# P2/P4-13 Elektroinstallationsarbeiten Teil 2_BA_3.1
Angebotsaufforderung (GAEB 90, DA83)
Vergabenummer: 2513-01
Währung: EUR

## Zusätzlicher Text
Leistungsbeschreibung

Für das Bauvorhaben:

Sanierung und Umbau des Hauptgebäudes A sowie Neubau einer
Turnhalleneinheit mit sechs Klassenräumen -
Elektroinstallationsarbeiten Teil 2 BA 3.1

Art der Leistung:

P2/P4-13

Elektroinstallationsarbeiten Teil 2 BA 3.1

Bauherr:

Landkreis Bad Tölz - Wolfratshausen
Prof.-Max-Lange-Platz 1
83646 Bad Tölz

## Elektroinstallationsarbeiten Teil 2 BA 3
Datum: 09.03.26

*Hinweis*
Baubeschreibung
1 Allgemeines
Das Landratsamt Bad Tölz-Wolfratshausen saniert seit
ein paar Jahren die Isar-Loisach-Realschule-
Wolfratshausen, Franz-Kölbl-Weg 2 in 82515
Wolfratshausen. Die Maßnahme 1 Sanierung und
Aufstockung Fachklassentrakt, sowie die Maßnahme 2 mit
der Errichtung einer Ganztagsschule sind bereits
abgeschlossen. Nun erfolgt die Maßnahme 3 Sanierung,
Umbau und Erweiterung des Hauptgebäudes in 2
Bauabschnitten. Im Bauabschnitt 3.1 wird eine
Mehrzweckhalle mit Sanitäranlagen und 6 zusätzlichen
Klassenzimmern errichtet (Förderpaket P2 und P4), sowie
in einem Bestandsanbau des Bau A ein Lehrerzimmer mit
Besprechungs- und Seminarräumen geschaffen.
In einem 2. Bauabschnitt (ebenfalls Förderpaket P2),
werden die restlichen Gebäude des Bau A optimiert und
die Gebäudehüllen saniert (mit Ausnahme des Anbaus aus
dem Jahr 2009.

2 Baustellensituation/Örtliche Verhältnisse
Das Gebäude ist über den Franz-Kölbl-Weg erreichbar.
Die Baustelleneinrichtung befindet sich in einem
Teilbereich der Schul-Parkplätze vor den Gebäuden,
sowie rund um den Erweiterungsbau. Außerhalb diesem
festgelegten Umgriff der Baustelleneinrichtung können
keine Flächen zur Verfügung gestellt werden. Das
Gebäude ist nur eingeschränkt auf der Ostseite mit
einem LKW direkt anfahrbar. Die Materialien und das
Werkzeug sind daher auf die übrigen Gebäudeseiten bzw.
innerhalb des Gebäudes entsprechend zu vertragen. Zur
Sicherung der Verkehrswege für Schüler, Lehrer und
Besucher der Schule wird eine Art Schleuse als
Einfahrtstor zur Baustelle errichtet werden, welches
durch die ein- und ausfahrenden Gewerke selbst zu
bedienen ist.

Wir weisen explizit darauf hin, dass es sich um ein
auch während der Bauphase komplett genutztes Objekt
handelt (mit Ausnahme der direkt vom Umbau betroffenen
Bereiche), soweit die Arbeiten außerhalb der
Schulferien stattfinden. Größere Beeinträchtigungen
während der Unterrichtszeiten der Schule sind zu
vermeiden. Während der gesamten Bauphase ist
durchgehend Rücksicht auf die Lehrer und Schüler der
Schule, sowie ihrer Besucher zu nehmen. Hier ist eine
Feinabstimmung der Arbeitsvorgänge zwischen den
Auftragnehmern und der örtlichen Bauleitung
unumgänglich und bereits in der Arbeitsvorbereitung der
Firmen entsprechend zu berücksichtigen. Arbeiten
samstags sind nach Abstimmung mit der Bauleitung
möglich.

Weitere Hinweise
- Die Anschlüsse für Strom und Wasser werden bauseits
  bereitgestellt.
- Eine bauseitige Transporthilfe steht nicht zur
Verfügung. Der AN hat den Transport seiner Leistungen
eigenständig zu organisieren, soweit keine
entsprechenden Hebezeuge als Einzelpositionen im
nachfolgenden LV enthalten sind.

*Hinweis*
Zusätzliche Technische Vertragsbedingungen (ZTV) -
Allgemeiner Teil

1. Allgemein
1.1. Bei Widersprüchen zu den ZTV gelten vorrangig die
Angaben im Leistungsverzeichnis. Bei Widersprüchen
zwischen dem Leistungsverzeichnis und der bei
Auftragsdurchführung maßgeblichen Zeichnung ist nach
den Zeichnungen bzw. Plänen zu arbeiten; daraus
entstehende Rechte des Auftragnehmers werden damit
nicht eingeschränkt.

1.2 Die in der VOB/C, ATV DIN 18299 sowie den
jeweiligen Gewerken zugeordneten folgenden ATV DIN
18300 bis ATV DIN 18459, aufgeführten Bestimmungen und
DIN bzw. DIN EN Normen gelten ohne besondere Erwähnung
als Ausführungsgrundlage, Leistungs- und
Gütebestimmung. Es besteht Gültigkeit, auch wenn die
ZTV im Positionstext nicht mehr eigens beschrieben
werden.

1.3 Zur Vereinfachung und Verkürzung der Texte wird in
den nachfolgenden Positionen überwiegend auf die
Begriffe wie liefern und abladen, lagern,
zwischenlagern, vertragen, transportieren, sichern,
fördern, heben auf der Baustelle, einbauen/montieren
der Materialien, herstellen der Leistung, etc.
verzichtet. Der Einheitspreis beinhaltet dennoch
jeweils die fertige und funktionsfähige Leistung
einschließlich Materiallieferung und Einbau, soweit
keine abweichende Angaben in der jeweiligen Position
beinhaltet sind.

1.4 Die in den folgenden Positionen aufgeführten Massen
gelten nicht als Bestellungsgrundlage. Der
Materialbedarf ist gemäß den örtlichen Bedürfnissen zu
ermitteln und rechtzeitig zu beschaffen.

1.5 Die Besichtigung von Baustellen durch Dritte bedarf
der vorherigen Zustimmung des Auftraggebers.

1.6 Rettungswege und Anlieferungswege sind ohne
Ausnahme freizuhalten. Bei Zuwiderhandlung ist der
Auftraggeber berechtigt, die sofortige und
unangekündigte Entfernung der Hindernisse zu Lasten des
Verursachers einzuleiten.

2. Arbeitssicherheit / SiGeKo
2.1 Unfallverhütung/Sicherheit
Besonders wird auf die Einhaltung der DGUV-Vorschriften
zum Unfallschutz und zur Sicherheit hingewiesen,
insbesondere für Absturzgefährdungen (Treppenloch,
Schächte, bodengleiche Fenster, freie Deckenkanten) und
bei Schneide-, Transport- und Anschlagarbeiten.

Darüber hinaus ist eine Gefährdung des noch genutzten
Schulgeländes vollständig auszuschließen. Die
jeweiligen Arbeitsbereiche und die
Baustelleneinrichtungsfläche ist gegenüber dem
Schulbetrieb entsprechend abzusichern. Dies bedeutet
insbesondere ein Überschwenkverbot der durch Schüler
und Lehrer genutzten Außenbereiche. Materialtransporte
bzw. Arbeiten im durch Schüler und Lehrer genutzten
Schulbereich sind ausschließlich nur in vorheriger
Abstimmung bzw. Genehmigung mit der Bauleitung
gestattet.

2.2 SiGeKo
Gemäß der "Verordnung für Sicherheit und
Gesundheitsschutz auf Baustellen" (BaustellV) hat der
AG einen Koordinator bestellt (§ 4 BaustellV). Der
Koordinator wird seine Aufgaben nach der BaustellV
wahrnehmen.

Die Sicherheits- und Gesundheitsschutzpläne werden dem
AN in der jeweils aktuellen Fassung übergeben. Er hat
die in den Sicherheits- und Gesundheitsschutzplänen
enthaltenen Elemente bei der Ausführungsplanung und bei
allen auszuführenden Arbeiten einzuhalten. Der AN hat
dem Koordinator den Beginn neuer Arbeiten (z.B.
Gerüststellung) vorher rechtzeitig anzuzeigen und die
erforderlichen Unterlagen hinsichtlich
sicherheitstechnischer Belange zu übergeben. Die
Verantwortlichkeit des AN für die Erfüllung seiner
Arbeitsschutzpflichten bleibt unberührt (§ 5 Abs.3
BaustellV).

Der AN hat für den Koordinator nach der BaustellV einen
Ansprechpartner, Sicherheitsbeauftragter des AN für die
Baustelle, zu benennen, der für die Erfüllung der
erforderlichen Maßnahmen auch von eventuellen
Nachunternehmern verantwortlich ist.

3. Verbleibende Gebäudeteile und Gebäudeausstattung
Soweit Arbeiten in einem Bestandsgebäude ausgeführt
werden, sind im Gebäude / Bauabschnitt verbleibende
haustechnische Anlagen in der Regel während der
gesamten Bauarbeiten in Betrieb (Heizung, Lüftung,
Sanitär, Elektroverteilung/-zentrale), da von diesen
aus die nicht von der Sanierung betroffene Gebäudeteile
versorgt werden. Diese Zentralen, sowie die
entsprechenden Leitungstrassen sind entsprechend zu
schützen und dürfen keinesfalls beschädigt werden.

4. Ausführung
Sofern keine gesonderten Positionen ausgeschrieben
sind, sind die Kosten für die nicht vom Auftraggeber
gestellte Baustelleneinrichtung in die Preise
einzubeziehen. Die Beleuchtung der Arbeitsplätze ist
Bestandteil der Baustelleneinrichtung.

Änderungen in der Leistungsausführung, abweichend von
den gestellten Plänen, dürfen nur in Übereinstimmung
mit der Bauleitung vorgenommen werden.

Die Lagerung feuergefährlicher Stoffe bedarf einer
ausdrücklichen Zustimmung der Bauleitung.

Durch den Auftragnehmer benötigten
Baustelleneinrichtungen und Lagerplätze sind mit der
Bauleitung abzustimmen.
Die Baustelleneinrichtung ist getrennt beschrieben.
Flurschäden bei Lagerung und Arbeiten außerhalb
befestigter Geländeflächen sind so gering wie möglich
zu halten und nach Abzug der Baustelleneinrichtungen in
den vor Beginn der Arbeiten angetroffenen Zustand
herzurichten. Straßen-, Wege- und
Geländeverunreinigungen (durch Baufahrzeuge) sind
umgehend zu beseitigen und sind allgemein
einzukalkulieren.

5. Abrechnungshinweise
Für Aufmaß und Abrechnung gelten - falls in den
Abrechnungshinweisen für die einzelnen Gewerke
(Besonderer Teil) oder im Leistungsverzeichnis nicht
anders geregelt - die Bestimmungen der DIN 18299 ff.
(VOB/C).

Im Zuge der Leistungserbringung nachträglich nicht mehr
zu ermittelnde Massen von Bauteilen sind vorher
aufzumessen. Bei Aufmaßen werden nur technisch
erforderliche bzw. technologisch mögliche Maße
anerkannt. Mehrleistungen bzw. Folgeleistungen gehen zu
Lasten des Verursachers.
Aufmaße sind, falls zum Nachweis erforderlich, ggf.
durch Skizzen, Angabe des Gebäudeteils, der Raumnummer
o.ä. zu belegen

Bei der Abrechnung der Leistungen sind die gleichen
Positionsnummern wie im Leistungsverzeichnis zu
verwenden.

6. Umlagen, Verbrauchskosten
6.1 Baustrom
Die Verbrauchskosten für Benutzung des Baustroms werden
vom Auftraggeber getragen.

6.2 Bauwasser
Die Verbrauchskosten für Benutzung des Bauwassers
werden vom Auftraggeber getragen.

7. Dokumentation
Nach Fertigstellung der Baumaßnahmen ist eine
vollständige Dokumentation je einfach in Papierform und
digitaler Form (im Format PDF) an den Bauherrn zu
übergeben. Die Dokumentation ist spätestens mit der
Schlussrechnung zu übergeben und gilt als
Zahlungsvoraussetzung. Der erforderliche Aufwand ist in
die einzelnen Einheitspreise einzukalkulieren und wird
nicht gesondert vergütet, soweit keine separate
Position im Leistungsverzeichnis vorhanden ist.

Bestandteil der Dokumentation ist für sämtliche
Produkte der Nachweis gemäß Bayerische Technische
Baubestimmungen (BayTB) über den fachgerechten Einbau.
Dies beinhaltet insbesondere Kopien der
Verwendbarkeitsnachweise wie bauaufsichtliche
Zulassungen und bauaufsichtlichen Prüfzeugnisse, der
Leistungserklärungen bei CE-Kennzeichnung, sowie
Produkt- und Sicherheitsdatenblätter, jeweilige
Übereinstimmungserklärungen des Fachunternehmers über
die fachgerechte und zulassungskonforme Herstellung /
den Einbau. Darüber hinaus sind sämtliche Montage-,
Revisions- und Wartungsunterlagen, sowie Pflege- und
Reinigungshinweise bzw. Entsorgungsnachweise
beizufügen.

8. Bauzeiten / Einschränkungen der Bautätigkeit
Während des gesamten Sanierungszeitraums ist
durchgängig Rücksicht auf Mitarbeiter und Besucher des
Gebäudes, sowie bei Schulen auf die Schüler und Lehrer
der Schuleinrichtung zu nehmen. Dies betrifft
insbesondere eine umfassende Rücksichtnahme im Hinblick
auf Lärmimmissionen.

Grundsätzlich gilt die 6-Tage Woche. Samstag ist
Arbeitstag, Arbeiten gemäß den rechtlichen Bestimmungen
für Gewerbebetriebe sind möglich.

Ganztägig an Sonn- und gesetzlichen Feiertagen im
Bundesland Bayern
- sowie werktags in der Zeit von 20:00 Uhr bis 7:00 Uhr
-
sind Bauarbeiten nicht erlaubt.

Ausnahmen hierzu hat der AN eigenständig und auf eigene
Kosten bei den zuständigen Genehmigungsbehörden
abzufragen und zu beantragen. Dies ist auch dem
Auftraggeber rechtzeitig anzuzeigen.

9. Lärmemissionen
Aufgrund des laufenden Schulbetriebes sind
grundsätzlich nur Maschinen/ Geräte mit geringer
Lärmentwicklung einzusetzen. Lärmende Arbeiten sind
rechtzeitig vor Beginn der Arbeiten anzumelden. Für den
Schutz gegen Baulärm gelten insbesondere die
Anforderungen des BIMSCHG, die Allgemeinen
Verwaltungsvorschrift gegen Baulärm - Geräuschimmission
- und der zusätzlichen landesrechtlichen Vorschriften,
sowie die DIN 4109.
Immissionsrichtwert von 7 bis 20 Uhr: 55 db (A)
Immissionsrichtwert von 20 bis 7 Uhr: 40 db (A)

10. Brandschutz
Der Brandschutz ist bei der gesamten Baumaßnahme,
insbesondere bei der Abtrennung ggf. noch genutzter
Gebäudeteile, durchgängig zu gewährleisten.

11. Bauwesenversicherung
Soweit der AG eine projektbezogene
Bauleistungsversicherung abschließt, hat der AN
unabhängig davon vor Auftragserteilung den Nachweis
über eine bestehende und angemessene Berufs- /
Bauhaftpflichtversicherung vorzulegen.

12. Bauschutt, Abfall
Jeder Unternehmer hat seinen Schutt, seine Abfälle,
Verschnitt usw. auf eigene Kosten gemäß VOB selbst zu
beseitigen und zu entsorgen bzw. der fachgerechten und
umweltfreundlichen Verwertung zuzuführen.
Jeder Unternehmer hat die Baustelle bzw. seinen
Arbeitsbereich arbeitstäglich gemäß VOB von Schutt und
Abfällen zu reinigen und diesen Schutt bzw. diese
Abfälle getrennt nach Wertstoffen zu entsorgen bzw. der
Verwertung zuzuführen.
Werden die Arbeitsplätze von Unternehmen nicht
arbeitstäglich sauber gehalten und / oder unterlassen
Unternehmen trotz Aufforderung durch die
Objektüberwachung die Schutt- bzw. Abfallberäumung in
die dafür vorgehaltenen Container, dann werden der
Schutt bzw. die Abfälle auf Kosten des jeweiligen
Unternehmers bauseitig durch den AG entsorgt bzw. der
Verwertung zugeführt.

13. Materialökologie
Beschichtungen:
Bei allen Beschichtungen (Grundierungen,
Imprägnierungen, sonstige Anstriche, Spachtelungen,
Öle/Wachse, Korrosions-, Brandschutz, etc.) sind
möglichst umweltverträgliche, insbesondere
lösemittelarme Produkte und Verfahren zu verwenden.
Dabei sind die Einstufungen entsprechend dem jeweiligen
Produkt- bzw. Giscode der Bauberufsgenossenschaft zu
Grunde zu legen (siehe: www.gisbau.de) und die Vorgaben
der einschlägigen Technischen Regeln für Gefahrstoffe
(TRGS) zu berücksichtigen. Als Grundierungen, Lacke und
Lasuren dürfen generell nur schadstoffarme Produkte
entsprechend den Vergabeunterlagen des Umweltzeichens
RAL . UZ12a (Blauer Engel) verwendet werden.
Reaktionsharze dürfen nur im technisch notwendigen
Umfang eingesetzt werden. Die technische Notwendigkeit
ist nachzuweisen. Die Produkte sind an der Baustelle im
Originalgebinde zu verwenden. Die Beschichtungen der
Schreiner-, Stahlbau-, Metallbau- und Schlosserarbeiten
sind grundsätzlich im Produktionsbetrieb des
Auftragnehmers vorzunehmen. Auf der Baustelle sind sie
nur im Ausnahmefall nach vorheriger Zustimmung des
Auftraggebers erlaubt. Das jeweilige Produkt- und
Sicherheitsdatenblatt sind vor Ausführung vorzulegen.

Feinstaub / gesundheitsgefährlicher Staub:
Das "Merkblatt zur Staubminderung bei Baustellen" der
Regierung von Oberbayern ist zu beachten. Die
Staubentwicklung ist weitgehend zu vermeiden. Bei
Maschineneinsatz sind staubarme, abgestimmte
Bearbeitungssysteme (Maschine und Mobilentstauber) zu
verwenden, die den allgemeinen Staubgrenzwert von 3 mg/
m3 für die alveolengängige (A-) Fraktion sowie 10 mg/m³
für die einatembare (E-) Fraktion einhalten.
Entsprechende Maschinen sind von der BG BAU als "Typ I-
Gerät" klassifiziert und unter www.gisbau.de
veröffentlicht.
Werden gesundheitsgefährliche mineralische Stäube oder
andere Gefahrstoffe freigesetzt, sind die notwendigen
Maßnahmen der jeweiligen Technischen Regel Gefahrstoffe
(TRGS 505, 519, 521, 559 u.a.) und der
Gefahrstoffverordnung festzulegen.

Formaldehyd:
Um unzumutbare Formaldehydkonzentrationen zu vermeiden,
ist die Richtlinie Klassifizierung und Überwachung von
Holzwerkstoffplatten bezüglich der Formaldehydabgabe.
(DIBT-Richtlinie 100) zu befolgen. Der Nachweis über
die Emissionsklasse der Holzwerkstoffplatten ist vor
Zuschlagserteilung vorzulegen.

Gefährliche Inhaltsstoffe (CMR-Stoffe):
Produkte, bei denen im Produkt- und
Sicherheitsdatenblatt krebserzeugende (cancerogene),
erbgutverändernde (mutagene) und
fortpflanzungsgefährdende (reproduktionstoxische)
Inhaltsstoffe aufgeführt sind, sind ausgeschlossen.

Holzschutzmittel:
Es müssen - bei gleicher Eignung - möglichst
umweltverträgliche Produkte und Verfahren verwendet
werden. Dabei ist die Einstufung entsprechend dem
Produkt-Code der Bauberufsgenossenschaft zu Grunde zu
legen.
Holzschutzmittel für nichttragende Bauteile müssen das
RAL-Prüfzeichen der Gütegemeinschaft Holzschutzmittel
e.V., für tragende Bauteile das Prüfzeichen des
Deutschen Instituts für Bautechnik aufweisen.
Behandlungen mit Holzschutzmitteln sind grundsätzlich
im Produktionsbetrieb des AN vorzunehmen. An der
Baustelle sind sie nur im Ausnahmefall nach vorheriger
Zustimmung des Auftraggebers erlaubt. Das jeweilige
Produkt- und Sicherheitsdatenblatt ist vor Ausführung
vorzulegen.

Kleber, sonstige Verlegewerkstoffe:
Grundsätzlich dürfen nur lösemittelfreie / -arme
Verlegewerkstoffe (Voranstriche, Leime, Kleber,
Spachtel etc.) verwendet werden. Dabei sind die
Einstufungen entsprechend dem Giscode der
Bauberufsgenossenschaft zu Grunde zu legen und die
Vorgaben der Technischen Regeln für Gefahrstoffe TRGS
610 zu berücksichtigen. Kann auf lösemittelhaltige
Produkte an der Baustelle nicht verzichtet werden, so
dürfen sie nur bei gleichzeitiger, mechanischer Lüftung
verwendet werden. Das jeweilige Produkt- und
Sicherheitsdatenblatt ist vor Ausführung vorzulegen.

Tropenholz:
Auf den Einsatz von Tropenholz ist zu verzichten.

14. Bauleiter, Vorarbeiter
Bei Ausführungsbeginn muss der Name des
verantwortlichen Bauleiters vor Ort und seines
Stellvertreters benannt werden. Der verantwortliche
Bauleiter ist für die Sicherheit vor Ort
verantwortlich. Ein Wechsel des Bauleiters ist
unverzüglich schriftlich mitzuteilen.

Für die Ausführung der Arbeiten ist ein Vorarbeiter zu
benennen, der während der gesamten Leistungserbringung
des AN auf der Baustelle anwesend zu sein hat. Ein
Wechsel der Vorarbeiters ist nur in Abstimmung mit dem
AG zulässig.

Setzt der Auftragnehmer Fremdkolonnen
(genehmigungspflichtig) zur Ausführung ein, so sind
diese ständig durch den AN, wegen der technischen
Zusammenhänge, der Konstruktion, sowie der daraus sich
ableitenden Ausführung, grundsätzlich zu
beaufsichtigen.

Die Bauleiter und die Vorarbeiter müssen die deutsche
Sprache in Schrift und Wort beherrschen.

Es finden in der Regel je nach Erfordernis 8- bzw. 14-
tägig Jour-fixe auf der Baustelle statt.
Eine Teilnahme des zuständigen Bauleiters bzw.
Vorarbeiters ist verpflichtend, soweit eine
entsprechende Einladung mit mind. 5 Tagen Vorlauf
erfolgt.

15. Ausführungsunterlagen

Planunterlagen in ausgedruckter Papierform werden
seitens des AG nicht zur Verfügung gestellt, sondern
nur in digitaler Form. Erforderliche Papierausdrucke
sind in Eigenverantwortung und auf Kosten des AN selbst
zu veranlassen.

*Hinweis*
ATV Allgemeine Technische Vertragsbedingungen
Allgemeine Technische Vertragsbedingungen

Die technischen Vorbemerkungen und die besonderen
Vereinbarungen sind ein fester Bestandteil des
Leistungsverzeichnisses und bei der Kalkulation zu
berücksichtigen. Eine Vergütung außerhalb der
Positionen des LV erfolgt nicht.

Das nachstehende Leistungsverzeichnis umfaßt:

 Elektrounterverteilungen
 Kabel und Leitungen
 Verlegesysteme
 Installationsgeräte
 Brandschutzmaßnahmen
 Überspannungsschutz, Potentialausgleich
 Techn. Anschlüsse
 Sonstige Leistungen
 Beleuchtungsanlagen
 Sicherheitsbeleuchtungsanlagen
 Sprechanlage
 Bau-Stromversorgung

Bei der Kalkulation der Einheitspreise ist zu
berücksichtigen, dass die Anlagen auf Bestandsverteiler
anzuschließen sind.

Der Anschluß der Starkstromanlagen erfolgt an das
Niederspannungsnetz des zuständigen EVU. Die
Anschlußspannung beträgt 400/230 V, 50 Hz mit N-Leiter.
Als Schutzmaßnahme gegen das Auftreten von zu hohen
Berührungsspannungen wird die Nulllung oder
Fehlerstrom-Schutzschaltung angewandt.

Die Ausführung der Elektroinstallationen hat nach den
einschlägigen Regeln der Technik insbesondere der DIN
VDE 0100 zu erfolgen.

Für alle im LV enthaltenen Leistungen gilt:

Lieferung frei Baustelle, Verpackungsmaterial entfernt
und fachgerecht entsorgt, betriebsfertig montiert,
entsprechend den einschlägigen Vorschriften auf
Funktion und Wirksamkeit der Schutzmaßnahmen geprüft.
Klemmen, Klein- und Befestigungsmaterial mit den
zugehörigen Arbeiten sind in die Einheitspreise mit
einzukalkulieren. Alle zum Lieferumfang des AN
gehörenden Geräte, Schalter, Steckdosen, Verteiler,
etc. sind betriebsfertig angeschlossen, fertig
verdrahtet und verklemmt, beschriftet und geprüft zu
liefern. Dies ist in die Einheitspreise mit
einzukalkulieren.

Die VDE-gemäße Farbkennzeichnung der Leitungs- und
Kabeladern (auch innerhalb der Sicherungsverteilung
usw.) ist genau einzuhalten.

An keiner Stelle der Anlage darf der Nullleiter und der
Schutzleiter aus einem gemeinsamen Leiter bestehen.

Alle Betriebsmittel und Geräte, die konstruktiv aus
Metall oder aus Metallteilen hergestellt sind und im
Fehlerfall Spannung führen können, müssen an den
Schutzleiter angeschlossen werden.

Als Leitungsweg für die zu verlegenden Kabel und
Leitungen wird die senkrechte und waagrechte
Trassierung vorgesehen. Sinngemäß ist die Zuleitung zu
den Beleuchtungskörpern an der Decke rechtwinklig
auszuführen. Schräg verlegte Kabel, Leitungen und
Leerrohre werden nicht abgenommen.

Bei allen Installationsgeräten ist die genaue Lage und
die endgültige Montagestelle mit der Fachbauaufsicht an
Ort und Stelle verbindlich festzulegen.
Vor dem Setzen der Schalter, Steckdosen usw. ist mit
der Fachbauaufsicht und den Architekten nochmals
verbindlich zu klären, ob die Türen wie in den Plänen
angegeben, angeschlagen werden. Alle Leitungs- und
Kabeltrassen sind vor Montagebeginn mit der
Fachbauaufsicht und mit den anderen am Bau
beschäftigten Firmen abzusprechen. Bei Unterlassung
dieser Bedingung trägt der Unternehmer sämtliche Kosten
für evtl. auftretende Schäden und die erforderliche
Abänderung.

Als Installationsmaterialien sind zu verwenden:
Zweipolige Schutzkontaktsteckdosen auf oder unter Putz
für 250 V - 16 A sowie geräuscharme Unterputz-
Wippenschalter mit quadratischer, weißer Abdeckplatte;
eckige Feuchtraum-Wippenschalter für Aufputz-Montage in
isoliergekapselter Ausführung, kompl. mit
Kabeleinführungstüllen oder Würgenippel.

Für die Unterputzinstallation sind die Schlitze mit der
Mauerfräse herzustellen. Dabei darf das Mauerwerk nicht
mehr als nötig beschädigt werden. Für jeden durch
Unachtsamkeit hervorgerufenen Schaden haftet der
Unternehmer.

Alle zur Verwendung kommenden Geräte und Materialien
müssen Markenfabrikate sein. Die Qualität ist auf
Verlangen durch Angabe der Gerätehersteller bzw. durch
nähere Typenbezeichnung nachzuweisen.
Die Geräte und Materialien müssen ausschließlich den
Vorschriften und Leitsätzen des VDE entsprechen. Soweit
verwendete Betriebsmittel nicht den Kennfaden bzw. das
VDE-Prüfzeichen aufweisen, ist der Bauleitung auf
Verlangen die vorschriftsmäßige Ausführung durch
Prüfberichte anerkannter Prüfstellen nachzuweisen. Die
im Leistungsverzeichnis vom Unternehmer bezeichneten
Fabrikate und Typen sind unbedingt einzuhalten und
dürfen nachträglich nicht durch andere ersetzt werden.
Außerdem sind unbedingt einheitliche Fabrikate und
Typen für ein und dieselbe Geräteart innerhalb der
Gebäude zu verwenden. Leitungen, Geräte,
Befestigungskonsolen usw. am oder im Mauerwerk dürfen
grundsätzlich nur mit Zementmörtel befestigt werden,
die Verwendung von Gips ist nicht zulässig.
Installationsleitungen und Kabel sind bei
Aufputzmontage an mechanisch gefährdeten Stellen gegen
Beschädigungen ausreichend durch Schutzrohre
(Stahlpanzerrohre oder Kunststoffpanzerrohre) zu
schützen.

Alle Arbeiten sind so durchzuführen, dass andere
bestehende Anlagen oder Anlagenteile nicht gefährdet
oder beschädigt werden.

Wird von der Fachbauaufsicht in irgendeinem Falle bei
der Montage eine Nachlässigkeit bemerkt, so sind die
Beanstandungen ohne Anspruch auf Entschädigung vom
Unternehmer zu beseitigen oder ordnungsgemäß instand
zu setzen.

Sollten Unklarheiten bestehen ist der Bieter
verpflichtet, sich beim zuständigen Ingenieurbüro alle
Informationen zu beschaffen, die er zur Kalkulation und
ordnungsgemäßen Ausführung des Bauvorhabens benötigt.
Der Unternehmer hat ein Aufmaß nach Stromkreisen
gegliedert zu erstellen.
Der Unternehmer hat eine Bestätigung zu erbringen, aus
der hervorgeht, dass
die Anlage den VDE und Unfallverhütungsvorschriften
entspricht, und  nach
VBG 4 § 5 geprüft wurde (Fachunternehmererklärung).

Einzurechnende Leistungen:
Alle in diesem Leistungsverzeichnis (LV) enthaltenen
Leistungen sind betriebsfertig, d. h. entsprechend den
zugehörigen Vorbemerkungen des LV und den gültigen
Vorschriften, fachgerecht und gebrauchsfertig zu
errichten.
Selbstverständliche Nebenleistungen wie Liefern,
Verlegen, Montieren  (einschl. Klein- und
Befestigungsmaterial) werden nicht gesondert erwähnt.
Eine gesonderte Vergütung erfolgt nicht. Bei
Abweichungen wird im Text darauf hingewiesen (z.B. nur
Montage, nur Lieferung etc.).
Werden in der Beschreibung der einzelnen Leistungen,
insbesondere bei kompakten Anlagenteilen, zum
ordentlichen Betrieb gehörende Anlagenteile oder
Arbeiten nicht besonders erwähnt, so gehören diese
jedoch zum Auftragsumfang.
Dem Bieter obliegt die Verpflichtung, auf solche Dinge
in seinem Angebot hinzuweisen und die fehlenden
Anlagenteile mit anzubieten.
Mit dem Auftrag übernimmt der Auftragnehmer (AN) die
Verpflichtung, eine betriebsfertige, betriebssichere,
komplette und wartungsfreundliche Anlage zu erstellen.
Zum Leistungsumfang gehören und sind daher mit
einzukalkulieren:
- Baustelleneinrichtung; hier ist zu beachten, dass
Lagerplätze auf dem
  Baustellengelände grundsätzlich nicht zur Verfügung
gestellt werden können,
  es ist eigenständig durch den AN hierfür Sorge zu
tragen
- kostenfreie Anlieferung des Materials
- Stellen aller erforderlichen Werkzeuge, Gerüste und
Hebebühnen auch für
  Arbeitshöhen über 4 m
- die erforderlichen Stemm-, Hilfs- und Nebenarbeiten,
wie Schlagen von
  Schlitzen,  Löchern, Mauerdurchbrüchen, selbst wenn
diese nicht in den
  Ausführungsplänen 1 : 50 eingezeichnet sind, sowie
das fachgerechte
  Beseitigen des von diesen Arbeiten herrührenden
Schuttes in den von der
  Bauleitung angegebenen zeitlichen Abständen,
mindestens jedoch arbeitstäglich
- Einziehen und Verdrahten der Kabel und Leitungen in
vorhandene Leerrohre
- die für den Bauherrn unterschriftsfertige Erledigung
der erforderlichen
  Formalitäten mit den zuständigen EVU, den
Dienststellen der Deutschen
  Telekom, den Prüf- und Überwachungsstellen und die
Kosten der hierfür
  erforderlichen Pläne und Unterlagen
- Beschriftung der Verteilungen, Geräte, Motore, etc.
- sicherheitstechnisch notwendige Maßnahmen
- Anschlussverkabelung der gesamten Haustechnik,
Heizungsanlagen,
  Lüftungsanlagen, und sanitären Einrichtungen,
Hebeanlagen etc.
- eingehende Einweisung des Bedienpersonals in
sämtliche Anlagenteile
- Abstimmung mit allen am Bau beteiligten Firmen
- Entsprechend dem Baufortschritt sind verschiedene
Installationsbauteile und
  Leuchten kostenfrei zu bemustern.

In der Leistungsbeschreibung nicht erwähnte
Sicherheitsmaßnahmen sind in den Angebotspreis
einzukalkulieren, wenn diese zur Betriebssicherheit der
Anlage erforderlich sind.

Unterputzsteckdosen und Schalter müssen für
Schraubbefestigung ausgelegt sein. Alle
Installationsgeräte im gesamten Bauvorhaben dürfen nur
mit einem einheitlichen Fabrikat bestückt werden. Die
endgültige Platzwahl für Schalter und Steckdosen ist
mit der Fachbauaufsicht festzulegen.

In die Kabel- und Leitungspreise sind nur die Material-
und Lohnkosten für die Verlegung sowie Verschnitt
einzukalkulieren. Die Kosten für das Absetzen, das
Einführen in die Geräte und das Auflegen und
Anschließen sind material- und lohnmäßig in dem
jeweiligen Gerät mit einzukalkulieren.

Vertragsgrundlage sind die allgemeinen und besonderen
technischen Vorschriften, Bestimmungen, Richtlinien und
Normen zur Ausführung elektrotechnischer Anlagen in der
jeweils letztgültigen Fassung.
Dies sind u.a. folgende:
- Gesetzliche Vorschriften und Bauauflagen;
- Die Durchführungsverordnung zur Bauordnung;
- Die Bauordnung, DIN-Normen, VDE-Vorschriften;
- Unfallverhütungsvorschriften der zuständigen
Berufsgenossenschaften
- Richtlinie und Merkblätter des Verbandes der
Sachversicherer
-  DIN VDE 0108, Verstammlungsstättenrichtlinien
- Vorschriften, TAB und Auflagen des EVU;
- Telekommunikationsordnung und deren
Übergangsvorschriften mit
 sämtlichen Ergänzungen, technischen
Verwaltungsanweisungen und
 Beiblättern;
-  Feuerpolizeiliche Bestimmungen und
Brandschutzauflagen der
 Bauaufsichtsbehörde und Feuerwehr;

Der AN hat alle Pläne, Unterlagen und
Ausführungszeichnungen sofort nach Erhalt auf
Richtigkeit zu prüfen und gegebenenfalls rechtzeitig
Mängel anzuzeigen und einen Lösungsvorschlag zu
unterbreiten.
Mutterpausen werden auf Verlangen gegen entsprechende
Vergütung gestellt.
Alle zur Ausführung genehmigungspflichtigen Pläne und
Berechnungen des AN sind in übersichtlicher Form (1-
fach) zur Freigabe vorzulegen. Alle Anlagenteile sind
maßstäblich in die zur Verfügung gestellten Baupläne
einzumaßen. Die Pläne sind so rechtzeitig zur Freigabe
der Ausführung einzureichen, dass keine
Bauverzögerungen eintreten können.
Maßangaben und Grundrissdarstellungen sind
grundsätzlich den Architektenplänen zu entnehmen. Bei
Differenzen zwischen den Plänen sind jeweils die
aktuellen Werkpläne des Architekten maßgebend. Der AN
ist verpflichtet, mit den aktuellen Werkplänen zu
arbeiten. Gegebenenfalls hat er diese bei der
zuständigen Bauleitung anzufordern.
Der derzeitige Stand der Ausführungsplanung kann nach
Voranmeldung beim Ingenieurbüro eingesehen werden.

Zur Abnahme sind durch den AN folgende Unterlagen (1-
fach) in DIN A 4-Ordner zu übergeben:

1.Bescheinigung, dass sämtliche elektrischen Anlagen
nach den Bestimmungen der UVV, des EVU und der übrigen
weisungsberechtigten Behörden sowie den VDE-
Vorschriften errichtet worden sind
2. Nachweis mit Messergebnissen über die
Funktionsfähigkeit der Schutzmaßnahmen gemäß VDE 0100
und die Einhaltung der VDE -mäßigen Isolationswerte
3. Abnahme- bzw. Prüfprotokoll von Geräten, für die
behördlichen Abnahmen vorgeschrieben sind
4. Protokoll über die gemessenen Werte der
Erdungsanlagen
5. Übersichtsplan der Verteilungen einschl. Klemmplan
mit Leistungsangabe der  angeschlossenen
Verbraucher, sowie Angabe der verlegten Querschnitte
und Adern in den Verbindungsleitungen nach dem
endgültigen fertiggestellten Stand.
6. Maßstabsgerechte (1:50) Revisionszeichnungen der
Installationen, aus denen auch die Lage der
Verteilungen, die Haupttrassenführung und
schalttechnische Einzelheiten hervorgehen
7. Bei Außenanlagen, maßstabsgerechte
Revisionszeichnung mit genauer Vermassung der
Kabelstrecken und Kabelmerksteine, sowie Kabel-Nr. und
Farbe der Abdeckhauben
8. Alle erforderlichen Betriebs- und
Anlagebeschreibungen sowie Bedienungsanleitungen für
das Wartungspersonal
9. Quittierte Bescheinigungen über die eingehende
Einweisung des Bauherrn in sämtliche technische
Anlagenteile
10. Übersichtsplan der gesamten Verteilungen mit
Steigleitungen und freien Leerrohre einschl. Angabe der
verlegten Querschnitte und Adern, sowie Entfernung zur
EUV nach dem fertiggestellten Stand
11. Bautagebuch, welches der AN während des gesamten
Bauverlaufes wöchentlich bei der Fachbauaufsicht zur
Prüfung vorzulegen hat. Die Form des Bautagebuches wird
von der Fachbauaufsicht vorgeschrieben (Ziffer 6 BVB).

Aufmass
Mit den Arbeiten fortschreitend ist zusammen mit der
Bauleitung ein Aufmass zu erstellen. Mit dem
Baufortschritt  fortlaufend sind die Aufmass- Listen
(Kreuztabelle) kopierfähig einzureichen. Als Grundlage
des Aufmasses sind Aufmasspläne zu erstellen
(Papierpläne als Grundlage der Aufmasspläne können vom
AN beim AG angefordert werden). Bei
Leistungspositionen, die nach
Stückzahlen aufgemessen werden, sind die aufgemessenen
Teile in den Aufmassplänen farblich zu kennzeichnen und
ggf. entsprechend einer durch den AN beizufügenden
Legende (LV-Position, Art und lfd. Nummer) zu
kennzeichnen. Bei Längenaufmassen z.B. von Rohren sind
in die Aufmasspläne die entsprechenden Teillängen
einzutragen. Das Aufmaß ist nach Vorgabe der
Bauleitung aufzustellen. Für verschiedene Bereiche und
Bauabschnitte sind eigene Aufmaße zu führen.
Aufgemessen werden dürfen nur tatsächlich verbaute
Bauteile, Verschnitt, Abfall, Restmengen und Überlängen
werden grundsätzlich nicht vergütet.

Mängelrügen erfolgen seitens der Bauleitung
grundsätzlich nur einmal. Ist die Behebung nicht
termingerecht oder sachlich unzufriedenstellend
vorgenommen worden, so kann der Auftragnehmer für
entsprechende zusätzliche Ingenieurleistungen belastet
werden.

Bestandsunterlagen
Die Originalzeichnungen und Schriften der
Bestandsunterlagen sind, bevor sie vervielfältigt
werden, der Fachbauaufsicht 14 Tage vor dem
festgesetzten Abnahmetermin zur Durchsicht vorzulegen.
Die vollständigen Bestandsunterlagen sind ein
wesentlicher Leistungsbestandteil.
Alle Unterlagen sind auf DIN A4 gefaltet in Ordnern
abzuliefern. Die Bestandsunterlagen sind auf Basis der
Ausführungspläne bzw. der Werk- und Montageplanung des
AN zu erstellen. Jegliche Änderung und Ergänzung
während des Baufortschrittes ist entsprechend
einzupflegen.
Sämtliche mit der Erstellung der Bestandsunterlagen
verbundenen Kosten, auch Vervielfältigungskosten für
Kopien, Licht- und Transparentpausen, sind mit
einzukalkulieren.
Die Abnahme wird durch eine Nutzung der Anlage durch
den AG nicht ersetzt.
Die Vorlage der vorstehend beschriebenen
Bestandsunterlagen ist Voraussetzung für die Fälligkeit
der Schlussrechnung. Der Eingang der Schlussrechnung
und die Bearbeitungsfrist derselben beginnt mit der
Vorlage  aller erforderlichen
Schlussrechnungsunterlagen beim Bauherrn; als da wären
die Bestandsunterlagen wie beschrieben, die prüfbaren
Abrechnungspläne, die prüfbaren Aufmaßblätter, die
Abnahmeprotokolle, die Fachunternehmererklärung und
alle weiteren zur nachvollziehbaren Abrechnungsprüfung
erforderlichen Unterlagen und Pläne.

Prüfung der Unterlagen des Auftragnehmers
Vor Beginn der Arbeiten hat der AN alle verbindlichen
Vorabzüge nach den neuesten Planständen und
Leistungsmerkmalen zu überarbeiten, mit allen Gewerken
abzugleichen  und mit dem Nachweis der technischen
Richtigkeit dem Fachplaner zur Prüfung vorzulegen.
Danach hat der AN die zeichnerische Übernahme der vom
AG vorgenommenen Änderungen/Ergänzungen in den
Ausführungsplänen zu übernehmen.

Montageablauf
Der Montageablauf erfolgt nach einem speziell für die
Arbeiten zu erstellenden Terminplan.
Gleiches gilt für den Einsatz von Nachunternehmern.
Sollten einzelne Arbeiten von speziellen Fachfirmen als
Sub-Unternehmer ausgeführt werden, ist dies mit Abgabe
des Angebotes schriftlich anzumelden.
Die Arbeiten sind in Abschnitten vorgesehen.
Mehraufwendungen für mehrfache An- und Abfahrten sind
in die Einheitspreise einzurechnen.
Der AN hat keinen Anspruch auf eine unterbrechungsfreie
Durchführung der Arbeiten. Unterbrechungszeiten sind in
die Preise mit einzukalkulieren.
Als Abruffrist für Arbeiten oder zur Verstärkung des
Personals werden 24 Stunden vereinbart.
Auslösen für Arbeiten an Samstagen und Nachtarbeit bis
22:00 Uhr sind bei der Kalkulation der
Ortbetoneinlegearbeiten zu berücksichtigen und mit
einzurechen.
Auch für sonstige Arbeiten sind die Auslösen vom
Auftragnehmer zu tragen, wenn Arbeiten ausserhalb der
Regelarbeitszeit durchgeführt werden müssen, weil der
Auftagnehmer aus von ihm zu vertretenden Gründen mit
seinen Arbeiten in Verzug ist.
Vom AN sind rechtzeitig und unaufgefordert erforderlich
werdende auftraggeberseitige Leistungen anzugeben. Dies
ist besonders bei der Erarbeitung von Terminplänen
erforderlich.

Firmenfachbauleitung
Für die Bauzeit benennt der AN einen verantwortlichen
Firmenfachbauleiter (speziell ausgebildeter,
deutschsprechender und erfahrener Obermonteur oder
Meister) und dessen Stellvertreter namentlich.
Dieser muß berechtigt sein, Anweisungen der
Fachbauaufsicht und der Architekten entgegenzunehmen
und ausführen zu lassen.
Der AN ist verpflichtet an den regelmäßigen
Koordinationsgesprächen teilzunehmen. Die Abstimmung
mit den anderen am Bau Beteiligten ist in die
Einheitspreise einzurechnen
Der AG behält sich vor, die vom AN mit der Bearbeitung
und Überwachung von Lieferungen und Leistungen sowie
der Ausführung der Arbeiten beauftragten Personen aus
berechtigten Gründen abzulehnen oder Ihre Ablösung zu
verlangen.
Auf Anforderung durch die Fachbauaufsicht ist das
Führungspersonal in notwendigem Maße, ggf. für
bestimmte Einzelaufgaben, zu ergänzen bzw. zu
verstärken.

Leerrohranlage, Dosen und Schlitzarbeiten
Die gesamten elektrischen Anlagen sind als
Rohrinstallation auszuzuführen.
Die Höhen für die Montage der Schalter und Steckdosen
sollen, falls im Plan nicht anders vermerkt, betragen:
 Schalterhöhe  1,05 m
 Steckdosenhöhe  0,30 m
Sonstige Montagehöhen von Geräten usw. sind
einvernehmlich mit der Fachbauaufsicht festzulegen. Die
Installationszonen nach DIN 18015 sind zwingend
einzuhalten.
Die Koordination der Anschlußpunkte der haustechnischen
Anlagen hat der Auftragnehmer selbstständig mit dem
Auftragnehmer der jeweiligen Anlagen
eigenverantwortlich abzustimmen.
Die Ausgleichs- und Erdungsleitungen in Badezimmern, WC
usw. sind überall dort auszuführen, wo mehr als 1
Schalter bzw. mehr als 1 Steckdose in unmittelbarer
Nähe eingezeichnet sind.
Doppel- Schukosteckdosen sind nicht zugelassen, es sind
dafür 2 Schukosteckdosen unter einer gemeinsamen
Abdeckplatte zu verwenden.
Voll-Abdeckplatten sind ebenfalls nicht zugelassen.
Deckendosen sind grundsätzlich mit Leuchtenklemmen,
Endschellen, Zugentlastung und Deckenhaken sowie
Dosenabdeckung in geschraubter Form zu erstellen.
Die Leerrohranlage für die Elektroinstallation ist gem.
den genehmigten Ausführungsplänen des AG bzw. nach
dessen Angaben zu erstellen.
Den genauen Verlauf der Leitungen muss der
Auftragnehmer unter dem Gesichtspunkt der
Wirtschaftlichkeit und der technischen Machbarkeit auf
der Baustelle eigenverantwortlich festlegen.
In Trennwänden sind die Dosen grundsätzlich so
einzubauen, dass ein Mindestabstand von 30 cm
gegenüberliegend erreicht wird. Die Ausführungspläne
sind dementsprechend zu interpretieren.
Alle Kabel und Leitungen sind in Leerrohre einzuziehen.
Die hierfür erforderlichen Leerrohre sind unter
Berücksichtigung statischer Belange zu installieren.
Hierfür sind ausschließlich Arbeiten mit Mauerfräsen
zugelassen. Brechen und Stemmen ist nicht erlaubt.
Erforderliche Stemm- und Bohrarbeiten im Mauerwerk
(nicht in Beton) sind mit den Einheitspreisen
abgegolten.
Die Leerrohre und Dosen sind mit Schnellzement zu
befestigen und mit Putzdeckeln auszustatten.

Die Leerrohre sind in der Regel auf dem kürzesten Weg
unter Einhaltung der Verlegevorschriften einzubringen.
Gleiches gilt für Kabel und Leitungen.
Bohrungen in Wänden, Decken und Holz sind in den
Verlegepreisen mit einzukalkulieren.

Die gesamte Leitungsverlegung innerhalb der Wände hat
senkrecht bzw. waagrecht in den Installationszonen nach
DIN 18015 (soweit möglich und technisch sinnvoll) zu
erfolgen. In allen Bereichen sind die Dosen gemäß den
Höhenangaben der DIN 18015 zu setzen. Abweichende
Höhenangaben sind in die Pläne eingezeichnet. Die
Einführungen aller Rohre, Wandanschlußstücke, Dosen,
etc. sind so abzudichten, daß ein Verschmutzen
verhindert wird.

Insbesondere bei der Ausführung von
Unterputzinstallationen wird größter Wert auf möglichst
bausubstanzschonende Durchführung der Arbeiten gelegt.
Die Normen und Richtlinien zu Abmessungen und zur
Ausführung von zu erstellenden Schlitzen in
Bauwerkswänden, -Böden, -Decken sowie die
vorgeschriebenen Installationszonen sind unbedingt zu
beachten und einzuhalten.

Die Leerrohranlage ist aus Kunststoffleerrohren in
Verbindung mit entsprechenden Abzweig- bzw.
Abzweigschalterdosen, Muffen, Endtüllen etc. zu
erstellen. Sämtliche Leerrohre sind mit Zugdrähten
auszustatten.
Befestigungen und Schutz vor Beschädigungen sind mit
einzubeziehen.
Dosen in gefliesten Bereichen sind in den
Fliesenschnitt zu integrieren.

Stark- und Schwachstromverkabelung
Die Verkabelungsarbeiten sind für die gesamte Anlage
als Mischpreis zu kalkulieren. Die Kabel und Leitungen
werden in Teillängen in Rohre eingezogen, in
Zwischendecken oder Holzverkleidungen eingezogen oder
auf Kabelrinnen und in Kanälen verlegt. Zur genauen
Kalkulation können die Ausführungspläne eingesehen
werden. Zugelassen sind nur Materialien mit VDE-
Kennzeichen.
Die Kabel, Leitungen und Leerrohre sind, soweit
möglich, auf dem kürzesten bzw. günstigsten Wege direkt
zu den Endgeräten zu führen. Schlitz- und Stemmarbeiten
sind nur, soweit unbedingt erforderlich, zulässig.
Bohrungen durch Wände, Decken und Holzteile sind in den
Verlegepreis mit einzukalkulieren.
Kabel, Leitungen und Verlegesysteme sind in den durch
den AN erstellten Schlitzen so zu befestigen, daß das
fachgerechte Verschließen bzw. Verputzen nicht
behindert wird.
Mehrlängen von Leitungen auf Grund ungünstig gewählter
Leitungsführung werden nicht berücksichtigt. Verschnitt
ist mit einzukalkulieren.
Sämtliche Installationen und Leistungen sind in
betriebssicherem Zustand mängelfrei  zu übergeben.
Mantelleitungen und Leitungen für fernmeldetechnische
Anlagen sind grundsätzlich nur in einer Länge zu
verlegen. Klemmstellen sind nicht zugelassen. Dies ist
bei der Installation, insbesondere bei Verlegung in
Möbeln, Wänden etc. mit zu berücksichtigen.
Sämtliche Leitungen sind in den Installationszonen in
senkrechter oder waagerechter Führung zu verlegen.
Alle freien Leitungsenden müssen mit Klemmen versehen
werden.
In technischen Betriebsräumen werden
kunststoffummantelte Leitungen der Type NYM in
Kabelkanälen verlegt (Auf-Putz-Installation). Alle
übrigen Räume erhalten Unterputzinstallation sofern
nicht in den Plänen anders beschrieben.
Als Leitungsmaterial ist ausschließlich Kupfer mit der
VDE-gemäßen Farbkennzeichnung der
Aderkunststoffisolierung zu verwenden.

Koordination
Sämtliche Arbeiten sind mit den anderen Gewerken sowie
der Fachbauaufsicht und den Architekten zu koordinieren
und abzustimmen. Zu erbringende Vorleistungen Dritter
sind schriftlich bei der Fachbauaufsicht und den
Architekten anzuzeigen.
Leistungen wie Aussparungen, Schlitze, Bohrungen in
Mauerwerk, in Holz oder in Verlegesysteme für
entsprechende Einbauten wie z.B. Schalter und
Steckdosen in Möbel, Bohrungen oder Fräßnute für FM-
Geräte, Kabelausfädelungen, Bohrungen für Leuchten,
etc. sind in die Preise mit einzukalkulieren auch wenn
sie durch Dritte erfolgen müssen.
Vermassungen, Einbaumaße und technische Daten sind auf
Verlangen weiterzugeben.
Insbesondere ist darauf zu achten, dass die Kabel in
der Dachkonstruktion unterhalb der Feuchtigkeitssperre
installiert werden. Die Lampenauslässe werden vor Ort
durch die Fachbauaufsicht angegeben. Die Beschädigung
der Feuchtigkeitssperre ist nicht erlaubt.

Werden Fabrikatsangaben verlangt, sind diese vom Bieter
einzutragen. Auf Anforderung sind für alle Positionen
innerhalb 6 Kalendertage die der Kalkulation zu Grunde
liegenden Fabrikate und Typen vorzulegen.
Werden keine oder ungenaue Angaben gemacht, wird das
Angebot nicht
gewertet.

Materialbestellung
Alle im LV angegebenen Positionen, Massen und Titel
dienen lediglich der Preisfindung und können nicht als
Bestellgrundlage herangezogen werden.

Brandschutz
Die Anlagen sind nach den Richtlinien des vorbeugenden
Brandschutzes auszuführen. Der bauliche Brandschutz ist
voll zu erfüllen. Dies gilt auch während der Bauphase.
Brandschotte dürfen nur mit zugelassenem Material
erfolgen.

Schallschutz
Alle Maßnahmen, welche auf Grund von
Schallschutzrichtlinien erforderlich sind,
beispielsweise das Verschliessen von Rohrenden, von
Auslässen, von Durchbrüchen, etc. sind mit
entsprechendem Material fachtechnisch richtig mit
auszuführen.

Salvatorische Klausel
Sollten einzelne Punkte der besonderen Vereinbarungen
ungültig sein oder dem eindeutigen Willen den Bauherrn
widersprechen, so ist lediglich dieser einzelne Punkt
im Sinne aller Beteiligten zu ändern. Die übrigen
Vertragsbedingungen werden dadurch nicht verändert.

*Hinweis*
Kalkulationshinweise
Gegenstand dieser Ausschreibung sind die Arbeiten des
Bauabschnitt BA3.1 und BA3.2 Errichtung einer
Mehrzweckhalle mit Sanitäranlagen und 6 zusätzlichen
Klassenzimmern, sowie Schaffung eines Lehrerzimmers mit
Besprechungs- und Seminarräumen im Anbau Südwest des
bestehenden Bau A.

Zusätzlich sind Arbeiten im Bestand enthalten, die im
Zuge des Einbaus von Lüftungsgeräten sowie der
Fassadensanierung erforderlich werden.
Im Rahmen dieser Maßnahmen werden die Klassenzimmer
zudem an das Glasfasernetz angebunden sowie zwei
Informatikräume erneuert.

Die Maßnahme ist gefördert. Die Förderung ist jedoch in
folgende Pakete aufgeteilt.

Förderpaket P2 BA 3.1: Schaffung eines Lehrerzimmers
mit Besprechungs- und Seminarräumen im bestehenden
Anbau Südwest Bau A.

Förderpaket P4 BA 3.1: Errichtung Mehrzweckhalle mit
Sanitäranlagen und 6 zusätzlichen Klassenzimmern.

Förderpaket P0 BA 3.2: Erneuerung von zwei
Informatikräumen.

Förderpaket P2 BA 3.2: Sanierung der Gebäudehülle und
Einbau von Lüftungsgeräten, sowie Ausbau des
Glasfasernetzes.

Das nachfolgende Leistungsverzeichnis ist daher in vier
Kapitel aufgeteilt:

Das Kapitel 1 umfasst das Förderpaket P2 BA 3.1, also
die Umbauten/Sanierungen im Bestand Südwest Bau A.

Das Kapitel 2 umfasst das Förderpaket P4 BA 3.1, also
den Neubau der Mehrzweckhalle.

Das Kapiel 3 umfasst das Förderpaket P0 BA 3.2, also
die Erneuerung zweier Informatikräume.

Das Kapiel 4 umfasst das Förderpaket P2 BA 3.2, also
Umbauten/Sanierung im Bestand im Zuge der Sanierung der
Gebäudehülle und dem Einbau von Lüftungsgeräten, sowie
dem Ausbau des Glasfasernetzes.

Die Beauftragung erfolgt für alle Kapitel gemeinsam,
jedoch sind die Rechnungen getrennt je Titel zu
stellen! Gemeinsame Rechnungen für die Kapitel werden
zurückgewiesen.

Diese Vorgehensweise und dabei ggf. entstehender
Mehraufwand beim AN ist bei der Kalkulation für das
nachfolgende LV zu berücksichtigen und damit
abgegolten.

Für die Kalkulation sind die nachfolgend genannten
Bauzeiten zugrunde zu legen:

Bauabschnitt (BA) 3.1: 04.05.2026 bis 31.08.2027

Bauabschnitt (BA) 3.2: 01.07.2027 bis 29.09.2028

### Kapitel 1 Bestand Paket P2 BA 3.1

*Hinweis*
Der Auftragnehmer (AN) hat sämtliche erforderlichen
Arbeiten vollständig auszuführen. Alle hierfür
notwendigen Abstimmungen sind rechtzeitig und
eigenverantwortlich mit dem Betreiber der Realschule
Wolfratshausen sowie mit dem zuständigen
Versorgungsunternehmen vorzunehmen.

Freischaltungen und Schalthandlungen dürfen
ausschließlich durch hierzu berechtigte Personen
durchgeführt werden. Diese sind sorgfältig zu planen,
mit allen Beteiligten abzustimmen und nachvollziehbar
zu dokumentieren.

Bei der Kalkulation ist zu berücksichtigen, dass die
Arbeiten im Bestand erfolgen. Die betroffenen Räume
sind leerstehend und vom laufenden Schulbetrieb
räumlich getrennt. Hiervon ausgenommen ist die Aula, in
der mit Einschränkungen durch den Schulbetrieb zu
rechnen ist.

Die Arbeiten können nicht durchgehend und nur
abschnittsweise ausgeführt werden. Aus dieser
Ausführungsweise können keine zusätzlichen
Vergütungsansprüche abgeleitet werden. Sämtliche
hieraus resultierenden Aufwendungen sind vollständig in
die Kalkulation einzubeziehen.

#### Titel 1.1 Elektrounterverteilungen

*Hinweis: Hinweistext*
Verteilung nach den "zusätzlichen Vertragsbedingungen
für NS-Verteiler" und "NS-Schaltanlagen" in der
beiliegenden Version in den angeführten Größen und
Ausstattungen.

Die Verteilungen sind komplett betriebsbereit zu
erstellen. Hierzu gehört auch der fertige Anschluß
aller Leitungen am Verteiler. Dieser ist in die
Einheitspreise einzurechnen.

Es sind nach den Installationsplänen und
Verteilerlisten durch den AN die Stromlaufpläne
einschl. Verteileransichten zu erstellen und zur
Freigabe vorzulegen. Die Vorlage muß so rechtzeitig
erfolgen, dass unter Berücksichtigung einer Prüfzeit
von 10 Werktagen und einer einmaligen Überarbeitung die
Ausführungsfristen nicht beeinträchtigt werden.

Es ist ein einheitliches Fabrikat  für die Einbaugeräte
zu liefern.

angebotenes Fabrikat:
'...............................................'

**1.1.01 Standschrank 576 PLE, 275 mm tief**
Standschrank als typgeprüfte Niederspannung-
Schaltgerätekombination (TSK) nach DIN VDE 0660/Teil
500, Innenraumaufstellung, Komplett verdrahtet,
Schutzart Außen IP54, Schutzart Innen IP30, aus
Stahlblech 1,5mm, mit Tür
Innenausbau mit Modulsystemfeldern, nach DIN 43870,
Betriebsmittel nach DIN 43880, DIN VDE 0660/ Teil 107,
Berührungschutzabdeckungen aus GFK (selbstverlöschend)
Verschmutzungsgrad 3, Überspannungskategorie IV,
Schutzklasse I, geerdet, incl.
Schutzleiterverbindungen, Pulverbeschichtung RAL 7032,
Leitungseinführung durch Flansch für
Kabelverschraubungen
Türöffnungswinkel in Fluchtrichtung mindestens 130 Grad
3-Punkt-Stangenverschluß, Schloßbetätigung mit
Schwenkhebel-Schrankgriffverschluß inkl.
Profilhalbzylinder und drei Schlüssel, komplett mit
Kabelabfangschienen stufenlos tiefenverstellbar, inkl.
Transportösen
Verteilerbeschriftung mit Formaturstreifen graviert,
selbstklebend, Farbe schwarz
mit Bodenbefestigung

angebotenes Fabrikat und Typ:
'..................................'

komplett ausgebaut mit

 1x Sammelschienensystem nach Erfordernis
 1x PE/N Schiene CU
 Verteilereinbautragsystem incl. Hutschienen und
Zubehör für REB, Klemmen, etc.
 Montagewannen für Fernmeldetechnik incl.
 Abschottungen und Zubehör
 Traversen, Verbindungsmaterial, Kleinteile
 Abdeckungen und Feldern
 Plantasche Metall
 Kabelabfangschienen
 untere Verschlussteile

Abmessungen: H: 1950mm, B: 1050 mm, T: 275mm
( incl. Sockel )

Die Verteilung ist komplett verschient auf
Abgangsklemmen verdrahtet mit allem erforderlichen
Zubehör, sämtlichen Tragsystemen, Modulsystemen,
Abdeckungen und sonstigem Zubehör nach Vorgabe fertig
bestückt zu liefern und betriebsfertig angeschlossen am
vorgesehenen Aufstellungsort zu montieren.
Schutzmaßnahmen und Transport während der Bauzeit sind
einzukalkulieren.
Menge: 2,000 St
Zuordnung: 443

**1.1.02 Standschrank 720 PLE, 275 mm tief**
wie vor, nur als

angebotenes Fabrikat und Typ:
'..................................'

komplett ausgebaut mit

 1x Sammelschienensystem nach Erfordernis
 1x PE/N Schiene CU
 Verteilereinbautragsystem incl. Hutschienen und
Zubehör für REB, Klemmen, etc.
 Montagewannen für Fernmeldetechnik incl.
 Abschottungen und Zubehör
 Traversen, Verbindungsmaterial, Kleinteile
 Abdeckungen und Feldern
 Plantasche Metall
 Kabelabfangschienen
 untere Verschlussteile

Abmessungen: H: 1950mm, B: 1300 mm, T: 275mm
( incl. Sockel )

Die Verteilung ist komplett verschient auf
Abgangsklemmen verdrahtet mit allem erforderlichen
Zubehör, sämtlichen Tragsystemen, Modulsystemen,
Abdeckungen und sonstigem Zubehör nach Vorgabe fertig
bestückt zu liefern und betriebsfertig angeschlossen am vorgesehenen Aufstellungsort zu
montieren.
Schutzmaßnahmen und Transport während der Bauzeit sind
einzukalkulieren.
Menge: 1,000 St
Zuordnung: 443

**1.1.03 NSHV 1 Standschrank, 350 mm tief**
Standschrank als typgeprüfte Niederspannung-
Schaltgerätekombination (TSK) nach DIN VDE 0660/Teil
500, Innenraumaufstellung, Komplett verdrahtet,
Schutzart Außen IP54, Schutzart Innen IP30, aus
Stahlblech 1,5mm, mit Tür
Innenausbau mit Modulsystemfeldern, nach DIN 43870,
Betriebsmittel nach DIN 43880, DIN VDE 0660/ Teil 107,
Berührungschutzabdeckungen aus GFK ( selbstverlöschend
)
Verschmutzungsgrad 3, Überspannungskategorie IV,
Schutzklasse I, geerdet, incl.
Schutzleiterverbindungen, Pulverbeschichtung RAL 7032.
Leitungseinführung durch Flansch für
Kabelverschraubungen
Türöffnungswinkel in Fluchtrichtung mindestens 130 Grad
3-Punkt-Stangenverschluß, Stahlblechtüre mit
Schwenkhebelgriff zur Aufnahme eines
Profilhalbzylinder, inkl. dem montieren eines
bauseitigen Schließzylinder, komplett mit
Kabelabfangschienen stufenlos tiefenverstellbar, inkl.
Transportösen
Verteilerbeschriftung mit Formaturstreifen graviert,
selbstklebend, Farbe schwarz mit Bodenbefestigung,
576 PLE

komplett ausgebaut mit

 1x Sammelschienensystem nach Erfordernis
 1x PE/N Schiene CU
 Verteilereinbautragsystem incl. Hutschienen und
Zubehör für REB, Klemmen, etc.
 Traversen, Verbindungsmaterial, Kleinteile
 Abdeckungen und Feldern
 Abschottungen für Fernmeldetechnik
 Montageplatten für Fernmeldetechnik
 Sockel 100 mm
 Plantasche Metall
 Kabelabfangschienen
 untere Verschlussteile

Abmessungen: H: 1950mm, B: 1050 mm, T: 350mm
(incl. Sockel)

Die Verteilung ist komplett verschient auf
Abgangsklemmen verdrahtet mit allem erforderlichen
Zubehör, sämtlichen Tragsystemen, Modulsystemen,
Abdeckungen und sonstigem Zubehör nach Vorgabe fertig
bestückt zu liefern und betriebsfertig angeschlossen am
vorgesehenen Aufstellungsort zu montieren.
Schutzmaßnahmen und Transport während der Bauzeit sind
einzukalkulieren.
Menge: 1,000 St
Zuordnung: 443

**1.1.04 NSHV 2 Standschrank, 350 mm tief**
Standschrank als typgeprüfte Niederspannung-
Schaltgerätekombination (TSK) nach DIN VDE 0660/Teil
500, Innenraumaufstellung, Komplett verdrahtet,
Schutzart Außen IP54, Schutzart Innen IP30, aus
Stahlblech 1,5mm, mit Tür
Innenausbau mit Modulsystemfeldern, nach DIN 43870,
Betriebsmittel nach DIN 43880, DIN VDE 0660/ Teil 107,
Berührungschutzabdeckungen aus GFK ( selbstverlöschend
)
Verschmutzungsgrad 3, Überspannungskategorie IV,
Schutzklasse I, geerdet, incl.
Schutzleiterverbindungen, Pulverbeschichtung RAL 7032.
Leitungseinführung durch Flansch für
Kabelverschraubungen
Türöffnungswinkel in Fluchtrichtung mindestens 130 Grad
3-Punkt-Stangenverschluß, Stahlblechtüre mit
Schwenkhebelgriff zur Aufnahme eines
Profilhalbzylinder, inkl. dem montieren eines
bauseitigen Schließzylinder, komplett mit
Kabelabfangschienen stufenlos tiefenverstellbar, inkl.
Transportösen
Verteilerbeschriftung mit Formaturstreifen graviert,
selbstklebend, Farbe schwarz mit Bodenbefestigung,
720 PLE

komplett ausgebaut mit

 1x Sammelschienensystem nach Erfordernis
 1x PE/N Schiene CU
 Verteilereinbautragsystem incl. Hutschienen und
Zubehör für REB, Klemmen, etc.
 Traversen, Verbindungsmaterial, Kleinteile
 Abdeckungen und Feldern
 Abschottungen für Fernmeldetechnik
 Montageplatten für Fernmeldetechnik
 Sockel 100 mm
 Plantasche Metall
 Kabelabfangschienen
 untere Verschlussteile

Abmessungen: H: 1950mm, B: 1300 mm, T: 350mm
(incl. Sockel)

Die Verteilung ist komplett verschient auf
Abgangsklemmen verdrahtet mit allem erforderlichen
Zubehör, sämtlichen Tragsystemen, Modulsystemen,
Abdeckungen und sonstigem Zubehör nach Vorgabe fertig
bestückt zu liefern und betriebsfertig angeschlossen am
vorgesehenen Aufstellungsort zu montieren.
Schutzmaßnahmen und Transport während der Bauzeit sind
einzukalkulieren.
Menge: 1,000 St
Zuordnung: 443

**1.1.05 Universalmessgerät MOD-Bus**
Dreileiter- /Vierleiter-Universalmessgerät
für Schalttafeleinbau, Frontabmessungen: 96x96,
für 3 Stromwandlereingänge mit kontinuierlicher
Abtastung der Spannungs-, und Strommesseingänge
zur Messung in IT- und TN-Netzen, UL zertifiziert.
Messfunktionen:
- Automatische Anpassung an Netzfrequenzen von
  45 Hz .. 65 Hz
- Messintervalle von 10 (50 Hz) bzw. 12 (60 Hz)
Perioden
  (200 ms), Abtastfrequenz: 21,33 (25,6) kHz
- Lückenlose Abtastung und Berechnung folgender
  Messwerte:
- Spannung L-N (L1 .. L3), Spannung L-L,
- Messung des Mit-, Gegen- und Nullsystems
- Frequenz
- Drehfeld
- Strom, L1 .. L3 und N (berechnet aus L1..L3)
- Leistung der Grundschwingung (Wirk-, Blind-, und
  Scheinleistung, cos phi), Verzerrungsblindleistung
- Summen L1 .. L3 der o. g. Leistungsgrößen
- 7 Energiezähler
für Wirkenergie (Bezug), Wirkenergie (Lieferung),
Wirkenergie (ohne Rücklaufsperre), Blindenergie (ind),
Blindenergie (kap) Blindenergie (ohne Rücklaufsperre),
Scheinenergie
jeweils für L1, L2, L3 und Summe.
- 8 Tarife
- 1 .. 40 Oberschwingung (Harmonische) von Strom und
  Spannung
- Verzerrungsfaktor (THD) von Strom und Spannung
- Betriebsstundenzähler
- LCD-Großanzeige (67mm x 57mm) mit gleichzeitiger
  Darstellung von 3 Messwerten und
  Hintergrundbeleuchtung
- Standard-Messwertanzeigen
- Bimetallfunktion für Strom- und Leistungsmesswerte
- Automatische oder manuelle Messwertweiterschaltung
mit
  programmierbarer Wechselzeit 0 - 250 Sek.
- 2 digitale Ausgänge als Melde- oder Impulsausgänge
- 2 Vergleichergruppen mit je 3 Vergleichern (Operator
>=<)
Abmessungen:  B96 x H96 x T49mm
Schnittstellen:  RS485, Protokoll: Modbus RTU
  (9.6  115.2kbps)
Messbereich:  L-N 0 .. 300V AC, L-L 0 .. 520V AC
Versorgungsspannung: 90-277V/AC (50..60Hz); 90-250V/DC;
Überspannungskategorie Versorgung: 300V CAT III
Netzfrequenz:  45 - 65 Hz,
Leistungsaufnahme:  4 VA
Stromeingänge:  L1-L3:
Nennstrom:  ..1/5A,
Leistungsaufnahme:  0,2VA,
Ansprechstrom:  5mA
Messgenauigkeit:  Strom +-0,5%, u. Spannung: +-0,2%
rdg +0,02%rng,
Wirkarbeit:  Klasse 0,5 bei 5A und
  Klasse 1 bei 1A,
Blindarbeit:  Klasse 1 bei 5A
Arbeitstemperatur:  -10° bis +55°C

Messgerät inklusive Montagezubehör, Dokumentation,
Parametrier- und Auswertesoftware in Basisversion,
Abstimmung der Ausführung auf die Praxisanwendung,
kompatiblem Stromwandlersatz min. Kl. 0,5 allphasig,
Messwandler-Trennklemmen mit Schraubanschluss 0,2 - 10
mm², Brücken sowie Hutschienenklammer zur DIN-
Hutschienenmontage gemäß DIN VDE 0100 - 557.5.3.1.,
Konfiguration und Parametrierung des Gerätes (z.B.
Netzform, Wandlerverhältnisse, Adressierung der
Kommunikations-Schnittstellen), Erstellung des
Ausschnittes an der vorhandenen Schaltschranktüre,
liefern und betriebsfertig angeschlossen nachrüsten und
einbauen mit der notwendigen Schaltschrankverdrahtung
inkl. Zubehör, Befestigungs- und Rangiermaterial

angebotenes Fabrikat:
'.............................................'

angebotener Typ:
'.............................................'
Menge: 2,000 St
Zuordnung: 443

**1.1.06 Stromwandlersatz 50-150A**
Durchführungs-Stromwandlersatz (4St.), > 32 A zur
Montage auf Stromschienen oder Kabel, passend zu
vorstehendem Universalmessgerät, aus bruchfestem
Polycarbonatgehäuse, schwer entflammbar nach UL 94 VO,
selbstverlöschend, integrierte Klemmenabdeckung.
Messung: 3x Betriebsstrom + N-Strom
Genauigkeitsklasse: Klasse 0,5
Strom Primär: 50, 75, 100, 150 A
Strom Sekundär: 5 A
Nennfrequenz: 50 - 60 Hz
Isolationsklasse: E
Ith: 60 x IN/1 s
Idyn: > 100 kA
Um: 0,72 kV
OS: < 50
Normkonform nach VDE 0414 Teil 44 DN 42600 Teil 2,
inkl.
Messwandler-Trennklemmen mit Schraubanschluss 0,2 - 10
mm² und Brücke.
Die detaillierte Ausführung (Primärstrom, etc.) muss
vor der Montage abgeklärt werden!
Wandlersatz, liefern und inklusive Montagekit,
Verdrahtung, Ragiererung und Verlegematerial
betriebsfertig angeschlossen in vorhandenen
Schaltschrank nachrüsten und einbauen.
Menge: 2,000 St
Zuordnung: 443

**1.1.07 Energiezähler REG 3phasig 1/5A**
Dreiphasiger Energiezähler MID 1A/5A Stromwandler S0 +
MODBUS als REG
Zulassung: MID / IEC Anschluss: 1/A oder 5/A
Stromwandler einstellbar Konfigurierbares
Stromverhältnis (CT): 9999/1-6 Abmessungen in mm
(HxBxT): 97x70x65 Gewicht (g): 270 Teileinheiten: 4
Verlustleistung Spannungskreise: 1,6VA/0,7W gesamt
Verlustleistung Stromkreise: 0,007VA/0,007W pro Ph.
Digitaleingänge zur Tarifumschaltung bzw. zur Zählung
von externen Impulsen: 2 Digitalausgänge für Wirk,-
oder Blindenergie (S0) bzw. Alarmausgang: 1
Impulsfrequenz: 1-999999 imp/kWh Impulslänge: 10 - 990
ms Arbeitstemperatur (°C): -40 bis +70 Lagertemperatur
(°C): -40 bis +85 Schutzart (Front/Klemmen): IP51 /
IP20 Max.Leiterquerschnitt Messung (mm²): 25
Versorgungsspannung: selbstversorgt Spannungsbereich (V
AC): 3x 220-240V -20-+15% Strombereich (A): 0,02 bis 6
Frequenz, Grundschwingung (Hz): 50/60 -+5%  Messung: 3-
phasig (3/4 Leiter) Messgenauigkeit Wirkenergie: Klasse
1 (B) Messgenauigkeit Blindenergie: Klasse 2 Tarife: 2
Kommunikationsschnittstelle: RS485 (ModbusRTU) Keine
Rückstellung der Energiezählerstände. Zähler ist
geeicht nach MID und zugelassen gemäß IEC
komplett bestückt für Zwischenzähler als
Drehstromzähler komplett mit Verdrahtung und Zubehör,
Halterungen, Abdeckung, Klein- und
Befestigungsmaterial, Abschottungen, etc. liefern und
betriebsfertig in vorhandenen Verteilerschrank
nachrüsten und montieren

angebotenes Fabrikat:
'.............................................'

angebotener Typ:
'.............................................'
Menge: 1,000 St
Zuordnung: 443

**1.1.08 Wandlersatz**
Wandlersatz für allpolige Verbrauchserfassung bis 160
A, passend für vorstehenden Digitalzähler liefern und
mit allen erforderlichen Nebenleistungen Einbau- und
Verdrahtungsmaterials betriebsfertig in vorhandene
Unterverteilung nachrüsten und einbauen.
Menge: 1,000 St
Zuordnung: 443

**1.1.09 Energiezähler 3-phasig, direkt**
Energiezähler 3-phasig, direkt 80A,
Maximalstrom 3x80A, Stand-by-Verlust nur 0,5 Watt je
Pfad. Reiheneinbaugerät für Montage auf Tragschiene
DIN-EN 60715 TH35. 4 Teilungseinheiten = 70mm breit,
58mm tief. Genauigkeitsklasse B (1%). Mit S0-
Schnittstelle. Der direkt messende Drehstromzähler
misst die Wirkenergie anhand der zwischen den Eingängen
und Ausgängen fließenden Ströme. Der Eigenverbrauch von
nur maximal 0,5 Watt Wirkleistung je Pfad wird nicht
gemessen und nicht angezeigt. Es können 1, 2 oder 3
Außenleiter mit Strömen bis zu 80 A angeschlossen
werden. Der Anlaufstrom beträgt 40 mA. Der N-Anschluss
muss vorhanden sein. Das 7-Segment LC-Display kann auch
ohne Stromversorgung zweimal innerhalb von zwei Wochen
abgelesen werden. Der Leistungsbezug wird mit einem
100-mal je kWh blinkenden Balken im Display angezeigt.
Serienmäßig auch als 2-Tarif-Zähler verwendbar: Mit
Anlegen von 230V an die Klemmen E1/E2 wird auf einen
zweiten Tarif umgeschaltet. Rechts neben dem Display
befinden sich die Tasten MODE und SELECT, mit welchen
im Menü geblättert wird. Zunächst schaltet sich die
Hintergrundbeleuchtung ein. Danach können die Gesamt-
Wirkenergie je Tarif, die Wirkenergie des rücksetzbaren
Speichers RS1 bzw. RS2 sowie die Momentanwerte
Leistung, Spannung und Strom je Außenleiter angezeigt
werden. Fehlermeldung (false): Bei fehlendem
Außenleiter oder falscher Stromrichtung wird false und
der entsprechende Außenleiter im Display angezeigt,
liefern, montieren, und betriebsfertig anschließen.
Menge: 2,000 St
Zuordnung: 443

*Hinweis*
Verteilereinbaugeräte einbauen
Sämtliche nachfolgenden Schalt- und Steuergeräte sind
betriebsfertig verschient und verdrahtet auf
schraubenlosen Zu- und Abgangsklemmen mit PE- und
Nullleitertrennklemme, komplett mit Kleinmaterial auf
der Baustelle oder in der Werkstatt betriebsfertig in
eine neue oder bestehende Elektrounterverteilung
einzubauen und anzuschließen.
Das Öffnen der Abdeckungen, die notwendigen
Verdrahtungen im Verteiler und die Dokumentation nach
Abschluss der Arbeiten ist in die EP einzukalkulieren.

Abdeckungen, Schottungen, Verdrahtungsmaterial,
schraubenlose Reihenklemmen pro REG und Einbauzubehör
ist in die nachstehenden Geräteeinheitspreise mit
einzukalkulieren.

**1.1.10 LS 6 A/B**
Leitungsschutzschalter, 1-pol., nach DIN 0641,
Nennspannung 230/400V, Nennschaltvermögen 6 kA,
B-Auslösecharakteristik, mit Schnappbefestigung, incl.
Reihenklemmensatz Nennstrom 6 A
liefern und betriebsfertig angeschlossen montieren
Menge: 4,000 St
Zuordnung: 443

**1.1.11 LS 10 A/B**
Leitungsschutzschalter, 1-pol., nach DIN 0641,
Nennspannung 230/400V, Nennschaltvermögen 6 kA,
B-Auslösecharakteristik, mit Schnappbefestigung, incl.
Reihenklemmensatz Nennstrom 10 A
liefern und betriebsfertig angeschlossen montieren
Menge: 12,000 St
Zuordnung: 443

**1.1.12 LS 16 A/B**
Leitungsschutzschalter, 1-pol., nach DIN 0641,
Nennspannung 230/400V, Nennschaltvermögen 6 kA,
B-Auslösecharakteristik, mit Schnappbefestigung, incl.
Reihenklemmensatz Nennstrom 16 A
liefern und betriebsfertig angeschlossen montieren
Menge: 24,000 St
Zuordnung: 443

**1.1.13 LS 16 A/C**
Leitungsschutzschalter, 1-pol., nach DIN 0641,
Nennspannung 230/400V, Nennschaltvermögen 6 kA,
C-Auslösecharakteristik, mit Schnappbefestigung, incl.
Reihenklemmensatz Nennstrom 16 A
liefern und betriebsfertig angeschlossen montieren
Menge: 6,000 St
Zuordnung: 443

**1.1.14 LS 3x16 A/B**
Leitungsschutzschalter, 3-pol., nach DIN 0641,
Nennspannung 230/400V, Nennschaltvermögen 6 kA,
B-Auslösecharakteristik, mit Schnappbefestigung, incl.
Reihenklemmensatz Nennstrom 16 A
liefern und betriebsfertig angeschlossen montieren
Menge: 3,000 St
Zuordnung: 443

**1.1.15 LS 3x16 A/C**
Leitungsschutzschalter, 3-pol., nach DIN 0641,
Nennspannung 230/400V, Nennschaltvermögen 6 kA,
C-Auslösecharakteristik, mit Schnappbefestigung, incl.
Reihenklemmensatz Nennstrom 16 A
liefern und betriebsfertig angeschlossen montieren
Menge: 1,000 St
Zuordnung: 443

**1.1.16 LS 3x32 A/C**
Leitungsschutzschalter, 3-pol., nach DIN 0641,
Nennspannung 230/400V, Nennschaltvermögen 6 kA,
C-Auslösecharakteristik, mit Schnappbefestigung, incl.
Reihenklemmensatz Nennstrom 32 A
liefern und betriebsfertig angeschlossen montieren
Menge: 1,000 St
Zuordnung: 443

**1.1.17 FI-LS 0,03 A, 10 A/B**
Kombinierter LS-Fehlerstrom-Schutzschalter, 1-pol.-
geschützt und 2-pol.-schaltend, (1P+N) nach DIN 0664,
pulsstromsensitiv, stoßstromfest bis 250 A,
Kurzschlußfestigkeit 6 kA, Nennspannung 230/400 V - 50/
60Hz, B-Charakteristik, Nennfehlerstrom 30 mA,
Nennstrom 10 A, inkl. Klemmensatz liefern und
betriebsfertig angeschlossen montieren
Menge: 8,000 St
Zuordnung: 443

**1.1.18 FI-LS 0,03 A, 10 A/B mit Hilfskontakt**
Kombinierter LS-Fehlerstrom-Schutzschalter, 1-pol.-
geschützt und 2-pol.-schaltend, (1P+N) nach DIN 0664,
pulsstromsensitiv, stoßstromfest bis 250 A,
Kurzschlußfestigkeit 6 kA, Nennspannung 230/400 V - 50/
60Hz, B-Charakteristik, Nennfehlerstrom 30 mA,
Nennstrom 10 A, mit Hilfskontakt 1S+1Ö,
inkl. Klemmensatz liefern und betriebsfertig
angeschlossen montieren
Menge: 6,000 St
Zuordnung: 443

**1.1.19 FI-LS 0,03 A, 16 A/B**
Kombinierter LS-Fehlerstrom-Schutzschalter, 1-pol.-
geschützt und 2-pol.-schaltend, (1P+N) nach DIN 0664,
pulsstromsensitiv, stoßstromfest bis 250 A,
Kurzschlußfestigkeit 6 kA, Nennspannung 230/400 V - 50/
60Hz, B-Charakteristik, Nennfehlerstrom 30 mA,
Nennstrom 16 A, inkl. Klemmensatz liefern und
betriebsfertig angeschlossen montieren
Menge: 90,000 St
Zuordnung: 443

**1.1.20 FI-LS 0,03 A, 16 A/B mit Hilfkontakt**
Kombinierter LS-Fehlerstrom-Schutzschalter, 1-pol.-
geschützt und 2-pol.-schaltend, (1P+N) nach DIN 0664,
pulsstromsensitiv, stoßstromfest bis 250 A,
Kurzschlußfestigkeit 6 kA, Nennspannung 230/400 V - 50/
60Hz, B-Charakteristik, Nennfehlerstrom 30 mA,
Nennstrom 16 A, mit Hilfskontakt 1S+1Ö,
inkl. Klemmensatz liefern und betriebsfertig
angeschlossen montieren
Menge: 14,000 St
Zuordnung: 443

**1.1.21 FI-LS 0,03 A, 10 A/C**
Kombinierter LS-Fehlerstrom-Schutzschalter, 1-pol.-
geschützt und 2-pol.-schaltend, (1P+N) nach DIN 0664,
pulsstromsensitiv, stoßstromfest bis 250 A,
Kurzschlußfestigkeit 6 kA, Nennspannung 230/400 V - 50/
60Hz, C-Charakteristik, Nennfehlerstrom 30 mA,
Nennstrom 10 A, inkl. Klemmensatz liefern und
betriebsfertig angeschlossen montieren
Menge: 3,000 St
Zuordnung: 443

**1.1.22 FI-LS 0,03 A, 16 A/C**
Kombinierter LS-Fehlerstrom-Schutzschalter, 1-pol.-
geschützt und 2-pol.-schaltend, (1P+N) nach DIN 0664,
pulsstromsensitiv, stoßstromfest bis 250 A,
Kurzschlußfestigkeit 6 kA, Nennspannung 230/400 V - 50/
60Hz, C-Charakteristik, Nennfehlerstrom 30 mA,
Nennstrom 16 A, inkl. Klemmensatz liefern und
betriebsfertig angeschlossen montieren
Menge: 20,000 St
Zuordnung: 443

**1.1.23 FI-LS 0,03 A, 16 A/C mit Hilfskontakt**
Kombinierter LS-Fehlerstrom-Schutzschalter, 1-pol.-
geschützt und 2-pol.-schaltend, (1P+N) nach DIN 0664,
pulsstromsensitiv, stoßstromfest bis 250 A,
Kurzschlußfestigkeit 6 kA, Nennspannung 230/400 V - 50/
60Hz, C-Charakteristik, Nennfehlerstrom 30 mA,
Nennstrom 16 A, mit Hilfskontakt 1S+1Ö, inkl.
Klemmensatz liefern und betriebsfertig angeschlossen
montieren
Menge: 2,000 St
Zuordnung: 443

**1.1.24 FI-LS 0,03 A, 3x16 A/B**
Kombinierter LS-Fehlerstrom-Schutzschalter, 3-pol.-
geschützt und 4-pol.-schaltend, (3P+N) nach DIN 0664,
pulsstromsensitiv, stoßstromfest bis 250 A,
Kurzschlußfestigkeit 6 kA, Nennspannung 230/400 V - 50/
60Hz, B-Charakteristik, Nennfehlerstrom 30 mA,
Nennstrom 16 A, inkl. Klemmensatz liefern und
betriebsfertig angeschlossen montieren
Menge: 14,000 St
Zuordnung: 443

**1.1.25 FI-LS 0,03 A, 3x16 A/B mit Hilfskontakt**
Kombinierter LS-Fehlerstrom-Schutzschalter, 3-pol.-
geschützt und 4-pol.-schaltend, (3P+N) nach DIN 0664,
pulsstromsensitiv, stoßstromfest bis 250 A,
Kurzschlußfestigkeit 6 kA, Nennspannung 230/400 V - 50/
60Hz, B-Charakteristik, Nennfehlerstrom 30 mA,
Nennstrom 16 A, mit Hilfskontakt 1S+1Ö, inkl.
Klemmensatz liefern und betriebsfertig angeschlossen
montieren
Menge: 3,000 St
Zuordnung: 443

**1.1.26 FI-LS 0,03 A, 3x16 A/C**
Kombinierter LS-Fehlerstrom-Schutzschalter, 3-pol.-
geschützt und 4-pol.-schaltend, (3P+N) nach DIN 0664,
pulsstromsensitiv, stoßstromfest bis 250 A,
Kurzschlußfestigkeit 6 kA, Nennspannung 230/400 V - 50/
60Hz, C-Charakteristik, Nennfehlerstrom 30 mA,
Nennstrom 16 A, inkl. Klemmensatz liefern und
betriebsfertig angeschlossen montieren
Menge: 1,000 St
Zuordnung: 443

**1.1.27 FI-LS 0,03 A, 3x16 A/C mit Hilfskontakt**
Kombinierter LS-Fehlerstrom-Schutzschalter, 3-pol.-
geschützt und 4-pol.-schaltend, (3P+N) nach DIN 0664,
pulsstromsensitiv, stoßstromfest bis 250 A,
Kurzschlußfestigkeit 6 kA, Nennspannung 230/400 V - 50/
60Hz, C-Charakteristik, Nennfehlerstrom 30 mA,
Nennstrom 16 A, mit Hilfskontakt 1S+1Ö, inkl.
Klemmensatz liefern und betriebsfertig angeschlossen
montieren
Menge: 1,000 St
Zuordnung: 443

**1.1.28 FI-LS 0,03 A, 3x32 A/C**
Kombinierter LS-Fehlerstrom-Schutzschalter, 3-pol.-
geschützt und 4-pol.-schaltend, (3P+N) nach DIN 0664,
pulsstromsensitiv, stoßstromfest bis 250 A,
Kurzschlußfestigkeit 6 kA, Nennspannung 230/400 V - 50/
60Hz, C-Charakteristik, Nennfehlerstrom 30 mA,
Nennstrom 32 A, inkl. Klemmensatz liefern und
betriebsfertig angeschlossen montieren
Menge: 1,000 St
Zuordnung: 443

**1.1.29 FI 0,03 A, 40 A**
Fehlerstrom-Schutzschalter, 4-pol., nach DIN 0664,
pulsstromsensitiv, stoßstromfest bis 250 A,
Kurzschlußfestigkeit 10kA, Nennspannung 230/400 V -
50/60Hz, Nennfehlerstrom 30 mA, Nennstrom 40A liefern
und betriebsfertig angeschlossen montieren.
Menge: 4,000 St
Zuordnung: 443

**1.1.30 FI 0,03 A, 63 A**
Fehlerstrom-Schutzschalter, 4-pol., nach DIN 0664,
pulsstromsensitiv, stoßstromfest bis 250 A,
Kurzschlußfestigkeit 10kA, Nennspannung 230/400 V -
50/60Hz, Nennfehlerstrom 30 mA, Nennstrom 63A liefern
und betriebsfertig angeschlossen montieren.
Menge: 3,000 St
Zuordnung: 443

**1.1.31 FI 0,3 A, 40 A, allstromsensitiv Klasse B**
Fehlerstromschutzschalter 4 polig 10kA 40A 300 mA Typ B
SK Neutralleiter rechts Fehlerstrom-Schutzschalter (FI)
nach VDE 0664 T 100, VDE 0664 T 10, EN 61008-1 zum
Erfassen von Wechselfehler- und glatten
Gleichfehlerströmen. Berührungsschutz IP2x nach DIN VDE
0106 Teil 100. Geeignet zum nachträglichen Anbau von
Zusatzeinrichtungen (Montage ohne Werkzeug).
Anschlussklemmen mit Bi-Connect-Klemmen unten, externe
blaue Test-Taste. Nennstrom: 40 A Polanzahl: 4 P
Empfindlichkeit: 300 mA Nennabschaltvermögen: 10 kA Art
des Differenzialschutzes: B Stoßspannungsfestigkeit: 4
kV Anzahl Module: 4
liefern und betriebsfertig angeschlossen montieren
Menge: 2,000 St
Zuordnung: 443

**1.1.32 Lasttrennschalter D02 3-polig**
Neozed-Einbausicherungslasttrennschalter D02 3-polig
mit Schalterfunktion, bestückbar bis 63 A, Nennspannung
230/400V, komplett bestückt mit Sicherungseinsatz bis
63 A, incl. Unterteil, Paßhülsen, Schaltsperre,
Phasenschiene und Adapter, Schraubkappen, incl.
Reihenklemmensatz und sonstigem Zubehör,
als Schalter-Sicherungseinheit liefern und
betriebsfertig angeschlossen montieren.
Menge: 48,000 St
Zuordnung: 443

**1.1.33 Lasttrennschalter NH00**
Niederspannungs-Schaltgerät NH00
inkl. entsprechenden 3 Stück NH-Sicherungselementen
mit unabhängigem Sprungantrieb für DIN Sicherungen NH
00  bis 160A
Gebrauchskategorie min. AC22B
Bemessungsbetriebsspannung 690 V AC
Kurzschlusseinschaltvermögen 100 kA,
Schutzart IP 41, 3- polig, abschließbar,
für Kabelanschluss mit DIN-Kabelschuh
mit Kabelabdeckung für nachträglichen
Berührungsschutzaufbau

liefern und inkl. der passenden Sicherungselemente NH00
mit dem  jeweils erforderlichen Nennstrom
betriebsfertig verdrahtet und angeschlossen einbauen
inkl. aller Nebenleistungen und Zubehörs montieren
Menge: 28,000 St
Zuordnung: 443

**1.1.34 Lasttrennschalter NH1**
Niederspannungs-Schaltgerät NH 1
inkl. entsprechenden 3 Stück NH-Sicherungselementen
mit unabhängigem Sprungantrieb für DIN Sicherungen NH 1
 bis 250A
Gebrauchskategorie min. AC22B
Bemessungsbetriebsspannung 690 V AC
Kurzschlusseinschaltvermögen 100 kA,
Schutzart IP 41, 3- polig, abschließbar,
für Kabelanschluss mit DIN-Kabelschuh
mit Kabelabdeckung für nachträglichen
Berührungsschutzaufbau

liefern und inkl. der passenden Sicherungselemente NH1
mit dem  jeweils erforderlichen Nennstrom
betriebsfertig verdrahtet und angeschlossen einbauen
inkl. aller Nebenleistungen und Zubehörs montieren
Menge: 4,000 St
Zuordnung: 443

**1.1.35 Hauptschalter, 63 A, 4-polig**
Hauptschalter, als 4 - pol. Lasttrennschalter mit
Griff, nach DIN EN 60669-1 Nennspannung 230/400 V -50/
60Hz,
Nennstrom 63 A liefern und betriebsfertig
inkl.Verdrahtungssatz und allem erforderlichen Zubehörs
und Nebenleistungen einbauen
Menge: 2,000 St
Zuordnung: 443

**1.1.36 Hauptschalter, 125 A, 4-polig**
Hauptschalter, als 4 - pol. Lasttrennschalter mit
Griff, nach DIN EN 60669-1 Nennspannung 230/400 V -50/
60Hz,
Nennstrom 125 A liefern und betriebsfertig
inkl.Verdrahtungssatz und allem erforderlichen Zubehörs
und Nebenleistungen einbauen
Menge: 2,000 St
Zuordnung: 443

**1.1.37 Hauptschalter, 250 A, 4-polig**
Hauptschalter, als 4 - pol. Lasttrennschalter mit
Griff, nach DIN EN 60669-1 Nennspannung 230/400 V -50/
60Hz,
Nennstrom 250 A liefern und betriebsfertig
inkl.Verdrahtungssatz und allem erforderlichen Zubehörs
und Nebenleistungen einbauen
Menge: 2,000 St
Zuordnung: 443

**1.1.38 Hilfskontakt**
Hilfskontakt als Öffner, Schliesser oder Wechsler zum
Anbau an einen vorstehend beschriebenen LS-Schalter,
FI-LS-Schalter oder FI-Schalter komplett inkl. allem
erforderlichen Zubehörs liefern und betriebsfertig
angeschlossen montieren
Menge: 8,000 St
Zuordnung: 443

**1.1.39 Schaltschütz 20A, 2-polig**
Schaltschütz 20A, 2-polig, für Hutschienenbefestigung,
Steuerspannung 24 V oder 230 V, Ausführung als Öffner
oder Schließer, komplett inkl. Klemmensatz, Verdrahtung
und Zubehör
Menge: 1,000 St
Zuordnung: 443

**1.1.40 Schaltschütz 63A, 400 V, 4-polig**
Schaltschütz 63A, 400 V, 4-polig, Steuerspannung 24 V,
Ausführung als Öffner oder Schliesser, für
Hutschienenbefestigung, inkl. Reihenklemmensatz und
sonstigem Zubehör liefern und betriebsfertig
angeschlossen montieren
Menge: 2,000 St
Zuordnung: 443

**1.1.41 Überspannungsableiter Typ 1 + 2**
Kombi-Ableiter für TN-S-Systeme mit 230 / 400 V
Nennspannung.
 Typ 1 + Typ 2 auf Funkenstreckenbasis
  Nichtausblasende Funkenstreckentechnologie mit nur 1
TE /
  Pol ermöglicht kompakte, platzsparende Ausführung
  Erfüllt Mindestanforderungen an das
  Blitzstromableitvermögen nach VDE 0100-534
  Ermöglicht kompakten Blitzschutzpotentialausgleich
  inklusive Endgeräteschutz
  Ableitvermögen bis 50 kA (10/350 µs)
  Funktions- / Defektanzeige durch grün-rote Markierung
im
  Sichtfenster
  Hohes Folgestromlöschvermögen (Ifi = 25 kAeff)

Spezifikationen:
SPD nach EN 61643-11 / ... IEC 61643-11: Typ 1 + Typ 2
/ Class I + Class II
Energetisch koordinierte Schutzwirkung zum Endgerät (=
5 m): Typ 1 + Typ 2 + Typ 3
Nennspannung AC (UN): 230 / 400 V (50 / 60 Hz)
Höchste Dauerspannung (UC): 255 V (50 / 60 Hz)
Blitzstoßstrom (10/350 µs) [L1+L2+L3+N-PE] (Itotal): 50
kA
Spezifische Energie [L1+L2+L3+N-PE] (W/R): 625,00 kJ/
Ohm
Blitzstoßstrom (10/350 µs) [L, N-PE] (Iimp): 12,5 kA
Spezifische Energie [L,N-PE] (W/R): 39,06 kJ/Ohm
Nennableitstoßstrom (8/20 µs) [L-N]/[N-PE] (In): 12,5 /
50 kA
Schutzpegel [L-N]/[N-PE] (UP): = 1,5 / = 1,5 kV
Folgestromlöschfähigkeit AC (Ifi): 25 kAeff
Folgestrombegrenzung / Selektivität: Nichtauslösen
einer 35 A gG Sicherung bis 25 kAeff (prosp.)
Ansprechzeit (tA): = 100 ns
Max. netzseitiger Überstromschutz: 160 A gG
TOV-Spannung [L-N] (UT) - Charakteristik : 440 V / 120
min. - Festigkeit
Betriebstemperaturbereich (TU): -40 °C ... +80 °C
Funktions- / Defektanzeige: grün / rot
Anzahl der Ports: 1
Anschlussquerschnitt (L1, L2, L3, N, PE, 9) (min.): 1,5
mm² ein- / feindrähtig
Anschlussquerschnitt (L1, L2, L3, N, PE, 9) (max.): 35
mm² mehrdrähtig / 25 mm² feindrähtig
Montage auf: 35 mm Hutschiene nach EN 60715
Gehäusewerkstoff: Thermoplast, Farbe rot, UL 94 V-0
Einbauort: Innenraum
Schutzart: IP 20
Einbaumaße: 4 TE, DIN 43880
Zulassungen: KEMA, VDE, UL
Gewicht: 525 g
liefern und in betriebsfertig einbauen und montieren
Menge: 2,000 St
Zuordnung: 446

**1.1.42 Überspannungsableiter Typ 2**
4-poliger, modularer, steckbarer Überspannungs-Ableiter
für 230/400 V TN-S-Systeme, Breite 4TE
Ableiter Typ 2 nach EN 61643-11
Defektanzeige
Höchste Dauerspannung: 275 V ac
Schutzpegel: <= 1,5 kV
Nennableitstoßstrom: 20 kA
Kurzschlußfestigkeit: 50 kAeff
Energetische Koordination nach DIN EN 62305-4
liefern und in eine Verteilung betriebsfertig einbauen
und montieren
Menge: 4,000 St
Zuordnung: 446

**1.1.43 LSA-plus Klemmleiste 20 DA**
LSA-plus Klemmleiste 20 DA, für Wannenmontage, incl.
Beschriftung, liefern und incl. der notwendigen Klemm-
und Rangierarbeiten  Verteiler betriebsfertig
angeschlossen mit allem notwendigen Montagezubhör
einbauen, für nachträgliche Leitungen liefern und in
vorhandenen Verteiler betriebsfertig nachrüsten und
montieren
Menge: 6,000 St
Zuordnung: 457

**1.1.44 Beschriftung Reiheneinbaugeräte**
Eindeutige, dauerhafte und gut lesbare Beschriftung
direkt am Reiheneinbaugerät inklusive Material,
Fertigung, Montage und Funktionskontrolle.
Beschriftungstext max.  24 Zeichen/Ziffern
Menge: 311,000 St
Zuordnung: 443

#### Titel 1.2 KNX-Geräte

*Hinweis*
KNX-Reiheneinbaugeräte und Aktoren
Es ist ein KNX-System vorgesehen.
Die angebotenen Geräte sind komplett betriebsfertig
verdrahtet und nach Kundenwunsch programmiert und
adressiert zu liefern.
Das angebotene System ist in das KNX-System der Schule
zu integrieren.

Bei der Abnahme der KNX-Anlage sind die vollständigen
und
aktuellen Daten der Programmierung (ETS-Datenbanken,
Herstellerdatenbanken, Tableau-Dateien,
Visualisierungsdateien, etc.)
in gedruckter Form und auf CD-ROM in einfacher
Ausfertigung den Bestandsunterlagen beizufügen.

Die Installationsgeräte sind als Reiheneinbaugeräte
oder als Bediengeräte, Geräte für die
Zwischendeckenmontage (z.B. bei den Leuchten) oder
passend zum jeweiligen Schalterprogramm in der Farbe
reinweiß
incl. allen erforderlichen Abdeckungen, aller Zu- und
Abgangsklemmen, betriebsfertig verdrahtet und
verklemmt, Klemm- und Programmierarbeiten
zu liefern.

Es ist einzukalkulieren, dass während der Bauzeit,
insbesondere gegen Ende der Baumaßnahme, verschiedene
Teilbereiche des KNX-Systems für den provisorischen
Betrieb zu programmieren sind.

Alles erforderliche Material, Kleinmaterial,
Abdeckungen, Klemmen, Rangiermaterial, etc. sowie
sonstige erforderliche Nebenleistungen sind
einzukalkulieren.

**1.2.01 640 mA Spannungsversorgung**
640 mA Spannungsversorgung EIB/KNX; mit integrierter
Drossel wird die Buslinie von der KNX-
Spannungsversorgung entkoppelt; mit Resetfunktion (20
Sek.); Anschluss der Spannungsversorgung 30 V DC über
Busklemme; zusätzlicher Hilfsspannungsanschluss 30 V
DC, komplett mit Adressierung, Parametrierung und
Programmierung nach Kundenvorgaben, incl. aller
erforderlichen Zubehörteile, Kleinmaterials und
notwendigen Nebenleistungen, Zu- und Abgangsklemmen,
interner Verdrahtung, liefern und betriebsfertig
montieren
Menge: 2,000 St
Zuordnung: 444

**1.2.02 Datenschnittstelle**
USB Schnittstelle EIB/KNX; Anschluss an den PC erfolgt
über USB Stecker; Reiheneinbaugehäuse 2 TLE, komplett
mit Adressierung, Parametrierung und Programmierung
nach Kundenvorgaben, incl. aller erforderlichen
Zubehörteile, Kleinmaterials und notwendigen
Nebenleistungen, Zu- und Abgangsklemmen, interner
Verdrahtung, liefern und betriebsfertig montieren
Menge: 2,000 St
Zuordnung: 444

**1.2.03 Linienkoppler**
Linienkoppler KNX; Busanschlussklemmen für Hauptlinie
und untergeordnete Linie. Galvanische Trennung der
Linien. Innerhalb der Linie als Linienverstärker
(Repeater) einsetzbar. 2 TLE, komplett mit
Adressierung, Parametrierung und Programmierung nach
Kundenvorgaben, incl. aller erforderlichen
Zubehörteile, Kleinmaterials und notwendigen
Nebenleistungen, Zu- und Abgangsklemmen, interner
Verdrahtung, liefern und betriebsfertig montieren
Menge: 2,000 St
Zuordnung: 444

**1.2.04 4-Kanal-Jahresschaltuhr DCF**
KNX Reiheneinbau-Jahresschaltuhr mit Astroprogramm;
4 Kanal,  Steckklemmen, 3 TLE (TR 648 top2 RC-DCF KNX)
Digitale KNX Zeitschaltuhr mit Jahres- und Astro-
Programm sowie 800 Speicherplätzen; Astro-Programm
berechnet die Sonnenauf- und Untergangszeiten für das
ganze Jahr;
Textorientierte Bedienerführung im hinterleuchteten
Display; Schnittstelle für OBELISK top2 Speicherkarte
(PC-Programmierung); Programmiermöglichkeit auch über
KNX-Bus; Zeitsynchronisation durch Anschluss einer
optionalen externen DCF-Antenne; Federsteckklemmen für
jeweils 2 Leiter; umfangreiche Jahresuhrfunktionen mit
Feiertagsdatenbank und automatischer Fortschreibung;
Impulsprogramm;  Zyklusprogramm;  Schaltungsvorwahl;
Dauerschaltung EIN/AUS;  Ablauf-Timer; Integrierter
Betriebsstundenzähler; Ferienprogramm;
2 Zufallsprogramme; Displaybeleuchtung (abschaltbar);
PIN-Codierung; Automatische Sommer-/Winterzeit-
umschaltung; Zeit- und Datums-Synchronisation von
anderen Busteilnehmern; Lithium-Zelle für 8 Jahre
Gangreserve; Betrieb ohne Netzspannung möglich,
komplett mit Adressierung, Parametrierung und
Programmierung nach Kundenvorgaben, incl. aller
erforderlichen Zubehörteile, Kleinmaterials und
notwendigen Nebenleistungen liefern und betriebsfertig
montieren
Menge: 1,000 St
Zuordnung: 444

**1.2.05 Binäreingang 6-fach universal**
Binäreingang 6-fach, universal, REG, KNX DIN-
Hutschienenmontage, 6TE Binäreingang universal modular
zum Anschluss an Signalgeber (z.B. konventionelle
Schalter, Taster, Alarmgeber usw.). Jeder Eingang kann
entweder an 24 V AC/DC - 230 V AC oder aber als
potentialfreier Eingang genutzt werden. Gerät mit
sperrbarer Handbedienung zur Ermöglichung der Testung
der Busfunktion unabhängig von der Eingängen. Die
Funktion der LED Anzeige kann parametriert werden.
Durch die Netzausfallüberwachung ist eine
Unterscheidung zwischen offenem Eingang und
Spannungsausfall durch die Angabe eines
Referenzeinganges möglich. Die Eingangssignale werden
unabhängig voneinander in die entsprechenden
Bustelegramme umgesetzt.
Funktionen: Beleuchtungs-, Jalousie-, Rollladen- und/
oder Heizungssteuerung, Zählfunktionen und Szenenabruf
sind für jeden Eingang frei definierbar, komplett mit
Adressierung, Parametrierung und Programmierung nach
Kundenvorgaben, incl. aller erforderlichen
Zubehörteile, Kleinmaterials und notwendigen
Nebenleistungen liefern und betriebsfertig montieren
Menge: 2,000 St
Zuordnung: 444

**1.2.06 Schalt-/Jalousieaktor 4/2-fach KNX 16A, C-Last**
Schalt-/Jalousieaktor 4/2 als REG mit 4 TE, 16A/C je
Kanal zum Schalten einer unabhängigen Last je
Aktorkanal oder Ansteuerung eines Jalousieantriebes
über je zwei Aktorkanäle, beliebiger Mixbetrieb aus
Antriebs- und Schaltfunktionen. Reiheneinbaugerät mit
integriertem Busankoppler, QuickConnect Steckklemmen
für KNX Busanschluss, Last-/Schaltanschlüsse und
Beschriftungsfeld. Bedientaste für Handbetrieb je
Ausgang mit Status-LED (Einflächenbedienung),
Schiebeschalter Auto/Hand und beleuchtete Programmier-
Taste.
Funktionen: Steuerungsmöglichkeiten der Schaltkanäle
für EIN/AUS, Zeitschalterfunktion mit
Ausschaltvorwarnung und Zwangssteuerung mit der
jeweiligen Statusanzeige. Automatikfunktion de-/
aktivierbar und Lastabwurf durch Kanalabschaltung mit
der höchsten Priorität möglich. 64 Szenenfunktionen pro
Kanal einstellbar. Rollladen-/Jalousiefunktion im Auf-/
Ab-Betrieb mit Lamellenwinkelverstellung,
Positionierungsfunktion und Lamellenverstellung für
Jalousie in Prozent-Parametrierung. Statusobjekte für
die Position der Lamellen in Prozent und der oberen/
unteren Endlage. Zwangssteuerung mit Statusanzeige und
3 Alarmobjekte mit unterschiedlicher
Prioritätssteuerung. 64 Szenenfunktionen pro Kanal und
einstellbarer Sonnenschutzfunktion.
Nennstrom :16 A
Montageart :REG
Betriebsspannung über Bus :21.32 V DC
Frequenz :50/60 Hz
230 V LED-Lampen :18 x 23 W
Energiesparlampen :20 x 23 W
230 V Glüh- und Halogenlampen :2300 W
Leistung Energiesparlampen :18x23W
konventionelle Trafos :1600 VA
Elektronische Trafos :1200 W
Leuchtstofflampen mit EVG :20 x 36 W
Leuchtstofflampen parallelkompensiert :1500 W /200 µF
Betriebstemperatur :-5.45 °C
Leiterquerschnitt (flexibel) :0,75.2,5 mm²
Leiterquerschnitt (starr) :0,75.2,5 mm²
Breite Reiheneinbaugerät (REG) :4 TE
Leuchtstofflampen unkompensiert :1200 W
komplett mit Adressierung, Parametrierung und
Programmierung nach Kundenvorgaben, incl. aller
erforderlichen Zubehörteile, Kleinmaterials und
notwendigen Nebenleistungen liefern und betriebsfertig
montieren
Menge: 4,000 St
Zuordnung: 444

**1.2.07 Schalt-/Jalousieaktor 6/3-fach KNX 16A, C-Last**
Schalt-/Jalousieaktor 6/3 als REG mit 4 TE, 16A/C je
Kanal zum Schalten einer unabhängigen Last je
Aktorkanal oder Ansteuerung eines Jalousieantriebes
über je zwei Aktorkanäle, beliebiger Mixbetrieb aus
Antriebs- und Schaltfunktionen. Reiheneinbaugerät mit
integriertem Busankoppler, QuickConnect Steckklemmen
für KNX Busanschluss, Last-/Schaltanschlüsse und
Beschriftungsfeld. Bedientaste für Handbetrieb je
Ausgang mit Status-LED (Einflächenbedienung),
Schiebeschalter Auto/Hand und beleuchtete Programmier-
Taste.
Funktionen: Steuerungsmöglichkeiten der Schaltkanäle
für EIN/AUS, Zeitschalterfunktion mit
Ausschaltvorwarnung und Zwangssteuerung mit der
jeweiligen Statusanzeige. Automatikfunktion de-/
aktivierbar und Lastabwurf durch Kanalabschaltung mit
der höchsten Priorität möglich. 64 Szenenfunktionen pro
Kanal einstellbar. Rollladen-/Jalousiefunktion im Auf-/
Ab-Betrieb mit Lamellenwinkelverstellung,
Positionierungsfunktion und Lamellenverstellung für
Jalousie in Prozent-Parametrierung. Statusobjekte für
die Position der Lamellen in Prozent und der oberen/
unteren Endlage. Zwangssteuerung mit Statusanzeige und
3 Alarmobjekte mit unterschiedlicher
Prioritätssteuerung. 64 Szenenfunktionen pro Kanal und
einstellbarer Sonnenschutzfunktion.
Nennstrom :16 A
Montageart :REG
Betriebsspannung über Bus :21.32 V DC
Frequenz :50/60 Hz
230 V LED-Lampen :18 x 23 W
Energiesparlampen :20 x 23 W
230 V Glüh- und Halogenlampen :2300 W
Leistung Energiesparlampen :18x23W
konventionelle Trafos :1600 VA
Elektronische Trafos :1200 W
Leuchtstofflampen mit EVG :20 x 36 W
Leuchtstofflampen parallelkompensiert :1500 W /200 µF
Betriebstemperatur :-5.45 °C
Leiterquerschnitt (flexibel) :0,75.2,5 mm²
Leiterquerschnitt (starr) :0,75.2,5 mm²
Breite Reiheneinbaugerät (REG) :4 TE
Leuchtstofflampen unkompensiert :1200 W
komplett mit Adressierung, Parametrierung und
Programmierung nach Kundenvorgaben, incl. aller
erforderlichen Zubehörteile, Kleinmaterials und
notwendigen Nebenleistungen liefern und betriebsfertig
montieren
Menge: 2,000 St
Zuordnung: 444

**1.2.08 Schalt-/Jalousieaktor 8/4-fach KNX 16A, C-Last**
Schalt-/Jalousieaktor 8/4 als REG mit 4 TE, 16A/C je
Kanal zum Schalten einer unabhängigen Last je
Aktorkanal oder Ansteuerung eines Jalousieantriebes
über je zwei Aktorkanäle, beliebiger Mixbetrieb aus
Antriebs- und Schaltfunktionen. Reiheneinbaugerät mit
integriertem Busankoppler, QuickConnect Steckklemmen
für KNX Busanschluss, Last-/Schaltanschlüsse und
Beschriftungsfeld. Bedientaste für Handbetrieb je
Ausgang mit Status-LED (Einflächenbedienung),
Schiebeschalter Auto/Hand und beleuchtete Programmier-
Taste.
Funktionen: Steuerungsmöglichkeiten der Schaltkanäle
für EIN/AUS, Zeitschalterfunktion mit
Ausschaltvorwarnung und Zwangssteuerung mit der
jeweiligen Statusanzeige. Automatikfunktion de-/
aktivierbar und Lastabwurf durch Kanalabschaltung mit
der höchsten Priorität möglich. 64 Szenenfunktionen pro
Kanal einstellbar. Rollladen-/Jalousiefunktion im Auf-/
Ab-Betrieb mit Lamellenwinkelverstellung,
Positionierungsfunktion und Lamellenverstellung für
Jalousie in Prozent-Parametrierung. Statusobjekte für
die Position der Lamellen in Prozent und der oberen/
unteren Endlage. Zwangssteuerung mit Statusanzeige und
3 Alarmobjekte mit unterschiedlicher
Prioritätssteuerung. 64 Szenenfunktionen pro Kanal und
einstellbarer Sonnenschutzfunktion.
Nennstrom :16 A
Montageart :REG
Betriebsspannung über Bus :21.32 V DC
Frequenz :50/60 Hz
230 V LED-Lampen :18 x 23 W
Energiesparlampen :20 x 23 W
230 V Glüh- und Halogenlampen :2300 W
Leistung Energiesparlampen :18x23W
konventionelle Trafos :1600 VA
Elektronische Trafos :1200 W
Leuchtstofflampen mit EVG :20 x 36 W
Leuchtstofflampen parallelkompensiert :1500 W /200 µF
Betriebstemperatur :-5.45 °C
Leiterquerschnitt (flexibel) :0,75.2,5 mm²
Leiterquerschnitt (starr) :0,75.2,5 mm²
Breite Reiheneinbaugerät (REG) :4 TE
Leuchtstofflampen unkompensiert :1200 W
komplett mit Adressierung, Parametrierung und
Programmierung nach Kundenvorgaben, incl. aller
erforderlichen Zubehörteile, Kleinmaterials und
notwendigen Nebenleistungen liefern und betriebsfertig
montieren
Menge: 7,000 St
Zuordnung: 444

**1.2.09 Schalt-/Jalousieaktor 16/8-fach KNX 16A**
KNX Schaltaktor 16fach / 8fach Jalousieaktor, KNX Data
Secure, Hutschienenmontage, Einbaubreite 144mm (8 TE),
Systemkomponenten mit KNX Schnittstelle, 16 Kanäle;
Versorgungsspannung: 21  32 V, KNX-Bus; Schutzart:
IP20; 3000 W; Vernetzung: Ja; Farbe: Grau; EMC
Zertifikat,
komplett mit Adressierung, Parametrierung und
Programmierung nach Kundenvorgaben, incl. aller
erforderlichen Zubehörteile, Kleinmaterials und
notwendigen Nebenleistungen liefern und betriebsfertig
montieren
Menge: 2,000 St
Zuordnung: 444

**1.2.10 DALI-Gateway**
DALI-Gateway als Schnittstelle zwischen der KNX/EIB
Installation und der digitalen DALI Beleuchtungsanlage.
Das DALI-Gateway ermöglicht das Schalten und Dimmen von
maximal 64 Leuchten mit DALI-Betriebsgerät (z.B. EVG).
Montage auf DIN-Hutschiene.
Funktionen:
Steuerung von max. 64 DALI-Teilnehmern in max. 32
Gruppen.
Handbetätigung der Gruppen unabhängig vom Bus (auch
Baustellenbetrieb mit Broadcast-Steuerung).
Rückmeldungen von DALI-Fehlerstatus oder -Kurzschluss
und Meldung von Ausfall der Versorgungsspannung.
Rückmeldungen lassen sich nach Busspannungswiederkehr
verzögern, Zentrale Schaltfunktion, aktive oder passive
(Objekt auslesbar) zyklische Rückmeldefunktion,
Rückmeldungen lassen sich nach Busspannungswiederkehr
verzögern Einstellung der Helligkeitsgrenzwerte
möglich,
Dimmverhalten parametrierbar, Soft-Einschalt- oder
Soft-Ausschalt-Funktion, Sperrfunktion oder alternativ
Zwangsstellungsfunktion für jede Gruppe parametrierbar.
Bei Sperrfunktion ist das Blinken von Leuchtengruppen
möglich.
Zeitfunktionen (Ein-, Ausschaltverzögerung,
Treppenlichtfunktion - auch mit Vorwarnfunktion).
Einbeziehung der Gruppen in bis zu 16 Lichtszenen
möglich.
Reaktionen bei Busspannungsausfall und -wiederkehr für
jede Gruppe einstellbar komplett mit Adressierung,
Parametrierung und Programmierung nach Kundenvorgaben,
inkl. aller erforderlichen Zubehörteile, Kleinmaterials
und notwendigen Nebenleistungen liefern und
betriebsfertig montieren
Menge: 5,000 St
Zuordnung: 444

**1.2.11 Wetterstation**
Kombisensor/Wetterstation, zum Erfassen von Wind,
Regen, Helligkeit und Temperatur, Regensensor mit
Heizung, Betrieb ohne Netzspannung möglich, die Heizung
des Regensensors hat dann keine Funktion, zur
vollautomatischen Jalousie- und Sonnenschutzsteuerung
mit automatischer Sonnenstandsnachführung, Erfassung
und Auswertung direkt im Gerät, Sonnenschutz für bis zu
drei Fassaden durch 3 integrierte Helligkeitssensoren,
4 zusätzliche Schwellwertkanäle zur Verknüpfung
externer KNX Sensoren, 6 Logikkanäle, Anzeige der
Wetterdaten z. B. mit Multifunktionsdisplay, incl.
betriebsfertiger Lieferung und Montage, Festlegung der
Busstruktur, Funktionsliste, Eingabe der Geräteadresse
und Geräteparameter, Programmierung des Sonnenschutzes
in Absprache mit dem Errichter und der Bauleitung,
Software, Inbetriebnahme und Dokumentation
Menge: 1,000 St
Zuordnung: 444

**1.2.12 Heiztrafo für Wetterstation**
Für Wind- und/oder Regenfühler.
Ausgang: 24 V~, max. 1A SELV
Auch zur Versorgung von bis zu 5 thermoelektrischen
Stellantrieben 24 V geeignet.

Nennspannung: 230 V~, +10 % / -15 %
Sekundär: 24 V~
Nennfrequenz: 50 Hz / 60 Hz

Ausgänge: 2 Sekundärausgänge, 24 V~
Nennstrom: 500 mA
Schutzart Gerät: IP 20
Temperaturbereich Gerät: -5 °C bis 40 °C

Maße (H x B x T): 90 mm x 70 mm x 58 mm
Teilungseinheit: 4 TE

liefern und inkl. aller Nebenleistungen betriebsfertig
angeschlossen montieren.
Menge: 1,000 St
Zuordnung: 444

**1.2.13 Montagemast**
Montagemast für Aufdachmontage für vorstehenden
Windsensor liefern und betriebsfertig incl. aller
Leistungen, wie das Erstellen und Abdichten der
Kabeldurchführung montieren
Menge: 1,000 St
Zuordnung: 444

**1.2.14 Netzteil**
Universell einsetzbares Netzteil für die
Hilfsspannungsversorgung in KNX-Anlagen oder anderen
SELV-Applikationen. Das kompakte Gerät im pro M-Design
liefert eine geregelte Ausgangsspannung von 12 V DC mit
einem maximalen Ausgangsstrom von 1,6 A, 4 TE REG,
liefern und inkl. aller Nebenleistungen betriebsfertig
angeschlossen montieren.
Menge: 1,000 St
Zuordnung: 444

**1.2.15 IP-Visualisierungsmodul**
KNX Medium: TP1-256, Nennspannung: DC 24 bis 30 V
Leistungsaufnahme: 4 W
IP-Kommunikation: Ethernet 10/100 BaseT (10/100 Mbit/s)
Unterstützte Protokolle:
DHCP, AutoIP, TCP/IP, UDP/IP
Anschlüsse
- IP: 2 x Buchsen RJ45
- KNX: Anschluss- und Abzweigklemme
Umgebungstemperatur: 0 °C bis +45 °C
Abmessungen - Teilungseinheiten (TE): 2
Visualisierungsserver für mobile Endgeräte (iOS und
Android)
und Logikmodul in einem Gerät.
- Visualisierungs-Funktionen: Dimmer (RGB, RGBW,
Tunable White), Schalter, Taster, Jalousie und
Rollladen mit und ohne Positionierung, Heizung, Klima,
Szenennebenstelle, Szenenset, IP-Kamera, Statusanzeige,
Wertgeber, Prozentwertgeber, Temperaturwertgeber,
Saunaregelung, Audiosteuerung und Klimaanlage
- Pro Projekt können bis zu 250 Funktionen über die App
  gesteuert werden.
- Bis zu 250 Funktionsuhren, die der Benutzer in der
App
  einstellen kann.
- Anwesenheitssimulation
- Gleichzeitiger Zugriff von 10 mobilen Endgeräten
- Intuitiv bedienbare App mit einer durch den Benutzer
  anpassbaren Benutzeroberfläche.
- Logikfunktionen:
Funktionsvielfalt durch Bausteinbibliothek mit 36
Logikbausteinen (z. B. mathematische Grundfunktionen,
sonnenstandsgeführte Rollladen- und Jalousie-Steuerung,
Temperatur-Regelung, Trennwandsteuerung,
Treppenhauslicht, Zufallsgenerator).
- Konfigurierbare Logikbausteine (z. B. frei wählbare
Anzahl
  der Eingänge).
- Einfache Parametrierung von Zeitschaltuhren und
Szenen:
  bis zu 50 Zeitschaltuhren mit jeweils 10
Schaltzeiten.
  bis zu 50 Szenen-Sets mit jeweils 64 Szenen.
- Bis zu 1450 Datenpunkte in einem Projekt verwendbar
  (1000 KNX Gruppenadress-Datenpunkte, 450 frei
  verfügbare Geräte-Datenpunkte).
- Optimierte Inbetriebnahme:
  Schnelle Projektänderung oder -aktualisierung im
laufenden
  Betrieb ohne Geräteneustart möglich.
- Zwei Buchsen RJ45 mit Switch-Funktionalität
unterstützen
  das einfache Durchschleifen des Patchkabels.
- KNX Schnittstellenfunktion, um das ETS-Projekt aus
der
  Ferne in Betrieb nehmen zu können.
- Auslesen des aktuellen Laufzeitprojekts mittels GPA.
- Inbetriebnahme:
  Physikalische Adresse und Applikation werden mit der
KNX
  Inbetriebnahme-Software ETS ab der Version 4.1.8
  parametriert.
- Funktionale Erweiterungen bzw. Aktualisierungen über
  Firmware-und Software-Updates.

Inkl. Eingabe der Geräteadresse und Geräteparameter,
Festlegung der Busstruktur, Funktionsliste,
Programmierung, Software, Inbetriebnahme und
Dokumentation, komplett mit Adressierung,
Parametrierung und Programmierung nach Kundenvorgaben,
incl. aller erforderlichen Zubehörteile, Kleinmaterials
und notwendigen Nebenleistungen liefern und
betriebsfertig montieren
Menge: 1,000 St
Zuordnung: 444

**1.2.16 IP-Homemodul**
KNX Medium: TP1-256
Nennspannung: DC 24 bis 30 V
Leistungsaufnahme: 2 W
IP-Kommunikation: Ethernet 10/100 BaseT (10/100 Mbit/s)
Anschlüsse
- IP: 2 x Buchsen RJ45
- KNX: Anschluss- und Abzweigklemme
Umgebungstemperatur: 0 °C bis +45 °C
KNX: TP1, S-Mode (ETS)
microSD-Karte: für zukünftige Anwendungen
Abmessungen - Teilungseinheiten (TE): 2
Sicherer Fernzugriff per  iOS- und Android-App,
HomeServer iOS App  iOS- und Android-App.
- Sicherer Fernzugriff auf webbasierte
Visualisierungen.
- Sichere Fernwartung und Fernprogrammierung vom
  HomeServer.
- Sichere Fernwartung und Fernprogrammierung von KNX
  Projekten mittels ETS4 oder ETS5. Unterstützt wird
die
  Programmierung und Diagnose über Gruppen- und
  Busmonitor.
- Sicherer Fernzugriff auf HTML-Seiten im Smart-Home-
  Netzwerk (z.B. Kamera, NAS, Router, Switch).
- Sichere Datenübertragung mittels SSL/TLS-
  Verschlüsselung.
- Portalserver steht in Deutschland und unterliegt dem
  deutschen Datenrecht.
- Unabhängigkeit vom Internetprovider und eingesetzten
  Routern.
Sicherer Fernzugriff auch bei IPv6 Dual Stack Lite-
(z.B. bei
Unitymedia), LTE- oder UMTS-Anschlüssen.
- Zugriffsmanagement der gesicherten Verbindungen über
  KNX
- Statussignalisierung der gesicherten Verbindungen
über
  KNX App und QuadClient.
- Benachrichtigungen per E-Mail versenden. Der E-Mail
kann
  optional ein Anhang hinzugefügt werden.
- Benachrichtigungen per SMS oder Sprachanruf versenden
  über den kostenpflichtigen Zusatzdienst sms77 oder
  MessageBird.
- Auslöser der Benachrichtigungen können individuell
  konfiguriert werden (Filter, Bedingungen, Hysterese).
- Bis zu 50 Benachrichtigungen werden unterstützt.
- Optimierte KNX IP-Kommunikation, für mobile und sehr
  langsame Verbindungen.
- Unterstützt die beschleunigte Übertragung von der ETS
zu
  KNXnet/IP Geräten über eine direkte KNX IP-
Verbindung.
- Zwei Buchsen RJ45 mit Switch-Funktionalität
unterstützen
  das einfache Durchschleifen des Patchkabels.
- Funktionale Erweiterungen bzw. Aktualisierungen über
Firmware- und Software-Updates, inkl. Eingabe der
Geräteadresse und Geräteparameter, Festlegung der
Busstruktur, Funktionsliste, Programmierung, Software,
Inbetriebnahme und Dokumentation, komplett mit
Adressierung, Parametrierung und Programmierung nach
Kundenvorgaben, incl. aller erforderlichen
Zubehörteile, Kleinmaterials und notwendigen
Nebenleistungen liefern und betriebsfertig montieren
Menge: 1,000 St
Zuordnung: 444

**1.2.17 IP-Logikmodul**
KNX Medium: TP1-256
Nennspannung: DC 24 bis 30 V
Leistungsaufnahme: 2 W
IP-Kommunikation: Ethernet 10/100 BaseT (10/100 Mbit/s)
Unterstützte Protokolle: DHCP, AutoIP, TCP/IP, UDP/IP
Anschlüsse
- IP: 2 x Buchsen RJ45
- KNX: Anschluss- und Abzweigklemme
Umgebungstemperatur: 0 °C bis +45 °C
Abmessungen - Teilungseinheiten (TE): 2
- Logikfunktionen:
Funktionsvielfalt durch Bausteinbibliothek mit 36
Logikbausteinen (z. B. Mathematische Grundfunktionen,
sonnenstandsgeführte Rollladen- und Jalousie-Steuerung,
Temperatur-Regelung, Trennwandsteuerung,
Treppenhauslicht, Zufallsgenerator).
- Konfigurierbare Logikbausteine (z. B. frei wählbare
Anzahl der Eingänge).
- Einfache Parametrierung von Zeitschaltuhren und
Szenen:
bis zu 20 Zeitschaltuhren mit jeweils 10 Schaltzeiten.
bis zu 20 Szenen-Sets mit jeweils 64 Szenen.
- Bis zu 480 Datenpunkte in einem Projekt verwendbar
(300 KNX Gruppenadressdatenpunkte, 180 frei verfügbare
Gerätedatenpunkte).
- Optimierte Inbetriebnahme:
schnelle Projektänderung oder -aktualisierung im
laufenden
Betrieb ohne Geräteneustart möglich.
- Zwei Buchsen RJ45 mit Switch-Funktionalität
unterstützen das einfache Durchschleifen des
Patchkabels.
- Inbetriebnahme:
Physikalische Adresse und Applikation werden mit der
KNX
Inbetriebnahme-Software ETS ab der Version 4.1.8
parametriert.
- Funktionale Erweiterungen bzw. Aktualisierungen über
Firmware- und Software-Updates.
- Hardware für KNX Secure vorbereitet, inkl. Eingabe
der Geräteadresse und Geräteparameter, Festlegung der
Busstruktur, Funktionsliste, Programmierung, Software,
Inbetriebnahme und Dokumentation, komplett mit
Adressierung, Parametrierung und Programmierung nach
Kundenvorgaben, incl. aller erforderlichen
Zubehörteile, Kleinmaterials und notwendigen
Nebenleistungen liefern und betriebsfertig montieren
Menge: 1,000 St
Zuordnung: 444

**1.2.18 IP-Router**
Der Router bildet die Schnittstelle zwischen KNX
Installationen und IP Netzwerken und arbeitet nach der
KNXnet/IP Spezifikation (Tunneling und Routing). Der
IPR/S kann als schneller Linien- oder Bereichskoppler
eingesetzt werden (Routing). Die komplette
Filtertabelle für alle Hauptgruppen (0-31) kann geladen
werden. Mit der ETS können KNX Geräte über LAN
programmiert werden. Dafür und für weitere Clients
stehen 5 Tunneling Server zur Verfügung. Die IP Adresse
des IPR/S kann fest eingestellt oder von einem DHCP
Server empfangen werden. Die Spannungsversorgung
erfolgt über 12..30 V DC oder alternativ über Powerover-Ethernet (PoE) nach IEEE 802.3af Class 1.
Alternativ zur KNX Standardkommunikation (Multicast)
können bis zu 10 IPR/S 3.1.1 über Unicast
kommunizieren.

Komplett mit Adressierung, Parametrierung und
Programmierung nach Kundenvorgaben, incl. aller
erforderlichen Zubehörteile, Kleinmaterials und
notwendigen Nebenleistungen, Zu- und Abgangsklemmen,
interner Verdrahtung, liefern und betriebsfertig
montieren.
Menge: 1,000 St
Zuordnung: 444

**1.2.19 Beschriftung Reiheneinbaugeräte**
Eindeutige, dauerhafte und gut lesbare Beschriftung
direkt am Reiheneinbaugerät inklusive Material,
Fertigung, Montage und Funktionskontrolle.
Beschriftungstext max.  24 Zeichen/Ziffern
Menge: 35,000 St
Zuordnung: 443

**1.2.20 Tasterbusankoppler UP 1-fach Einpunktbedienung**
Tasterbusankoppler UP 1-fach mit Einpunktbedienung und
Status LED für die Funktionen Schalten und Tasten,
komplett mit Einsatz, Abdeckung, Wippe und Rahmen,
incl. betriebsfertiger Lieferung, Montage, Festlegung
der Busstruktur, Funktionsliste, Eingabe der
Geräteadresse und Geräteparameter, Programmierung,
Software, Inbetriebnahme und Dokumentation, passend zum
Schalterprogramm, inkl. anteiligem Rahmen und allem
notwendigem Zubehör liefern und betriebsfertig
montieren
Menge: 2,000 St
Zuordnung: 444

**1.2.21 Tasterbusankoppler UP 1-fach Zweipunktbedienung**
Tasterbusankoppler UP 1-fach mit Zweipunktbedienung und
Status LED für die Funktionen Schalten (Tasten),
Jalousien, Dimmen, komplett mit Einsatz, Abdeckung,
Wippe und Rahmen, incl. betriebsfertiger Lieferung,
Montage, Festlegung der Busstruktur, Funktionsliste,
Eingabe der Geräteadresse und Geräteparameter,
Programmierung, Software, Inbetriebnahme und
Dokumentation, passend zum Schalterprogramm, inkl.
anteiligem Rahmen und allem notwendigem Zubehör liefern
und betriebsfertig montieren
Menge: 4,000 St
Zuordnung: 444

**1.2.22 Tasterbusankoppler UP 2-fach mit Einpunktbedienung**
Tasterbusankoppler UP 2-fach mit Einpunktbedienung für
die Funktionen Schalten (Tasten), Jalousie, Dimmen,
komplett mit Einsatz, Abdeckung, Wippe und Rahmen,
incl. betriebsfertiger Lieferung, Montage, Festlegung
der Busstruktur, Funktionsliste, Eingabe der
Geräteadresse und Geräteparameter, Programmierung,
Software, Inbetriebnahme und Dokumentation,  passend
zum Schalterprogramm, inkl. anteiligem Rahmen und allem
notwendigem Zubehör liefern und betriebsfertig
montieren
Menge: 3,000 St
Zuordnung: 444

**1.2.23 Touch-Panel Weiss/Edelstahl**
Zentrales Bedienpanel
Freiprogrammierbares KNX-Touch-Display als
raumübergreifende Steuer-, Melde- und Kontrolleinheit.
Zur Darstellung und Bedienung von folgenden KNX-
Standardfunktionen:
- Schalten - Dimmen - Schieberegler - Jalousie - RGBW
Bedienelement
- Stufenschalter - Szenenschalter - Anzeige-Element -
Audio Bedienelement
Mit Szenenfunktion, Logikfunktionen,
Anwesenheitssimulation und Zeitprogrammen.
Funktionen KNX:
- 450 KNX Bedienelemente - maximal 25 Seiten - 80 Stör-
und Alarmmeldungen
- 30 Logik Funktionen - 40 Zeitschaltuhren -
Anwesenheitssimulation für 20 Teilnehmer - 10 Szene-
Aktoren -
3 Objekt RTRs
Seitendarstellung mit max. 18 Touchflächen auf einer
Seite.
Externe Spannungsversorgung: 20-32 VDC (SELV)
Bedienelemente: frei programmierbare Touchflächen

Anzeigeelemente: kapazitives Touch-Display 800 x 1280
Bildpunkte
Nennspannung: 20 V-32 V-
Schutzart Gerät: IP 20
Temperaturbereich Gerät: 0 °C - 45 °C
Lagertemperaturbereich: -20 °C - 60 °C
Transporttemperaturbereich: -20 °C - 60 °C

Maße (H x B x T): 180,2 mm x 254,6 mm x 17,2 mm
Einbautiefe: 14 mm
Einbaulage: horizontal
Montagehöhe: 150 cm

- Erstellung eines Pflichtenheftes und
Programmierungsvorschlages zur Visualisierung der
Gebäudefunktionen als
Raumbediengerät inkl. Eingabe der Geräteadresse und
Geräteparameter, Festlegung der Busstruktur,
Funktionsliste, Programmierung der elektrischen
Gebäudefunktionen, Software, Inbetriebnahme und
Dokumentation, komplett mit Adressierung,
Parametrierung und Programmierung nach Kundenvorgaben,
incl. aller erforderlichen Zubehörteile, Kleinmaterials
und notwendigen Nebenleistungen liefern und
betriebsfertig montieren

Angebotenes Fabrikat:
.............................................

Angebotener Typ:
...................................................
Menge: 1,000 St
Zuordnung: 444

**1.2.24 Aufputz-Montagerahmen für Touch-Panel 10" Weiss**
Montagerahmen für das Montieren von dem vorgenannten
SmartTouch 10 Zoll auf:
- Standard Unterputzdose
 - direkt auf die Wand
- Tischständer

Maße (H x B x T): 176 mm x 251 mm x 15,5 mm

liefern und inkl. aller Nebenleistungen betriebsfertig
montieren.
Menge: 1,000 St
Zuordnung: 444

**1.2.25 Tastsensor 1/2-fach, Multifunktion**
Tastsensor 1/2-fach, Multifunktion, mit
Beschriftungsfeld. Unterstützung der KNX-Funktionen
durch innovatives Farbkonzept (gelb=Beleuchtung,
blau=Jalousie, orange=RTR, magenta=Szene und
weiß=neutral/keine Funktionszuordnung) oder
Standardbeleuchtung rot/grün. Tasterfunktion: Schalten
/ Dimmen / Jalousie /Wert senden / Lichtszenen u.a.
Transparenter Beschriftungsbogen mit Standardsymbolen
in der Lieferung enthalten. Inkl. 10 Logikkanälen
(Lichtszenenaktor, Sequenzaktor, Logikgatter etc.),
komplett mit Busankoppler, Abdeckung, Wippe und Rahmen,
incl. betriebsfertiger Lieferung, Montage, Festlegung
der Busstruktur, Funktionsliste, Eingabe der
Geräteadresse und Geräteparameter, Programmierung,
Software, Inbetriebnahme und Dokumentation, passend zum
Schalterprogramm, inkl. anteiligem Rahmen und allem
notwendigem Zubehör liefern und betriebsfertig
montieren
Menge: 2,000 St
Zuordnung: 444

**1.2.26 Tastsensor 2/4-fach, Multifunktion**
Tastsensor 2/4-fach, Multifunktion, mit
Beschriftungsfeld. Unterstützung der KNX-Funktionen
durch innovatives Farbkonzept (gelb=Beleuchtung,
blau=Jalousie, orange=RTR, magenta=Szene und
weiß=neutral/keine Funktionszuordnung) oder
Standardbeleuchtung rot/grün. Tasterfunktion: Schalten
/ Dimmen / Jalousie /Wert senden / Lichtszenen u.a.
Transparenter Beschriftungsbogen mit Standardsymbolen
in der Lieferung enthalten. Inkl. 10 Logikkanälen
(Lichtszenenaktor, Sequenzaktor, Logikgatter etc.),
komplett mit Busankoppler, Abdeckung, Wippe und Rahmen,
incl. betriebsfertiger Lieferung, Montage, Festlegung
der Busstruktur, Funktionsliste, Eingabe der
Geräteadresse und Geräteparameter, Programmierung,
Software, Inbetriebnahme und Dokumentation, passend zum
Schalterprogramm, inkl. anteiligem Rahmen und allem
notwendigem Zubehör liefern und betriebsfertig
montieren
Menge: 11,000 St
Zuordnung: 444

**1.2.27 Tastsensor 4/8-fach, Multifunktion**
Tastsensor 4/8-fach, Multifunktion, mit
Beschriftungsfeld, Unterstützung der KNX-Funktionen
durch innovatives Farbkonzept (gelb=Beleuchtung,
blau=Jalousie, orange=RTR, magenta=Szene und
weiß=neutral/keine Funktionszuordnung) oder
Standardbeleuchtung rot/grün. Tasterfunktion: Schalten
/ Dimmen / Jalousie /Wert senden / Lichtszenen u.a.
Transparenter Beschriftungsbogen mit Standardsymbolen
in der Lieferung enthalten. Inkl. 10 Logikkanälen
(Lichtszenenaktor, Sequenzaktor, Logikgatter etc.),
komplett mit Busankoppler, Abdeckung, Wippe und Rahmen,
incl. betriebsfertiger Lieferung, Montage, Festlegung
der Busstruktur, Funktionsliste, Eingabe der
Geräteadresse und Geräteparameter, Programmierung,
Software, Inbetriebnahme und Dokumentation, passend zum
Schalterprogramm, inkl. anteiligem Rahmen und allem
notwendigem Zubehör liefern und betriebsfertig
montieren
Menge: 6,000 St
Zuordnung: 444

**1.2.28 Tasterschnittstelle 2-fach**
2-fach u.P. Universalschnittstelle, das Gerät hat 2
Kanäle, die durch Auswahl im Anwendungsprogramm als
Eingang
oder Ausgang parametriert werden können. Mittels
steckbaren Anschlussleitungen können konventionelle
Taster, potenzialfreie Kontakte oder Leuchtdioden
angeschlossen werden. Die Kontaktabfragespannung für
die Kontakte und
die Speisespannung für LEDs werden vom Gerät zur
Verfügung gestellt. Vorwiderstände für externe
Leuchtdioden sind im Gerät integriert.  Die Universal-
Schnittstelle wird Unterputz in eine Geräte-
Verbindungsdose 60 mm eingelegt.

Funktionen:
- Unterstützung von KNX Data Secure
- Schalten von Lasten (1- oder 2-Tasten-Bedienung)
- Bedienung von Jalousien und Rollläden (1- oder 2-
Tasten-Bedienung)
- Schalten und Dimmen von Beleuchtung (1- oder 2-
Tasten-Bedienung)
- Steuerung und Speicherung von Lichtszenen
- Werte senden bei Einfach- oder Mehrfachbetätigung
(z. B. Temperaturwert)
- Auslesen von Störmeldern
- Erstellung von individuellen Schaltfolgen (1- oder 2-
Tasten-Bedienung)
- Zählen von Impulsen und Betätigungen
- LED-Ansteuerung
- Logikfunktionen (Und, Oder, Exklusiv Oder)
Ein-/Ausgänge 2, parametrierbar
Abfragespannung 20 V gepulst
Eingangsstrom 0,5 mA
Versorgungsspannung 3,3 V DC
Ausgangsstrom max. 2 mA, über Vorwiderstand begrenzt
Anschluss 4 Leitungen ca. 30 cm lang, steckbar
verlängerbar auf max. 10 m
KNX-Busanschluss schraubenlose Busanschlussklemme
Schutzart IP 20, DIN EN 60 529
Montage Geräte-Verbindungsdose 60 mm
Abmessungen (H x B x T) 39 x 40 x 12 mm

komplett mit Adressierung, Parametrierung und
Programmierung nach Kundenvorgaben, incl. aller
erforderlichen Zubehörteile, Kleinmaterials und
notwendigen Nebenleistungen betriebsfertig montieren.
Menge: 16,000 St
Zuordnung: 444

**1.2.29 Tasterschnittstelle 4-fach**
4-fach u.P. Universalschnittstelle, das Gerät hat 4
Kanäle, die durch Auswahl im Anwendungsprogramm als
Eingang
oder Ausgang parametriert werden können. Mittels
steckbaren Anschlussleitungen können konventionelle
Taster, potenzialfreie Kontakte oder Leuchtdioden
angeschlossen werden. Die Kontaktabfragespannung für
die Kontakte und
die Speisespannung für LEDs werden vom Gerät zur
Verfügung gestellt. Vorwiderstände für externe
Leuchtdioden sind im Gerät integriert.  Die Universal-
Schnittstelle wird Unterputz in eine Geräte-
Verbindungsdose 60 mm eingelegt.

Funktionen:
- Unterstützung von KNX Data Secure
- Schalten von Lasten (1- oder 2-Tasten-Bedienung)
- Bedienung von Jalousien und Rollläden (1- oder 2-
Tasten-Bedienung)
- Schalten und Dimmen von Beleuchtung (1- oder 2-
Tasten-Bedienung)
- Steuerung und Speicherung von Lichtszenen
- Werte senden bei Einfach- oder Mehrfachbetätigung
(z. B. Temperaturwert)
- Auslesen von Störmeldern
- Erstellung von individuellen Schaltfolgen (1- oder 2-
Tasten-Bedienung)
- Zählen von Impulsen und Betätigungen
- LED-Ansteuerung
- Logikfunktionen (Und, Oder, Exklusiv Oder)
Ein-/Ausgänge 4, parametrierbar, Abfragespannung 20 V
gepulst, Eingangsstrom 0,5 mA,
Versorgungsspannung 3,3 V DC
Ausgangsstrom max. 2 mA, über Vorwiderstand begrenzt
Anschluss 6 Leitungen ca. 30 cm lang, steckbar
verlängerbar auf max. 10 m
KNX-Busanschluss schraubenlose Busanschlussklemme
Schutzart IP 20, DIN EN 60 529
Montage Geräte-Verbindungsdose 60 mm
Abmessungen (H x B x T) 39 x 40 x 12 mm

komplett mit Adressierung, Parametrierung und
Programmierung nach Kundenvorgaben, incl. aller
erforderlichen Zubehörteile, Kleinmaterials und
notwendigen Nebenleistungen betriebsfertig montieren.
Menge: 5,000 St
Zuordnung: 444

**1.2.30 Tasterankopplung 2-fach**
Tasterankopplung 2-fach mit integriertem Busankoppler
mit LED Kontrolllicht 24 V KNX, zum Kontaktieren von
konv. 1-fach Wippen mit Mittelstellung. Zum Einsatz in
FR-AP-Gehäusen. Busanschluss erfolgt über die
beiliegende Busklemme, komplett mit Adressierung,
Parametrierung und Programmierung nach Kundenvorgaben,
incl. aller erforderlichen Zubehörteile, Kleinmaterials
und notwendigen Nebenleistungen betriebsfertig
montieren.
Menge: 3,000 St
Zuordnung: 444

**1.2.31 KNX-Passiv Infrarot für Wand, Decke Bewegungsmelder**
Passiv Infrarot, für Wand, Decke, Ecke, 2 x Licht,1 X
HLK, Bewegungsmelder im Innen- und Außenbereich mit KNX
Schnittstelle, 2 Kanäle; Erfassungsbereich 300 °, mit
1360 Schaltzonen, zusätzlicher Unterkriechschutz,
mechanische Reichweiteneinstellung, Reichweite von 2 -
20 m in 3 Richtungen (je 100 °) einstellbar, geeignet
für Montagehöhe 2,00  5,00 m; optionale Montagehöhe 2
m, Reichweite Radial: r = 4 m (42 m²), Reichweite
Tangential: r = 20 m (1047 m²), Lichtmessung 2  1000
lx; Teachfunktion, Schutzart: IP54; Zeiteinstellung: 60
s  255 Min.; optionales Hauptlicht 0 - 100 %, KNX-
Funktionen: Lichtausgang 2x, Präsenz-Ausgang,
Helligkeitswert, Konstantlichtregelung,
Grundlichtfunktion, Dämmerungsschalter, Nahfeld,
Einzelpyroauswertung, Logikgatter, Vernetzung: Ja;
Einstellung via: ETS-Software, Fernbedienung, Bus,
Smart Remote; Vernetzung via KNX-Bus; Art der
Vernetzung: Master/Master, Master/Slave; Farbe:
Anthrazit; RAL-Farbe: 7016; Abmessungen (L x B x H):
172 x 113 x 144 mm; VDE Zertifikat; Inklusive
Eckwandhalter und Fernbedienung,
inkl. betriebsfertiger Lieferung, Montage, Festlegung
der Busstruktur, Funktionsliste, Eingabe der
Geräteadresse und Geräteparameter, Programmierung,
Software, Inbetriebnahme und Dokumentation
Menge: 2,000 St
Zuordnung: 444

**1.2.32 KNX-Passiv Infrarot Bewegungsmelder**
Passiv Infrarot Bewegungsmelder im Innen- und
Außenbereich mit KNX Schnittstelle, Vernetzung via KNX-
Bus, Erfassungsbereich 300 °, zusätzlicher
Unterkriechschutz, mechanische Reichweiteneinstellung,
Reichweite von 2 - 20 m in 3 Richtungen (je 100 °)
einstellbar, geeignet für Montagehöhe 2  5,00 m,
optionale Montagehöhe 2 m, Reichweite Radial: r = 4 m
(42 m²), Reichweite Tangential: r = 20 m (1047 m²),
Lichtmessung 2  1000 lx, Teachfunktion, optionales
Hauptlicht 0 - 100 %, KNX-Funktionen: Lichtausgang 2x,
Präsenz-Ausgang, Helligkeitswert,
Konstantlichtregelung, Grundlichtfunktion,
Dämmerungsschalter, Nahfeld, Einzelpyroauswertung,
Logikgatter, Vernetzung via KNX-Bus, Einstellungen via
ETS-Software, Fernbedienung, Bus und Smart Remote; Art
der Vernetzung: Master/Master, Master/Slave;
Umgebungstemperatur: -20  50 °C; Farbe: Schwarz; RAL-
Farbe: 9005; Abmessungen (L x B x H): 128 x 114 x 74
mm; Inklusive Eckwandhalter, inkl. betriebsfertiger
Lieferung, Montage, Festlegung der Busstruktur,
Funktionsliste, Eingabe der Geräteadresse und
Geräteparameter, Programmierung, Software,
Inbetriebnahme und Dokumentation
Menge: 1,000 St
Zuordnung: 444

**1.2.33 KNX-Passiv Infrarot Präsenzmelder für die Deckenmontage**
Passiv Infrarot - Präsenzmelder für die Deckenmontage
Unterputz im Innenbereich mit KNX Schnittstelle, 4
Kanäle; Erfassungsbereich quadratisch 360 °,
zusätzlicher Unterkriechschutz, elektronische
Reichweiteneinstellung, geeignet für Montagehöhe 2,50
10,00 m; optionale Montagehöhe 2,8 m, Reichweite
Präsenz: 9 x 9 m (81 m²), Reichweite Radial: 9 x 9 m
(81 m²), Reichweite Tangential: 24 x 24 m (576 m²),
Lichtmessung 2  2000 lx; Teachfunktion,
Versorgungsspannung: 30 V, KNX-Bus; Schutzart: IP20;
Zeiteinstellung: 10 s  1092 Min.; optionales Hauptlicht
0 - 100 %, KNX-Funktionen: Behaglichkeit,
Dämmerungsschalter, Einzelpyroauswertung,
Grundlichtfunktion, Helligkeitswert, HLK-Ausgang,
Konstantlichtregelung, Lichtausgang 4x, Luftfeuchte-
Ausgang, Präsenz-Ausgang, Tag- / Nachtfunktion,
Taupunkt, Temperatur-Ausgang, Logikgatter, Vernetzung:
Ja; Einstellungen via Bus, ETS-Software, App, Potis und
Connect Bluetooth Mesh; Vernetzung via KNX-Bus
Bluetooth Mesh Connect; Farbe: Weiß; RAL-Farbe: 9003;
Abmessungen (L x B x H): 67 x 103 x 103 mm, inkl.
betriebsfertiger Lieferung, Montage, Erstellung des
notwendigen Deckenausschnitts,  Festlegung der
Busstruktur, Funktionsliste, Eingabe der Geräteadresse
und Geräteparameter, Programmierung, Software,
Inbetriebnahme und Dokumentation
Menge: 3,000 St
Zuordnung: 444

**1.2.34 KNX-Passiv Infrarot Gang-Bewegungsmelder für die Decke**
Passiv Infrarot, 2 x Licht,1 X HLK, Gang-
Bewegungsmelder für die Deckenmontage Unterputz im
Innenbereich mit KNX Schnittstelle, 4 Kanäle;
Erfassungsbereich Gang 23 x 6 m; mit 280 Schaltzonen,
zusätzlicher Unterkriechschutz, geeignet für
Montagehöhe 2,50  5,00 m; optionale Montagehöhe 2,5 m,
Reichweite Radial: 12 x 6 m (72 m²), Reichweite
Tangential: 23 x 6 m (138 m²), Lichtmessung 2  1000 lx;
Teachfunktion, Versorgungsspannung: KNX-Bus; Schutzart:
IP20; Zeiteinstellung: 5 s  15 Min.; optionales
Hauptlicht 0 - 100 %, KNX-Funktionen:
Dämmerungsschalter, Grundlichtfunktion,
Helligkeitswert, HLK-Ausgang, Konstantlichtregelung,
Lichtausgang 2x, Präsenz-Ausgang, Tag- / Nachtfunktion,
Logikgatter, Vernetzung: Ja; Einstellung via: ETS-
Software, Fernbedienung, Bus, Smart Remote; Vernetzung
via KNX-Bus; Art der Vernetzung: Master/Slave; Farbe:
Weiß; RAL-Farbe: 9003; Abmessungen (L x B x H): 78 x 94
x 94 mm, Abmessungen (Ø x H): 124 x 78 mm,
inkl. betriebsfertiger Lieferung, Montage, Erstellung
des notwendigen Deckenausschnitts,  Festlegung der
Busstruktur, Funktionsliste, Eingabe der Geräteadresse
und Geräteparameter, Programmierung, Software,
Inbetriebnahme und Dokumentation
Menge: 12,000 St
Zuordnung: 444

**1.2.35 KNX-Passiv Infrarot Präsensmelder für die Decke**
Passiv Infrarot, 2 x Licht,1 X HLK, Bewegungs- und
Präsenzmelder für die Deckenmontage Unterputz im
Innenbereich mit KNX Schnittstelle, 2 Kanäle;
Erfassungsbereich rund 360 °, mit 492 Schaltzonen,
zusätzlicher Unterkriechschutz, geeignet für
Montagehöhe 2  4 m; optionale Montagehöhe 2,8 m,
Reichweite Präsenz: Ø 6 m (28 m²), Reichweite Radial: Ø
4.5 m (16 m²), Reichweite Tangential: Ø 8 m (50 m²),
Lichtmessung 2  800 lx; Teachfunktion, Schutzart: IP20;
Zeiteinstellung: 10 s  1092 Min.; KNX-Funktionen:
Helligkeitswert, Lichtausgang 2x,
Konstantlichtregelung, Dämmerungsschalter,
Grundlichtfunktion, HLK-Ausgang, Logikgatter, Präsenz-
Ausgang, Sabotageschutz, Tag- / Nachtfunktion,
Vernetzung: Ja; Einstellung via: Smart Remote, ETS-
Software, Bus; Vernetzung via Kabel; Art der
Vernetzung: Master/Master; Farbe: Weiß; RAL-Farbe:
9010; Abmessungen (L x B x H): 69 x 109 x 109 mm,
Abmessungen (Ø x H): 109 x 69 mm
inkl. betriebsfertiger Lieferung, Montage, Erstellung
des notwendigen Deckenausschnitts,  Festlegung der
Busstruktur, Funktionsliste, Eingabe der Geräteadresse
und Geräteparameter, Programmierung, Software,
Inbetriebnahme und Dokumentation
Menge: 8,000 St
Zuordnung: 444

**1.2.36 KNX-Hochfrequenz Präsenzmelder für die Deckenmontage**
Hochfrequenz, 4 x Licht, 1 x HLK, Präsenzmelder für die
Deckenmontage Unterputz im Innenbereich mit KNX
Schnittstelle, 4 Kanäle; Erfassungsbereich rund 360 °,
zusätzlicher Unterkriechschutz, elektronische
Reichweiteneinstellung, zur Raumanpassung lassen sich 1
oder 2 Erfassungsrichtungen per Aufkleber ausblenden,
geeignet für Montagehöhe 2,50  3,5 m; optionale
Montagehöhe 2,8 m, Reichweite Radial: Ø 12 m (113 m²),
Reichweite Tangential: Ø 12 m (113 m²), Lichtmessung 10
 1000 lx; Teachfunktion, Versorgungsspannung: 30 V,
KNX-Bus; Schutzart: IP20; Zeiteinstellung: 10 s  1092
Min.; optionales Hauptlicht 0 - 100 %, KNX-Funktionen:
Dämmerungsschalter, Grundlichtfunktion,
Helligkeitswert, HLK-Ausgang, Konstantlichtregelung,
Lichtausgang 4x, Präsenz-Ausgang, Tag- / Nachtfunktion,
Logikgatter, Vernetzung: Ja; Einstellung via: ETS-
Software, Fernbedienung, Bus, Smart Remote; Vernetzung
via KNX-Bus; Art der Vernetzung: Master/Master, Master/
Slave; Farbe: Weiß; RAL-Farbe: 9010; Abmessungen (L x B
x H): 55 x 120 x 120 mm; VDE Zertifikat
inkl. betriebsfertiger Lieferung, Montage, Erstellung
des notwendigen Deckenausschnitts,  Festlegung der
Busstruktur, Funktionsliste, Eingabe der Geräteadresse
und Geräteparameter, Programmierung, Software,
Inbetriebnahme und Dokumentation
Menge: 2,000 St
Zuordnung: 444

**1.2.37 KNX Bewegungsmelder Komfort 1,10 m**
KNX Bewegungsmelder Komfort 1,10 m
Flächenschalter, reinweiß glänzend
Merkmale:
- Montage auf Busankoppler 3.
- Konfigurierbar zur Bewegungserkennung (Anwendung
  Wächter) oder zur Raumüberwachung (Anwendung Melder).
- Auswertung der Helligkeit bei aktiver
Bewegungserfassung
  im Wächterbetrieb. Ausschalten der Beleuchtung bei
  Überschreiten der Helligkeitsschwelle.
- Projektierbare Anzahl von Bewegungsimpulsen innerhalb
  einer Überwachungszeit im Meldebetrieb.
- Bewegungserfassung erfolgt digital über 2 PIR-
Sektoren.
- Empfindlichkeit der Bewegungserfassung getrennt für
die
  PIR-Sektoren in Stufen parametrierbar.
- Integrierter Helligkeitssensor zur Ermittlung der
  Umgebungshelligkeit.
- Anpassung der Empfindlichkeit über einen Einsteller
am
  Gerät oder mit IR-Fernbedienung PIR KNX (Zubehör).
- Auswertung der gemessenen Helligkeit durch bis zu
drei
  voneinander unabhängige Helligkeitsgrenzwerte.
- Anzeige der Bewegungserfassung (permanent oder nur im
  Gehtest).
- Konfigurierbare Funktionen: Schalten,
Treppenhausfunktion,
  Dimmwertgeber, Szenennebenstelle,
Temperaturwertgeber,
  Helligkeitswertgeber, Betriebsmodusumschaltung,
Schalten
  mit Zwangsstellung.
- Funktionsblock-Umschaltung zum busgesteuerten
  Umschalten zwischen zwei Funktionsblock-Gruppen.
- Umschaltung der Betriebsart (OFF / AUTO / ON) des
ersten
  Funktionsblocks im laufenden Betrieb durch
  Vor-Ort-Bedienung.
- Bedarfsorientiertes Sperren einzelner Funktionsblöcke
über
  den KNX.
- Manuelle Bedienung der angesteuerten KNX Aktorik und
  folglich eine Deaktivierung der PIR-Automatik
möglich.

Technische Daten:
Montagehöhe bis 1,10 m
- Erfassungsbereich nach vorne: max. 32 m
- Reichweite zu jeder Seite: max. 19 m
Erfassungswinkel: 180°
Helligkeitssensor
- Messbereich: ca. 1 bis 1000 lx
Schutzart
- System 55, Flächenschalter: IP20
- TX_44: IP44
Umgebungstemperatur: -5 °C bis +45 °C
Temperatursensor
- Messbereich: -5 °C bis +45 °C
inkl.  Festlegung der Busstruktur, Funktionsliste,
Eingabe der Geräteadresse und Geräteparameter,
Programmierung, Software, Inbetriebnahme und
Dokumentation, passend zum Schalterprogramm, inkl.
anteiligem Rahmen und allem notwendigem Zubehör liefern
und betriebsfertig montieren
Menge: 1,000 St
Zuordnung: 444

**1.2.38 KNX Bewegungsmelder Komfort 2,20 m**
KNX Bewegungsmelder Komfort 2,20 m
Flächenschalter, reinweiß glänzend
Merkmale:
- Montage auf Busankoppler 3.
- Konfigurierbar zur Bewegungserkennung (Anwendung
  Wächter) oder zur Raumüberwachung (Anwendung Melder).
- Auswertung der Helligkeit bei aktiver
Bewegungserfassung
  im Wächterbetrieb. Ausschalten der Beleuchtung bei
  Überschreiten der Helligkeitsschwelle.
- Projektierbare Anzahl von Bewegungsimpulsen innerhalb
  einer Überwachungszeit im Meldebetrieb.
- Bewegungserfassung erfolgt digital über 2 PIR-
Sektoren.
- Empfindlichkeit der Bewegungserfassung getrennt für
die
  PIR-Sektoren in Stufen parametrierbar.
- Integrierter Helligkeitssensor zur Ermittlung der
  Umgebungshelligkeit.
- Anpassung der Empfindlichkeit über einen Einsteller
am
  Gerät oder mit IR-Fernbedienung PIR KNX.
- Konfigurierbare Funktionen: Schalten,
Treppenhausfunktion,
  Dimmwertgeber, Szenennebenstelle,
Temperaturwertgeber,
  Helligkeitswertgeber, Betriebsmodusumschaltung,
Schalten
  mit Zwangsstellung.
- Funktionsblock-Umschaltung zum busgesteuerten
  Umschalten zwischen zwei Funktionsblock-Gruppen.
- Umschaltung der Betriebsart (OFF / AUTO / ON) des
ersten
  Funktionsblocks im laufenden Betrieb durch
  Vor-Ort-Bedienung oder über Kommunikationsobjekt
durch
  Vor-Ort-Bedienung an weiteren KNX Bewegungsmeldern
  über KNX Tastsensor oder Visualisierung.
- Bedarfsorientiertes Sperren einzelner Funktionsblöcke
über
  den KNX.
- Demontagealarm, beim Abziehen vom Busankoppler wird
  ein 1-Bit oder 1-Byte Telegramm ausgelöst.
- IR-Fernbedienung PIR KNX (Zubehör) zur Einstellung
von Funktionen des ersten Funktionsblocks
(Dämmerungsstufe, Empfindlichkeit der
Bewegungserfassung, Bewegungsauswertung und
Nachlaufzeit). Ein- und
Ausschalten der Gehtest-Funktion.

Technische Daten:
Montagehöhe bis 2,20 m
- Erfassungsbereich nach vorne: max. 15 m
- Reichweite zu jeder Seite: max. 10 m
Montagehöhe bis 1,10 m
- Erfassungsbereich nach vorne: max. 10 m
- Reichweite zu jeder Seite: max. 9 m
Erfassungswinkel: 180°
Helligkeitssensor
- Messbereich: ca. 1 bis 1000 lx
Schutzart
- System 55, Flächenschalter: IP20
Umgebungstemperatur: -25 °C bis +55 °C
Temperatursensor
- Messbereich: -20 °C bis +55 °C
inkl.  Festlegung der Busstruktur, Funktionsliste,
Eingabe der Geräteadresse und Geräteparameter,
Programmierung, Software, Inbetriebnahme und
Dokumentation, passend zum Schalterprogramm, inkl.
anteiligem Rahmen und allem notwendigem Zubehör liefern
und betriebsfertig montieren
Menge: 2,000 St
Zuordnung: 444

**1.2.39 Aufputz-Gehäuse für Präsenzmelder**
Aufputz-Gehäuse für vorgenannte Präsenzmelder liefern
und inkl. aller Nebenleistungen und Kleinmaterial
montieren
Menge: 6,000 St
Zuordnung: 444

*Hinweis*
Programmierungsarbeiten KNX
Generell ist in den Gerätepreis aller angebotenen
Geräte und Systemkomponenten die Parametrierung,
Adressierung und die Programmierung sowie die Anpassung
der jeweiligen Produktapplikationen und
Funktionsmodulen mit einzukalkulieren.
Nachstehend sind ausschliesslich Sonderprogrammierungen
und zusätzliche, nachträgliche
Umprogrammierungsarbeiten auf Grund von geänderten
Vorgaben nach erfolgreicher und vom Bauherrn
abgenommener Grundprogrammierung anzubieten.

**1.2.40 Erstellung der Anwendungsprogramme**
Erstellung der Anwendungsprogramme, Lasten- und
Pflichtenhefte, Filtertabellen und aller notwendigen
Nebenleistungen für die Inbetriebnahme der KNX-Anlage
sowie Vorlage der Unterlagen beim Planungsbüro zur
Freigabe vor Ausführungsbeginn
Menge: 1,000 Psch
Zuordnung: 444

**1.2.41 Technikerstunde Programmierer**
Technikerstunde für Anpassungsprogrammierungen der
verschiedenen Gewerke (z.B. Anbindung an den Bestand,
Medientechnik, Beleuchtungsanlage Dali, etc.), eine
mehrjährige Erfahrung bei Bussystemen muss auf
Nachfrage nachgewiesen werden.
Die hier angebotenen Leistungen sind für besondere
Anwendungsfälle, die derzeit noch nicht definiert sind.
Die Stunden sind vor Anfall im Einzelfall mit der
Bauleitung abzustimmen und schriftlich anzukündigen.
Menge: 20,000 Std.
Zuordnung: 444

**1.2.42 Dokumentation der KNX-Anlage**
Erstellung einer Dokumentation des KNX-Systems auf DVD/
CD-ROM mit
Hilfe der ETS im folgenden Umfang:
-Lageplan mit eingezeichneten EIB-Geräten
-Topologiedarstellung des Bussystems
-Geräteliste mit eingestellten Parametern
-Gruppenadressenübersicht
-Ansichtszeichnung der KNX-Geräte in den Verteilungen
-KNX-Programmierung
und alle weiteren durch den AN erstellten KNX/
objektspezifischen Programmierungen und Datensätze
Menge: 1,000 Psch
Zuordnung: 449

#### Titel 1.3 Kabel und Leitungen

*Hinweis*
Niederspannungs- und FM-Verkabelung
In die Verlegepreise sind alle erforderlichen Arbeiten
mit einzukalkulieren, wie beispielsweise das Verlegen
in
Teillängen, das Absetzen und Einführen in alle Geräte,
Verlege- und Befestigungsmaterial je nach Verlageart,
Verlegezubehör und Hilfsmittel wie Kabelabroller, etc.,
das dauerhafte Beschriften der Kabelenden, so dass eine
eindeutige Zuordnung auch zu einem späteren Zeitpunkt
der Installationsarbeiten noch möglich ist, das
Hochbinden und Schützen der Leitungen vor Verschmutzung
und Beschädigung durch andere Gewerke und sonstige
übliche Arbeiten. Grundsätzlich gilt für alle Kabel und
Leitungen die Lieferung in Teillängen.
Die Mehraufwendungen für die Installation im Bestand
für Fädelarbeiten durch Leuchtenöffnungen oder über
Reviklappen ist bereits in die Einheitspreise mit
einzukalkulieren und wird nicht gesondert vergütet.
Die Montagehöhen gehen, insbesondere im Bereich der
Sheed-Dächer, auf bis zu fünf Meter über
Fertigfußboden. Notwendige Arbeitshilfsmittel und
Hebezeuge sind bei der Kalkulation der Einheitspreise
dieses Titels einzukalkulieren und zu berücksichtigen.

*Hinweis*
Verlegearten von Kabel und Leitungen
a)  Verlegung nachstehender Kabel und Leitungen
  in Teillängen einziehen in vorhandene Rohre, in
  Hohlwände, GK-Wände, Deckenkonstruktionen, in
  Kabelkanäle, auf Kabelrinnen, Fädelung durch
  vorhandene Leuchtenöffnungen oder Revi-Klappen
etc.
  einschl.  aller erforderlichen Hilfsmittel,
Beschriftungen,
  Klein- und Befestigungsmaterial

**1.3.01 NYM 3 x 1,5 qmm**
Kunststoffmantelleitung nach DIN 0250, liefern,
einziehen und betriebsfertig verlegen als NYM-J 3 x 1,5
qmm. Erschwerniszuschläge für Arbeiten in den
vorhandenen Zwischendecken und Fädelungsarbeiten durch
Leuchtenöffnungen oder wegen technisch hoher
Installationsdichte sind mit einzukalkulieren und
werden nicht extra vergütet.
Menge: 1520,000 m
Zuordnung: 444

**1.3.02 NYM 5 x 1,5 qmm**
Kunststoffmantelleitung nach DIN 0250, liefern,
einziehen und betriebsfertig verlegen als NYM-J 5 x 1,5
qmm.
Erschwerniszuschläge für Arbeiten in den vorhandenen
Zwischendecken und Fädelungsarbeiten durch
Leuchtenöffnungen oder wegen technisch hoher
Installationsdichte sind mit einzukalkulieren und
werden nicht extra vergütet.
Menge: 2640,000 m
Zuordnung: 444

**1.3.03 NYM 7 x 1,5 qmm**
Kunststoffmantelleitung nach DIN 0250, liefern,
einziehen und betriebsfertig verlegen als NYM-J 7 x 1,5
qmm.
Erschwerniszuschläge für Arbeiten in den vorhandenen
Zwischendecken und Fädelungsarbeiten durch
Leuchtenöffnungen oder wegen technisch hoher
Installationsdichte sind mit einzukalkulieren und
werden nicht extra vergütet.
Menge: 360,000 m
Zuordnung: 444

**1.3.04 NYM 3 x 2,5 qmm**
Kunststoffmantelleitung nach DIN 0250, liefern,
einziehen und betriebsfertig verlegen als NYM-J 3 x 2,5
qmm.
Erschwerniszuschläge für Arbeiten in den vorhandenen
Zwischendecken und Fädelungsarbeiten durch
Leuchtenöffnungen oder wegen technisch hoher
Installationsdichte sind mit einzukalkulieren und
werden nicht extra vergütet.
Menge: 2840,000 m
Zuordnung: 444

**1.3.05 NYM 5 x 2,5 qmm**
Kunststoffmantelleitung nach DIN 0250, liefern,
einziehen und betriebsfertig verlegen als NYM-J 5 x 2,5
qmm.
Erschwerniszuschläge für Arbeiten in den vorhandenen
Zwischendecken und Fädelungsarbeiten durch
Leuchtenöffnungen oder wegen technisch hoher
Installationsdichte sind mit einzukalkulieren und
werden nicht extra vergütet.
Menge: 620,000 m
Zuordnung: 444

**1.3.06 NYM 1 x 6 qmm**
Kunststoffmantelleitung nach DIN 0250, liefern,
einziehen und betriebsfertig verlegen als NYM-J 1 x 6
qmm. Erschwerniszuschläge für Arbeiten in den
vorhandenen Zwischendecken und Fädelungsarbeiten durch
Leuchtenöffnungen oder wegen technisch hoher
Installationsdichte sind mit einzukalkulieren und
werden nicht extra vergütet.
Menge: 320,000 m
Zuordnung: 444

**1.3.07 NYM 1 x 16 qmm**
Kunststoffmantelleitung nach DIN 0250, liefern,
einziehen und betriebsfertig verlegen als NYM-J 1 x 16
qmm. Erschwerniszuschläge für Arbeiten in den
vorhandenen Zwischendecken und Fädelungsarbeiten durch
Leuchtenöffnungen oder wegen technisch hoher
Installationsdichte sind mit einzukalkulieren und
werden nicht extra vergütet.
Menge: 140,000 m
Zuordnung: 444

**1.3.08 NYM 5 x 4 qmm**
Kunststoffmantelleitung nach DIN 0250, liefern,
einziehen und betriebsfertig verlegen als NYM-J 5 x 4
qmm
Menge: 70,000 m
Zuordnung: 444

**1.3.09 NYM 5 x 6 qmm**
Starkstromkabel nach DIN 0276, mit allem Klein- und
Befestigungsmaterial, auf oder im Mauerwerk, in
Kabelkanal oder Gitterrinne oder in Rohr einziehen,
liefern und betriebsfertig montieren, als NYM 5 x 6 qmm
Menge: 65,000 m
Zuordnung: 444

**1.3.10 NYM 5 x 16 qmm**
Starkstromkabel nach DIN 0276, mit allem Klein- und
Befestigungsmaterial, auf oder im Mauerwerk, in
Kabelkanal oder Gitterrinne oder in Rohr einziehen,
liefern und betriebsfertig montieren, als NYM 5 x 16
qmm
Menge: 78,000 m
Zuordnung: 444

**1.3.11 NYM 5 x 25 qmm**
Starkstromkabel nach DIN 0276, mit allem Klein- und
Befestigungsmaterial, auf oder im Mauerwerk, in
Kabelkanal oder Gitterrinne oder in Rohr einziehen,
liefern und betriebsfertig montieren, als NYM 5 x 25
qmm
Menge: 98,000 m
Zuordnung: 444

**1.3.12 NYCWY 4 x 35/16 qmm**
Starkstromkabel nach DIN 0276, mit allem Klein- und
Befestigungsmaterial, auf oder im Mauerwerk, in
Kabelkanal oder Gitterrinne oder in Rohr einziehen,
liefern und betriebsfertig montieren,
als NYCWY 4 x 35/16qmm
Menge: 45,000 m
Zuordnung: 444

**1.3.13 NYCWY 4 x 70/35 qmm**
Starkstromkabel nach DIN 0276, mit allem Klein- und
Befestigungsmaterial, auf oder im Mauerwerk, in
Kabelkanal oder Gitterrinne oder in Rohr einziehen,
liefern und betriebsfertig montieren,
als NYCWY 4 x 70/35 qmm
Menge: 36,000 m
Zuordnung: 444

**1.3.14 Mehrpreis erschwerte Verlegung**
Mehrpreis für erschwerte Verlegung des vorstehenden
Kabels 4x70/35 qmm im Bestand mit hochinstallierten
Installationsbereichen, zahlreichen Versprüngen und
Richtungsänderungen, Hindernissen und Rippendeckenkonstruktionen, Einziehen und Verlegen in vorhandene,
belegte Kabelschächte, Verlegung auf Dachbereichen,
Fädelungen durch Öffnungen und erschwerte Montage an
senkrechten Bauteilen
Menge: 20,000 m
Zuordnung: 444

**1.3.15 NYY-J 1 x 120 qmm**
Energiekabel auf Putz mit Abstandschellen NYY-J 1 x 120
qmm mit allem Klein- und Befestigungsmaterial
betriebsfertig inkl. aller Nebenleistungen verlegen
Menge: 8,000 m
Zuordnung: 444

**1.3.16 NYY-O 1 x 150 qmm**
Energiekabel auf Putz mit Abstandschellen NYY-O 1 x 150
qmm mit allem Klein- und Befestigungsmaterial
betriebsfertig inkl. aller Nebenleistungen verlegen
Menge: 24,000 m
Zuordnung: 444

**1.3.17 Jalousiezuleitung 5x1,5 qmm**
Gummischlauchleitung nach DIN 0282 in Teillängen als
Jalousiezuleitung, mit allem Klein- und
Befestigungsmaterial in und unter Putz, in Leerrohre
oder Kabelkanäle oder auf Holzkonstruktionen, liefern
und betriebsfertig verlegen als H07RN-F 5x1,5 qmm.
Erschwerniszuschläge für Arbeiten in den vorhandenen
Zwischendecken und Fädelungsarbeiten durch
Leuchtenöffnungen oder wegen technisch hoher
Installationsdichte sind mit einzukalkulieren und
werden nicht extra vergütet
Menge: 780,000 m
Zuordnung: 444

**1.3.18 Ölflex 3 x 1,5 qmm gemischt**
Starkstromkabel, mit allem Klein- und
Befestigungsmaterial, mit Abstandsschellen, auf
Kabelrinnen in Leerrohre oder in vorhandenen
Kabelgraben einziehen, liefern und betriebsfertig
montieren, als Ölflex 140 H05VV5-F 3 x 1,5 qmm
Menge: 110,000 m
Zuordnung: 444

**1.3.19 Ölflex 5 x 1,5 qmm gemischt**
Starkstromkabel, mit allem Klein- und
Befestigungsmaterial, mit Abstandsschellen, auf
Kabelrinnen in Leerrohre oder in vorhandenen
Kabelgraben einziehen, liefern und betriebsfertig
montieren, als Ölflex 5 x 1,5 qmm
Menge: 85,000 m
Zuordnung: 444

**1.3.20 Ölflex 3 x 2,5 qmm gemischt**
Starkstromkabel, mit allem Klein- und
Befestigungsmaterial, mit Abstandsschellen, auf
Kabelrinnen in Leerrohre oder in vorhandenen
Kabelgraben einziehen, liefern und betriebsfertig
montieren, als Ölflex 140 H05VV5-F 3 x 2,5 qmm
Menge: 64,000 m
Zuordnung: 444

**1.3.21 Ölflex 5 x 2,5 qmm gemischt**
Starkstromkabel, mit allem Klein- und
Befestigungsmaterial, mit Abstandsschellen, auf
Kabelrinnen in Leerrohre oder in vorhandenen
Kabelgraben einziehen, liefern und betriebsfertig
montieren, als Ölflex 5 x 2,5 qmm
Menge: 80,000 m
Zuordnung: 444

**1.3.22 Solarkabel PV1-F, 6 qmm**
Liefern, einziehen und betriebsfertig verlegen eines
Solarkabels Typ PV1-F, 6 mm², wahlweise in der Farbe
Blau oder Rot.

Ausführung UV-, ozon- und witterungsbeständig,
hochflexibel und für hohe mechanische Belastungen
geeignet. Zur festen Verlegung sowie für flexible
Anwendungen bei freier Bewegung ohne Zugbeanspruchung.
Geeignet für die Verlegung in trockenen und feuchten
Räumen sowie im Freien, auch bei direkter
Sonneneinstrahlung.

Technische Daten:

- Leiter: nach DIN EN 60228, Klasse 5, verzinnt
- Nennspannung (Uo/U): AC 0,6/1,0 kV / DC 0,9/1,5 kV
- Höchstzulässige Spannung: bis 1,8 kV
- Wechselspannungsprüfung: AC 6,5 kV
- Kurzschlussfestigkeit: bis 200 °C / 5 s
- Wärmedehnungsprüfung: bei 200 °C
-Temperaturbereich: -40 °C bis +90 °C
- Max. Leiterbetriebstemperatur: +120 °C
- Säure- und laugenbeständig
- Ozon- und UV-beständig
- Halogenfrei
Menge: 950,000 m
Zuordnung: 444

*Hinweis*
Fernmeldekabel
Vorbemerkungen siehe oben, des Weiteren ist die
räumliche Trennung zu Starkstromleitungen nach VDE
unbedingt einzuhalten.

*Hinweis*
Verlegearten von Fernmeldeleitungen
a)  Einziehen in vorhandene Rohre, in Hohlwände,
  Deckenkonstruktionen, in Kabelkanäle, auf
  Kabelpritschen, inkl. Fädelarbeiten durch
  Leuchtenöffnungen oder Reviklappen einschl. aller
  erforderlichen Hilfsmittel, Klein- und
Befestigungsmaterial

**1.3.23 FM-Installationsleitung J-Y(ST)Y 4x2x0,6**
FM-Installationsleitung nach DIN VDE 0815 in Teillängen
liefern und  betriebsfertig verlegen als J-Y(ST)Y
4x2x0,6 qmm. Erschwerniszuschläge für Arbeiten in den
vorhandenen Zwischendecken und Fädelungsarbeiten durch
Leuchtenöffnungen oder wegen technisch hoher
Installationsdichte sind mit einzukalkulieren und
werden nicht extra vergütet.
Menge: 160,000 m
Zuordnung: 457

**1.3.24 FM-Installationsleitung J-Y(ST)Y 2x2x0,8**
FM-Installationsleitung nach DIN VDE 0815 in Teillängen
liefern und  betriebsfertig verlegen als J-Y(ST)Y
2x2x0,8
qmm . Erschwerniszuschläge für Arbeiten in den
vorhandenen Zwischendecken und Fädelungsarbeiten durch
Leuchtenöffnungen oder wegen technisch hoher
Installationsdichte sind mit einzukalkulieren und
werden nicht extra vergütet.
Menge: 740,000 m
Zuordnung: 457

**1.3.25 FM-Installationsleitung J-Y(ST)Y 4x2x0,8**
FM-Installationsleitung nach DIN VDE 0815 in Teillängen
liefern und  betriebsfertig verlegen als J-Y(ST)Y
4x2x0,8
qmm . Erschwerniszuschläge für Arbeiten in den
vorhandenen Zwischendecken und Fädelungsarbeiten durch
Leuchtenöffnungen oder wegen technisch hoher
Installationsdichte sind mit einzukalkulieren und
werden nicht extra vergütet.
Menge: 500,000 m
Zuordnung: 457

**1.3.26 FM-Installationsleitung J-Y(ST)Y 10x2x0,8**
FM-Installationsleitung nach DIN VDE 0815 in Teillängen
liefern und  betriebsfertig verlegen als J-Y(ST)Y
10x2x0,8 qmm. Erschwerniszuschläge für Arbeiten in den
vorhandenen Zwischendecken und Fädelungsarbeiten durch
Leuchtenöffnungen oder wegen technisch hoher
Installationsdichte sind mit einzukalkulieren und
werden nicht extra vergütet.
Menge: 85,000 m
Zuordnung: 457

**1.3.27 FM-Installationsleitung J-Y(ST)Y 20x2x0,8**
FM-Installationsleitung nach DIN VDE 0815 in Teillängen
liefern und  betriebsfertig verlegen als J-Y(ST)Y
10x2x0,8 qmm. Erschwerniszuschläge für Arbeiten in den
vorhandenen Zwischendecken und Fädelungsarbeiten durch
Leuchtenöffnungen oder wegen technisch hoher
Installationsdichte sind mit einzukalkulieren und
werden nicht extra vergütet.
Menge: 180,000 m
Zuordnung: 457

**1.3.28 FM-Installationskabel A-2Y(L)2Y 10x2x0,8 mm Aussen/UV**
Als Anschluss- und Verbindungskabel für Außen- und
Erdverlegung geeignet, querwasserdicht, nach DIN VDE
0816; Richtlinie 2014/35/EU, als Verbindungskabel
liefern und in Teillängen betriebsfertig in
Kabelkanälen, Rohren, auf Kabelwannen, an
Steigetrassen, etc. verlegen als
A-2Y(L)2Y 10x2x0,8 mm
Menge: 155,000 m
Zuordnung: 457

**1.3.29 FM-Installationskabel A-2Y(L)2Y 20x2x0,8 mm Aussen/UV**
Als Anschluss- und Verbindungskabel für Außen- und
Erdverlegung geeignet, querwasserdicht, nach DIN VDE
0816; Richtlinie 2014/35/EU, als Verbindungskabel
liefern und in Teillängen betriebsfertig in
Kabelkanälen, Rohren, auf Kabelwannen, an
Steigetrassen, etc. verlegen als
A-2Y(L)2Y 20x2x0,8 mm
Menge: 155,000 m
Zuordnung: 457

**1.3.30 KNX-Busleitung grün**
Busleitung YCY mit Aufdruck Instabus YCY 2x2x0.8 qmm
liefern und betriebsfertig installiert auf Kabelrinnen,
in Leerrohre oder Hohlwände eingezogen, in oder auf
Putz in Teillängen montieren Erschwerniszuschläge für
Arbeiten in den vorhandenen Zwischendecken und
Fädelungsarbeiten durch Leuchtenöffnungen oder wegen
technisch hoher Installationsdichte sind mit
einzukalkulieren und werden nicht extra vergütet.
Menge: 1240,000 m
Zuordnung: 444

**1.3.31 Brandmeldeleitung J-Y(ST)Y 2x2x0,8 rot**
FM-Installationsleitung als Brandmeldeleitung nach DIN
VDE 0815 in Teillängen liefern und  betriebsfertig
verlegen, Farbe rot mit Aufschrift gemäß behördlicher
Auflagen als J-Y(ST)Y 2x2x0,8 rot Erschwerniszuschläge
für Arbeiten in den vorhandenen Zwischendecken und
Fädelungsarbeiten durch Leuchtenöffnungen oder wegen
technisch hoher Installationsdichte sind mit
einzukalkulieren und werden nicht extra vergütet.
Menge: 960,000 m
Zuordnung: 456

**1.3.32 Brandmeldeleitung J-Y(ST)Y 4x2x0,8 rot**
FM-Installationsleitung als Brandmeldeleitung nach DIN
VDE 0815 in Teillängen liefern und  betriebsfertig
verlegen, Farbe rot mit Aufschrift gemäß behördlicher
Auflagen als
J-Y(ST)Y 4x2x0,8 rot Erschwerniszuschläge für Arbeiten
in den vorhandenen Zwischendecken und Fädelungsarbeiten
durch Leuchtenöffnungen oder wegen technisch hoher
Installationsdichte sind mit einzukalkulieren und
werden nicht extra vergütet.
Menge: 160,000 m
Zuordnung: 456

**1.3.33 Steuerkabel LiYCY(TP) 2 x 2 x 0,75 qmm**
Steuerleitung als feindrähtige/mehrdrähtige (0,34 mm²)
Litze aus blanken Kupferdrähten, Aderisolation aus PVC
Kupfergeflecht, verzinnt, Außenmantel aus PVC,
in Anlehnung an VDE 0812. Flammwidrig nach IEC 60332-1-
2 liefern, einziehen und in technisch hoch
installierten Bereichen betriebsfertig verlegen
als LiYCY(TP)  2 x 2 x 0,75 qmm
Menge: 240,000 m
Zuordnung: 444

**1.3.34 Steuerkabel LiYCY(TP) 4 x 2 x 0,75 qmm**
Steuerleitung als feindrähtige/mehrdrähtige (0,34 mm²)
Litze aus blanken Kupferdrähten, Aderisolation aus PVC
Kupfergeflecht, verzinnt, Außenmantel aus PVC,
in Anlehnung an VDE 0812. Flammwidrig nach IEC 60332-1-
2 liefern, einziehen und in technisch hoch
installierten Bereichen betriebsfertig verlegen
als LiYCY(TP)  4 x 2 x 0,75 qmm
Menge: 165,000 m
Zuordnung: 444

**1.3.35 Steuerkabel LiYCY(TP) 3 x 1 qmm**
Steuerleitung als feindrähtige/mehrdrähtige (0,34 mm²)
Litze aus blanken Kupferdrähten, Aderisolation aus PVC
Kupfergeflecht, verzinnt, Außenmantel aus PVC,
in Anlehnung an VDE 0812. Flammwidrig nach IEC 60332-1-
2 liefern, einziehen und in technisch hoch
installierten Bereichen betriebsfertig verlegen
als LiYCY(TP)  3 x 1 qmm
Menge: 160,000 m
Zuordnung: 444

**1.3.36 Steuerkabel LiYCY(TP) 4 x 1 qmm**
Steuerleitung als feindrähtige/mehrdrähtige (0,34 mm²)
Litze aus blanken Kupferdrähten, Aderisolation aus PVC
Kupfergeflecht, verzinnt, Außenmantel aus PVC,
in Anlehnung an VDE 0812. Flammwidrig nach IEC 60332-1-
2 liefern, einziehen und in technisch hoch
installierten Bereichen betriebsfertig verlegen
als LiYCY(TP)  4 x 1 qmm
Menge: 110,000 m
Zuordnung: 444

**1.3.37 Steuerkabel 2YSLCY-J 4x1,5 qmm**
Steuer- oder Motoranschlussleitung, für die Übertragung
schwacher 2YSLCY (TP) Litze aus blanken Kupferdrähten
Aderisolation aus Polyethylene (PE), 1. Abschirmung mit
Aluminium, 2. Abschirmgeflecht aus verzinnten Cu-
Drähten, Außenmantel aus PVC liefern, einziehen und in
technisch hoch installierten Bereichen betriebsfertig
verlegen
als 2YSLCY-J 4x1,5 qmm
Menge: 170,000 m
Zuordnung: 444

**1.3.38 Steuerleitung HLSH-JZ 10x1 qmm**
Halogenfreie, flammwidrige Steuerleitung Typ HLSH-JZ
für den Einsatz in Maschinen, Anlagen sowie in
Bereichen mit erhöhten Anforderungen an den Personen-
und Sachschutz.
Nummeriert mit grün-gelbem Schutzleiter, feindrähtiger
Kupferleiter, Aderisolation halogenfreies Polymer,
Mantel halogenfrei, grau, Nennspannung 300/500 V, feste
Verlegung und gelegentliche Bewegung ohne
Zugbeanspruchung
Temperaturbereich, fest verlegt ca. -40 °C bis +90 °C,
bewegt: ca. -5 °C bis +70 °C, halogenfrei, geringe
Rauchgasentwicklung, flammwidrig, selbstverlöschend,
liefern, einziehen und in technisch hoch installierten
Bereichen betriebsfertig verlegen als HLSH-JZ 10x1 qmm
Menge: 175,000 m
Zuordnung: 444

**1.3.39 Lautsprecherkabel 2x2,5 qmm, geschirmt**
Lautsprecherkabel 2 x 2,5 qmm, geschirmt, liefern und
betriebsfertig in Kabelkanälen, Rohren, etc. verlegen
Menge: 72,000 m
Zuordnung: 454

**1.3.40 Audiokabel 4×0,22 mm**
Abgeschirmtes Installations-Audiokabel zur Übertragung
von analogen Audio- oder Steuersignalen, 4 Adern, 4 x
0,22 mm,
feindrähtiger Kupferleiter, Aderkennzeichnung farbig,
Schirmung, Gesamtschirm, Mantel PVC, liefern, einziehen
und in technisch hoch installierten Bereichen
betriebsfertig verlegen als Audiokabel 4×0,22 mm
Menge: 12,000 m
Zuordnung: 454

*Hinweis*
Kabel und Leitungen mit Funktionserhalt
Vorbemerkungen siehe oben, des Weiteren sind die
Verlegerichtlinien für Kabel und Leitungen mit
Funktionserhalt im Brandfall genau einzuhalten.
Alle notwendigen Maßnahmen, Befestigungsmaterial, etc.
ist in den jeweiligen Verlegepreis mit
einzukalkulieren.

Die Vorschriften und Richtlinien der DIN 4102 und der
DIN VDE 0108 sind verbindlich einzuhalten.

*Hinweis*
Verlegearten von Kabel und Leitungen mit
Funktionserhalt
Liefern und Verlegen von Kabeln mit Funktionserhalt
incl. des erforderlichen Verlegematerials wie
Befestigungsbügel, Hutschienen, Langwannen, Dübel, als
Einzelverlegung mit systemgeprüften und zugelassenem
Verlegematerial, etc. in Teillängen

**1.3.41 NHXHX E30/90 3x2,5 qmm**
Halogenfreies Sicherheitskabel nach DIN VDE 0266 mit
verbessertem Verhalten im Brandfall und integriertem
Funktionserhalt nach DIN 4102, Teil 12 liefern und in
Teillängen betriebsfertig verlegen auf systemgebundene
Kabelrinnen, Kabelpritschen, Kabelleitern,
Gitterrinnen, Hängeschellen oder in Stahlpanzerrohr
einziehen, als (N)HXHX-E30/90 3x2,5 qmm
Menge: 180,000 m
Zuordnung: 444

**1.3.42 NHXHX E30/90 5x2,5 qmm**
Halogenfreies Sicherheitskabel nach DIN VDE 0266 mit
verbessertem Verhalten im Brandfall und integriertem
Funktionserhalt nach DIN 4102, Teil 12 liefern und in
Teillängen betriebsfertig verlegen auf systemgebundene
Kabelrinnen, Kabelpritschen, Kabelleitern,
Gitterrinnen, Hängeschellen oder in Stahlpanzerrohr
einziehen, als (N)HXHX-E30/90 5x2,5 qmm
Menge: 70,000 m
Zuordnung: 444

**1.3.43 Brandmeldeleitung in E30 JE-H(ST)H 2x2x0,8, rot**
FM-Installationsleitung als Brandmeldeleitung nach DIN
VDE 0815 in Teillängen liefern und in Teillängen
betriebsfertig verlegen auf systemgebundene
Kabelrinnen, Kabelpritschen, Kabelleitern,
Gitterrinnen, Hängeschellen oder in Stahlpanzerrohr
einziehen, Farbe rot mit Aufschrift gemäß behördlicher
Auflagen als E30 JE-H(ST)H 2x2x0,8 qmm, rot
Menge: 160,000 m
Zuordnung: 456

**1.3.44 FM-Leitung E60/90 JE-H(St)H 4x2x0,8**
Halogenfreies Fernmelde-Sicherheitskabel nach DIN VDE
0815 mit verbessertem Verhalten im Brandfall und
integriertem Funktionserhalt nach DIN 4102, Teil 12
liefern und in Teillängen betriebsfertig verlegen auf
systemgebundene Kabelrinnen, Kabelpritschen,
Kabelleitern, Gitterrinnen, Hängeschellen oder in
Stahlpanzerrohr
einziehen, als JE-H(ST)H E60/90 4x2x0,8 qmm
Menge: 135,000 m
Zuordnung: 456

#### Titel 1.4 Verlegesysteme

*Hinweis*
Allgemeines zu Verlegesysteme
Verlegesysteme, Leerrohre, Kabelrinnen
Zu den nachstehenden Einbauteilen ist in die
Verlegepreise alles erforderliche Zubehör, alle
Nebenarbeiten und Kleinmaterial wie Abstandshalter,
Verputzdeckel, Befestigungsmaterial, Bohrungen und
Rohreinführungen in Dosen, Tüllen, Muffen, Krümmer,
Wand- und Deckenübergänge, Gegenlager, sonstiges
Kleinmaterial und sonstige notwendige Arbeiten mit in
den Angebotspreis einzukalkulieren.
Ebenfalls mit Einzukalkulieren sind Stemm- und
Schlitzarbeiten sowie das Erstellen der erforderlichen
Ausschnitte und Bohrungen in Hohlwänden oder
Holzkonstruktionen.
In jedes Leerrohr ist, falls erforderlich, ein Zugdraht
einzuziehen. Vor den Verputz- bzw. den
Estrichverlegearbeiten sind die Leerrohre auf
Durchgängigkeit zu prüfen. Die Leerrohre sind mit
geeignetem Befestigungsmaterial zu befestigen.
Gipspflaster und Hakennägel sind nicht zugelassen.
Die Wandauslaßschiffchen sind mit der Spitze nach oben
zu setzen. In die Dosenpreise sind alle erforderlichen
Kleinteile wie  z. B. Leerrohradaptertüllen, etc. mit
einzukalkulieren. Rohre an Wänden, auf dem Rohboden
oder an der Decke sind grundsätzlich parallel zu
verlegen. Eine diagonale oder schräge Rohrführung im
Raum ist nicht zugelassen.

Das Befestigen der Dosen und Rohre und deren Schutz vor
Beschädigung bei den Verputzarbeiten, Dosenabdeckungen,
etc. ist mit einzukalkulieren.

Die Montagehöhen gehen  auf bis zu fünf Meter über
Fertigfußboden. Notwendige Arbeitshilfsmittel und
Hebezeuge sind bei der Kalkulation der Einheitspreise
dieses Titels einzukalkulieren und zu berücksichtigen.

Die Klassifizierung der Leerrohre ist nach DIN EN 50086
verbindlich festgelegt.
Die Einhaltung der dort geforderten Werte ist zwingend
vorgeschrieben und per Nachweis zu erbringen.

*Hinweis*
a) Leerrohre

**1.4.01 3341 EN 20**
Kunststoffpanzerrohr, flexibel, nach DIN 0605,
Klassifizierung 3341, aus Spezialkunststoff,
flammwidrig und selbstverlöschend, einschl. allem
Verbindungsmat. liefern und komplett verzugssicher auf
oder im Mauerwerk, im Beton, im Bodenaufbau, etc.,
befestigt verlegen mit einer Nennweite von 20 mm
Menge: 420,000 m
Zuordnung: 444

**1.4.02 3341 EN 25**
Kunststoffpanzerrohr, flexibel, nach DIN 0605,
Klassifizierung 3341, aus Spezialkunststoff,
flammwidrig und selbstverlöschend, einschl. allem
Verbindungsmat. liefern und komplett verzugssicher auf
oder im Mauerwerk, im Beton, im Bodenaufbau, etc.,
befestigt verlegen mit einer Nennweite von 25 mm
Menge: 740,000 m
Zuordnung: 444

**1.4.03 3341 EN 32**
Kunststoffpanzerrohr, flexibel, nach DIN 0605,
Klassifizierung 3341, aus Spezialkunststoff,
flammwidrig und selbstverlöschend, einschl. allem
Verbindungsmat. liefern und komplett verzugssicher auf
oder im Mauerwerk, im Beton, im Bodenaufbau, etc.,
befestigt verlegen mit einer Nennweite von 32 mm
Menge: 45,000 m
Zuordnung: 444

**1.4.04 3341 EN 50**
Kunststoffpanzerrohr, flexibel, nach DIN 0605,
Klassifizierung 3341, aus Spezialkunststoff,
flammwidrig und selbstverlöschend, einschl. allem
Verbindungsmat. liefern und komplett verzugssicher auf
oder im Mauerwerk, im Beton, im Bodenaufbau, etc.,
befestigt verlegen mit einer Nennweite von 50 mm
Menge: 25,000 m
Zuordnung: 444

**1.4.05 2232 EN 25 mit Betonschlitz**
Kunststoffpanzerrohr, flexibel, nach DIN 0605,
halogenfrei, Klassifizierung 2232, aus Polyfine,
selbstverlöschend, einschl. allem Verbindungsmat.
liefern und mit Erstellen des erforderlichen
Mauerschlitzes in altem verputzten Betons oder in
Kalksandsteinmauerwerk verzugssicher befestigt verlegen
mit einer Nennweite von 25 mm
Menge: 48,000 m
Zuordnung: 444

**1.4.06 2232 EN 25 Ziegelmauerwerk**
Kunststoffpanzerrohr, flexibel, nach DIN 0605,
halogenfrei, Klassifizierung 2232, aus Polyfine,
selbstverlöschend, einschl. allem Verbindungsmat.
liefern und mit Erstellen des erforderlichen
Mauerschlitzes in verputztem Ziegelmauerwerk
verzugssicher befestigt verlegen mit einer
Nennweite von 25 mm
Menge: 340,000 m
Zuordnung: 444

**1.4.07 2232 EN 20-F-H0 Hohlwand**
Kunststoffpanzerrohr, flexibel,  Klassifizierung 2232,
flammwidrig und halogenfrei, selbstverlöschend, in der
Hohlwand (Gipskarton oder Holz) oder im Deckenaufbau,
einschl. allem Verbindungsmat. und allen erforderlichen
Verlegearbeiten wie z.B. das Durchführen durch die
Ständerkonstruktion incl. Bohrungen etc. liefern und
verzugssicher befestigt verlegen mit einer Nennweite
von 20 mm
Menge: 360,000 m
Zuordnung: 444

**1.4.08 3341 starr EN 16-F**
Kunststoffstangenrohr starr, nach DIN 0605 aus Hart-
PVC,
mittelschwer, glatt, Klassifizierung 3341, flammwidrig,
einschließlich Abstandsschellen, Befestigungsmaterial,
Steckmuffen, etc. auf Putz fachgerecht waagrecht oder
senkrecht betriebsfertig verlegt mit einer Nennweite
von
16 mm
Menge: 48,000 m
Zuordnung: 444

**1.4.09 33411 starr EN 25-F**
Isolierstoffrohr starr, nach DIN 0605 aus Hart-PVC,
mittelschwer, glatt, Klassifizierung 33411,
flammwidrig, einschließlich Abstandschellen,
Befestigungsmaterial, Spezialdübeln für Wärmedämmung,
Steckmuffen, etc. auf Mauerwerk fachgerecht waagrecht
oder senkrecht betriebsfertig verlegt mit einer
Nennweite von 25 mm
Menge: 34,000 m
Zuordnung: 444

**1.4.10 Aluminiumrohr mit Gewinde EN 16**
Aluminiumrohr mit Gewinde, nach EN 61386-1, mit
Gewindeenden nach DIN EN 60423, für den mechanischen
Schutz von Kabel und Leitungen, mit gratfreier
Innenwand, einschließlich Abstandschellen,
Befestigungsmaterial, Steckmuffen, etc. auf Putz
fachgerecht waagrecht oder senkrecht betriebsfertig
verlegt mit einer Nennweite
von 16 mm
Menge: 24,000 m
Zuordnung: 444

**1.4.11 Aluminiumrohr mit Gewinde EN 20**
Aluminiumrohr mit Gewinde, nach EN 61386-1, mit
Gewindeenden nach DIN EN 60423, für den mechanischen
Schutz von Kabel und Leitungen, mit gratfreier
Innenwand, einschließlich Abstandschellen,
Befestigungsmaterial, Steckmuffen, etc. auf Putz
fachgerecht waagrecht oder senkrecht betriebsfertig
verlegt mit einer Nennweite
von 20 mm
Menge: 35,000 m
Zuordnung: 444

**1.4.12 PG-Kabelverschraubung PG 11- PG 16**
Kabelverschraubung aus Polyamid, IP 68, grau, mit
angespritzten Dichtrippen, liefern und betriebsfertig
incl. Erstellung der erforderlichen Bohrung mit Gewinde
in Kabelkanal, Gewinde metrisch oder nach Bedarf, etc.,
montieren
Menge: 24,000 St
Zuordnung: 444

**1.4.13 PG-Kabelverschraubung PG 21 - PG 29**
Kabelverschraubung aus Polyamid, IP 68, grau, mit
angespritzten Dichtrippen, liefern und betriebsfertig
incl. Erstellung der erforderlichen Bohrung mit Gewinde
in Kabelkanal, Gewinde metrisch oder nach Bedarf, etc.,
montieren
Menge: 22,000 St
Zuordnung: 444

*Hinweis*
b) Kabelkanäle

**1.4.14 Kanal 20 x 20 mm**
Kunststoff-Leitungskanal komplett mit Ober- und
Unterteil, einschl. Klein- und Befestigungsmaterial,
anteiligen Endplatten liefern und in Teillängen
verlegen, reinweiß
Menge: 18,000 m
Zuordnung: 444

**1.4.15 Kanal 40 x 40 mm**
Kunststoff-Leitungskanal komplett mit Ober- und
Unterteil, einschl. Klein- und Befestigungsmaterial,
anteiligen Formstücken, Endplatten und Winkel
liefern und in Teillängen verlegen, reinweiß
Menge: 24,000 m
Zuordnung: 444

**1.4.16 Kanal 60 x 60 mm**
Kunststoff-Leitungskanal komplett mit Ober- und
Unterteil, einschl. Klein- und Befestigungsmaterial,
anteiligen Formstücken, Endplatten und Winkel
liefern und in Teillängen verlegen, reinweiß
Menge: 28,000 m
Zuordnung: 444

**1.4.17 Kanal 60 x 110 mm**
Kunststoff-Leitungskanal komplett mit Ober- und
Unterteil, einschl. Klein- und Befestigungsmaterial,
anteiligen Formstücken, Endplatten und Winkel
liefern und in Teillängen verlegen, reinweiß
Menge: 16,000 m
Zuordnung: 444

**1.4.18 Brüstungskanal PVC 70170**
Brüstungskanal PVC, Breite 170 mm, Tiefe 68 mm,
komplett bestehend aus allen erforderlichen
Ausschnitten für Einbauten sowie anteiligen Endplatten,
Innen- und Aussenecken, Schnittkaschierungen,
Trennstegen, in verkehrsweiss oder Standardfarbe
lichtgrau nach Wahl des Bauherrn, in Teillängen an der
Wand waagrecht oder senkrecht inkl. Ober- und
Unterteilen, Wandanschlußblenden, Kabelkanalklammern,
etc., einschl. Klein- und Befestigungsmaterial,
Kupplungen, Systemträgern, Max. Leitungsbelegung Ø 11
mm - Füllgrad 0.5 mit/ohne Geräteeinbau :22 / 38
liefern und in Teillängen verlegen
Menge: 45,000 m
Zuordnung: 444

**1.4.19 Brüstungskanal PVC 70210**
Brüstungskanal PVC, Breite 210 mm, Tiefe 68 mm,
komplett bestehend aus allen erforderlichen
Ausschnitten für Einbauten sowie anteiligen Endplatten,
Innen- und Aussenecken, Schnittkaschierungen,
Trennstegen, in verkehrsweiss oder Standardfarbe
lichtgrau nach Wahl des Bauherrn, in Teillängen an der
Wand waagrecht oder senkrecht inkl. Ober- und
Unterteilen, Wandanschlußblenden, Kabelkanalklammern,
etc., einschl. Klein- und Befestigungsmaterial,
Kupplungen, Systemträgern, Max. Leitungsbelegung Ø 11
mm - Füllgrad 0.5 mit/ohne Geräteeinbau :31 / 47
liefern und in Teillängen verlegen
Menge: 22,000 m
Zuordnung: 444

*Hinweis*
c) Gerätedosen
Ortbetongerätedosen sind grundsätzlich vor der Montage
mit dem Statiker abzustimmen.
Nach erfolgter Montage ist mit dem Statiker vor Ort
eine Freigabe der Installation rechtzeitig vor dem
Betonieren einzuholen.
Die Koordination und Abstimmung mit dem Statiker und
der Baufirma muß selbstständig durch den AN erfolgen.
Die Freigabe durch den Statiker ist dem Ingenieurbüro
schriftlich zu bescheinigen. Dieser Aufwand ist in die
Einheitspreise mit einzubeziehen.

**1.4.20 Betongeräteeinbau/Verbindungsdose**
Betongeräteeinbau/Verbindungsdose für Norm-
Kombinationsabstand 71 mm, Tiefe 82 mm, Einbauöffnung
60 mm, in Sichtbetonwand, für doppelschaliges
Betonfertigteil oder Ortbetonwand, liefern und
montieren, komplett mit allen erforderlichen
Nebenleistungen, Dosendeckel, Stützelement, Krümmer,
Tüllen, Befestigungsmaterial und sonstigem Zubehör
verzugssicher betriebsfertig in Sichtbetonwand
montieren.
Menge: 28,000 St
Zuordnung: 444

**1.4.21 Geräteeinbaudose BK**
Geräteeinbaudose für Brüstungskanal, mit aufklappbarem
Unterteil, Zugentlastung,  incl. allem Zubehör, etc.,
liefern und betriebsfertig einbauen
Menge: 86,000 St
Zuordnung: 444

**1.4.22 Geräteeinbaudose BK 2-fach**
Geräteeinbaudose für Brüstungskanal 2-fach, mit
aufklappbarem Unterteil, Zugentlastung,  incl. allem
Zubehör, etc., liefern und betriebsfertig einbauen
Menge: 14,000 St
Zuordnung: 444

**1.4.23 Schalterabzweigdose in Betonwand stemmen**
Schalterabzweigdose nach DIN 49073, incl. allem
Zubehör, incl. Stemmarbeiten in bestehender Betonwand,
Aufstockringen, Putzdosendeckel,  Klemmen,
Befestigungsmaterial, etc. liefern und betriebsfertig
einbauen
Menge: 18,000 St
Zuordnung: 444

**1.4.24 Schalterdose**
Schalterdose nach DIN 49073, incl. allem Zubehör, in
altverputzter Ziegelwand, komplett mit Fräsarbeiten,
Aufstockringen, Putzdosendeckel, Klemmen, freilegen
nach Putzarbeiten,  etc. mit Zementmörtel setzen,
mit 4 Schraubdomen und 2 Spreizkrallenfeldern Maße nach
DIN 49073, Tiefe 46 mm,
Einbauöffnung 60 mm
Rohreinführungen M20 3
liefern und betriebsfertig montieren
Menge: 18,000 St
Zuordnung: 444

**1.4.25 Abzweigschalterdose tief**
Abzweigschalterdose nach DIN 49073, incl. allem
Zubehör, in altverputztem Ziegelmauerwerk komplett mit
Fräsarbeiten  Aufstockringen, Putzdosendeckel, Klemmen,
freilegen nach Putzarbeiten,  etc. mit Zementmörtel
setzen,  mit 4 Schraubdomen und 2 Spreizkrallenfeldern
Maße nach DIN 49073, Tiefe 66 mm, Einbauöffnung 60 mm,
Rohreinführungen M20 liefern und betriebsfertig
einbauen
Menge: 46,000 St
Zuordnung: 444

**1.4.26 Hohlwandschalterdose**
Schalterdose für Hohlwandmontage, incl. allem Zubehör,
Bohrarbeiten, Klemmen,  etc. liefern und betriebsfertig
einbauen
Menge: 42,000 St
Zuordnung: 444

**1.4.27 Hohlwandabzweigschalterdose**
Schalterabzweigdose für Hohlwandmontage, halogenfrei,
incl. allem Zubehör, Bohrarbeiten,  etc. liefern und
betriebsfertig einbauen
Menge: 156,000 St
Zuordnung: 444

**1.4.28 Hohlwandschalterdose 90**
Schalterdose für Hohlwandmontage, F90 für
Brandschutzwände F90 oder entsprechende Decken, incl.
allem Zubehör, Bohrarbeiten, Klemmen,  etc. liefern und
betriebsfertig einbauen
Menge: 6,000 St
Zuordnung: 444

**1.4.29 Hohlwandabzweigschalterdose 90**
Schalterabzweigdose für Hohlwandmontage, F90 für
Brandschutzwände F90 oder entsprechende Decken incl.
allem Zubehör, Bohrarbeiten, Klemmen,  etc. liefern und
betriebsfertig einbauen
Menge: 12,000 St
Zuordnung: 444

**1.4.30 Decken-Verbindungsdose 30**
Decken-Verbindungsdose für Brandschutzdecken F30-F90,
incl. allem Zubehör, Bohrarbeiten, Klemmen,  Klein- und
Montagematerial und Zubehörs etc. liefern und
betriebsfertig einbauen
Menge: 8,000 St
Zuordnung: 444

**1.4.31 Electronic-Dose**
Geräteverbindungsdose DIN VDE 0606-1 und DIN 49073,
aus Kunststoff, Durchmesser 60 mm, Tiefe 60 mm, mit
einem seitlichen Klemmraum, mit Schrauben, mit Snap-
Tunnel-Stutzen incl. allem Zubehör, komplett mit
Fräsarbeiten, Aufstockringen, Putzdosendeckel, Klemmen,
 etc., liefern und betriebsfertig montieren
Menge: 6,000 St
Zuordnung: 444

**1.4.32 Luftdichtmanschetten bis Ø 11 mm**
Luftdichtungsmanschetten für luftdichte Ausführung,
dauerhaftes Abdichten bei Durchdringungen von Leitungen
oder Rohren durch luftdichte Schichten / extrem starke
Klebekraft, Verarbeitungstemperatur ab -5° C,
Temperaturbeständigkeit von -30° C bis +90° C, im
Bereich
der Durchführung bis 120° C, UV-beständig, halogenfrei,
Leitungsmanschette Ø  bis 11 mm liefern und inkl. aller
Nebenleistungen betriebsfertig montieren
Menge: 32,000 St
Zuordnung: 444

**1.4.33 Kunststoffdeckel mit Schraubbefestigung**
Kunststoffdeckel mit Schraubbefestigung, Farbe weiß,
für Montage auf Schalterdose liefern und betriebsfertig
montieren
Menge: 48,000 St
Zuordnung: 444

*Hinweis*
d) Großdosen und Kästen

**1.4.34 Feuchtraumabzweigkasten ca. 85x45x40 mm**
Feuchtraumabzweigkasten mit  Deckel, inkl. Klemmen und
Zubehör, Abmessungen: 85x45x40mm
liefern und inkl. aller Nebenleistungen,
Beschriftungen, etc. betriebsfertig montieren
Menge: 24,000 St
Zuordnung: 444

**1.4.35 Feuchtraumabzweigkasten ca. 90x90x55 mm**
Feuchtraumabzweigkasten mit  Deckel, inkl. Klemmen und
Zubehör, fertig beschriftet, Abmessungen: 90x90x55mm
liefern und inkl. aller Nebenleistungen betriebsfertig
montieren
Menge: 18,000 St
Zuordnung: 444

**1.4.36 Klemmkasten in E30 mit Klemmen bis 5x2,5**
Klemmkasten E30 Aufputz mit  Deckel, inkl. Klemmen und
Zubehör, mit E30 Zulassung, Schutzart IP54, liefern und
inkl. aller Nebenleistungen betriebsfertig montieren
Menge: 4,000 St
Zuordnung: 444

**1.4.37 Verbindungsdose**
Verbindungsdose Mini, Maße ca. 89 x 43 x 37 mm (bxlxh)
nach DIN EN 60670 (VDE 0606), 10 Einführungen, 2
Bodeneinführungen, geeignet für beengte
Installationsumgebungen wie abgehängte Decken und
Kabelkanäle, komplett mit Lochwerkzeug und
Verschlussstopfen, mit außenliegenden
Befestigungsstellen grau, incl. allem Zubehör,
Kabeleinführungen, Befestigungsmaterial, Klemmen bis
5x2,5 qmm und Beschriftung mit Stromkreis und Ziel
liefern und betriebsfertig montieren
Menge: 38,000 St
Zuordnung: 444

**1.4.38 System-Geräteträger 160-240 mm, mit Multi-Geräte-Einsatz**
System-Geräteträger 160-240 mm, mit Multi-Geräte-
Einsatz, für Isolierstärken 160-240 mm, für die
mechanisch sichere und wärmebrückenfreie Installation
in gedämmten Außenwänden, System-Geräteträger aus
Kunststoff, mit Dämmung, wärmebrückenfreie Ausführung
nach DIN 18015-5, für die Installation in gedämmten
Außenwänden,
mit Multi-Geräteeinsatz, variabler Einbau von
Gerätekombinationen 1-fach bis 3-fach, Dämmstärke
einstellbar 160-240 mm, in 10 mm Schritten
Schutzart IP 20 nach DIN EN 60529, flammwidrig nach DIN
EN 60695 bis 850° C, halogenfrei nach DIN VDE 0604-2-
100, für die Installation in gedämmten Fassaden,
inklusive 2 Schlagdübeln zur Befestigung, für 2 Rohre
M20/M25,
liefern und inkl. aller Nebenleistungen betriebsfertig
montieren
Menge: 2,000 St
Zuordnung: 444

**1.4.39 System-Geräteträger 160-240 mm, mit universeller Montageplatte**
System-Geräteträger 160-240 mm, mit universeller
Montageplatte, für Isolierstärken 160-240 mm, für die
mechanisch sichere und wärmebrückenfreie Installation
in gedämmten Außenwänden, System-Geräteträger aus
Kunststoff, mit Dämmung, wärmebrückenfreie Ausführung
nach DIN 18015-5, für die Installation in gedämmten
Außenwänden, universelle Anschraubfläche 220x110 mm für
Anbaugeräte, Dämmstärke einstellbar 160-240 mm, in 10
mm Schritten, Schutzart IP 20 nach DIN EN 60529,
flammwidrig nach DIN EN 60695 bis 850° C, halogenfrei
nach DIN VDE 0604-2-100, für die Installation in
gedämmten Fassaden, inklusive 2 Schlagdübeln zur
Befestigung, für 2 Rohre M20/M25, liefern und inkl.
aller Nebenleistungen betriebsfertig montieren
Menge: 2,000 St
Zuordnung: 444

**1.4.40 Teleskop-Geräteträger, für Isolierstärke 80 - 200 mm**
Teleskop-Geräteträger für die mechanisch sichere und
wärmebrückenfreie Installation in gedämmten
Außenwänden,
Teleskop-Geräteträger aus Kunststoff, wärmebrückenfreie
Ausführung nach DIN 18015-5, für die Installation in
gedämmten Außenwänden, Montagefläche 120x120 mm für
Anbaugeräte, Gewichtsbelastung bei Wand- oder
Deckenanbau 50 N (5kg), Dämmstärke einstellbar 80 - 200
mm, mit Maßangaben auf Trägerarm, flammwidrig nach DIN
EN 60695 bis 650° C, halogenfrei nach DIN VDE 0604-2-
100, für die Installation in gedämmten Fassaden, für
Rohre M20 und NYM-Leitungen (3 x 1,5 mm², 5 x 1,5 mm²
bzw. 3 x 2,5 mm², 5 x 2,5 mm² bzw. 5 x 7,5 mm²,
Kleinspannung)
Gerätebefestigung mit selbstformenden Schrauben,
Durchmesser 3,2 - 4 mm, liefern und inkl. aller
Nebenleistungen betriebsfertig montieren
Menge: 8,000 St
Zuordnung: 444

**1.4.41 Teleskop-Gerätedose, für Isolierstärke 80 - 200 mm**
Teleskop-Gerätedose für die mechanisch sichere und
wärmebrückenfreie Installation in gedämmten
Außenwänden,
Teleskop-Gerätedose aus Kunststoff, wärmebrückenfreie
Ausführung nach DIN 18015-5, für die Installation in
gedämmten Außenwänden, Maße Gerätedose ( L x B x T) 68
x 70 x 50 mm, mit ausbrechbaren Seitenwänden zum
Verbinden mit Kombi-Gerätedosen (1159-62), Dämmstärke
einstellbar 80-200 mm, mit Maßangaben auf Trägerarm,
flammwidrig nach DIN EN 60695 bis 650° C, halogenfrei
nach DIN VDE 0604-2-100, für die Installation in
gedämmten Fassaden für Rohre M20 und NYM-Leitungen (3 x
1,5 mm², 5 x 1,5 mm² bzw. 3 x 2,5 mm², 5 x 2,5 mm² bzw.
5 x 7,5 mm², Kleinspannung), mit 2 Schraubdomen,
liefern und inkl. aller Nebenleistungen betriebsfertig
montieren
Menge: 2,000 St
Zuordnung: 444

**1.4.42 Zugkasten**
Verbindungsdose DIN VDE 0606-1 als Zugkasten, aus
Kunststoff, Grundfläche 170 mm x 115 mm, Tiefe 75 mm
inkl.  Stützelement zur Sicherung des Gehäuses liefern
und in ein Betonfertigteil oder Ortbetonwand einbauen,
komplett mit allen erforderlichen Nebenleistungen,
Dosendeckeln und sonstigem Zubehör montieren.
Menge: 4,000 St
Zuordnung: 444

*Hinweis*
e) Kabeltragsysteme
In nachstehende Positionen sind alle notwendigen
Zubehörteile, Kleinmaterial, Befestigungsmaterial,
Verbindungselemente, Schrauben, Trennstege,
Metalldübel, Erdungsmaterial, Trennstege, Wandausleger,
Deckenhängestiele, Gewindestangen, Kantenschutzkeder,
C-Profilschienen, alle notwendigen Nebenleistungen wie
Ablängen von Metallteilen, Korrosionsschutzmassnahmen
und alle sonstigen erforderlichen Leistungen mit
einzukalkulieren.
Insbesondere ist darauf zu achten, dass die Hängestiele
bzw. die Befestigungsmaterialien kürzestmöglich
abgeschnitten werden und mit einem Stoßschutz
ausgerüstet sind.

**1.4.43 Kabelrinne 200/60**
Kabelrinne feuerverzinkt, mittelschwere Ausführung,
komplett mit allem systemgebundenen
Verbindungsmaterial, anteiligen Formstücken für Höhen-
und Richtungsänderungen, Abzweigen und Endstücken
liefern und betriebsfertig unterhalb der Decke oder an
der Wand, zwischen den Unterzügen, an der Rippendecke,
komplett mit allen Halterungen und Abhängern, Auslegern
und Zubehör,
Breite: 200 mm
Höhe: 60 mm
Befestigungsabstand < 0,6 Meter, Abhängehöhe 10 bis 30
cm nach Anforderung, Traglast bis 1,5 kN/m, zwischen H-
L-S-Trassen, in Zwischendecken, in Teillängen montieren
incl. allem Klein- und Verbindungsmaterial,
Potentialausgleich, Kantenschutz und erforderlichem
Zubehörs
Menge: 14,000 m
Zuordnung: 444

**1.4.44 Kabelrinne 300/60**
Kabelrinne feuerverzinkt, mittelschwere Ausführung,
komplett mit allem systemgebundenen
Verbindungsmaterial, anteiligen Formstücken für Höhen-
und Richtungsänderungen, Abzweigen und Endstücken
liefern und betriebsfertig unterhalb der Decke oder an
der Wand, zwischen den Unterzügen, an der Rippendecke,
komplett mit allen Halterungen und Abhängern, Auslegern
und Zubehör,
Breite: 300 mm
Höhe: 60 mm
Befestigungsabstand < 0,6 Meter, Abhängehöhe 10 bis 30
cm nach Anforderung, Traglast bis 1,5 kN/m, zwischen H-
L-S-Trassen, in Zwischendecken, in Teillängen montieren
incl. allem Klein- und Verbindungsmaterial,
Potentialausgleich, Kantenschutz und erforderlichem
Zubehörs
Menge: 12,000 m
Zuordnung: 444

**1.4.45 Kabelrinne 400/60**
Kabelrinne feuerverzinkt, mittelschwere Ausführung,
komplett mit allem systemgebundenen
Verbindungsmaterial, anteiligen Formstücken für Höhen-
und Richtungsänderungen, Abzweigen und Endstücken
liefern und betriebsfertig unterhalb der Decke oder an
der Wand, zwischen den Unterzügen, an der Rippendecke,
komplett mit allen Halterungen und Abhängern, Auslegern
und Zubehör,
Breite: 400 mm
Höhe: 60 mm
Befestigungsabstand < 0,6 Meter, Abhängehöhe 10 bis 30
cm nach Anforderung, Traglast bis 1,5 kN/m, zwischen H-
L-S-Trassen, in Zwischendecken, in Teillängen montieren
incl. allem Klein- und Verbindungsmaterial,
Potentialausgleich, Kantenschutz und erforderlichem
Zubehörs
Menge: 62,000 m
Zuordnung: 444

**1.4.46 Mehrpreis für Ausführung in E30 200/60 komplett**
Mehrpreis für die Ausführung der Kabelrinne 200/60 in
E30/90 komplett
Menge: 6,000 m
Zuordnung: 444

**1.4.47 Mehrpreis für Ausführung in E30 300/60 komplett**
Mehrpreis für die Ausführung der Kabelrinne 300/60 in
E30/90 komplett
Menge: 12,000 m
Zuordnung: 444

**1.4.48 Gitterrinne 200/35 mm**
Gitterrinne in U-Form aus punktgeschweißten
Stahldrähten, zur horizontalen Verlegung von leichten
Kabeln und Leitungen, z. B. IT-, Telefon- und
Beleuchtungskabel. Zertifiziert nach DIN EN 61537 VDE.
Zeitsparende schraublose Montage durch Rastfunktion.
Geeignet für direkte und erhöhte Bodenmontage sowie
Wand- und Deckenmontage auf Tragsystem.
Potentialausgleich durchgängig ohne Zusatzbauteil
gewährleistet.
Werkstoff: Stahl, St
Oberfläche: galvanisch verzinkt, DIN EN 12329, G
Profilform: U-Form
Breite: 200 mm
Höhe: 35 mm
Abhängehöhe 7,5 cm
Halterabstand < 0,9 m
Drahtstärke: 4,8 mm
Verbinder: Magic-Schnellverbindung
liefern und betriebsfertig an eine vorhandene
Rippendecke inkl. Tragsystem und Halterungen für eine
Nennlast von 0,75 kN/m zwischen H-L-S-Trassen, durch
Wände, in Teillängen montieren incl. allem Klein- und
Verbindungsmaterial, Halterungen und Auslegern,
Potentialausgleich, Kanten- und Korrosionsschutz und
erforderlichem Zubehörs
Menge: 8,000 m
Zuordnung: 444

**1.4.49 Gitterrinne 300/35 mm**
Gitterrinne in U-Form aus punktgeschweißten
Stahldrähten, zur horizontalen Verlegung von leichten
Kabeln und Leitungen, z. B. IT-, Telefon- und
Beleuchtungskabel. Zertifiziert nach DIN EN 61537 VDE.
Zeitsparende schraublose Montage durch Rastfunktion.
Geeignet für direkte und erhöhte Bodenmontage sowie
Wand- und Deckenmontage auf Tragsystem.
Potentialausgleich durchgängig ohne Zusatzbauteil
gewährleistet.
Werkstoff: Stahl, St
Oberfläche: galvanisch verzinkt, DIN EN 12329, G
Profilform: U-Form
Breite: 300 mm
Höhe: 35 mm
Abhängehöhe 7,5 cm
Halterabstand < 0,9 m
Drahtstärke: 4,8 mm
Verbinder: Magic-Schnellverbindung
liefern und betriebsfertig an eine vorhandene
Rippendecke inkl. Tragsystem und Halterungen für eine
Nennlast von 0,75 kN/m zwischen H-L-S-Trassen, durch
Wände, in Teillängen montieren incl. allem Klein- und
Verbindungsmaterial, Halterungen und Auslegern,
Potentialausgleich, Kanten- und Korrosionsschutz und
erforderlichem Zubehörs
Menge: 5,000 m
Zuordnung: 444

**1.4.50 Trennsteg TSG**
Trennsteg, passend für vorstehende Kabelrinnen komplett
in Teillängen liefern und incl. allem erforderlichen
Zubehörs, Klein- und Befestigungsmaterial
betriebsfertig einbauen und montieren
Menge: 101,000 m
Zuordnung: 444

**1.4.51 C-Profilschiene 46/24**
C-Profilschine, feuerverzinkte Ausführung, komplett in
Teillängen liefern  incl. allem erforderlichen
Zubehörs, Dübel und Schrauben, Klein- und
Befestigungsmaterial sowie allen erforderlichen
Nebenarbeiten betriebsfertig einbauen und montieren
Menge: 18,000 m
Zuordnung: 444

**1.4.52 C-Profilschiene 46/24 für E30 Verlegung**
C-Profilschine für E30 Verlegung, feuerverzinkte
Ausführung, komplett in Teillängen liefern  incl. allem
erforderlichen
Zubehörs, Dübel und Schrauben, Klein- und
Befestigungsmaterial sowie allen erforderlichen
Nebenarbeiten betriebsfertig einbauen und montieren.
Menge: 12,000 m
Zuordnung: 444

**1.4.53 Steigleiter 300 mm**
Steigleiter zur vertikalen Leitungsverlegung, leichte
Ausführung, aus feuerverz. Holmen und Sprossen,
Sprossenabstand 600 mm, kompl, einschl. allem
systemgebundenen Zubehör und Befestigungsmaterial,
Montage an Mauerwerk, Beton oder Trockenbauwand als:
Steigleiter 300 mm in Teillängen liefern und inkl.
Zubehör betriebsfertig montieren
Menge: 9,000 m
Zuordnung: 444

**1.4.54 Steigleiter 400 mm**
Steigleiter schwere Ausführung,  zur vertikalen
Leitungsverlegung, aus feuerverz. Holmen und Sprossen,
Sprossenabstand 300 mm, kompl, einschl. allem
systemgebundenen Zubehör und Befestigungsmaterial,
Montage an Mauerwerk, Beton oder Trockenbauwand als:
Steigleiter 400 mm in Teillängen liefern und inkl.
Zubehör betriebsfertig montieren
Menge: 9,000 m
Zuordnung: 444

**1.4.55 Steigleiter 300 mm, E30 Verlegung**
Steigleiter, für E30 Verlegung, zur vertikalen
Leitungsverlegung, leichte Ausführung, aus feuerverz.
Holmen und Sprossen, Sprossenabstand 300 mm, kompl,
einschl. allem systemgebundenen Zubehör und
Befestigungsmaterial, Montage an Mauerwerk oder Beton
als:
Steigleiter 300 mm
Menge: 6,000 m
Zuordnung: 444

**1.4.56 Bügelschelle, Spannbereich 8 - 28 mm**
Bügelschelle, Spannbereich 8 - 28 mm je nach
Erfordernis zur Befestigung von Kabeln an vorstehenden
C-Profilschienen und Steigeleitern liefern und
betriebsfertig incl. Klein- und Befestigungsmaterial
montieren
Menge: 125,000 St
Zuordnung: 444

**1.4.57 Bügelschelle, Spannbereich 28 - 64 mm**
Bügelschelle, Spannbereich 28 - 64 mm je nach
Erfordernis zur Befestigung von Kabeln an vorstehenden
C-Profilschienen und Steigeleitern liefern und
betriebsfertig incl. Klein- und Befestigungsmaterial
montieren
Menge: 110,000 St
Zuordnung: 444

**1.4.58 Bügelschelle, Spannbereich 64 - 100 mm**
Bügelschelle, Spannbereich 64 - 100 mm je nach
erfordernis zur Befestigung von Kabeln an vorstehenden
C-Profilschienen und Steigeleitern liefern und
betriebsfertig incl. Klein- und Befestigungsmaterial
montieren
Menge: 36,000 St
Zuordnung: 444

**1.4.59 Bügelschelle, Spannbereich 8 - 28 mm für E30 Verlegung**
Bügelschelle für E30 Verlegung, Spannbereich 8 - 28 mm
zur Befestigung von Kabeln an C-Profilschienen liefern
und betriebsfertig incl. Klein- und
Befestigungsmaterial montieren
Menge: 40,000 St
Zuordnung: 444

**1.4.60 Bügelschelle, Spannbereich 28 - 64 mm, für E30 Verlegung**
Bügelschelle für E30 Verlegung, Spannbereich 28 - 64 mm
zur Befestigung von Kabeln an C-Profilschienen liefern
und betriebsfertig incl. Klein- und
Befestigungsmaterial montieren
Menge: 35,000 St
Zuordnung: 444

**1.4.61 Sammelhalter, Metall 15**
Sammelhalterung für Kabel und Leitungen
(15 Leitungen NYM 3x1,5 qmm) liefern und incl.
Befestigungsmaterialien und Schrauben und allem
erforderlichen Zubehörs und Nebenarbeiten liefern und
fachgerecht montieren
Menge: 860,000 St
Zuordnung: 444

**1.4.62 Sammelhalter, Metall 30**
Sammelhalterung für Kabel und Leitungen
(30 Leitungen NYM 3x1,5 qmm) liefern und incl.
Befestigungsmaterialien und Schrauben und allem
erforderlichen Zubehörs und Nebenarbeiten liefern und
fachgerecht montieren
Menge: 430,000 St
Zuordnung: 444

**1.4.63 Sammelhalter, Metall 70**
Sammelhalterung für Kabel und Leitungen
(70 Leitungen NYM 3x1,5 qmm) liefern und incl.
Befestigungsmaterialien und Schrauben und allem
erforderlichen Zubehörs und Nebenarbeiten liefern und
fachgerecht montieren
Menge: 60,000 St
Zuordnung: 444

**1.4.64 Sammelhalter, Metall 15, E30 Verlegung**
Sammelhalterung für Kabel und Leitungen
(15 Leitungen NYM 3x1,5 qmm) liefern und incl. E30
Befestigungsmaterialien und Schrauben und allem
erforderlichen Zubehörs und Nebenarbeiten liefern und
fachgerecht montieren
Menge: 60,000 St
Zuordnung: 444

**1.4.65 Sammelhalter, Metall 30, E30 Verlegung**
Sammelhalterung für Kabel und Leitungen
(30 Leitungen NYM 3x1,5 qmm) liefern und incl. E30
Befestigungsmaterialien und Schrauben und allem
erforderlichen Zubehörs und Nebenarbeiten liefern und
fachgerecht montieren
Menge: 60,000 St
Zuordnung: 444

**1.4.66 Sammelhalter für 20 Leitungen**
Sammelhalterung für Kabel und Leitungen
(20 Leitungen NYM 3x1,5 qmm) liefern und incl.
Befestigungsmaterialien und Schrauben und allem
erforderlichen Zubehörs und Nebenarbeiten liefern und
fachgerecht montieren
Menge: 360,000 St
Zuordnung: 444

**1.4.67 Sammelhalter für 40 Leitungen**
Sammelhalterung für Kabel und Leitungen
(40 Leitungen NYM 3x1,5 qmm) liefern und incl.
Befestigungsmaterialien und Schrauben und allem
erforderlichen Zubehörs und Nebenarbeiten liefern und
fachgerecht montieren
Menge: 230,000 St
Zuordnung: 444

**1.4.68 Kabelklammer für 8 Leitungen**
Kabelklammer für Kabel und Leitungen (8 Leitungen NYM
3x1,5 qmm) liefern und incl. Befestigungsmaterialien
und Schrauben, allem erforderlichen Zubehörs und
Nebenarbeiten liefern und fachgerecht montieren
Menge: 320,000 St
Zuordnung: 444

**1.4.69 Kabelklammer für 16 Leitungen**
Kabelklammer für Kabel und Leitungen (16 Leitungen NYM
3x1,5 qmm) liefern und incl. Befestigungsmaterialien
und Schrauben, allem erforderlichen Zubehörs und
Nebenarbeiten liefern und fachgerecht montieren
Menge: 165,000 St
Zuordnung: 444

**1.4.70 Stahlkonstruktion**
Stahlkonstruktion, bestehend aus Winkelprofilen,
Gewindestangen, Blechen, incl. Bohrungen, Gewinden,
Schrauben und Muttern, und allem Zubehör incl.
Korrosionsschutzlackierung und Endlackierung in einer
RAL-Farbe als Sonderkonstruktion für eine Halterung,
Kabelführung, Verkleidung, etc.
Anzugeben ist ein Gesamtpreis pro Kilogramm Stahl incl.
aller erforderlichen Bearbeitungsmaßnahmen, Erstellung
von Montagezeichnungen sowie Lieferung und Einbau auf
der Baustelle
Menge: 30,000 kg
Zuordnung: 444

#### Titel 1.5 Installationsgeräte

*Hinweis*
Installationsgeräte
Alle Installationsgeräte sind mit Betätigung,
Abdeckung, Zentralscheiben, Beschriftung, anteiligem
Rahmen, als Einzelmontage oder Kombination zu liefern,
zu montieren
und betriebsfertig anzuschließen.
Insbesondere ist darauf zu achten, dass das verwendete
Schaltermaterial bruchsicher ist. Steckdosen sind
grundsätzlich mit Kindersicherung auszurüsten.
Alle Geräte sind mit Schraubbefestigung einzubauen.
Es ist darauf zu achten, dass ein einheitliches
Programm durchgängig durch alle Systeme (AP, UP, FR
etc.) angeboten wird und auszuführen ist.

*Hinweis*
Unterputzinstallationsgerät, komplett incl.
Klemmarbeiten und anteiligen Abdeckrahmen mit
Beschriftungsfeld, Zentralscheiben, Klein- und
Befestigungsmaterial, Schraubbefestigung, Klemmen etc.
und Zubehör
liefern und betriebsfertig angeschlossen montieren
Farbe reinweiss glänzend

quadratisch, eckig in der Ausführung als:

**1.5.01 Universaltastschalter**
Universalschalter als Tastschalter für Aus- und
Wechselschaltung komplett mit Abdeckungen, Rahmenanteil
und Zubehör sowie allen erforderlichen Klemmarbeiten,
Nebenleistungen Klein- und Befestigungsmaterial liefern
und betriebsfertig montieren
Menge: 8,000 St
Zuordnung: 444

**1.5.02 Serientastschalter**
Serienschalter als Zweifachtastschalter, komplett mit
Abdeckungen, Rahmenanteil und Zubehör sowie allen
erforderlichen Klemmarbeiten, Nebenleistungen Klein-
und Befestigungsmaterial liefern und betriebsfertig
montieren
Menge: 2,000 St
Zuordnung: 444

**1.5.03 Kontrollschalter**
Kontrollschalter, komplett mit Lampe, nach Richtlinie
der Arbeitsstättenverordnung angeschlossen komplett mit
Abdeckungen, Rahmenanteil und Zubehör sowie allen
erforderlichen Klemmarbeiten, Nebenleistungen Klein-
und Befestigungsmaterial liefern und betriebsfertig
montieren
Menge: 3,000 St
Zuordnung: 444

**1.5.04 Wipp-Taster/Tastschalter**
Wipp-Taster oder Wipp-Tastschalter nach Erfordernis, 10
A komplett mit Abdeckungen, Rahmenanteil und Zubehör
sowie allen erforderlichen Klemmarbeiten,
Nebenleistungen Klein- und Befestigungsmaterial liefern
und betriebsfertig montieren
Menge: 24,000 St
Zuordnung: 444

**1.5.05 Wipptaster mit LED**
Wipptaster mit LED nach ASR, als Universaltaster mit
Schriftfeld, 1-polig, 10 A komplett mit Abdeckungen,
Rahmenanteil und Zubehör sowie allen erforderlichen
Klemmarbeiten, Nebenleistungen Klein- und
Befestigungsmaterial liefern und betriebsfertig
montieren
Menge: 5,000 St
Zuordnung: 444

**1.5.06 Jalousietaster/-schalter**
Jalousietaster/-schalter mit aufgedruckten
Pfeilsymbolen  komplett mit Abdeckungen und Zubehör
Menge: 4,000 St
Zuordnung: 444

**1.5.07 Raumthermostat Behördenmodell**
Raumtemperaturregler, 5 °C bis +30 °C
Liefern und betriebsfertig montieren eines
Raumtemperaturreglers zur Einzelraum-Temperaturregelung
im Bereich von 5 °C bis +30 °C.

Ausführung:
Klasse des Temperaturreglers: 1
Nennspannung: wahlweise 230 V AC oder 12-24 V AC/DC
Nennstrom: 5 A (bei 230 V Ausführung)

Geeignet zur Ansteuerung von Heizkreisen
Gerät einschließlich Rahmen und Abdeckung in Ausführung
als Behördenmodell, passend zum vorhandenen
Schalterprogramm.
Einschließlich aller erforderlichen Klemmarbeiten der
Heizkreise sowie Nebenarbeiten.
Liefern, montieren, anschließen und betriebsfertig
übergeben
Menge: 12,000 St
Zuordnung: 444

**1.5.08 Blindabdeckung**
Blindabdeckung mit Rahmen und Zubehör liefern und
betriebsfertig montieren
Menge: 18,000 St
Zuordnung: 444

**1.5.09 Schuko-Steckdose KiSi**
Schuko-Steckdose mit erhöhtem Berührungsschutz komplett
mit Abdeckungen, Rahmenanteil und Zubehör sowie allen
erforderlichen Klemmarbeiten, Nebenleistungen Klein-
und Befestigungsmaterial liefern und betriebsfertig
montieren
Menge: 154,000 St
Zuordnung: 444

**1.5.10 Schuko-Steckdose mit USB-Ladebuchse**
Schuko-Steckdose mit erhöhtem Berührungsschutz und USB-
Anschlussbuchse, komplett mit Abdeckungen, Rahmenanteil
und Zubehör sowie allen erforderlichen Klemmarbeiten,
Nebenleistungen Klein- und Befestigungsmaterial liefern
und betriebsfertig montieren
Menge: 8,000 St
Zuordnung: 444

**1.5.11 FR-UP Schuko-Steckdose**
FR-UP Schuko-Steckdose mit erhöhtem Berührungsschutz
komplett mit Abdeckungen, Dichtung, Zentralscheibe,
Geräteeinsatz, Rahmenanteil und Zubehör  sowie allen
erforderlichen Klemmarbeiten, Nebenleistungen Klein-
und Befestigungsmaterial liefern und betriebsfertig
montieren
Menge: 3,000 St
Zuordnung: 444

**1.5.12 Mehrpreis Rahmen mit Beschriftungsfeld**
Mehrpreis Rahmen mit Beschriftungsfeld, inkl.
Beschriftung mit Text, Schriftart und Farbe nach
Vorgabe Bauherr
Menge: 136,000 St
Zuordnung: 444

**1.5.13 FR-UP CEE-Anschlußdose, 5-polig, 16 A UP**
FR-UP CEE-Anschlußdose mit Klappdeckel, 5-polig,
16 A, in wassergeschützter Unterputzausführung,
IP 44 komplett mit Abdeckungen, Dichtung,
Zentralscheibe, Geräteeinsatz, Rahmen und Zubehör
sowie allen erforderlichen Klemmarbeiten,
Nebenleistungen Klein- und Befestigungsmaterial liefern
und betriebsfertig montieren
Menge: 1,000 St
Zuordnung: 444

**1.5.14 FR-AP CEE-Steckdose, 5-polig, 16 A**
CEE-Kragensteckdose, 5-polig, 16 A, 230/400 V, für
Aufputzmontage, inkl. allen erforderlichen
Klemmarbeiten, Nebenleistungen Klein- und
Befestigungsmaterial liefern und betriebsfertig
montieren
Menge: 2,000 St
Zuordnung: 444

**1.5.15 FR-AP CEE-Steckdose, 5-polig, 32 A**
CEE-Kragensteckdose, 5-polig, 32 A, 230/400 V, für
Aufputzmontage, inkl. allen erforderlichen
Klemmarbeiten, Nebenleistungen Klein- und
Befestigungsmaterial liefern und betriebsfertig
montieren
Menge: 1,000 St
Zuordnung: 444

**1.5.16 Geräteanschlußdose**
Geräteanschlußdose, 5-polig, bis 4 qmm, komplett mit
Einsatz und Abdeckung, Farbe weiss, liefern und
betriebsfertig montieren
Menge: 4,000 St
Zuordnung: 444

**1.5.17 Abdeckhaube mit Schrägauslass**
Abdeckhaube mit Schrägauslass für Kabelausführungen mit
Rahmen und Zubehör liefern und betriebsfertig montieren
Menge: 5,000 St
Zuordnung: 444

**1.5.18 Lautsprecher-Anschlußdose 1-fach**
Lautsprecher-Anschlußdose 1-fach, für
Schraubbefestigung, frontseitger Anschluß durch
Steckklemmen, rot/schwarz gekennzeichnet, komplett mit
Zubehör, anteiligem Rahmen und Geräteeinsatz liefern
und betriebsfertig passend zum Schalterprogramm
montieren
Menge: 2,000 St
Zuordnung: 454

**1.5.19 Lautsprecher-Anschlußdose 2-fach**
Lautsprecher-Anschlußdose 2-fach, für
Schraubbefestigung, frontseitger Anschluß durch
Steckklemmen, rot/schwarz gekennzeichnet, komplett mit
Zubehör, anteiligem Rahmen und Geräteeinsatz liefern
und betriebsfertig passend zum Schalterprogramm
montieren
Menge: 1,000 St
Zuordnung: 454

*Hinweis*
Aufputzinstallationsgerät
  Aufputzputzinstallationsgerät, wassergeschützt, als
  Einzel- oder Kombinationsgerät, komplett incl.
  Klemmarbeiten und erforderlichem Klein- und
  Befestigungsmaterial,
  Klemmen etc. und Zubehör liefern und betriebsfertig
  angeschlossen montieren

**1.5.20 FR-AP Universalschalter/Taster**
Menge: 1,000 St
Zuordnung: 444

**1.5.21 FR-AP Universalschalter/Taster-Steckdosenkombi**
FR-AP Universalschalter/Taster-Steckdosenkombination
Menge: 4,000 St
Zuordnung: 444

**1.5.22 FR-AP Doppelsteckdosenkombination**
Menge: 20,000 St
Zuordnung: 444

**1.5.23 FR-AP Schuko-Steckdose**
FR-AP Schuko-Steckdose mit Kindersicherung
Menge: 24,000 St
Zuordnung: 444

#### Titel 1.6 Notrufanlage WC barrierefrei

*Hinweis*
Das Notrufset ist im WC barrierefrei einzubauen und an
ein TWG anzubinden.
Das Notrufset soll mit roter LED-Signalleuchte,
integriertem potenzialfreien Kontakt, wahlweise
zuschaltbarem Summer (Dauerton) sowie der Möglichkeit
zur Einstellung von Blinklicht bzw. Dauerlicht
ausgestattet sein.
Zugtaster mit 2,5 m langer Zugschnur mit rotem Knauf
und Beruhigungslicht im Tastergehäuse, für Wand- als
auch Deckenmontage geeignet.
Abstelltaster mit grüner Abstelltaste.
Netzteil Unterputz.

**1.6.01 Notrufset mit Akkupuffer nach DIN VDE 0834**
Lieferung und Montage eines kompletten Notrufsets für
barrierefreie WC-Anlagen, bestehend aus:

- Netzteil-Einsatz mit integriertem Akku
- Alarmmelde-Einsatz
- Abstelltaster-Einsatz zum Aufheben des Notrufs
- Signaleinsatz mit Zugschnur

Das Notrufset ist vollständig mit Abdeckungen,
anteiligen Rahmen, Zentralplatten und Geräteeinsätzen
zu liefern und betriebsfertig anzuschließen. Die
Lieferung und Montage erfolgt passend zum vorhandenen
Schalterprogramm einschließlich aller erforderlichen
Nebenleistungen, wie:

- Elektrische Anschlussarbeiten
- Verdrahtung innerhalb der Geräte
- Befestigungsmaterial

Funktionsprüfung und Inbetriebnahme
Die Installation erfolgt nach den geltenden Normen für
barrierefreie Einrichtungen (z.?B. DIN 18040-2, BGV A3/
VDE 0100) und ist betriebsbereit zu übergeben.
Menge: 2,000 St
Zuordnung: 456

**1.6.02 Zugtaster**
Zugtaster mit 2,5 m langer Zugschnur mit rotem Knauf
und Beruhigungslicht im Tastergehäuse, für Wand-/
Deckenmontage, passend zur Erweiterung des vorstehenden
Notrufsets, komplett mit anteiligem Rahmen liefern und
betriebsfertig passend zum vorhandenen Schalterprogramm
 incl. aller Nebenleistungen montieren
Menge: 4,000 St
Zuordnung: 456

**1.6.03 Ruftaster**
Ruftaster mit grüner Taste und Beruhigungs-LED, passend
zum Behinderten-Notrufset liefern und als Erweiterung
des Sets betriebsfertig angeschlossen komplett mit
anteiligem Rahmen liefern und montieren
Menge: 2,000 St
Zuordnung: 456

**1.6.04 Kontrollanzeige-Einsatz, 6-fach**
Kotrollanzeige-Einsatz, 6-fach zur Anzeige von bis zu 6
untereinander unabhängigen Alarm/Statusmeldungen, z.B.
im Empfang, Schwesternzimmer, etc.,  passend zum
vorstehenden Notrufset komplett mit anteiligem Rahmen
liefern und betriebsfertig passend zum vorhandenen
Schalterprogramm incl. aller Nebenleistungen montieren
Menge: 1,000 St
Zuordnung: 456

**1.6.05 Aufschaltung Notruf**
Anbindung und Aufschaltung der Notrufsets an ein
Telefonwählgerät zur Meldung, Signalisierung und
externen Weiterleitung von Notrufen, komplett inkl.
aller erforderlichen Abstimmungen mit dem Betreiber,
sowie allen erforderlichen Nebenarbeiten, Kleinmaterial
und Zubehörs
Menge: 1,000 Psch
Zuordnung: 456

#### Titel 1.7 Technische Anschlüsse, etc.

*Hinweis*
Anschluss bauseitiger Geräte
Der Anschluß bauseits beigestellter Geräte beinhaltet
das Absetzen der Leitung, das Auflegen und die
Herstellung der Zugentlastung von starren oder
flexiblen Kabeln und Leitungen, sowie Kleinmaterial,
Verschraubungen und sonstiges notwendiges Zubehör.
Die Überprüfung der Anschlußbelegung, des Drehsinnes
und aller technisch relevanten Daten ist mit
einzukalkulieren.

**1.7.01 Kabelanschluß 3 x 1,5 qmm**
Kabelanschluß 3 x 1,5 qmm an eine vorhandene
Klemmstelle inkl. allem erforderlichen Zubehör
Menge: 14,000 St
Zuordnung: 444

**1.7.02 Kabelanschluß 5 x 2,5 qmm**
Kabelanschluß bis 5 x 2,5qmm an eine vorhandene
Klemmstelle inkl. allem erforderlichen Zubehör
Menge: 8,000 St
Zuordnung: 444

**1.7.03 Kabelanschluß bis 5 x 6 qmm**
Herstellen eines Kabelanschlusses für ein Kabel bis 5 x
6 qmm, inkl. Abmanteln und Vorbereiten des Kabels,
Anschluss an die vorgesehenen Klemmstelle,
Zugentlastung und Kennzeichnung, Messung der
Durchgängigkeit und Isolation sowie Dokumentation
inklusive, inkl. allem erforderlichen Zubehör
Menge: 5,000 St
Zuordnung: 444

**1.7.04 Kabelanschluß bis 4 x 35/16 qmm**
Herstellen eines Kabelanschlusses für ein Kabel
bis 4 x 35/16 qmm, inkl. Abmanteln und Vorbereiten des
Kabels, Montage und Pressung geeigneter Kabelschuhe,
Anschluss an die vorgesehenen Klemmen/Sammelschienen,
Zugentlastung und Kennzeichnung, Messung der
Durchgängigkeit und Isolation sowie Dokumentation
inklusive, inkl. allem erforderlichen Zubehör
Menge: 3,000 St
Zuordnung: 444

**1.7.05 Kabelanschluß bis 4 x 70/35 qmm**
Herstellen eines Kabelanschlusses für ein Kabel bis 4 ×
70/35 qmm, inkl. Abmanteln und Vorbereiten des Kabels,
Montage und Pressung geeigneter Kabelschuhe, Anschluss
an die vorgesehenen Klemmen/Sammelschienen,
Zugentlastung und Kennzeichnung, Messung der
Durchgängigkeit und Isolation sowie Dokumentation
inklusive, inkl. allem erforderlichen Zubehör
Menge: 4,000 St
Zuordnung: 444

**1.7.06 Umklemmen Zuleitung von 5x10 bis 5x16 qmm**
Fachgerechtes Umschließen (Umklemmen) einer bestehenden
Zuleitung von NYM-J 5x10 bis 5 x 16 qmm von Bestands-
NSHV auf die neue NSHV. Entfernung ca. 2,00 m.
- Spannungsfreischaltung, Sicherung gegen
Wiedereinschalten, Feststellen der Spannungsfreiheit
- Demontage der bestehenden Anschlussklemmen im
Altverteiler
- Lösen und Freilegen des bestehenden Kabels 5×16 qmm
- Herstellung des neuen Anschlusses in der neuen NSHV
inklusive:

- Ablängen und Vorbereiten der Leiter
- Anschluss an zugelassene Hauptleitungs- bzw.
Einspeiseklemmen
- PE-, N- und Phasenzuordnung nach Bestandsbelegung
- Kontrolle der Leiterzugentlastung und Biegeradien
- Wiederherstellung der Schutzart im Bereich der
Verschraubungen/Einführungen
- Durchgangs-, Schutzleiter- und Festigkeitsmessung
gemäß DIN VDE 0100-600
- Dokumentation der Anschlusspunkte und der Messwerte

Besondere Hinweise:
Arbeiten im Bestand, Koordination mit Betreiber/AG.
Kurzzeitige Abschaltung erforderlich; Terminabstimmung
vor Ausführung.
Menge: 6,000 St
Zuordnung: 444

**1.7.07 Umklemmen Zuleitung von 4x25/16 bis 4x35/16 qmm**
Fachgerechtes Umschließen (Umklemmen) einer bestehenden
Zuleitung bis 4x35/16 qmm von Bestands-NSHV auf die
neue NSHV. Entfernung ca. 2,00 m.
- Spannungsfreischaltung, Sicherung gegen
Wiedereinschalten, Feststellen der Spannungsfreiheit
- Demontage der bestehenden Anschlussklemmen im
Altverteiler
- Lösen und Freilegen des bestehenden Kabels 5×16 qmm
- Herstellung des neuen Anschlusses in der neuen NSHV
inklusive:

- Ablängen und Vorbereiten der Leiter
- Anschluss an zugelassene Hauptleitungs- bzw.
Einspeiseklemmen
- PE-, N- und Phasenzuordnung nach Bestandsbelegung
- Kontrolle der Leiterzugentlastung und Biegeradien
- Wiederherstellung der Schutzart im Bereich der
Verschraubungen/Einführungen
- Durchgangs-, Schutzleiter- und Festigkeitsmessung
gemäß DIN VDE 0100-600
- Dokumentation der Anschlusspunkte und der Messwerte

Besondere Hinweise:
Arbeiten im Bestand, Koordination mit Betreiber/AG.
Kurzzeitige Abschaltung erforderlich; Terminabstimmung
vor Ausführung.
Menge: 2,000 St
Zuordnung: 444

**1.7.08 Umklemmen Zuleitung 4x70/35 qmm**
Fachgerechtes Umschließen (Umklemmen) einer bestehenden
Zuleitung bis 4x70/35 qmm von Bestands-NSHV auf die
neue NSHV. Entfernung ca. 2,00 m.
- Spannungsfreischaltung, Sicherung gegen
Wiedereinschalten, Feststellen der Spannungsfreiheit
- Demontage der bestehenden Anschlussklemmen im
Altverteiler
- Lösen und Freilegen des bestehenden Kabels 5×16 qmm
- Herstellung des neuen Anschlusses in der neuen NSHV
inklusive:

- Ablängen und Vorbereiten der Leiter
- Anschluss an zugelassene Hauptleitungs- bzw.
Einspeiseklemmen
- PE-, N- und Phasenzuordnung nach Bestandsbelegung
- Kontrolle der Leiterzugentlastung und Biegeradien
- Wiederherstellung der Schutzart im Bereich der
Verschraubungen/Einführungen
- Durchgangs-, Schutzleiter- und Festigkeitsmessung
gemäß DIN VDE 0100-600
- Dokumentation der Anschlusspunkte und der Messwerte

Besondere Hinweise:
Arbeiten im Bestand, Koordination mit Betreiber/AG.
Kurzzeitige Abschaltung erforderlich; Terminabstimmung
vor Ausführung.
Menge: 2,000 St
Zuordnung: 444

**1.7.09 2 DA Absetzen und Auflegen auf LSA+ Leisten**
Absetzen und Auflegen auf LSA+ Leisten von Leitungen
I-Y(St)Y 2x2x0,6 bis 0,8
Menge: 30,000 St
Zuordnung: 457

**1.7.10 4 DA Absetzen und Auflegen auf LSA+ Leisten**
Absetzen und Auflegen auf LSA+ Leisten von Leitungen
I-Y(St)Y 4x2x0,6 bis 0,8
Menge: 24,000 St
Zuordnung: 457

**1.7.11 10 DA Absetzen und Auflegen auf LSA+ Leisten**
Absetzen und Auflegen auf LSA+ Leisten von Leitungen
I-Y(St)Y 10x2x0,6 bis 0,8
Menge: 4,000 St
Zuordnung: 457

**1.7.12 Rangieren pro Doppelader (DA)**
Rangieren pro Doppelader (DA) für Steuerleitungen
komplett betriebsfertig
Menge: 60,000 St
Zuordnung: 457

**1.7.13 Anschluß und Verkabelung von Fühlern und Feldgeräten**
Anschluß, Montage und Verkabelung von bauseits
gelieferten Aussenfühlern, Reglern, etc. mit allen
erforderlichen Rangier-, Montage- und Klemmarbeiten,
Kabeln und Leitungen, Verlegesystemen, Klein- und
Befestigungsmaterial
Menge: 6,000 St
Zuordnung: 444

**1.7.14 Anschluss Fensterantrieb oder Jalousie inkl. Steckverbindung**
Anschluß eines bauseitigen Fensterantriebes oder einer
Jalousie in Abstimmung mit dem Lieferanten, gemeinsame
Inbetriebnahme und Funktionskontrolle, insbesondere
Abstimmung der Endabschaltungen und sonstigen
technischen Notwendigkeiten komplett inkl. Lieferung
der erforderlichen Steckverbindung (Stecker und
Kupplung) und aller sonstigen Nebenleistungen
betriebsfertig anschliessen
Menge: 22,000 St
Zuordnung: 444

**1.7.15 Anschluss Klemmbox Heizkreisverteiler**
Anschluss und Erstellen einer Übergabeklemmbox für den
Heizkreisverteiler bestehend aus einer ausreichend
dimensionierten Feuchtraum-Klemmdose inkl. aller
erforderlichen Verbindungsklemmen.
Inklusive fachgerechter Verdrahtung sowie sämtlicher
notwendiger Rangier-, Montage- und Klemmarbeiten.
Einschließlich Klein- und Befestigungsmaterial (z. B.
Schrauben, Dübel, Kabelverschraubungen, Aderendhülsen
etc.) sowie dauerhafter und normgerechter Beschriftung
aller Klemmen und Anschlüsse.
Ausführung nach geltenden VDE-Richtlinien und den
anerkannten Regeln der Technik.
Menge: 6,000 St
Zuordnung: 444

*Hinweis*
Der Überspannungsschutz ist nach den Vorschriften des
VDEW und der DIN VDE-Richtlinien zu errichten.
Klein- und Befestigungsmaterial ist einzukalkulieren.

**1.7.16 Überspannungsschutz für Datenleitung 10x2x0,8 qmm**
Überspannungsschutzgerät inkl. Gehäuse zum Schutz von
Daten-/Steuerleitungen mit einem Leiteraufbau von
10x2x0,8 qmm. Der Überspannungsschutz dient dem
Ableiten transienter Überspannungen aus
Schalthandlungen und indirekten Blitzeinwirkungen und
gewährleistet den sicheren Betrieb der angeschlossenen
Daten- und Meldesysteme.

Technische Mindestanforderungen:

Leitungstyp: Daten-/Steuerleitung 10x2x0,8 mm²,
verdrillte Adernpaare
Gehäuse: Robustes Installationsgehäuse (Kunststoff),
mindestens IP54, inklusive Aderdurchführungen
Schutztechnik: Mehrstufig (z. B. Gasableiter/
Funkenstrecke + Suppressordioden)
Nennableitstoßstrom (8/20 µs): = 5 kA pro Aderpaar
Max. Dauerbetriebsspannung (DC): passend zur
verwendeten Daten-/Steuertechnik
Schutzpegel (Up): = 150 V oder systemangepasst
Bandbreite: geeignet für niederfrequente Daten- und
Signalleitungen
Anschluss: Schraubklemmen oder LSA-Plus-Leisten im
Gehäuse
Montage: Wand- oder Kabelkanalmontage, Gehäuse mit
integrierter Hutschiene möglich
Erdung: separater Erdungsanschluss für direkten
Anschluss an den Potenzialausgleich
Normen:

DIN EN 61643-21 (VDE 0845-3-1) - Überspannungsschutz
für informationstechnische Systeme
DIN EN 62305 - Blitz- und Überspannungsschutz
VDE 0100-540 - Erdung/Potenzialausgleich

Lieferumfang:

Überspannungsschutzmodul im Gehäuse
Befestigungs- und Anschlussmaterial
Dokumentation und Prüfprotokoll

Ausführung:

Gehäusemontage an geeignetem Installationsort
Anschluss aller 10x2 Adernpaare gemäß Herstellerangaben
Herstellung eines niederohmigen Erdungsanschlusses
Funktions- und Schutzprüfung mit Dokumentation

Inkl. allen erforderlichen Nebenleistungen liefern und
betriebsfertig montieren
Menge: 2,000 St
Zuordnung: 446

**1.7.17 Überspannungsschutz für Datenleitung 20x2x0,8 qmm**
Überspannungsschutzgerät inkl. Gehäuse zum Schutz von
Daten-/Steuerleitungen mit einem Leiteraufbau von
20x2x0,8 qmm. Der Überspannungsschutz dient dem
Ableiten transienter Überspannungen aus
Schalthandlungen und indirekten Blitzeinwirkungen und
gewährleistet den sicheren Betrieb der angeschlossenen
Daten- und Meldesysteme.

Technische Mindestanforderungen:

Leitungstyp: Daten-/Steuerleitung 20x2x0,8 mm²,
verdrillte Adernpaare
Gehäuse: Robustes Installationsgehäuse (Kunststoff),
mindestens IP54, inklusive Aderdurchführungen
Schutztechnik: Mehrstufig (z. B. Gasableiter/
Funkenstrecke + Suppressordioden)
Nennableitstoßstrom (8/20 µs): = 5 kA pro Aderpaar
Max. Dauerbetriebsspannung (DC): passend zur
verwendeten Daten-/Steuertechnik
Schutzpegel (Up): = 150 V oder systemangepasst
Bandbreite: geeignet für niederfrequente Daten- und
Signalleitungen
Anschluss: Schraubklemmen oder LSA-Plus-Leisten im
Gehäuse
Montage: Wand- oder Kabelkanalmontage, Gehäuse mit
integrierter Hutschiene möglich
Erdung: separater Erdungsanschluss für direkten
Anschluss an den Potenzialausgleich
Normen:

DIN EN 61643-21 (VDE 0845-3-1) - Überspannungsschutz
für informationstechnische Systeme
DIN EN 62305 - Blitz- und Überspannungsschutz
VDE 0100-540 - Erdung/Potenzialausgleich

Lieferumfang:

Überspannungsschutzmodul im Gehäuse
Befestigungs- und Anschlussmaterial
Dokumentation und Prüfprotokoll

Ausführung:

Gehäusemontage an geeignetem Installationsort
Anschluss aller 20x2 Adernpaare gemäß Herstellerangaben
Herstellung eines niederohmigen Erdungsanschlusses
Funktions- und Schutzprüfung mit Dokumentation

Inkl. allen erforderlichen Nebenleistungen liefern und
betriebsfertig montieren
Menge: 2,000 St
Zuordnung: 446

#### Titel 1.8 Sonstige Leistungen

*Hinweis*
Allgemeines
Die für Leitungs-, Kabel oder Leerrohrdurchführungen
erforderlichen Bohrungen bis 21 mm Durchmesser durch
Beton- oder Ziegelmauerwerk, in
Filigranplattenelementen, etc. stellen keine
vergütungspflichtigen Leistungen dar, weil sie in die
weiter oben beschriebenen Verlegepreise ausdrücklich
mit einzukalkulieren sind.

**1.8.01 Bohrungen 40 bis 80 mm**
Bohrungen 40 bis 80 mm, durch bis zu 30 cm starkes
Beton- oder Ziegelmauerwerk herstellen
Menge: 65,000 St
Zuordnung: 444

**1.8.02 Bohrungen größer 21 mm bis 40 mm in Beton**
Bohrungen größer 21 mm bis 40 mm, durch bis zu 36 cm
starkes Mauerwerk oder Beton herstellen
Menge: 48,000 St
Zuordnung: 444

**1.8.03 Bohrung 100 mm, als Kernbohrung**
Bohrung bis 100 mm, als Kernbohrung waagrecht oder
senkrecht, durch bis zu 30 cm starken Beton herstellen
Menge: 2,000 St
Zuordnung: 444

**1.8.04 Bohrung 150 mm, als Kernbohrung**
Bohrung bis 150 mm, als Kernbohrung waagrecht oder
senkrecht, durch bis zu 30 cm starken Beton herstellen
Menge: 4,000 St
Zuordnung: 444

**1.8.05 Bohrung 200 mm, als Kernbohrung**
Bohrung bis 200 mm, als Kernbohrung waagrecht oder
senkrecht, durch bis zu 36 cm starken Beton herstellen
Menge: 2,000 St
Zuordnung: 444

**1.8.06 Kernbohrkosten Einzelbohrung**
Kostenpauschale für die Durchführung einer einzelnen
Kernbohrung als Mehrpreis zu vorstehenden Positionen
für alle allgemeinen Kosten wie Richtzeiten, Fahr- und
Standzeiten sowie Koordination und Abstimmungsaufwand.
Die Position ist nur für eine einzeln beauftragte
Kernbohrung abrechenbar.
Menge: 4,000 St
Zuordnung: 444

**1.8.07 Dach- und Wanddurchführung**
Dach- und Wanddurchführung ca. Ø 25 mm erstellen
zur wasserdichten Durchführung von Kabel und Leitungen
an Fassadenelementen liefern und incl. der
erforderlichen Bohrungen, Abdichtungen, Klein- und
Befestigungsmaterial, allem notwendigen Zubehör und
Nebenarbeiten liefern und betriebsfertig montieren.
Menge: 26,000 St
Zuordnung: 444

**1.8.08 Stemmarbeiten**
Stemmarbeiten an bestehendem Mauerwerk, Kalksandstein,
Ziegel oder Beton, komplett mit geeignetem Bohrhammer
Abtransport und fachgerechte Entsorgung des anfallenden
Bauschuttes, Freistemmen von alten Durchbrüchen oder
sonstige Stemmarbeit in bestehenden Mauerwerk,
Kalkulation als Stundensatz inkl. Maschine und
Nebenleistungen
Menge: 30,000 Std
Zuordnung: 444

**1.8.09 Kabelsucharbeiten und Zuordnungen**
Monteur-, Fernmeldemonteurstunde oder Lohngruppe 5 für
Kabelsucharbeiten und Zuordnung von bestehenden Kabel-
und Leitungsanlagen, Messung, Prüfung und
Dokumentation, Heraussuchen Beschriften und Zuordnen
von Kabeln und Leitungen inkl. Nebenarbeiten und
Montagematerial
Menge: 30,000 Std
Zuordnung: 444

**1.8.10 Gestellung eines Rollgerüstes**
Tageweise Gestellung eines Rollgerüstes für
Montagehöhen bis ca. 5,80 Meter, während der Roh- und
der Endmontage, komplett incl. aller erforderlichen
Nebenleistungen wie An- und Abtransport, raumweiser
Auf- und Abbau, Unterhalt und sonstigen Maßnahmen.
(Maximale Rollenlast auf dem Boden höchstens ca. 150
kg), Abrechnungsgrundlage Werktage.
Menge: 30,000 Tage
Zuordnung: 492

**1.8.11 Montage bauseits beigestelltes FM-Gerät**
Montage eines bauseits bereitgestellten FM-Gerätes wie
z. B. W-LAN-Access-Punkt, Wandtelefon, Lautsprecher,
Wanduhr, etc. komplett inkl. aller erforderlichen
Nebenleistungen, Klein- und Befestigungsmaterial
Menge: 14,000 St
Zuordnung: 457

**1.8.12 Kabelabdichtung für Kabelschutzrohr 110 / 7-18, 7-36**
Kabelabdichtung für Kabelschutzrohr 110 7-18, 7-36.
Gas- und druckwasserdichte Kabeldurchführung für 1
Kabel von 7-18 mm und 1 Kabel von 7-36 mm,
in erdverlegte Kabelschutzrohre, geteilte Ausführung
zur nachträglichen Installation, in Segmentringtechnik
zur Anpassung an verschiedene Kabeldurchmesser
gas- und druckwasserdicht bis 0,5 bar, liefern und
fachgerecht einbauen.
Dichtbreite: 30 mm
Ø Kabelschutzrohr 110 mm
Pressplatten und Schrauben aus Edelstahl V2A
Außengummi aus weichem PUR Material, Kern aus EPDM,
liefern und inkl. aller Nebenleistungen betriebsfertig
montieren.
Menge: 4,000 St
Zuordnung: 540

*Hinweis*
Brandschotte
Alle Brandschotte sind in zugelassener Bauart
auszuführen. Es ist immer die geforderte
Brandschutzklasse des entsprechendes Bauteils zu
errichten. Bei jedem Brandschott ist ein entsprechendes
Hinweisschild mit Datum, Name des Errichters, Art und
Ausführung des Schotts, Feuerwiderstandsdauer,
Zulassungsnummer, etc. dauerhaft befestigt und gut
lesbar anzubringen.
Jedes Schott ist nach der Fertigstellung zu
fotografieren.

**1.8.13 Kabelabschottungen in Gehäuse 280 x 110 mm**
Feuerbeständige Abschottungen von Kabeldurchführungen
in Decken und Wänden nach DIN 4102 S90, bestehend aus
einem verzinkten Stahlblechgehäuse, ausgekleidet mit im
Brandfall aufschäumendem Brandschutzmittel.
Die Kabelabschottung ist als fertiges Bauelement zu
liefern und einzumörteln. Rauchgasabdichtung mit
stirnseitigen Abdeckkappen oder Schaumstopfen. Beide
werden grob zugeschnitten und in die Restöffnungen
eingesetzt. Verbleibende Öffnungen sind mit elastischem
Dichtstoff (z.B. Silikon, Acryl,...) oder EasyFoam-
Brandschutzmontageschaum rauchgasdicht zu verschließen. Zugelassen vom
DIBt Berlin unter der Nummer Z-19.15-202. FTZ
Spezifikation 736 53 FS 1/07.88.

Folgende Anforderungen werden an die Kabelabschottungen
gestellt:
Feuerwiderstandsklasse S90 nach DIN 4102
Zugelassen für Kabel aller Art ohne Begrenzung des
Kabeldurchmessers sowie für Kabelbündel.
Die Abschottung muss zu 100% belegbar sein. Sie darf
nicht überbelegbar sein.
Zugelassen für Leerohre mit und ohne Kabelbelegung bis
zu einem Durchmesser von 63 mm sowie Leerrohrbündel.
Die Kabeldurchmesser dürfen auch in Leerrohren nicht
begrenzt sein.
Einseitige Abdichtung zugelassen, auch ohne
Mineralwolle
Keine Abstandsvorschriften zwischen Kabeln oder
Leerrohren.
Nachweis über die Schallschutzeigenschaften.
Einfache und absolut staubfreie Nachrüstung möglich
Einbau und Instandsetzung ohne zulassungsgebundene
Spezial-Brandschutzbaustoffe (z.B. Brandschutzkitt).
Im Brandfall dürfen durch die Abschottung keine
zusätzlichen toxischen Gase entstehen.
Aussenmaße 280 x 110 mm, liefern und inkl.
Kennzeichnung und allen erforderlichen Materialien und
Nebenarbeiten montieren
Menge: 2,000 St
Zuordnung: 444

**1.8.14 Kabelabschottungen in Gehäuse 380 x 110 mm**
Feuerbeständige Abschottungen von Kabeldurchführungen
in Decken und Wänden nach DIN 4102 S90, bestehend aus
einem verzinkten Stahlblechgehäuse, ausgekleidet mit im
Brandfall aufschäumendem Brandschutzmittel.
Die Kabelabschottung ist als fertiges Bauelement zu
liefern und einzumörteln. Rauchgasabdichtung mit
stirnseitigen Abdeckkappen oder Schaumstopfen. Beide
werden grob zugeschnitten und in die Restöffnungen
eingesetzt. Verbleibende Öffnungen sind mit elastischem
Dichtstoff (z.B. Silikon, Acryl,...) oder EasyFoam-
Brandschutzmontageschaum rauchgasdicht zu verschließen. Zugelassen vom
DIBt Berlin unter der Nummer Z-19.15-202. FTZ
Spezifikation 736 53 FS 1/07.88.

Folgende Anforderungen werden an die Kabelabschottungen
gestellt:
Feuerwiderstandsklasse S90 nach DIN 4102
Zugelassen für Kabel aller Art ohne Begrenzung des
Kabeldurchmessers sowie für Kabelbündel.
Die Abschottung muss zu 100% belegbar sein. Sie darf
nicht überbelegbar sein.
Zugelassen für Leerohre mit und ohne Kabelbelegung bis
zu einem Durchmesser von 63 mm sowie Leerrohrbündel.
Die Kabeldurchmesser dürfen auch in Leerrohren nicht
begrenzt sein.
Einseitige Abdichtung zugelassen, auch ohne
Mineralwolle
Keine Abstandsvorschriften zwischen Kabeln oder
Leerrohren.
Nachweis über die Schallschutzeigenschaften.
Einfache und absolut staubfreie Nachrüstung möglich
Einbau und Instandsetzung ohne zulassungsgebundene
Spezial-Brandschutzbaustoffe (z.B. Brandschutzkitt).
Im Brandfall dürfen durch die Abschottung keine
zusätzlichen toxischen Gase entstehen.
Aussenmaße 380 x 110 mm, liefern und inkl.
Kennzeichnung und allen erforderlichen Materialien und
Nebenarbeiten montieren.
Menge: 2,000 St
Zuordnung: 444

**1.8.15 Brandschott bis 0,01 m²**
Schott zur brandschutztechnischen Abschottung von
Kabel- und Leitungsdurchführungen in Wänden oder
Decken,
bis 0,01 m².
Lieferung und fachgerechte Ausführung einer
dauerhaften, geprüften und bauaufsichtlich zugelassenen
Brandschutz- und Rauchabschlussabschottung nach
anerkannten Regeln der Technik. Die Abschottung ist in
Massivwänden, -decken sowie leichten Trennwänden zur
Herstellung von Brand- und Rauchschutzabschlüssen um
Kabel-, Rohr- oder Kombidurchführungen auszuführen
entsprechend den bauaufsichtlichen Zulassungen und
Prüfzeugnissen des Herstellers.

Die Leistung umfasst:
- Lieferung sämtlicher Systemkomponenten
 (Mineralfaserplatte, Beschichtungen, Dichtmassen etc.)
,
- Vorbereitung der Öffnung und fachgerechter Einbau,
- brandschutztechnisch korrektes Verschließen der
Kabel-
  und Leitungsdurchführung,
- dauerhafte, zugelassene Kennzeichnung des Schotts,
- Erstellung der erforderlichen Dokumentation,
- sowie alle notwendigen Nebenleistungen.

Feuerwiderstandsklasse gemäß Zulassung, mindestens EI
90
nach DIN 4102-9, für nachträgliche Leitungs- und
Leerrohrdurchführugen geeignet
Menge: 6,000 St
Zuordnung: 444

**1.8.16 Brandschott bis 0,02 m²**
Schott zur brandschutztechnischen Abschottung von
Kabel- und Leitungsdurchführungen in Wänden oder
Decken,
bis 0,02 m².
Lieferung und fachgerechte Ausführung einer
dauerhaften, geprüften und bauaufsichtlich zugelassenen
Brandschutz- und Rauchabschlussabschottung nach
anerkannten Regeln der Technik. Die Abschottung ist in
Massivwänden, -decken sowie leichten Trennwänden zur
Herstellung von Brand- und Rauchschutzabschlüssen um
Kabel-, Rohr- oder Kombidurchführungen auszuführen
entsprechend den bauaufsichtlichen Zulassungen und
Prüfzeugnissen des Herstellers.

Die Leistung umfasst:
- Lieferung sämtlicher Systemkomponenten
  (Mineralfaserplatte, Beschichtungen, Dichtmassen
etc.),
- Vorbereitung der Öffnung und fachgerechter Einbau,
- brandschutztechnisch korrektes Verschließen der
Kabel-
  und Leitungsdurchführung,
- dauerhafte, zugelassene Kennzeichnung des Schotts,
- Erstellung der erforderlichen Dokumentation,
- sowie alle notwendigen Nebenleistungen.

Feuerwiderstandsklasse gemäß Zulassung, mindestens EI
90
Menge: 4,000 St
Zuordnung: 444

**1.8.17 Brandschott bis 0,03 m²**
Schott zur brandschutztechnischen Abschottung von
Kabel- und Leitungsdurchführungen in Wänden oder
Decken,
bis 0,03 m².
Lieferung und fachgerechte Ausführung einer
dauerhaften, geprüften und bauaufsichtlich zugelassenen
Brandschutz- und Rauchabschlussabschottung nach
anerkannten Regeln der Technik. Die Abschottung ist in
Massivwänden, -decken sowie leichten Trennwänden zur
Herstellung von Brand- und Rauchschutzabschlüssen um
Kabel-, Rohr- oder Kombidurchführungen auszuführen
entsprechend den bauaufsichtlichen Zulassungen und
Prüfzeugnissen des Herstellers.

Die Leistung umfasst:
- Lieferung sämtlicher Systemkomponenten
  (Mineralfaserplatte, Beschichtungen, Dichtmassen
etc.),
- Vorbereitung der Öffnung und fachgerechter Einbau,
- brandschutztechnisch korrektes Verschließen der
Kabel-
  und Leitungsdurchführung,
- dauerhafte, zugelassene Kennzeichnung des Schotts,
- Erstellung der erforderlichen Dokumentation,
- sowie alle notwendigen Nebenleistungen.

Feuerwiderstandsklasse gemäß Zulassung, mindestens EI
90
Menge: 4,000 St
Zuordnung: 444

**1.8.18 Brandschott bis 0,04 m²**
Schott zur brandschutztechnischen Abschottung von
Kabel- und Leitungsdurchführungen in Wänden oder
Decken,
bis 0,04 m².
Lieferung und fachgerechte Ausführung einer
dauerhaften, geprüften und bauaufsichtlich zugelassenen
Brandschutz- und Rauchabschlussabschottung nach
anerkannten Regeln der Technik. Die Abschottung ist in
Massivwänden, -decken sowie leichten Trennwänden zur
Herstellung von Brand- und Rauchschutzabschlüssen um
Kabel-, Rohr- oder Kombidurchführungen auszuführen
entsprechend den bauaufsichtlichen Zulassungen und
Prüfzeugnissen des Herstellers.

Die Leistung umfasst:
- Lieferung sämtlicher Systemkomponenten
  (Mineralfaserplatte, Beschichtungen, Dichtmassen
etc.),
- Vorbereitung der Öffnung und fachgerechter Einbau,
- brandschutztechnisch korrektes Verschließen der
Kabel-
  und Leitungsdurchführung,
- dauerhafte, zugelassene Kennzeichnung des Schotts,
- Erstellung der erforderlichen Dokumentation,
- sowie alle notwendigen Nebenleistungen.

Feuerwiderstandsklasse gemäß Zulassung, mindestens EI
90
Menge: 8,000 St
Zuordnung: 444

**1.8.19 Brandschott bis 0,05 m²**
Schott zur brandschutztechnischen Abschottung von
Kabel- und Leitungsdurchführungen in Wänden oder
Decken,
bis 0,05 m².
Lieferung und fachgerechte Ausführung einer
dauerhaften, geprüften und bauaufsichtlich zugelassenen
Brandschutz- und Rauchabschlussabschottung nach
anerkannten Regeln der Technik. Die Abschottung ist in
Massivwänden, -decken sowie leichten Trennwänden zur
Herstellung von Brand- und Rauchschutzabschlüssen um
Kabel-, Rohr- oder Kombidurchführungen auszuführen
entsprechend den bauaufsichtlichen Zulassungen und
Prüfzeugnissen des Herstellers.

Die Leistung umfasst:
- Lieferung sämtlicher Systemkomponenten
  (Mineralfaserplatte, Beschichtungen, Dichtmassen
etc.),
- Vorbereitung der Öffnung und fachgerechter Einbau,
- brandschutztechnisch korrektes Verschließen der
Kabel-
  und Leitungsdurchführung,
- dauerhafte, zugelassene Kennzeichnung des Schotts,
- Erstellung der erforderlichen Dokumentation,
- sowie alle notwendigen Nebenleistungen.

Feuerwiderstandsklasse gemäß Zulassung, mindestens EI
90
Menge: 2,000 St
Zuordnung: 444

**1.8.20 Brandschott bis 0,06 m²**
Schott zur brandschutztechnischen Abschottung von
Kabel- und Leitungsdurchführungen in Wänden oder
Decken,
bis 0,06 m².
Lieferung und fachgerechte Ausführung einer
dauerhaften, geprüften und bauaufsichtlich zugelassenen
Brandschutz- und Rauchabschlussabschottung nach
anerkannten Regeln der Technik. Die Abschottung ist in
Massivwänden, -decken sowie leichten Trennwänden zur
Herstellung von Brand- und Rauchschutzabschlüssen um
Kabel-, Rohr- oder Kombidurchführungen auszuführen
entsprechend den bauaufsichtlichen Zulassungen und
Prüfzeugnissen des Herstellers.

Die Leistung umfasst:
- Lieferung sämtlicher Systemkomponenten
  (Mineralfaserplatte, Beschichtungen, Dichtmassen
etc.),
- Vorbereitung der Öffnung und fachgerechter Einbau,
- brandschutztechnisch korrektes Verschließen der
Kabel-
  und Leitungsdurchführung,
- dauerhafte, zugelassene Kennzeichnung des Schotts,
- Erstellung der erforderlichen Dokumentation,
- sowie alle notwendigen Nebenleistungen.

Feuerwiderstandsklasse gemäß Zulassung, mindestens EI
90
Menge: 2,000 St
Zuordnung: 444

**1.8.21 Brandschott bis 0,08 m²**
Schott zur brandschutztechnischen Abschottung von
Kabel- und Leitungsdurchführungen in Wänden oder
Decken,
bis 0,08 m².
Lieferung und fachgerechte Ausführung einer
dauerhaften, geprüften und bauaufsichtlich zugelassenen
Brandschutz- und Rauchabschlussabschottung nach
anerkannten Regeln der Technik. Die Abschottung ist in
Massivwänden, -decken sowie leichten Trennwänden zur
Herstellung von Brand- und Rauchschutzabschlüssen um
Kabel-, Rohr- oder Kombidurchführungen auszuführen
entsprechend den bauaufsichtlichen Zulassungen und
Prüfzeugnissen des Herstellers.

Die Leistung umfasst:
- Lieferung sämtlicher Systemkomponenten
  (Mineralfaserplatte, Beschichtungen, Dichtmassen
etc.),
- Vorbereitung der Öffnung und fachgerechter Einbau,
- brandschutztechnisch korrektes Verschließen der
Kabel-
  und Leitungsdurchführung,
- dauerhafte, zugelassene Kennzeichnung des Schotts,
- Erstellung der erforderlichen Dokumentation,
- sowie alle notwendigen Nebenleistungen.

Feuerwiderstandsklasse gemäß Zulassung, mindestens EI
90
Menge: 2,000 St
Zuordnung: 444

**1.8.22 Brandschott bis 0,09 m²**
Schott zur brandschutztechnischen Abschottung von
Kabel- und Leitungsdurchführungen in Wänden oder
Decken,
bis 0,09 m².
Lieferung und fachgerechte Ausführung einer
dauerhaften, geprüften und bauaufsichtlich zugelassenen
Brandschutz- und Rauchabschlussabschottung nach
anerkannten Regeln der Technik. Die Abschottung ist in
Massivwänden, -decken sowie leichten Trennwänden zur
Herstellung von Brand- und Rauchschutzabschlüssen um
Kabel-, Rohr- oder Kombidurchführungen auszuführen
entsprechend den bauaufsichtlichen Zulassungen und
Prüfzeugnissen des Herstellers.

Die Leistung umfasst:
- Lieferung sämtlicher Systemkomponenten
  (Mineralfaserplatte, Beschichtungen, Dichtmassen
etc.),
- Vorbereitung der Öffnung und fachgerechter Einbau,
- brandschutztechnisch korrektes Verschließen der
Kabel-
  und Leitungsdurchführung,
- dauerhafte, zugelassene Kennzeichnung des Schotts,
- Erstellung der erforderlichen Dokumentation,
- sowie alle notwendigen Nebenleistungen.

Feuerwiderstandsklasse gemäß Zulassung, mindestens EI
90
Menge: 2,000 St
Zuordnung: 444

**1.8.23 Brandschutzmasse**
Brandschutzmasse Kartusche, aufschäumend und
spachtelfähig in Kartuschenform liefern und incl. aller
erforderlichen Nebenarbeiten zum Abdichten von
Kabeldurchführungen für einzelne Kabel und Leitungen
durch Decken und Wände incl. Erstellung einer glatten,
malerfertigen Oberfläche verarbeiten
Menge: 18,000 St
Zuordnung: 444

**1.8.24 Brandschutzkanal für Flucht- und Rettungswege**
Brandschutzkanal zur Verlegung von Kabeln in Flucht-
und Rettungswegen.
Liefern und montieren eines geprüften Brandschutz-
Installationskanals aus Metall mit intumeszierender
Innenbeschichtung zur brandsicheren Führung von Kabeln
und Leitungen in Flucht- und Rettungswegen
(Treppenhaus).
Der Installationskanal muss als Brandschutzkanal gemäß
DIN 4102-11 in der Feuerwiderstandsklasse I30 bis I120
geprüft und zugelassen sein.
Der Kanal hat die Aufgabe, Brandlasten über den
klassifizierten Zeitraum zu kapseln, eine
Brandweiterleitung zu verhindern sowie Flucht- und
Rettungswege vor den Auswirkungen eines Kabelbrandes zu
schützen.
Der Brandschutzkanal muss für direkte Wand- und
Deckenmontage geeignet sein sowie für Montage unterhalb
von Systemböden und auf geeigneten Tragsystemen.
Es dürfen ausschließlich systemzugehörige, zugelassene
und vorkonfektionierte Formteile verwendet werden.

Der Kanal muss folgende konstruktive Eigenschaften
aufweisen:

- sichere Verbindung von Kanalunterteil und abnehmbarem
Deckel über integrierte Rastklammern
- werkzeuglose, mehrfach mögliche Montage und Demontage
des Deckels
- Potentialausgleich über Rastklammern
- innenliegende Verbinder mit zusätzlicher Abdichtung
von innen nach außen
- intumeszierende Innenbeschichtung zur
brandschutztechnischen Abschottung

Technische Daten:

Werkstoff: Stahl
Oberfläche: bandverzinkt
Länge eines Elements: 2000 mm
Breite: 200 mm
Höhe: 120 mm
Innenbreite: 194 mm
Innenhöhe: 114 mm
Anzahl der beflammbaren Seiten: 4
Nutzquerschnitt: ca. 18.500 mm²

Montage einschließlich:

- aller erforderlichen Befestigungsmittel
- systemzugehöriger Verbinder
- Halterungen und Tragsysteme
- Potentialausgleich
- Anpassungen und Verschnitt

aller Nebenleistungen zur betriebsfertigen Montage
Menge: 10,000 m
Zuordnung: 444

**1.8.25 Provisorische Brandschotts / Brandschutzkissen**
Liefern, montieren, warten und nach Abschluss der
Bauphase fachgerecht entfernen von vorübergehenden
Brandschotts zur Abdichtung von Durchführungen
elektrischer Leitungen, Kabelbündel und Rohrleitungen
in Wänden, Decken und Böden. Die Brandschotts sind als
Brandschutzkissen aus nichtbrennbaren, zertifizierten
Materialien auszuführen und für wiederholte Montage
geeignet.

Anwendungsbereich:

- Temporäre Abdichtung von Elektroinstallationen
während der Rohbau- und Ausbauphase
- Schutz gegen Rauch- und Flammenausbreitung nach DIN
EN 1366-3 / EN 13501-2 oder gleichwertiger Norm
- Flexible Anpassung an unterschiedliche
Kabeldurchmesser und Kabelbündel

Technische Anforderungen:

- Material: nichtbrennbar, formstabil, wiederverwendbar
- Feuerwiderstand: mindestens EI 90

Einfache Montage ohne Beschädigung der Baukonstruktion
Montage und Demontage durch qualifiziertes Fachpersonal
Lieferumfang inkl. Halte- und Befestigungssystem

Besondere Hinweise:

Brandschotts während der gesamten Bauphase wirksam
erhalten
Nach Fertigstellung der Rohbauarbeiten die
Brandschutzkissen fachgerecht entfernen, lagern oder
entsorgen

Größe bis 0,02 m²
Menge: 4,000 St
Zuordnung: 444

**1.8.26 Dokumentation Brandschott**
Dokumentation der Brandschotte. Es sind alle erstellten
Brandschotte anhand eines Fotos zu dokumentieren. Die
Brandschotte sind zu nummerieren, in einen
Grundrissplan einzutragen und auf Papier und DVD in
einfacher Ausfertigung zu übergeben.
Menge: 1,000 Psch
Zuordnung: 449

#### Titel 1.9 Potentialausgleich und Erdung

*Hinweis*
Allgemeines
Beim Erstellen des Potentialausgleiches ist besonders
darauf zu achten, dass die Bildung von Schleifen
vermieden wird. Die Ausführung hat äußerst sorgfältig
zu erfolgen, um Streu- bzw. Störspannungen im Hause zu
vermeiden. Naßbereiche, Bäder und Duschen sowie
technische Anlagenteile sind in den PA einzubeziehen.
Alle Anlagen sind in den PA einzubeziehen.
Alle Verschraubungen sind selbstsichernd auszuführen.

Die Erdungsanlagen sind nach den Vorschriften des VDEW
und der DIN VDE-Richtlinien zu errichten.
Klein- und Befestigungsmaterial ist einzukalkulieren.

**1.9.01 Potentialausgleichschiene**
Potentialausgleichschiene aus Stahl, verzinkt, nach VDE
0609, mit schraubbarer Abdeckhaube, plombierbar,
komplett mit Zubehör, Beschriftung, Kleinmaterial und
kontaktsicheren Klemmen liefern betriebsfertig
verklemmt montieren
Menge: 2,000 St
Zuordnung: 446

**1.9.02 Potentialausgleichslitze**
Potentialausgleichslitze, flexibel, Länge 30 cm, incl.
Kabelklemmschuhen und Befestigungsmaterial zum
Überbrücken von Lüftungskanälen, Kabelrinnen, etc.
liefern und betriebsfertig montieren
Menge: 16,000 St
Zuordnung: 446

**1.9.03 Erdungsrohrschelle NW 30**
Erdungsrohrschelle für Wasser-, Heizungs- und sonstige
Metallkonstruktionen, mit Klemmschrauben  zum Anschluß
von Leitungen bis 16 qmm, incl. Befestigungmat. und
Muttern, komplett liefern und montieren für Rohre bis
NW 30 mm
Menge: 6,000 St
Zuordnung: 446

**1.9.04 Erdungsrohrschelle NW 60**
Erdungsrohrschelle für Wasser-, Heizungs- und sonstige
Metallkonstruktionen, mit Klemmschrauben  zum Anschluß
von Leitungen bis 16 qmm, incl. Befestigungmat. und
Muttern, komplett liefern und montieren für Rohre bis
NW 60 mm
Menge: 3,000 St
Zuordnung: 446

**1.9.05 Erdungsrohrschelle NW 100**
Erdungsrohrschelle für Wasser-, Heizungs- und sonstige
Metallkonstruktionen, mit Klemmschrauben  zum Anschluß
von Leitungen bis 16 qmm, incl. Befestigungmat. und
Muttern, komplett liefern und montieren für Rohre bis
NW 100 mm
Menge: 3,000 St
Zuordnung: 446

**1.9.06 Anschluß von metallenen Teilen**
Anschluß von metallenen Teilen für den zusätzlichen
Potentialausgleich mit selbstsichernden
Edelstahlschrauben und allem erforderlichen Zubehörs
Menge: 32,000 St
Zuordnung: 446

**1.9.07 PVC-Aderleitung H07V-U 1x4**
PVC-Aderleitung nach VDE 0281 mit allem Klein- und
Befestigungmaterial, in Leerrohren, in Kunststoffkabelkanälen, in und unter Putz, im Mauerwerk mit
Stemmarbeiten, liefern und betriebsfertig verlegen
als  H07V-U 1 x 4 qmm
Menge: 240,000 m
Zuordnung: 446

**1.9.08 PVC-Aderleitung H07V-U 1x 6**
PVC-Aderleitung nach VDE 0281 mit allem Klein- und
Befestigungmaterial,  in und unter Putz, im Mauerwerk
oder im Bodenaufbau, mit Stemmarbeiten, liefern und
betriebsfertig verlegen als  H07V-U 1 x 6 qmm
Menge: 360,000 m
Zuordnung: 446

**1.9.09 Meßtechnische Überprüfung Pot-Ausgleich**
Meßtechnische Überprüfung nach DIN EN 0185 als Nachweis
der Funktionsfähigkeit des Potentialausgleichs inkl.
Überprüfung des Erdübergangswiderstandes und Erstellung
eines Prüfprotokolls einschließlich der
Revisionszeichnungen
in einfacher Ausfertigung
Menge: 1,000 Psch
Zuordnung: 449

#### Titel 1.10 EDV- und FM-Netzwerk

*Hinweis*
Allgemeines
EDV- und FM-Verkabelung
Das EDV-Datennetz ist sternförmig strukturiert
aufzubauen.
Die Einhaltung der Grenzwerte ist sicherzustellen.
Für alle Anschlußpunkte ist ein Meßprotokoll zu
erstellen.
Die Bauteile für den 19 Zoll-Schrank sind in ein
vorhandenes Rack einzubauen.

**1.10.01 Netzwerkschrank 19-Zoll 43 HE, 800mm tief 800mm breit**
19-Zoll-EDV-Verteilerschrank, zur Aufnahme von
Patchfeldern, HxBxT ca.2000x800x800 mm, 43 HE.

1x  Grundgestell mit seitlicher 25 mm Rasterlochung
4x  482,6 mm (19") Lochwinkel mit frontseitiger
  Vierkantlochung für die Aufnahme von
Käfigmuttern
  gemäß IEC 297 d EIA
1x  Fronttür, Sichttür, innenliegend, mit 1-Punkt-
  Verriegelung (Vorreiber), Schwenkhebel und
  Schließung EK333 (austauschbar gegen DIN
  Profilhalbzylinder 30/10)
1x  Rücktür, geschlossen, innenliegend, mit 1-Punkt-
  Verriegelung (Vorreiber), Schwenkhebel mit
  Schließung EK333 (austauschbar gegen DIN
  Profilhalbzylinder 30/10)
2x  Seitenwände, verschraubt, innenliegend
1x  Dach mit Kabeleinführungen hinten (mit
  Bürstenleiste) und seitlich, Vorlaserungen
für bis zu 6
  Lüfter
1x  Boden mit Kabeleinführungen, 19" Ebene komplett
  offen, seitlich vorgelasert
4x  Nivellierfüße M10x60 mm, mit Kunststofffuß,
  Sechskant SW27
1x  zentraler Erdungsbolzen

liefern und betriebsfertig incl. aller Nebenleistungen
montieren

angebotenes Fabrikat  :
' ....................................'

angebotener  Typ :
' ....................................'
Menge: 1,000 St
Zuordnung: 457

**1.10.02 Kabelabfangschiene**
Kabelabfangschiene für vorstehenden LAN-Schrank oder
Rack, liefern und betriebsfertig incl.
Befestigungsmaterial und Zubehör montieren
Menge: 2,000 St
Zuordnung: 457

**1.10.03 Patchpanel Cat 6 24 Ports**
EDV- Patchpanel, Klasse E, Cat. 6, geschirmt, mit
einzeln geschirmten 24 RJ45 Buchsen diensteneutral bzw.
nach Bauherrnvorgabe fertig verklemmt und aufgelegt,
liefern und incl. Messprotokoll, farbigen Codiersets
dauerhafter Beschriftung pro Port und allem
erforderlichen Zubehörs betriebsfertig in vorhandenen
Verteilerschrank oder Rack einbauen
Menge: 4,000 St
Zuordnung: 457

**1.10.04 Rangierpanel**
Rangierpanel,  19" in 1 HE Ausführung, komplett aus
Metall, allem erforderlichen Zubehörs betriebsfertig in
vorhandenen Verteilerschrank oder Rack einbauen
Menge: 5,000 St
Zuordnung: 457

**1.10.05 6-fach-Schuko-Steckdosenleiste mit ÜSS**
230 V-Schiene mit Überspannungsschutz und 6
Schukosteckdosen komplett incl. Verdrahtung und allem
erforderlichen Zubehör, passend zu vorstehenden
Verteilerschränken liefern und betriebsfertig montieren
Menge: 1,000 St
Zuordnung: 457

**1.10.06 FM-Kleinverteiler a.P. bis 60 DA**
Liefern, montieren und betriebsfertig herstellen eines
Fernmelde-Kleinverteilers zur Wandmontage (Aufputz),
geeignet zur Aufnahme von bis zu 6 Anschlussleisten à
10 Doppeladern und für maximal 60 aufgelegte
Doppeladern.

Inkl. Montagewanne, Anschlussleisten, sämtlichem
Befestigungs- und Kleinmaterial, fachgerechtem
Auflegen, Beschalten, Kennzeichnen sowie
ordnungsgemäßer Kabelführung.

Mit Erstellung und Übergabe einer Anschluss- und
Belegungsdokumentation.

Ausführung: Wandverteiler, Aufputz
Schutzart: IP40
Farbe: grau
Abmessungen ca. 330 × 200 × 125 mm
Menge: 2,000 St
Zuordnung: 457

**1.10.07 FM-Kleinverteiler a.P. bis 100 DA**
Liefern, montieren und betriebsfertig herstellen eines
Fernmelde-Kleinverteilers zur Wandmontage (Aufputz),
geeignet zur Aufnahme von bis zu 6 Anschlussleisten à
10 Doppeladern und für maximal 100 aufgelegte
Doppeladern.

Inkl. Montagewanne, Anschlussleisten, sämtlichem
Befestigungs- und Kleinmaterial, fachgerechtem
Auflegen, Beschalten, Kennzeichnen sowie
ordnungsgemäßer Kabelführung.

Mit Erstellung und Übergabe einer Anschluss- und
Belegungsdokumentation.

Ausführung: Wandverteiler, Aufputz
Schutzart: IP40
Farbe: grau
Abmessungen ca. 330 × 330 × 125 mm
Menge: 1,000 St
Zuordnung: 457

**1.10.08 EDV-Datendose Cat 6, 1x RJ45 8-polig**
Datenanschlußdose als EDV-Anschlußdose UAE Cat 6 oder
Telefonanschlussdose geschirmt, mit einer
Anschlußmöglichkeiten RJ 45 8/8, diensteneutral belegt
nach Anforderung des Bauherrn, komplett jeweils
passender Zentralscheibe in der Farbe reinweiss,
glänzend aus dem Programm der Flächenschalter mit
anteiligem reinweissen Abdeckrahmen
Menge: 6,000 St
Zuordnung: 457

**1.10.09 EDV-Datendose Cat 6, 2x RJ45 8-polig**
Datenanschlußdose als EDV-Anschlußdose UAE Cat 6 oder
Telefonanschlussdose geschirmt, mit zwei
Anschlußmöglichkeiten RJ 45 8/8, diensteneutral belegt
nach Anforderung des Bauherrn, komplett jeweils
passender Zentralscheibe in der Farbe reinweiss,
glänzend aus dem Programm Flächenschalter mit
anteiligem reinweissen Abdeckrahmen

angebotenes Fabrikat:
'.............................................'

angebotener Typ:
'.............................................'
Menge: 24,000 St
Zuordnung: 457

**1.10.10 1-fach Aufputz-Gehäuse**
1-fach Aufputz-Gehäuse für Einsätze und Zentralscheiben
mit Abdeckrahmen, passend zum Schalterprogramm liefern
und inkl. aller Nebenleistungen und Kleinmaterial
montieren
Menge: 14,000 St
Zuordnung: 444

**1.10.11 2-fach Aufputz-Gehäuse**
2-fach Aufputz-Gehäuse für Einsätze und Zentralscheiben
mit Abdeckrahmen, passend zum Schalterprogramm liefern
und inkl. aller Nebenleistungen und Kleinmaterial
montieren
Menge: 2,000 St
Zuordnung: 444

**1.10.12 FM-Datenkabel nach IBM Cat 7**
FM-Datenkabel nach IBM Categorie 7a, Klasse F, S/STP
100
Ohm, für hochbitratige Übertragungen wie ATM oder
Fastethernet bis 1200 MHz, liefern und betriebsfertig
in
Kabelkanälen, Rohren, etc. verlegen als  Twistet Pair
4x2xAWG22, 1GHz MHz CAT.7a Erschwerniszuschläge für
Arbeiten in den vorhandenen Zwischendecken und
Fädelungsarbeiten durch Leuchtenöffnungen oder wegen
technisch hoher Installationsdichte sind mit
einzukalkulieren und werden nicht extra vergütet

angebotenes Fabrikat:
'.............................................'

angebotener Typ:
'.............................................'
Menge: 3460,000 m
Zuordnung: 457

**1.10.13 Messung EDV-Netz**
Messung einer fertig verlegten Datenkabellänge inkl.
der angeschlossenen Datenports der Datenverkabelung,
insbesondere Return Loss, Equal Level Far end Cross
Talk sowie Wellenwiderstand, Laufzeitverzögerung,
Gleichstromwiderstand, NEXT, Dämpfung,
Rückflußdämpfung, Schirmwiderstand, Echoantwort,
Kontinuität von Leitern, Leerlauf und Kurzschluß.
Nachweis der Einhaltung der Grenzwerte nach Klasse E
der DIN 50173-2000 bzw. ANSI/TIA/EIA-TSB-67,
Meßprotokoll und Kabelliste erstellen
Menge: 54,000 St
Zuordnung: 457

**1.10.14 LWL-Kabel 4 Fasern A/I-DQ(ZN)BH OM4**
Universalkabel Multimode A/I-DQ(ZN)BH 4G50/125 OM4 für
LAN Backbones als Verbindungskabel zwischen Haupt- und
Etagenverteiler, halogenfrei, metallfrei, liefern und
in Teillängen betriebsfertig in Kabelkanälen, Rohren,
auf Kabelwannen, an Steigetrassen, etc. verlegen als
Breakout-Kabel mit 4 Fasern 50/125
Menge: 295,000 m
Zuordnung: 457

**1.10.15 LWL-Kabel 12 Fasern U-DQ(ZN)BH 1x12 OM4CCCT3.0 OM4**
Bezeichnung: U-DQ(ZN)BH 1x12 OM4CCCT3.0 OM4
ClearCurveTyp:012TEU-13198A2G-Dca
Äußerst biegsame Multimode-Glasfaser mit verbessertern
Makrobiegeeigenschaften. Ausgelegt auf enge Biegungen
und anspruchsvolle Streckenverläufe.

Anzahl der Fasern: 12
Ader-Art:verseilte Bündelader
Faser-Anzahl je Ader: 12
Faserart: Multimode 50/125
Kategorie: OM4
Mit Zugentlastung: ja
Bewehrung: ja
Mit Nagetierschutz: ja
Mantel-Farbe: schwarz
Kabel längswasserdicht: ja
Kabel querwasserdicht: nein
Kabel metallfrei: ja
Brandverhaltensklasse nach EN 13501-6:Dca
Rauchentwicklungsklasse nach EN 13501-6:s2
Abtropfverhaltensklasse nach EN 13501-6:d2
Säureentwicklungsklasse nach EN 13501-6:a1
Halogenfrei nach EN 60754-1/2:ja
Flammwidrig: nach IEC/EN 60332-1-2
Funktionserhalt: ohne
Raucharm nach EN 61034-2:ja
Außendurchmesser ca.:6,6 mm
Als Verbindungskabel zwischen Haupt- und
Klassenraumverteiler, halogenfrei, metallfrei, liefern
und in Teillängen betriebsfertig in Kabelkanälen,
Rohren, auf Kabelwannen, an Steigetrassen, etc.
verlegen als Breakout-Kabel mit 12 Fasern 50/125.
Menge: 45,000 m
Zuordnung: 457

**1.10.16 LWL-Kabel 2x12 Fasern A/I-DQ(ZN)BH OM4**
Universalkabel multimode A/I-DQ(ZN)BH 2x12G50/125 OM4
für LAN Backbones als Verbindungskabel zwischen Haupt-
und Etagenverteiler, halogenfrei, metallfrei, liefern
und in Teillängen betriebsfertig in Kabelkanälen,
Rohren, auf Kabelwannen, an Steigetrassen, etc.
verlegen als Breakout-Kabel mit 24 Fasern 50/125
Menge: 110,000 m
Zuordnung: 457

**1.10.17 LWL-Kabel 4x12 Fasern A/I-DQ(ZN)BH OM4**
Universalkabel multimode A/I-DQ(ZN)BH 4x12G50/125 OM4
für LAN Backbones als Verbindungskabel zwischen Haupt-
und Etagenverteiler, halogenfrei, metallfrei, liefern
und in Teillängen betriebsfertig in Kabelkanälen,
Rohren, auf Kabelwannen, an Steigetrassen, etc.
verlegen als Breakout-Kabel mit 48 Fasern 50/125
Menge: 320,000 m
Zuordnung: 457

**1.10.18 LWL-Erdkabel 12 Fasern A-DQ(ZN)B2Y 12G50/125µm OM4 Multimode**
Außenkabel, metallfrei, längswasserdicht,
Nagetierschutz, UV-beständig, Mantel PE (schwarz)
VDE-Bezeichnung: A-DQ(ZN)B2Y
Standards:
Längswasserdicht: IEC-60794-1-2
Übertragung: IEC 60793, ITU-T G651
Verkabelung: ISO11801, EN 50173
Temperaturbereiche:
Betrieb: -20°C ~ 70°C
Transport/Lagerung: -40°C ~ 70°C
Installation: -10°C ~ 50°C

Als Verbindungskabel  liefern und in Teillängen
betriebsfertig in Kabelkanälen, Rohren, auf
Kabelwannen, an Steigetrassen, etc. verlegen als
Breakout-Kabel mit 12 Fasern 50/125
Menge: 155,000 m
Zuordnung: 457

*Hinweis*
FTTO Komponenten 19" Einbauten

**1.10.19 Glasfaserspleissbox incl. 24 Duplex-Port-LWL Frontplatte**
19" LWL-Patchpanel, ausziehbar, 1 HE, bestückt
mit 24 LC Duplexkupplungen OM4 9/125µm
Staubschutz: Shutter
Mit  48 aufgesteckten und ca. 0,8 m
abgestrippten Pigtails, 2 m lang eingelegt in
Kassette. Patchfeld aus verwindungssteifen,
verzinkten Stahlblech. Farbe: RAL 7035
(lichtgrau).

Die LWL LC Duplexkupplungen sind incl. allem
erforderlichen Zubehörs, für Vor-Ort-Konfektionierung,
mit Kabelschutzkomponenten, mit funktionsfertigem Spleiss, inkl.
protokollierter Messung komplett mit Kleinmaterial und
allen erforderlichen Nebenleistungen betriebsfertig zu
liefern und zu herzustellen, inkl. allen Pigtails,
absetzen, einlegen, anstecken, liefern und
betriebsfertig mit Klein- und Befestigungsmaterial in
Verteilerschrank oder Rack betriebsfertig montieren.
Menge: 1,000 St
Zuordnung: 457

**1.10.20 Glasfaserspleissbox incl. 48 Duplex-Port-LWL Frontplatte**
19" LWL-Patchpanel, ausziehbar, 2 HE, bestückt
mit 48  LC Duplexkupplungen OM4  9/125µm
Staubschutz: Shutter
Mit 96 aufgesteckten und ca. 0,8 m
abgestrippten Pigtails, 2 m lang eingelegt in
Kassette. Patchfeld aus verwindungssteifen,
verzinkten Stahlblech. Farbe: RAL 7035
(lichtgrau).

Die LWL LC Duplexkupplungen sind incl. allem
erforderlichen Zubehörs, für Vor-Ort-Konfektionierung,
mit Kabelschutzkomponenten, mit funktionsfertigem Spleiss, inkl.
protokollierter Messung komplett mit Kleinmaterial und
allen erforderlichen Nebenleistungen betriebsfertig zu
liefern und zu herzustellen, inkl. allen Pigtails,
absetzen, einlegen, anstecken, liefern und
betriebsfertig mit Klein- und Befestigungsmaterial in
Verteilerschrank oder Rack betriebsfertig montieren.
Menge: 2,000 St
Zuordnung: 457

*Hinweis*
FTTO Komponenten

**1.10.21 Montage 7-Port Ethernet 10G Mirco Switch PoE++**
Nur Montage des unten beschriebenen Gerätes.

10G Uplinks (IEEE 802.3ae) 2x 1/10G Uplink für maximale
Performance und Flexibilität im FTTO-Netzwerk 2.5/5G
Downlink (IEEE 802.3bz) Multi Gigabit Port, optimiert
für den Betrieb von Wi-Fi 6-Netzwerken PoE++ PSE Local
Port (IEEE 802.3bt) Downlink mit bis zu 60W-PoE-
Versorgung IT-Sicherheit  Featureset für hohes Maß an
IT-Sicherheit Kompaktes Einbauformat M45 Kompaktes M45-
Format zur einfachen und baukonformen Installation
Lüfterloses Design Keine Geräuschemission zum Einsatz
im Arbeitsplatzbereich Docker Virtualization
Environment Integriertes Docker System zur freien
Programmierung von Sonderfunktionen Standardisierte
Netzwerkredundanz (ERPS nach G.8032v2) Featureset für
besondere Redundanztopologien im FTTO-Netzwerk .

Eigenschaften:
10 Gigabit Ethernet Switch
Lüfterloser 10 Gigabit Ethernet Switch
Layer-2+ Store-and-forward, Full Wire-Speed, Nonblocking Max. 16K MAC Adressen, Automatisches Learning
und Aging Jumbo Frames (max. 10KBytes)

Netzwerk-Management
Unterstützung gängiger Management Standards
Web Manager (HTTPS, HTTP, Custom Certificates)
Industriestandard CLI via SSH, Telnet
Konsolenschnittstelle
SNMP v1/v2c/v3 Transport Security Model (TSM)
Software-Integration  als zentrale Management Lösung
für die Konfiguration von Netzwerken und Geräten
Docker-Virtualisierungsumgebung für kundenspezifische
Automatisierung

Security
Wählbare User Authentifizierungs Modi: Local DB,
RADIUS, TACACS+
Zugriffsberechtigungen konfigurierbar für Benutzer und
Gruppen
Portbasierte Netzwerkzugriffs steuerung
o MAC Locking
o MAC via RADIUS, IEEE 802.1X
o IEEE 802.1X Supplicant, incl. MD5, PEAP, PEAP-MSCHAP
v2, TTLS, TLS v1.2/v1.3
Access Control Lists
Storm Control
DHCP Snooping, ARP Inspection, PPPoE Snooping

Redundanz
Spanning Tree: STP, RSTP, MSTP
Ethernet Ring Protection Switching (ERPS), G.8032 v2
Redundant Ring Protocol

Firmware-Management
Update via Web UI, FTP, FTPS
Import und Export von Konfigurationen Power-over-
Ethernet (PoE+/++)
4x IEEE 802.3af/at PoE+ PSE (max. 30 W/Port)
1x IEEE 802.3af/at/bt PoE++ PSE (max. 60 W)
Maximales PoE-Budget: 120 W

Anschlüsse Uplink
2x SFP/SFP+ slot, 1/10GBase-X Downlink
1x RJ-45 Port, 1/2.5/5GBase-T Local Ports
4x RJ-45 Port, 10/100/1000Base-T Power Supply
3-polige Schraub-/Steckklemme für massiven Draht oder
flexible Litze
Zusätzliche Erdung (PE) über 6,3 mm Flachstecker
Konsolen-Anschluss
USB-C-Anschluss

Stromversorgung
Eingang 50..57 VDC (54 VDC typ.)
Leistungsauf nahme Typ. 13 W (ohne PoE) max. 135 W
(inkl. PoE) (volle Leistungsabgabe nur unter geeigneten
Installations bedingungen)
Anschluss 3-polige Schraub-/Steck klemme, PE/-/+
Erdung (FE) 6,3 mm Flachstecker

Montage
Snap-In-Montage 45 mm (ohne Schraubbefestigung)
Horizontale Montage, vertikale Anordnung möglich
Kompatibel mit gängigen Elektroinstallationssystemen
mit Adapter rahmen

Abmessungen und Montage
Abmessungen 90 mm x 45 mm x 62 mm (B x T x H, ohne
Anschlüsse)
Montagetiefe 35 mm
Gewicht ca. 280 g
Montage Horizontal, vertikale Anordnung möglich

Bauteil wird durch Bauherr bereitgestellt, anzubieten
ist lediglich die Montage. Die Programmierung und
Konfiguration erfolgt durch die IT-Fachfirma (NUR
MONTAGE!).

Einbau inklusive bereitgestelltem Zubehör für jeweilige
Einbausituation, Beschriftung in vorhandener
Mediensäule, Brüstungskanal, Möbel, Aufputzgehäuse.
Menge: 11,000 St
Zuordnung: 457

**1.10.22 Montage Schaltnetzteil für PoE+ Micro Switch**
Nur Montage.

Passend zu  vorstehendem Micro Switch.

Ausgelegt für  Micro Switches und Desktop Switches mit
PoE PSE Funktion
Eingangsspannung: 115..230 VAC
Wechselspannungsindikator LED
Ausgangsspannung: 54 VDC
Ausgang voll geregelt und geschützt
Überspannungs- und Überlastschutz
DC-Ausgangsanschluss: festes Kabel mit Mini-Combicon-
Stecker
Kabellängen: 1m
Kein Geräusch und kein mechanischer Verschleiß durch
lüfterlosen Betrieb
Montagefreie Anwendung
Schutzisolation
Schwarzes Kunststoffgehäuse
65 W DC Ausgangsleistung für Micro Switches und für
Desktop Switches mit PoE PSE-Funktion gemäß IEEE
802.3af/at
Euro Connector am AC-Eingang

Bauteil wird durch Bauherr bereitgestellt, anzubieten
ist lediglich die Montage (NUR MONTAGE !).

Betriebsfertig angeschlossen in vorhandener
Mediensäule, Brüstungskanal, Möbel einbauen.
Menge: 11,000 St
Zuordnung: 457

**1.10.23 Kompakt-Spleißbox Teilnehmeranschluss AP 2xLC Duplex**
LWL-Kompakt-Spleißbox zur Aufnahme von Spleißkassetten,
oder Spleißkassetten und Verteilerplatten.
Pulverbeschichtetes Metallgehäuse mit abschließbarem
Klappdeckel;
Montagelöcher zur Wandbefestigung;
Dichtungsleisten für ankommende und herausgeführte
Kabel auf den Gehäuseseiten integriert;
Kabelbinderbefestigungen im Gehäuse integriert;
Mind. 1 Schraubbolzen mit Rändelmutter zur
werkzeuglosen Montage von Spleißkassetten und/oder
Verteilerplatte;
Verteilerplatten mit Montageausschnitten für für ST,
SC, SC-Duplex, LC-Duplex, LC-Quad und E2000 verfügbar;
Frontseitiger Laserwarnhinweis;

Anforderungen:
Gehäuse:
- Maße: max. 265 x 150 mm (HxB)
- Befestigungsraster: 160 x 120 x 6mm (HxBxd)
- Tiefe: max. 55mm
- Schutzklasse: mind. IP30
- Material: Stahlblech, pulverbeschichtet
- Farbe: lichtgrau, RAL 7035

Liefern und komplett inkl. aller notwendigen
Zubehörteile, fertig bestückt mit 2 x LCD-Kupplungen
(die LWL LCD Kupplung ist incl. allem erforderlichen
Zubehörs, für Vor-Ort-Konfektionierung, mit
Kabelschutzkomponenten, mit funktionsfertigem Spleiss,
inkl. protokollierter Messung komplett mit
Kleinmaterial und allen erforderlichen Nebenleistungen
betriebsfertig liefern, herzustellen,) inkl. allen
Pigtails, absetzen, einlegen, anstecken, liefern und
betriebsfertig mit Klein- und Befestigungsmaterial zu
montieren.

angebotenes Fabrikat  :
' ....................................'

angebotener  Typ :
' ....................................'
Menge: 4,000 St
Zuordnung: 457

**1.10.24 Kompakt-Spleißbox Teilnehmeranschluss AP 6xLC Duplex**
LWL-Kompakt-Spleißbox zur Aufnahme von Spleißkassetten,
oder Spleißkassetten und Verteilerplatten.
Pulverbeschichtetes Metallgehäuse mit abschließbarem
Klappdeckel;
Montagelöcher zur Wandbefestigung;
Dichtungsleisten für ankommende und herausgeführte
Kabel auf den Gehäuseseiten integriert;
Kabelbinderbefestigungen im Gehäuse integriert;
Mind. 1 Schraubbolzen mit Rändelmutter zur
werkzeuglosen Montage von Spleißkassetten und/oder
Verteilerplatte;
Verteilerplatten mit Montageausschnitten für für ST,
SC, SC-Duplex, LC-Duplex, LC-Quad und E2000 verfügbar;
Frontseitiger Laserwarnhinweis;

Anforderungen:
Gehäuse:
- Maße: max. 265 x 150 mm (HxB)
- Befestigungsraster: 160 x 120 x 6mm (HxBxd)
- Tiefe: max. 55mm
- Schutzklasse: mind. IP30
- Material: Stahlblech, pulverbeschichtet
- Farbe: lichtgrau, RAL 7035

Liefern und komplett inkl. aller notwendigen
Zubehörteile, fertig bestückt mit 6 x LCD-Kupplungen
(die LWL LCD Kupplung ist incl. allem erforderlichen
Zubehörs, für Vor-Ort-Konfektionierung, mit
Kabelschutzkomponenten, mit funktionsfertigem Spleiss,
inkl. protokollierter Messung komplett mit
Kleinmaterial und allen erforderlichen Nebenleistungen
betriebsfertig liefern, herzustellen,) inkl. allen
Pigtails, absetzen, einlegen, anstecken, liefern und
betriebsfertig mit Klein- und Befestigungsmaterial zu
montieren.

angebotenes Fabrikat  :
' ....................................'

angebotener  Typ :
' ....................................'
Menge: 1,000 St
Zuordnung: 457

**1.10.25 Kompakt-Spleißbox Teilnehmeranschluss AP 12xLC Duplex**
LWL Kompakt Spleißbox 12xLC Duplex, Ausführung: Duplex,
Kupplung: LC, Anzahl Kupplungen: 12, Material:
 Stahlblech,
Schutzgrad: IP20, Gehäusefarbe: RAL7035 - lichtgrau

Mechanische Eigenschaften
- Gehäuse: Vollmetall lackiert lichtgrau
- Ausstattung: abschließbarer Deckel
- Frontplatte: mit montierten LC Duplex Kupplungen
- Beschriftung: teilweise Nummern als Siebdruck
- Zugentlastung: über Kabelbinder am Blechboden
- Maße (HxBxT): 265 x 150 x 55mm

Thermische Eigenschaften
- Betriebstemperatur: -20/+80°C

Liefern und komplett inkl. aller notwendigen
Zubehörteile, fertig bestückt mit 12 x LCD-Kupplungen,
(die LWL LCD Kupplung ist incl. allem erforderlichen
Zubehörs, für Vor-Ort-Konfektionierung, mit
Kabelschutzkomponenten, mit funktionsfertigem Spleiss,
inkl. protokollierter Messung komplett mit
Kleinmaterial und allen erforderlichen Nebenleistungen
betriebsfertig liefern, herzustellen) inkl. allen
Pigtails, absetzen, einlegen, anstecken, liefern und
betriebsfertig mit Klein- und Befestigungsmaterial zu
montieren.
Menge: 1,000 St
Zuordnung: 457

**1.10.26 LWL Duplex-Patchkabel LC-LC, Multimode 1m**
LC-LC Duplex LWL Patchkabel 50/125µm OM4

- Glasfaser Patchkabel mit halogenfreiem Kabelmantel
Farbe
  erikaviolett
- geringe Steckerdämpfung
- farblich kodierte Knickschutztüllen (rot/schwarz)
- beidseitig hochwertige LC duplex Stecker
konfektioniert
- ein Duplexclip montiert und ein Weiterer beiliegend,
um
  Kabel als 1:1 oder cross-over zu nutzen
- geeignet für 10Gbit Ethernet

Technische Daten:
Kabeltyp:  Glasfaser LWL duplex Patchkabel I-
V(ZN)H 2x1G50/125µm OM4 LSZH (halogenfrei)
LWL Faser:  multimode 50/125µm  OM4
LWL-Stecker A:  LC/PC duplex
LWL-Stecker B:  LC/PC duplex
Anwendung:  LWL Lichtwellenleiter multimode OM4
Anschlusskabel zwischen LC Duplex Ports

Betriebsfertig liefern, verlegen und anschließen.
Menge: 2,000 St
Zuordnung: 457

**1.10.27 LWL Duplex-Patchkabel LC-LC, Multimode 2m**
LC-LC Duplex LWL Patchkabel 50/125µm OM4

- Glasfaser Patchkabel mit halogenfreiem Kabelmantel
Farbe
  erikaviolett
- geringe Steckerdämpfung
- farblich kodierte Knickschutztüllen (rot/schwarz)
- beidseitig hochwertige LC duplex Stecker
konfektioniert
- ein Duplexclip montiert und ein Weiterer beiliegend,
um
  Kabel als 1:1 oder cross-over zu nutzen
- geeignet für 10Gbit Ethernet

Technische Daten:
Kabeltyp:  Glasfaser LWL duplex Patchkabel I-
V(ZN)H 2x1G50/125µm OM4 LSZH (halogenfrei)
LWL Faser:  multimode 50/125µm  OM4
LWL-Stecker A:  LC/PC duplex
LWL-Stecker B:  LC/PC duplex
Anwendung:  LWL Lichtwellenleiter multimode OM4
Anschlusskabel zwischen LC Duplex Ports

Betriebsfertig liefern, verlegen und anschließen.
Menge: 2,000 St
Zuordnung: 457

**1.10.28 LWL Duplex-Patchkabel LC-LC, Multimode 3m**
LC-LC Duplex LWL Patchkabel 50/125µm OM4

- Glasfaser Patchkabel mit halogenfreiem Kabelmantel
Farbe
  erikaviolett
- geringe Steckerdämpfung
- farblich kodierte Knickschutztüllen (rot/schwarz)
- beidseitig hochwertige LC duplex Stecker
konfektioniert
- ein Duplexclip montiert und ein Weiterer beiliegend,
um
  Kabel als 1:1 oder cross-over zu nutzen
- geeignet für 10Gbit Ethernet

Technische Daten:
Kabeltyp:  Glasfaser LWL duplex Patchkabel I-
V(ZN)H 2x1G50/125µm OM4 LSZH (halogenfrei)
LWL Faser:  multimode 50/125µm  OM4
LWL-Stecker A:  LC/PC duplex
LWL-Stecker B:  LC/PC duplex
Anwendung:  LWL Lichtwellenleiter multimode OM4
Anschlusskabel zwischen LC Duplex Ports

Betriebsfertig liefern, verlegen und anschließen.
Menge: 1,000 St
Zuordnung: 457

**1.10.29 LWL Duplex-Patchkabel LC-LC, Multimode 5m**
LC-LC Duplex LWL Patchkabel 50/125µm OM4

- Glasfaser Patchkabel mit halogenfreiem Kabelmantel
Farbe
  erikaviolett
- geringe Steckerdämpfung
- farblich kodierte Knickschutztüllen (rot/schwarz)
- beidseitig hochwertige LC duplex Stecker
konfektioniert
- ein Duplexclip montiert und ein Weiterer beiliegend,
um
  Kabel als 1:1 oder cross-over zu nutzen
- geeignet für 10Gbit Ethernet

Technische Daten:
Kabeltyp:  Glasfaser LWL duplex Patchkabel I-
V(ZN)H 2x1G50/125µm OM4 LSZH (halogenfrei)
LWL Faser:  multimode 50/125µm  OM4
LWL-Stecker A:  LC/PC duplex
LWL-Stecker B:  LC/PC duplex
Anwendung:  LWL Lichtwellenleiter multimode OM4
Anschlusskabel zwischen LC Duplex Ports

Betriebsfertig liefern, verlegen und anschließen.
Menge: 4,000 St
Zuordnung: 457

**1.10.30 LWL Duplex-Patchkabel LC-LC, Multimode 10m**
LC-LC Duplex LWL Patchkabel 50/125µm OM4

- Glasfaser Patchkabel mit halogenfreiem Kabelmantel
Farbe
  erikaviolett
- geringe Steckerdämpfung
- farblich kodierte Knickschutztüllen (rot/schwarz)
- beidseitig hochwertige LC duplex Stecker
konfektioniert
- ein Duplexclip montiert und ein Weiterer beiliegend,
um
  Kabel als 1:1 oder cross-over zu nutzen
- geeignet für 10Gbit Ethernet

Technische Daten:
Kabeltyp:  Glasfaser LWL duplex Patchkabel I-
V(ZN)H 2x1G50/125µm OM4 LSZH (halogenfrei)
LWL Faser:  multimode 50/125µm  OM4
LWL-Stecker A:  LC/PC duplex
LWL-Stecker B:  LC/PC duplex
Anwendung:  LWL Lichtwellenleiter multimode OM4
Anschlusskabel zwischen LC Duplex Ports

Betriebsfertig liefern, verlegen und anschließen.
Menge: 3,000 St
Zuordnung: 457

**1.10.31 LWL Duplex-Patchkabel LC-LC, Multimode 15m**
LC-LC Duplex LWL Patchkabel 50/125µm OM4

- Glasfaser Patchkabel mit halogenfreiem Kabelmantel
Farbe
  erikaviolett
- geringe Steckerdämpfung
- farblich kodierte Knickschutztüllen (rot/schwarz)
- beidseitig hochwertige LC duplex Stecker
konfektioniert
- ein Duplexclip montiert und ein Weiterer beiliegend,
um
  Kabel als 1:1 oder cross-over zu nutzen
- geeignet für 10Gbit Ethernet

Technische Daten:
Kabeltyp:  Glasfaser LWL duplex Patchkabel I-
V(ZN)H 2x1G50/125µm OM4 LSZH (halogenfrei)
LWL Faser:  multimode 50/125µm  OM4
LWL-Stecker A:  LC/PC duplex
LWL-Stecker B:  LC/PC duplex
Anwendung:  LWL Lichtwellenleiter multimode OM4
Anschlusskabel zwischen LC Duplex Ports

Betriebsfertig liefern, verlegen und anschließen.
Menge: 1,000 St
Zuordnung: 457

**1.10.32 LWL Duplex-Patchkabel LC-LC, Multimode 20m**
LC-LC Duplex LWL Patchkabel 50/125µm OM4

- Glasfaser Patchkabel mit halogenfreiem Kabelmantel
Farbe
  erikaviolett
- geringe Steckerdämpfung
- farblich kodierte Knickschutztüllen (rot/schwarz)
- beidseitig hochwertige LC duplex Stecker
konfektioniert
- ein Duplexclip montiert und ein Weiterer beiliegend,
um
  Kabel als 1:1 oder cross-over zu nutzen
- geeignet für 10Gbit Ethernet

Technische Daten:
Kabeltyp:  Glasfaser LWL duplex Patchkabel I-
V(ZN)H 2x1G50/125µm OM4 LSZH (halogenfrei)
LWL Faser:  multimode 50/125µm  OM4
LWL-Stecker A:  LC/PC duplex
LWL-Stecker B:  LC/PC duplex
Anwendung:  LWL Lichtwellenleiter multimode OM4
Anschlusskabel zwischen LC Duplex Ports

Betriebsfertig liefern, verlegen und anschließen.
Menge: 2,000 St
Zuordnung: 457

**1.10.33 LWL Duplex-Patchkabel LC-LC, Multimode 30m**
LC-LC Duplex LWL Patchkabel 50/125µm OM4

- Glasfaser Patchkabel mit halogenfreiem Kabelmantel
Farbe
  erikaviolett
- geringe Steckerdämpfung
- farblich kodierte Knickschutztüllen (rot/schwarz)
- beidseitig hochwertige LC duplex Stecker
konfektioniert
- ein Duplexclip montiert und ein Weiterer beiliegend,
um
  Kabel als 1:1 oder cross-over zu nutzen
- geeignet für 10Gbit Ethernet

Technische Daten:
Kabeltyp:  Glasfaser LWL duplex Patchkabel I-
V(ZN)H 2x1G50/125µm OM4 LSZH (halogenfrei)
LWL Faser:  multimode 50/125µm  OM4
LWL-Stecker A:  LC/PC duplex
LWL-Stecker B:  LC/PC duplex
Anwendung:  LWL Lichtwellenleiter multimode OM4
Anschlusskabel zwischen LC Duplex Ports

Betriebsfertig liefern, verlegen und anschließen.
Menge: 1,000 St
Zuordnung: 457

*Hinweis*
Vor-Ort-Konfektionierung
Die folgenden Positionen sind für Vor-Ort-
Konfektionierung von LWL-Leitungen bei besonderem
Bedarf.
Grundsätzlich sind die Spleiss-Arbeiten und
Meßprotokolle in den Einheitspreisen der Spleissboxen
wie in den jeweiligen Positionen beschrieben enthalten.

**1.10.34 LWL Kupplung Duplex inkl. Einbau/Spleiss**
LWL LC Kupplung inkl. allem erforderlichen Zubehörs,
für Vor-Ort-Konfektionierung, mit
Kabelschutzkomponenten, funktionsfertiger Spleiss,
komplett mit Kleinmaterial und allen erforderlichen
Nebenleistungen betriebsfertig liefern, spleißen,
montieren und herstellen
Menge: 12,000 St
Zuordnung: 457

**1.10.35 LC Stecker Multimode (OM4) Duplex**
Faserkategorie Multimode (OM4)
Produkttyp Feldinstallierbare Stecker
Technologie Kein Kleben und Polieren
RoHS Frei von gefährlichen Substanzen gemäß RoHS 2011/
65/EU Umgebungsbedingungen
Temperaturbereich, Betrieb -40 °C bis 75 °C
Design - Stecker Steckertyp LC
Ferrulenmaterial Keramik
Mechanische Eigenschaften - Stecker
Nominaler Faseraußendurchmesser 125 µm
Zugkraft für ummanteltes Kabel 44 N
Dauerhaltbarkeit = 0,2 dB Änderung, 500 Steckzyklen,
FOTP-21
Zugkraft 900 µm Kabel 4,9 N (1,1 lb), Veränderung = 0,2
dB, FOTP-6

Liefern, betriebsfertig angeschlossen und konfiguriert
montieren.

angebotenes Fabrikat  :
' ....................................'

angebotener  Typ :
' ....................................'
Menge: 12,000 St
Zuordnung: 457

**1.10.36 LWL ODTR-Messung**
Protokollierte Messung, Meßprotokoll und Kabelliste
erstellen
Menge: 12,000 St
Zuordnung: 457

**1.10.37 HDMI-Übertragungsset (Transmitter/Receiver) über HDBaseT 3.0**
Liefern und montieren eines HDMI-Übertragungssets
bestehend aus Transmitter und Receiver zur
unkomprimierten Übertragung von HDMI-Signalen über
strukturierte Verkabelung.
Das System überträgt HDMI-Videosignale mit einer
Auflösung bis 4K@60 Hz (4:4:4) über eine Distanz von
bis zu 100 m mittels CAT6A/CAT7-Kabel unter Nutzung der
HDBaseT-3.0-Technologie, ohne Signalkomprimierung.

Unterstützt werden zusätzlich:

- HDMI 2.0 mit einer Bandbreite bis 18 Gbit/s
- HDR10(+), Dolby Vision und HLG
- HDCP 2.2, inkl. HDCP-Bypass
- USB 2.0 High-Speed-Übertragung, umschaltbar zwischen
  Host- und Device-Profil
- Audio De-Embedding sowie eARC/ARC (enhanced / Audio
  Return Channel)
- Durchleitung von IR- und RS-232-Steuersignalen
- Parallele Übertragung von Gigabit-Ethernet über das
selbe
  CATx-Kabel
- HDMI-Loop-Out am Transmitter

Die Spannungsversorgung erfolgt über Power over Cable
(PoC), bidirektional, sodass nur ein Netzteil
erforderlich ist.

Leistungsumfang:

- Lieferung aller erforderlichen Komponenten
- Fachgerechte Montage
- Anschluss und Inbetriebnahme
- Funktionsprüfung
- Übergabe in betriebsfertigem Zustand

angebotenes Fabrikat:
'.............................................'

angebotener Typ:
'.............................................'
Menge: 1,000 St
Zuordnung: 455

**1.10.38 HDMI Kabel, Länge 2 m**
Liefern eines HDMI-Kabels für die Signalübertragung
zwischen Projektor und Quellgeräten. Das Kabel muss für
hochauflösende Bild- und Tonsignale geeignet sein.

Technische Anforderungen:

- Länge: 2?m
- HDMI-Version: mindestens 2.0 oder höher
- Auflösung: unterstützt mindestens WUXGA (1920 × 1200)
und 4K @ 60?Hz
- HDCP-kompatibel
- Geeignet für digitale Audio- und Videoübertragung
- Stecker: vergoldet, robust, rutschfest
- Kabelqualität: abgeschirmt, bruchfest, flexibel
- CE-konform und RoHS-konform

Montage und Inbetriebnahme:

- Lieferung des Kabels betriebsfertig
- liefern und inkl. aller erforderlichen
Nebenleistungen betriebsfertig in Kabelkanälen, Rohren,
in Deckenhohlräumen fädeln, etc. verlegen

Angebotenes Fabrikat: Belkin / KabelDirekt oder
gleichwertig
Type: HDMI 2.0, 2?m
Menge: 1,000 St
Zuordnung: 455

**1.10.39 HDMI Kabel, Länge 5 m**
Liefern eines HDMI-Kabels für die Signalübertragung
zwischen Projektor und Quellgeräten. Das Kabel muss für
hochauflösende Bild- und Tonsignale geeignet sein.

Technische Anforderungen:

- Länge: 5?m
- HDMI-Version: mindestens 2.0 oder höher
- Auflösung: unterstützt mindestens WUXGA (1920 × 1200)
und 4K @ 60?Hz
- HDCP-kompatibel
- Geeignet für digitale Audio- und Videoübertragung
- Stecker: vergoldet, robust, rutschfest
- Kabelqualität: abgeschirmt, bruchfest, flexibel
- CE-konform und RoHS-konform

Montage und Inbetriebnahme:

- Lieferung des Kabels betriebsfertig
- liefern und inkl. aller erforderlichen
Nebenleistungen betriebsfertig in Kabelkanälen, Rohren,
in Deckenhohlräumen fädeln, etc. verlegen

Verpackung und technische Dokumentation
Angebotenes Fabrikat: Belkin / KabelDirekt oder
gleichwertig
Type: HDMI 2.0, 5?m
Menge: 1,000 St
Zuordnung: 455

**1.10.40 USB 2.0-Kabels, Typ A, Länge 2 m**
Liefern eines USB-Kabels für die Verbindung von
Projektor, PC oder Peripheriegeräten im Lehrerzimmer
oder Veranstaltungsraum. Das Kabel muss für
Datenübertragung gemäß USB 2.0-Standard geeignet sein.

Technische Anforderungen:

- USB-Version: 2.0
- Stecker: Typ A - Typ A
- Länge: 2?m
- Datenübertragungsrate: bis zu 480?Mbit/s
- Kabelqualität: abgeschirmt, bruchfest, flexibel
- CE- und RoHS-konform
- Geeignet für den dauerhaften Einsatz in Schul- und
Veranstaltungsräumen

Montage und Inbetriebnahme:

- Lieferung des Kabels betriebsfertig
- liefern und inkl. aller erforderlichen
Nebenleistungen betriebsfertig in Kabelkanälen, Rohren,
in Deckenhohlräumen fädeln, etc. verlegen

Verpackung und technische Dokumentation
Angebotenes Fabrikat: Belkin / KabelDirekt oder
gleichwertig
Type: USB 2.0, Typ A, 2?m
Menge: 1,000 St
Zuordnung: 455

**1.10.41 USB 2.0-Kabels, Typ A, Länge 5 m**
Liefern eines USB-Kabels für die Verbindung von
Projektor, PC oder Peripheriegeräten im Lehrerzimmer
oder Veranstaltungsraum. Das Kabel muss für
Datenübertragung gemäß USB 2.0-Standard geeignet sein.

Technische Anforderungen:

- USB-Version: 2.0
- Stecker: Typ A - Typ A
- Länge: 5?m
- Datenübertragungsrate: bis zu 480?Mbit/s
- Kabelqualität: abgeschirmt, bruchfest, flexibel
- CE- und RoHS-konform
- Geeignet für den dauerhaften Einsatz in Schul- und
Veranstaltungsräumen

Montage und Inbetriebnahme:

- Lieferung des Kabels betriebsfertig
- liefern und inkl. aller erforderlichen
Nebenleistungen betriebsfertig in Kabelkanälen, Rohren,
in Deckenhohlräumen fädeln, etc. verlegen

Verpackung und technische Dokumentation
Angebotenes Fabrikat: Belkin / KabelDirekt oder
gleichwertig
Type: USB 2.0, Typ A, 5?m
Menge: 1,000 St
Zuordnung: 455

*Hinweis*
Regiearbeiten Umbau Bestandsverteiler
Während der vereinbarten Ausführungsfrist und bis 6
Monate nach erfolgreicher Schlußabnahme gilt folgender
Stundenverrechnungssatz für nachträglich durch den
Bauherrn beauftragte Leistungen.
Der Stundensatz ist als durchschnittlicher
Verrechnungssatz für eine volle Arbeitsstunde für alle
Monteure (Meister, Obermonteur, Helfer, Lehrling, etc.)
anzugeben. Alle Kosten wie Auslösen, Fahrkostenvergütungen, Wegepauschalen, Sonn- und Feiertagszuschläge, etc. sind mit einzukalkulieren.
Die Beauftragung der vollen nachstehenden Stundenzahlen
sind nicht verbindlich, sondern wird direkt vor Ort je
Bedarf und nach Arbeitsanfall beauftragt.

Grundsätzlich sind Regieleistungen vor
Ausführungsbeginn bei der Fachbauleitung schriftlich
anzukündigen und freigeben zu lassen.
Nicht schriftlich angekündigte Arbeiten werden nicht
anerkannt.

Der Nachweis der erbrachten Leistung ist mit Datum und
fortlaufender Nummerierung innerhalb von 6 Werktagen
bei der Bauleitung vorzulegen.
Nicht rechtzeitig vorgelegte Regienachweise werden
nicht anerkannt.

**1.10.42 Obermonteur**
Obermonteur-, Fernmeldetechniker-, EDV-Technikerstunde
(Elektrofachausbildung incl. bestandener
Abschlussprüfung und 6 Jahre Berufserfahrung nach
Abschluss der Ausbildung muss auf Nachfrage
nachgewiesen
werden)
Menge: 10,000 Std
Zuordnung: 449

#### Titel 1.11 Beleuchtungsanlagen

*Hinweis*
Beleuchtungsanlagenvorbemerkung
Sämtliche Leuchten sind komplett betriebsbereit, incl.
der erforderlichen Leuchtmittel, der Vorschaltgeräte,
allem Klein- und Befestigungsmaterial sowie unter
Berücksichtigung von Montagehöhen bis ca. 6,50 m
anzubieten.

Bei allen Leuchten ist das betriebsfertige Liefern und
Montieren mit allen erforderlichen Arbeiten
einzukalkulieren. Dazu gehören auch Klemmen,
Befestigungsmaterial, Verschraubungen und Abdichtungen
in der jeweiligen Leuchtenschutzart. Vorhaltekosten für
notwendige Arbeitsmittel, Werkzeuge, Staffeleien,
Leitern, Gerüste für Montagehöhe bis 6,50 Meter,
Bohrmaschinen, Sägen, etc. ist in den Einheitspreis
einzukalkulieren.

Die Deckenbaldachine, Stahlseilbefestigungen und
sonstiges Kleinmaterial ist an die jeweilige Deckenform
anzupassen. Baldachine sind, falls gefordert, auf
Gärung zu schneiden und nach Anweisung der Bauleitung
auszurichten.

Alle Leuchten und Leuchtmittel müssen den allgemeinen
Regeln der Technik und der VDE-Vorschriften
entsprechen. Zum Nachweis der Sicherheit müssen die
Leuchten das VDE-Zeichen tragen. Nach Aufforderung ist
die VDE-Prüfbescheinigung des Leuchtenherstellers
vorzulegen. Zudem ist nachzuweisen, dass der Rückgang
des Leuchtenlichtstromes bei LED (LED-Degradation) in
Bezug auf die Lebensdauer (50.000h) den Kennwert L 80%
, laut Vorgabe ZVEI, nicht unterschreitet.
Bei Abweichungen ist die Beleuchtungsanlage in Form von
Neuberechnung der lichttechnischen Eigenschaften mit
entsprechend angepassten LED Wartungsfaktor
nachzuweisen. Der Nachweis ist dem Angebot beizufügen.
Die Leuchten sind mit allen zum sicheren Betrieb
benötigten elektrischen Betriebsmitteln (Klemmen,
Verdrahtung usw.) zu kalkulieren. In den
Einheitspreisen sind
auch Kosten für Hilfsmittel (Spezialwerkzeug,
Handschuhe u.
a.) sowie die ordnungsgemäße Montage (ohne Risse,
Lackbeschädigungen und Fingerabdrücke an
Reflexionsteilen) zu berücksichtigen.
Vor Bestellung der Leuchten ist Rücksprache mit der
Bauleitung bzgl. einer Leuchtenbemusterung zu halten.
Die angebotenen Leuchten verstehen sich einschl.
systemgebundenen Zubehör, Leuchtmittel, montiert und
betriebsfertig angeschlossen.

Alle Leuchten sind einmal zu bemustern, das heißt, von
jedem Leuchtentyp ist ein Stück funktionsfähig bestückt
und angeschlossen an eine festzulegende Stelle zu
montieren und nach Besichtigung durch die Bauherrschaft
wieder zu demontieren. Das Erstellen von Einführungen
in die Leuchte und das entsprechend der
Leuchtenschutzart geforderte Verschließen ist mit
einzukalkulieren.

**1.11.01 Lichtkanal, abgependelt, di/id weiß prism. 2254 mm**
Lichtkanal, abgependelt, di/id weiß prism. 2254mm
LED 4000K 50W 7956 lm, DALI, inkl. Endkappen
Leuchtmittel LED, Farbwiedergabeindex CRI80
Risikogruppe RG0 IEC 62471
MacAdam 3
melanopic ratio = 0,69
Abmessung LxBxH: 2254x44x82 mm
Oberfläche/Farbe
pulverbeschichtet RAL9016 weiß Feinstruktur matt
Material: Aluminium
Optik Diffusor PMMA mikroprismatisch
Diffusor Polycarbonat transparent (id)
Leuchtverhältnis (direkt : indirekt) = 48:52
Schutzart IP20 / Schutzklasse I
Anschluss 230V 50/60Hz
inkl. Konverter DALI
2 Seilabhängungen 1500 mm mit
Schnellspanner / Einspeisung transparent 1750
mm und Aufbaubaldachin in weiß (LxBxH: 90x60x25 mm)
Gewicht 5,2 kg
liefern und betriebsfertig angeschlossen montieren
inkl. Nebenleistungen und allem erforderlichen Zubehörs

angebotenes Fabrikat:
'.............................................'

angebotener Typ:
'.............................................'
Menge: 1,000 St
Zuordnung: 445

**1.11.02 Lichtkanal, abgependelt, di/id weiß prism. 2818 mm**
Lichtkanal, abgependelt, di/id weiß prism. 2818 mm
LED 4000K 63W 9986 lm DALI, inkl. Endkappen
Leuchtmittel LED, Farbwiedergabeindex CRI80
Risikogruppe RG0 IEC 62471
MacAdam 3
melanopic ratio = 0,69
Abmessung LxBxH: 2818x44x82 mm
Oberfläche/Farbe
pulverbeschichtet RAL9016 weiß Feinstruktur matt
Material: Aluminium
Optik Diffusor PMMA mikroprismatisch
Diffusor Polycarbonat transparent (id)
Leuchtverhältnis (direkt : indirekt) = 47:53
Schutzart IP20 / Schutzklasse I
Anschluss 230V 50/60Hz
inkl. Konverter DALI
3 Seilabhängungen 1500 mm mit
Schnellspanner / Einspeisung transparent 1750
mm und Aufbaubaldachin in weiß (LxBxH:
90x60x25 mm), Gewicht 6,9 kg,
liefern und betriebsfertig angeschlossen montieren
inkl. Nebenleistungen und allem erforderlichen Zubehörs

angebotenes Fabrikat:
'.............................................'

angebotener Typ:
'.............................................'
Menge: 1,000 St
Zuordnung: 445

**1.11.03 Lichtkanal, abgependelt, di/id weiß prism. 3378 mm**
Lichtkanal, abgependelt, di/id weiß prism. 3378 mm,
LED LO 4000K 75W 12011lm DALI, inkl. Endkappen
Leuchtmittel LED LO
Farbwiedergabeindex CRI80
Risikogruppe RG0 IEC 62471
MacAdam 3,
melanopic ratio = 0,69
Abmessung LxBxH: 3378x44x82mm
Oberfläche/Farbe
pulverbeschichtet RAL9016 weiß Feinstruktur matt
Material: Aluminium
Optik Diffusor PMMA mikroprismatisch
Diffusor Polycarbonat transparent (id)
Leuchtverhältnis (direkt : indirekt) = 47:53
Schutzart IP20 / Schutzklasse I
Anschluss 230V 50/60Hz
inkl. Konverter DALI
3 Seilabhängungen 1500 mm mit
Schnellspanner / Einspeisung transparent 1750
mm und Aufbaubaldachin in weiß (LxBxH:
90x60x25 mm), Gewicht 8,0 kg,
liefern und betriebsfertig angeschlossen montieren
inkl. Nebenleistungen und allem erforderlichen Zubehörs

angebotenes Fabrikat:
'.............................................'

angebotener Typ:
'.............................................'
Menge: 2,000 St
Zuordnung: 445

**1.11.04 Lichtkanal, abgependelt, di/id weiß BAP 5931 mm**
Lichtkanal, abgependelt, di/id weiß BAP 5931 mm
LED HO 4000K 248.5W 37613 lm DALI CRI90
Fertigung lt. Freigabezeichnung, inkl. Endkappen
Leuchtmittel LED HO, Farbwiedergabeindex CRI90
Risikogruppe RG1 IEC 62471
MacAdam 3
melanopic ratio = 0,638
Abmessung LxBxH:5931 x 44 x 82 mm
Oberfläche/Farbe pulverbeschichtet
RAL9016 weiß Feinstruktur matt
Material: Aluminium
Optik BAP-Raster 'silver matte'
Diffusor Polycarbonat transparent (id)
Leuchtverhältnis (direkt : indirekt) = 49:51
IP20, Anschluss 230V 50/60Hz, inkl. Konverter DALI
inkl. Seilabhängungen 1500 mm mit
Schnellspanner / Einspeisung transparent
1750 mm und Aufbaubaldachin in weiß
(LxBxH: 90x60x25 mm)
Gewicht 13,6 kg
bestehend aus:
5931 mm Gehäuseprofil weiß
1 St. Linienverbinder paarweise
300 mm Blindabdeckung weiß
300 mm Durchgangsverdrahtung Blindteil
2 St. Endkappe weiß
1 St. Anschlussklemme 7-polig für Dimmung
1 St. LED Einsatz BAP 1115 mm
2 St. LED Einsatz BAP 2235 mm
4 St. Kabelset
1 St. Einspeisung transp. 5x0,75² 2500 mm
4 St. Seilabhängung 2500 mm einzeln

liefern und betriebsfertig angeschlossen montieren
inkl. Nebenleistungen und allem erforderlichen Zubehörs

angebotenes Fabrikat:
'.............................................'

angebotener Typ:
'.............................................'
Menge: 3,000 St
Zuordnung: 445

**1.11.05 Lichtkanal, abgependelt, di/id weiß prism. 5931 mm inkl. Sensor**
Lichtkanal abgependelt, di/id weiß BAP 5931 mm inkl.
Sensor
LED HO 4000K 248.5W 37613 lm DALI CRI90
Fertigung lt. Freigabezeichnung, inkl. Präsenz- und
Tageslichtsensor, inkl. Endkappen
Leuchtmittel LED HO
Farbwiedergabeindex CRI90
Risikogruppe RG1 IEC 62471
MacAdam 3
melanopic ratio = 0,638
Abmessung LxBxH: 5931 x 44 x 82 mm
Oberfläche/Farbe pulverbeschichtet
RAL9016 weiß Feinstruktur matt
Material: Aluminium
Optik BAP-Raster 'silver matte'
Diffusor Polycarbonat transparent (id)
Leuchtverhältnis (direkt : indirekt) = 49:51
IP20
Anschluss 230V 50/60Hz
inkl. Konverter DALI
inkl. Seilabhängungen 1500 mm mit
Schnellspanner / Einspeisung transparent
1750 mm und Aufbaubaldachin in weiß
(LxBxH: 90 x 60 x 25 mm)
Gewicht 13,6 kg
bestehend aus:
2 St. DALI Sensor
5931 mm Gehäuseprofil weiß
1 St. Linienverbinder paarweise
300 mm Blindabdeckung weiß
300 mm Durchgangsverdrahtung Blindteil
2 St. Endkappe weiß
1 St. Anschlussklemme 7-polig für Dimmung
1 St. LED Einsatz BAP 1115 mm
2 St. LED Einsatz BAP 2235 mm
4 St. Kabelset
1 St. Einspeisung transp. 5x0,75² 2500 mm
4 St. Seilabhängung 2500 mm einzeln
liefern und betriebsfertig angeschlossen montieren
inkl. Nebenleistungen und allem erforderlichen Zubehörs

angebotenes Fabrikat:
'.............................................'

angebotener Typ:
'.............................................'
Menge: 3,000 St
Zuordnung: 445

**1.11.06 Aufbauleuchte di/id weiß prism. Ø 420 mm**
Aufbauleuchte di/id weiß prism. Ø 420 mm
LED LO 4000K 11,5W 1633 lm DALI mit indirektem
Lichtanteil (Aura), Schattenfuge von 19 mm,
Leuchtmittel
LED LO, Farbwiedergabeindex Ra80
Risikogruppe RG0 IEC 62471
MacAdam 3, UGR19 DIN EN 12464-1.2021-11
Bildschirmtaugliche Arbeitsplatzleuchte nach
DIN EN 12464-1 mit Leuchtdichte unter 3000 cd/m²
melanopic ratio = 0,659
Abmessung DMxH: 420 x 65mm
Oberfläche/Farbe
Material: Aluminium
Oberfläche pulverbeschichtet RAL9016 weiß
Feinstruktur matt
Optik Diffusor PMMA mikroprismatisch
Diffusor PMMA satiniert (id)
Schutzart IP50 / Schutzklasse I
Anschluss 230V 50/60Hz
inkl. Konverter DALI, Gewicht 2.7 kg
liefern und betriebsfertig angeschlossen montieren
inkl. Nebenleistungen und allem erforderlichen Zubehörs

angebotenes Fabrikat:
'.............................................'

angebotener Typ:
'.............................................'
Menge: 7,000 St
Zuordnung: 445

**1.11.07 Aufbauleuchte di/id weiß prism. Ø 620 mm**
Aufbauleuchte di/id weiß prism. Ø 620 mm,
LED LO 4000K 22W 3465 lm DALI mit indirektem
Lichtanteil (Aura), Schattenfuge von 19 mm,
Leuchtmittel LED LO
Farbwiedergabeindex Ra80, Risikogruppe RG0 IEC 62471
MacAdam 3, UGR19 DIN EN 12464-1.2021-11
Bildschirmtaugliche Arbeitsplatzleuchte nach
DIN EN 12464-1, mit Leuchtdichte unter 3000 cd/m²
melanopic ratio = 0,659, Abmessung DMxH: 620x65mm
Oberfläche/Farbe, Material: Aluminium
Oberfläche pulverbeschichtet RAL9016 weiß
Feinstruktur matt, Optik
Diffusor PMMA mikroprismatisch
Diffusor PMMA satiniert (id)
Schutzart IP50 / Schutzklasse I
Anschluss 230V 50/60Hz, inkl. Konverter DALI
Gewicht 4.9 kg
liefern und betriebsfertig angeschlossen montieren
inkl. Nebenleistungen und allem erforderlichen Zubehörs

angebotenes Fabrikat:
'.............................................'

angebotener Typ:
'.............................................'
Menge: 8,000 St
Zuordnung: 445

**1.11.08 Aufbauleuchte di/id weiß sat. Ø 420 mm**
Aufbauleuchte di/id weiß sat. Ø 420mm, LED LO 4000K
11,5W 1788lm DALI, mit indirektem Lichtanteil (Aura)
Schattenfuge von 19 mm, Leuchtmittel LED LO
Farbwiedergabeindex Ra80
Risikogruppe RG0 IEC 62471
MacAdam 3
UGR22 DIN EN 12464-1.2021-11
melanopic ratio = 0,659
Abmessung DM x H: 420 x 65mm
Oberfläche/Farbe, Material: Aluminium
Oberfläche pulverbeschichtet RAL9016 weiß
Feinstruktur matt, Optik Diffusor PMMA satiniert
Diffusor PMMA satiniert (id), Schutzart IP50 /
Schutzklasse I
Anschluss 230V 50/60Hz inkl. Konverter DALI
Gewicht 2.7 kg, liefern und betriebsfertig
angeschlossen montieren inkl. Nebenleistungen und allem
erforderlichen Zubehörs

angebotenes Fabrikat:
'.............................................'

angebotener Typ:
'.............................................'
Menge: 6,000 St
Zuordnung: 445

**1.11.09 Aufbauleuchte di/id weiß sat. Ø 620 mm**
Aufbauleuchte di/id weiß sat. Ø 620 mm, LED LO 4000K
22W 3715 lm DALI, mit indirektem Lichtanteil (Aura),
Schattenfuge von 19 mm, Leuchtmittel LED
Farbwiedergabeindex Ra80, Risikogruppe RG0 IEC 62471
MacAdam 3
UGR22 DIN EN 12464-1.2021-11
melanopic ratio = 0,659
Abmessung DM x H: 620 x 65 mm
Oberfläche/Farbe, Material: Aluminium
Oberfläche pulverbeschichtet RAL9016 weiß
Feinstruktur matt, Optik Diffusor PMMA satiniert,
Diffusor PMMA satiniert (id)
Schutzart IP50 / Schutzklasse I
Anschluss 230V 50/60Hz inkl. Konverter DALI
Gewicht 4.9 kg, liefern und betriebsfertig
angeschlossen montieren inkl. Nebenleistungen und allem
erforderlichen Zubehörs

angebotenes Fabrikat:
'.............................................'

angebotener Typ:
'.............................................'
Menge: 2,000 St
Zuordnung: 445

**1.11.10 Pendelleuchte di/id weiß prism. Ø 420 mm**
LED-Flächenleuchte in einem flachen runden Design aus
nahtlos verschweißtem Aluminium-Strangpressprofil
Oberfläche pulverbeschichtet in weiß RAL9016
Feinstruktur matt, für die Pendelmontage zentral
zusammenführend, mit direkter und indirekter
Lichtverteilung. Einfache Installation mittels 3
Seilabhängungen, stufenlos regulierbar, Einspeisung
transparent 1750 mm und Aufbaubaldachin in weiß mit
100x36 mm (DMxH). Lichtlenkung direkt mittels
mikroprismatischem Diffusor für eine reduzierte
Leuchtdichte (LRA), indirekt mittels satiniertem
Diffusor, beide Abdeckungen aus PMMA. Elektrischer
Anschluss über 3 verwendete Pole, Leuchte bestückt mit
LED-Platinen aktuellster Generation mit einer
Leuchteneffizienz von 144 lm/W, innovatives LED-
Verfahren mit einem Leuchtenlichtstrom von 5924 lm bei
41 W, Farbtemperatur von 4000 K. Anzahl der DALI-
Adressen: 1. Inkl. Konverter DALI dimmbar,
Blendungsbewertung nach Einstufung gemäß DIN EN 12464-
1.2021-11 mit UGR < 19, melanopischer Wirkfaktor =
[0,659], Farbwiedergabeindex (Ra) > 80, Farborttoleranz
MacAdam 3, Risikogruppe RG0 nach IEC 62471,
Bemessungslebensdauer lt. EU-Verordnung Nr. 1194/2012
von mindestens 60.000 h, Schutzart IP50,
Stoßfestigkeitsgrad IK07 nach IEC 62262:2012,
Schutzklasse I. Auf Anfrage auch in Notlichtausführung
mit 3h-Akku oder in der Variante mit steuer-/
programmierbarem Bewegungs- und Helligkeitssensor,
Casambi ebenfalls auf Anfrage. Fernbedienungen sind als
Zubehör erhältlich. Notlicht und Sensor nicht
kombinierbar. Schaltvariante: C, Lichtquelle durch
Hersteller austauschbar, Betriebsgerät durch
authorisierte Fachkraft austauschbar, Abmessungen DMxH:
420x065 mm, Gehäusegesamthöhe 84 mm,
Gewicht: 3.3 kg
liefern und betriebsfertig angeschlossen montieren
inkl. Nebenleistungen und allem erforderlichen Zubehörs

angebotenes Fabrikat:
'.............................................'

angebotener Typ:
'.............................................'
Menge: 8,000 St
Zuordnung: 445

**1.11.11 Pendelleuchte di/id weiß prism. Ø 620 mm**
LED-Flächenleuchte in einem flachen runden Design aus
nahtlos verschweißtem Aluminium-Strangpressprofil
Oberfläche pulverbeschichtet in weiß RAL9016
Feinstruktur matt, für die Pendelmontage zentral
zusammenführend, mit direkter und indirekter
Lichtverteilung. Einfache Installation mittels 3
Seilabhängungen, stufenlos regulierbar, Einspeisung
transparent 1750 mm und Aufbaubaldachin in weiß mit
100x36 mm (DMxH). Lichtlenkung direkt mittels
mikroprismatischem Diffusor für eine reduzierte
Leuchtdichte (LRA), indirekt mittels satiniertem
Diffusor, beide Abdeckungen aus PMMA. Elektrischer
Anschluss über 3 verwendete Pole, Leuchte bestückt mit
LED-Platinen aktuellster Generation mit einer
Leuchteneffizienz von 150 lm/W, innovatives LED-
Verfahren mit einem Leuchtenlichtstrom von 11364 lm bei
76 W, Farbtemperatur von 4000 K. Anzahl der DALI-
Adressen: 2. Inkl. Konverter DALI dimmbar,
Blendungsbewertung nach Einstufung gemäß DIN EN 12464-
1.2021-11 mit UGR < 19, melanopischer Wirkfaktor =
[0,659], Farbwiedergabeindex (Ra) > 80, Farborttoleranz
MacAdam 3, Risikogruppe RG0 nach IEC 62471,
Bemessungslebensdauer lt. EU-Verordnung Nr. 1194/2012
von mindestens 60.000 h, Schutzart IP50,
Stoßfestigkeitsgrad IK07 nach IEC 62262:2012,
Schutzklasse I. Auf Anfrage auch in der Variante mit
steuer-/programmierbarem Bewegungungs- und
Helligkeitssensor erhältlich, Casambi ebenfalls auf
Anfrage. Fernbedienungen sind als Zubehör erhältlich.
Schaltvariante: C, Lichtquelle durch Hersteller
austauschbar, Betriebsgerät durch authorisierte
Fachkraft austauschbar, Abmessungen DMxH: 620x65 mm,
Gehäusegesamthöhe 84 mm, Gewicht: 5.7 kg
liefern und betriebsfertig angeschlossen montieren
inkl. Nebenleistungen und allem erforderlichen Zubehörs

angebotenes Fabrikat:
'.............................................'

angebotener Typ:
'.............................................'
Menge: 1,000 St
Zuordnung: 445

**1.11.12 Pendelleuchte di/id weiß prism. Ø 620 mm inkl. Sensor**
LED-Flächenleuchte inkl. Sensor für tageslicht und
präsenzabhängige Steuerung, in einem flachen runden
Design aus nahtlos verschweißtem Aluminium-
Strangpressprofil Oberfläche pulverbeschichtet in weiß
RAL9016 Feinstruktur matt, für die Pendelmontage
zentral zusammenführend, mit direkter und indirekter
Lichtverteilung. Einfache Installation mittels 3
Seilabhängungen, stufenlos regulierbar, Einspeisung
transparent 1750 mm und Aufbaubaldachin in weiß mit
100x36 mm (DMxH). Lichtlenkung direkt mittels
mikroprismatischem Diffusor für eine reduzierte
Leuchtdichte (LRA), indirekt mittels satiniertem
Diffusor, beide Abdeckungen aus PMMA. Elektrischer
Anschluss über 3 verwendete Pole, Leuchte bestückt mit
LED-Platinen aktuellster Generation mit einer
Leuchteneffizienz von 150 lm/W, innovatives LED-
Verfahren mit einem Leuchtenlichtstrom von 11364 lm bei
76 W, Farbtemperatur von 4000 K. Anzahl der DALI-
Adressen: 2. Inkl. Konverter DALI dimmbar,
Blendungsbewertung nach Einstufung gemäß DIN EN 12464-
1.2021-11 mit UGR < 19, melanopischer Wirkfaktor =
[0,659], Farbwiedergabeindex (Ra) > 80, Farborttoleranz
MacAdam 3, Risikogruppe RG0 nach IEC 62471,
Bemessungslebensdauer lt. EU-Verordnung Nr. 1194/2012
von mindestens 60.000 h, Schutzart IP50,
Stoßfestigkeitsgrad IK07 nach IEC 62262:2012,
Schutzklasse I. Auf Anfrage auch in der Variante mit
steuer-/programmierbarem Bewegungungs- und
Helligkeitssensor erhältlich, Casambi ebenfalls auf
Anfrage. Fernbedienungen sind als Zubehör erhältlich.
Schaltvariante: C, Lichtquelle durch Hersteller
austauschbar, Betriebsgerät durch authorisierte
Fachkraft austauschbar, Abmessungen DMxH: 620x65 mm,
Gehäusegesamthöhe 84 mm, Gewicht: 5.7 kg
liefern und betriebsfertig angeschlossen montieren
inkl. Nebenleistungen und allem erforderlichen Zubehörs

angebotenes Fabrikat:
'.............................................'

angebotener Typ:
'.............................................'
Menge: 1,000 St
Zuordnung: 445

**1.11.13 Pendelleuchte di/id weiß sat. Ø 420 mm**
Hochwertige LED-Flächenleuchte in einem flachen runden
Design aus nahtlos verschweißtem Aluminium-
Strangpressprofil Oberfläche pulverbeschichtet in weiß
RAL9016 Feinstruktur matt, für die Pendelmontage
zentral zusammenführend, mit direkter und indirekter
Lichtverteilung. Einfache Installation mittels 3
Seilabhängungen, stufenlos regulierbar, Einspeisung
transparent 1750 mm und Aufbaubaldachin in weiß mit
100x36 mm (DMxH). Lichtlenkung direkt und indirekt
mittels Diffusor aus satiniertem PMMA für eine nahezu
homogene Ausleuchtung. Elektrischer Anschluss über 3
verwendete Pole, Leuchte bestückt mit LED-Platinen
aktuellster Generation mit einer Leuchteneffizienz von
150 lm/W, innovatives LED-Verfahren mit einem
Leuchtenlichtstrom von 6166 lm bei 41 W, Farbtemperatur
von 4000 K. Anzahl der DALI-Adressen: 1. Inkl.
Konverter DALI dimmbar, Blendungsbewertung nach
Einstufung gemäß DIN EN 12464-1.2021-11 mit UGR < 25,
melanopischer Wirkfaktor = [0,659], Farbwiedergabeindex
(Ra) > 80, Farborttoleranz MacAdam 3, Risikogruppe RG0
nach IEC 62471, Bemessungslebensdauer lt. EU-Verordnung
Nr. 1194/2012 von mindestens 60.000 h, Schutzart IP50,
Stoßfestigkeitsgrad IK07 nach IEC 62262:2012,
Schutzklasse I. Auf Anfrage auch in Notlichtausführung
mit 3h-Akku oder in der Variante mit steuer-/
programmierbarem Bewegungs- und Helligkeitssensor,
Casambi ebenfalls auf Anfrage. Fernbedienungen sind als
Zubehör erhältlich. Notlicht und Sensor nicht
kombinierbar. Schaltvariante: C, Lichtquelle durch
Hersteller austauschbar, Betriebsgerät durch
authorisierte Fachkraft austauschbar, Abmessungen DMxH:
420x65 mm, Gehäusegesamthöhe 84 mm,
Gewicht: 3.3 kg
liefern und betriebsfertig angeschlossen montieren
inkl. Nebenleistungen und allem erforderlichen Zubehörs

angebotenes Fabrikat:
'.............................................'

angebotener Typ:
'.............................................'
Menge: 2,000 St
Zuordnung: 445

**1.11.14 Pendelleuchte di/id weiß sat. Ø 620 mm**
Hochwertige LED-Flächenleuchte in einem flachen runden
Design aus nahtlos verschweißtem Aluminium-
Strangpressprofil Oberfläche pulverbeschichtet in weiß
RAL9016 Feinstruktur matt, für die Pendelmontage
zentral zusammenführend, mit direkter und indirekter
Lichtverteilung. Einfache Installation mittels 3
Seilabhängungen, stufenlos regulierbar, Einspeisung
transparent 1750 mm und Aufbaubaldachin in weiß mit
100x36 mm (DMxH). Lichtlenkung direkt und indirekt
mittels Diffusor aus satiniertem PMMA für eine nahezu
homogene Ausleuchtung. Elektrischer Anschluss über 3
verwendete Pole, Leuchte bestückt mit LED-Platinen
aktuellster Generation mit einer Leuchteneffizienz von
156 lm/W, innovatives LED-Verfahren mit einem
Leuchtenlichtstrom von 11890 lm bei 76 W,
Farbtemperatur von 4000 K. Anzahl der DALI-Adressen: 2.
Inkl. Konverter DALI dimmbar, Blendungsbewertung nach
Einstufung gemäß DIN EN 12464-1.2021-11 mit UGR < 22,
melanopischer Wirkfaktor = [0,659], Farbwiedergabeindex
(Ra) > 80, Farborttoleranz MacAdam 3, Risikogruppe RG0
nach IEC 62471, Bemessungslebensdauer lt. EU-Verordnung
Nr. 1194/2012 von mindestens 60.000 h, Schutzart IP50,
Stoßfestigkeitsgrad IK07 nach IEC 62262:2012,
Schutzklasse I. Auf Anfrage auch in der Variante mit
steuer-/programmierbarem Bewegungungs- und
Helligkeitssensor erhältlich, Casambi ebenfalls auf
Anfrage. Fernbedienungen sind als Zubehör erhältlich.
Schaltvariante: C, Lichtquelle durch Hersteller
austauschbar, Betriebsgerät durch authorisierte
Fachkraft austauschbar, Abmessungen DMxH: 620x65 mm,
Gehäusegesamthöhe 84 mm, wahrgenommene Höhe 65 mm,
Gewicht: 5.7 kg
liefern und betriebsfertig angeschlossen montieren
inkl. Nebenleistungen und allem erforderlichen Zubehörs

angebotenes Fabrikat:
'.............................................'

angebotener Typ:
'.............................................'
Menge: 1,000 St
Zuordnung: 445

**1.11.15 Pendelleuchte di/id weiß sat. Ø 620 mm inkl. Sensor**
Hochwertige LED-Flächenleuchte inkl. Sensor für
tageslicht und präsenzabhängige Steuerung in einem
flachen runden Design aus nahtlos verschweißtem
Aluminium-Strangpressprofil Oberfläche
pulverbeschichtet in weiß RAL9016 Feinstruktur matt,
für die Pendelmontage zentral zusammenführend, mit
direkter und indirekter Lichtverteilung. Einfache
Installation mittels 3 Seilabhängungen, stufenlos
regulierbar, Einspeisung transparent 1750 mm und
Aufbaubaldachin in weiß mit 100x36 mm (DMxH).
Lichtlenkung direkt und indirekt mittels Diffusor aus
satiniertem PMMA für eine nahezu homogene Ausleuchtung.
Elektrischer Anschluss über 3 verwendete Pole, Leuchte
bestückt mit LED-Platinen aktuellster Generation mit
einer Leuchteneffizienz von 156 lm/W, innovatives LED-
Verfahren mit einem Leuchtenlichtstrom von 11890 lm bei
76 W, Farbtemperatur von 4000 K. Anzahl der DALI-
Adressen: 2. Inkl. Konverter DALI dimmbar,
Blendungsbewertung nach Einstufung gemäß DIN EN 12464-
1.2021-11 mit UGR < 22, melanopischer Wirkfaktor =
[0,659], Farbwiedergabeindex (Ra) > 80, Farborttoleranz
MacAdam 3, Risikogruppe RG0 nach IEC 62471,
Bemessungslebensdauer lt. EU-Verordnung Nr. 1194/2012
von mindestens 60.000 h, Schutzart IP50,
Stoßfestigkeitsgrad IK07 nach IEC 62262:2012,
Schutzklasse I. Auf Anfrage auch in der Variante mit
steuer-/programmierbarem Bewegungungs- und
Helligkeitssensor erhältlich, Casambi ebenfalls auf
Anfrage. Fernbedienungen sind als Zubehör erhältlich.
Schaltvariante: C, Lichtquelle durch Hersteller
austauschbar, Betriebsgerät durch authorisierte
Fachkraft austauschbar, Abmessungen DMxH: 620x65 mm,
Gehäusegesamthöhe 84 mm, wahrgenommene Höhe 65 mm,
Gewicht: 5.7 kg
liefern und betriebsfertig angeschlossen montieren
inkl. Nebenleistungen und allem erforderlichen Zubehörs

angebotenes Fabrikat:
'.............................................'

angebotener Typ:
'.............................................'
Menge: 1,000 St
Zuordnung: 445

**1.11.16 Aufbauleuchte weiß sat. IP54, 1440mm, 2134 lm**
Aufbauleuchte weiß sat. IP54, 1440mm
LED LO 4000K 20W 2134 lm DALI
inkl. Enkappen, 2 Montageclips
Leuchtmittel, Farbwiedergabeindex CRI80
Risikogruppe RG0 IEC 62471
MacAdam 3, UGR25 DIN EN 12464-1.2021-11
Abmessung
LxBxH: 1440 x 70 x 100 mm
Ausschnitt LxBxET: 1445 x 75 x 135 mm
Oberfläche/Farbe Aluminium
pulverbeschichtet RAL9016 weiß Feinstruktur matt
Optik Diffusor Polycarbonat satiniert
Schutzart IP54 / Schutzklasse I, Anschluss 230V 50/60Hz
inkl. Konverter DALI, Gewicht 4,9 kg, liefern und
betriebsfertig angeschlossen montieren inkl.
Nebenleistungen und allem erforderlichen Zubehörs

angebotenes Fabrikat:
'.............................................'

angebotener Typ:
'.............................................'
Menge: 2,000 St
Zuordnung: 445

**1.11.17 Einlegeleuchte 62,5 mit Rahmen**
Einlegeleuchte, weiß, IP20, 23-36W LED 4000K 3670lm
Farbwiedergabeindex CRI80, Oberfläche weiß
Material: Aluminium
PMMA microprisma
MacAdam 4, UGR 19
geeignet für Deckeneinbausysteme mit Raster:
625x625mm
LxBxH: 620x620x9mm
Schutzart: IP20
Anschluss: 600-900mA/DC 36,9-
41,5V/DC,Schutzklasse III
Lebensdauer: 50.000h
liefern und betriebsfertig angeschlossen einbauen und
montieren inkl. Nebenleistungen und allem
erforderlichen Zubehörs

angebotenes Fabrikat:
'.............................................'

angebotener Typ:
'.............................................'
Menge: 23,000 St
Zuordnung: 445

**1.11.18 Befestigungssatz für gesägte Deckenöffnungen**
Befestigungssatzl für den Einbau von vorgenannter
Einlegeleuchte mit Modulmaß 625 mm x 625 mm in Decken
mit gesägten Öffnungen liefern und inkl. aller
Nebenleistungen betriebsfertig montieren
Menge: 3,000 St
Zuordnung: 445

**1.11.19 Konverter IP20 max. 43W 800mA**
Konverter IP20 max. 43W 800mA mit NFC programmiert, 27-
54V/DC, Dali2, switchDIM
inkl. Zugentlastung, Programmierung über NFC in 1mA-
Schritten
LxBxH: 160x82x34mm
Schutzart: IP20
Anschlussleistung: max. 48,6W
Anschluss: 198-264V/AC, 176-
270V/DC,Schutzklasse II
Lebensdauer: bis zu 75.000 h
passend zu vorstehender Einlegeleuchte liefern und
betriebsfertig angeschlossen montieren inkl.
Nebenleistungen und allem erforderlichen Zubehörs
Menge: 23,000 St
Zuordnung: 445

**1.11.20 Einbaudownlight Ø 213 mm, 2600 lm**
Einbaudownlight, Gehäuse Stahlblech pulverbeschichtet.
Leuchtenrahmen Aluminium pulverbeschichtet. Lightguide
und Diffusor aus vergilbungsfreiem PMMA opal matt. LED
Backlight-Technologie für eine homogene Ausleuchtung
der gesamten lichtabgebenden Fläche. MultiColour:
Farbtemperatur 3000 K oder 4000 K mit Schaltelement
individuell einstellbar. Werkseitig 4000 K eingestellt.
MultiLumen: Einstellbarkeit des Leuchtenlichtstroms in
4 Stufen. Werkseitig Stufe 2 eingestellt. Geeignet für
Deckeneinbau. Deckenbefestigung mit Federsystem.
Geeignet für direkte Abdeckung mit
Wärmedämmungsmaterial (gilt nur für die unteren
Lumenstufen). Inklusive Betriebsgerät extern über
Steckverbindung, Verbindungsleitung 250 mm.
Standardmäßig für Durchgangsverdrahtung geeignet.
Anbaugehäuse als Zubehör für alle Größen.

Farbe: weiß
Durchmesser: 213 mm
Höhe: 2 mm
Einbaudurchmesser: 200 mm
Deckenstärke: 1-20 mm
Einbauhöhe: 60 mm
Einbauhöhe Leuchte: 40 mm
Gewicht: 640 g
Lichtquelle: LED
Sockel: ohne Sockel
Farbtemperatur: 3000K, 4000K
Farbwiedergabeindex: 80
Farbtoleranz (McAdam): 5 SDCM
Lebensdauer Lichtquelle: 100000 h (L80/B50)
Bemessungsleistung: 10 W
Bemessungsleuchtenlichtstrom: 1300 lm
Ausstrahlwinkel Down: 110°
Blendungsbewertungsindex RUG (4H 8H): 26.7
Systemeffizienz: 130 lm/W
Bemessungsleistung 2: 13 W
Bemessungsleuchtenlichtstrom 2: 1750 lm
Ausstrahlwinkel Down 2: 110°
Blendungsbewertungsindex RUG (4H 8H) 2: 27.7
Leuchtenlichtausbeute 2: 135 lm/W
Bemessungsleistung 3: 16 W
Bemessungsleuchtenlichtstrom 3: 2200 lm
Ausstrahlwinkel Down 3: 110°
Blendungsbewertungsindex RUG (4H 8H) 3: 28.5
Leuchtenlichtausbeute 3: 138 lm/W
Bemessungsleistung 4: 19 W
Bemessungsleuchtenlichtstrom 4: 2600 lm
Ausstrahlwinkel Down 4: 110°
Blendungsbewertungsindex RUG (4H 8H) 4: 29.1
Leuchtenlichtausbeute 4: 137 lm/W
Lichtaustritt: direkt
Lichtverteilung: symmetrisch
Betriebsgerät: Konverter dimmbar DALI
Spannung: 220 - 240 V / 50 Hz, 60 Hz
Leistungsfaktor: 0.9
Schutzklasse: II
Leuchten an Sicherung B10A: 40
Leuchten an Sicherung B16A: 64
Leuchten an Sicherung C10A: 40
Leuchten an Sicherung C16A: 64
Einschaltstrom / Einschaltzeit: 5.22 A / 366 µs
Rippelstrom / Flicker: 3 %
Klirrfaktor (THD): 11 %
Schutzart: IP 54
Umgebungstemperatur: 5 °C bis + 35 °C
Schlagschutz: IK03
Glühdrahtprüfung: 650 °C
Sicherheitszeichen: Einbauleuchte nicht bedecken!
liefern und in Deckenausschnitt betriebsfertig
angeschlossen einbauen und montieren inkl.
Nebenleistungen und allem erforderlichen Zubehörs

angebotenes Fabrikat:
'.............................................'

angebotener Typ:
'.............................................'
Menge: 58,000 St
Zuordnung: 445

**1.11.21 Einbaudownlight Ø 270 mm, 3150 lm**
Einbaudownlight, Gehäuse Stahlblech pulverbeschichtet.
Leuchtenrahmen Aluminium pulverbeschichtet. Lightguide
und Diffusor aus vergilbungsfreiem PMMA opal matt. LED
Backlight-Technologie für eine homogene Ausleuchtung
der gesamten lichtabgebenden Fläche. MultiColour:
Farbtemperatur 3000 K oder 4000 K mit Schaltelement
individuell einstellbar. Werkseitig 4000 K eingestellt.
MultiLumen: Einstellbarkeit des Leuchtenlichtstroms in
4 Stufen. Werkseitig Stufe 2 eingestellt. Geeignet für
Deckeneinbau. Deckenbefestigung mit Federsystem.
Geeignet für direkte Abdeckung mit
Wärmedämmungsmaterial (gilt nur für die unteren
Lumenstufen). Inklusive Betriebsgerät extern über
Steckverbindung, Verbindungsleitung 250 mm.
Standardmäßig für Durchgangsverdrahtung geeignet.
Anbaugehäuse als Zubehör für alle Größen.

Farbe: weiß
Durchmesser: 270 mm
Höhe: 2 mm
Einbaudurchmesser: 257 mm
Deckenstärke: 1-20 mm
Einbauhöhe: 60 mm
Einbauhöhe Leuchte: 40 mm
Gewicht: 754 g
Lichtquelle: LED
Sockel: ohne Sockel
Farbtemperatur: 3000K, 4000K
Farbwiedergabeindex: 80
Farbtoleranz (McAdam): 3 SDCM
Lebensdauer Lichtquelle: 100000 h (L80/B50)
Bemessungsleistung: 12 W
Bemessungsleuchtenlichtstrom: 1650 lm
Ausstrahlwinkel Down: 112°
Blendungsbewertungsindex RUG (4H 8H): 25.6
Systemeffizienz: 138 lm/W
Bemessungsleistung 2: 15 W
Bemessungsleuchtenlichtstrom 2: 2200 lm
Ausstrahlwinkel Down 2: 112°
Blendungsbewertungsindex RUG (4H 8H) 2: 26.6
Leuchtenlichtausbeute 2: 147 lm/W
Bemessungsleistung 3: 19 W
Bemessungsleuchtenlichtstrom 3: 2700 lm
Ausstrahlwinkel Down 3: 112°
Blendungsbewertungsindex RUG (4H 8H) 3: 27.3
Leuchtenlichtausbeute 3: 142 lm/W
Bemessungsleistung 4: 22 W
Bemessungsleuchtenlichtstrom 4: 3150 lm
Ausstrahlwinkel Down 4: 112°
Blendungsbewertungsindex RUG (4H 8H) 4: 27.8
Leuchtenlichtausbeute 4: 143 lm/W
Lichtaustritt: direkt
Lichtverteilung: symmetrisch
Betriebsgerät: Konverter dimmbar DALI
Spannung: 220 - 240 V / 50 Hz, 60 Hz
Leistungsfaktor: 0.9
Schutzklasse: II
Leuchten an Sicherung B10A: 40
Leuchten an Sicherung B16A: 64
Leuchten an Sicherung C10A: 40
Leuchten an Sicherung C16A: 64
Einschaltstrom / Einschaltzeit: 5.22 A / 36 µs
Rippelstrom / Flicker: 3 %
Klirrfaktor (THD): 10 %
Schutzart: IP 54
Umgebungstemperatur: -20 °C bis + 35 °C
Schlagschutz: IK03
Glühdrahtprüfung: 650 °C
Sicherheitszeichen: Einbauleuchte nicht bedecken!
liefern und in Deckenausschnitt betriebsfertig
angeschlossen einbauen und montieren inkl.
Nebenleistungen und allem erforderlichen Zubehörs

angebotenes Fabrikat:
'.............................................'

angebotener Typ:
'.............................................'
Menge: 35,000 St
Zuordnung: 445

**1.11.22 Einbaudownlight Ø 250 mm, 1946 lm**
Einbaudownlight Ø 250 mm, Deckenausschnitt: 230 mm,
Gehäuse aus ABS, Gehäusefarbe: WH - Weiß, Durchmesser:
250 mm, Höhe: 32 mm, mit OP - Opaler Acryl-Diffusor  ,
Abdeckung aus Acryl, in der Ausführung: Opal, UGR-
Einstufung (bei Raumgröße 4H-8H und Raumreflexionsgrade
70-50-20 mit Blickrichtung quer zur Leuchtenachse): 27,
Lichtquelle: LED, 1946 Lumen out, Systemleistung (max):
17 Watt, mittlere Nutzlebensdauer (IEC 62717) bei
L70B50 Ta 25 Grad Celsius: 80 000 Stunden,
Farbwiedergabeindex (CRI) Ra > >80, 4000 K,
Farborttoleranz (initial MacAdam): 3, Gewicht: 0.86 kg,
IP-Schutzart: 40 von unten (raumseitig) \ 20 von oben
(deckenseitig), minimale Umgebungstemperatur: -20 Grad
Celsius, maximale Umgebungstemperatur (MaxTa): 35 Grad
Celsius, 5x1.5 mm2 Steckklemme, Anzahl Betriebsgeräte:
1, Betriebsgerät: DALI dimmbar, das Betriebsgerät und
die Lichtquelle sind entsprechend der Ökodesign-
Anforderungen VO(EU) 2019/2020) austauschbar
liefern und in Deckenausschnitt betriebsfertig
angeschlossen einbauen und montieren inkl.
Nebenleistungen und allem erforderlichen Zubehörs

angebotenes Fabrikat:
'.............................................'

angebotener Typ:
'.............................................'
Menge: 2,000 St
Zuordnung: 445

**1.11.23 Einbaudownlight Ø 300 mm, 3076 lm**
D35-R280 LED 3000 DALI 840 OP, Artikelnummer:
D35542811, Leuchte in kompaktem Design, Montageart:
Decken-Einbau, Deckenausschnitt: 280 mm, Gehäuse aus
ABS, Gehäusefarbe: WH - Weiß, Durchmesser: 300 mm,
Höhe: 32 mm, mit OP - Opaler Acryl-Diffusor  ,
Abdeckung aus Acryl, in der Ausführung: Opal, UGR-
Einstufung (bei Raumgröße 4H-8H und Raumreflexionsgrade
70-50-20 mit Blickrichtung quer zur Leuchtenachse): 27,
Lichtquelle: LED, 3076 Lumen out, Systemleistung (max):
28 Watt, mittlere Nutzlebensdauer (IEC 62717) bei
L80B50 Ta 25 Grad Celsius: 50 000 Stunden,
Farbwiedergabeindex (CRI) Ra > >80, 4000 K,
Farborttoleranz (initial MacAdam): 3, Gewicht: 1.12 kg,
IP-Schutzart: 40 von unten (raumseitig) \ 20 von oben
(deckenseitig), minimale Umgebungstemperatur: -20 Grad
Celsius, maximale Umgebungstemperatur (MaxTa): 30 Grad
Celsius, 5x1.5mm2 Steckklemme, Anzahl Betriebsgeräte:
1, Betriebsgerät: DALI dimmbar, das Betriebsgerät und
die Lichtquelle sind entsprechend der Ökodesign-
Anforderungen VO(EU) 2019/2020) austauschbar,
liefern und in Deckenausschnitt betriebsfertig
angeschlossen einbauen und montieren inkl.
Nebenleistungen und allem erforderlichen Zubehörs

angebotenes Fabrikat:
'.............................................'

angebotener Typ:
'.............................................'
Menge: 2,000 St
Zuordnung: 445

**1.11.24 Einbaudownlight Ø 162 mm, 2627 lm**
Einbaudownlight Ø 162 mm, weiß,
LED HO 4000K 28W 2627lm 60° DALI CRI90
Leuchtmittel LED HO
Farbwiedergabeindex CRI90
UGR19 DIN EN 12464-1.2021-11
Abmessung für Deckenstärke 1 - 25 mm
DM x H: 162 x 100mm
Ausschnitt DM x ET: 150 x150 mm
Oberfläche/Farbe Gehäuse/Rahmen weiß matt,
Sekundärreflektor silber matt, Optik Ausstrahlwinkel:
60°
Schutzart Risikogruppe RG1 IEC 62471,
IP54 / Schutzklasse III, Anschluss 230V/AC
inkl. Konverter DALI, Gewicht 0,9 kg,
liefern und in Deckenausschnitt betriebsfertig
angeschlossen einbauen und montieren inkl.
Nebenleistungen und allem erforderlichen Zubehörs

angebotenes Fabrikat:
'.............................................'

angebotener Typ:
'.............................................'
Menge: 4,000 St
Zuordnung: 445

**1.11.25 Einbaudownlight Ø 216 mm, 3822 lm**
Einbaudownlight weiß Ø 216 mm,
LED HO 4000K 41 W 3822 lm 60° DALI CRI90,
Leuchtmittel LED, Farbwiedergabeindex CRI90
UGR19 DIN EN 12464-1.2021-11
Bildschirmtaugliche Arbeitsplatzleuchte nach DIN EN
12464-1
mit Leuchtdichte unter 3000 cd/m²
Abmessung für Deckenstärke 1 - 25 mm
DM x H: 216 x 131mm
Ausschnitt DMxET: 205 x 176mm
Oberfläche/Farbe Gehäuse/Rahmen weiß, matt
Sekundärreflektor silber matt, Optik Ausstrahlwinkel:
60°
Schutzart Risikogruppe RG1 IEC 62471,
IP54 / Schutzklasse III, Anschluss 230V/AC
inkl. Konverter DALI, Gewicht 1,7 kg,
liefern und in Deckenausschnitt betriebsfertig
angeschlossen einbauen und montieren inkl.
Nebenleistungen und allem erforderlichen Zubehörs

angebotenes Fabrikat:
'.............................................'

angebotener Typ:
'.............................................'
Menge: 2,000 St
Zuordnung: 445

**1.11.26 Einbaudownlight Ø 92 mm, schwenkbar 15°, 1250 lm**
Rundes Einbau-Downlight mit Rand. Geeignet zur
Anwendung als Richtstrahler (schwenkbar 15°).
Werkzeugloser Deckeneinbau durch Schnellmontagefedern.
Deckenausschnitt Ø 80 mm, Einbautiefe 85 mm. Mit LED-
Linsensystem. Kunststoffreflektor weiß beschichtet.
Ausstrahlcharakteristik Flood. Ausstrahlungswinkel 36°.
Leuchtenlichtstrom und Lichtfarbe in 6 Stufen
individuell einstellbar (Multilumen, Multicolour).
Bemessungslichtstrom 730 lm - 1250 lm,
Bemessungsleistung 6 W - 10 W, maximale Leuchten-
Lichtausbeute 133 lm/W. Lichtfarbe warmweiß oder
neutralweiß, ähnlichste Farbtemperatur (CCT) 2700 K,
3000 K oder 4000 K, allgemeiner Farbwiedergabeindex
(CRI) Ra > 90. Farborttoleranz (initial MacAdam) = 3
SDCM. Mittlere Bemessungslebensdauer L80 (tq 25 °C) =
50.000 h. Die Lichtquelle ist entsprechend der
Ökodesign-Anforderungen (VO (EU) 2019/2020)
austauschbar. Flimmern: Pst LM = 1,0 bei Volllast.
Stroboskop-Effekt: SVM = 0,4 bei Volllast. Deckenring
und Kühlkörper aus Aluminium-Druckguss. Deckenring weiß
pulverbeschichtet (ähnlich RAL 9016). Einschließlich
Dekor-Ring zur Aufnahme von Ankleidungen. Außenmaße
Deckenring Ø 92 mm, Leuchtenhöhe 55,5 mm. Schutzklasse
(EN 61140): II, Schutzart (DIN EN 60529): IP20,
Stoßfestigkeitsgrad nach IEC 62262: IK02,
Prüftemperatur Glühdrahttest gemäß IEC 60695-2-11: 650
°C. Zulässige Umgebungstemperatur (ta): 25 °C Gewicht:
0,3 kg. Elektrischer Anschluss über Anschlussbox mit 5-
poliger Anschlussklemme bis 2,5 mm2,
Netzweiterleitungsfunktion und integrierter
Zugentlastung. Die Verbindung der Leuchte mit dem
Betriebsgerät ist steckbar. Mit elektronischem
Betriebsgerät, digital dimmbar (DALI). Betriebsgerät
gemäß DALI-2-Standard (EN 62386). Leuchte mittels
Tastfunktion über DALI-Steuerklemmen schalt- und
dimmbar (Touch DIM),
liefern und in Deckenausschnitt betriebsfertig
angeschlossen einbauen und montieren inkl.
Nebenleistungen und allem erforderlichen Zubehörs

angebotenes Fabrikat:
'.............................................'

angebotener Typ:
'.............................................'.
Menge: 12,000 St
Zuordnung: 445

**1.11.27 Anbaudownlight Ø 270 mm, 3150 lm**
Anbaudownlight mit Multi-Funktionen. Gehäuse Aluminium-
Druckguss pulverbeschichtet. Diffusor aus
vergilbungsfreiem Kunststoff (PMMA) opal. LED
Backlight-Technologie für eine homogene Ausleuchtung
der gesamten lichtabgebenden Fläche. MultiColour:
Farbtemperatur 3000 K oder 4000 K mit Schaltelement
individuell einstellbar. Werkseitig 4000 K eingestellt.
MultiLumen: Einstellbarkeit des Leuchtenlichtstroms in
4 Stufen. Werkseitig Stufe 2 eingestellt. Geeignet für
Deckenanbau, Wandanbau. Standardmäßig für
Durchgangsverdrahtung geeignet.

Farbe: weiß
Durchmesser: 270 mm
Höhe: 70 mm
Gewicht: 1.57 kg
Lichtquelle: LED
Sockel: ohne Sockel
Farbtemperatur: 3000K, 4000K
Farbwiedergabeindex: 80
Farbtoleranz (McAdam): 3 SDCM
Lebensdauer Lichtquelle: 100000 h (L80/B50)
Bemessungsleistung: 12 W
Bemessungsleuchtenlichtstrom: 1650 lm
Ausstrahlwinkel Down: 112°
Blendungsbewertungsindex RUG (4H 8H): 25.6
Systemeffizienz: 138 lm/W
Bemessungsleistung 2: 15 W
Bemessungsleuchtenlichtstrom 2: 2200 lm
Ausstrahlwinkel Down 2: 112°
Blendungsbewertungsindex RUG (4H 8H) 2: 26.6
Leuchtenlichtausbeute 2: 147 lm/W
Bemessungsleistung 3: 19 W
Bemessungsleuchtenlichtstrom 3: 2700 lm
Ausstrahlwinkel Down 3: 112°
Blendungsbewertungsindex RUG (4H 8H) 3: 27.3
Leuchtenlichtausbeute 3: 142 lm/W
Bemessungsleistung 4: 22 W
Bemessungsleuchtenlichtstrom 4: 3150 lm
Ausstrahlwinkel Down 4: 112°
Blendungsbewertungsindex RUG (4H 8H) 4: 27.8
Leuchtenlichtausbeute 4: 143 lm/W
Lichtaustritt: direkt
Lichtverteilung: symmetrisch
Betriebsgerät: Konverter dimmbar DALI
Spannung: 220 - 240 V / 50 Hz, 60 Hz
Leistungsfaktor: 0.9
Schutzklasse: II
Leuchten an Sicherung B10A: 40
Leuchten an Sicherung B16A: 64
Leuchten an Sicherung C10A: 40
Leuchten an Sicherung C16A: 64
Einschaltstrom / Einschaltzeit: 5.22 A / 36 µs
Rippelstrom / Flicker: 3 %
Klirrfaktor (THD): 10 %
Schutzart: IP 40
Umgebungstemperatur: -20 °C bis + 35 °C
Schlagschutz: IK03
Glühdrahtprüfung: 650 °C,
liefern und und betriebsfertig angeschlossen montieren
inkl. Nebenleistungen und allem erforderlichen Zubehörs

angebotenes Fabrikat:
'.............................................'

angebotener Typ:
'.............................................'
Menge: 4,000 St
Zuordnung: 445

**1.11.28 Anbaudownlight Ø 390 mm, 2950 lm**
Anbaudownlight mit Multi-Funktionen. Gehäuse Aluminium-
Druckguss pulverbeschichtet. Diffusor aus
vergilbungsfreiem Kunststoff (PMMA) opal. LED
Backlight-Technologie für eine homogene Ausleuchtung
der gesamten lichtabgebenden Fläche. MultiColour:
Farbtemperatur 3000 K oder 4000 K mit Schaltelement
individuell einstellbar. Werkseitig 4000 K eingestellt.
MultiLumen: Einstellbarkeit des Leuchtenlichtstroms in
4 Stufen. Werkseitig Stufe 2 eingestellt. Geeignet für
Deckenanbau, Wandanbau. Standardmäßig für
Durchgangsverdrahtung geeignet.

Farbe: weiß
Durchmesser: 390 mm
Höhe: 70 mm
Gewicht: 2.73 kg
Lichtquelle: LED
Sockel: ohne Sockel
Farbtemperatur: 3000K, 4000K
Farbwiedergabeindex: 80
Farbtoleranz (McAdam): 3 SDCM
Lebensdauer Lichtquelle: 100000 h (L80/B50)
Bemessungsleistung: 12 W
Bemessungsleuchtenlichtstrom: 1550 lm
Ausstrahlwinkel Down: 113°
Blendungsbewertungsindex RUG (4H 8H): 22.4
Systemeffizienz: 129 lm/W
Bemessungsleistung 2: 15 W
Bemessungsleuchtenlichtstrom 2: 2050 lm
Ausstrahlwinkel Down 2: 113°
Blendungsbewertungsindex RUG (4H 8H) 2: 23.4
Leuchtenlichtausbeute 2: 137 lm/W
Bemessungsleistung 3: 19 W
Bemessungsleuchtenlichtstrom 3: 2550 lm
Ausstrahlwinkel Down 3: 113°
Blendungsbewertungsindex RUG (4H 8H) 3: 24.2
Leuchtenlichtausbeute 3: 134 lm/W
Bemessungsleistung 4: 22 W
Bemessungsleuchtenlichtstrom 4: 2950 lm
Ausstrahlwinkel Down 4: 113°
Blendungsbewertungsindex RUG (4H 8H) 4: 24.7
Leuchtenlichtausbeute 4: 134 lm/W
Lichtaustritt: direkt
Lichtverteilung: symmetrisch
Betriebsgerät: Konverter dimmbar DALI
Spannung: 220 - 240 V / 50 Hz, 60 Hz
Leistungsfaktor: 0.9
Schutzklasse: II
Leuchten an Sicherung B10A: 40
Leuchten an Sicherung B16A: 64
Leuchten an Sicherung C10A: 40
Leuchten an Sicherung C16A: 64
Einschaltstrom / Einschaltzeit: 5.22 A / 36 µs
Rippelstrom / Flicker: 3 %
Klirrfaktor (THD): 10 %
Schutzart: IP 40
Umgebungstemperatur: -20 °C bis + 35 °C
Schlagschutz: IK03
Glühdrahtprüfung: 650 °C
Konformitätszeichen: CE, EAC
liefern und und betriebsfertig angeschlossen montieren
inkl. Nebenleistungen und allem erforderlichen Zubehörs

angebotenes Fabrikat:
'.............................................'

angebotener Typ:
'.............................................'
Menge: 2,000 St
Zuordnung: 445

**1.11.29 FR-Wannenleuchte**
Wannenleuchte 33-60W LED 4000K, 4950-9000lm 120°
Farbwiedergabeindex CRI80
Lichtstrom einstellbar
inkl V2A-Edelstahlclips
für Durchgangsverdrahtung vorbereitet
Material: PC Gehäuse
PC Diffusor
MacAdam 4
LxBxH: 1570x85x70mm
Schutzart: IP65 IK08
Anschluss: 220-240V/AC,Schutzklasse II
Lebensdauer: L80 B20 50000h
liefern und betriebsfertig angeschlossen montieren
inkl. Nebenleistungen und allem erforderlichen Zubehörs
Menge: 17,000 St
Zuordnung: 445

**1.11.30 Wandleuchte, IP65, 1800 lm, DALI**
Wandleuchte zur Akzentuierung von Fassaden und
normgerechter Ausleuchtung von Wegen und Flächen.
Anbauleuchte für die Wandmontage. Einfache Montage über
separate Montageplatte mit Langlöchern zum Ausrichten.
Mit robustem, wetterfestem Gehäuse.
Mit Durchgangsverdrahtung 5 x 1,5 - 2,5 mm2.
Mit asymmetrisch mittelbreit strahlender
Lichtstärkeverteilung.
Lichtstärkeverteilung: direkt/indirekt
Material Reflektor: PMMA-Abdeckung
Verringerte Lichtverschmutzung durch angewinkelte LED-
Platine (6°).
Montageplatte und Leuchtengehäuse aus Aluminium-
Druckguss.
Ohne sichtbare Schrauben für einen hohen ästhetischen
Designanspruch.
anthrazit, (ähnlich DB 703)
Montageort: Wand ohne Einbauöffnung
Mit elektronischem Betriebsgerät, digital dimmbar
(DALI)
DALI-2-Standard (EN 62386)
Betriebsgerät gemäß Ökodesign-Anforderungen
austauschbar.
Stoßspannungsfestigkeit Differential Mode / Common
Mode: 1 kV / 2 kV.
Mittlere Bemessungslebensdauer L90 (tq 25 °C) = 50.000
h.
Lichtquelle gemäß Ökodesign-Anforderungen austauschbar.
Leuchtenlichtstrom und Lichtfarbe fest eingestellt.
Bemessungslichtstrom 1800 lm,
Bemessungsleistung 16.5 W,
maximale Leuchten-Lichtausbeute 109 lm/W.
Leistungsfaktor ? > 0,95,
Farbwiedergabeindex: Ra > 80
Lichtfarbe: warmweiß
Farbtemperatur: 3000 K
Farborttoleranz (initial MacAdam) = 3 SDCM
Maße (L x B x H): 154 mm x 131 mm x 130 mm.
Schutzklasse (DIN EN 61140): I
Schutzart (DIN EN 60529): IP65
Gewicht: 2.2 kg.
inkl. aller erforderlichen Nebenleistungen, Zubehör und
Kleinmaterial betriebsfertig angeschlossen an der
Fassade montieren.

angebotenes Fabrikat:
'.............................................'

angebotener Typ:
'.............................................'
Menge: 4,000 St
Zuordnung: 445

**1.11.31 LED-Flutlichtstrahler für Flächenbeleuchtung**
LED-Flutlichtstrahler für Flächenbeleuchtung.
Montagebügel aus Aluminiumdruckguss. Der stabile
Montagebügel mit 3 Bohrungen ermöglicht neben einer 2-
Punkt-Befestigung auch eine zentrale 1-Punkt-
Befestigung.
Mit asymmetrisch mittelbreit strahlender
Lichtstärkeverteilung.
Lichtstärkeverteilung: direkt
Material Reflektor: PMMA
Leuchtenkörper und Abschlussscheibenträger aus
Aluminiumdruckguss. Abschlussscheibe aus planem
Einscheibensicherheitsglas im Trägerrahmen befestigt.
Leuchtenkörper (Primärfarbe) und Haltebügel
(Zusatzfarbe) farblich abgesetzt.
anthrazit / silbergrau, (ähnlich DB 703 / RAL 9006)
Ballwurfsicher gemäß DIN 18032-3.,
Mit elektronischem Betriebsgerät, digital dimmbar
(DALI)
DALI-2-Standard (EN 62386)
Betriebsgerät gemäß Ökodesign-Anforderungen
austauschbar.
Stoßspannungsfestigkeit Differential Mode / Common
Mode: 6 kV / 10 kV.
Mittlere Bemessungslebensdauer LCLO (tq 25 °C) =
100.000 h.
Leuchtenlichtstrom und Lichtfarbe fest eingestellt, mit
Lichtstromkonstanthaltung am Ende der Lebensdauer (CLO)
.
Bemessungslichtstrom 10000 lm,
Bemessungsleistung 70 W,
maximale Leuchten-Lichtausbeute 143 lm/W.
Leistungsfaktor ? > 0,95,
Farbwiedergabeindex: Ra > 70
Lichtfarbe: warmweiß
Farbtemperatur: 3000 K
Farborttoleranz (initial MacAdam) = 5 SDCM
Maße (L x B): 503 mm x 390 mm, Höhe 240 mm.
Schutzklasse (DIN EN 61140): I
Schutzart (DIN EN 60529): IP66
Gewicht: 8.0 kg.
ENEC zertifiziert

inkl. aller erforderlichen Nebenleistungen, Zubehör und
Kleinmaterial betriebsfertig angeschlossen an der
Fassade in einer Höhe von ca. 5,50 m montieren.

angebotenes Fabrikat:
'.............................................'

angebotener Typ:
'.............................................'
Menge: 2,000 St
Zuordnung: 445

**1.11.32 Montageplatte für Außenstrahler an WDVS-Fassade**
Liefern und montieren einer Montageplatte zur Aufnahme
eines Außenstrahlers auf einer Fassade mit
Wärmedämmverbundsystem.

Ausführung:

- Montageplatte aus Aluminium oder Edelstahl
- Abmessung ca. 200 × 200 mm
- Materialstärke mindestens 4 mm
- Bohrbild passend zum Strahlerbügel
- Befestigung über thermisch getrennte
Abstandsbefestigung  im tragenden Untergrund

Leistungsumfang:

- Lieferung Montageplatte
- Befestigung mit zugelassenem Abstandsmontagesystem
- Abdichtung Fassadendurchdringungen
- Ausrichten der Platte
Menge: 2,000 St
Zuordnung: 445

**1.11.33 Befestigung LED-Außenstrahler**
Befestigung LED-Außenstrahler an Fassade mit
Wärmedämmverbundsystem.
Liefern und herstellen einer wärmebrückenarmen
Befestigung zur Montage eines LED-Außenstrahlers an
einer gedämmten Außenfassade mit
Wärmedämmverbundsystem.
Ausführung als thermisch getrennte Abstandsmontage mit
Lastabtragung in den tragenden Untergrund.

Leistungsumfang:
Herstellen der Bohrungen durch Putzschicht und
Dämmstoff
Einbau eines zugelassenen Abstandsmontagesystems für
WDVS
Verankerung im tragenden Untergrund mittels
Injektionsmörtel gemäß bauaufsichtlicher Zulassung
Einbau von Siebhülsen bei Lochsteinmauerwerk
Abdichtung der Fassadendurchdringung dauerhaft
witterungsbeständig
Montage und Ausrichten des Strahlers über vorhandenen
Montagebügel
Lieferung sämtlicher Befestigungsmittel und
Kleinmaterial

Technische Anforderungen:

Dämmstoffdicke: 180 - 240 mm
Gewindestange: M12
Anzahl Befestigungspunkte: 2 Stück je Strahler
geeigneter Injektionsmörtel für Beton, Vollstein oder
Lochstein
Außenbereich geeignet (korrosionsgeschützt)
Menge: 2,000 St
Zuordnung: 445

#### Titel 1.12 Sicherheitsbeleuchtung

*Hinweis*
Für das Gebäude ist eine Sicherheitsbeleuchtungsanlage,
bestehend aus einem LPS-System gemäß DIN EN 50171 zur
Versorgung von Sicherheits- und
Rettungszeichenleuchten, vorgesehen. Die
Sicherheitsbeleuchtung ist gemäß VDE 0108-100, DIN VDE
0100-560, DIN EN 50272, DGUV V3, DIN EN 1838, DIN 4844
und DIN EN 60598 (jeweils neusten Fassung) anzubieten
und zu errichten.
Hinsichtlich der Unterbringung, Installation, Belüftung
und der Schutzmaßnahmen sind die einschlägigen
Vorschriften der EltBauVO, MLAR und DIN EN 50272
(jeweils neusten Fassung) zu beachten.
Leuchten für die Sicherheitsbeleuchtung sind rot zu
kennzeichnen. In unmittelbarer Nähe der Brennstellen
sind Stromkreisbezeichnungsschilder anzubringen. Diese
sind in die Einheitspreise mit einzurechnen.
Rettungszeichenleuchten sind in Dauerschaltung
auszuführen. Alle weiteren Leuchten werden in
Bereitschaftsschaltung vorgesehen. Das System muss die
Möglichkeit bieten, Leuchten der Allgemeinbeleuchtung
in die Sicherheitsbeleuchtung mit zu integrieren.
Systeme mit 24V Ausgangsspannung sind daher nicht
zugelassen.
In den Unterverteilungen der Allgemeinbeleuchtung ist
die Netzspannung durch Netzwächter (optional BUS-
Netzwächter) zu überwachen. Die selektive Zuschaltung
einzelner Bereiche muss bei Ausfall der
Allgemeinbeleuchtung gewährleistet sein.
Der Betriebszustand der Sicherheitsbeleuchtung ist an
eine ständig besetzte Stelle optisch und akustisch zu
melden und über Bus-System mit allen weiteren, bereits
vorhandenen LPS-Systemen, Fabrikat Luxon,  zu
vernetzen.

**1.12.01 Gruppenbatteriesystem 8 Kreise**
Gruppenbatteriesystem zur Versorgung von max. 160
Sicherheits- und Rettungszeichenleuchten, mit
integrierter Überwachungselektronik in Dauer- und
Bereitschaftsschaltung gem. DIN VDE 0108-100, DIN EN 50171 und DIN
EN IEC 62485-2.

Die Versorgungsspannung im Notbetrieb wird aus einer
wartungsfreien, verschlossenen Batterieanlage
gewonnen, welche über ein Batterie-Management-System
kontinuierlich auf Ladezustand und Funktionssicherheit überwacht wird. Der Notbetrieb wird durch
einen internen Netzwächter ausgelöst, der das speisende
Netz überwacht. Zusätzlich ist ein Phasenwächtereingang
inklusive Leitungsüberwachung für externe Phasenwächter
vorhanden. Die Leitungsüberwachung kann wahlweise über
eine Stromschleife oder einen 3 adrigen Anschluss
erfolgen.

Hinsichtlich der Unterbringung und der Belüftung sind
die einschlägigen Vorschriften wie DIN VDE 0108-100,
DIN VDE 0100-560, DIN EN IEC 62485-2, EltBauVO sowie
der (M)LAR in der jeweils gültigen Fassung zu
berücksichtigen.

Mit automatischer Prüfvorrichtung für
Einzelleuchtenüberwachung und individueller Zustands-
und Namensanzeige pro Leuchte und Stromkreis in
Verbindung mit systemgebundenen Überwachungsbaustein
ohne zusätzliche Datenleitung.
Zur Konfiguration der Gesamtanlage mit Zustandsanzeige
jeder Leuchte ist ein 7-Zoll-Touchscreen-Farbdisplay
eingebaut. Eine Intuitive Bedienung und Menüführung
über Touch-Display muss gewährleistet sein.

Der Mischbetrieb aller Schaltungsarten innerhalb eines
Stromkreises und die Steuerung jeder einzelnen Leuchte
muss möglich sein. Die Auswahl der Betriebsarten
Bereitschaftslicht oder Dauerlicht durch
Schiebeschalter oder Codierschalter am
Überwachungsmodul oder EVG ist nicht erlaubt.

Das Einbinden von externen BUS-Komponenten (z.B. BUS-
Meldetableau, BUS-Netzwächter, IO-Module) muss möglich
sein.

Sämtliche adressierte Baugruppen werden vom System
automatisch erkannt. Die systemgebundenen Leuchten
werden mittels Suchfunktion vom Zentralsystem
automatisch erkannt.

Nennbetriebsdauer: 1h / 3h / 8h
Ausgangskreise: 8 Kreise auf Doppelklemmen 2,5mm²
(max. 3A je Kreis)
  programmierbar für Mischbetrieb,  Einzelleuchten-
oder  Stromkreisüberwachung
Netzanschluß:  230V/400V AC 50Hz, 1-/3-phasig auf
Doppelklemmen 2,5mm²
Vorsicherung:  min. 16A gG
Ausgangsspannung: 220V DC +25/-20%
Ausgangsleistung: 870W/1h - 380W/3h - 159W/8h (inkl.
 25% Alterungsreserve)
Batteriespannung: 216V
Batterien (inkl.):  18 wartungsfreie, verschlossene
AGM-Batterien

Bedienteil:  7" Touchscreen-Farbdisplay
Schnittstellen:  4x USB, 1x LAN (integrierter
Webserver), 1x HDMI, 2 BUS-  Anschlüsse für externe
Module,
  Modbus IP
Tableau Anschluß: 24V DC
Schalteingänge:  8 frei programmierbare Eingänge
(3x230V AC, 2x24-230V AC/DC, 3x  potentialfrei)
Ausgänge:  8 frei programmierbare Relaisausgänge
Gehäuse:  Stahlblech Kombigehäuse als  Wandschrank
mit Batteriefächern,
  Leitungseinführung von oben, Türanschlag rechts
Abmessungen (HxBxT): 800 x 600 x 180mm
Schutzart:  IP 20 (optional IP54)
Schutzklasse:  I
Umgebungstemparatur: -10°C bis +35°C
Gewicht:  72,5 kg (inkl. Batterie)
Farbe:  RAL 7035

Lieferung und betriebsfertige Montage des kompletten
Notlichtsystems, anschlussfertig auf eine zentrale
Klemmleiste verdrahtet, inkl. aller Anklemmarbeiten,
Parametrierung und Programmierung und Nebenleistungen

angebotenes Fabrikat:
'.............................................'

angebotener Typ:
'.............................................'
Menge: 1,000 St
Zuordnung: 445

**1.12.02 E30-Gehäuse für Gruppenbatteriesystem**
E30-Gehäuse für Gruppenbatteriesystem
mit hoher mechanischer und chemischer Beständigkeit.

- Allgemeine bauaufsichtliche Zulassung
- Integriertes Belüftungssystem
- Türbänder aus Edelstahl
- Tür aushängbar zur Gewichtsreduzierung bei Transport
und
  Montage
- Tür in den Korpus einschlagend, Öffnungswinkel ca.
180°
- 2-Punkt-Türverriegelung über Schwenkhebel mit
  Doppelbartzylinder (austauschbar gegen
  Hausschließanlage)
- Umlaufende Brandschutzdichtung, im Brandfall
selbsttätig
  aufschäumend

Funktionserhalt:  > 30min.
Masse (HxBxT):  1.078 x 838 x 334 mm
Schutzart:  entsprechend IP 54
Schutzklasse:  II
Leergewicht:  ca. 139 kg

liefern und inkl. aller Nebenleistungen betriebsfertig
montieren.
Menge: 1,000 St
Zuordnung: 445

**1.12.03 E30-Gehäuse-Untergestell**
Liefern und montieren eines Untergestells für oben
genanntes E30-Gehäuse.
Konstruktion aus nichtbrennbaren Materialien, geeignet
zur Sicherstellung des Funktionserhalts E30 = 30
Minuten
gemäß geltenden Normen und Zulassungen.

Technische Anforderungen:

- Tragfähigkeit: mindestens 200 kg
- Abmessungen (HxBxT): ca. 800 × 850 × 350 mm
- Standsichere Ausführung
- Geeignet zur Montage des vorstehenden E30-Gehäuses
- Korrosionsgeschützte Oberfläche

Leistungsumfang:

- Lieferung des Untergestells
- Inklusive aller Befestigungs-, Montage- und
  Verbindungsmittel
- Fachgerechte Montage vor Ort
- Ausrichtung und Befestigung
- Betriebsfertige Übergabe
- Inklusive sämtlicher Nebenleistungen
Menge: 1,000 St
Zuordnung: 445

**1.12.04 Dreiphasenüberwachung**
BUS-Netz-Wächter als busfähiger Netzwächter für Ein-,
Zwei- und Dreiphasennetze zur Verwendung für
vorgenanntes Gruppenbatteriesystem und überwacht die
Netzphasen
auf Unterspannung, Ausfall und Phasenverschiebung (bei
DS-Netzen)

Versorgungsspannung:  24V DC (7-28V)
Montageart:  Hutschienenmontage
Teilungseinheiten: 2

liefern und incl. aller Nebenleistungen betriebsfertig
montieren
Menge: 4,000 St
Zuordnung: 445

**1.12.05 Rettungszeichenleuchte Deckenanbau**
Rettungszeichenleuchte Deckenanbau nach DIN EN 60598-1/
2-22 und DIN EN 1838 zur
Verwendung in Sicherheitsbeleuchtungsanlagen gemäß DIN
VDE 0108-100 und DIN EN 50172.

Gehäuse aus Stahlblech, pulverbeschichtet in weiß.
Ausführung als Displayleuchte mit
unterseitigen Lichtaustrittsfenstern.

Zum Betrieb der LED-Leiste kommt ein
Konstantstromversorgungsgerät zum Einsatz,
welches folgende Spezifikationen erfüllt:
- 230V AC/DC zugelassene Netzsicherung
- Inrushcurrent max. 10 A
- Spannungsfestigkeit (Surge) mind. 2kV

Erkennungsweite: 23 Meter

Leuchtmittel:  2W LED-Leiste
  LED-Leiste austauschbar
Lichtstrom:  260lm
Netzanschlussleistung: 5,5VA
  6VA (mit Überwachungsbaustein)
Batterie-Stromaufnahme: 14mA
Anschlussspannung: 230V 50/60Hz
  220V DC +25/-20%
Anschlussklemmen: 3 x 2,5mm² für Doppelbelegung
Gehäuse/Farbe:  Stahlblech / weiß
Abmessungen (BxHxT): 265 x 143 x 60 mm
Montageart:  Deckenmontage
Schutzart:  IP40
Schutzklasse:  I
Temperaturbereich: -10°C bis +40°C

komplett liefern, montieren und betriebsfertig
anschließen.

angebotenes Fabrikat:
'.............................................'

angebotener Typ:
'.............................................'
Menge: 2,000 St
Zuordnung: 445

**1.12.06 Rettungszeichenleuchte mit Seilabhängung**
Rettungszeichenleuchte mit Scheiben-Seilabhängung nach
DIN EN 60598-1/2-22 und DIN EN 1838 zur
Verwendung in Sicherheitsbeleuchtungsanlagen gemäß DIN
VDE 0108-100 und DIN EN 50172.

Extrem schlankes, ansprechendes Gehäuse aus
Polycarbonat. Schraubenloser, leicht zu handhabender
Verschlußmechanismus. Ausführung als Scheibenleuchte
mit 10 mm Lichtlenkscheibe und austauschbaren
Piktogrammen für Scheiben-Seilabhängung (1,5m
stromführend) als Deckenaufbauversion und mit
optionalem Deckeneinbaurahmen als Deckeneinbauversion.

Zum Betrieb der eingebauten LED kommt ein
Konstantstrom-Versorgungsgerät zum Einsatz,
welches folgende Spezifikationen erfüllt:
- 230V AC/DC zugelassene Netzsicherung
- Inrushcurrent max. 10A
- Spannungsfestigkeit (Surge) mind. 2kV

Erkennungsweite: 23 Meter

Leuchtmittel:  2W LED-Leiste
  LED-Leiste austauschbar
Lichtstrom:  260lm
Netzanschlussleistung: 5,5VA
  6VA (mit Überwachungsbaustein)
Batterie-Stromaufnahme: 14mA
Anschlussspannung: 230V 50/60Hz
  220V DC +25/-20%
Anschlussklemmen: 2 x 2,5mm² für Doppelbelegung
Gehäuse/Farbe:  Polycarbonat, weiß
Abmessungen (BxHxT): 265 x 57 x 37mm (Deckenbaldachin)
  248 x 159 x 10mm (Scheibe)
Montageart:  Scheiben-Seilmontage (Deckenanbau)
Schutzart:  IP40
Schutzklasse:  II
Temperaturbereich: -10°C bis +40°C

komplett liefern, montieren und betriebsfertig
anschließen.
Menge: 1,000 St
Zuordnung: 445

**1.12.07 Rettungszeichenleuchte Wandanbau**
Rettungszeichenleuchte Wandanbau nach DIN EN 60598-1/2-
22 und DIN EN 1838 zur
Verwendung in Sicherheitsbeleuchtungsanlagen gemäß DIN
VDE 0108-100 und DIN EN 50172.

Gehäuse aus Stahlblech, pulverbeschichtet in weiß.
Ausführung als Displayleuchte
mit unterseitigen Lichtaustrittsfenstern.

Zum Betrieb der LED-Leiste kommt ein
Konstantstromversorgungsgerät zum Einsatz,
welches folgende Spezifikationen erfüllt:
- 230V AC/DC zugelassene Netzsicherung
- Inrushcurrent max. 10 A
- Spannungsfestigkeit (Surge) mind. 2kV

Erkennungsweite: 23 Meter

Leuchtmittel:  2W LED-Leiste
  LED-Leiste austauschbar
Lichtstrom:  260lm
Netzanschlussleistung: 5,5VA
  6VA (mit Überwachungsbaustein)
Batterie-Stromaufnahme: 14mA
Anschlussspannung: 230V 50/60Hz
  220V DC +25/-20%
Anschlussklemmen: 3 x 2,5mm² für Doppelbelegung
Gehäuse/Farbe: Stahlblech / weiß
Abmessungen (BxHxT): 265 x 143 x 60 mm
Montageart:  Wandmontage
Schutzart:  IP40
Schutzklasse:  I
Temperaturbereich: -10°C bis +40°C

komplett liefern, montieren und betriebsfertig
anschließen.

angebotenes Fabrikat:
'.............................................'

angebotener Typ:
'.............................................'
Menge: 2,000 St
Zuordnung: 445

**1.12.08 Rettungszeichenleuchte Wand oder Deckenanbau**
Rettungszeichenleuchte Wand oder Deckenanbau nach DIN
EN 60598-1/2-22 und DIN EN 1838 zur Verwendung
in Sicherheitsbeleuchtungsanlagen gemäß DIN VDE 0108-
100 und DIN EN 50172.

Gehäuse aus Stahlblech, pulverbeschichtet in weiß.
Ausführung als Scheibenleuchte mit 10 mm
dicker Lichtlenkscheibe und austauschbaren
Piktogrammen.

Zum Betrieb der LED-Leiste kommt ein
Konstantstromversorgungsgerät zum Einsatz, welches
folgende Spezifikationen erfüllt:
- 230V AC/DC zugelassene Netzsicherung
- Inrushcurrent max. 10 A
- Spannungsfestigkeit (Surge) mind. 2kV

Erkennungsweite: 23 Meter
Leuchtmittel:  2W LED-Leiste
  LED-Leiste austauschbar
Lichtstrom:  260lm
Netzanschlussleistung: 5,5VA, 6VA
Batterie-Stromaufnahme: 14mA
Anschlussspannung: 230V 50/60Hz
  220V DC +25/-20%
Anschlussklemmen: 3 x 2,5mm² für Doppelbelegung
Gehäuse/Farbe: Stahlblech / weiß
Abmessungen (BxHxT): 274 x 213 x 46 mm
Montageart:  Wand /Deckenmontage
Schutzart:  IP40
Schutzklasse:  I
Temperaturbereich: -10°C bis +40°C

komplett liefern, montieren und betriebsfertig
anschließen.

angebotenes Fabrikat:
'.............................................'

angebotener Typ:
'.............................................'
Menge: 2,000 St
Zuordnung: 445

**1.12.09 Rettungszeichenleuchte Deckeneinbau**
Rettungszeichenleuchte Deckeneinbau nach DIN EN 60598-
1/2-22 und DIN EN 1838 zur Verwendung
in Sicherheitsbeleuchtungsanlagen gemäß DIN VDE 0108-
100 und DIN EN 50172.

Gehäuse aus Stahlblech, pulverbeschichtet in weiß.
Ausführung als Scheibenleuchte mit 10 mm
dicker Lichtlenkscheibe und austauschbaren
Piktogrammen.

Zum Betrieb der LED-Leiste kommt ein
Konstantstromversorgungsgerät zum Einsatz, welches
folgende Spezifikationen erfüllt:
- 230V AC/DC zugelassene Netzsicherung
- Inrushcurrent max. 10 A
- Spannungsfestigkeit (Surge) mind. 2kV

Erkennungsweite: 23 Meter
Leuchtmittel:  2W LED-Leiste
  LED-Leiste austauschbar
Lichtstrom:  260lm
Netzanschlussleistung: 5,5VA
  6VA (mit Überwachungsbaustein)
Batterie-Stromaufnahme: 14mA
Anschlussspannung: 230V 50/60Hz
  220V DC +25/-20%
Anschlussklemmen: 3 x 2,5mm² für Doppelbelegung
Gehäuse/Farbe: Stahlblech / weiß
Abmessungen (BxHxT): 325 x 201 x 74 mm
Deckenausschnitt: min. 308 x 60 mm / max. 314x65 mm
Montageart:  Deckeneinbaumontage
Schutzart:  IP40
Schutzklasse:  I
Temperaturbereich: -10°C bis +40°C

komplett liefern, montieren und betriebsfertig
anschließen.

angebotenes Fabrikat:
'.............................................'

angebotener Typ:
'.............................................'
Menge: 11,000 St
Zuordnung: 445

**1.12.10 Sicherheitsleuchte Deckenanbau**
Sicherheitsleuchte Deckenanbau nach DIN EN 60598-1/2-22
und DIN EN 1838 zur Verwendung in
Sicherheitsbeleuchtungsanlagen gemäß DIN VDE 0108-100
und DIN EN 50172.

Flache, runde Sicherheitsleuchte aus Polycarbonat. Zur
Senkung der Wartungskosten verfügt die Leuchte über
einen schraubenlosen Leuchtenverschluss mit
Einrastmechanismus. Ausführung mit gegossener
Acryloptik zur Flächenausleuchtung durch kreisförmige
Lichtlenkcharakteristik.

Zum Betrieb der eingebauten LED kommt ein
Konstantstromversorgungsgerät zum Einsatz,
welches folgende Spezifikationen erfüllt:
- 230V AC/DC zugelassene Netzsicherung
- Inrushcurrent max. 10 A
- Spannungsfestigkeit (Surge) mind. 2kV

Leuchtmittel:  3W LED
Lichtstrom:  240lm
Netzanschlussleistung:  6VA
Batterie-Stromaufnahme: 15mA
Anschlussspannung:  230V 50/60Hz
  220V DC +25/-20%
Schaltungsart:  Bereitschaftsschaltung
Anschlussklemmen:  2 x 2,5mm² für  Doppelbelegung
Gehäuse/Farbe:  Polycarbonat / weiß
Abmessungen (ØxH):  131 x 38 mm
Montageart:  Deckenaufbaumontage
Schutzart:  IP40
Schutzklasse:  II
Temperaturbereich:  -10°C bis +40°C

komplett liefern, montieren und betriebsfertig
anschließen.

angebotenes Fabrikat:
'.............................................'

angebotener Typ:
'.............................................'
Menge: 2,000 St
Zuordnung: 445

**1.12.11 Sicherheitsleuchte Deckeneinbau**
Sicherheitsleuchte Deckeneinbau nach DIN EN 60598-1/2-
22 und DIN EN 1838 zur Verwendung in
Sicherheitsbeleuchtungsanlagen gemäß DIN VDE 0108-100
und DIN EN 50172.

Annähernd deckenbündige Einbau-Sicherheitsleuchte mit
rundem Kopf aus weißem Polycarbonat mit zusätzlichem
Aluminium-Druckguss Kühlkörper. Die Leuchte ist mit
einer Hochleistungs-LED und gegossener Acryloptik zur
Flächenausleuchtung ausgestattet. Zusätzlich wird eine
Acryloptik zur Fluchtwegausleuchtung mitgeliefert.
Optional ist ein quadratischer Abdeckrahmen erhältlich.

Zum Betrieb der eingebauten LED kommt ein
Konstantstromversorgungsgerät zum Einsatz,
welches folgende Spezifikationen erfüllt:
- 230V AC/DC zugelassene Netzsicherung
- Inrushcurrent max. 10 A
- Spannungsfestigkeit (Surge) mind. 2kV

Leuchtmittel:  3W LED, austauschbar
Lichtstrom:  240lm
Netzanschlussleistung: 6VA
  6,5VA (mit Überwachungsbaustein)
Batterie-Stromaufnahme: 15mA
Anschlussspannung: 230V 50/60Hz
  220V DC +25/-20%
Schaltungsart:  Dauer-/Bereitschaftsschaltung
Anschlussklemmen: 2 x 2,5mm² für Doppelbelegung
Gehäuse/Farbe: Polycarbonat / weiß
Abmessungen:
- Leuchte (ØxH): 80 x 47 mm
- Container (BxHxT): 157 x 30 x 41mm
Deckenausschnitt: Ø 68mm
Montageart:  Deckeneinbaumontage
Schutzart:  IP40 (Container IP20)
Schutzklasse:  II
Temperaturbereich: -10°C bis +40°C

komplett liefern, montieren und betriebsfertig
anschließen.

angebotenes Fabrikat:
'.............................................'

angebotener Typ:
'.............................................'
Menge: 4,000 St
Zuordnung: 445

**1.12.12 Ballwurfsichere Sicherheitsleuchte**
Sicherheitsleuchte nach DIN EN 60598-1/2-22 und DIN EN
1838 zur Verwendung in Sicherheitsbeleuchtungsanlagen
gemäß DIN VDE 0108-100 und DIN EN 50172.

Sehr robuste, ballwurfsichere Sicherheitsleuchte aus
weißem Polycarbonat mit Schutzart IP65.
Kabeleinführung ins Leuchtengehäuse hinten und
seitlich. Schraubenloser Leuchten-Verschluss
durch Einrastmechanismus. Ausführung mit 2
Hochleistungs-LED und gegossenen Acryloptiken zur
Flächenausleuchtung. Optional mit IP65-Membran
Druckausgleichsventil.

Zum Betrieb der eingebauten LEDs kommt ein
Konstantstromversorgungsgerät zum Einsatz, welches
folgende Spezifikationen erfüllt:
- 230V AC/DC zugelassene Netzsicherung
- Inrushcurrent max. 10 A
- Spannungsfestigkeit (Surge) mind. 2kV

Leuchtmittel:  2 x 3W LED
  LED´s austauschbar
Lichtstrom:  480lm
Netzanschlussleistung:  10VA
  10,5VA (mit Überwachungsbaustein)
Batterie-Stromaufnahme: 25mA
Anschlussspannung:  230V 50/60Hz
  220V DC +25/-20%
Anschlussklemmen:  2 x 2,5mm²für  Doppelbelegung
Gehäuse/Farbe:  Polycarbonat / weiß
Abmessungen (BxHxT):  176 x 49 x 176 mm
Montageart:  Deckenmontage
Schutzart:  IP65
Schutzklasse:  II
Temperaturbereich:  -20°C bis +40°C
  -10°C bis +40°C (mit  Überwachungsbaustein)

komplett liefern, montieren und betriebsfertig
anschließen.

angebotenes Fabrikat:
'.............................................'

angebotener Typ:
'.............................................'
Menge: 4,000 St
Zuordnung: 445

**1.12.13 Wandleuchte IP65**
Sicherheitsleuchte Wandanbau nach DIN EN 60598-1/2-22
und DIN EN 1838 zur Verwendung in
Sicherheitsbeleuchtungsanlagen gemäß DIN VDE 0108-100
und DIN EN 50172.

Witterungsfestes Aluminium-Druckgussgehäuse mit
Sicherheitsglasscheibe, eingedichtet mit Silikon.
Kabeleinführung in Leuchtengehäuse von hinten und unten
möglich. Ausführung mit zwei Hochleistungs-LEDs und
gegossenen Acryloptiken zur Flächenausleuchtung durch
kreisförmige Lichtlenkcharakteristik.
Serienmäßig mit IP65-Membran-Druckausgleichsventil zur
Verwendung im Außenbereich.

Zum Betrieb der eingebauten LEDs kommt ein
Konstantstromversorgungsgerät zum Einsatz,
welches folgende Spezifikationen erfüllt:
- 230V AC/DC zugelassene Netzsicherung
- Inrushcurrent max. 10 A
- Spannungsfestigkeit (Surge) mind. 2kV

Leuchtmittel:  2 x 3W LED
  LED´s austauschbar
Lichtstrom:  480lm
Netzanschlussleistung: 10VA
  10,5VA (mit Überwachungsbaustein)
Batterie-Stromaufnahme: 25mA
Anschlussspannung: 230V 50/60Hz
  220V DC +25/-20%
Anschlussklemmen: 3 x 2,5mm²für Doppelbelegung
Gehäuse/Farbe: Aluminium-Druckguss / weiß
Abmessungen (BxHxT): 190 x 190 x 115 mm
Montageart:  Wandmontage
Schutzart:  IP65
Schutzklasse:  I
Temperaturbereich: -20°C bis +40°C
  -10°C bis +40°C (mit  Überwachungsbaustein)

komplett liefern, montieren und betriebsfertig
anschließen.

angebotenes Fabrikat:
'.............................................'

angebotener Typ:
'.............................................'
Menge: 4,000 St
Zuordnung: 445

**1.12.14 Kennzeichnungsschild für Notleuchte**
Kennzeichnungsschild für Notleuchte, dauerhaft neben
oder auf der Leuchte befestigt als rotes, graviertes
Bezeichnungsschild mit weiss hinterlegter Schrift,
Grösse nach Erfordernis, liefern und betriebsfertig
montieren.
Die Beschriftung ist mit gleicher Logik aufzubauen wie
die Anzeige im zentralen Überwachungsgerät.
Menge: 33,000 St
Zuordnung: 445

**1.12.15 Zielortprogrammierung, je Leuchte**
Eingabe der Leuchtenzielorte-Texte in Verbindung mit
der Einweisung und Grundprogrammierung, nach Vorgabe
des Installateurs mittels einer detaillierten
Aufstellung.
Menge: 33,000 St
Zuordnung: 445

**1.12.16 Versetzen eines Gruppenbatteriesystems inkl. E30 Gehäuse**
Versetzen eines vorhandenen Gruppenbatteriesystems mit
4 Stromkreisen einschließlich E30-Gehäuse (Eigengewicht
ca. 140 kg).

Das Gruppenbatteriesystem ist derzeit in einem
Flurbereich montiert und fachgerecht zu demontieren,
anschließend in einem Nebenraum neu zu montieren und
betriebsbereit herzustellen.

Leistungsumfang umfasst insbesondere:

- Fachgerechte Demontage des Gruppenbatteriesystems
inkl.
  E30-Gehäuse
- Kennzeichnen, Lösen und späteres Wiederanschließen
von
  ca. 20 aufgelegten Leitungen
- Wiederanschluss und Inbetriebnahme von 52
  Sicherheitsleuchten
- Fachgerechte Montage des E30-Gehäuses am neuen
  Standort gemäß geltenden Normen
- Wiederherstellung aller elektrischen Anschlüsse
- Funktionsprüfung der gesamten Anlage inkl. aller
  Stromkreise und Leuchten
- Sicherstellung der vollständigen Betriebsbereitschaft
nach
  Abschluss der Arbeiten

Die Arbeiten sind unter Einhaltung aller einschlägigen
VDE-, DIN- und Brandschutzvorschriften sowie der
Herstellervorgaben auszuführen.
Menge: 1,000 St
Zuordnung: 445

**1.12.17 Inbetriebnahme und Einweisung**
Inbetriebnahme der Sicherheitsbeleuchtung mit
Gruppenbatterie mit folgenden Leistungen:
- Kontrolle der Installation der automatischen
Prüfeinrichtung.
- Programmierung der Anlagen-, Überwachungs-
  und Steuerungsparameter
- Eingabe der Leuchtenzielorte
- Einbindung der SiBe-Gruppenbatteriezentrale in
  das Gesamtsystem
- Identifizierung der Leuchten / Geräte
- Kontrolle der Funktion der Sicherheitsbeleuchtung
- Erstellung eines Inbetriebnahmeprotokolls
- Einweisung des Bedienpersonals
- Bestätigung der Einweisung

In den Inbetriebnahmekosten sind alle Nebenkosten mit
einzukalkulieren.
Menge: 1,000 Psch
Zuordnung: 445

**1.12.18 Sachverständigenabnahme**
Abnahme der Sicherheitsbeleuchtungsanlage mit dem
Sachverständigen. Erstellung und Klärung aller
benötigten Dokumente und die Zurverfügungstellung eines
sach- und ortskundigen Technikers. Übergabe der
erforderlichen Dokumentation. Abnahmeprüfung der
kompletten Sicherheitsbeleuchtungsanlage, durch einen
staatlich anerkannten und verantwortlichen
Sachverständigen nach
SV-Bau, komplett incl. der Erstellung aller
erforderlicher Unterlagen, Dokumentationen,
Abnahmeprotokollen, Bestätigung der Mängelfreiheit,
Terminkoordination, Abstimmung der Werkplanung im
Vorfeld mit den jeweils zuständigen, abnehmenden
Stellen sowie der Nebenarbeiten und Helfergestellung
bei der Abnahmeprüfung.
Der prüfende Sachverständige muss alle baurechtlich
erforderlichen Zulassungen haben!
Menge: 1,000 Psch
Zuordnung: 449

*Hinweis*
Regiearbeiten Anpassungsarbeiten SiBe-Bestandsanlage
Während der vereinbarten Ausführungsfrist und bis 6
Monate nach erfolgreicher Schlußabnahme gilt folgender
Stundenverrechnungssatz für nachträglich durch den
Bauherrn beauftragte Leistungen.
Der Stundensatz ist als durchschnittlicher
Verrechnungssatz für eine volle Arbeitsstunde für alle
Monteure (Meister, Obermonteur, Helfer, Lehrling, etc.)
anzugeben. Alle Kosten wie Auslösen, Fahrkostenvergütungen, Wegepauschalen, Sonn- und Feiertagszuschläge, etc. sind mit einzukalkulieren.
Die Beauftragung der vollen nachstehenden Stundenzahlen
sind nicht verbindlich, sondern wird direkt vor Ort je
Bedarf und nach Arbeitsanfall beauftragt.

Grundsätzlich sind Regieleistungen vor
Ausführungsbeginn bei der Fachbauleitung schriftlich
anzukündigen und freigeben zu lassen.
Nicht schriftlich angekündigte Arbeiten werden nicht
anerkannt.

Der Nachweis der erbrachten Leistung ist mit Datum und
fortlaufender Nummerierung innerhalb von 6 Werktagen
bei der Bauleitung vorzulegen.
Nicht rechtzeitig vorgelegte Regienachweise werden
nicht anerkannt.

**1.12.19 Obermonteur**
Obermonteur-, Fernmeldetechniker-, EDV-Technikerstunde
(Elektrofachausbildung incl. bestandener
Abschlussprüfung und 6 Jahre Berufserfahrung nach
Abschluss der Ausbildung muss auf Nachfrage
nachgewiesen
werden)
Menge: 10,000 Std
Zuordnung: 444

#### Titel 1.13 Rauchabzugsanlagen

*Hinweis*
Zur Sicherung der Fluchtwege im Brandfall sind Rauch-
und Wärmeabzugsanlagen (RWA) gemäß der Landesbauordnung
vorgesehen. Die
RWA-Dachfenster werden mittels Elektroantrieben 24 V
Schutzkleinspannung betätigt. Die Steuerung erfolgt
über RWA-Zentralen mit Notversorgung für mind. 72 Std.
Zur Auslösung kommen manuelle Rauchabzugstaster, sowie
optional automatische Rauchmelder zum Einsatz. Über
zusätzliche Lüftertaster können die Anlagen für die
tägliche Lüfung benutzt werden. Es dürfen nur
bauaufsichtlich zugelassene Produkte zum Einsatz
kommen.

Im Bestand ist eine RWA-Anlage vorhanden. Im Zuge der
Umbauarbeiten ist diese an die neue Raumaufteilung
anzupassen.

**1.13.01 Steuereinrichtung mit integrierter RWA-Hauptbedienstelle**
RWA-Tasterzentrale 3A
24VDC / 3A, 1 Linie, 1 Antriebsgruppe

Steuereinrichtung mit integrierter RWA-
Hauptbedienstelle und Lüftertaster in einem robusten,
nicht brennbaren Aluminiumgehäuse. Eine stabilisierte
Ausgangsspannung wird durch die Zentrale
bereitgestellt. Je Linie können max. 8 RWA-Taster und
14 Brandmeldern angeschlossen werden. Die
Steuereinrichtung ist zugelassen nach EN 12101-10.
Eine integrierte Akku- Notversorgung für mindestens 72
Stunden ist im Gehäuse integriert. Schaltbare RWA-
Sicherheitsfunktionen: Störung = Alarm. Eine RWA-
Nachtaktung, Rauchmelder-Fernrückstellung,
Leitungsüberwachung auf Kurzschluss und Unterbrechung
können mit der Steuereinrichtung realisiert werden. Die
Steuereinrichtung hat einen Steckplatz für ein
Zusatzmodul. Anschlussmöglichkeiten für optische und
akustische Alarmmittel sind ebenfalls verfügbar. Das
Zusatzmodul kann für die tägliche Lüftung verwendet
werden, Lüftungszeit und Öffnungsweite sind an der
Steuereinrichtung einstellbar. Die Akkuladung erfolgt
temperaturgesteuert - Lade- und Zustandskontrollen
werden angezeigt. Ein optionaler Wind- Regenmelder ist
ohne Zusatzmodul anschließbar. Die Steuereinrichtung
verfügt über zwei frei programmierbare potentialfreie
Meldekontakte.

Technische Daten:
Versorgung: 230VAC / 50Hz, 90VA
Ausgang: 24VDC, max. 3A
Restwelligkeit: < 10%
Betriebsart
-Überwachung: Dauerbetrieb
-Alarm / Lüftung: Kurzzeitbetrieb
Schutzart: IP 30
Temp.-Bereich: -5°C ... +40°C
Gehäuse: Aluminium
Abmessungen: BxHxT: 156 x 235 x 82mm
Farbe: gelb

Anzubieten ist eine komplette Anlage inklusive Gehäuse,
Steckkarten, Akkus und allen sonstigen Nebenleistungen.
Liefern und komplett inkl. Einweisung betriebsfertig
montiert übergeben
Menge: 1,000 St
Zuordnung: 456

**1.13.02 Bedienstelle RWA-Taster**
RWA-Bedienstelle gelb, manuelle Auslösestelle für RWA-
Systeme im Brandfall

Leistungsmerkmale:
zum manuellen Auslösen eines RWA-Systems im Brandfall;
Bedienstelle gemäß pr EN 12101-9 und VdS 2592
entwickelt;
formschönes und besonders robustes Aluminiumgehäuse;
Als Hauptbedienstelle und Nebenbedienstelle verwendbar;
Funktionen:
RWA "AUF", RWA "Zurücksetzen";
Anzeigen:
Betriebsbereitschaft, RWA Alarm ausgelöst,
Störungsanzeige;

Technische Daten:
Versorgung:  24VDC (18-28V)
Abmessungen BxHxT: 129 x 138 x 39mm
Gehäuse:  Aluminium-Aufputzgehäuse
Farbe:  gelb

Lieferumfang:
abschließbares Gehäuse mit Bedieneinheit,
Beschriftungsbogen, Schlagscheibe und Schlüssel
liefern und betriebsfertig montieren.
Menge: 2,000 St
Zuordnung: 456

**1.13.03 Schlüssellüftungstaster 24V**
Schlüssellüftungstaster 24V, Unterputz, weiß

Leistungsmerkmale:
Zum manuellen Öffnen und Schließen einer Lüftungsgruppe

Funktionen: "AUF-ZU" über Schlüssel-Einpol-Wechsler,
Einbau in tiefer 55mm UP-Dose

Technische Daten:
Abmessungen BxH:  80 x 80mm

liefern und betriebsfertig montieren inklusive
Profilhalbzylinder und 3 Schlüsseln
Menge: 1,000 St
Zuordnung: 456

**1.13.04 Automatischer Brandmelder**
zur vorstehenden RWA-Zentrale
Streulicht-Prinzip
Individualanzeige bei Alarm
VdS-Anerkannt
Melder incl. Sockel

liefern und betriebsfertig montieren.
Menge: 1,000 St
Zuordnung: 456

**1.13.05 Wind/Regen-Sensor**
Wind-Regen-Geber inkl. Wandarm zur Wand oder
Mastbefestigung

Leistungsmerkmale:
für 24V RWA- und Lüftungssysteme,
Regenmelder mit beheizter Sensorfläche,
Regen-Signal wird für ca. 2 Minuten gespeichert,
Wind- Schaltschwelle über DIP-Schalter auf 4 oder 6
Bft. einstellbar,
Speicherzeit des Wind-Signals für ca. 10 Minuten,
stufenlose Einstellung der Wind-Schaltschwelle zwischen
2 ... 8 Bft.und Signalspeicherzeit zwischen 1 ... 15
Min möglich

Technische Daten:
Versorgung:  24VDC / 0,2A
Schutzart:  IP 65
Abmessungen BxHxT: 85 x 150 x 400mm

liefern und betriebsfertig montieren
Menge: 1,000 St
Zuordnung: 456

**1.13.06 Dachsparrenhalter mit Montageset**
Montagemast für Wind- und Regensensor auf Giebeldach.
Dachsparrenhalter mit Antennenmast, geeignet zur
Montage von Wind- und Regensensoren auf einem geneigten
Giebeldach mit Dachpfannen.
Mastdurchmesser ca. 48 mm, aus Stahl St 37-2,
feuerverzinkt,  geeignet zur Aufnahme von Wind- und
Regensensoren.

Komplett bestehend aus:

- Dachsparrenhalter zur Befestigung an den Sparren
- Mast mit Mastkappe
-Montageset mit Schrauben und Befestigungsmaterial in
Edelstahl
-Erforderlichem Abdeckblech/Dachpfannenersatz zur
regensicheren Dachdurchführung
- Dauerelastischer Abdichtung aller Dachdurchdringungen

Einschließlich Erdungsanschluss des Mastes sowie
fachgerechtem Anschluss an den äußeren Blitzschutz (CU)
gemäß den gültigen VDE-Vorschriften.
Liefern, montieren, fachgerecht abdichten und
betriebsfertig herstellen, einschließlich aller
erforderlichen Nebenarbeiten.
Menge: 1,000 St
Zuordnung: 456

**1.13.07 Anschluß eines Fensterantriebes**
Anschluß eine Fensterantriebes in Abstimmung mit dem
Fensterlieferanten, gemeinsame Inbetriebnahme mit dem
Fensterlieferanten und Funktionskontrolle, insbesondere
Abstimmung der Öffnungsparameter und sonstigen
technischen Notwendigkeiten. Motor  betriebsfertig
inkl. Abzweigkasten, Klemmblock, etc. anschliessen.
Menge: 1,000 St
Zuordnung: 456

**1.13.08 Inbetriebnahme und Einweisung**
Inbetriebnahme der Rauch- und Wärmeabzugsanlage (RWA)
gemäß geltenden Normen und Herstellervorgaben.
Einschließlich Funktionsprüfung der RWA-Zentrale,
Auslöseeinrichtungen, Antriebe, Energieversorgung sowie
Signal- und Meldelinien. Erstellung der erforderlichen
Inbetriebnahme- und Prüfprotokolle. Fachgerechte
Einweisung des Betreibers bzw. des benannten Personals
in Funktion, Bedienung und Verhalten im Stör- und
Notfall. Abnahmebereitstellung der Anlage.
Menge: 1,000 Psch
Zuordnung: 445

**1.13.09 Sachverständigenabnahme**
Abnahme von zwei Rauchabzugsanlagen ( eine Bestand,
eine neu errichtet) mit dem Sachverständigen.
Erstellung und Klärung aller benötigten Dokumente und
die Zurverfügungstellung eines sach- und ortskundigen
Technikers. Übergabe der erforderlichen Dokumentation.
Abnahmeprüfung der kompletten Rauchabzugsanlagen durch
einen staatlich anerkannten und verantwortlichen
Sachverständigen nach SV-Bau, komplett incl. der
Erstellung aller erforderlicher Unterlagen,
Dokumentationen, Abnahmeprotokollen, Bestätigung der
Mängelfreiheit, Terminkoordination.
Abstimmung der Werkplanung im Vorfeld mit den jeweils
zuständigen, abnehmenden Stellen sowie der
Nebenarbeiten und Helfergestellung bei der
Abnahmeprüfung.
Der prüfende Sachverständige muss alle baurechtlich
erforderlichen Zulassungen haben!
Menge: 1,000 Psch
Zuordnung: 456

*Hinweis*
Regiearbeiten Anpassungsarbeiten RWA Bestandsanlage
Während der vereinbarten Ausführungsfrist und bis 6
Monate nach erfolgreicher Schlußabnahme gilt folgender
Stundenverrechnungssatz für nachträglich durch den
Bauherrn beauftragte Leistungen.
Der Stundensatz ist als durchschnittlicher
Verrechnungssatz für eine volle Arbeitsstunde für alle
Monteure (Meister, Obermonteur, Helfer, Lehrling, etc.)
anzugeben. Alle Kosten wie Auslösen, Fahrkostenvergütungen, Wegepauschalen, Sonn- und Feiertagszuschläge, etc. sind mit einzukalkulieren.
Die Beauftragung der vollen nachstehenden Stundenzahlen
sind nicht verbindlich, sondern wird direkt vor Ort je
Bedarf und nach Arbeitsanfall beauftragt.

Grundsätzlich sind Regieleistungen vor
Ausführungsbeginn bei der Fachbauleitung schriftlich
anzukündigen und freigeben zu lassen.
Nicht schriftlich angekündigte Arbeiten werden nicht
anerkannt.

Der Nachweis der erbrachten Leistung ist mit Datum und
fortlaufender Nummerierung innerhalb von 6 Werktagen
bei der Bauleitung vorzulegen.
Nicht rechtzeitig vorgelegte Regienachweise werden
nicht anerkannt.

**1.13.10 Obermonteur**
Obermonteur-, Fernmeldetechniker-, EDV-Technikerstunde
(Elektrofachausbildung incl. bestandener
Abschlussprüfung und 6 Jahre Berufserfahrung nach
Abschluss der Ausbildung muss auf Nachfrage
nachgewiesen
werden)
Menge: 8,000 Std
Zuordnung: 449

#### Titel 1.14 Sprechanlage

*Hinweis*
Die komplette Anlage ist in sich abgeschlossen voll
funktionsfähig konfiguriert und
angeschlossen anzubieten. Die erforderliche Einweisung
des Bauherrn ist mit einzukalkulieren. Die Einweisung
ist zu dokumentieren. Das System ist in IP-Technik
aufzubauen und in eine bauseitig vorhandene
Briefkastenanlage oder in ein Fassadenelement
einzubauen.

**1.14.01 IP-Video-Türsprechanlage mit Ruftaste**
Liefern, montieren und betriebsfertig anschließen einer
IP-basierten Video-Türsprechanlage mit einer Ruftaste
für den Einsatz in einer Schule bzw.
Bildungseinrichtung in Edelstahl V4A gebürstet.

Die Türsprechanlage ist für Aufputz- und
Unterputzmontage geeignet und kan über eine
strukturierte LAN-Verkabelung in das vorhandene
Netzwerk integriert oder als eigenes Netzwerk betrieben
werden.
Die Spannungsversorgung erfolgt über Power over
Ethernet (PoE).

Technische Anforderungen:

- IP-Videokamera mit Ultraweitwinkel-Objektiv (ca.
170-180° Sichtfeld)
- HD-Auflösung mindestens 720p
- Nachtsichtfunktion mit Infrarot-Beleuchtung und
automatischer Umschaltung
- Integrierter Lichtsensor
- 2-Wege-Audio (Mikrofon und Lautsprecher) mit Echo-
und Geräuschunterdrückung
- Bewegungserkennung mit einstellbarer Reichweite (bis
ca. 10 m)
- RFID-Leser für Zutrittskontrollfunktionen
- Eine hinterleuchtete Ruftaste mit beschriftbarem
Namensfeld
- Zwei potentialfreie, bistabile Schaltrelais zur
Ansteuerung von Türen bzw. Toren

Funktionen und Betrieb:

- Audio-/Video-Rufannahme auf IP-Endgeräten (z. B. PC-
Client, mobile Endgeräte) sowie SIP-fähigen
Telefonanlagen
- Unterstützung standardisierter SIP-Protokolle
- Lokale Schnittstelle / offene API zur Anbindung an
Schul-, Gebäude- oder Zutrittsmanagementsysteme
- Zentrale Benutzer- und Rechteverwaltung
- Zeitabhängige Zutritts- und Schaltfunktionen (z. B.
Unterrichts-, Pausen- und Ferienzeiten)
- Ereignis- und Besucherhistorie mit Bildspeicherung,
unter Beachtung geltender Datenschutzvorgaben
- Möglichkeit zur Deaktivierung oder zeitlichen
Begrenzung von Kamera- und Bewegungsfunktionen

Netzwerk und Anschluss:
- Netzwerkanschluss über RJ45 (PoE, IEEE 802.3af/at)
- Optionaler Anschluss über bestehende
Klingelverkabelung mittels geeignetem 2-Draht-Adapter
- Keine Cloud-Pflicht, lokaler Betrieb möglich

Einsatzbereich:

- Geeignet für Haupteingänge, Nebeneingänge und
Verwaltungsbereiche
- Ausgelegt für Dauerbetrieb im Schulalltag
- Mechanisch robuste Ausführung, vandalismushemmend

Leistungsumfang:

- Lieferung sämtlicher Systemkomponenten
- Fachgerechte Montage (Auf- oder Unterputz)
- Anschluss an Netzwerk und Türöffner
- Grundkonfiguration (Ruftaste, Relais, Zeitprofile)
- Inbetriebnahme und Funktionsprüfung
- Übergabe in vollständig betriebsfertigem Zustand

angebotenes Fabrikat:
'.............................................'

angebotener Typ:
'.............................................'
Menge: 1,000 St
Zuordnung: 452

**1.14.02 Unterputzgehäuse für Türsprechanlage**
Liefern und montieren eines Unterputzgehäuses zur
Aufnahme der vorstehenden Video-Türsprechanlage.
Unterputzgehäuse, geeignet für den Einbau in Mauerwerk,
Vollwärmeschutz oder Beton.
Mit integrierten Befestigungsmöglichkeiten für
Gerätemodule, vorbereiteten Kabeleinführungen sowie
Vorrichtungen zum Ausgleich von Wandunebenheiten.
Montage bündig zur fertigen Wandoberfläche.
Inklusive aller erforderlichen Befestigungs- und
Montageteile sowie Schutzmaßnahmen während der
Bauphase.
Einbau, Ausrichten und Befestigen fachgerecht nach
Herstellervorgaben inkl. aller Nebenleistungen
montieren.
Menge: 1,000 St
Zuordnung: 452

**1.14.03 IP-Video-Innenstation**
Liefern und montieren einer IP-basierten Video-
Innenstation.

Die Innenstation muss folgende Mindestanforderungen
erfüllen:

-IP-basierte Innenstation für Audio-/Video-
Türkommunikation
- Netzwerkanschluss über LAN und WLAN, Power over
Ethernet (PoE) fähig
- Farb-Touchdisplay, Bildschirmdiagonale ca. 4 Zoll,
mit kratzfester Schutzoberfläche
- Intuitive, grafische Benutzeroberfläche
- 2-Wege-Audio mit HD-Sprachqualität, hohe Lautstärke
und gute Sprachverständlichkeit
- Unterstützung von SIP-Protokollen zur Einbindung
externer Teilnehmer (z. B. Concierge, Hausmeister,
Telefonanlagen)
- Raum-zu-Raum-Kommunikation bei Einsatz mehrerer
Innenstationen
- Anzeige von Besucher- und Ereignishistorien
- Möglichkeit zur Tür-, Tor- oder Fahrstuhlsteuerung
über IP oder Relais
- Haus- und Gebäudeautomationsanbindung über gängige
IP-basierte Schnittstellen (z. B. TCP/IP, HTTPS,
Relais)
- Mindestens drei frei konfigurierbare bistabile
Schaltrelais
- Mehrere wählbare Klingel- bzw. Signaltöne
- Statusanzeige über LED oder vergleichbare optische
Anzeige
- Zusätzliche Hardwaretasten für Hauptfunktionen (z. B.
Gespräch annehmen, Tür öffnen, Stummschaltung)
- Kompakte Bauform zur Wandmontage im Innenbereich

Optional konfigurierbare Funktionen wie automatisierte
Türöffnung (z. B. für Schulanwendungen)
Inklusive aller erforderlichen Befestigungs-,
Anschluss- und Montagematerialien sowie fachgerechter
Installation und betriebsfertiger Übergabe.

angebotenes Fabrikat:
'.............................................'

angebotener Typ:
'.............................................'
Menge: 1,000 St
Zuordnung: 452

**1.14.04 Tischständer**
Tischständer zur stabilen Aufstellung von IP-Video-
Innenstationen. Geeignet für die Nutzung auf
Schreibtischen, Tischen oder anderen ebenen Flächen.
Der Ständer ermöglicht eine sichere und ergonomische
Positionierung der Innenstation, ohne dass eine
Wandmontage erforderlich ist.
Eigenschaften:
Kompatibel mit vorstehender  IP-Video-Innenstation
Stabile Konstruktion für sicheren Stand
Material und Ausführung passend zur Innenstation
liefern und inkl. aller Nebenleistungen mit
betriebsfertiger Montage der IP-Video-Innenstation
aufstellen
Menge: 1,000 St
Zuordnung: 452

**1.14.05 Türsprech- und Türsteuerungseinheit**
Liefern und montieren einer manipulationssicheren
Steuerungseinheit zur Anbindung an eine Türsprechstelle
zur Steuerung von bis zu drei Türen oder Toren.

Die Einheit muss folgende Mindestanforderungen
erfüllen:

- Manipulationssichere Ausführung zur Zutritts- und
Türsteuerung
- Steuerung von bis zu drei Türen oder Toranlagen
- Drei bistabile Schaltrelais, frei konfigurierbar (z.
B. dauerhaft offen, dauerhaft geschlossen,
Umschaltfunktion)
- Zustandserhalt der Schaltrelais bei Spannungsverlust
- Überwachung von mindestens zwei externen Sensoren
(z.B. Türkontakte, Sabotagekontakte)
- Verschlüsselte Datenübertragung nach hohem
Sicherheitsstandard (mindestens bankenüblicher
Verschlüsselungsstandard)
- Netzwerkanschluss über WLAN und Ethernet, inklusive
Power over Ethernet (PoE)
- Möglichkeit zur Alarm- bzw. Statusmeldung per Push-
Benachrichtigung auf mobile Endgeräte (Smartphone,
Tablet)
- Geeignet für Wand-, Decken- und Schaltschrankmontage
- Robuste Ausführung für den Dauerbetrieb.

Inklusive aller erforderlichen Befestigungs- und
Anschlussmaterialien sowie betriebsfertiger Übergabe.
Menge: 1,000 St
Zuordnung: 452

**1.14.06 Gigabit High-PoE-Injector für Türkommunikationssysteme**
Liefern und betriebsfertig montieren eines High-PoE-
Injectors zur Versorgung von Türkommunikationsanlagen
über ein einziges Ethernet-Kabel (Übertragung von Strom
und Daten).
Geeignet für PoE-fähige Türstationen,
Zutrittskontrollmodule und Innenstationen der
Türkommunikation.
Unterstützung von PoE+ nach IEEE 802.3at mit einer
Ausgangsleistung bis 30 W sowie PoE nach IEEE 802.3af
bis 15,4 W.
Unterstützte Netzwerkgeschwindigkeiten 10/100/1000
Mbit/s (Gigabit Ethernet) für eine stabile Sprach-,
Video- und Datenübertragung.
Maximale Übertragungsdistanz über Kupfer-Ethernetkabel
bis ca. 80 m.
Plug-and-Play-Betrieb ohne Konfigurationsaufwand.
Kompaktes, installationsfreundliches Gehäuse zur
Montage an Wand, Decke oder in Schaltschränken,
geeignet für Hutschienenmontage.
Lieferung inklusive aller erforderlichen Montage- und
Anschlusskomponenten.
Installation, Anschluss und Inbetriebnahme gemäß
geltenden Normen und den Anforderungen moderner IP-
Türkommunikationssysteme.
Menge: 1,000 St
Zuordnung: 452

**1.14.07 Einstecktüröffner mit Rückmeldung**
Einstecktüröffner mit Rückmeldung, wassergeschützte
Ausführung, DIN links oder rechts, liefern und in
Absprache mit dem Türlieferanten betriebsfertig
angeschlossen einbauen.
Menge: 1,000 St
Zuordnung: 452

**1.14.08 Kostenpauschale**
Kostenpauschale für alle anlagenspezifisch erforderlich
werdende Kleinteile und Zubehör, Software,
Dauerlizenzen, Programmierung, Einbindung in die
Gebäude-IT, Kleinmaterial und Zubehör wie z.B. Klemmen,
Konfektionierungsmaterial, Schrauben, Befestigungen,
Rangierkabel, etc. inkl. aller erforderlichen Arbeiten
wie Abstimmungsgespräche mit dem Briefkastenlieferanten
und dem Fassadenbauer und dem Bauherrn für die gesamte
IP-Video-Türsprechanlage
Menge: 1,000 Psch
Zuordnung: 452

**1.14.09 Inbetriebnahme**
Inbetriebnahme und Einmessen der  Anlage  mit folgenden
Leistungen:

- Programmierung der Anlage nach Kundenvorgabe
- Überprüfen der angeschlossenen Geräte
- Einweisung des Betriebspersonals der Schule
  (Hausmeister, Lehrkräfte, etc.)
- Erstellen eines Prüfprotokolls
- Erstellen eines Einweisungs- und Übergabeprotokolls
Menge: 1,000 Psch
Zuordnung: 456

#### Titel 1.15 Medientechnik

*Hinweis*
Die Medientechnik ist betriebsfertig angeschlossen,
eingerichtet sowie nach Kundenvorgaben programmiert und
parametriert zu liefern und zu montieren.
In den Einheitspreisen der Position sind sämtliche
Nebenleistungen und Zubehör zu berücksichtigen und
einzukalkulieren, insbesondere:

- Kleinmaterialien, Befestigungstechnik und Zubehör
- Transport bis zur Verwendungsstelle
- Anpassung der Geräte und Bauteile an die örtlichen
Gegebenheiten
- Fachgerechte Entsorgung des Verpackungsmaterials
- Konfektionierungsmaterial, Kabelbinder, Anschluss-
und - Verbindungskabel, Netzteile
- Alle erforderlichen Softwarebestandteile,
Dauerlizenzen, Datenträger, Handbücher und
Bedienungsanleitungen

Einrichtung und Inbetriebnahme der Anlagen gemäß
Kundenvorgaben

**1.15.01 Laser Projektor Lehrerzimmer**
Liefern, montieren, betriebsfertig anschließen,
konfigurieren und einrichten eines professionellen 3
LCD-Laser-Installationsprojektors für den dauerhaften
Einsatz in einem Lehrerzimmer.

Technische Mindestanforderungen:

- Lichtleistung: = 8.000 ANSI-Lumen (Weiß- und
Farbhelligkeit)
- Native Auflösung: WUXGA ( 1920 × 1200 Pixel )
- Laserlichtquelle mit = 20.000 Betriebsstunden
- Motorischer Lens Shift horizontal und vertikal
- Für Wechselobjektive geeignet
- Netzwerkfähig (LAN, optional Steuerprotokolle wie
PJLink)
- Geräuschpegel: = 40 dB(A)
- Dauerbetriebstauglich für schulischen Einsatz
- 360°-Installationsfähigkeit

Schnittstellen / Ausstattung:

- HDMI (HDCP-kompatibel)
- HDBaseT oder vergleichbare Signalübertragung
- RS-232C und/oder USB-Service-Schnittstelle
- Steuerung über Netzwerkprotokolle

Montage und Inbetriebnahme:

- Fachgerechte Montage an der vorhandenen Decke/Wand
mit geeignetem Beamerhalter
- Mechanische Justage auf die Projektionsfläche der
Leinwand
- Elektrischer Anschluss an die vorhandene
Stromversorgung
- Grundeinstellung von Geometrie, Fokus, Lens Shift und
Bildparametern
- Funktionsprobelauf und Übergabe im betriebsfertigen
Zustand

Lieferumfang:

- Projektor inkl. Netzanschlussleitung und Abdeckungen
- Firmware-Update auf aktuellen Stand
- Betriebsanleitung und Dokumentation in deutscher
Sprache

Angebotenes Fabrikat:
........................................

Type:
.........................................
Menge: 1,000 St
Zuordnung: 455

**1.15.02 Projektor-Deckenhalterung**
Liefern und betriebsfertig montieren einer
höhenverstellbaren Projektor-Deckenhalterung zur
Aufnahme eines Installationsprojektors.

Ausführung / Anforderungen:
- Projektor-Deckenhalterung aus Stahl
- variable Abhängelänge bis ca. 2000 mm
- Tragfähigkeit mindestens 20 kg
- geeignet für Projektoren mit Universal-Montageplatte
- stufenlos justierbar in Neigung und Rotation zur
exakten Bildausrichtung
- integrierte Kabelführung innerhalb der Abhängung
- Farbe weiß oder schwarz (passend zum Projektor)
- inkl. Montageadapter für unterschiedliche Projektor-
Lochbilder

Montage:
- Befestigung an bauseits vorbereiteter Verstärkung in
der abgehängten Decke
- inkl. sämtlicher erforderlicher Befestigungsmittel,
Schrauben und Kleinmaterial
- fachgerechte Ausrichtung des Projektors
- Montagehöhe ca. 2100 mm Abhängung

Montage und Inbetriebnahme:
- Fachgerechte Montage an vorhandener Tragkonstruktion
- Inkl. sämtlicher Befestiungsmittel
- Justage für exakte Projektion auf die Leinwand
- Prüfung der Stabilität und Sicherheit
- Übergabe im betriebsfertigen Zustand

Lieferumfang:

- Beamerhalter inkl. Montageplatten, Schrauben, Dübel
und Abdeckungen

Angebotenes Fabrikat:
........................................

Type:
.........................................
Menge: 1,000 St
Zuordnung: 455

**1.15.03 Leinwand mit Elektroantrieb Lehrerzimmer**
Liefern, montieren, betriebsfertig anschließen und
einrichten einer elektrisch absenkbaren
Projektionsleinwand ( Wandmontage ) für das
Lehrerzimmer.

Technische Anforderungen:

- Bildbreite: ca. 3,50?m
- Bildhöhe: passend zum Projektor, 16:10-Format
- Material: schwer entflammbar, licht- und
reflexionsoptimiert
- Robuste Bauform für regelmäßigen Einsatz
- Motorischer Antrieb inkl. Endlagenabschaltung
- Steuerung über Schalter oder kompatible
Steuerungssysteme
- Montage: Wandmontage, inkl. aller
Befestigungsmaterialien

Montage und Inbetriebnahme:

- Fachgerechte Montage an der vorbereiteten
Wandkonstruktion
- Elektrischer Anschluss an die Stromversorgung
- Einstellung der oberen und unteren Endlagen
- Funktionsprüfung der Mechanik und Steuerung
- Übergabe im betriebsfertigen Zustand

Lieferumfang:

- Elektrisch absenkbare Leinwand inkl. Motorantrieb
- Montagematerial und Abdeckungen
- Bedienungsanleitung und Dokumentation in deutscher
Sprache

Angebotenes Fabrikat:
........................................

Type:
.........................................
Menge: 1,000 St
Zuordnung: 455

**1.15.04 Deckenlautsprecher**
Liefern und betriebsfertig montieren eines passiven 2-
Wege Deckenlautsprechers für Beschallungsanlagen in
Besprechungs-, Unterrichts- und Präsentationsräumen.
Lautsprecher geeignet für den Einsatz in 70/100-V-ELA-
Systemen mit integriertem Transformator und
Abgriffswahlschalter.
Der Lautsprecher muss eine gleichmäßige
Schallabstrahlung gewährleisten und für Sprach- und
Multimediaübertragung in mittelgroßen Räumen geeignet
sein.

Technische Anforderungen:

- 2-Wege-Koaxiallautsprecher
- Tieftöner: 165 mm (6,5")
- Hochtöner: 19 mm Soft-Dome
- integrierter 70/100-V Transformator
- Leistungsabgriffe: 30 W / 15 W / 7,5 W (100 V)
- Frequenzbereich: ca. 62 Hz - 20 kHz
- Frequenzgang: 96 Hz - 15 kHz (±3 dB)
- Abstrahlwinkel: ca. 110° konisch für gleichmäßige
Raumabdeckung
- Empfindlichkeit: ca. 91 dB
- maximaler Schalldruck: =108 dB SPL

Konstruktion:

- integriertes rückseitiges Metall-Back-Can Gehäuse
- Blindmontage mittels Feder-/Klemmsystem
- abnehmbares, lackierbares Frontgitter
- Anschluss über Schraubklemme / Durchschleifanschluss
- Farbe: weiß

Angebotenes Fabrikat:
........................................

Type:
.........................................
Menge: 6,000 St
Zuordnung: 455

**1.15.05 100 V Mischverstärker**
Liefern und betriebsfertig montieren eines kompakten
Mischverstärkers für ELA-Beschallungsanlagen.
Geeignet für Beschallung von Besprechungs- und
Aufenthaltsräumen.

Technische Anforderungen:

- Ausgangsleistung =120 W (100 V)
- mindestens 3 Eingänge (Line / Mic)
- symmetrischer Line-Eingang für Medienanlage
- Lautstärkeregelung je Eingang
- Schutzschaltungen gegen Überlast / Kurzschluss

Inklusive Anschluss und Inbetriebnahme.

Angebotenes Fabrikat:
........................................

Type:
.........................................
Menge: 1,000 St
Zuordnung: 455

**1.15.06 Audioanschluss Präsentationsfeld**
Liefern und montieren eines Medienanschlussfeldes am
Präsentationsplatz.

Schnittstellen:

- 3,5-mm Stereo-Audio
- HDMI-Audio
- Anschluss an Verstärker

inkl. u.P. Wanddose betriebsfertig installieren
Menge: 1,000 St
Zuordnung: 455

**1.15.07 Anschluss Medienanlage / Beamer**
Herstellen eines Audioanschlusses zwischen
Präsentationssystem / Beamer und Beschallungsanlage.

Leistungsumfang:

- Line-Signal vom Audioanschluss
- Anschluss an Verstärker
- Pegelanpassung
- Funktionstest
Menge: 1,000 St
Zuordnung: 455

**1.15.08 Einmessung, Inbetriebnahme und Übergabe**
Inbetriebnahme und Einmessung der Beschallungsanlage.
Sowie Einweisung und Übergabe der  Anlage mit folgenden
Leistungen:

- Funktionsprüfung aller Komponenten
- Einstellung Lautsprecherleistung
- Pegelanpassung Verstärker
- Test mit Sprach- und Videoton
- Einweisung des Betriebspersonals der Schule
  (Hausmeister, Lehrkräfte, etc.)
- Erstellen eines Einweisungs- und Übergabeprotokolls
Menge: 1,000 Psch
Zuordnung: 455

#### Titel 1.16 Demontagen

*Hinweis*
In den Umbaubereichen sind die vorhandenen
Elektroinstallationsanlagen wie Leuchten,
Leuchtenzuleitungen, Beamer, etc. zu demontieren.

Bei der Kalkulation der Einheitspreise für die zu
demontierenden und zu entsorgenden Bauteile kann davon
ausgegangen werden, dass ein zerstörungsfreies Arbeiten
nicht erforderlich ist. Insbesondere können die Kabel-
und Leitungsanlagen teilweise bundweise abgezwickt und
fachgerecht entsorgt werden.
Leuchtmittel, insbesondere schadstoffhaltige Produkte
wie Leuchtstoffröhren oder Energiesparlampen, sind
zerstörungsfrei zu demontieren und fachgerecht separat
zu entsorgen.
Auf Bauteile, welche an den Bauherrn zu übergeben sind,
wird in der jeweiligen Position hingewiesen. Diese sind
mit äußerster Sorgfalt zu demontieren.

*Hinweis*
Demontagen Elektro
Es sind im gesamten Baustellenbereich die Leuchten zu
demontieren.
FM-Geräte, Installationsgeräte, Verlegesysteme,
Unterverteiler und Leitungen sind, soweit sie nicht
mehr benötigt werden oder defekt sind, ebenfalls zu
demontieren.

Alle in Abstimmung mit der Bauleitung festgelegten
Elektro-Bauteile bzw. Leitungen sind komplett zu
demontieren einschl. Nebenarbeiten und gehen in das
Eigentum des Auftragnehmers über. Einzelne Geräte, die
vor der Demontage mit der BL festzulegen sind, sind
sorgfältig und fachgerecht zu demontieren und dem
Betriebspersonal des Nutzers zu übergeben. Das vom
Nutzer unterschriebene Übergabeprotokoll gilt für diese
Geräte als Aufmaß-Grundlage. Die Begehungen zur
Festlegung der zu übergebenden Bauteile sind vom AN
rechtzeitig vor Beginn der Arbeiten zu initieren.

Die Teile und Anlagen sind vorschriftsmäßig zu erfassen
und fachgerecht zu entsorgen. Vor Beginn der Arbeiten
ist über die sichtbaren Teile ein Aufmaß zu erstellen.
Demontierte Leitungs- und Kabelmaterialien sind zur
Erstellung der Aufmaße im oder vor dem Gebäude
auszulegen und nach Erstellen der Aufmaße umgehend von
der Baustelle zu entfernen.

Eine Abrechnung der Positionen von Anlagen und Teilen,
welche durch den AN entsorgt werden müssen, erfolgt
erst nach Vorlage der betreffenden
Entsorgungsnachweise.

Die Demontage und Entsorgung ist gemäß Abfallsatzung
des Landkreises Bad Tölz - Wolfratshausen
durchzuführen.
Die Bescheinigungen über die ordnungsgemäße Entsorgung
sind dem Bauherrn vorzulegen.

In die Einheitspreise sind alle Leistungen
einzukalkulieren, die vom Auftragnehmer zu erbringen
sind, wie Demontage, Transport aus dem Haus in etwaige
Container und Trennung des Materials. Der Abtransport
und die evtl. Zwischenlagerung sowie die Gebühren oder
Kosten, die für das unmittelbare Entsorgen der
demontierten Bauteile erhoben werden, sind bei den
durch den AN abzutransportierenden Teilen und Anlagen
einzukalkulieren.

Freischalten vor Demontage
Durch den AN sind sämtliche Anlagen selbständig und
eigenverantwortlich freizuschalten und die
Freischaltung zu überprüfen.

Es sind alle Leistungen einzukalkulieren, die vom
Auftragnehmer zu erbringen sind, wie fachgerechte
Demontage ohne Zerstörung angrenzender
Bereiche oder Anlagen/Teile, Abtransport/Übergabe,
evtl. Zwischenlagerung und Trennung des Materials.

**1.16.01 Demontage von Leuchtstoff-Leuchten**
Demontage von Leuchtstoff-Leuchten bis 1600 mm Länge in
verschiedenen Größen in Einbau- oder in
Aufbauausführung, als Pendelleuchten, als Lichtbänder
oder als Einzelleuchten (ein- und zweiflammig) einschl.
Leuchtmittel, Raster oder Wanne, Vorschaltgeräte,
Zuleitungen, Deckenpendel und Baldachine sowie aller
Anschlussleitungen aus dem Bestand demontieren und
fachgerecht entsorgen inkl. aller Nebenleistungen
Menge: 12,000 St
Zuordnung: 494

**1.16.02 Demontage von quadratischen Leuchtstoff-Leuchten**
Demontage von Leuchtstoff-Leuchten in der Größe ca.
60x60 cm Länge in Einbau- oder in Aufbauausführung,
einschl. Leuchtmittel, Raster oder Wanne,
Vorschaltgeräte und Anschlussleitungen aus dem Bestand
demontieren und fachgerecht entsorgen inkl. aller
Nebenleistungen
Menge: 4,000 St
Zuordnung: 494

**1.16.03 Demontage von runden Leuchtstoff-Leuchten**
Demontage von runden Leuchtstoff-Leuchten bis 300 mm
Durchmesser in verschiedenen Größen in Einbau- oder in
Aufbauausführung (ein- und zweiflammig) einschl.
Leuchtmittel, Vorschaltgerät und Anschlussleitungen aus
dem Bestand demontieren und fachgerecht entsorgen inkl.
aller Nebenleistungen
Menge: 6,000 St
Zuordnung: 494

**1.16.04 Demontage von Strahlern**
Demontage von Auf- oder Einbaustrahlern  in
verschiedenen Größen einschl. Leuchtmittel und
Anschlussleitungen aus dem Bestand demontieren und
fachgerecht entsorgen inkl. aller Nebenleistungen
Menge: 6,000 St
Zuordnung: 494

**1.16.05 Demontage von Stromschienen**
Demontage von Stromschienen, Auf- oder Einbau,
einschließlich Anschlussleitungen aus dem Bestand
demontieren und fachgerecht entsorgen inkl. aller
Nebenleistungen
Menge: 8,000 m
Zuordnung: 494

**1.16.06 Demontage von LED-Leuchten**
Demontage von LED-Leuchten bis 1600 mm Länge in
verschiedenen Größen in Einbau- oder in
Aufbauausführung, als Pendelleuchten, als Lichtbänder
oder als Einzelleuchten, Raster oder Wanne,
Vorschaltgeräte, Zuleitungen, Deckenpendel und
Baldachine sowie aller Anschlussleitungen aus dem
Bestand, reinigen der Bauteile und Übergabe zur
Einlagerung an den Bauherrschaft
Menge: 24,000 St
Zuordnung: 494

**1.16.07 Demontage von Rettungszeichenleuchten**
Demontage und Außerbetriebsetzung von
Rettungszeichenleuchten aus dem Bestand, Reinigung und
Übergabe an den Bauherrn
Menge: 7,000 St
Zuordnung: 494

**1.16.08 Demontage von Bereitschaftsleuchten**
Demontage und Außerbetriebsetzung von
Bereitschaftsleuchten aus dem Bestand, Reinigung und
Übergabe an den Bauherrn
Menge: 8,000 St
Zuordnung: 494

**1.16.09 Demontage von AP-Putz-Klemmstellen**
Demontage und fachgerechte Entsorgung von Auf-Putz-
Klemmkästen und Verteilerdosen, Material Stahlblech
oder Kunststoff in verschiedenen Größen, rund oder
eckig, bestückt mit Klemmen, Abgängen, etc. inkl.
Abklemmen und Freischalten genutzt als Durchgangs- /
Zugkasten für die
Deckenrohrtrassen, einschl. allen Nebenarbeiten
Menge: 28,000 St
Zuordnung: 494

**1.16.10 Demontage Starkstrom-Installationsgeräte a.P./u.P.**
Außerbetriebsetzung, Demontage und fachgerechte
Entsorgung eines vorhandenen Installationsgerätes
komplett incl. Abdeckung,  Rahmen, Gerätedose,etc.
komplett incl. aller erforderlichen Hilfsmittel,
Starkstrom-Installationsgeräte auf- oder unter-Putz
demontieren (Schalter, Steckdosen, Dimmer, Taster,
Thermostat, Bewegungsmelder, Präsenzmelder,
Jalousieschalter, CEE-Steckdosen, usw.).
Die offenen Kabelenden sind zu beschriften und für die
Verklemmung der neuen Installationsgeräte
vorzubereiten.
Menge: 116,000 St
Zuordnung: 494

**1.16.11 Demontage Schwachstrom-Installationsgeräte a.P./u.P**
Außerbetriebsetzung, Demontage und fachgerechte
Entsorgung  komplett incl. Abdeckung,  Rahmen,
Gerätedose, etc. komplett incl. aller erforderlichen
Hilfsmittel, Schwachstrom-Installationsgeräte auf- oder
unter-Putz,  fachgerecht demontieren (Druckknopfmelder,
Rauchmelder,  EDV-Dosen, Alarmsirenen, Bewegungsmelder,
Haltemagnet, Türbedienfeld, FM-Kleinverteiler,
Telefondosen, Lautstärkesteller, Beameranschlussdosen,
Antennendosen, HDMI-Dosen, Mediensteuerungen, usw.
Menge: 38,000 St
Zuordnung: 494

**1.16.12 Demontage Elektrounterverteiler 4-reihig mit REG**
Demontage eines bestückten 4-reihigen Stahlblech-
Unterverteilers unter Putz (ca. 36 St. LS-Schalter,
Relais), Größe ca. 300 x 600mm, Ausserbetriebsetzung
der Anlage, Abklemmen aller Kabel und Leitungen,
fachgerechte Entsorgung der Bauteile, komplett inkl.
aller erforderlichen Nebenleistungen
Menge: 2,000 St
Zuordnung: 494

**1.16.13 Demontage Elektrorangierverteiler mit REG**
Demontage eines bestückten Stahlblech-Rangierverteilers
(ca. 32 Leitungen), Größe ca. 800x800 mm,
Ausserbetriebsetzung der Anlage, Abklemmen aller Kabel
und Leitungen, fachgerechte Entsorgung der Bauteile,
komplett inkl. aller erforderlichen Nebenleistungen
Menge: 1,000 St
Zuordnung: 494

**1.16.14 Demontage NSHV/Unterverteilung mit REG**
Demontage der alten NSHV mit Unterverteilungsbereich.
Die Anlage hat eine Größe von ca. 2000 x 1300 mm, und
ist unter Putz eingebaut. Ausserbetriebsetzung der
Anlage, Abklemmen aller Kabel und Leitungen,
fachgerechte Entsorgung der Bauteile, komplett inkl.
aller erforderlichen Nebenleistungen
Menge: 1,000 St
Zuordnung: 494

**1.16.15 Demontage Beamer**
Außerbetriebsetzung, Demontage und Übergabe an die
Bauherrschaft eines Beamers komplett incl. Decken- oder
Wandhalterung, Demontage der Anschlussleitungen, etc.
komplett incl. aller erforderlichen Hilfsmittel und
erforderlichen Nebenleistungen.
Menge: 3,000 St
Zuordnung: 494

**1.16.16 Demontage Access-Point**
Demontage eines Access-Point mit Außerbetriebsetzung,
Demontage aller Anschlusskabel, Reinigung und Übergabe
an die Bauherrschaft zur Einlagerung, komplett inkl.
aller erforderlichen Nebenleistungen
Menge: 5,000 St
Zuordnung: 494

**1.16.17 Demontage Uhr**
Demontage und fachgerechte Einlagerung einer an der
Decke oder an der Wand montierten Uhr bis 50 cm
Durchmesser, komplett mit Demontage der Halterung und
allen Anschlussleitungen, reinigen der Bauteile und
Übergabe zur Einlagerung an die Bauherrschaft
Menge: 4,000 St
Zuordnung: 494

**1.16.18 Demontage Aktivautsprecher**
Demontage und fachgerechte Einlagerung eines an der
Decke oder an der Wand montierten Aktivlautsprechers,
komplett mit Demontage der Halterung und allen
Anschlussleitungen, reinigen der Bauteile und Übergabe
zur Einlagerung an die Bauherrschaft
Menge: 4,000 St
Zuordnung: 494

**1.16.19 Demontage Lautsprecher**
Demontage eines in der Decke oder an der Wand
montierten Lautsprechers, komplett mit Demontage aller
zugehörigen Kleinteile und Anschlussleitungen,
Befestigungsmaterialien sowie aller erforderlichen
Nebenleistungen abtransportieren und fachgerecht
entsorgen
Menge: 8,000 St
Zuordnung: 494

**1.16.20 Demontage Aussenlautsprecher**
Demontage eines an der Wand in ca. 5 Meter Höhe
montierten Trichterlautsprechers, komplett mit
Demontage aller zugehörigen Kleinteile und
Anschlussleitungen, Befestigungsmaterialien sowie aller
erforderlichen Nebenleistungen abtransportieren und
fachgerecht entsorgen
Menge: 2,000 St
Zuordnung: 494

*Hinweis*
Demontagen von Kabelträgersystemen
Kabelrinnen und sonstige Trägersysteme fachgerecht
demontieren, aus dem Bestand entfernen und fachgerecht
entsorgen, die Teile sind auseinanderzuschrauben bzw.
von den Wänden und Decken abzuschrauben. Alle
erforderlichen Nebenleistungen sind zu erbringen. Der
verbleibende Bestand ist zu schützen.

**1.16.21 Stahlkonstruktion (z.B. Kabelbefestigungsschienen)**
Demontage von Stahlkonstruktion  (z.B.
Kabelbefestigungs-schienen oder anderes) auf Anweisung
der Bauleitung demontieren, einschließlich
Befestigungsteile und sonstigem Zubehörs, Ausbringung
und fachgerechte Entsorgung und aller erforderlichen
Nebenarbeiten (eine Waage ist vom AN zum Aufmaß zur
Verfügung zustellen)
Menge: 35,000 kg
Zuordnung: 494

**1.16.22 Demontage Kunststoffverlegesysteme**
Demontage von Verlegesystemen aus Kunststoff in
Teillängen wie Leerrohren bis ca. 63 mm, Kabelkanäle
ca. 20x20 mm bis ca. 60x150mm, etc. und fachgerechte
Entsorgung  aus dem Bestand. Die Verlegesysteme sind
inkl. der anfallenden Kleinteile zu demontieren und
fachgerecht zu entfernen.
In Bereichen, in denen eine Demontage nur nach
zerstörenden Arbeiten an der Bausubstanz möglich sind,
erfolgt dies in im Zuge von eventuell in diesen
Bereichen durchzuführenden baulichen Arbeiten.
Auf die besonderen Aufwendungen für Demontagen in
bestehenden engen Steigschächten oder anderen beengten
Räumen und Trassen wird explizit hingewiesen, eine
zusätzliche Vergütung zu den Leistungspositionen
hierfür erfolgt nicht.
Menge: 82,000 m
Zuordnung: 494

**1.16.23 Demontage Stahlblechverlegesysteme**
Demontage von Verlegesystemen aus Stahlblech in
Teillängen, wie UP-Brüstungskanälen, AP-
Brüstungskanälen, Kabelkanäle bis ca. 80x230mm, etc.
und fachgerechte Entsorgung  aus dem Bestand. Die
Verlegesysteme sind inkl. der anfallenden Kleinteile zu
demontieren und fachgerecht zu entfernen.
In Bereichen, in denen eine Demontage nur nach
zerstörenden Arbeiten an der Bausubstanz möglich sind,
erfolgt dies in im Zuge von eventuell in diesen
Bereichen durchzuführenden baulichen Arbeiten.
Auf die besonderen Aufwendungen für Demontagen in
bestehenden engen Steigschächten oder anderen beengten
Räumen und Trassen wird explizit hingewiesen, eine
zusätzliche Vergütung zu den Leistungspositionen
hierfür erfolgt nicht.
Menge: 18,000 m
Zuordnung: 494

**1.16.24 Demontage belegter Kunststoffverlegesysteme**
Demontage von Verlegesystemen aus Kunststoff mit Inhalt
wie Leerrohren bis ca. 110 mm, Kabelkanäle bis ca.
60x200mm, etc. und fachgerechte Entsorgung  aus dem
Bestand. Die Verlegesysteme sind inkl. der sich darin
befindenden Kabel und Leitungen, den dort eingebauten
Installationsgeräten und Dosen, dem zugehörigem
Befestigungs- und Verbindungsmaterials inkl. der
anfallenden Kleinteile zu demontieren und mit den
Kabeln und Leitungen fachgerecht in Teillängen zu
entfernen.
In Bereichen, in denen eine Demontage nur nach
zerstörenden Arbeiten an der Bausubstanz möglich sind,
erfolgt dies in im Zuge von eventuell in diesen
Bereichen durchzuführenden baulichen Arbeiten.
Auf die besonderen Aufwendungen für Demontagen in
bestehenden engen Steigschächten oder anderen beengten
Räumen und Trassen wird explizit hingewiesen, eine
zusätzliche Vergütung zu den Leistungspositionen
hierfür erfolgt nicht.
Menge: 54,000 m
Zuordnung: 494

**1.16.25 Demontage belegter Stahlblechverlegesysteme**
Demontage von Verlegesystemen aus Stahlblech mit
Inhalt, wie UP-Brüstungskanälen, AP-Brüstungskanälen,
Kabelkanäle bis ca. 80x230mm, Kabelrinnen bis 400 mm,
etc. und fachgerechte Entsorgung  aus dem Bestand. Die
Verlegesysteme sind inkl. der sich darin befindenden
Kabel und Leitungen, den dort eingebauten
Installationsgeräten und Dosen, dem zugehörigem
Befestigungs- und Verbindungsmaterials inkl. der
anfallenden Kleinteile zu demontieren und mit den
Kabeln und Leitungen fachgerecht in Teillängen zu
entfernen.
In Bereichen, in denen eine Demontage nur nach
zerstörenden Arbeiten an der Bausubstanz möglich sind,
erfolgt dies in im Zuge von eventuell in diesen
Bereichen durchzuführenden baulichen Arbeiten.
Menge: 24,000 m
Zuordnung: 494

*Hinweis*
Demontage Kabel und Leitungen
Demontage und fachgerechte Entsorgung von Leitungen und
Kabeln aus dem Bestand in Zwischendecken und
Zwischenwänden aus Gipskarton, Holz oder Mauerwerk
Die Leitungen sind soweit möglich zu demontieren und
aus u.P.- oder a.P.- Rohren auszuziehen, aus den
Kabeltrassen, Kabelrinnen, Steigeleitern oder sonstigen
Verlegesystemen Zwischendecken und Hohlwänden zu
entfernen.
In die Einheitspreise ist die Demontage von
Kabelhalterungen, Kabelbügel, Schellen, Nagelschellen,
Lochband und sonstigem Befestigungs- und
Verlegematerial anteilig mit einzukalkulieren.
Es sind alle Leitungen nach Absprache mit der BL zu
demontieren. Vor der Demontage sind die Leitungen
freizuschalten.
In Bereichen, in denen eine Demontage nur nach
zerstörenden Arbeiten an der Bausubstanz möglich sind,
erfolgt dies in im Zuge von eventuell in diesen
Bereichen durchzuführenden baulichen Arbeiten. In
Bereichen, in denen keine baulichen Abrisse
durchgeführt werden, sind Leitungen nur soweit möglich
zu demontieren, wenn dies durch die Bauleitung nicht
anders angeordnet wird.
Auf die besonderen Aufwendungen für Demontagen in
bestehenden engen Steigschächten oder anderen beengten
Räumen und Trassen wird explizit hingewiesen, eine
zusätzliche Vergütung zu den Leistungspositionen
hierfür erfolgt nicht.

**1.16.26 Demontage Kabel/Leitungen bis 5 x 2,5 qmm**
Niederspannungskabel und -leitungen mit 2 bis 5 Adern
als einzelne Mantelleitungen oder als Einzeldrähte wie
beschrieben demontieren und inkl. aller zugehörigen
Kleinteile, Befestigungsmaterialien wie Kabelklammern,
Nagelschellen, Bindedrähte und Kabelbinder etc. sowie
aller erforderlichen Nebenleistungen abtransportieren
und fachgerecht entsorgen
Menge: 1860,000 m
Zuordnung: 494

**1.16.27 Demontage Kabel/Leitungen 4 - 16 qmm, 2 bis 5 Adern**
Demontage von einzelnen Kabel/Leitungen 4-16qmm, 2 bis
5 Adern (2x4qmm - 5 x 16qmm) wie beschrieben
demontieren und inkl. aller zugehörigen Kleinteile,
Befestigungsmaterialien wie Kabelklammern,
Nagelschellen, Bindedrähte und Kabelbinder etc. sowie
aller erforderlichen Nebenleistungen abtransportieren
und fachgerecht entsorgen
Menge: 280,000 m
Zuordnung: 494

**1.16.28 Demontage Kabel/Leitungen 25 - 70 qmm, bis 5 Adern**
Demontage von einzelnen Kabel/Leitungen 25 - 70 qmm,
bis 5 Adern (25 qmm - 70 qmm) wie beschrieben
demontieren und inkl. aller zugehörigen Kleinteile,
Befestigungsmaterialien wie Kabelklammern,
Nagelschellen, Bindedrähte und Kabelbinder etc. sowie
aller erforderlichen Nebenleistungen abtransportieren
und fachgerecht entsorgen
Menge: 110,000 m
Zuordnung: 494

**1.16.29 Demontage Signalleitungen bis zu 8 Adernpaare**
Demontage von einzelnen Signalleitungen und EDV-
Datenkabel bis zu 8 Adernpaare wie beschrieben
demontieren und inkl. aller zugehörigen Kleinteile,
Befestigungsmaterialien wie Kabelklammern,
Nagelschellen, Bindedrähte und Kabelbinder etc. sowie
aller erforderlichen Nebenleistungen abtransprotieren
und fachgerecht entsorgen
Menge: 1280,000 m
Zuordnung: 494

**1.16.30 Demontage von Kabelbündeln bis 10 Kabel**
Demontage und Ausfädelung von in der Zwischendecke oder
auf Rinnen lose verlegten oder geringfügig befestigten
kompletten Kabelbündeln bestehend aus bis zu 10
Einzelkabeln oder -leitungen nach Demontage der GK-
Deckenplatten oder Deckenverkleidungssysteme durch das
Abbruchunternehmen. Die Kabel und Leitungen sind
insgesamt zu entfernen und der EP für die Demontage ist
als Kabelbündel bestehend aus bis zu 10 Kabel komplett
meterweise zu kalkulieren. Das Kabelbündel besteht aus
einzelnen Mantelleitungen oder Fernmeldeleitungen mit
einen Durchmesser bis ca. 14 mm. Demontage wie
beschrieben und inkl. aller zugehörigen Kleinteile,
Befestigungsmaterialien  sowie aller erforderlichen
Nebenleistungen abtransprotieren und fachgerecht
entsorgen.
Menge: 45,000 m
Zuordnung: 494

**1.16.31 Demontage von Kabelbündeln bis 30 Kabel**
Demontage und Ausfädelung von in der Zwischendecke oder
auf Rinnen lose verlegten oder geringfügig befestigten
kompletten Kabelbündeln bestehend aus bis zu 30
Einzelkabeln oder -leitungen nach Demontage der GK-
Deckenplatten oder Deckenverkleidungssysteme durch das
Abbruchunternehmen. Die Kabel und Leitungen sind
insgesamt zu entfernen und der EP für die Demontage ist
als Kabelbündel bestehend aus bis zu 30 Kabel komplett
meterweise zu kalkulieren. Das Kabelbündel besteht aus
einzelnen Mantelleitungen oder Fernmeldeleitungen mit
einen Durchmesser bis ca. 14 mm. Demontage wie
beschrieben und inkl. aller zugehörigen Kleinteile,
Befestigungsmaterialien  sowie aller erforderlichen
Nebenleistungen abtransprotieren und fachgerecht
entsorgen
Menge: 34,000 m
Zuordnung: 494

**1.16.32 Demontage Kabelabschottung S 90 0,051 bis 0,1 qm**
Demontage Brandschutz-Weichschottungen
Abbau und fachgerechte Entsorgung und ggf. Säuberung
der Aussparung als Vorbereitung zur Einbringung eines
neuen Schotts. Es ist davon auszugehen, dass im Gebäude
zum Teil noch Schottungen mit alter Mineralwolle (alter
KMF) verbaut sind. Die Arbeiten müssen durch den AN
eigenverantwortlich, daher unter Berücksichtigung der
TRGS 521, erfolgen, einschl. der Erstellung der
notwendigen Gefährdungsbeurteilung vor Ausführung der
Arbeiten;
es wird davon ausgegangen, dass es sich bei allen
Brandschottungen um Expositionskategorie 1 handelt.
Die entsprechenden Vorsichtsmaßnahmen sind daher
grundsätzlich zu treffen, außer bei zweifelsfreier
Feststellung, dass es sich um keine Schadstoffe gem.
TRGS 521 handelt (wenn z.B. Gebäudeteile oder
Brandschottungen erst nach Inkrafttreten des Verbots
der Verwendung dieser
Schadstoffe errichtet und hergestellt wurden).
Demontage als Kabelabschottung S 90 0,051 bis 0,1 qm.
Menge: 8,000 St
Zuordnung: 494

*Hinweis*
Sonstige Demontagearbeiten
Grundsätzlich sind Regieleistungen für
Demontagearbeiten oder Provisorien vor
Ausführungsbeginn mit der Fachbauleitung schriftlich
abzustimmen und freigeben zu lassen.

Nicht schriftlich abgestimmte Arbeiten werden nicht
anerkannt.

Der Nachweis der erbrachten Leistung ist mit Datum und
fortlaufender Nummerierung innerhalb von 6 Werktagen
bei der Bauleitung vorzulegen.

**1.16.33 Freischaltung**
Herstellen der Spannungsfreiheit in den jeweiligen
Baustellenbereichen und Dokumentation.
Gegebenenfalls Kennzeichnung von sich noch in Betrieb
befindlichen Anlagenteilen.
Menge: 3,000 St
Zuordnung: 494

**1.16.34 Obermonteurstunde**
Obermonteur-, Fernmeldetechniker-, EDV-Technikerstunde
(Elektrofachausbildung inkl. bestandener
Abschlußprüfung und 6 Jahre Berufserfahrung nach
Abschluss der Ausbildung muß auf Nachfrage nachgewiesen
werden)
Menge: 10,000 Std
Zuordnung: 498

**1.16.35 Monteurstunde**
Monteur-, Fernmeldemonteurstunde (Elektrofachausbildung
inkl. bestandener Abschlußprüfung muß auf Nachfrage
nachgewiesen werden)
Menge: 10,000 Std
Zuordnung: 498

**1.16.36 Helferstunde**
Helferstunde für Hilfskraft zur Demontage und
Ausserbetriebsetzung von Anlagenteilen
Menge: 10,000 Std
Zuordnung: 498

#### Titel 1.17 Dokumentation, Regiearbeiten, Sonstiges

*Hinweis*
Dokumentation und Abnahme
Die Dokumentation ist gemäß der Beschreibung in den
technischen Vorbemerkungen und der
Positionsbeschreibung zu liefern.
Auf der Basis der Ausführungspläne und der Angaben des
Ingenieurbüros hat der Auftragnehmer seine Werk- und
Montagepläne anzufertigen. Diese Pläne sind so
rechtzeitig zu erstellen, daß keine Behinderungen durch
Lieferzeiten entstehen können.
Diese Werk- und Montagepläne muß der Auftragnehmer für
alle Anlagenteile rechtzeitig vor Bestell- bzw.
Montagebeginn zur Freigabe beim Ingenieurbüro vorlegen.
Anlagen, welche ohne freigegebene Werk- und
Montagepläne erstellt werden, werden nicht abgenommen,
sofern sie nicht im Sinne des Auftraggebers ausgeführt
sind.
Vor der endgültigen Fertigstellung der
Bestandsunterlagen ist ein Vorabzug zur Korrektur dem
Ingenieurbüro vorzulegen. Die zur Abrechnung
notwendigen und zu erstellenden Aufmaßzeichnungen,
Abrechnungspläne und sonstigen Mengen- und
Leistungsdokumentationen sowie das Bautagebuch sind dem
Ingenieurbüro laufend und spätestens zur Prüfung der
Schlußrechnung vorzulegen. Diese zur Prüfung zwingend
notwendigen Unterlagen sind Bestandteil der prüffähigen
Schlußrechnung. Dies ist in die Einheitspreise mit
einzukalkulieren.

**1.17.01 Meß- und Abnahmeprüfung SVBau**
Meß- und Abnahmeprüfung der gesamten elektrotechnischen
Anlagen, insbesondere

- der Elektrounterverteiler
- der allgemeinen Elektroinstallation
- der Brandschutzmaßnahmen

und aller sonstigen wartungs- und prüfpflichtigen
Anlagen,
etc. durch einen staatlich anerkannten Sachverständigen
nach SVBau, komplett incl. der Erstellung aller
erforderlicher Unterlagen und Einzelbescheinigungen,
insbesondere der Anlage 16 nach SPrüfV/PrüfVBau,
Dokumentationen, Abnahmeprotokollen, inkl. Beseitung
aller festgestellten Mängel, Bestätigung der
Mängelfreiheit, Terminkoordination, Abstimmung der
Werkplanung im Vorfeld mit den jeweils zuständigen
abnehmenden Stellen sowie der Nebenarbeiten und
Helfergestellung bei der Abnahmeprüfung
Menge: 1,000 Psch
Zuordnung: 449

**1.17.02 Einweisung Elektroinstallation allgemein**
Einweisung des Nutzers und Hausmeisters in die
Bedienung des Lichtregelungssystems.
Die Einweisung ist zu protokollieren.
Menge: 1,000 Psch
Zuordnung: 449

**1.17.03 Garantiebescheinigung für LED-Leuchten**
Für alle LED-Leuchten in diesem LV ist eine 5-jährige
Garantiebescheinigung des jeweiligen Herstellers
vorzulegen. Diese Garantiebescheinigung ist durch den
AN beim jeweiligen Hersteller zu beantragen und muss
alle Produktmängel und damit verbundene Leistungen und
Montagearbeiten während des Gewährleistungszeitraumes
abdecken.
Menge: 1,000 Psch
Zuordnung: 445

**1.17.04 Gewährleistungsverlängerung**
für alle vom AN gelieferten elektronischen Bauteile im
Sinne von  § 13 Abs. 4 VOB/B auf die im
Leistungsverzeichnis oder Bauvertrag festgelegte
Gewährleistungszeit ohne Abschluss eines
Wartungsvertrages.
Anzugeben ist eine Pauschale für den Austausch dieser
defekten oder mangelhaften elektronischen Bauteile
inkl. der erforderlichen Nebenarbeiten innerhalb des
kompletten vereinbarten Gewährleistungszeitraumes falls
es sich bei dem Defekt tatsächlich um einen Mangel
handelt.
Eine Gewährleistungspflicht besteht nicht, wenn der
Ausfall des Bauteiles auf normalem Verschleiß und/oder
auf unsachgemäßer Behandlung beruht.
Menge: 1,000 Psch
Zuordnung: 449

**1.17.05 Vorbereitung der Bestandsunterlagen**
Übernahme der vorhandenen Bestandsunterlagen der
vorhergehenden Bautrakte in digitaler Form, Einlesen
der Unterlagen in das Programm des AN und Vorbereitung
der Unterlagen zur weiteren Bearbeitung. Die Unterlagen
werden in den Datenformaten DWG, DXF, PDF, Word, Excel,
KNX-Dateien und weiteren üblichen Standardformaten
übergeben. Bie den Unterlagen handelt es sich um
Grundriss- und Installationspläne, Verteilerpläne,
Schemen und weitere für das elektrotechnischn Gewerk
übliche Unterlagen. Die Pläne und Unterlagen sind vor
Ort nochmals auf Richtigkeit zu prüfen. Hierzu sind
Begehungen und Besichtigungen der Bestandsanlagen vor
Ort durchzuführen. Insbesondere die NSHV-Anlagen, die
Unterverteilungen, die EDV-Netze und die Trassensystem
sind aufzunehmen und in die künftige
Bestandsdokumentation (siehe nachfolgende Position) zu
integrieren. Die Anknüpfpunkte und Anbindepunkte an den
Bestand sind hier besonders zu beachten.
Menge: 1,000 Psch
Zuordnung: 449

**1.17.06 Bestandsunterlagen**
Anfertigen von Unterlagen gemäß DIN 40719, Teil 5,
der VDE 0100 und DIN VDE 0108 während der Bauphase als
Werk- und Montagepläne, Werkstattzeichnungen,
Berechnungen, etc. sowie Fortschreibung der Unterlagen
und Einarbeitung von Änderungen und anschließende
Zusammenfassung als Bestandsunterlagen in einfacher
Ausfertigung, abgeheftet in
DIN A4 Ordnern und auf CD-ROM  mit Inhaltsverzeichnis
und Register wie in den Vorbemerkungen unter
"Dokumentation" beschrieben bestehend aus:
  Messprotokoll VDE 0100
  Erdungs- und PA-Meßung
  Prüfungs- und Abnahmeunterlagen gemäß
  DIN VDE 0108
  komplette KNX-Dokumentation
  alle KNX-Dateien in bearbeitbarer Form (ETS)
  TÜV-Abnahmeprotokoll
  Bestätigung über die Mängelfreiheit
  Prüf- und Wartungsbuch
  Fachunternehmererklärung
  Einweisungsbescheinigungen
  Nachweis über Schulungen des Personals
  Bestandspläne im Maßstab 1 : 50
  Kabellisten aller gezogenen Kabel und Leitungen
  Verteilerpläne allpolig
  FM-Rangierverteilerpläne
  Verteileraufbauten und Ansichten
  Schemen und Übersichten aller Anlagen
  Hauptleitungspläne mit Netzberechnung
  Aufbauzeichnungen und Detailskizzen
  Nachweis über verwendete Bauteile
  Bedienungs- und Wartungsanleitungen
  Gerätebeschreibung der Hersteller
  Gerätelisten incl. Herstellerangaben
  DVD oder USB-Stick-ROM mit den vollständigen
  Bestandsplänen und Dokumentationen (Pläne im
  Datenformat DXF
  und DWG), Textdateien im Word-DOC Format
  Lieferantenliste
  Wartungsbuch

Alle Dokumente müssen bearbeitbar sein und dürfen nicht
geschützt sein. Zudem müssen alle Unterlagen und
Dateien so aufbereitet sein, dass die Haustechnik oder
Drittfirmen mit marktüblicher Software darauf Zugriff
hat und die Daten bearbeiten und ändern können.
Menge: 1,000 Psch
Zuordnung: 449

*Hinweis*
Regiearbeiten
Während der vereinbarten Ausführungsfrist und bis 6
Monate nach erfolgreicher Schlußabnahme gilt folgender
Stundenverrechnungssatz für nachträglich durch den
Bauherrn beauftragte Leistungen.
Der Stundensatz ist als durchschnittlicher
Verrechnungssatz für eine volle Arbeitsstunde für alle
Monteure (Meister, Obermonteur, Helfer, Lehrling, etc.)
anzugeben. Alle Kosten wie Auslösen,
Fahrkostenvergütungen, Wegepauschalen, Sonn- und
Feiertagszuschläge, etc. sind mit einzukalkulieren.
Die Beauftragung der vollen nachstehenden Stundenzahlen
sind nicht verbindlich, sondern wird direkt vor Ort je
Bedarf und nach Arbeitsanfall beauftragt.

Grundsätzlich sind Regieleistungen vor
Ausführungsbeginn bei der Fachbauleitung schriftlich
anzukündigen und freigeben zu lassen.
Nicht schriftlich angekündigte Arbeiten werden nicht
anerkannt.

Der Nachweis der erbrachten Leistung ist mit Datum und
fortlaufender Nummerierung innerhalb von 6 Werktagen
bei der Bauleitung vorzulegen.
Nicht rechtzeitig vorgelegte Regienachweise werden
nicht anerkannt.

**1.17.07 Meisterstunde**
Meister-, Fernmeldetechikermeister-, IT-
Spezialistenstunde
(Elektrofachausbildung "Meisterschule" incl.
bestandener Abschlußprüfung und Berufserfahrung nach
Abschluss der Ausbildung muß auf Nachfrage nachgewiesen
werden)
Menge: 25,000 Std
Zuordnung: 449

**1.17.08 Obermonteur**
Obermonteur-, Fernmeldetechniker-, EDV-Technikerstunde
(Elektrofachausbildung inkl. bestandener
Abschlußprüfung und 6 Jahre Berufserfahrung nach
Abschluss der Ausbildung muß auf Nachfrage nachgewiesen
werden)
Menge: 50,000 Std
Zuordnung: 449

**1.17.09 Monteurstunde**
Monteur-, Fernmeldemonteurstunde (Elektrofachausbildung
inkl. bestandener Abschlußprüfung muß auf Nachfrage
nachgewiesen werden)
Menge: 50,000 Std
Zuordnung: 449

### Kapitel 2 Neubau Turnhalle und 6 Klassenzimmer Paket P4 BA3.1

*Hinweis*
Der Auftragnehmer (AN) hat sämtliche erforderlichen
Arbeiten vollständig auszuführen. Alle hierfür
notwendigen Abstimmungen sind rechtzeitig und
eigenverantwortlich mit dem Betreiber der Realschule
Wolfratshausen sowie mit dem zuständigen
Versorgungsunternehmen vorzunehmen.

Freischaltungen und Schalthandlungen dürfen
ausschließlich durch hierzu berechtigte Personen
durchgeführt werden. Diese sind sorgfältig zu planen,
mit allen Beteiligten abzustimmen und nachvollziehbar
zu dokumentieren.

Bei der Kalkulation ist zu berücksichtigen, dass die
Arbeiten im Neubau erfolgen.

Die Arbeiten können nicht durchgehend und nur
abschnittsweise ausgeführt werden. Aus dieser
Ausführungsweise können keine zusätzlichen
Vergütungsansprüche abgeleitet werden. Sämtliche
hieraus resultierenden Aufwendungen sind vollständig in
die Kalkulation einzubeziehen.

#### Titel 2.1 Elektrounterverteilungen

*Hinweis: Hinweistext*
Verteilung nach den "zusätzlichen Vertragsbedingungen
für NS-Verteiler" und "NS-Schaltanlagen" in der
beiliegenden Version in den angeführten Größen und
Ausstattungen.

Die Verteilungen sind komplett betriebsbereit zu
erstellen. Hierzu gehört auch der fertige Anschluß
aller Leitungen am Verteiler. Dieser ist in die
Einheitspreise einzurechnen.

Es sind nach den Installationsplänen und
Verteilerlisten durch den AN die Stromlaufpläne
einschl. Verteileransichten zu erstellen und zur
Freigabe vorzulegen. Die Vorlage muß so rechtzeitig
erfolgen, dass unter Berücksichtigung einer Prüfzeit
von 10 Werktagen und einer einmaligen Überarbeitung die
Ausführungsfristen nicht beeinträchtigt werden.

Es ist ein einheitliches Fabrikat  für die Einbaugeräte
zu liefern.

angebotenes Fabrikat:
'...............................................'

**2.1.01 Standschrank 288 PLE, 205 mm tief**
Standschrank als typgeprüfte Niederspannung-
Schaltgerätekombination (TSK) nach DIN VDE 0660/Teil
500, Innenraumaufstellung, Komplett verdrahtet,
Schutzart Außen IP54, Schutzart Innen IP30, aus
Stahlblech 1,5mm, mit Tür
Innenausbau mit Modulsystemfeldern, nach DIN 43870,
Betriebsmittel nach DIN 43880, DIN VDE 0660/ Teil 107,
Berührungschutzabdeckungen aus GFK (selbstverlöschend)
Verschmutzungsgrad 3, Überspannungskategorie IV,
Schutzklasse I, geerdet, incl.
Schutzleiterverbindungen, Pulverbeschichtung RAL 7032,
Leitungseinführung durch Flansch für
Kabelverschraubungen
Türöffnungswinkel in Fluchtrichtung mindestens 130 Grad
3-Punkt-Stangenverschluß, Schloßbetätigung mit
Schwenkhebel-Schrankgriffverschluß inkl.
Profilhalbzylinder und drei Schlüssel, komplett mit
Kabelabfangschienen stufenlos tiefenverstellbar, inkl.
Transportösen
Verteilerbeschriftung mit Formaturstreifen graviert,
selbstklebend, Farbe schwarz
mit Bodenbefestigung

angebotenes Fabrikat und Typ:
'..................................'

komplett ausgebaut mit

 1x Sammelschienensystem nach Erfordernis
 1x PE/N Schiene CU
 Verteilereinbautragsystem incl. Hutschienen und
Zubehör für REB, Klemmen, etc.
 Montagewannen für Fernmeldetechnik incl.
 Abschottungen und Zubehör
 Traversen, Verbindungsmaterial, Kleinteile
 Abdeckungen und Feldern
 Plantasche Metall
 Kabelabfangschienen
 untere Verschlussteile

Abmessungen: H: 1950mm, B: 550 mm, T: 205mm
( incl. Sockel )

Die Verteilung ist komplett verschient auf
Abgangsklemmen verdrahtet mit allem erforderlichen
Zubehör, sämtlichen Tragsystemen, Modulsystemen,
Abdeckungen und sonstigem Zubehör nach Vorgabe fertig
bestückt zu liefern und betriebsfertig angeschlossen am
vorgesehenen Aufstellungsort zu montieren.
Schutzmaßnahmen und Transport während der Bauzeit sind
einzukalkulieren.
Menge: 1,000 St
Zuordnung: 443

**2.1.02 Standschrank 576 PLE, 275mm tief**
wie vor, nur als

angebotenes Fabrikat und Typ:
'..................................'

komplett ausgebaut mit

 1x Sammelschienensystem nach Erfordernis
 1x PE/N Schiene CU
 Verteilereinbautragsystem incl. Hutschienen und
Zubehör für REB, Klemmen, etc.
 Montagewannen für Fernmeldetechnik incl.
 Abschottungen und Zubehör
 Traversen, Verbindungsmaterial, Kleinteile
 Abdeckungen und Feldern
 Plantasche Metall
 Kabelabfangschienen
 untere Verschlussteile

Abmessungen: H: 1950mm, B: 1050 mm, T: 275mm
( incl. Sockel )

Die Verteilung ist komplett verschient auf
Abgangsklemmen verdrahtet mit allem erforderlichen
Zubehör, sämtlichen Tragsystemen, Modulsystemen,
Abdeckungen und sonstigem Zubehör nach Vorgabe fertig
bestückt zu liefern und betriebsfertig angeschlossen am
vorgesehenen Aufstellungsort zu montieren.
Schutzmaßnahmen und Transport während der Bauzeit sind
einzukalkulieren.
Eine Platzreserve von 30 % ist vorzuhalten.
Menge: 1,000 St
Zuordnung: 443

**2.1.03 Energiezähler REG 3phasig 1/5A**
Dreiphasiger Energiezähler MID 1A/5A Stromwandler S0 +
MODBUS als REG
Zulassung: MID / IEC Anschluss: 1/A oder 5/A
Stromwandler einstellbar Konfigurierbares
Stromverhältnis (CT): 9999/1-6 Abmessungen in mm
(HxBxT): 97x70x65 Gewicht (g): 270 Teileinheiten: 4
Verlustleistung Spannungskreise: 1,6VA/0,7W gesamt
Verlustleistung Stromkreise: 0,007VA/0,007W pro Ph.
Digitaleingänge zur Tarifumschaltung bzw. zur Zählung
von externen Impulsen: 2 Digitalausgänge für Wirk,-
oder Blindenergie (S0) bzw. Alarmausgang: 1
Impulsfrequenz: 1-999999 imp/kWh Impulslänge: 10 - 990
ms Arbeitstemperatur (°C): -40 bis +70 Lagertemperatur
(°C): -40 bis +85 Schutzart (Front/Klemmen): IP51 /
IP20 Max.Leiterquerschnitt Messung (mm²): 25
Versorgungsspannung: selbstversorgt Spannungsbereich (V
AC): 3x 220-240V -20-+15% Strombereich (A): 0,02 bis 6
Frequenz, Grundschwingung (Hz): 50/60 -+5%  Messung: 3-
phasig (3/4 Leiter) Messgenauigkeit Wirkenergie: Klasse
1 (B) Messgenauigkeit Blindenergie: Klasse 2 Tarife: 2
Kommunikationsschnittstelle: RS485 (ModbusRTU) Keine
Rückstellung der Energiezählerstände. Zähler ist
geeicht nach MID und zugelassen gemäß IEC
komplett bestückt für Zwischenzähler als
Drehstromzähler komplett mit Verdrahtung und Zubehör,
Halterungen, Abdeckung, Klein- und
Befestigungsmaterial, Abschottungen, etc. liefern und
betriebsfertig in vorhandenen Verteilerschrank
nachrüsten und montieren

angebotenes Fabrikat:
'.............................................'

angebotener Typ:
'.............................................'
Menge: 1,000 St
Zuordnung: 443

**2.1.04 Wandlersatz**
Wandlersatz für allpolige Verbrauchserfassung bis 160
A, passend für vorstehenden Digitalzähler liefern und
mit allen erforderlichen Nebenleistungen Einbau- und
Verdrahtungsmaterials betriebsfertig in vorhandene
Unterverteilung nachrüsten und einbauen.
Menge: 1,000 St
Zuordnung: 443

**2.1.05 Energiezähler 3-phasig, direkt**
Energiezähler 3-phasig, direkt 80A,
Maximalstrom 3x80A, Stand-by-Verlust nur 0,5 Watt je
Pfad. Reiheneinbaugerät für Montage auf Tragschiene
DIN-EN 60715 TH35. 4 Teilungseinheiten = 70mm breit,
58mm tief. Genauigkeitsklasse B (1%). Mit S0-
Schnittstelle. Der direkt messende Drehstromzähler
misst die Wirkenergie anhand der zwischen den Eingängen
und Ausgängen fließenden Ströme. Der Eigenverbrauch von
nur maximal 0,5 Watt Wirkleistung je Pfad wird nicht
gemessen und nicht angezeigt. Es können 1, 2 oder 3
Außenleiter mit Strömen bis zu 80 A angeschlossen
werden. Der Anlaufstrom beträgt 40 mA. Der N-Anschluss
muss vorhanden sein. Das 7-Segment LC-Display kann auch
ohne Stromversorgung zweimal innerhalb von zwei Wochen
abgelesen werden. Der Leistungsbezug wird mit einem
100-mal je kWh blinkenden Balken im Display angezeigt.
Serienmäßig auch als 2-Tarif-Zähler verwendbar: Mit
Anlegen von 230V an die Klemmen E1/E2 wird auf einen
zweiten Tarif umgeschaltet. Rechts neben dem Display
befinden sich die Tasten MODE und SELECT, mit welchen
im Menü geblättert wird. Zunächst schaltet sich die
Hintergrundbeleuchtung ein. Danach können die Gesamt-
Wirkenergie je Tarif, die Wirkenergie des rücksetzbaren
Speichers RS1 bzw. RS2 sowie die Momentanwerte
Leistung, Spannung und Strom je Außenleiter angezeigt
werden. Fehlermeldung (false): Bei fehlendem
Außenleiter oder falscher Stromrichtung wird false und
der entsprechende Außenleiter im Display angezeigt,
liefern, montieren, und betriebsfertig anschließen.
Menge: 1,000 St
Zuordnung: 443

*Hinweis*
Verteilereinbaugeräte einbauen
Sämtliche nachfolgenden Schalt- und Steuergeräte sind
betriebsfertig verschient und verdrahtet auf
schraubenlosen Zu- und Abgangsklemmen mit PE- und
Nullleitertrennklemme, komplett mit Kleinmaterial auf
der Baustelle oder in der Werkstatt betriebsfertig in
eine neue oder bestehende Elektrounterverteilung
einzubauen und anzuschließen.
Das Öffnen der Abdeckungen, die notwendigen
Verdrahtungen im Verteiler und die Dokumentation nach
Abschluss der Arbeiten ist in die EP einzukalkulieren.

Abdeckungen, Schottungen, Verdrahtungsmaterial,
schraubenlose Reihenklemmen pro REG und Einbauzubehör
ist in die nachstehenden Geräteeinheitspreise mit
einzukalkulieren.

**2.1.06 LS 6 A/B**
Leitungsschutzschalter, 1-pol., nach DIN 0641,
Nennspannung 230/400V, Nennschaltvermögen 6 kA,
B-Auslösecharakteristik, mit Schnappbefestigung, incl.
Reihenklemmensatz Nennstrom 6 A
liefern und betriebsfertig angeschlossen montieren
Menge: 3,000 St
Zuordnung: 443

**2.1.07 LS 10 A/B**
Leitungsschutzschalter, 1-pol., nach DIN 0641,
Nennspannung 230/400V, Nennschaltvermögen 6 kA,
B-Auslösecharakteristik, mit Schnappbefestigung, incl.
Reihenklemmensatz Nennstrom 10 A
liefern und betriebsfertig angeschlossen montieren
Menge: 12,000 St
Zuordnung: 443

**2.1.08 LS 16 A/B**
Leitungsschutzschalter, 1-pol., nach DIN 0641,
Nennspannung 230/400V, Nennschaltvermögen 6 kA,
B-Auslösecharakteristik, mit Schnappbefestigung, incl.
Reihenklemmensatz Nennstrom 16 A
liefern und betriebsfertig angeschlossen montieren
Menge: 8,000 St
Zuordnung: 443

**2.1.09 LS 16 A/C**
Leitungsschutzschalter, 1-pol., nach DIN 0641,
Nennspannung 230/400V, Nennschaltvermögen 6 kA,
C-Auslösecharakteristik, mit Schnappbefestigung, incl.
Reihenklemmensatz Nennstrom 16 A
liefern und betriebsfertig angeschlossen montieren
Menge: 3,000 St
Zuordnung: 443

**2.1.10 LS 3x16 A/B**
Leitungsschutzschalter, 3-pol., nach DIN 0641,
Nennspannung 230/400V, Nennschaltvermögen 6 kA,
B-Auslösecharakteristik, mit Schnappbefestigung, incl.
Reihenklemmensatz Nennstrom 16 A
liefern und betriebsfertig angeschlossen montieren
Menge: 3,000 St
Zuordnung: 443

**2.1.11 LS 3x32 A/C**
Leitungsschutzschalter, 3-pol., nach DIN 0641,
Nennspannung 230/400V, Nennschaltvermögen 6 kA,
C-Auslösecharakteristik, mit Schnappbefestigung, incl.
Reihenklemmensatz Nennstrom 32 A
liefern und betriebsfertig angeschlossen montieren
Menge: 1,000 St
Zuordnung: 443

**2.1.12 FI-LS 0,03 A, 10 A/B**
Kombinierter LS-Fehlerstrom-Schutzschalter, 1-pol.-
geschützt und 2-pol.-schaltend, (1P+N) nach DIN 0664,
pulsstromsensitiv, stoßstromfest bis 250 A,
Kurzschlußfestigkeit 6 kA, Nennspannung 230/400 V - 50/
60Hz, B-Charakteristik, Nennfehlerstrom 30 mA,
Nennstrom 10 A, inkl. Klemmensatz liefern und
betriebsfertig angeschlossen montieren
Menge: 4,000 St
Zuordnung: 443

**2.1.13 FI-LS 0,03 A, 10 A/B mit Hilfskontakt**
Kombinierter LS-Fehlerstrom-Schutzschalter, 1-pol.-
geschützt und 2-pol.-schaltend, (1P+N) nach DIN 0664,
pulsstromsensitiv, stoßstromfest bis 250 A,
Kurzschlußfestigkeit 6 kA, Nennspannung 230/400 V - 50/
60Hz, B-Charakteristik, Nennfehlerstrom 30 mA,
Nennstrom 10 A, mit Hilfskontakt 1S+1Ö,
inkl. Klemmensatz liefern und betriebsfertig
angeschlossen montieren
Menge: 2,000 St
Zuordnung: 443

**2.1.14 FI-LS 0,03 A, 16 A/B**
Kombinierter LS-Fehlerstrom-Schutzschalter, 1-pol.-
geschützt und 2-pol.-schaltend, (1P+N) nach DIN 0664,
pulsstromsensitiv, stoßstromfest bis 250 A,
Kurzschlußfestigkeit 6 kA, Nennspannung 230/400 V - 50/
60Hz, B-Charakteristik, Nennfehlerstrom 30 mA,
Nennstrom 16 A, inkl. Klemmensatz liefern und
betriebsfertig angeschlossen montieren
Menge: 92,000 St
Zuordnung: 443

**2.1.15 FI-LS 0,03 A, 16 A/B mit Hilfkontakt**
Kombinierter LS-Fehlerstrom-Schutzschalter, 1-pol.-
geschützt und 2-pol.-schaltend, (1P+N) nach DIN 0664,
pulsstromsensitiv, stoßstromfest bis 250 A,
Kurzschlußfestigkeit 6 kA, Nennspannung 230/400 V - 50/
60Hz, B-Charakteristik, Nennfehlerstrom 30 mA,
Nennstrom 16 A, mit Hilfskontakt 1S+1Ö,
inkl. Klemmensatz liefern und betriebsfertig
angeschlossen montieren
Menge: 12,000 St
Zuordnung: 443

**2.1.16 FI-LS 0,03 A, 10 A/C**
Kombinierter LS-Fehlerstrom-Schutzschalter, 1-pol.-
geschützt und 2-pol.-schaltend, (1P+N) nach DIN 0664,
pulsstromsensitiv, stoßstromfest bis 250 A,
Kurzschlußfestigkeit 6 kA, Nennspannung 230/400 V - 50/
60Hz, C-Charakteristik, Nennfehlerstrom 30 mA,
Nennstrom 10 A, inkl. Klemmensatz liefern und
betriebsfertig angeschlossen montieren
Menge: 6,000 St
Zuordnung: 443

**2.1.17 FI-LS 0,03 A, 16 A/C**
Kombinierter LS-Fehlerstrom-Schutzschalter, 1-pol.-
geschützt und 2-pol.-schaltend, (1P+N) nach DIN 0664,
pulsstromsensitiv, stoßstromfest bis 250 A,
Kurzschlußfestigkeit 6 kA, Nennspannung 230/400 V - 50/
60Hz, C-Charakteristik, Nennfehlerstrom 30 mA,
Nennstrom 16 A, inkl. Klemmensatz liefern und
betriebsfertig angeschlossen montieren
Menge: 4,000 St
Zuordnung: 443

**2.1.18 FI-LS 0,03 A, 16 A/C mit Hilfskontakt**
Kombinierter LS-Fehlerstrom-Schutzschalter, 1-pol.-
geschützt und 2-pol.-schaltend, (1P+N) nach DIN 0664,
pulsstromsensitiv, stoßstromfest bis 250 A,
Kurzschlußfestigkeit 6 kA, Nennspannung 230/400 V - 50/
60Hz, C-Charakteristik, Nennfehlerstrom 30 mA,
Nennstrom 16 A, mit Hilfskontakt 1S+1Ö, inkl.
Klemmensatz liefern und betriebsfertig angeschlossen
montieren
Menge: 2,000 St
Zuordnung: 443

**2.1.19 FI-LS 0,03 A, 3x16 A/B**
Kombinierter LS-Fehlerstrom-Schutzschalter, 3-pol.-
geschützt und 4-pol.-schaltend, (3P+N) nach DIN 0664,
pulsstromsensitiv, stoßstromfest bis 250 A,
Kurzschlußfestigkeit 6 kA, Nennspannung 230/400 V - 50/
60Hz, B-Charakteristik, Nennfehlerstrom 30 mA,
Nennstrom 16 A, inkl. Klemmensatz liefern und
betriebsfertig angeschlossen montieren
Menge: 3,000 St
Zuordnung: 443

**2.1.20 FI-LS 0,03 A, 3x16 A/B mit Hilfskontakt**
Kombinierter LS-Fehlerstrom-Schutzschalter, 3-pol.-
geschützt und 4-pol.-schaltend, (3P+N) nach DIN 0664,
pulsstromsensitiv, stoßstromfest bis 250 A,
Kurzschlußfestigkeit 6 kA, Nennspannung 230/400 V - 50/
60Hz, B-Charakteristik, Nennfehlerstrom 30 mA,
Nennstrom 16 A, mit Hilfskontakt 1S+1Ö, inkl.
Klemmensatz liefern und betriebsfertig angeschlossen
montieren
Menge: 4,000 St
Zuordnung: 443

**2.1.21 FI-LS 0,03 A, 3x16 A/C**
Kombinierter LS-Fehlerstrom-Schutzschalter, 3-pol.-
geschützt und 4-pol.-schaltend, (3P+N) nach DIN 0664,
pulsstromsensitiv, stoßstromfest bis 250 A,
Kurzschlußfestigkeit 6 kA, Nennspannung 230/400 V - 50/
60Hz, C-Charakteristik, Nennfehlerstrom 30 mA,
Nennstrom 16 A, inkl. Klemmensatz liefern und
betriebsfertig angeschlossen montieren
Menge: 2,000 St
Zuordnung: 443

**2.1.22 FI-LS 0,03 A, 3x16 A/C mit Hilfskontakt**
Kombinierter LS-Fehlerstrom-Schutzschalter, 3-pol.-
geschützt und 4-pol.-schaltend, (3P+N) nach DIN 0664,
pulsstromsensitiv, stoßstromfest bis 250 A,
Kurzschlußfestigkeit 6 kA, Nennspannung 230/400 V - 50/
60Hz, C-Charakteristik, Nennfehlerstrom 30 mA,
Nennstrom 16 A, mit Hilfskontakt 1S+1Ö, inkl.
Klemmensatz liefern und betriebsfertig angeschlossen
montieren
Menge: 6,000 St
Zuordnung: 443

**2.1.23 FI-LS 0,03 A, 3x32 A/C mit Hilfskontakt**
Kombinierter LS-Fehlerstrom-Schutzschalter, 3-pol.-
geschützt und 4-pol.-schaltend, (3P+N) nach DIN 0664,
pulsstromsensitiv, stoßstromfest bis 250 A,
Kurzschlußfestigkeit 6 kA, Nennspannung 230/400 V - 50/
60Hz, C-Charakteristik, Nennfehlerstrom 30 mA,
Nennstrom 32 A, mit Hilfskontakt 1S+1Ö, inkl.
Klemmensatz liefern und betriebsfertig angeschlossen
montieren
Menge: 4,000 St
Zuordnung: 443

**2.1.24 AFDD_RCD_LS B16/0,03A**
Brandschutzschalter, Leitungsschutzschalter und RCD
kombiniert, - 2polig.
Nennspannung 230/400V,
Nennschaltvermögen 6 kA,
B-Auslösecharakteristik,
Nennstrom 16A,
Bemessungsfehlerstrom 30mA,
Typ A, mit Schnappbefestigung, incl. Reihenklemmensatz
liefern und betriebsfertig angeschlossen montieren
Menge: 6,000 St
Zuordnung: 443

**2.1.25 FI 0,03 A, 40 A**
Fehlerstrom-Schutzschalter, 4-pol., nach DIN 0664,
pulsstromsensitiv, stoßstromfest bis 250 A,
Kurzschlußfestigkeit 10kA, Nennspannung 230/400 V -
50/60Hz, Nennfehlerstrom 30 mA, Nennstrom 40A liefern
und betriebsfertig angeschlossen montieren.
Menge: 4,000 St
Zuordnung: 443

**2.1.26 FI 0,03 A, 63 A**
Fehlerstrom-Schutzschalter, 4-pol., nach DIN 0664,
pulsstromsensitiv, stoßstromfest bis 250 A,
Kurzschlußfestigkeit 10kA, Nennspannung 230/400 V -
50/60Hz, Nennfehlerstrom 30 mA, Nennstrom 63A liefern
und betriebsfertig angeschlossen montieren.
Menge: 3,000 St
Zuordnung: 443

**2.1.27 Lasttrennschalter D02 3-polig**
Neozed-Einbausicherungslasttrennschalter D02 3-polig
mit Schalterfunktion, bestückbar bis 63 A, Nennspannung
230/400V, komplett bestückt mit Sicherungseinsatz bis
63 A, incl. Unterteil, Paßhülsen, Schaltsperre,
Phasenschiene und Adapter, Schraubkappen, incl.
Reihenklemmensatz und sonstigem Zubehör,
als Schalter-Sicherungseinheit liefern und
betriebsfertig angeschlossen montieren.
Menge: 27,000 St
Zuordnung: 443

**2.1.28 Hauptschalter, 63 A, 4-polig**
Hauptschalter, als 4 - pol. Lasttrennschalter mit
Griff, nach DIN EN 60669-1 Nennspannung 230/400 V -50/
60Hz,
Nennstrom 63 A liefern und betriebsfertig
inkl.Verdrahtungssatz und allem erforderlichen Zubehörs
und Nebenleistungen einbauen
Menge: 1,000 St
Zuordnung: 443

**2.1.29 Hauptschalter, 125 A, 4-polig**
Hauptschalter, als 4 - pol. Lasttrennschalter mit
Griff, nach DIN EN 60669-1 Nennspannung 230/400 V -50/
60Hz,
Nennstrom 125 A liefern und betriebsfertig
inkl.Verdrahtungssatz und allem erforderlichen Zubehörs
und Nebenleistungen einbauen
Menge: 2,000 St
Zuordnung: 443

**2.1.30 Hilfskontakt**
Hilfskontakt als Öffner, Schliesser oder Wechsler zum
Anbau an einen vorstehend beschriebenen LS-Schalter,
FI-LS-Schalter oder FI-Schalter komplett inkl. allem
erforderlichen Zubehörs liefern und betriebsfertig
angeschlossen montieren
Menge: 6,000 St
Zuordnung: 443

**2.1.31 Schaltschütz 63A, 400 V, 4-polig**
Schaltschütz 63A, 400 V, 4-polig, Steuerspannung 24 V,
Ausführung als Öffner oder Schliesser, für
Hutschienenbefestigung, inkl. Reihenklemmensatz und
sonstigem Zubehör liefern und betriebsfertig
angeschlossen montieren
Menge: 3,000 St
Zuordnung: 443

**2.1.32 Überspannungsableiter Typ 2**
4-poliger, modularer, steckbarer Überspannungs-Ableiter
für 230/400 V TN-S-Systeme, Breite 4TE
Ableiter Typ 2 nach EN 61643-11
Defektanzeige
Höchste Dauerspannung: 275 V ac
Schutzpegel: <= 1,5 kV
Nennableitstoßstrom: 20 kA
Kurzschlußfestigkeit: 50 kAeff
Energetische Koordination nach DIN EN 62305-4
liefern und in eine Verteilung betriebsfertig einbauen
und montieren
Menge: 8,000 St
Zuordnung: 446

**2.1.33 LSA-plus Klemmleiste 20 DA**
LSA-plus Klemmleiste 20 DA, für Wannenmontage, incl.
Beschriftung, liefern und incl. der notwendigen Klemm-
und Rangierarbeiten  Verteiler betriebsfertig
angeschlossen mit allem notwendigen Montagezubhör
einbauen, für nachträgliche Leitungen liefern und in
vorhandenen Verteiler betriebsfertig nachrüsten und
montieren
Menge: 8,000 St
Zuordnung: 457

**2.1.34 Beschriftung Reiheneinbaugeräte**
Eindeutige, dauerhafte und gut lesbare Beschriftung
direkt am Reiheneinbaugerät inklusive Material,
Fertigung, Montage und Funktionskontrolle.
Beschriftungstext max. 24 Zeichen/Ziffern
Menge: 219,000 St
Zuordnung: 443

#### Titel 2.2 KNX-Geräte

*Hinweis*
KNX-Reiheneinbaugeräte und Aktoren
Es ist ein KNX-System vorgesehen.
Die angebotenen Geräte sind komplett betriebsfertig
verdrahtet und
nach Kundenwunsch programmiert und adressiert zu
liefern.
Das angebotene System ist in das KNX-System der Schule
zu integrieren.

Bei der Abnahme der KNX-Anlage sind die vollständigen
und aktuellen Daten
der Programmierung (ETS-Datenbanken,
Herstellerdatenbanken, Tableau-Dateien,
Visualisierungsdateien, etc.) in gedruckter Form und
auf CD-ROM in einfacher Ausfertigung den
Bestandsunterlagen beizufügen.

Die Installationsgeräte sind als Reiheneinbaugeräte
oder als Bediengeräte, Geräte für die
Zwischendeckenmontage (z.B. bei den Leuchten) oder
passend zum jeweiligen Schalterprogramm in der Farbe
reinweiß
incl. allen erforderlichen Abdeckungen, aller Zu- und
Abgangsklemmen, betriebsfertig verdrahtet und
verklemmt, Klemm- und Programmierarbeiten
zu liefern.

Es ist einzukalkulieren, dass während der Bauzeit,
insbesondere gegen Ende der Baumaßnahme, verschiedene
Teilbereiche des KNX-Systems für den provisorischen
Betrieb zu programmieren sind.

Alles erforderliche Material, Kleinmaterial,
Abdeckungen, Klemmen, Rangiermaterial, etc. sowie
sonstige erforderliche Nebenleistungen sind
einzukalkulieren.

**2.2.01 640 mA Spannungsversorgung**
640 mA Spannungsversorgung EIB/KNX; mit integrierter
Drossel wird die Buslinie von der KNX-
Spannungsversorgung entkoppelt; mit Resetfunktion (20
Sek.); Anschluss der Spannungsversorgung 30 V DC über
Busklemme; zusätzlicher Hilfsspannungsanschluss 30 V
DC, komplett mit Adressierung, Parametrierung und
Programmierung nach Kundenvorgaben, incl. aller
erforderlichen Zubehörteile, Kleinmaterials und
notwendigen Nebenleistungen, Zu- und Abgangsklemmen,
interner Verdrahtung, liefern und betriebsfertig
montieren
Menge: 1,000 St
Zuordnung: 444

**2.2.02 Datenschnittstelle**
USB Schnittstelle EIB/KNX; Anschluss an den PC erfolgt
über USB Stecker; Reiheneinbaugehäuse 2 TLE, komplett
mit Adressierung, Parametrierung und Programmierung
nach Kundenvorgaben, incl. aller erforderlichen
Zubehörteile, Kleinmaterials und notwendigen
Nebenleistungen, Zu- und Abgangsklemmen, interner
Verdrahtung, liefern und betriebsfertig montieren
Menge: 1,000 St
Zuordnung: 444

**2.2.03 Linienkoppler**
Linienkoppler KNX; Busanschlussklemmen für Hauptlinie
und untergeordnete Linie. Galvanische Trennung der
Linien. Innerhalb der Linie als Linienverstärker
(Repeater) einsetzbar. 2 TLE, komplett mit
Adressierung, Parametrierung und Programmierung nach
Kundenvorgaben, incl. aller erforderlichen
Zubehörteile, Kleinmaterials und notwendigen
Nebenleistungen, Zu- und Abgangsklemmen, interner
Verdrahtung, liefern und betriebsfertig montieren
Menge: 2,000 St
Zuordnung: 444

**2.2.04 4-Kanal-Jahresschaltuhr DCF**
KNX Reiheneinbau-Jahresschaltuhr mit Astroprogramm;
4 Kanal,  Steckklemmen, 3 TLE (TR 648 top2 RC-DCF KNX)
Digitale KNX Zeitschaltuhr mit Jahres- und Astro-
Programm sowie 800 Speicherplätzen; Astro-Programm
berechnet die Sonnenauf- und Untergangszeiten für das
ganze Jahr;
Textorientierte Bedienerführung im hinterleuchteten
Display; Schnittstelle für OBELISK top2 Speicherkarte
(PC-Programmierung); Programmiermöglichkeit auch über
KNX-Bus; Zeitsynchronisation durch Anschluss einer
optionalen externen DCF-Antenne; Federsteckklemmen für
jeweils 2 Leiter; umfangreiche Jahresuhrfunktionen mit
Feiertagsdatenbank und automatischer Fortschreibung;
Impulsprogramm;  Zyklusprogramm;  Schaltungsvorwahl;
Dauerschaltung EIN/AUS;  Ablauf-Timer; Integrierter
Betriebsstundenzähler; Ferienprogramm;
2 Zufallsprogramme; Displaybeleuchtung (abschaltbar);
PIN-Codierung; Automatische Sommer-/Winterzeit-
umschaltung; Zeit- und Datums-Synchronisation von
anderen Busteilnehmern; Lithium-Zelle für 8 Jahre
Gangreserve; Betrieb ohne Netzspannung möglich,
komplett mit Adressierung, Parametrierung und
Programmierung nach Kundenvorgaben, incl. aller
erforderlichen Zubehörteile, Kleinmaterials und
notwendigen Nebenleistungen liefern und betriebsfertig
montieren
Menge: 1,000 St
Zuordnung: 444

**2.2.05 Binäreingang 6-fach universal**
Binäreingang 6-fach, universal, REG, KNX DIN-
Hutschienenmontage, 6TE Binäreingang universal modular
zum Anschluss an Signalgeber (z.B. konventionelle
Schalter, Taster, Alarmgeber usw.). Jeder Eingang kann
entweder an 24 V AC/DC - 230 V AC oder aber als
potentialfreier Eingang genutzt werden. Gerät mit
sperrbarer Handbedienung zur Ermöglichung der Testung
der Busfunktion unabhängig von der Eingängen. Die
Funktion der LED Anzeige kann parametriert werden.
Durch die Netzausfallüberwachung ist eine
Unterscheidung zwischen offenem Eingang und
Spannungsausfall durch die Angabe eines
Referenzeinganges möglich. Die Eingangssignale werden
unabhängig voneinander in die entsprechenden
Bustelegramme umgesetzt.
Funktionen: Beleuchtungs-, Jalousie-, Rollladen- und/
oder Heizungssteuerung, Zählfunktionen, und Szenenabruf
sind für jeden Eingang frei definierbar, komplett mit
Adressierung, Parametrierung und Programmierung nach
Kundenvorgaben, incl. aller erforderlichen
Zubehörteile, Kleinmaterials und notwendigen
Nebenleistungen liefern und betriebsfertig montieren
Menge: 2,000 St
Zuordnung: 444

**2.2.06 Schalt-/Jalousieaktor 4/2-fach KNX 16A, C-Last**
Schalt-/Jalousieaktor 4/2 als REG mit 4 TE, 16A/C je
Kanal zum Schalten einer unabhängigen Last je
Aktorkanal oder Ansteuerung eines Jalousieantriebes
über je zwei Aktorkanäle, beliebiger Mixbetrieb aus
Antriebs- und Schaltfunktionen. Reiheneinbaugerät mit
integriertem Busankoppler, QuickConnect Steckklemmen
für KNX Busanschluss, Last-/Schaltanschlüsse und
Beschriftungsfeld. Bedientaste für Handbetrieb je
Ausgang mit Status-LED (Einflächenbedienung),
Schiebeschalter Auto/Hand und beleuchtete Programmier-
Taste.
Funktionen: Steuerungsmöglichkeiten der Schaltkanäle
für EIN/AUS, Zeitschalterfunktion mit
Ausschaltvorwarnung und Zwangssteuerung mit der
jeweiligen Statusanzeige. Automatikfunktion de-/
aktivierbar und Lastabwurf durch Kanalabschaltung mit
der höchsten Priorität möglich. 64 Szenenfunktionen pro
Kanal einstellbar. Rollladen-/Jalousiefunktion im Auf-/
Ab-Betrieb mit Lamellenwinkelverstellung,
Positionierungsfunktion und Lamellenverstellung für
Jalousie in Prozent-Parametrierung. Statusobjekte für
die Position der Lamellen in Prozent und der oberen/
unteren Endlage. Zwangssteuerung mit Statusanzeige und
3 Alarmobjekte mit unterschiedlicher
Prioritätssteuerung. 64 Szenenfunktionen pro Kanal und
einstellbarer Sonnenschutzfunktion.
Nennstrom :16 A
Montageart :REG
Betriebsspannung über Bus :21.32 V DC
Frequenz :50/60 Hz
230 V LED-Lampen :18 x 23 W
Energiesparlampen :20 x 23 W
230 V Glüh- und Halogenlampen :2300 W
Leistung Energiesparlampen :18x23W
konventionelle Trafos :1600 VA
Elektronische Trafos :1200 W
Leuchtstofflampen mit EVG :20 x 36 W
Leuchtstofflampen parallelkompensiert :1500 W /200 µF
Betriebstemperatur :-5.45 °C
Leiterquerschnitt (flexibel) :0,75.2,5 mm²
Leiterquerschnitt (starr) :0,75.2,5 mm²
Breite Reiheneinbaugerät (REG) :4 TE
Leuchtstofflampen unkompensiert :1200 W
komplett mit Adressierung, Parametrierung und
Programmierung nach Kundenvorgaben, incl. aller
erforderlichen Zubehörteile, Kleinmaterials und
notwendigen Nebenleistungen liefern und betriebsfertig
montieren
Menge: 4,000 St
Zuordnung: 444

**2.2.07 Schalt-/Jalousieaktor 6/3-fach KNX 16A, C-Last**
Schalt-/Jalousieaktor 6/3 als REG mit 4 TE, 16A/C je
Kanal zum Schalten einer unabhängigen Last je
Aktorkanal oder Ansteuerung eines Jalousieantriebes
über je zwei Aktorkanäle, beliebiger Mixbetrieb aus
Antriebs- und Schaltfunktionen. Reiheneinbaugerät mit
integriertem Busankoppler, QuickConnect Steckklemmen
für KNX Busanschluss, Last-/Schaltanschlüsse und
Beschriftungsfeld. Bedientaste für Handbetrieb je
Ausgang mit Status-LED (Einflächenbedienung),
Schiebeschalter Auto/Hand und beleuchtete Programmier-
Taste.
Funktionen: Steuerungsmöglichkeiten der Schaltkanäle
für EIN/AUS, Zeitschalterfunktion mit
Ausschaltvorwarnung und Zwangssteuerung mit der
jeweiligen Statusanzeige. Automatikfunktion de-/
aktivierbar und Lastabwurf durch Kanalabschaltung mit
der höchsten Priorität möglich. 64 Szenenfunktionen pro
Kanal einstellbar. Rollladen-/Jalousiefunktion im Auf-/
Ab-Betrieb mit Lamellenwinkelverstellung,
Positionierungsfunktion und Lamellenverstellung für
Jalousie in Prozent-Parametrierung. Statusobjekte für
die Position der Lamellen in Prozent und der oberen/
unteren Endlage. Zwangssteuerung mit Statusanzeige und
3 Alarmobjekte mit unterschiedlicher
Prioritätssteuerung. 64 Szenenfunktionen pro Kanal und
einstellbarer Sonnenschutzfunktion.
Nennstrom :16 A
Montageart :REG
Betriebsspannung über Bus :21.32 V DC
Frequenz :50/60 Hz
230 V LED-Lampen :18 x 23 W
Energiesparlampen :20 x 23 W
230 V Glüh- und Halogenlampen :2300 W
Leistung Energiesparlampen :18x23W
konventionelle Trafos :1600 VA
Elektronische Trafos :1200 W
Leuchtstofflampen mit EVG :20 x 36 W
Leuchtstofflampen parallelkompensiert :1500 W /200 µF
Betriebstemperatur :-5.45 °C
Leiterquerschnitt (flexibel) :0,75.2,5 mm²
Leiterquerschnitt (starr) :0,75.2,5 mm²
Breite Reiheneinbaugerät (REG) :4 TE
Leuchtstofflampen unkompensiert :1200 W
komplett mit Adressierung, Parametrierung und
Programmierung nach Kundenvorgaben, incl. aller
erforderlichen Zubehörteile, Kleinmaterials und
notwendigen Nebenleistungen liefern und betriebsfertig
montieren
Menge: 2,000 St
Zuordnung: 444

**2.2.08 Schalt-/Jalousieaktor 8/4-fach KNX 16A, C-Last**
Schalt-/Jalousieaktor 8/4 als REG mit 4 TE, 16A/C je
Kanal zum Schalten einer unabhängigen Last je
Aktorkanal oder Ansteuerung eines Jalousieantriebes
über je zwei Aktorkanäle, beliebiger Mixbetrieb aus
Antriebs- und Schaltfunktionen. Reiheneinbaugerät mit
integriertem Busankoppler, QuickConnect Steckklemmen
für KNX Busanschluss, Last-/Schaltanschlüsse und
Beschriftungsfeld. Bedientaste für Handbetrieb je
Ausgang mit Status-LED (Einflächenbedienung),
Schiebeschalter Auto/Hand und beleuchtete Programmier-
Taste.
Funktionen: Steuerungsmöglichkeiten der Schaltkanäle
für EIN/AUS, Zeitschalterfunktion mit
Ausschaltvorwarnung und Zwangssteuerung mit der
jeweiligen Statusanzeige. Automatikfunktion de-/
aktivierbar und Lastabwurf durch Kanalabschaltung mit
der höchsten Priorität möglich. 64 Szenenfunktionen pro
Kanal einstellbar. Rollladen-/Jalousiefunktion im Auf-/
Ab-Betrieb mit Lamellenwinkelverstellung,
Positionierungsfunktion und Lamellenverstellung für
Jalousie in Prozent-Parametrierung. Statusobjekte für
die Position der Lamellen in Prozent und der oberen/
unteren Endlage. Zwangssteuerung mit Statusanzeige und
3 Alarmobjekte mit unterschiedlicher
Prioritätssteuerung. 64 Szenenfunktionen pro Kanal und
einstellbarer Sonnenschutzfunktion.
Nennstrom :16 A
Montageart :REG
Betriebsspannung über Bus :21.32 V DC
Frequenz :50/60 Hz
230 V LED-Lampen :18 x 23 W
Energiesparlampen :20 x 23 W
230 V Glüh- und Halogenlampen :2300 W
Leistung Energiesparlampen :18x23W
konventionelle Trafos :1600 VA
Elektronische Trafos :1200 W
Leuchtstofflampen mit EVG :20 x 36 W
Leuchtstofflampen parallelkompensiert :1500 W /200 µF
Betriebstemperatur :-5.45 °C
Leiterquerschnitt (flexibel) :0,75.2,5 mm²
Leiterquerschnitt (starr) :0,75.2,5 mm²
Breite Reiheneinbaugerät (REG) :4 TE
Leuchtstofflampen unkompensiert :1200 W
komplett mit Adressierung, Parametrierung und
Programmierung nach Kundenvorgaben, incl. aller
erforderlichen Zubehörteile, Kleinmaterials und
notwendigen Nebenleistungen liefern und betriebsfertig
montieren
Menge: 9,000 St
Zuordnung: 444

**2.2.09 Schalt-/Jalousieaktor 16/8-fach KNX 16A**
KNX Schaltaktor 16fach / 8fach Jalousieaktor, KNX Data
Secure, Hutschienenmontage, Einbaubreite 144mm (8 TE),
Systemkomponenten mit KNX Schnittstelle, 16 Kanäle;
Versorgungsspannung: 21  32 V, KNX-Bus; Schutzart:
IP20; 3000 W; Vernetzung: Ja; Farbe: Grau; EMC
Zertifikat,
komplett mit Adressierung, Parametrierung und
Programmierung nach Kundenvorgaben, incl. aller
erforderlichen Zubehörteile, Kleinmaterials und
notwendigen Nebenleistungen liefern und betriebsfertig
montieren
Menge: 3,000 St
Zuordnung: 444

**2.2.10 DALI-Gateway**
DALI-Gateway als Schnittstelle zwischen der KNX/EIB
Installation und der digitalen DALI Beleuchtungsanlage.
Das DALI-Gateway ermöglicht das Schalten und Dimmen von
maximal 64 Leuchten mit DALI-Betriebsgerät (z.B. EVG).
Montage auf DIN-Hutschiene.
Funktionen:
Steuerung von max. 64 DALI-Teilnehmern in max. 32
Gruppen.
Handbetätigung der Gruppen unabhängig vom Bus (auch
Baustellenbetrieb mit Broadcast-Steuerung).
Rückmeldungen von DALI-Fehlerstatus oder -Kurzschluss
und Meldung von Ausfall der Versorgungsspannung.
Rückmeldungen lassen sich nach Busspannungswiederkehr
verzögern, Zentrale Schaltfunktion, aktive oder passive
(Objekt auslesbar) zyklische Rückmeldefunktion,
Rückmeldungen lassen sich nach Busspannungswiederkehr
verzögern Einstellung der Helligkeitsgrenzwerte
möglich,
Dimmverhalten parametrierbar, Soft-Einschalt- oder
Soft-Ausschalt-Funktion, Sperrfunktion oder alternativ
Zwangsstellungsfunktion für jede Gruppe parametrierbar.
Bei Sperrfunktion ist das Blinken von Leuchtengruppen
möglich.
Zeitfunktionen (Ein-, Ausschaltverzögerung,
Treppenlichtfunktion - auch mit Vorwarnfunktion).
Einbeziehung der Gruppen in bis zu 16 Lichtszenen
möglich.
Reaktionen bei Busspannungsausfall und -wiederkehr für
jede Gruppe einstellbar komplett mit Adressierung,
Parametrierung und Programmierung nach Kundenvorgaben,
inkl. aller erforderlichen Zubehörteile, Kleinmaterials
und notwendigen Nebenleistungen liefern und
betriebsfertig montieren
Menge: 7,000 St
Zuordnung: 444

**2.2.11 Universal-Dimmaktor 2-fach**
Universal-Dimmaktor 2-fach, Grundgerät, 2 Dimmausgänge
pro Modul, erweiterbar mit DME 2 T bis zu 6 Kanäle,
erweiterbar mit bis zu 2 beliebigen MIX
Erweiterungsgeräten, Reiheneinbaugehäuse, Breite 72 mm,
Dimmbereich 0-100%, maximale Last: 2 x 400 W/VA oder 1
x 800W/VA im Parallelbetrieb. Bei Verwendung mit
Dimmbooster (DMB 1 T) 2 x 1.000 W/VA oder 1 x 2.000 W/
VA im Parallelbetrieb, zum Dimmen von Glühlampen,
Niedervolt und Hochvolt-Halogenlampen, dimmbare
Energiesparlampen, dimmbare LED-Retrofitlampen.
Unterschiedliche Dimmkurven ermöglichen das stufenlose
Dimmen aller Lampenarten, auch zur Ansteuerung von
vielen Lüftern geeignet, automatische Lasterkennung
(wählbar), manuelle Bedienung 0, 25, 50, 75 und 100%
oder Test auch ohne Busmodul, Gerät und Busmodul KNX
können unabhängig voneinander getauscht werden,
komplett mit Adressierung, Parametrierung und
Programmierung nach Kundenvorgaben, incl. aller
erforderlichen Zubehörteile, Kleinmaterials und
notwendigen Nebenleistungen liefern und betriebsfertig
montieren
Menge: 2,000 St
Zuordnung: 444

**2.2.12 IP-Visualisierungsmodul**
KNX Medium: TP1-256, Nennspannung: DC 24 bis 30 V
Leistungsaufnahme: 4 W
IP-Kommunikation: Ethernet 10/100 BaseT (10/100 Mbit/s)
Unterstützte Protokolle:
DHCP, AutoIP, TCP/IP, UDP/IP
Anschlüsse
- IP: 2 x Buchsen RJ45
- KNX: Anschluss- und Abzweigklemme
Umgebungstemperatur: 0 °C bis +45 °C
Abmessungen - Teilungseinheiten (TE): 2
Visualisierungsserver für mobile Endgeräte (iOS und
Android)
und Logikmodul in einem Gerät.
- Visualisierungs-Funktionen: Dimmer (RGB, RGBW,
Tunable White), Schalter, Taster, Jalousie und
Rollladen mit und ohne Positionierung, Heizung, Klima,
Szenennebenstelle, Szenenset, IP-Kamera, Statusanzeige,
Wertgeber, Prozentwertgeber, Temperaturwertgeber,
Saunaregelung, Audiosteuerung und Klimaanlage
- Pro Projekt können bis zu 250 Funktionen über die App
  gesteuert werden.
- Bis zu 250 Funktionsuhren, die der Benutzer in der
App
  einstellen kann.
- Anwesenheitssimulation
- Gleichzeitiger Zugriff von 10 mobilen Endgeräten
- Intuitiv bedienbare App mit einer durch den Benutzer
  anpassbaren Benutzeroberfläche.
- Logikfunktionen:
Funktionsvielfalt durch Bausteinbibliothek mit 36
Logikbausteinen (z. B. mathematische Grundfunktionen,
sonnenstandsgeführte Rollladen- und Jalousie-Steuerung,
Temperatur-Regelung, Trennwandsteuerung,
Treppenhauslicht, Zufallsgenerator).
- Konfigurierbare Logikbausteine (z. B. frei wählbare
Anzahl
  der Eingänge).
- Einfache Parametrierung von Zeitschaltuhren und
Szenen:
  bis zu 50 Zeitschaltuhren mit jeweils 10
Schaltzeiten.
  bis zu 50 Szenen-Sets mit jeweils 64 Szenen.
- Bis zu 1450 Datenpunkte in einem Projekt verwendbar
  (1000 KNX Gruppenadress-Datenpunkte, 450 frei
  verfügbare Geräte-Datenpunkte).
- Optimierte Inbetriebnahme:
  Schnelle Projektänderung oder -aktualisierung im
laufenden
  Betrieb ohne Geräteneustart möglich.
- Zwei Buchsen RJ45 mit Switch-Funktionalität
unterstützen
  das einfache Durchschleifen des Patchkabels.
- KNX Schnittstellenfunktion, um das ETS-Projekt aus
der
  Ferne in Betrieb nehmen zu können.
- Auslesen des aktuellen Laufzeitprojekts mittels GPA.
- Inbetriebnahme:
  Physikalische Adresse und Applikation werden mit der
KNX
  Inbetriebnahme-Software ETS ab der Version 4.1.8
  parametriert.
- Funktionale Erweiterungen bzw. Aktualisierungen über
  Firmware-und Software-Updates.

Inkl. Eingabe der Geräteadresse und Geräteparameter,
Festlegung der Busstruktur, Funktionsliste,
Programmierung, Software, Inbetriebnahme und
Dokumentation, komplett mit Adressierung,
Parametrierung und Programmierung nach Kundenvorgaben,
incl. aller erforderlichen Zubehörteile, Kleinmaterials
und notwendigen Nebenleistungen liefern und
betriebsfertig montieren
Menge: 1,000 St
Zuordnung: 444

**2.2.13 IP-Logikmodul**
KNX Medium: TP1-256
Nennspannung: DC 24 bis 30 V
Leistungsaufnahme: 2 W
IP-Kommunikation: Ethernet 10/100 BaseT (10/100 Mbit/s)
Unterstützte Protokolle: DHCP, AutoIP, TCP/IP, UDP/IP
Anschlüsse
- IP: 2 x Buchsen RJ45
- KNX: Anschluss- und Abzweigklemme
Umgebungstemperatur: 0 °C bis +45 °C
Abmessungen - Teilungseinheiten (TE): 2
- Logikfunktionen:
Funktionsvielfalt durch Bausteinbibliothek mit 36
Logikbausteinen (z. B. Mathematische Grundfunktionen,
sonnenstandsgeführte Rollladen- und Jalousie-Steuerung,
Temperatur-Regelung, Trennwandsteuerung,
Treppenhauslicht, Zufallsgenerator).
- Konfigurierbare Logikbausteine (z. B. frei wählbare
Anzahl der Eingänge).
- Einfache Parametrierung von Zeitschaltuhren und
Szenen:
  bis zu 20 Zeitschaltuhren mit jeweils 10
Schaltzeiten.
  bis zu 20 Szenen-Sets mit jeweils 64 Szenen.
- Bis zu 480 Datenpunkte in einem Projekt verwendbar
(300 KNX Gruppenadressdatenpunkte, 180 frei verfügbare
Gerätedatenpunkte).
- Optimierte Inbetriebnahme:
schnelle Projektänderung oder -aktualisierung im
laufenden
Betrieb ohne Geräteneustart möglich.
- Zwei Buchsen RJ45 mit Switch-Funktionalität
unterstützen das einfache Durchschleifen des
Patchkabels.
- Inbetriebnahme:
Physikalische Adresse und Applikation werden mit der
KNX
Inbetriebnahme-Software ETS ab der Version 4.1.8
parametriert.
- Funktionale Erweiterungen bzw. Aktualisierungen über
Firmware- und Software-Updates.
- Hardware für KNX Secure vorbereitet, inkl. Eingabe
der Geräteadresse und Geräteparameter, Festlegung der
Busstruktur, Funktionsliste, Programmierung, Software,
Inbetriebnahme und Dokumentation, komplett mit
Adressierung, Parametrierung und Programmierung nach
Kundenvorgaben, incl. aller erforderlichen
Zubehörteile, Kleinmaterials und notwendigen
Nebenleistungen liefern und betriebsfertig montieren
Menge: 1,000 St
Zuordnung: 444

**2.2.14 Beschriftung Reiheneinbaugeräte**
Eindeutige, dauerhafte und gut lesbare Beschriftung
direkt am Reiheneinbaugerät inklusive Material,
Fertigung, Montage und Funktionskontrolle.
Beschriftungstext max.  24 Zeichen/Ziffern
Menge: 36,000 St
Zuordnung: 443

**2.2.15 Tasterbusankoppler UP 1-fach Einpunktbedienung**
Tasterbusankoppler UP 1-fach mit Einpunktbedienung und
Status LED für die Funktionen Schalten und Tasten,
komplett mit Einsatz, Abdeckung, Wippe und Rahmen,
incl. betriebsfertiger Lieferung, Montage, Festlegung
der Busstruktur, Funktionsliste, Eingabe der
Geräteadresse und Geräteparameter, Programmierung,
Software, Inbetriebnahme und Dokumentation, passend zum
Schalterprogramm, inkl. anteiligem Rahmen und allem
notwendigem Zubehör liefern und betriebsfertig
montieren
Menge: 8,000 St
Zuordnung: 444

**2.2.16 Tasterbusankoppler UP 1-fach Zweipunktbedienung**
Tasterbusankoppler UP 1-fach mit Zweipunktbedienung und
Status LED für die Funktionen Schalten (Tasten),
Jalousien, Dimmen, komplett mit Einsatz, Abdeckung,
Wippe und Rahmen, incl. betriebsfertiger Lieferung,
Montage, Festlegung der Busstruktur, Funktionsliste,
Eingabe der Geräteadresse und Geräteparameter,
Programmierung, Software, Inbetriebnahme und
Dokumentation, passend zum Schalterprogramm, inkl.
anteiligem Rahmen und allem notwendigem Zubehör liefern
und betriebsfertig montieren
Menge: 5,000 St
Zuordnung: 444

**2.2.17 Tasterbusankoppler UP 2-fach mit Einpunktbedienung**
Tasterbusankoppler UP 2-fach mit Einpunktbedienung für
die Funktionen Schalten (Tasten), Jalousie, Dimmen,
komplett mit Einsatz, Abdeckung, Wippe und Rahmen,
incl. betriebsfertiger Lieferung, Montage, Festlegung
der Busstruktur, Funktionsliste, Eingabe der
Geräteadresse und Geräteparameter, Programmierung,
Software, Inbetriebnahme und Dokumentation,  passend
zum Schalterprogramm, inkl. anteiligem Rahmen und allem
notwendigem Zubehör liefern und betriebsfertig
montieren
Menge: 3,000 St
Zuordnung: 444

**2.2.18 Jalousieaktor für Schalterdose**
1-fach-Jalousieaktor KNX zur Steuerung von Jalousie-
oder Markisenmotoren, inkl. Busklemmen, Nennspannung
230 V, 2 Ausgänge für Jalousie Umschaltkontakte/
Schließer potentialgebunden, Lastart Jalousiemotor
Nennstrom bis 3 A als Schalterdoseneinbaugerät liefern
und  komplett mit Adressierung, Anschluss des
Jalousietasters, der Netzleitung  und der
Jalousielastleitung inkl. Parametrierung und
Programmierung nach Kundenvorgaben, sowie aller
erforderlichen Zubehörteile, Kleinmaterials und
notwendigen Nebenleistungen betriebsfertig eingebaut
montieren
Menge: 2,000 St
Zuordnung: 444

**2.2.19 Touch-Panel Weiss/Edelstahl**
Zentrales Bedienpanel
Freiprogrammierbares KNX-Touch-Display als
raumübergreifende
Steuer-, Melde- und Kontrolleinheit.
Zur Darstellung und Bedienung von folgenden KNX-
Standardfunktionen:
- Schalten - Dimmen - Schieberegler - Jalousie - RGBW
Bedienelement
- Stufenschalter - Szenenschalter - Anzeige-Element -
Audio Bedienelement
Mit Szenenfunktion, Logikfunktionen,
Anwesenheitssimulation und Zeitprogrammen.
Funktionen KNX:
- 450 KNX Bedienelemente - maximal 25 Seiten - 80 Stör-
und Alarmmeldungen
- 30 Logik Funktionen - 40 Zeitschaltuhren -
Anwesenheitssimulation für 20 Teilnehmer - 10 Szene-
Aktoren -
3 Objekt RTRs
Seitendarstellung mit max. 18 Touchflächen auf einer
Seite.
Externe Sp
annungsversorgung: 20-32 VDC (SELV)
Bedienelemente: frei programmierbare Touchflächen

Anzeigeelemente: kapazitives Touch-Display 800 x 1280
Bildpunkte
Nennspannung: 20 V-32 V-
Schutzart Gerät: IP 20
Temperaturbereich Gerät: 0 °C - 45 °C
Lagertemperaturbereich: -20 °C - 60 °C
Transporttemperaturbereich: -20 °C - 60 °C

Maße (H x B x T): 180,2 mm x 254,6 mm x 17,2 mm
Einbautiefe: 14 mm
Einbaulage: horizontal
Montagehöhe: 150 cm

- Erstellung eines Pflichtenheftes und
Programmierungsvorschlages zur Visualisierung der
Gebäudefunktionen als
Raumbediengerät inkl. Eingabe der Geräteadresse und
Geräteparameter, Festlegung der Busstruktur,
Funktionsliste, Programmierung der elektrischen
Gebäudefunktionen, Software, Inbetriebnahme und
Dokumentation, komplett mit Adressierung,
Parametrierung und Programmierung nach Kundenvorgaben,
incl. aller erforderlichen Zubehörteile, Kleinmaterials
und notwendigen Nebenleistungen liefern und
betriebsfertig montieren

Angebotenes Fabrikat:
.............................................

Angebotener Typ:
...................................................
Menge: 1,000 St
Zuordnung: 444

**2.2.20 Aufputz-Montagerahmen für Touch-Panel 10" Weiss**
Montagerahmen für das Montieren von dem vorgenannten
SmartTouch 10 Zoll auf:
- Standard Unterputzdose
 - direkt auf die Wand
- Tischständer

Maße (H x B x T): 176 mm x 251 mm x 15,5 mm

liefern und inkl. aller Nebenleistungen betriebsfertig
montieren.
Menge: 1,000 St
Zuordnung: 444

**2.2.21 Tastsensor 1/2-fach, Multifunktion**
Tastsensor 1/2-fach, Multifunktion, mit
Beschriftungsfeld. Unterstützung der KNX-Funktionen
durch innovatives Farbkonzept (gelb=Beleuchtung,
blau=Jalousie, orange=RTR, magenta=Szene und
weiß=neutral/keine Funktionszuordnung) oder
Standardbeleuchtung rot/grün. Tasterfunktion: Schalten
/ Dimmen / Jalousie /Wert senden / Lichtszenen u.a.
Transparenter Beschriftungsbogen mit Standardsymbolen
in der Lieferung enthalten. Inkl. 10 Logikkanälen
(Lichtszenenaktor, Sequenzaktor, Logikgatter etc.),
komplett mit Busankoppler, Abdeckung, Wippe und Rahmen,
incl. betriebsfertiger Lieferung, Montage, Festlegung
der Busstruktur, Funktionsliste, Eingabe der
Geräteadresse und Geräteparameter, Programmierung,
Software, Inbetriebnahme und Dokumentation, passend zum
Schalterprogramm, inkl. anteiligem Rahmen und allem
notwendigem Zubehör liefern und betriebsfertig
montieren
Menge: 8,000 St
Zuordnung: 444

**2.2.22 Tastsensor 2/4-fach, Multifunktion**
Tastsensor 2/4-fach, Multifunktion, mit
Beschriftungsfeld. Unterstützung der KNX-Funktionen
durch innovatives Farbkonzept (gelb=Beleuchtung,
blau=Jalousie, orange=RTR, magenta=Szene und
weiß=neutral/keine Funktionszuordnung) oder
Standardbeleuchtung rot/grün. Tasterfunktion: Schalten
/ Dimmen / Jalousie /Wert senden / Lichtszenen u.a.
Transparenter Beschriftungsbogen mit Standardsymbolen
in der Lieferung enthalten. Inkl. 10 Logikkanälen
(Lichtszenenaktor, Sequenzaktor, Logikgatter etc.),
komplett mit Busankoppler, Abdeckung, Wippe und Rahmen,
incl. betriebsfertiger Lieferung, Montage, Festlegung
der Busstruktur, Funktionsliste, Eingabe der
Geräteadresse und Geräteparameter, Programmierung,
Software, Inbetriebnahme und Dokumentation, passend zum
Schalterprogramm, inkl. anteiligem Rahmen und allem
notwendigem Zubehör liefern und betriebsfertig
montieren
Menge: 12,000 St
Zuordnung: 444

**2.2.23 Tastsensor 4/8-fach, Multifunktion**
Tastsensor 4/8-fach, Multifunktion, Unterstützung der
KNX-Funktionen durch innovatives Farbkonzept
(gelb=Beleuchtung, blau=Jalousie, orange=RTR,
magenta=Szene und weiß=neutral/keine
Funktionszuordnung) oder Standardbeleuchtung rot/grün.
Tasterfunktion: Schalten / Dimmen / Jalousie /Wert
senden / Lichtszenen u.a. Transparenter
Beschriftungsbogen mit Standardsymbolen in der
Lieferung enthalten. Inkl. 10 Logikkanälen
(Lichtszenenaktor, Sequenzaktor, Logikgatter etc.),
komplett mit Busankoppler, Abdeckung, Wippe und Rahmen,
incl. betriebsfertiger Lieferung, Montage, Festlegung
der Busstruktur, Funktionsliste, Eingabe der
Geräteadresse und Geräteparameter, Programmierung,
Software, Inbetriebnahme und Dokumentation, passend zum
Schalterprogramm, inkl. anteiligem Rahmen und allem
notwendigem Zubehör liefern und betriebsfertig
montieren
Menge: 12,000 St
Zuordnung: 444

**2.2.24 Tasterschnittstelle 2-fach**
2-fach u.P. Universalschnittstelle, das Gerät hat 2
Kanäle, die durch Auswahl im Anwendungsprogramm als
Eingang
oder Ausgang parametriert werden können. Mittels
steckbaren Anschlussleitungen können konventionelle
Taster, potenzialfreie Kontakte oder Leuchtdioden
angeschlossen werden. Die Kontaktabfragespannung für
die Kontakte und
die Speisespannung für LEDs werden vom Gerät zur
Verfügung gestellt. Vorwiderstände für externe
Leuchtdioden sind im Gerät integriert.  Die Universal-
Schnittstelle wird Unterputz in eine Geräte-
Verbindungsdose 60 mm eingelegt.

Funktionen:
- Unterstützung von KNX Data Secure
- Schalten von Lasten (1- oder 2-Tasten-Bedienung)
- Bedienung von Jalousien und Rollläden (1- oder 2-
Tasten-Bedienung)
- Schalten und Dimmen von Beleuchtung (1- oder 2-
Tasten-Bedienung)
- Steuerung und Speicherung von Lichtszenen
- Werte senden bei Einfach- oder Mehrfachbetätigung
(z. B. Temperaturwert)
- Auslesen von Störmeldern
- Erstellung von individuellen Schaltfolgen (1- oder 2-
Tasten-Bedienung)
- Zählen von Impulsen und Betätigungen
- LED-Ansteuerung
- Logikfunktionen (Und, Oder, Exklusiv Oder)
Ein-/Ausgänge 2, parametrierbar
Abfragespannung 20 V gepulst
Eingangsstrom 0,5 mA
Versorgungsspannung 3,3 V DC
Ausgangsstrom max. 2 mA, über Vorwiderstand begrenzt
Anschluss 4 Leitungen ca. 30 cm lang, steckbar
verlängerbar auf max. 10 m
KNX-Busanschluss schraubenlose Busanschlussklemme
Schutzart IP 20, DIN EN 60 529
Montage Geräte-Verbindungsdose 60 mm
Abmessungen (H x B x T) 39 x 40 x 12 mm

komplett mit Adressierung, Parametrierung und
Programmierung nach Kundenvorgaben, incl. aller
erforderlichen Zubehörteile, Kleinmaterials und
notwendigen Nebenleistungen betriebsfertig montieren.
Menge: 2,000 St
Zuordnung: 444

**2.2.25 Tasterschnittstelle 4-fach**
4-fach u.P. Universalschnittstelle, das Gerät hat 4
Kanäle, die durch Auswahl im Anwendungsprogramm als
Eingang
oder Ausgang parametriert werden können. Mittels
steckbaren Anschlussleitungen können konventionelle
Taster, potenzialfreie Kontakte oder Leuchtdioden
angeschlossen werden. Die Kontaktabfragespannung für
die Kontakte und
die Speisespannung für LEDs werden vom Gerät zur
Verfügung gestellt. Vorwiderstände für externe
Leuchtdioden sind im Gerät integriert.  Die Universal-
Schnittstelle wird Unterputz in eine Geräte-
Verbindungsdose 60 mm eingelegt.

Funktionen:
- Unterstützung von KNX Data Secure
- Schalten von Lasten (1- oder 2-Tasten-Bedienung)
- Bedienung von Jalousien und Rollläden (1- oder 2-
Tasten-Bedienung)
- Schalten und Dimmen von Beleuchtung (1- oder 2-
Tasten-Bedienung)
- Steuerung und Speicherung von Lichtszenen
-  Werte senden bei Einfach- oder Mehrfachbetätigung
(z. B. Temperaturwert)
- Auslesen von Störmeldern
- Erstellung von individuellen Schaltfolgen (1- oder 2-
Tasten-Bedienung)
- Zählen von Impulsen und Betätigungen
- LED-Ansteuerung
- Logikfunktionen (Und, Oder, Exklusiv Oder)
Ein-/Ausgänge 4, parametrierbar, Abfragespannung 20 V
gepulst, Eingangsstrom 0,5 mA,
Versorgungsspannung 3,3 V DC
Ausgangsstrom max. 2 mA, über Vorwiderstand begrenzt
Anschluss 6 Leitungen ca. 30 cm lang, steckbar
verlängerbar auf max. 10 m
KNX-Busanschluss schraubenlose Busanschlussklemme
Schutzart IP 20, DIN EN 60 529
Montage Geräte-Verbindungsdose 60 mm
Abmessungen (H x B x T) 39 x 40 x 12 mm

komplett mit Adressierung, Parametrierung und
Programmierung nach Kundenvorgaben, incl. aller
erforderlichen Zubehörteile, Kleinmaterials und
notwendigen Nebenleistungen betriebsfertig montieren.
Menge: 8,000 St
Zuordnung: 444

**2.2.26 Tasterankopplung 2-fach**
Tasterankopplung 2-fach mit integriertem Busankoppler
mit LED Kontrolllicht 24 V KNX, Zum Kontaktieren von
konv. 1-fach Wippen mit Mittelstellung. Zum Einsatz in
FR-AP-Gehäusen. Busanschluss erfolgt über die
beiliegende Busklemme, komplett mit Adressierung,
Parametrierung und Programmierung nach Kundenvorgaben,
incl. aller erforderlichen Zubehörteile, Kleinmaterials
und notwendigen Nebenleistungen betriebsfertig
montieren.
Menge: 8,000 St
Zuordnung: 444

**2.2.27 KNX-Passiv Infrarot für Wand, Decke Bewegungsmelder**
Passiv Infrarot, für Wand, Decke, Ecke, 2 x Licht,1 X
HLK, Bewegungsmelder im Innen- und Außenbereich mit KNX
Schnittstelle, 2 Kanäle; Erfassungsbereich 300 °, mit
1360 Schaltzonen, zusätzlicher Unterkriechschutz,
mechanische Reichweiteneinstellung, Reichweite von 2 -
20 m in 3 Richtungen (je 100 °) einstellbar, geeignet
für Montagehöhe 2,00  5,00 m; optionale Montagehöhe 2
m, Reichweite Radial: r = 4 m (42 m²), Reichweite
Tangential: r = 20 m (1047 m²), Lichtmessung 2  1000
lx; Teachfunktion, Schutzart: IP54; Zeiteinstellung: 60
s  255 Min.; optionales Hauptlicht 0 - 100 %, KNX-
Funktionen: Lichtausgang 2x, Präsenz-Ausgang,
Helligkeitswert, Konstantlichtregelung,
Grundlichtfunktion, Dämmerungsschalter, Nahfeld,
Einzelpyroauswertung, Logikgatter, Vernetzung: Ja;
Einstellung via: ETS-Software, Fernbedienung, Bus,
Smart Remote; Vernetzung via KNX-Bus; Art der
Vernetzung: Master/Master, Master/Slave; Farbe:
Anthrazit; RAL-Farbe: 7016; Abmessungen (L x B x H):
172 x 113 x 144 mm; VDE Zertifikat; Inklusive
Eckwandhalter und Fernbedienung,
inkl. betriebsfertiger Lieferung, Montage, Festlegung
der Busstruktur, Funktionsliste, Eingabe der
Geräteadresse und Geräteparameter, Programmierung,
Software, Inbetriebnahme und Dokumentation
Menge: 6,000 St
Zuordnung: 444

**2.2.28 KNX-Passiv Infrarot Bewegungsmelder**
Passiv Infrarot Bewegungsmelder im Innen- und
Außenbereich mit KNX Schnittstelle, Vernetzung via KNX-
Bus, Erfassungsbereich 300 °, zusätzlicher
Unterkriechschutz, mechanische Reichweiteneinstellung,
Reichweite von 2 - 20 m in 3 Richtungen (je 100 °)
einstellbar, geeignet für Montagehöhe 2  5,00 m,
optionale Montagehöhe 2 m, Reichweite Radial: r = 4 m
(42 m²), Reichweite Tangential: r = 20 m (1047 m²),
Lichtmessung 2  1000 lx, Teachfunktion, optionales
Hauptlicht 0 - 100 %, KNX-Funktionen: Lichtausgang 2x,
Präsenz-Ausgang, Helligkeitswert,
Konstantlichtregelung, Grundlichtfunktion,
Dämmerungsschalter, Nahfeld, Einzelpyroauswertung,
Logikgatter, Vernetzung via KNX-Bus, Einstellungen via
ETS-Software, Fernbedienung, Bus und Smart Remote; Art
der Vernetzung: Master/Master, Master/Slave;
Umgebungstemperatur: -20  50 °C; Farbe: Schwarz; RAL-
Farbe: 9005; Abmessungen (L x B x H): 128 x 114 x 74
mm; Inklusive Eckwandhalter, inkl. betriebsfertiger
Lieferung, Montage, Festlegung der Busstruktur,
Funktionsliste, Eingabe der Geräteadresse und
Geräteparameter, Programmierung, Software,
Inbetriebnahme und Dokumentation
Menge: 2,000 St
Zuordnung: 444

**2.2.29 KNX-Passiv Infrarot Präsenzmelder für die Deckenmontage**
Passiv Infrarot - Präsenzmelder für die Deckenmontage
Unterputz im Innenbereich mit KNX Schnittstelle, 4
Kanäle; Erfassungsbereich quadratisch 360 °,
zusätzlicher Unterkriechschutz, elektronische
Reichweiteneinstellung, geeignet für Montagehöhe 2,50
10,00 m; optionale Montagehöhe 2,8 m, Reichweite
Präsenz: 9 x 9 m (81 m²), Reichweite Radial: 9 x 9 m
(81 m²), Reichweite Tangential: 24 x 24 m (576 m²),
Lichtmessung 2  2000 lx; Teachfunktion,
Versorgungsspannung: 30 V, KNX-Bus; Schutzart: IP20;
Zeiteinstellung: 10 s  1092 Min.; optionales Hauptlicht
0 - 100 %, KNX-Funktionen: Behaglichkeit,
Dämmerungsschalter, Einzelpyroauswertung,
Grundlichtfunktion, Helligkeitswert, HLK-Ausgang,
Konstantlichtregelung, Lichtausgang 4x, Luftfeuchte-
Ausgang, Präsenz-Ausgang, Tag- / Nachtfunktion,
Taupunkt, Temperatur-Ausgang, Logikgatter, Vernetzung:
Ja; Einstellungen via Bus, ETS-Software, App, Potis und
Connect Bluetooth Mesh; Vernetzung via KNX-Bus
Bluetooth Mesh Connect; Farbe: Weiß; RAL-Farbe: 9003;
Abmessungen (L x B x H): 67 x 103 x 103 mm, inkl.
betriebsfertiger Lieferung, Montage, Erstellung des
notwendigen Deckenausschnitts,  Festlegung der
Busstruktur, Funktionsliste, Eingabe der Geräteadresse
und Geräteparameter, Programmierung, Software,
Inbetriebnahme und Dokumentation
Menge: 9,000 St
Zuordnung: 444

**2.2.30 KNX-Passiv Infrarot Gang-Bewegungsmelder für die Decke**
Passiv Infrarot, 2 x Licht,1 X HLK, Gang-
Bewegungsmelder für die Deckenmontage Unterputz im
Innenbereich mit KNX Schnittstelle, 4 Kanäle;
Erfassungsbereich Gang 23 x 6 m; mit 280 Schaltzonen,
zusätzlicher Unterkriechschutz, geeignet für
Montagehöhe 2,50  5,00 m; optionale Montagehöhe 2,5 m,
Reichweite Radial: 12 x 6 m (72 m²), Reichweite
Tangential: 23 x 6 m (138 m²), Lichtmessung 2  1000 lx;
Teachfunktion, Versorgungsspannung: KNX-Bus; Schutzart:
IP20; Zeiteinstellung: 5 s  15 Min.; optionales
Hauptlicht 0 - 100 %, KNX-Funktionen:
Dämmerungsschalter, Grundlichtfunktion,
Helligkeitswert, HLK-Ausgang, Konstantlichtregelung,
Lichtausgang 2x, Präsenz-Ausgang, Tag- / Nachtfunktion,
Logikgatter, Vernetzung: Ja; Einstellung via: ETS-
Software, Fernbedienung, Bus, Smart Remote; Vernetzung
via KNX-Bus; Art der Vernetzung: Master/Slave; Farbe:
Weiß; RAL-Farbe: 9003; Abmessungen (L x B x H): 78 x 94
x 94 mm, Abmessungen (Ø x H): 124 x 78 mm,
inkl. betriebsfertiger Lieferung, Montage, Erstellung
des notwendigen Deckenausschnitts,  Festlegung der
Busstruktur, Funktionsliste, Eingabe der Geräteadresse
und Geräteparameter, Programmierung, Software,
Inbetriebnahme und Dokumentation
Menge: 8,000 St
Zuordnung: 444

**2.2.31 KNX-Passiv Infrarot Präsenzmelder für die Decke**
Passiv Infrarot, 2 x Licht,1 X HLK, Bewegungs- und
Präsenzmelder für die Deckenmontage Unterputz im
Innenbereich mit KNX Schnittstelle, 2 Kanäle;
Erfassungsbereich rund 360 °, mit 492 Schaltzonen,
zusätzlicher Unterkriechschutz, geeignet für
Montagehöhe 2  4 m; optionale Montagehöhe 2,8 m,
Reichweite Präsenz: Ø 6 m (28 m²), Reichweite Radial: Ø
4.5 m (16 m²), Reichweite Tangential: Ø 8 m (50 m²),
Lichtmessung 2  800 lx; Teachfunktion, Schutzart: IP20;
Zeiteinstellung: 10 s  1092 Min.; KNX-Funktionen:
Helligkeitswert, Lichtausgang 2x,
Konstantlichtregelung, Dämmerungsschalter,
Grundlichtfunktion, HLK-Ausgang, Logikgatter, Präsenz-
Ausgang, Sabotageschutz, Tag- / Nachtfunktion,
Vernetzung: Ja; Einstellung via: Smart Remote, ETS-
Software, Bus; Vernetzung via Kabel; Art der
Vernetzung: Master/Master; Farbe: Weiß; RAL-Farbe:
9010; Abmessungen (L x B x H): 69 x 109 x 109 mm,
Abmessungen (Ø x H): 109 x 69 mm
inkl. betriebsfertiger Lieferung, Montage, Erstellung
des notwendigen Deckenausschnitts,  Festlegung der
Busstruktur, Funktionsliste, Eingabe der Geräteadresse
und Geräteparameter, Programmierung, Software,
Inbetriebnahme und Dokumentation
Menge: 11,000 St
Zuordnung: 444

**2.2.32 KNX-Passiv Infrarot Micro Präsenzmelder für den Deckeneinbau**
Passiv Infrarot, 4 x Licht, 1 x HLK, Präsenzmelder für
den Deckeneinbau im Innenbereich mit KNX Schnittstelle,
4 Kanäle; Erfassungsbereich quadratisch 360 °, mit 168
Schaltzonen, zusätzlicher Unterkriechschutz, geeignet
für Montagehöhe 2,00  5,00 m; optionale Montagehöhe 2,8
m, Reichweite Präsenz: 4 x 4 m (16 m²), Reichweite
Radial: 4 x 4 m (16 m²), Reichweite Tangential: 6 x 6 m
(36 m²), Lichtmessung 2  1000 lx; Teachfunktion,
Versorgungsspannung: 30 V, KNX-Bus; Schutzart: IP65;
Zeiteinstellung: 60 s  255 Min.; optionales Hauptlicht
0 - 100 %, KNX-Funktionen: Dämmerungsschalter,
Grundlichtfunktion, Helligkeitswert, HLK-Ausgang,
Konstantlichtregelung, Tag- / Nachtfunktion, Präsenz-
Ausgang, Lichtausgang 4x, Logikgatter, Vernetzung: Ja;
Einstellung via: ETS-Software, Fernbedienung, Bus,
Smart Remote; Vernetzung via KNX-Bus; Art der
Vernetzung: Master/Master, Master/Slave; Farbe: Weiß;
RAL-Farbe: 9003; Abmessungen (L x B x H): 71 x 43 x 43
mm, Abmessungen (Ø x H): 43 x 71 mm
inkl. betriebsfertiger Lieferung, Montage, Erstellung
des notwendigen Deckenausschnitts,  Festlegung der
Busstruktur, Funktionsliste, Eingabe der Geräteadresse
und Geräteparameter, Programmierung, Software,
Inbetriebnahme und Dokumentation
Menge: 6,000 St
Zuordnung: 444

**2.2.33 KNX-Hochfrequenz Präsenzmelder für die Deckenmontage**
Hochfrequenz, 4 x Licht, 1 x HLK, Präsenzmelder für die
Deckenmontage Unterputz im Innenbereich mit KNX
Schnittstelle, 4 Kanäle; Erfassungsbereich rund 360 °,
zusätzlicher Unterkriechschutz, elektronische
Reichweiteneinstellung, Zur Raumanpassung lassen sich 1
oder 2 Erfassungsrichtungen per Aufkleber ausblenden,
geeignet für Montagehöhe 2,50  3,5 m; optionale
Montagehöhe 2,8 m, Reichweite Radial: Ø 12 m (113 m²),
Reichweite Tangential: Ø 12 m (113 m²), Lichtmessung 10
 1000 lx; Teachfunktion, Versorgungsspannung: 30 V,
KNX-Bus; Schutzart: IP20; Zeiteinstellung: 10 s  1092
Min.; optionales Hauptlicht 0 - 100 %, KNX-Funktionen:
Dämmerungsschalter, Grundlichtfunktion,
Helligkeitswert, HLK-Ausgang, Konstantlichtregelung,
Lichtausgang 4x, Präsenz-Ausgang, Tag- / Nachtfunktion,
Logikgatter, Vernetzung: Ja; Einstellung via: ETS-
Software, Fernbedienung, Bus, Smart Remote; Vernetzung
via KNX-Bus; Art der Vernetzung: Master/Master, Master/
Slave; Farbe: Weiß; RAL-Farbe: 9010; Abmessungen (L x B
x H): 55 x 120 x 120 mm; VDE Zertifikat
inkl. betriebsfertiger Lieferung, Montage, Erstellung
des notwendigen Deckenausschnitts,  Festlegung der
Busstruktur, Funktionsliste, Eingabe der Geräteadresse
und Geräteparameter, Programmierung, Software,
Inbetriebnahme und Dokumentation
Menge: 2,000 St
Zuordnung: 444

**2.2.34 KNX Bewegungsmelder Komfort 1,10 m**
KNX Bewegungsmelder Komfort 1,10 m
Flächenschalter, reinweiß glänzend
Merkmale:
- Montage auf Busankoppler 3.
- Konfigurierbar zur Bewegungserkennung (Anwendung
  Wächter) oder zur Raumüberwachung (Anwendung Melder).
- Auswertung der Helligkeit bei aktiver
Bewegungserfassung
  im Wächterbetrieb. Ausschalten der Beleuchtung bei
  Überschreiten der Helligkeitsschwelle.
- Projektierbare Anzahl von Bewegungsimpulsen innerhalb
  einer Überwachungszeit im Meldebetrieb.
- Bewegungserfassung erfolgt digital über 2 PIR-
Sektoren.
- Empfindlichkeit der Bewegungserfassung getrennt für
die
  PIR-Sektoren in
  Stufen parametrierbar.
- Integrierter Helligkeitssensor zur Ermittlung der
  Umgebungshelligkeit.
- Anpassung der Empfindlichkeit über einen Einsteller
am
  Gerät oder mit IR-Fernbedienung PIR KNX (Zubehör).
- Auswertung der gemessenen Helligkeit durch bis zu
drei
  voneinander unabhängige Helligkeitsgrenzwerte.
- Anzeige der Bewegungserfassung (permanent oder nur im
  Gehtest).
- Konfigurierbare Funktionen: Schalten,
Treppenhausfunktion,
  Dimmwertgeber, Szenennebenstelle,
Temperaturwertgeber,
  Helligkeitswertgeber, Betriebsmodusumschaltung,
Schalten
  mit Zwangsstellung.
- Funktionsblock-Umschaltung zum busgesteuerten
  Umschalten zwischen zwei Funktionsblock-Gruppen.
- Umschaltung der Betriebsart (OFF / AUTO / ON) des
ersten
  Funktionsblocks im laufenden Betrieb durch
  Vor-Ort-Bedienung.
- Bedarfsorientiertes Sperren einzelner Funktionsblöcke
über
  den KNX.
- Manuelle Bedienung der angesteuerten KNX Aktorik und
  folglich eine Deaktivierung der PIR-Automatik
möglich.

Technische Daten:
Montagehöhe bis 1,10 m
- Erfassungsbereich nach vorne: max. 32 m
- Reichweite zu jeder Seite: max. 19 m
Erfassungswinkel: 180°
Helligkeitssensor
- Messbereich: ca. 1 bis 1000 lx
Schutzart
- System 55, Flächenschalter: IP20
- TX_44: IP44
Umgebungstemperatur: -5 °C bis +45 °C
Temperatursensor
- Messbereich: -5 °C bis +45 °C
inkl.  Festlegung der Busstruktur, Funktionsliste,
Eingabe der Geräteadresse und Geräteparameter,
Programmierung, Software, Inbetriebnahme und
Dokumentation, passend zum Schalterprogramm, inkl.
anteiligem Rahmen und allem notwendigem Zubehör liefern
und betriebsfertig montieren
Menge: 1,000 St
Zuordnung: 444

**2.2.35 KNX Bewegungsmelder Komfort 2,20 m**
KNX Bewegungsmelder Komfort 2,20 m
Flächenschalter
Reinweiß glänzend
Merkmale:
- Montage auf Busankoppler 3.
- Konfigurierbar zur Bewegungserkennung (Anwendung
  Wächter) oder zur Raumüberwachung (Anwendung Melder).
- Auswertung der Helligkeit bei aktiver
Bewegungserfassung
  im Wächterbetrieb. Ausschalten der Beleuchtung bei
  Überschreiten der Helligkeitsschwelle.
- Projektierbare Anzahl von Bewegungsimpulsen innerhalb
  einer Überwachungszeit im Meldebetrieb.
- Bewegungserfassung erfolgt digital über 2 PIR-
Sektoren.
- Empfindlichkeit der Bewegungserfassung getrennt für
die
  PIR-Sektoren in Stufen parametrierbar.
- Integrierter Helligkeitssensor zur Ermittlung der
  Umgebungshelligkeit.
- Anpassung der Empfindlichkeit über einen Einsteller
am
  Gerät oder mit IR-Fernbedienung PIR KNX.
- Konfigurierbare Funktionen: Schalten,
Treppenhausfunktion,
  Dimmwertgeber, Szenennebenstelle,
Temperaturwertgeber,
  Helligkeitswertgeber, Betriebsmodusumschaltung,
Schalten
  mit Zwangsstellung.
- Funktionsblock-Umschaltung zum busgesteuerten
  Umschalten zwischen zwei Funktionsblock-Gruppen.
- Umschaltung der Betriebsart (OFF / AUTO / ON) des
ersten
  Funktionsblocks im laufenden Betrieb durch
  Vor-Ort-Bedienung oder über Kommunikationsobjekt
durch
  Vor-Ort-Bedienung an weiteren KNX Bewegungsmeldern
  über KNX Tastsensor oder Visualisierung.
- Bedarfsorientiertes Sperren einzelner Funktionsblöcke
über
  den KNX.
- Demontagealarm, beim Abziehen vom Busankoppler wird
  ein 1-Bit oder 1-Byte Telegramm ausgelöst.
- IR-Fernbedienung PIR KNX (Zubehör) zur Einstellung
von Funktionen des ersten Funktionsblocks
(Dämmerungsstufe, Empfindlichkeit der
Bewegungserfassung, Bewegungsauswertung und
Nachlaufzeit). Ein- und
Ausschalten der Gehtest-Funktion.

Technische Daten:
Montagehöhe bis 2,20 m
- Erfassungsbereich nach vorne: max. 15 m
- Reichweite zu jeder Seite: max. 10 m
Montagehöhe bis 1,10 m
- Erfassungsbereich nach vorne: max. 10 m
- Reichweite zu jeder Seite: max. 9 m
Erfassungswinkel: 180°
Helligkeitssensor
- Messbereich: ca. 1 bis 1000 lx
Schutzart
- System 55, Flächenschalter: IP20
Umgebungstemperatur: -25 °C bis +55 °C
Temperatursensor
- Messbereich: -20 °C bis +55 °C
inkl.  Festlegung der Busstruktur, Funktionsliste,
Eingabe der Geräteadresse und Geräteparameter,
Programmierung, Software, Inbetriebnahme und
Dokumentation, passend zum Schalterprogramm, inkl.
anteiligem Rahmen und allem notwendigem Zubehör liefern
und betriebsfertig montieren
Menge: 2,000 St
Zuordnung: 444

**2.2.36 Aufputz-Gehäuse für Präsenzmelder**
Aufputz-Gehäuse für vorgenannte Präsenzmelder liefern
und inkl. aller Nebenleistungen und Kleinmaterial
montieren
Menge: 8,000 St
Zuordnung: 444

**2.2.37 Ballschutzkorb**
Ballschutzkorb, sicherer Schutz gegen mechanische
Beschädigungen, robuste und stabile Ausführung,
besonders schlagfest, inklusive 6 Schrauben,
3 Dübel und 3 Distanzhülsen (Länge 45 mm) Schutzklasse
IK07 Gesamthöhe 70 mm (115 mm mit Distanzhülsen),
Ø 200 mm liefern und inkl. Kleinmaterial montieren
Menge: 15,000 St
Zuordnung: 444

*Hinweis*
Programmierungsarbeiten KNX
Generell ist in den Gerätepreis aller angebotenen
Geräte und Systemkomponenten die Parametrierung,
Adressierung und die Programmierung sowie die Anpassung
der jeweiligen Produktapplikationen und
Funktionsmodulen mit einzukalkulieren.
Nachstehend sind ausschliesslich Sonderprogrammierungen
und zusätzliche, nachträgliche
Umprogrammierungsarbeiten auf Grund von geänderten
Vorgaben nach erfolgreicher und vom Bauherrn
abgenommener Grundprogrammierung anzubieten.

**2.2.38 Erstellung der Anwendungsprogramme**
Erstellung der Anwendungsprogramme, Lasten- und
Pflichtenhefte, Filtertabellen und aller notwendigen
Nebenleistungen für die Inbetriebnahme der KNX-Anlage
sowie Vorlage der Unterlagen beim Planungsbüro zur
Freigabe vor Ausführungsbeginn
Menge: 1,000 Psch
Zuordnung: 444

**2.2.39 Technikerstunde Programmierer**
Technikerstunde für Anpassungsprogrammierungen der
verschiedenen Gewerke (z.B. Anbindung an den Bestand,
Medientechnik, Beleuchtungsanlage Dali, etc.), eine
mehrjährige Erfahrung bei Bussystemen muss auf
Nachfrage nachgewiesen werden.
Die hier angebotenen Leistungen sind für besondere
Anwendungsfälle, die derzeit noch nicht definiert sind.
Die Stunden sind vor Anfall im Einzelfall mit der
Bauleitung abzustimmen und schriftlich anzukündigen.
Menge: 20,000 Std.
Zuordnung: 444

**2.2.40 Dokumentation der KNX-Anlage**
Erstellung einer Dokumentation des KNX-Systems auf DVD/
CD-ROM mit
Hilfe der ETS im folgenden Umfang:
-Lageplan mit eingezeichneten EIB-Geräten
-Topologiedarstellung des Bussystems
-Geräteliste mit eingestellten Parametern
-Gruppenadressenübersicht
-Ansichtszeichnung der KNX-Geräte in den Verteilungen
-KNX-Programmierung
und alle weiteren durch den AN erstellten KNX/
objektspezifischen Programmierungen und Datensätze
Menge: 1,000 Psch
Zuordnung: 449

#### Titel 2.3 Kabel und Leitungen

*Hinweis*
Niederspannungs- und FM-Verkabelung
In die Verlegepreise sind alle erforderlichen Arbeiten
mit einzukalkulieren, wie beispielsweise das Verlegen
in
Teillängen, das Absetzen und Einführen in alle Geräte,
Verlege- und Befestigungsmaterial je nach Verlageart,
Verlegezubehör und Hilfsmittel wie Kabelabroller, etc.,
das dauerhafte Beschriften der Kabelenden, so dass eine
eindeutige Zuordnung auch zu einem späteren Zeitpunkt
der Installationsarbeiten noch möglich ist, das
Hochbinden und Schützen der Leitungen vor Verschmutzung
und Beschädigung durch andere Gewerke und sonstige
übliche Arbeiten. Grundsätzlich gilt für alle Kabel und
Leitungen die Lieferung in Teillängen.
Die Mehraufwendungen für die Installation im Bestand
für Fädelarbeiten durch Leuchtenöffnungen oder über
Reviklappen ist bereits in die Einheitspreise mit
einzukalkulieren und wird nicht gesondert vergütet.
Die Montagehöhen gehen, insbesondere im Bereich der
Sheed-Dächer, auf bis zu fünf Meter über
Fertigfußboden. Notwendige Arbeitshilfsmittel und
Hebezeuge sind bei der Kalkulation der Einheitspreise
dieses Titels einzukalkulieren und zu berücksichtigen.

*Hinweis*
Verlegearten von Kabel und Leitungen
a)  Verlegung nachstehender Kabel und Leitungen
  in Teillängen einziehen in vorhandene Rohre, in
  Hohlwände, GK-Wände, Deckenkonstruktionen, in
  Kabelkanäle, auf Kabelrinnen, Fädelung durch
  vorhandene Leuchtenöffnungen oder Revi-Klappen
etc.
  einschl.  aller erforderlichen Hilfsmittel,
Beschriftungen,
  Klein- und Befestigungsmaterial

**2.3.01 NYM 3 x 1,5 qmm**
Kunststoffmantelleitung nach DIN 0250, liefern,
einziehen und betriebsfertig verlegen als NYM-J 3 x 1,5
qmm, Erschwerniszuschläge für Arbeiten in den
vorhandenen Zwischendecken und Fädelungsarbeiten durch
Leuchtenöffnungen oder wegen technisch hoher
Installationsdichte sind mit einzukalkulieren und
werden nicht extra vergütet.
Menge: 1650,000 m
Zuordnung: 444

**2.3.02 NYM 5 x 1,5 qmm**
Kunststoffmantelleitung nach DIN 0250, liefern,
einziehen und betriebsfertig verlegen als NYM-J 5 x 1,5
qmm
Erschwerniszuschläge für Arbeiten in den vorhandenen
Zwischendecken und Fädelungsarbeiten durch
Leuchtenöffnungen oder wegen technisch hoher
Installationsdichte sind mit einzukalkulieren und
werden nicht extra vergütet.
Menge: 3850,000 m
Zuordnung: 444

**2.3.03 NYM 7 x 1,5 qmm**
Kunststoffmantelleitung nach DIN 0250, liefern,
einziehen und betriebsfertig verlegen als NYM-J 7 x 1,5
qmm
Erschwerniszuschläge für Arbeiten in den vorhandenen
Zwischendecken und Fädelungsarbeiten durch
Leuchtenöffnungen oder wegen technisch hoher
Installationsdichte sind mit einzukalkulieren und
werden nicht extra vergütet.
Menge: 420,000 m
Zuordnung: 444

**2.3.04 NYM 3 x 2,5 qmm**
Kunststoffmantelleitung nach DIN 0250, liefern,
einziehen und betriebsfertig verlegen als NYM-J 3 x 2,5
qmm
Erschwerniszuschläge für Arbeiten in den vorhandenen
Zwischendecken und Fädelungsarbeiten durch
Leuchtenöffnungen oder wegen technisch hoher
Installationsdichte sind mit einzukalkulieren und
werden nicht extra vergütet.
Menge: 3650,000 m
Zuordnung: 444

**2.3.05 NYM 5 x 2,5 qmm**
Kunststoffmantelleitung nach DIN 0250, liefern,
einziehen und betriebsfertig verlegen als NYM-J 5 x 2,5
qmm
Erschwerniszuschläge für Arbeiten in den vorhandenen
Zwischendecken und Fädelungsarbeiten durch
Leuchtenöffnungen oder wegen technisch hoher
Installationsdichte sind mit einzukalkulieren und
werden nicht extra vergütet.
Menge: 840,000 m
Zuordnung: 444

**2.3.06 NYM 1 x 6 qmm**
Kunststoffmantelleitung nach DIN 0250, liefern,
einziehen und betriebsfertig verlegen als NYM-J 1 x 6
qmm Erschwerniszuschläge für Arbeiten in den
vorhandenen Zwischendecken und Fädelungsarbeiten durch
Leuchtenöffnungen oder wegen technisch hoher
Installationsdichte sind mit einzukalkulieren und
werden nicht extra vergütet.
Menge: 640,000 m
Zuordnung: 444

**2.3.07 NYM 1 x 16 qmm**
Kunststoffmantelleitung nach DIN 0250, liefern,
einziehen und betriebsfertig verlegen als NYM-J 1 x 16
qmm Erschwerniszuschläge für Arbeiten in den
vorhandenen Zwischendecken und Fädelungsarbeiten durch
Leuchtenöffnungen oder wegen technisch hoher
Installationsdichte sind mit einzukalkulieren und
werden nicht extra vergütet.
Menge: 360,000 m
Zuordnung: 444

**2.3.08 NYM 5 x 4 qmm**
Kunststoffmantelleitung nach DIN 0250, liefern,
einziehen und betriebsfertig verlegen als NYM-J 5 x 4
qmm
Menge: 155,000 m
Zuordnung: 444

**2.3.09 NYM 5 x 6 qmm**
Starkstromkabel nach DIN 0276, mit allem Klein- und
Befestigungsmaterial, auf oder im Mauerwerk, in
Kabelkanal oder Gitterrinne oder in Rohr einziehen,
liefern und betriebsfertig montieren, als NYM 5 x 6 qmm
Menge: 180,000 m
Zuordnung: 444

**2.3.10 NYM 5 x 10 qmm**
Starkstromkabel nach DIN 0276, mit allem Klein- und
Befestigungsmaterial, auf oder im Mauerwerk, in
Kabelkanal oder Gitterrinne oder in Rohr einziehen,
liefern und betriebsfertig montieren, als NYM 5 x 10
qmm
Menge: 180,000 m
Zuordnung: 444

**2.3.11 NYM 5 x 16 qmm**
Starkstromkabel nach DIN 0276, mit allem Klein- und
Befestigungsmaterial, auf oder im Mauerwerk, in
Kabelkanal oder Gitterrinne oder in Rohr einziehen,
liefern und betriebsfertig montieren, als NYM 5 x 16
qmm
Menge: 35,000 m
Zuordnung: 444

**2.3.12 NYM 5 x 25 qmm**
Starkstromkabel nach DIN 0276, mit allem Klein- und
Befestigungsmaterial, auf oder im Mauerwerk, in
Kabelkanal oder Gitterrinne oder in Rohr einziehen,
liefern und betriebsfertig montieren, als NYM 5 x 25
qmm
Menge: 44,000 m
Zuordnung: 444

**2.3.13 NYCWY 4 x 35/16 qmm**
Starkstromkabel nach DIN 0276, mit allem Klein- und
Befestigungsmaterial, auf oder im Mauerwerk, in
Kabelkanal oder Gitterrinne oder in Rohr einziehen,
liefern und betriebsfertig montieren,
als NYCWY 4 x 35/16qmm
Menge: 45,000 m
Zuordnung: 444

**2.3.14 Jalousiezuleitung 5x1,5 qmm**
Gummischlauchleitung nach DIN 0282 in Teillängen als
Jalousiezuleitung, mit allem Klein- und
Befestigungsmaterial in und unter Putz, in Leerrohre
oder Kabelkanäle oder auf Holzkonstruktionen, liefern
und betriebsfertig verlegen als H07RN-F 5x1,5 qmm
Erschwerniszuschläge für Arbeiten in den vorhandenen
Zwischendecken und Fädelungsarbeiten durch
Leuchtenöffnungen oder wegen technisch hoher
Installationsdichte sind mit einzukalkulieren und
werden nicht extra vergütet
Menge: 1600,000 m
Zuordnung: 444

**2.3.15 Ölflex 3 x 1,5 qmm gemischt**
Starkstromkabel, mit allem Klein- und
Befestigungsmaterial, mit Abstandsschellen, auf
Kabelrinnen in Leerrohre oder in vorhandenen
Kabelgraben einziehen, liefern und betriebsfertig
montieren,
als Ölflex 140 H05VV5-F 3 x 1,5 qmm
Menge: 240,000 m
Zuordnung: 444

**2.3.16 Ölflex 5 x 1,5 qmm gemischt**
Starkstromkabel, mit allem Klein- und
Befestigungsmaterial, mit Abstandsschellen, auf
Kabelrinnen in Leerrohre oder in vorhandenen
Kabelgraben einziehen, liefern und betriebsfertig
montieren, als Ölflex 5 x 1,5 qmm
Menge: 120,000 m
Zuordnung: 444

**2.3.17 Ölflex 3 x 2,5 qmm gemischt**
Starkstromkabel, mit allem Klein- und
Befestigungsmaterial, mit Abstandsschellen, auf
Kabelrinnen in Leerrohre oder in vorhandenen
Kabelgraben einziehen, liefern und betriebsfertig
montieren, als Ölflex 140 H05VV5-F 3 x 2,5 qmm
Menge: 75,000 m
Zuordnung: 444

**2.3.18 Ölflex 5 x 2,5 qmm gemischt**
Starkstromkabel, mit allem Klein- und
Befestigungsmaterial, mit Abstandsschellen, auf
Kabelrinnen in Leerrohre oder in vorhandenen
Kabelgraben einziehen, liefern und betriebsfertig
montieren, als Ölflex 5 x 2,5 qmm
Menge: 120,000 m
Zuordnung: 444

**2.3.19 Ölflex 5 x 6 qmm gemischt**
Starkstromkabel, mit allem Klein- und
Befestigungsmaterial, mit Abstandsschellen, auf
Kabelrinnen in Leerrohre oder in vorhandenen
Kabelgraben einziehen, liefern und betriebsfertig
montieren, als Ölflex 5 x 6 qmm
Menge: 80,000 m
Zuordnung: 444

**2.3.20 Solarkabel PV1-F, 6 qmm**
Liefern, einziehen und betriebsfertig verlegen eines
Solarkabels Typ PV1-F, 6 mm², wahlweise in der Farbe
Blau oder Rot.

Ausführung UV-, ozon- und witterungsbeständig,
hochflexibel und für hohe mechanische Belastungen
geeignet. Zur festen Verlegung sowie für flexible
Anwendungen bei freier Bewegung ohne Zugbeanspruchung.
Geeignet für die Verlegung in trockenen und feuchten
Räumen sowie im Freien, auch bei direkter
Sonneneinstrahlung.

Technische Daten:

- Leiter: nach DIN EN 60228, Klasse 5, verzinnt
- Nennspannung (Uo/U): AC 0,6/1,0 kV / DC 0,9/1,5 kV
- Höchstzulässige Spannung: bis 1,8 kV
- Wechselspannungsprüfung: AC 6,5 kV
- Kurzschlussfestigkeit: bis 200 °C / 5 s
- Wärmedehnungsprüfung: bei 200 °C
-Temperaturbereich: -40 °C bis +90 °C
- Max. Leiterbetriebstemperatur: +120 °C
- Säure- und laugenbeständig
- Ozon- und UV-beständig
- Halogenfrei
Menge: 1280,000 m
Zuordnung: 444

*Hinweis*
Fernmeldekabel
Vorbemerkungen siehe oben, des Weiteren ist die
räumliche Trennung zu Starkstromleitungen nach VDE
unbedingt einzuhalten.

*Hinweis*
Verlegearten von Fernmeldeleitungen
a)  Einziehen in vorhandene Rohre, in Hohlwände,
  Deckenkonstruktionen, in Kabelkanäle, auf
  Kabelpritschen, inkl. Fädelarbeiten durch
  Leuchtenöffnungen oder Reviklappen einschl. aller
  erforderlichen Hilfsmittel,
  Klein- und Befestigungsmaterial

**2.3.21 FM-Installationsleitung J-Y(ST)Y 4x2x0,6**
FM-Installationsleitung nach DIN VDE 0815 in Teillängen
liefern und betriebsfertig verlegen als J-Y(ST)Y
4x2x0,6 qmm. Erschwerniszuschläge für Arbeiten in den
vorhandenen Zwischendecken und Fädelungsarbeiten durch
Leuchtenöffnungen oder wegen technisch hoher
Installationsdichte sind mit einzukalkulieren und
werden nicht extra vergütet.
Menge: 280,000 m
Zuordnung: 457

**2.3.22 FM-Installationsleitung J-Y(ST)Y 2x2x0,8**
FM-Installationsleitung nach DIN VDE 0815 in Teillängen
liefern und betriebsfertig verlegen als J-Y(ST)Y
2x2x0,8 qmm. Erschwerniszuschläge für Arbeiten in den
vorhandenen Zwischendecken und Fädelungsarbeiten durch
Leuchtenöffnungen oder wegen technisch hoher
Installationsdichte sind mit einzukalkulieren und
werden nicht extra vergütet.
Menge: 2760,000 m
Zuordnung: 457

**2.3.23 FM-Installationsleitung J-Y(ST)Y 4x2x0,8**
FM-Installationsleitung nach DIN VDE 0815 in Teillängen
liefern und betriebsfertig verlegen als J-Y(ST)Y
4x2x0,8 qmm. Erschwerniszuschläge für Arbeiten in den
vorhandenen Zwischendecken und Fädelungsarbeiten durch
Leuchtenöffnungen oder wegen technisch hoher
Installationsdichte sind mit einzukalkulieren und
werden nicht extra vergütet.
Menge: 1240,000 m
Zuordnung: 457

**2.3.24 FM-Installationsleitung J-Y(ST)Y 10x2x0,8**
FM-Installationsleitung nach DIN VDE 0815 in Teillängen
liefern und betriebsfertig verlegen als J-Y(ST)Y
10x2x0,8 qmm.  Erschwerniszuschläge für Arbeiten in den
vorhandenen Zwischendecken und Fädelungsarbeiten durch
Leuchtenöffnungen oder wegen technisch hoher
Installationsdichte sind mit einzukalkulieren und
werden nicht extra vergütet.
Menge: 160,000 m
Zuordnung: 457

**2.3.25 KNX-Busleitung grün**
Busleitung YCY mit Aufdruck Instabus YCY 2x2x0.8 qmm
liefern und betriebsfertig installiert auf Kabelrinnen,
in Leerrohre oder Hohlwände eingezogen, in oder auf
Putz in Teillängen montieren Erschwerniszuschläge für
Arbeiten in den vorhandenen Zwischendecken und
Fädelungsarbeiten durch Leuchtenöffnungen oder wegen
technisch hoher Installationsdichte sind mit
einzukalkulieren und werden nicht extra vergütet.
Menge: 1560,000 m
Zuordnung: 444

**2.3.26 Brandmeldeleitung J-Y(ST)Y 2x2x0,8 rot**
FM-Installationsleitung als Brandmeldeleitung nach DIN
VDE 0815 in Teillängen liefern und  betriebsfertig
verlegen, Farbe rot mit Aufschrift gemäß behördlicher
Auflagen als J-Y(ST)Y 2x2x0,8 rot Erschwerniszuschläge
für Arbeiten in den vorhandenen Zwischendecken und
Fädelungsarbeiten durch Leuchtenöffnungen oder wegen
technisch hoher Installationsdichte sind mit
einzukalkulieren und werden nicht extra vergütet.
Menge: 1340,000 m
Zuordnung: 456

**2.3.27 Brandmeldeleitung J-Y(ST)Y 4x2x0,8 rot**
FM-Installationsleitung als Brandmeldeleitung nach DIN
VDE 0815 in Teillängen liefern und  betriebsfertig
verlegen, Farbe rot mit Aufschrift gemäß behördlicher
Auflagen als
J-Y(ST)Y 4x2x0,8 rot Erschwerniszuschläge für Arbeiten
in den vorhandenen Zwischendecken und Fädelungsarbeiten
durch Leuchtenöffnungen oder wegen technisch hoher
Installationsdichte sind mit einzukalkulieren und
werden nicht extra vergütet.
Menge: 240,000 m
Zuordnung: 456

**2.3.28 Steuerleitung Li12Y11Y 2 x 0,5 qmm**
Steuerleitung Li12Y11Y 2 x 0,5 mm, halogenfrei,
kälteflexibel, kerbzäh, mikrobenfest, einziehen und in
technisch hoch installierten Bereichen betriebsfertig
verlegen
als Li12Y11Y 2 x 0,5 qmm
Menge: 140,000 m
Zuordnung: 444

**2.3.29 Steuerkabel LiYCY(TP) 2 x 2 x 0,75 qmm**
Steuerleitung als feindrähtige/mehrdrähtige (0,34 mm²)
Litze aus blanken Kupferdrähten, Aderisolation aus PVC
Kupfergeflecht, verzinnt, Außenmantel aus PVC,
in Anlehnung an VDE 0812. Flammwidrig nach IEC 60332-1-
2 liefern, einziehen und in technisch hoch
installierten Bereichen betriebsfertig verlegen
als LiYCY(TP)  2 x 2 x 0,75 qmm
Menge: 640,000 m
Zuordnung: 444

**2.3.30 Steuerkabel LiYCY(TP) 4 x 2 x 0,75 qmm**
Steuerleitung als feindrähtige/mehrdrähtige (0,34 mm²)
Litze aus blanken Kupferdrähten, Aderisolation aus PVC
Kupfergeflecht, verzinnt, Außenmantel aus PVC,
in Anlehnung an VDE 0812. Flammwidrig nach IEC 60332-1-
2 liefern, einziehen und in technisch hoch
installierten Bereichen betriebsfertig verlegen
als LiYCY(TP)  4 x 2 x 0,75 qmm
Menge: 430,000 m
Zuordnung: 444

**2.3.31 Steuerkabel LiYCY(TP) 6 x 2 x 0,75 qmm**
Steuerleitung als feindrähtige/mehrdrähtige (0,34 mm²)
Litze aus blanken Kupferdrähten, Aderisolation aus PVC
Kupfergeflecht, verzinnt, Außenmantel aus PVC,
in Anlehnung an VDE 0812. Flammwidrig nach IEC 60332-1-
2 liefern, einziehen und in technisch hoch
installierten Bereichen betriebsfertig verlegen
als LiYCY(TP)  6 x 2 x 0,75 qmm
Menge: 160,000 m
Zuordnung: 444

**2.3.32 Steuerkabel LiYCY(TP) 2 x 1 qmm**
Steuerleitung als feindrähtige/mehrdrähtige (0,34 mm²)
Litze aus blanken Kupferdrähten, Aderisolation aus PVC
Kupfergeflecht, verzinnt, Außenmantel aus PVC,
in Anlehnung an VDE 0812. Flammwidrig nach IEC 60332-1-
2 liefern, einziehen und in technisch hoch
installierten Bereichen betriebsfertig verlegen
als LiYCY(TP)  2 x 1 qmm
Menge: 170,000 m
Zuordnung: 444

**2.3.33 Steuerkabel LiYCY(TP) 3 x 1 qmm**
Steuerleitung als feindrähtige/mehrdrähtige (0,34 mm²)
Litze aus blanken Kupferdrähten, Aderisolation aus PVC
Kupfergeflecht, verzinnt, Außenmantel aus PVC,
in Anlehnung an VDE 0812. Flammwidrig nach IEC 60332-1-
2 liefern, einziehen und in technisch hoch
installierten Bereichen betriebsfertig verlegen
als LiYCY(TP)  3 x 1 qmm
Menge: 180,000 m
Zuordnung: 444

**2.3.34 Steuerkabel LiYCY(TP) 4 x 1 qmm**
Steuerleitung als feindrähtige/mehrdrähtige (0,34 mm²)
Litze aus blanken Kupferdrähten, Aderisolation aus PVC
Kupfergeflecht, verzinnt, Außenmantel aus PVC,
in Anlehnung an VDE 0812. Flammwidrig nach IEC 60332-1-
2 liefern, einziehen und in technisch hoch
installierten Bereichen betriebsfertig verlegen
als LiYCY(TP)  4 x 1 qmm
Menge: 140,000 m
Zuordnung: 444

**2.3.35 Steuerkabel 2YSLCY-J 4x1,5 qmm**
Steuer- oder Motoranschlussleitung,  2YSLCY (TP) Litze
aus blanken Kupferdrähten Aderisolation aus
Polyethylene (PE), 1. Abschirmung mit Aluminium, 2.
Abschirmgeflecht aus verzinnten Cu-Drähten, Außenmantel
aus PVC liefern, einziehen und in technisch hoch
installierten Bereichen betriebsfertig verlegen
als 2YSLCY-J 4x1,5 qmm
Menge: 230,000 m
Zuordnung: 444

**2.3.36 Steuerleitung YSLY-JZ 6x1 qmm**
Flexible PVC-Steuerleitung Typ YSLY-JZ, geeignet für
den Einsatz in Maschinen, Anlagen und der industriellen
Steuer- und Regeltechnik, nummeriert mit grün-gelbem
Schutzleiter, feindrähtiger Kupferleiter, Aderisolation
PVC, Mantel PVC, grau, Nennspannung 300/500 V, feste
Verlegung und gelegentliche Bewegung ohne
Zugbeanspruchung
Temperaturbereich fest verlegt: ca. -40 °C bis +80 °C
bewegt: ca. -5 °C bis +70 °C
Ölbeständig gemäß gängigen Industrienormen,
flammwidrig, liefern, einziehen und in technisch hoch
installierten Bereichen betriebsfertig verlegen als
YSLY-JZ 6x1 qmm
Menge: 270,000 m
Zuordnung: 444

**2.3.37 Steuerleitung HLSH-JZ 6x1 qmm**
Halogenfreie, flammwidrige Steuerleitung Typ HLSH-JZ
für den Einsatz in Maschinen, Anlagen sowie in
Bereichen mit erhöhten Anforderungen an den Personen-
und Sachschutz.
nummeriert mit grün-gelbem Schutzleiter, feindrähtiger
Kupferleiter, Aderisolation halogenfreies Polymer,
Mantel halogenfrei, grau, Nennspannung 300/500 V, feste
Verlegung und gelegentliche Bewegung ohne
Zugbeanspruchung
Temperaturbereich, fest verlegt ca. -40 °C bis +90 °C,
bewegt: ca. -5 °C bis +70 °C, halogenfrei, geringe
Rauchgasentwicklung, flammwidrig, selbstverlöschend,
liefern, einziehen und in technisch hoch installierten
Bereichen betriebsfertig verlegen als HLSH-JZ 6x1 qmm
Menge: 640,000 m
Zuordnung: 444

**2.3.38 Steuerleitung HLSH-JZ 10x1 qmm**
Halogenfreie, flammwidrige Steuerleitung Typ HLSH-JZ
für den Einsatz in Maschinen, Anlagen sowie in
Bereichen mit erhöhten Anforderungen an den Personen-
und Sachschutz.
nummeriert mit grün-gelbem Schutzleiter, feindrähtiger
Kupferleiter, Aderisolation halogenfreies Polymer,
Mantel halogenfrei, grau, Nennspannung 300/500 V, feste
Verlegung und gelegentliche Bewegung ohne
Zugbeanspruchung
Temperaturbereich, fest verlegt ca. -40 °C bis +90 °C,
bewegt: ca. -5 °C bis +70 °C, halogenfrei, geringe
Rauchgasentwicklung, flammwidrig, selbstverlöschend,
liefern, einziehen und in technisch hoch installierten
Bereichen betriebsfertig verlegen als HLSH-JZ 10x1 qmm
Menge: 190,000 m
Zuordnung: 444

**2.3.39 Steuerkabel YSLYCY-JZ 5x6 geschirmt**
Universell einsetzbare Mess-, Kontroll-, Anschluss- und
Steuerleitung im Maschinenbau und in der Anlagentechnik
mit erhöhten Forderungen an die Störsicherheit der
Signalübertragung (EMV) im Innenbereich. Zur Verlegung
in trockenen und feuchten Räumen. Die Leitung ist
weitgehend ölbeständig, mit allem Klein- und
Befestigungsmaterial, mit Abstandschellen, auf
Kabelrinnen in Leerrohre oder in vorhandenen
Kabelgraben einziehen, liefern und betriebsfertig
montieren, als Steuerkabel YSLYCY-JZ 5x6 geschirmt
Menge: 80,000 m
Zuordnung: 444

**2.3.40 Lautsprecherkabel 2x2,5 qmm, geschirmt**
Lautsprecherkabel 2 x 2,5 qmm, geschirmt, liefern und
betriebsfertig in Kabelkanälen, Rohren, etc. verlegen
Menge: 160,000 m
Zuordnung: 454

**2.3.41 Lautsprecherkabel 2x4,0 qmm, geschirmt**
Lautsprecherkabel 2 x 4,0 qmm, geschirmt, liefern und
betriebsfertig in Kabelkanälen, Rohren, etc. verlegen
Menge: 380,000 m
Zuordnung: 454

**2.3.42 Audiokabel 4×0,22 mm**
Abgeschirmtes Installations-Audiokabel zur Übertragung
von analogen Audio- oder Steuersignalen, 4 Adern, 4 x
0,22 mm,
feindrähtiger Kupferleiter, Aderkennzeichnung farbig,
Schirmung, Gesamtschirm, Mantel PVC, liefern, einziehen
und in technisch hoch installierten Bereichen
betriebsfertig verlegen als Audiokabel 4×0,22 mm
Menge: 38,000 m
Zuordnung: 454

*Hinweis*
Kabel und Leitungen mit Funktionserhalt
Vorbemerkungen siehe oben, des Weiteren sind die
Verlegerichtlinien für Kabel und Leitungen mit
Funktionserhalt im Brandfall genau einzuhalten.
Alle notwendigen Maßnahmen, Befestigungsmaterial, etc.
ist in den jeweiligen Verlegepreis mit einzukalkulieren

Die Vorschriften und Richtlinien der DIN 4102 und der
DIN VDE 0108 sind verbindlich einzuhalten.

*Hinweis*
Verlegearten von Kabel und Leitungen mit
Funktionserhalt
Liefern und Verlegen von Kabeln mit Funktionserhalt
incl. des erforderlichen Verlegematerials wie
Befestigungsbügel, Hutschienen, Langwannen, Dübel,
als Einzelverlegung mit systemgeprüften und
zugelassenem Verlegematerial, etc. in Teillängen

**2.3.43 NHXHX E30/90 3x2,5 qmm**
Halogenfreies Sicherheitskabel nach DIN VDE 0266 mit
verbessertem Verhalten im Brandfall und integriertem
Funktionserhalt nach DIN 4102, Teil 12 liefern und in
Teillängen betriebsfertig verlegen auf systemgebundene
Kabelrinnen, Kabelpritschen, Kabelleitern,
Gitterrinnen, Hängeschellen oder in Stahlpanzerrohr
einziehen, als (N)HXHX-E30/90 3x2,5 qmm
Menge: 260,000 m
Zuordnung: 444

**2.3.44 NHXHX E30/90 5x2,5 qmm**
Halogenfreies Sicherheitskabel nach DIN VDE 0266 mit
verbessertem Verhalten im Brandfall und integriertem
Funktionserhalt nach DIN 4102, Teil 12 liefern und in
Teillängen betriebsfertig verlegen auf systemgebundene
Kabelrinnen, Kabelpritschen, Kabelleitern,
Gitterrinnen, Hängeschellen oder in Stahlpanzerrohr
einziehen, als (N)HXHX-E30/90 5x2,5 qmm
Menge: 140,000 m
Zuordnung: 444

**2.3.45 Brandmeldeleitung in E30 JE-H(ST)H 2x2x0,8, rot**
FM-Installationsleitung als Brandmeldeleitung nach DIN
VDE 0815 in Teillängen liefern und in Teillängen
betriebsfertig verlegen auf systemgebundene
Kabelrinnen, Kabelpritschen, Kabelleitern,
Gitterrinnen, Hängeschellen oder in Stahlpanzerrohr
einziehen, Farbe rot mit Aufschrift gemäß behördlicher
Auflagen als E30 JE-H(ST)H 2x2x0,8 qmm, rot
Menge: 240,000 m
Zuordnung: 456

**2.3.46 FM-Leitung E60/90 JE-H(St)H 4x2x0,8**
Halogenfreies Fernmelde-Sicherheitskabel nach DIN VDE
0815 mit verbessertem Verhalten im Brandfall und
integriertem Funktionserhalt nach DIN 4102, Teil 12
liefern und in Teillängen betriebsfertig verlegen auf
systemgebundene Kabelrinnen, Kabelpritschen,
Kabelleitern, Gitterrinnen, Hängeschellen oder in
Stahlpanzerrohr einziehen, als JE-H(ST)H E60/90 4x2x0,8
qmm
Menge: 270,000 m
Zuordnung: 456

#### Titel 2.4 Verlegesysteme

*Hinweis*
Allgemeines zu Verlegesysteme
Verlegesysteme, Leerrohre, Kabelrinnen
Zu den nachstehenden Einbauteilen ist in die
Verlegepreise alles erforderliche Zubehör, alle
Nebenarbeiten und Kleinmaterial wie Abstandhalter,
Verputzdeckel, Befestigungsmaterial, Bohrungen und
Rohreinführungen in Dosen, Tüllen, Muffen, Krümmer,
Wand- und Deckenübergänge, Gegenlager, sonstiges
Kleinmaterial und sonstige notwendige Arbeiten mit in
den Angebotspreis einzukalkulieren.
Ebenfalls mit Einzukalkulieren sind Stemm- und
Schlitzarbeiten sowie das Erstellen der erforderlichen
Ausschnitte und Bohrungen in Hohlwänden oder
Holzkonstruktionen.
In jedes Leerrohr ist, falls erforderlich, ein Zugdraht
einzuziehen. Vor den Verputz- bzw. den
Estrichverlegearbeiten sind die Leerrohre auf
Durchgängigkeit zu prüfen. Die Leerrohre sind mit
geeignetem Befestigungsmaterial zu befestigen.
Gipspflaster und Hakennägel sind nicht zugelassen.
Die Wandauslaßschiffchen sind mit der Spitze nach oben
zu setzen. In die Dosenpreise sind alle erforderlichen
Kleinteile wie  z. B. Leerrohradaptertüllen, etc. mit
einzukalkulieren. Rohre an Wänden, auf dem Rohboden
oder an der Decke sind grundsätzlich parallel zu
verlegen. Eine diagonale oder schräge Rohrführung im
Raum ist nicht zugelassen.

Das Befestigen der Dosen und Rohre und deren Schutz vor
Beschädigung bei den Verputzarbeiten, Dosenabdeckungen,
etc. ist mit einzukalkulieren.

Die Montagehöhen gehen auf bis zu fünf Meter über
Fertigfußboden. Notwendige Arbeitshilfsmittel und
Hebezeuge sind bei der Kalkulation der Einheitspreise
dieses Titels einzukalkulieren und zu berücksichtigen.

Die Klassifizierung der Leerrohre ist nach DIN EN 50086
verbindlich festgelegt.
Die Einhaltung der dort geforderten Werte ist zwingend
vorgeschrieben und per Nachweis zu erbringen.

*Hinweis*
a) Leerrohre

*Hinweis*
Betoneinlegearbeiten
Es ist zu berücksichtigen, dass die Dosen in den
einzelnen Wand- oder Deckenelementen nach den
Ausführungsplänen der Elektroinstallationsgrundrisse zu
setzen sind.
Die Werk- und Montageplanung mit Leerrohrplanung ist in
die Einheitspreise mit einzukalkulieren.
Die Werk- und Montageplanung ist vor Ausführung zur
Freigabe dem Ingenieurbüro vorzulegen.
Dosen und Geräte sind exakt einzumassen und
verzugssicher zu befestigen.
Nach den Betonierarbeiten sind die Dosen zu öffnen und
zu reinigen.

**2.4.01 Erstellung Leerrohrplanung**
Erstellung der Werk- und Montageplanung für die
Leerrohrverlegung für die Geschosse UG und EG auf
Grundlage der Ausführungspläne Elektro.
Es sind bei der Planung die jeweils kürzestmöglichen
Strecken kreuzungsarm und unter Berücksichtigung
statischer und sonstiger technischer Anforderungen
einzuplanen. Die Leerrohre und Betoneinbauteile sind 1
zu 1 unter Angabe der jeweiligen Dimension in die Pläne
mit den vorgesehenen Verlegeabständen einzutragen.
Die einschlägigen DIN-Normen sind zu berücksichtigen
und einzuhalten.

Die Werk- und Montagepläne sind vor Ausführung zur
Freigabe dem Ingenieurbüro vorzulegen.
Menge: 1,000 Psch
Zuordnung: 444

**2.4.02 3341 EN 20**
Kunststoffpanzerrohr, flexibel, nach DIN 0605,
Klassifizierung 3341, aus Spezialkunststoff,
flammwidrig und selbstverlöschend, einschl. allem
Verbindungsmat. liefern und komplett verzugssicher auf
oder im Mauerwerk, im Beton, im Bodenaufbau, etc.,
befestigt verlegen mit einer Nennweite von 20 mm
Menge: 880,000 m
Zuordnung: 444

**2.4.03 3341 EN 25**
Kunststoffpanzerrohr, flexibel, nach DIN 0605,
Klassifizierung 3341, aus Spezialkunststoff,
flammwidrig und selbstverlöschend, einschl. allem
Verbindungsmat. liefern und komplett verzugssicher auf
oder im Mauerwerk, im Beton, im Bodenaufbau, etc.,
befestigt verlegen mit einer Nennweite von 25 mm
Menge: 1150,000 m
Zuordnung: 444

**2.4.04 3341 EN 32**
Kunststoffpanzerrohr, flexibel, nach DIN 0605,
Klassifizierung 3341, aus Spezialkunststoff,
flammwidrig und selbstverlöschend, einschl. allem
Verbindungsmat. liefern und komplett verzugssicher auf
oder im Mauerwerk, im Beton, im Bodenaufbau, etc.,
befestigt verlegen mit einer Nennweite von 32 mm
Menge: 85,000 m
Zuordnung: 444

**2.4.05 3341 EN 50**
Kunststoffpanzerrohr, flexibel, nach DIN 0605,
Klassifizierung 3341, aus Spezialkunststoff,
flammwidrig und selbstverlöschend, einschl. allem
Verbindungsmat. liefern und komplett verzugssicher auf
oder im Mauerwerk, im Beton, im Bodenaufbau, etc.,
befestigt verlegen mit einer Nennweite von 50 mm
Menge: 80,000 m
Zuordnung: 444

**2.4.06 2232 EN 25 mit Betonschlitz**
Kunststoffpanzerrohr, flexibel, nach DIN 0605,
halogenfrei, Klassifizierung 2232, aus Polyfine,
selbstverlöschend, einschl. allem Verbindungsmat.
liefern und mit Erstellen des erforderlichen
Mauerschlitzes in Beton oder in Kalksandsteinmauerwerk
verzugssicher befestigt verlegen mit einer Nennweite
von 25 mm
Menge: 25,000 m
Zuordnung: 444

**2.4.07 2232 EN 25 Ziegelmauerwerk**
Kunststoffpanzerrohr, flexibel, nach DIN 0605,
halogenfrei, Klassifizierung 2232, aus Polyfine,
selbstverlöschend, einschl. allem Verbindungsmat.
liefern und mit Erstellen des erforderlichen
Mauerschlitzes in Ziegelmauerwerk verzugssicher
befestigt verlegen mit einer
Nennweite von 25 mm
Menge: 240,000 m
Zuordnung: 444

**2.4.08 2232 EN 20-F-H0 Hohlwand**
Kunststoffpanzerrohr, flexibel,  Klassifizierung 2232,
flammwidrig und halogenfrei, selbstverlöschend, in der
Hohlwand (Gipskarton oder Holz) oder im Deckenaufbau,
einschl. allem Verbindungsmat. und allen erforderlichen
Verlegearbeiten wie z.B. das Durchführen durch die
Ständerkonstruktion incl. Bohrungen etc. liefern und
verzugssicher befestigt verlegen mit einer Nennweite
von 20 mm
Menge: 240,000 m
Zuordnung: 444

**2.4.09 End- und Übergangstülle, Deckenkrümmer 30 mm**
End-, Übergangstülle oder Deckenkrümmer 30 mm, für
Stahlbetondecken in Ortbetonbauweise liefern incl.
aller Nebenleistungen wie Einmessen, Ausschneiden der
Armierung in Absprache mit dem Statiker und
Eisenflechter einbauen,  Leerrohre entsprechend
einführen und sichern, Reinigen und Öffnen, mit allen
erforderlichen Nebenleistungen, Klein- und
Befestigungsmaterials und sonstigem Zubehörs,
Herstellen der Maueraussparung im darunterliegenden
Mauerwerk, Stützelementen und sonstigem Zubehör
betriebsfertig montieren.
Menge: 80,000 St
Zuordnung: 444

**2.4.10 End- und Übergangstülle, Deckenkrümmer 35 mm**
End-, Übergangstülle oder Deckenkrümmer 35 mm, für
Stahlbetondecken in Ortbetonbauweise liefern incl.
aller Nebenleistungen wie Einmessen, Ausschneiden der
Armierung in Absprache mit dem Statiker und
Eisenflechter einbauen,  Leerrohre entsprechend
einführen und sichern, Reinigen und Öffnen, mit allen
erforderlichen Nebenleistungen, Klein- und
Befestigungsmaterials und sonstigem Zubehörs,
Herstellen der Maueraussparung im darunterliegenden
Mauerwerk, Stützelementen und sonstigem Zubehör
betriebsfertig montieren
Menge: 120,000 St
Zuordnung: 444

**2.4.11 3341 starr EN 16-F**
Kunststoffstangenrohr starr, nach DIN 0605 aus Hart-
PVC,
mittelschwer, glatt, Klassifizierung 3341, flammwidrig,
einschließlich Abstandsschellen, Befestigungsmaterial,
Steckmuffen, etc. auf Putz fachgerecht waagrecht oder
senkrecht betriebsfertig verlegt mit einer Nennweite
von
16 mm
Menge: 125,000 m
Zuordnung: 444

**2.4.12 33411 starr EN 25-F**
Isolierstoffrohr starr, nach DIN 0605 aus Hart-PVC,
mittelschwer, glatt, Klassifizierung 33411,
flammwidrig, einschließlich Abstandschellen,
Befestigungsmaterial, Spezialdübeln für Wärmedämmung,
Steckmuffen, etc. auf Mauerwerk fachgerecht waagrecht
oder senkrecht betriebsfertig verlegt mit einer
Nennweite von 25 mm
Menge: 75,000 m
Zuordnung: 444

**2.4.13 Aluminiumrohr mit Gewinde EN 16**
Aluminiumrohr mit Gewinde,  nach EN 61386-1, mit
Gewindeenden nach DIN EN 60423, für den mechanischen
Schutz von Kabel und Leitungen, mit gratfreier
Innenwand, einschließlich Abstandschellen,
Befestigungsmaterial, Steckmuffen, etc. auf Putz
fachgerecht waagrecht oder senkrecht betriebsfertig
verlegt mit einer Nennweite
von 16 mm
Menge: 45,000 m
Zuordnung: 444

**2.4.14 Aluminiumrohr mit Gewinde EN 20**
Aluminiumrohr mit Gewinde, nach EN 61386-1, mit
Gewindeenden nach DIN EN 60423, für den mechanischen
Schutz von Kabel und Leitungen, mit gratfreier
Innenwand, einschließlich Abstandschellen,
Befestigungsmaterial, Steckmuffen, etc. auf Putz
fachgerecht waagrecht oder senkrecht betriebsfertig
verlegt mit einer Nennweite
von 20 mm
Menge: 80,000 m
Zuordnung: 444

**2.4.15 Aluminiumrohr mit Gewinde EN 32**
Aluminiumrohr mit Gewinde, nach EN 61386-1, mit
Gewindeenden nach DIN EN 60423, für den mechanischen
Schutz von Kabel und Leitungen, mit gratfreier
Innenwand, einschließlich Abstandschellen,
Befestigungsmaterial, Steckmuffen, etc. auf Putz
fachgerecht waagrecht oder senkrecht betriebsfertig
verlegt mit einer Nennweite
von 32 mm
Menge: 45,000 m
Zuordnung: 444

**2.4.16 PG-Kabelverschraubung PG 11- PG 16**
Kabelverschraubung aus Polyamid, IP 68, grau, mit
angespritzten Dichtrippen, liefern und betriebsfertig
incl. Erstellung der erforderlichen Bohrung mit Gewinde
in Kabelkanal, Gewinde metrisch oder nach Bedarf, etc.,
montieren
Menge: 45,000 St
Zuordnung: 444

**2.4.17 PG-Kabelverschraubung PG 21 - PG 29**
Kabelverschraubung aus Polyamid, IP 68, grau, mit
angespritzten Dichtrippen, liefern und betriebsfertig
incl. Erstellung der erforderlichen Bohrung mit Gewinde
in Kabelkanal, Gewinde metrisch oder nach Bedarf, etc.,
montieren
Menge: 60,000 St
Zuordnung: 444

*Hinweis*
b) Kabelkanäle

**2.4.18 Kanal 20 x 20 mm**
Kunststoff-Leitungskanal komplett mit Ober- und
Unterteil, einschl. Klein- und Befestigungsmaterial,
anteiligen Endplatten liefern und in Teillängen
verlegen, reinweiß
Menge: 25,000 m
Zuordnung: 444

**2.4.19 Kanal 40 x 40 mm**
Kunststoff-Leitungskanal komplett mit Ober- und
Unterteil, einschl. Klein- und Befestigungsmaterial,
anteiligen Formstücken, Endplatten und Winkel
liefern und in Teillängen verlegen, reinweiß
Menge: 32,000 m
Zuordnung: 444

**2.4.20 Kanal 60 x 60 mm**
Kunststoff-Leitungskanal komplett mit Ober- und
Unterteil, einschl. Klein- und Befestigungsmaterial,
anteiligen Formstücken, Endplatten und Winkel
liefern und in Teillängen verlegen, reinweiß
Menge: 46,000 m
Zuordnung: 444

**2.4.21 Kanal 60 x 110 mm**
Kunststoff-Leitungskanal komplett mit Ober- und
Unterteil, einschl. Klein- und Befestigungsmaterial,
anteiligen Formstücken, Endplatten und Winkel
liefern und in Teillängen verlegen, reinweiß
Menge: 48,000 m
Zuordnung: 444

**2.4.22 Brüstungskanal PVC 70170**
Brüstungskanal PVC, Breite 170 mm, Tiefe 68 mm,
komplett bestehend aus allen erforderlichen
Ausschnitten für Einbauten sowie anteiligen Endplatten,
Innen- und Aussenecken, Schnittkaschierungen,
Trennstegen, in verkehrsweiss oder Standardfarbe
lichtgrau nach Wahl des Bauherrn, in Teillängen an der
Wand waagrecht oder senkrecht inkl. Ober- und
Unterteilen, Wandanschlußblenden, Kabelkanalklammern,
etc., einschl. Klein- und Befestigungsmaterial,
Kupplungen, Systemträgern, Max. Leitungsbelegung Ø 11
mm - Füllgrad 0.5 mit/ohne Geräteeinbau :22 / 38
liefern und in Teillängen verlegen
Menge: 79,000 m
Zuordnung: 444

**2.4.23 Brüstungskanal PVC 70210**
Brüstungskanal PVC, Breite 210 mm, Tiefe 68 mm,
komplett bestehend aus allen erforderlichen
Ausschnitten für Einbauten sowie anteiligen Endplatten,
Innen- und Aussenecken, Schnittkaschierungen,
Trennstegen, in verkehrsweiss oder Standardfarbe
lichtgrau nach Wahl des Bauherrn, in Teillängen an der
Wand waagrecht oder senkrecht inkl. Ober- und
Unterteilen, Wandanschlußblenden, Kabelkanalklammern,
etc., einschl. Klein- und Befestigungsmaterial,
Kupplungen, Systemträgern, Max. Leitungsbelegung Ø 11
mm - Füllgrad 0.5 mit/ohne Geräteeinbau :31 / 47
liefern und in Teillängen verlegen
Menge: 18,000 m
Zuordnung: 444

*Hinweis*
c) Gerätedosen
Ortbetongerätedosen sind grundsätzlich vor der Montage
mit dem Statiker abzustimmen.
Nach erfolgter Montage ist mit dem Statiker vor Ort
eine Freigabe der Installation rechtzeitig vor dem
Betonieren einzuholen.
Die Koordination und Abstimmung mit dem Statiker und
der Baufirma muß selbstständig durch den AN erfolgen.
Die Freigabe durch den Statiker ist dem Ingenieurbüro
schriftlich zu bescheinigen. Dieser Aufwand ist in die
Einheitspreise mit einzubeziehen.

**2.4.24 Deckengroßdose**
Deckengroßdose je nach Anforderung in Betondecke,
liefern und komplett mit allen erforderlichen
Nebenleistungen wie exaktes, lagerichtiges Einmessen
und Platzieren im Fertigteilwerk oder auf der
Ortbetonschalung, Abstimmung mit den Eisenflechtern und
Betonbauern, Reinigung und fachgerechtes Öffnen der
Dosen, sowie allem erforderlichen Zubehörs montieren,
Einbauhöhe ca. 115 mm, mit Metallmutter M5 für
Leuchtenhaken (Hakenlänge min. 115 mm + Putzstärke)
Auslassöffnung Ø  60 mm
Tiefe  ca. 115 mm
Menge: 7,000 St
Zuordnung: 444

**2.4.25 Betongeräteeinbau/Verbindungsdose**
Betongeräteeinbau/Verbindungsdose für Norm-
Kombinationsabstand 71 mm, Tiefe 82 mm, Einbauöffnung
60 mm, in Sichtbetonwand, für doppelschaliges
Betonfertigteil oder Ortbetonwand, liefern und
montieren, komplett mit allen erforderlichen
Nebenleistungen, Dosendeckel, Stützelement, Krümmer,
Tüllen, Befestigungsmaterial und sonstigem Zubehör
verzugssicher betriebsfertig in Sichtbetonwand
montieren.
Menge: 32,000 St
Zuordnung: 444

**2.4.26 Geräteeinbaudose BK**
Geräteeinbaudose für Brüstungskanal, mit aufklappbarem
Unterteil, Zugentlastung,  incl. allem Zubehör, etc.,
liefern und betriebsfertig einbauen
Menge: 92,000 St
Zuordnung: 444

**2.4.27 Geräteeinbaudose BK 2-fach**
Geräteeinbaudose für Brüstungskanal 2-fach, mit
aufklappbarem Unterteil, Zugentlastung,  incl. allem
Zubehör, etc., liefern und betriebsfertig einbauen
Menge: 8,000 St
Zuordnung: 444

**2.4.28 Schalterabzweigdose in Betonwand stemmen**
Schalterabzweigdose nach DIN 49073, incl. allem
Zubehör, incl. Stemmarbeiten in Betonwand,
Aufstockringen, Putzdosendeckel,  Klemmen,
Befestigungsmaterial, etc. liefern und betriebsfertig
einbauen
Menge: 12,000 St
Zuordnung: 444

**2.4.29 Schalterdose**
Schalterdose nach DIN 49073, incl. allem Zubehör, in
Ziegelwand, komplett mit Fräsarbeiten,  Aufstockringen,
Putzdosendeckel, Klemmen, freilegen nach Putzarbeiten,
etc. mit Zementmörtel setzen,
mit 4 Schraubdomen und 2 Spreizkrallenfeldern Maße nach
DIN 49073, Tiefe 46 mm,
Einbauöffnung 60 mm
Rohreinführungen M20 3
liefern und betriebsfertig montieren
Menge: 34,000 St
Zuordnung: 444

**2.4.30 Abzweigschalterdose tief**
Abzweigschalterdose nach DIN 49073, incl. allem
Zubehör, in Ziegelmauerwerk komplett mit Fräsarbeiten
Aufstockringen, Putzdosendeckel, Klemmen, freilegen
nach Putzarbeiten,  etc. mit Zementmörtel setzen,  mit
4 Schraubdomen und 2 Spreizkrallenfeldern Maße nach DIN
49073, Tiefe 66 mm, Einbauöffnung 60 mm,
Rohreinführungen M20 liefern und betriebsfertig
einbauen
Menge: 55,000 St
Zuordnung: 444

**2.4.31 Hohlwandschalterdose**
Schalterdose für Hohlwandmontage, incl. allem Zubehör,
Bohrarbeiten, Klemmen,  etc. liefern und betriebsfertig
einbauen
Menge: 32,000 St
Zuordnung: 444

**2.4.32 Hohlwandabzweigschalterdose**
Schalterabzweigdose für Hohlwandmontage, halogenfrei,
incl. allem Zubehör, Bohrarbeiten,  etc. liefern und
betriebsfertig einbauen
Menge: 236,000 St
Zuordnung: 444

**2.4.33 Massivholz Geräte-Verbindungsdose**
Massivholz Geräte-Verbindungsdose, für Massivholzwände,
luftdicht, mit Geräteschrauben Hohlwand Geräte-
Verbindungsdose für Massivholz

Massivholzdose, Ausführung als Geräte-Verbindungsdose
nach DIN EN 60670/VDE 0606 und DIN 49073, aus
Kunststoff, luftdichte Ausführung nach DIN 18015-5, für
Massivholzwände

Installationsöffnung Ø 60 mm, Einbauöffnung Ø 74 mm,
Kombinationsabstand 71 mm, Kombinationen mit
vollisolierten Verbindungsstutzen, Tiefe 60 mm, für
Wandstärken ab 100 mm, mit 4 Schraubdomen und 2 Plus-
Minus-Geräteschrauben, Einführungsmarkierungen für 8
NYM-Leitungen bis Ø 11,5 mm, Schutzart IP 30 nach DIN
EN 60529, flammwidrig nach DIN EN 60695 bis 850 °C, für
Massivholzinstallationen, incl. allem Zubehör, etc.
liefern und betriebsfertig einbauen
Menge: 75,000 St
Zuordnung: 444

**2.4.34 Massivholz Brandschutz Geräte-Verbindungsdose**
Massivholz Brandschutz Geräte-Verbindungsdose, für
Massivholz Brandschutzwände F30-B bis F90-B
Brandschutz Geräte-Verbindungsdose für Massivholz
Brandschutzwände F30-B-F120-B, Brandschutzdose
Massivholz, Ausführung als Geräte-Verbindungsdose nach
DIN EN 60670/VDE 0606 und DIN 49073, aus Kunststoff,
für Massivholz Brandschutzwände F30-B-F120-B, mit
Klassifizierungsbericht, mit Schallschutzfunktion,
Installationsöffnung Ø 60 mm, Einbauöffnung Ø 74 mm,
Kombinationsabstand 71 mm, Kombinationen mit
vollisolierten Verbindungsstutzen, Tiefe 60 mm, für
Wandstärken ab 100 mm, mit 4 Schraubdomen und 2 Plus-
Minus-Geräteschrauben, Einführungsmarkierungen für 8
NYM-Leitungen bis Ø 11,5 mm, Schutzart IP 30 nach DIN
EN 60529, flammwidrig nach DIN EN 60695 bis 850 °C,
halogenfrei nach DIN VDE 0604-2-100, für
Massivholzinstallationen, incl. allem Zubehör, etc.
liefern und betriebsfertig einbauen
Menge: 12,000 St
Zuordnung: 444

**2.4.35 Hohlwandschalterdose 90**
Schalterdose für Hohlwandmontage, F90 für
Brandschutzwände F90 oder entsprechende Decken, incl.
allem Zubehör, Bohrarbeiten, Klemmen,  etc. liefern und
betriebsfertig einbauen
Menge: 8,000 St
Zuordnung: 444

**2.4.36 Hohlwandabzweigschalterdose 90**
Schalterabzweigdose für Hohlwandmontage, F90 für
Brandschutzwände F90 oder entsprechende Decken incl.
allem Zubehör, Bohrarbeiten, Klemmen,  etc. liefern und
betriebsfertig einbauen
Menge: 14,000 St
Zuordnung: 444

**2.4.37 Decken-Verbindungsdose 30**
Decken-Verbindungsdose für Brandschutzdecken F30-F90,
incl. allem Zubehör, Bohrarbeiten, Klemmen,  Klein- und
Montagematerial und Zubehörs etc. liefern und
betriebsfertig einbauen
Menge: 8,000 St
Zuordnung: 444

**2.4.38 Electronic-Dose**
Geräteverbindungsdose DIN VDE 0606-1 und DIN 49073,
aus Kunststoff, Durchmesser 60 mm, Tiefe 60 mm, mit
einem seitlichen Klemmraum, mit Schrauben, mit Snap-
Tunnel-Stutzen incl. allem Zubehör, komplett mit
Fräsarbeiten, Aufstockringen, Putzdosendeckel, Klemmen,
 etc., liefern und betriebsfertig montieren
Menge: 16,000 St
Zuordnung: 444

**2.4.39 Luftdichtmanschetten bis Ø 11 mm**
Luftdichtungsmanschetten für luftdichte Ausführung,
dauerhaftes Abdichten bei Durchdringungen von Leitungen
oder Rohren durch luftdichte Schichten / extrem starke
Klebekraft, Verarbeitungstemperatur ab -5° C,
Temperaturbeständigkeit von -30° C bis +90° C, im
Bereich
der Durchführung bis 120° C, UV-beständig, halogenfrei,
Leitungsmanschette Ø  bis 11 mm liefern und inkl. aller
Nebenleistungen betriebsfertig montieren
Menge: 26,000 St
Zuordnung: 444

**2.4.40 Kunststoffdeckel mit Schraubbefestigung**
Kunststoffdeckel mit Schraubbefestigung, Farbe weiß,
für Montage auf Schalterdose liefern und betriebsfertig
montieren
Menge: 48,000 St
Zuordnung: 444

*Hinweis*
d) Großdosen und Kästen

**2.4.41 Feuchtraumabzweigkasten ca. 85x45x40 mm**
Feuchtraumabzweigkasten mit  Deckel, inkl. Klemmen und
Zubehör, Abmessungen: 85x45x40mm
liefern und inkl. aller Nebenleistungen,
Beschriftungen, etc. betriebsfertig montieren
Menge: 45,000 St
Zuordnung: 444

**2.4.42 Feuchtraumabzweigkasten ca. 90x90x55 mm**
Feuchtraumabzweigkasten mit  Deckel, inkl. Klemmen und
Zubehör, fertig beschriftet, Abmessungen: 90x90x55mm
liefern und inkl. aller Nebenleistungen betriebsfertig
montieren
Menge: 38,000 St
Zuordnung: 444

**2.4.43 Klemmkasten in E30 mit Klemmen bis 5x2,5**
Klemmkasten E30 Aufputz mit  Deckel, inkl. Klemmen und
Zubehör, mit E30 Zulassung, Schutzart IP54,
liefern und inkl. aller Nebenleistungen betriebsfertig
montieren
Menge: 3,000 St
Zuordnung: 444

**2.4.44 Verbindungsdose**
Verbindungsdose Mini, Maße ca. 89 x 43 x 37 mm (bxlxh)
nach DIN EN 60670 (VDE 0606), 10 Einführungen, 2
Bodeneinführungen, geeignet für beengte
Installationsumgebungen wie abgehängte Decken und
Kabelkanäle, komplett mit Lochwerkzeug und
Verschlussstopfen, mit außenliegenden
Befestigungsstellen grau, incl. allem Zubehör,
Kabeleinführungen, Befestigungsmaterial, Klemmen bis
5x2,5 qmm und Beschriftung mit Stromkreis und Ziel
liefern und betriebsfertig montieren
Menge: 42,000 St
Zuordnung: 444

**2.4.45 System-Geräteträger 160-240 mm, mit Multi-Geräte-Einsatz**
System-Geräteträger 160-240 mm, mit Multi-Geräte-
Einsatz, für Isolierstärken 160-240 mm, für die
mechanisch sichere und wärmebrückenfreie Installation
in gedämmten Außenwänden, System-Geräteträger aus
Kunststoff, mit Dämmung, wärmebrückenfreie Ausführung
nach DIN 18015-5, für die Installation in gedämmten
Außenwänden,
mit Multi-Geräteeinsatz, variabler Einbau von
Gerätekombinationen 1-fach bis 3-fach, Dämmstärke
einstellbar 160-240 mm, in 10 mm Schritten
Schutzart IP 20 nach DIN EN 60529, flammwidrig nach DIN
EN 60695 bis 850° C, halogenfrei nach DIN VDE 0604-2-
100, für die Installation in gedämmten Fassaden,
inklusive 2 Schlagdübeln zur Befestigung, für 2 Rohre
M20/M25,
liefern und inkl. aller Nebenleistungen betriebsfertig
montieren
Menge: 2,000 St
Zuordnung: 444

**2.4.46 System-Geräteträger 160-240 mm, mit universeller Montageplatte**
System-Geräteträger 160-240 mm, mit universeller
Montageplatte, für Isolierstärken 160-240 mm, für die
mechanisch sichere und wärmebrückenfreie Installation
in gedämmten Außenwänden, System-Geräteträger aus
Kunststoff, mit Dämmung, wärmebrückenfreie Ausführung
nach DIN 18015-5, für die Installation in gedämmten
Außenwänden, universelle Anschraubfläche 220x110 mm für
Anbaugeräte, Dämmstärke einstellbar 160-240 mm, in 10
mm Schritten, Schutzart IP 20 nach DIN EN 60529,
flammwidrig nach DIN EN 60695 bis 850° C, halogenfrei
nach DIN VDE 0604-2-100, für die Installation in
gedämmten Fassaden, inklusive 2 Schlagdübeln zur
Befestigung, für 2 Rohre M20/M25, liefern und inkl.
aller Nebenleistungen betriebsfertig montieren
Menge: 4,000 St
Zuordnung: 444

**2.4.47 Teleskop-Geräteträger, für Isolierstärke 80 - 200 mm**
Teleskop-Geräteträger für die mechanisch sichere und
wärmebrückenfreie Installation in gedämmten
Außenwänden,
Teleskop-Geräteträger aus Kunststoff, wärmebrückenfreie
Ausführung nach DIN 18015-5, für die Installation in
gedämmten Außenwänden, Montagefläche 120x120 mm für
Anbaugeräte, Gewichtsbelastung bei Wand- oder
Deckenanbau 50 N (5kg), Dämmstärke einstellbar 80 - 200
mm, mit Maßangaben auf Trägerarm, flammwidrig nach DIN
EN 60695 bis 650° C, halogenfrei nach DIN VDE 0604-2-
100, für die Installation in gedämmten Fassaden, für
Rohre M20 und NYM-Leitungen (3 x 1,5 mm², 5 x 1,5 mm²
bzw. 3 x 2,5 mm², 5 x 2,5 mm² bzw. 5 x 7,5 mm²,
Kleinspannung)
Gerätebefestigung mit selbstformenden Schrauben,
Durchmesser 3,2 - 4 mm, liefern und inkl. aller
Nebenleistungen betriebsfertig montieren
Menge: 15,000 St
Zuordnung: 444

**2.4.48 Teleskop-Gerätedose, für Isolierstärke 80 - 200 mm**
Teleskop-Gerätedose für die mechanisch sichere und
wärmebrückenfreie Installation in gedämmten
Außenwänden,
Teleskop-Gerätedose aus Kunststoff, wärmebrückenfreie
Ausführung nach DIN 18015-5, für die Installation in
gedämmten Außenwänden, Maße Gerätedose ( L x B x T) 68
x 70 x 50 mm, mit ausbrechbaren Seitenwänden zum
Verbinden mit Kombi-Gerätedosen (1159-62), Dämmstärke
einstellbar 80-200 mm, mit Maßangaben auf Trägerarm,
flammwidrig nach DIN EN 60695 bis 650° C, halogenfrei
nach DIN VDE 0604-2-100, für die Installation in
gedämmten Fassaden für Rohre M20 und NYM-Leitungen (3 x
1,5 mm², 5 x 1,5 mm² bzw. 3 x 2,5 mm², 5 x 2,5 mm² bzw.
5 x 7,5 mm², Kleinspannung), mit 2 Schraubdomen,
liefern und inkl. aller Nebenleistungen betriebsfertig
montieren
Menge: 6,000 St
Zuordnung: 444

**2.4.49 Zugkasten**
Verbindungsdose DIN VDE 0606-1 als Zugkasten, aus
Kunststoff, Grundfläche 170 mm x 115 mm, Tiefe 75 mm
inkl.  Stützelement zur Sicherung des Gehäuses liefern
und in ein Betonfertigteil oder Ortbetonwand einbauen,
komplett mit allen erforderlichen Nebenleistungen,
Dosendeckeln und sonstigem Zubehör montieren.
Menge: 4,000 St
Zuordnung: 444

*Hinweis*
e) Kabeltragsysteme
In nachstehende Positionen sind alle notwendigen
Zubehörteile, Kleinmaterial, Befestigungsmaterial,
Verbindungselemente, Schrauben, Trennstege,
Metalldübel, Erdungsmaterial, Trennstege, Wandausleger,
Deckenhängestiele, Gewindestangen, Kantenschutzkeder,
C-Profilschienen, alle notwendigen Nebenleistungen wie
Ablängen von Metallteilen, Korrosionsschutzmassnahmen
und alle sonstigen erforderlichen Leistungen mit
einzukalkulieren.
Insbesondere ist darauf zu achten, dass die Hängestiele
bzw. die Befestigungsmaterialien kürzestmöglich
abgeschnitten werden und mit einem Stoßschutz
ausgerüstet sind.

**2.4.50 Kabelrinne 200/60**
Kabelrinne feuerverzinkt, mittelschwere Ausführung,
komplett mit allem systemgebundenen
Verbindungsmaterial, anteiligen Formstücken für Höhen-
und Richtungsänderungen, Abzweigen und Endstücken
liefern und betriebsfertig unterhalb der Decke oder an
der Wand, zwischen den Unterzügen, an der Rippendecke,
komplett mit allen Halterungen und Abhängern, Auslegern
und Zubehör,
Breite: 200 mm
Höhe: 60 mm
Befestigungsabstand < 0,6 Meter, Abhängehöhe 10 bis 30
cm nach Anforderung, Traglast bis 1,5 kN/m, zwischen H-
L-S-Trassen, in Zwischendecken, in Teillängen montieren
incl. allem Klein- und Verbindungsmaterial,
Potentialausgleich, Kantenschutz und erforderlichem
Zubehörs
Menge: 24,000 m
Zuordnung: 444

**2.4.51 Kabelrinne 300/60**
Kabelrinne feuerverzinkt, mittelschwere Ausführung,
komplett mit allem systemgebundenen
Verbindungsmaterial, anteiligen Formstücken für Höhen-
und Richtungsänderungen, Abzweigen und Endstücken
liefern und betriebsfertig unterhalb der Decke oder an
der Wand, zwischen den Unterzügen, an der Rippendecke,
komplett mit allen Halterungen und Abhängern, Auslegern
und Zubehör,
Breite: 300 mm
Höhe: 60 mm
Befestigungsabstand < 0,6 Meter, Abhängehöhe 10 bis 30
cm nach Anforderung, Traglast bis 1,5 kN/m, zwischen H-
L-S-Trassen, in Zwischendecken, in Teillängen montieren
incl. allem Klein- und Verbindungsmaterial,
Potentialausgleich, Kantenschutz und erforderlichem
Zubehörs
Menge: 105,000 m
Zuordnung: 444

**2.4.52 Kabelrinne 400/60**
Kabelrinne feuerverzinkt, mittelschwere Ausführung,
komplett mit allem systemgebundenen
Verbindungsmaterial, anteiligen Formstücken für Höhen-
und Richtungsänderungen, Abzweigen und Endstücken
liefern und betriebsfertig unterhalb der Decke oder an
der Wand, zwischen den Unterzügen, an der Rippendecke,
komplett mit allen Halterungen und Abhängern, Auslegern
und Zubehör,
Breite: 400 mm
Höhe: 60 mm
Befestigungsabstand < 0,6 Meter, Abhängehöhe 10 bis 30
cm nach Anforderung, Traglast bis 1,5 kN/m, zwischen H-
L-S-Trassen, in Zwischendecken, in Teillängen montieren
incl. allem Klein- und Verbindungsmaterial,
Potentialausgleich, Kantenschutz und erforderlichem
Zubehörs
Menge: 16,000 m
Zuordnung: 444

**2.4.53 Mehrpreis für Ausführung in E30 200/60 komplett**
Mehrpreis für die Ausführung der Kabelrinne 200/60 in
E30/90 komplett
Menge: 8,000 m
Zuordnung: 444

**2.4.54 Mehrpreis für Ausführung in E30 300/60 komplett**
Mehrpreis für die Ausführung der Kabelrinne 300/60 in
E30/90 komplett
Menge: 15,000 m
Zuordnung: 444

**2.4.55 Gitterrinne 200/35 mm**
Gitterrinne in U-Form aus punktgeschweißten
Stahldrähten, zur horizontalen Verlegung von leichten
Kabeln und Leitungen, z. B. IT-, Telefon- und
Beleuchtungskabel. Zertifiziert nach DIN EN 61537 VDE.
Zeitsparende schraublose Montage durch Rastfunktion.
Geeignet für direkte und erhöhte Bodenmontage sowie
Wand- und Deckenmontage auf Tragsystem.
Potentialausgleich durchgängig ohne Zusatzbauteil
gewährleistet.
Werkstoff: Stahl, St
Oberfläche: galvanisch verzinkt, DIN EN 12329, G
Profilform: U-Form
Breite: 200 mm
Höhe: 35 mm
Abhängehöhe 7,5 cm
Halterabstand < 0,9 m
Drahtstärke: 4,8 mm
Verbinder: Magic-Schnellverbindung
liefern und betriebsfertig an eine vorhandene
Rippendecke inkl. Tragsystem und Halterungen für eine
Nennlast von 0,75 kN/m zwischen H-L-S-Trassen, durch
Wände, in Teillängen montieren incl. allem Klein- und
Verbindungsmaterial, Halterungen und Auslegern,
Potentialausgleich, Kanten- und Korrosionsschutz und
erforderlichem Zubehörs
Menge: 14,000 m
Zuordnung: 444

**2.4.56 Gitterrinne 300/35 mm**
Gitterrinne in U-Form aus punktgeschweißten
Stahldrähten, zur horizontalen Verlegung von leichten
Kabeln und Leitungen, z. B. IT-, Telefon- und
Beleuchtungskabel. Zertifiziert nach DIN EN 61537 VDE.
Zeitsparende schraublose Montage durch Rastfunktion.
Geeignet für direkte und erhöhte Bodenmontage sowie
Wand- und Deckenmontage auf Tragsystem.
Potentialausgleich durchgängig ohne Zusatzbauteil
gewährleistet.
Werkstoff: Stahl, St
Oberfläche: galvanisch verzinkt, DIN EN 12329, G
Profilform: U-Form
Breite: 300 mm
Höhe: 35 mm
Abhängehöhe 7,5 cm
Halterabstand < 0,9 m
Drahtstärke: 4,8 mm
Verbinder: Magic-Schnellverbindung
liefern und betriebsfertig an eine vorhandene
Rippendecke inkl. Tragsystem und Halterungen für eine
Nennlast von 0,75 kN/m zwischen H-L-S-Trassen, durch
Wände, in Teillängen montieren incl. allem Klein- und
Verbindungsmaterial, Halterungen und Auslegern,
Potentialausgleich, Kanten- und Korrosionsschutz und
erforderlichem Zubehörs
Menge: 12,000 m
Zuordnung: 444

**2.4.57 Gitterrinne 400/55 mm**
Gitterrinne in U-Form aus punktgeschweißten
Stahldrähten, zur horizontalen Verlegung von leichten
Kabeln und Leitungen, z. B. IT-, Telefon- und
Beleuchtungskabel. Zertifiziert nach DIN EN 61537 VDE.
Zeitsparende schraublose Montage durch Rastfunktion.
Geeignet für direkte und erhöhte Bodenmontage sowie
Wand- und Deckenmontage auf Tragsystem.
Potentialausgleich durchgängig ohne Zusatzbauteil
gewährleistet.
Werkstoff: Stahl, St
Oberfläche: galvanisch verzinkt, DIN EN 12329, G
Profilform: U-Form
Breite: 400 mm
Höhe: 55 mm
Abhängehöhe 12,5 cm
Halterabstand < 0,9 m
Drahtstärke: 4,8 mm
Verbinder: Magic-Schnellverbindung
liefern und betriebsfertig an eine vorhandene
Rippendecke inkl. Tragsystem und Halterungen für eine
Nennlast von 1,25 kN/m zwischen H-L-S-Trassen, durch
Wände, in Teillängen montieren incl. allem Klein- und
Verbindungsmaterial, Halterungen und Auslegern,
Potentialausgleich, Kanten- und Korrosionsschutz und
erforderlichem Zubehörs
Menge: 8,000 m
Zuordnung: 444

**2.4.58 Trennsteg TSG**
Trennsteg, passend für vorstehende Kabelrinnen komplett
in Teillängen liefern und incl. allem erforderlichen
Zubehörs, Klein- und Befestigungsmaterial
betriebsfertig einbauen und montieren
Menge: 179,000 m
Zuordnung: 444

**2.4.59 C-Profilschiene 46/24**
C-Profilschine, feuerverzinkte Ausführung, komplett in
Teillängen liefern  incl. allem erforderlichen
Zubehörs, Dübel und Schrauben, Klein- und
Befestigungsmaterial sowie allen erforderlichen
Nebenarbeiten betriebsfertig einbauen und montieren
Menge: 18,000 m
Zuordnung: 444

**2.4.60 Steigleiter 300 mm**
Steigleiter zur vertikalen Leitungsverlegung, leichte
Ausführung, aus feuerverz. Holmen und Sprossen,
Sprossenabstand 600 mm, kompl, einschl. allem
systemgebundenen Zubehör und Befestigungsmaterial,
Montage an Mauerwerk, Beton oder Trockenbauwand als:
Steigleiter 300 mm in Teillängen liefern und inkl.
Zubehör betriebsfertig montieren
Menge: 9,000 m
Zuordnung: 444

**2.4.61 Steigleiter 400 mm**
Steigleiter schwere Ausführung,  zur vertikalen
Leitungsverlegung, aus feuerverz. Holmen und Sprossen,
Sprossenabstand 300 mm, kompl, einschl. allem
systemgebundenen Zubehör und Befestigungsmaterial,
Montage an Mauerwerk, Beton oder Trockenbauwand als:
Steigleiter 400 mm in Teillängen liefern und inkl.
Zubehör betriebsfertig montieren
Menge: 6,000 m
Zuordnung: 444

**2.4.62 Bügelschelle, Spannbereich 8 - 28 mm**
Bügelschelle, Spannbereich 8 - 28 mm je nach
Erfordernis zur Befestigung von Kabeln an vorstehenden
C-Profilschienen und Steigeleitern liefern und
betriebsfertig incl. Klein- und Befestigungsmaterial
montieren
Menge: 160,000 St
Zuordnung: 444

**2.4.63 Bügelschelle, Spannbereich 28 - 64 mm**
Bügelschelle, Spannbereich 28 - 64 mm je nach
Erfordernis zur Befestigung von Kabeln an vorstehenden
C-Profilschienen und Steigeleitern liefern und
betriebsfertig incl. Klein- und Befestigungsmaterial
montieren
Menge: 120,000 St
Zuordnung: 444

**2.4.64 Bügelschelle, Spannbereich 64 - 100 mm**
Bügelschelle, Spannbereich 64 - 100 mm je nach
erfordernis zur Befestigung von Kabeln an vorstehenden
C-Profilschienen und Steigeleitern liefern und
betriebsfertig incl. Klein- und Befestigungsmaterial
montieren
Menge: 25,000 St
Zuordnung: 444

**2.4.65 Sammelhalter, Metall 15**
Sammelhalterung für Kabel und Leitungen
(15 Leitungen NYM 3x1,5 qmm) liefern und incl.
Befestigungsmaterialien und Schrauben und allem
erforderlichen Zubehörs und Nebenarbeiten liefern und
fachgerecht montieren
Menge: 1150,000 St
Zuordnung: 444

**2.4.66 Sammelhalter, Metall 30**
Sammelhalterung für Kabel und Leitungen
(30 Leitungen NYM 3x1,5 qmm) liefern und incl.
Befestigungsmaterialien und Schrauben und allem
erforderlichen Zubehörs und Nebenarbeiten liefern und
fachgerecht montieren
Menge: 640,000 St
Zuordnung: 444

**2.4.67 Sammelhalter, Metall 70**
Sammelhalterung für Kabel und Leitungen
(70 Leitungen NYM 3x1,5 qmm) liefern und incl.
Befestigungsmaterialien und Schrauben und allem
erforderlichen Zubehörs und Nebenarbeiten liefern und
fachgerecht montieren
Menge: 85,000 St
Zuordnung: 444

**2.4.68 Sammelhalter für 20 Leitungen**
Sammelhalterung für Kabel und Leitungen
(20 Leitungen NYM 3x1,5 qmm) liefern und incl.
Befestigungsmaterialien und Schrauben und allem
erforderlichen Zubehörs und Nebenarbeiten liefern und
fachgerecht montieren
Menge: 480,000 St
Zuordnung: 444

**2.4.69 Sammelhalter für 40 Leitungen**
Sammelhalterung für Kabel und Leitungen
(40 Leitungen NYM 3x1,5 qmm) liefern und incl.
Befestigungsmaterialien und Schrauben und allem
erforderlichen Zubehörs und Nebenarbeiten liefern und
fachgerecht montieren
Menge: 260,000 St
Zuordnung: 444

**2.4.70 Kabelklammer für 8 Leitungen**
Kabelklammer für Kabel und Leitungen (8 Leitungen NYM
3x1,5 qmm) liefern und incl. Befestigungsmaterialien
und Schrauben, allem erforderlichen Zubehörs und
Nebenarbeiten liefern und fachgerecht montieren
Menge: 260,000 St
Zuordnung: 444

**2.4.71 Kabelklammer für 16 Leitungen**
Kabelklammer für Kabel und Leitungen (16 Leitungen NYM
3x1,5 qmm) liefern und incl. Befestigungsmaterialien
und Schrauben, allem erforderlichen Zubehörs und
Nebenarbeiten liefern und fachgerecht montieren
Menge: 280,000 St
Zuordnung: 444

**2.4.72 Stahlkonstruktion**
Stahlkonstruktion, bestehend aus Winkelprofilen,
Gewindestangen, Blechen, incl. Bohrungen, Gewinden,
Schrauben und Muttern, und allem Zubehör incl.
Korrosionsschutzlackierung und Endlackierung in einer
RAL-Farbe als Sonderkonstruktion für eine Halterung,
Kabelführung, Verkleidung, etc.
Anzugeben ist ein Gesamtpreis pro Kilogramm Stahl incl.
aller erforderlichen Bearbeitungsmaßnahmen, Erstellung
von Montagezeichnungen sowie Lieferung und Einbau auf
der Baustelle
Menge: 40,000 kg
Zuordnung: 444

**2.4.73 Mediensäule Klassenzimmer Typ 1**
Mediensäule zur Montage an der Wand zur Aufnahme von
Elektroinstallationskomponenten mit folgenden
Eigenschaften:

  Bemessungsstrom <= 63A
  Bemessungsspannung 230/400V AC
  Schutzart IP30
  Schutzklasse I
  Stoßfestigkeitsgrad IK10

Materialspezifikation:

Türen und Blenden aus Stahlblech, Materialstärke mind.
1,5 mm, Pulverbeschichtung nach RAL Standard,
Farbton RAL 9016,
Seitenwände aus Aluminium, Pulverbeschichtung nach RAL
Standard, Farbton RAL 9016
Rückwand aus Stahlblech, Materialstärke mind. 1 mm

Aufbau der Mediensäule:

Zwei seitliche Kabelverzugsräume zur vertikal raumhoch
getrennten Führung von Starkstrom- und
Fernmeldeleitungen, mit durchgehender Öffnung für die
horizontale Ausleitung von Kabel und Leitungen in den
mittigen Geräteeinbau- und Installationsraum, Zuführung
der bauseitigen Leitungen von Oben / Unten und über die
gesamte Höhe der Rückseite möglich.

Maße ca. H = 3200 mm, B = 430 mm, T = 180 mm

Längenausgleich unten:
1x Sockelblende H=100mm

Feld 1 - Blende für Installationsgeräte
Blende fest montiert/verschraubt, Höhe ca. 300 mm, mit
bis zu 6 Bohrungen 68 mm für die Aufnahme von
Hohlwanddosen und Blende mit Lüftungsschlitz
Maße ca. 300 x 30 mm

Feld 2 - Multimediafeld:
Blende fest montiert/verschraubt, Höhe ca. 500 mm,
mit Lochgitter und Hutschiene zur Aufnahme von
Reiheneinbaugeräten mit Blende mit Lüftungsschlitz
Maße ca. 300 x 30 mm

Feld 3 - Blende für Installationsgeräte
Blende fest montiert/verschraubt, Höhe ca. 300 mm, mit
bis zu 3 Bohrungen 68 mm für die Aufnahme von
Hohlwanddosen

Feld 5 - Montagefeld mit Elektrounterverteiler 72 PLE
mit Türe, ca. Höhe 1100 mm,  mit Magnetzuhaltung allen
Beschlägen und Bändern, Türen sind mit einem
Riegelschloss für einen Schließzylinder vorbereitet,
Türanschlag links oder rechts
Die Verteilung ist komplett verschient auf
Abgangs-/Durchgangsklemmen verdrahtet mit allem
erforderlichen Zubehör, sämtlichen Tragsystemen,
Modulsystemen, Abdeckungen und sonstigem Zubehör nach
Vorgabe fertig bestückt zu liefern und betriebsfertig
angeschlossen zu montieren.

Feld 6 - Akustik/-Multimediafeld:
1x Blende H=300mm mit kreisförmiger Perforation
1x Universallautsprecherhalter

Feld 7 - Blende für Uhr
1x Blende H=300 mm mit Ausstanzung d=23 mm als
Kabelauslass zur Montage einer Nebenuhr

Längenausgleich oben:
1 x Längenausgleich oben mit Verstellbereich bis 500 mm
zum flexiblen Höhenausgleich
Blende mit Lüftungsschlitz Maße ca. 300 x 30 mm
Blende für Dachschräge von 20° bis 30°

Weitere Systemkomponenten:
  1x Kabelabfangschiene als C-Profil
  3x Kabelabfangschienen als T-Profil
  20x flexibel positionierbare Kabelrückhalteklammern
zur
  seitlichen Leitungsführung und Leitungsordnung
  2x Magnethalter in starker Ausführung je Tür
  2x Erdungsbolzen M6
  2x Bohrungen mit M20 Kabeltüllen links und rechts im
  oberen Bereich des Seitenprofils zur seitlichen
  Leitungseinführung
  2x senkrecht durchgehende Montagespuren im
Seitenprofil
  zur stufenlosen Befestigung und Positionierung
  von verschiedenen Montageplatten und Geräteträgern
  Der Erdungsanschluss erfolgt mittels beigelegtem
  Erdungskit
  Versteifungswinkel zur Formstabilität

Inkl. aller Abstimmungsgespräche, Erstellung einer
Ausführungszeichnung mit Werk- und Montageplanung zur
Freigabe, Anschlussarbeiten, etc. liefern und inkl.
aller Nebenleistungen betriebsfertig montieren.
Menge: 6,000 St
Zuordnung: 444

#### Titel 2.5 Installationsgeräte

*Hinweis*
Installationsgeräte
Alle Installationsgeräte sind mit Betätigung,
Abdeckung, Zentralscheiben, Beschriftung, anteiligem
Rahmen, als Einzelmontage oder Kombination zu liefern,
zu montieren
und betriebsfertig anzuschließen.
Insbesondere ist darauf zu achten, dass das verwendete
Schaltermaterial bruchsicher ist. Steckdosen sind
grundsätzlich mit Kindersicherung auszurüsten.
Alle Geräte sind mit Schraubbefestigung einzubauen.
Es ist darauf zu achten, dass ein einheitliches
Programm durchgängig durch alle Systeme (AP, UP, FR
etc.) angeboten wird und auszuführen ist.

*Hinweis*
Unterputzinstallationsgerät, komplett incl.
Klemmarbeiten und anteiligen Abdeckrahmen mit
Beschriftungsfeld, Zentralscheiben, Klein- und
Befestigungsmaterial, Schraubbefestigung, Klemmen etc.
und Zubehör
liefern und betriebsfertig angeschlossen montieren
Farbe reinweiss glänzend

quadratisch, eckig in der Ausführung als:

**2.5.01 Universaltastschalter**
Universalschalter als Tastschalter für Aus- und
Wechselschaltung komplett mit Abdeckungen, Rahmenanteil
und Zubehör sowie allen erforderlichen Klemmarbeiten,
Nebenleistungen Klein- und Befestigungsmaterial liefern
und betriebsfertig montieren
Menge: 8,000 St
Zuordnung: 444

**2.5.02 Serientastschalter**
Serienschalter als Zweifachtastschalter, komplett mit
Abdeckungen, Rahmenanteil und Zubehör sowie allen
erforderlichen Klemmarbeiten, Nebenleistungen Klein-
und Befestigungsmaterial liefern und betriebsfertig
montieren
Menge: 6,000 St
Zuordnung: 444

**2.5.03 Kontrollschalter**
Kontrollschalter, komplett mit Lampe, nach Richtlinie
der Arbeitsstättenverordnung angeschlossen komplett mit
Abdeckungen, Rahmenanteil und Zubehör sowie allen
erforderlichen Klemmarbeiten, Nebenleistungen Klein-
und Befestigungsmaterial liefern und betriebsfertig
montieren
Menge: 4,000 St
Zuordnung: 444

**2.5.04 Wipp-Taster/Tastschalter**
Wipp-Taster oder Wipp-Tastschalter nach Erfordernis, 10
A komplett mit Abdeckungen, Rahmenanteil und Zubehör
sowie allen erforderlichen Klemmarbeiten,
Nebenleistungen Klein- und Befestigungsmaterial liefern
und betriebsfertig montieren
Menge: 24,000 St
Zuordnung: 444

**2.5.05 Wipptaster mit LED**
Wipptaster mit LED nach ASR, als Universaltaster mit
Schriftfeld, 1-polig, 10 A komplett mit Abdeckungen,
Rahmenanteil und Zubehör sowie allen erforderlichen
Klemmarbeiten, Nebenleistungen Klein- und
Befestigungsmaterial liefern und betriebsfertig
montieren
Menge: 8,000 St
Zuordnung: 444

**2.5.06 Jalousietaster/-schalter**
Jalousietaster/-schalter mit aufgedruckten
Pfeilsymbolen  komplett mit Abdeckungen und Zubehör
Menge: 8,000 St
Zuordnung: 444

**2.5.07 Raumthermostat Behördenmodell**
Raumtemperaturregler, 5 °C bis +30 °C
Liefern und betriebsfertig montieren eines
Raumtemperaturreglers zur Einzelraum-Temperaturregelung
im Bereich von 5 °C bis +30 °C.

Ausführung:
Klasse des Temperaturreglers: 1
Nennspannung: wahlweise 230 V AC oder 12-24 V AC/DC
Nennstrom: 5 A (bei 230 V Ausführung)

Geeignet zur Ansteuerung von Heizkreisen
Gerät einschließlich Rahmen und Abdeckung in Ausführung
als Behördenmodell, passend zum vorhandenen
Schalterprogramm.
Einschließlich aller erforderlichen Klemmarbeiten der
Heizkreise sowie Nebenarbeiten.
Liefern, montieren, anschließen und betriebsfertig
übergeben
Menge: 17,000 St
Zuordnung: 444

**2.5.08 Blindabdeckung**
Blindabdeckung mit Rahmen und Zubehör liefern und
betriebsfertig montieren
Menge: 24,000 St
Zuordnung: 444

**2.5.09 Schuko-Steckdose KiSi**
Schuko-Steckdose mit erhöhtem Berührungsschutz komplett
mit Abdeckungen, Rahmenanteil und Zubehör sowie allen
erforderlichen Klemmarbeiten, Nebenleistungen Klein-
und Befestigungsmaterial liefern und betriebsfertig
montieren
Menge: 154,000 St
Zuordnung: 444

**2.5.10 Schuko-Steckdose mit USB-Ladebuchse**
Schuko-Steckdose mit erhöhtem Berührungsschutz und USB-
Anschlussbuchse, komplett mit Abdeckungen, Rahmenanteil
und Zubehör sowie allen erforderlichen Klemmarbeiten,
Nebenleistungen Klein- und Befestigungsmaterial liefern
und betriebsfertig montieren
Menge: 6,000 St
Zuordnung: 444

**2.5.11 FR-UP Schuko-Steckdose**
FR-UP Schuko-Steckdose mit erhöhtem Berührungsschutz
komplett mit Abdeckungen, Dichtung, Zentralscheibe,
Geräteeinsatz, Rahmenanteil und Zubehör  sowie allen
erforderlichen Klemmarbeiten, Nebenleistungen Klein-
und Befestigungsmaterial liefern und betriebsfertig
montieren
Menge: 8,000 St
Zuordnung: 444

**2.5.12 Mehrpreis Rahmen mit Beschriftungsfeld**
Mehrpreis Rahmen mit Beschriftungsfeld, inkl.
Beschriftung mit Text, Schriftart und Farbe nach
Vorgabe Bauherr
Menge: 145,000 St
Zuordnung: 444

**2.5.13 UP CEE Steckdose, 3-polig 16 A**
CEE Steckdose, 3-polig, 230 V mit Klappdeckel, 16 A,
komplett mit Abdeckungen, Dichtung, Zentralscheibe,
Geräteeinsatz, Rahmen und Zubehör  sowie allen
erforderlichen Klemmarbeiten, Nebenleistungen Klein-
und Befestigungsmaterial liefern und betriebsfertig
montieren
Menge: 6,000 St
Zuordnung: 444

**2.5.14 FR-UP CEE-Anschlußdose, 5-polig, 16 A UP**
FR-UP CEE-Anschlußdose mit Klappdeckel, 5-polig,
16 A, in wassergeschützter Unterputzausführung,
IP 44 komplett mit Abdeckungen, Dichtung,
Zentralscheibe, Geräteeinsatz, Rahmen und Zubehör
sowie allen erforderlichen Klemmarbeiten,
Nebenleistungen Klein- und Befestigungsmaterial liefern
und betriebsfertig montieren
Menge: 2,000 St
Zuordnung: 444

**2.5.15 FR-AP CEE-Steckdose, 5-polig, 16 A**
CEE-Kragensteckdose, 5-polig, 16 A, 230/400 V, für
Aufputzmontage, inkl. allen erforderlichen
Klemmarbeiten, Nebenleistungen Klein- und
Befestigungsmaterial liefern und betriebsfertig
montieren
Menge: 2,000 St
Zuordnung: 444

**2.5.16 FR-AP CEE-Steckdose, 5-polig, 32 A**
CEE-Kragensteckdose, 5-polig, 32 A, 230/400 V, für
Aufputzmontage, inkl. allen erforderlichen
Klemmarbeiten, Nebenleistungen Klein- und
Befestigungsmaterial liefern und betriebsfertig
montieren
Menge: 1,000 St
Zuordnung: 444

**2.5.17 Geräteanschlußdose**
Geräteanschlußdose, 5-polig, bis 4 qmm, komplett mit
Einsatz und Abdeckung, Farbe weiss, liefern und
betriebsfertig montieren
Menge: 14,000 St
Zuordnung: 444

**2.5.18 Abdeckhaube mit Schrägauslass**
Abdeckhaube mit Schrägauslass für Kabelausführungen mit
Rahmen und Zubehör liefern und betriebsfertig montieren
Menge: 8,000 St
Zuordnung: 444

**2.5.19 Schlüsselschalter/-taster PZ**
Schlüsselschalter/-taster mit drei PZ-Schlüsseln,
komplett mit Abdeckungen, Rahmenanteil und Zubehör
sowie allen erforderlichen Klemmarbeiten,
Nebenleistungen Klein- und Befestigungsmaterial liefern
und betriebsfertig montieren
Menge: 4,000 St
Zuordnung: 444

**2.5.20 Lautsprecher-Anschlußdose 1-fach**
Lautsprecher-Anschlußdose 1-fach, für
Schraubbefestigung, frontseitger Anschluß durch
Steckklemmen, rot/schwarz gekennzeichnet, komplett mit
Zubehör, anteiligem Rahmen und Geräteeinsatz liefern
und betriebsfertig passend zum Schalterprogramm
montieren
Menge: 12,000 St
Zuordnung: 454

**2.5.21 Lautsprecher-Anschlußdose 2-fach**
Lautsprecher-Anschlußdose 2-fach, für
Schraubbefestigung, frontseitger Anschluß durch
Steckklemmen, rot/schwarz gekennzeichnet, komplett mit
Zubehör, anteiligem Rahmen und Geräteeinsatz liefern
und betriebsfertig passend zum Schalterprogramm
montieren
Menge: 6,000 St
Zuordnung: 454

**2.5.22 Manuelle Bedienstelle für Lüftungsfenster (Feuerwehr)**
Die Leistung umfasst die Lieferung, Montage, Anschluss
und betriebsfertige Inbetriebnahme einer manuellen
Bedienstelle zur Auslösung von Lüftungsfenstern im
Brandfall durch die Feuerwehr. Die Bedienstelle ist
sowohl als Haupt- als auch als Nebenbedienstelle
einsetzbar und aus besonders robustem Material
gefertigt.

Leistungsumfang:

Lieferung einer manuellen Bedienstelle inklusive:
Aluminium-Aufputzgehäuse, Farbe grau
Bedieneinheit für manuelle Auslösung
Abschließbarer Schlüssel
Schlagscheibe
Beschriftungsbogen mit Aufschrift "Lüftungstaster
Feuerwehr"
Montage der Bedienstelle an der vorgesehenen Stelle
(inkl. Befestigungsmaterial)
Anschluss an das KNX-System

Funktionsprüfung und betriebsfertige Übergabe
Technische Daten:
Abmessungen ca. (BxHxT): 129 × 138 × 39?mm
Gehäusematerial: Aluminium, Aufputz
Farbe: grau
Besondere Hinweise:

Bedienstelle muss robust, vandalismussicher und für
Feuerwehrzugang geeignet sein
Beschriftung eindeutig "Lüftungstaster Feuerwehr"
Menge/Einheit:
1 Stück, komplett geliefert und montiert,
betriebsfertig
Einheitspreis beinhaltet:
Lieferung, Montage, Anschluss, Beschriftung, Schlüssel,
Funktionsprüfung
Menge: 2,000 St
Zuordnung: 456

**2.5.23 Abdeckhaube für Druckknopfmelder**
Abdeckhaube für Bedienstelle zum Schutz gegen
unbeabsichtigte oder mechanische Betätigung,
insbesondere in Sport- und Mehrzweckhallen.

Mindestanforderungen:

- Geeignet für vorgenannte Bedienstelle
- Schutz gegen mechanische Einwirkung, z. B. durch
Ballwurf
- Keine Beeinträchtigung der bestimmungsgemäßen
manuellen Auslösung im Brandfall
- Montage über der vorhandenen Bedienstelle ohne
Demontage der Bedienstelle
- Transparente oder transluzente Ausführung zur freien
Sicht auf Bedienstelle und Beschriftung
- Schlagzähes Kunststoffmaterial (z. B. Polycarbonat
oder gleichwertig)
- Temperaturbeständig und alterungsbeständig für den
Einsatz in Innenräumen
- Geeignet für Wandmontage

Liefern und montieren der Abdeckhaube einschließlich
aller erforderlichen Befestigungsmaterialien und
Nebenleistungen, betriebsfertig montiert über dem
vorhandenen Druckknopfmelder.
Menge: 2,000 St
Zuordnung: 456

*Hinweis*
Aufputzinstallationsgerät
  Aufputzputzinstallationsgerät, wassergeschützt, als
  Einzel- oder Kombinationsgerät, komplett incl.
  Klemmarbeiten und erforderlichem Klein- und
  Befestigungsmaterial,
  Klemmen etc. und Zubehör liefern und betriebsfertig
  angeschlossen montieren

**2.5.24 FR-AP Universalschalter/Taster**
Menge: 8,000 St
Zuordnung: 444

**2.5.25 FR-AP Universalschalter/Taster-Steckdosenkombi**
FR-AP Universalschalter/Taster-Steckdosenkombination
Menge: 3,000 St
Zuordnung: 444

**2.5.26 FR-AP Doppelsteckdosenkombination**
Menge: 24,000 St
Zuordnung: 444

**2.5.27 FR-AP Schuko-Steckdose**
FR-AP Schuko-Steckdose mit Kindersicherung
Menge: 20,000 St
Zuordnung: 444

#### Titel 2.6 Technische Anschlüsse

*Hinweis*
Anschluss bauseitiger Geräte
Der Anschluß bauseits beigestellter Geräte beinhaltet
das Absetzen der Leitung, das Auflegen und die
Herstellung der Zugentlastung von starren oder
flexiblen Kabeln und Leitungen, sowie Kleinmaterial,
Verschraubungen und sonstiges notwendiges Zubehör.
Die Überprüfung der Anschlußbelegung, des Drehsinnes
und aller technisch relevanten Daten ist mit
einzukalkulieren.

**2.6.01 Kabelanschluß 3 x 1,5 qmm**
Kabelanschluß 3 x 1,5 qmm an eine vorhandene
Klemmstelle inkl. allem erforderlichen Zubehör
Menge: 32,000 St
Zuordnung: 444

**2.6.02 Kabelanschluß 5 x 2,5 qmm**
Kabelanschluß bis 5 x 2,5qmm an eine vorhandene
Klemmstelle inkl. allem erforderlichen Zubehör
Menge: 18,000 St
Zuordnung: 444

**2.6.03 2 DA Absetzen und Auflegen auf LSA+ Leisten**
Absetzen und Auflegen auf LSA+ Leisten von Leitungen
I-Y(St)Y 2x2x0,6 bis 0,8
Menge: 24,000 St
Zuordnung: 457

**2.6.04 4 DA Absetzen und Auflegen auf LSA+ Leisten**
Absetzen und Auflegen auf LSA+ Leisten von Leitungen
I-Y(St)Y 4x2x0,6 bis 0,8
Menge: 30,000 St
Zuordnung: 457

**2.6.05 10 DA Absetzen und Auflegen auf LSA+ Leisten**
Absetzen und Auflegen auf LSA+ Leisten von Leitungen
I-Y(St)Y 10x2x0,6 bis 0,8
Menge: 6,000 St
Zuordnung: 457

**2.6.06 Rangieren pro Doppelader (DA)**
Rangieren pro Doppelader (DA) für Steuerleitungen
komplett betriebsfertig
Menge: 60,000 St
Zuordnung: 457

**2.6.07 Anschluß und Verkabelung von Fühlern und Feldgeräten**
Anschluß, Montage und Verkabelung von bauseits
gelieferten Aussenfühlern, Reglern, etc. mit allen
erforderlichen Rangier-, Montage- und Klemmarbeiten,
Kabeln und Leitungen, Verlegesystemen, Klein- und
Befestigungsmaterial
Menge: 32,000 St
Zuordnung: 444

**2.6.08 Anschluss Fensterantrieb oder Jalousie inkl. Steckverbindung**
Anschluß eines bauseitigen Fensterantriebes oder einer
Jalousie in Abstimmung mit dem Lieferanten, gemeinsame
Inbetriebnahme und Funktionskontrolle, insbesondere
Abstimmung der Endabschaltungen und sonstigen
technischen Notwendigkeiten komplett inkl. Lieferung
der erforderlichen Steckverbindung (Stecker und
Kupplung) und aller sonstigen Nebenleistungen
betriebsfertig anschliessen
Menge: 42,000 St
Zuordnung: 444

**2.6.09 Anschluss Klemmbox Heizkreisverteiler**
Anschluss und Erstellen einer Übergabeklemmbox für den
Heizkreisverteiler bestehend aus einer ausreichend
dimensionierten Feuchtraum-Klemmdose inkl. aller
erforderlichen Verbindungsklemmen.
Inklusive fachgerechter Verdrahtung sowie sämtlicher
notwendiger Rangier-, Montage- und Klemmarbeiten.
Einschließlich Klein- und Befestigungsmaterial (z. B.
Schrauben, Dübel, Kabelverschraubungen, Aderendhülsen
etc.) sowie dauerhafter und normgerechter Beschriftung
aller Klemmen und Anschlüsse.
Ausführung nach geltenden VDE-Richtlinien und den
anerkannten Regeln der Technik.
Menge: 8,000 St
Zuordnung: 444

#### Titel 2.7 Sonstige Leistungen

*Hinweis*
Allgemeines
Die für Leitungs-, Kabel- oder Leerrohrdurchführungen
erforderlichen Bohrungen bis 21 mm Durchmesser durch
Beton- oder Ziegelmauerwerk, in
Filigranplattenelementen, etc. stellen keine
vergütungspflichtigen Leistungen dar, weil sie in die
weiter oben beschriebenen Verlegepreise ausdrücklich
mit einzukalkulieren sind.

**2.7.01 Montageplatte / Tableau**
Herstellen einer Montageplatte (Tableau) zur Aufnahme
von Licht-, Jalousie- und Geräteschaltern bzw. -tastern
sowie EDV-Dosen und Steckdosen.
Abmessungen der Montageplatte ca. H/B/T 1100 / 600 / 18
mm, Material Multiplexplatte Eiche, Stärke 18 mm

Vor Anfertigung der Montageplatte ist die vorhandene
Nische vor Ort aufzumessen. Auf Basis des Aufmaßes ist
eine Fertigungs-/Werkzeichnung zu erstellen und dem
Auftraggeber (AG) zur Freigabe vorzulegen.

In der Montageplatte sind vorzusehen:

- ca. 12-18 Bohrungen zur Aufnahme von Hohlwanddosen
- 1 Ausschnitt ca. 180 × 180 mm
- 1 Ausschnitt ca. 200 × 150 mm

Die Montageplatte ist mit einem Abstand von ca. 100 mm
zur Betonwand mittels geeigneter Montagewinkel zu
befestigen.
Leistungsumfang umfasst Planung, Aufmaß, Zeichnung,
Herstellung, Lieferung und Montage der Montageplatte
inkl. sämtlicher Klein-, Montage- und
Befestigungsmaterialien.
Menge: 2,000 St
Zuordnung: 444

**2.7.02 Aufbau-Montageplatte / Tableau**
Herstellen einer Aufbau-Montageplatte (Tableau) zur
Aufnahme von Licht-, Jalousie- und Geräteschaltern bzw.
-tastern sowie EDV-Dosen und Steckdosen.

Abmessungen des Tableaus ca. H/B/T 1500 / 600 / 100 mm,
bestehend aus Multiplex-Montageplatte Eiche, Stärke 18
mm, Seitenteilen Eiche, inkl. erforderlicher
Unterkonstruktion zur Herstellung der Aufbautiefe.

Vor Anfertigung ist die vorhandene Situation vor Ort
aufzumessen. Auf Grundlage des Aufmaßes ist eine
Fertigungs-/Werkzeichnung zu erstellen und dem
Auftraggeber (AG) zur Freigabe vorzulegen.

In der Montageplatte sind vorzusehen:

- ca. 12-18 Bohrungen zur Aufnahme von Hohlwanddosen
- 1 Ausschnitt ca. 180 × 180 mm
- 1 Ausschnitt ca. 200 × 150 mm

Das Tableau ist als Aufbaukonstruktion mit einer Tiefe
von ca. 100 mm fachgerecht an der Wand zu montieren,
inkl. geeigneter Befestigungsmittel und
Unterkonstruktion.
Leistungsumfang umfasst Planung, Aufmaß, Zeichnung,
Herstellung, Lieferung und Montage des Aufbau-Tableaus
inkl. sämtlicher Klein-, Montage- und
Befestigungsmaterialien.
Menge: 1,000 St
Zuordnung: 444

**2.7.03 Bohrungen 40 bis 80 mm**
Bohrungen 40 bis 80 mm, durch bis zu 30 cm starkes
Beton- oder Ziegelmauerwerk herstellen
Menge: 36,000 St
Zuordnung: 444

**2.7.04 Bohrungen größer 21 mm bis 40 mm in Beton**
Bohrungen größer 21 mm bis 40 mm, durch bis zu 36 cm
starkes Mauerwerk oder Beton herstellen
Menge: 48,000 St
Zuordnung: 444

**2.7.05 Bohrung 100 mm, als Kernbohrung**
Bohrung bis 100 mm, als Kernbohrung waagrecht oder
senkrecht, durch bis zu 30 cm starken Beton herstellen
Menge: 2,000 St
Zuordnung: 444

**2.7.06 Bohrung 150 mm, als Kernbohrung**
Bohrung bis 150 mm, als Kernbohrung waagrecht oder
senkrecht, durch bis zu 30 cm starken Beton herstellen
Menge: 2,000 St
Zuordnung: 444

**2.7.07 Bohrung 200 mm, als Kernbohrung**
Bohrung 200 mm, als Kernbohrung waagrecht oder
senkrecht, durch bis zu 30 cm starken Beton herstellen
Menge: 2,000 St
Zuordnung: 444

**2.7.08 Kernbohrkosten Einzelbohrung**
Kostenpauschale für die Durchführung einer einzelnen
Kernbohrung als Mehrpreis zu vorstehenden Positionen
für alle allgemeinen Kosten wie Richtzeiten, Fahr- und
Standzeiten sowie Koordination und Abstimmungsaufwand.
Die Position ist nur für eine einzeln beauftragte
Kernbohrung abrechenbar.
Menge: 2,000 St
Zuordnung: 444

**2.7.09 Dach- und Wanddurchführung**
Dach- und Wanddurchführung ca. Ø 20 mm erstellen
zur wasserdichten Durchführung von Kabel und Leitungen
an Fassadenelementen liefern und incl. der
erforderlichen Bohrungen, Abdichtungen, Klein- und
Befestigungsmaterial, allem notwendigen Zubehör und
Nebenarbeiten liefern und betriebsfertig montieren.
Diese Durchführungen dürfen nur über dem HHW ausgeführt
werden.
Menge: 48,000 St
Zuordnung: 444

**2.7.10 Gestellung einer fahrbaren Hebebühne**
Tageweise Gestellung einer fahrbaren Hebebühne für
Montagehöhen bis 6,5 Meter komplett incl. aller
erforderlichen Nebenleistungen wie An- und Abtransport,
Auf- und Abbau, Unterhalt und sonstigen Maßnahmen,
Abrechnungsgrundlage Werktage. Diese Hebebühne ist auf
Anfrage und direkte Vereinbarung an weitere Firmen im
Gebäude zu verleihen.

(Es wird darauf hingewiesen, dass in die Einheitspreise
aller LV-Positionen eventuell notwendiges Hebezeug für
Montagehöhen bis zu 6,5 m mit einzukalkulieren ist).
Diese Position ist separat als Tagespauschale für
unvorhergesehene Arbeiten zu kalkulieren.
Menge: 30,000 Tage
Zuordnung: 492

**2.7.11 Gestellung eines Rollgerüstes**
Tageweise Gestellung eines Rollgerüstes für
Montagehöhen bis 6,5 Meter, während der Endmontage auf
dem Schwingboden (Sportboden), komplett incl. aller
erforderlichen Nebenleistungen wie An- und Abtransport,
Auf- und Abbau, Unterhalt und sonstigen Maßnahmen, die
Höhe des Gerüstes muss aufgrund der Dachneigung
mehrmals geändert werden, wegen des Schwingbodens, sind
sämtliche Schutzmaßnahmen einzukalkulieren,
(Maximale Rollenlast auf dem Schwingboden höchstens ca.
150 kg), Abrechnungsgrundlage Werktage.
Dieses Gerüst ist auf Anfrage an weitere Firmen im
Gebäude zu verleihen.

(Es wird darauf hingewiesen, dass in die Einheitspreise
aller LV-Positionen eventuell notwendiges Hebezeug für
Montagehöhen bis zu 6,5 m mit einzukalkulieren ist).
Diese Position ist separat als Tagespauschale für
unvorhergesehene Arbeiten zu kalkulieren.
Menge: 30,000 Tage
Zuordnung: 492

**2.7.12 Gestellung einer Schutzmatte für das Rollgerüst**
Tageweise Gestellung einer Schutzmatte als Unterlage
für ein Rollgerüst während der Endmontagearbeiten auf
einem Schwingboden (Sportboden).
Die Schutzfläche besteht aus ca. 30 Einzelmatten mit
Einzelmaßen von jeweils ca. 1.200 × 800 mm, geeignet
zur vollflächigen Lastverteilung und zum Schutz des
empfindlichen Sportbodens.

Die Leistung umfasst die vollständige Bereitstellung,
einschließlich

- An- und Abtransport zur Baustelle,
- bedarfsgerechten Auf- und Abbau bzw. Umsetzen der
  Matten,
- Vorhaltung während der Nutzungsdauer,
- sowie sämtliche erforderlichen Nebenleistungen.
Menge: 30,000 Tage
Zuordnung: 492

*Hinweis*
Brandschotte
Alle Brandschotte sind in zugelassener Bauart
auszuführen. Es ist immer die geforderte
Brandschutzklasse des entsprechendes Bauteils zu
errichten. Bei jedem Brandschott ist ein entsprechendes
Hinweisschild mit Datum, Name des Errichters, Art und
Ausführung des Schotts, Feuerwiderstandsdauer,
Zulassungsnummer, etc. dauerhaft befestigt und gut
lesbar anzubringen.
Jedes Schott ist nach der Fertigstellung zu
fotografieren.

**2.7.13 Kabelabschottungen in Gehäuse 280 x 110 mm**
Feuerbeständige Abschottungen von Kabeldurchführungen
in Decken und Wänden nach DIN 4102 S90, bestehend aus
einem verzinkten Stahlblechgehäuse, ausgekleidet mit im
Brandfall aufschäumendem Brandschutzmittel.
Die Kabelabschottung ist als fertiges Bauelement zu
liefern und einzumörteln. Rauchgasabdichtung mit
stirnseitigen Abdeckkappen oder Schaumstopfen. Beide
werden grob zugeschnitten und in die Restöffnungen
eingesetzt. Verbleibende Öffnungen sind mit elastischem
Dichtstoff (z.B. Silikon, Acryl,...) oder EasyFoam-
Brandschutzmontageschaum rauchgasdicht zu verschließen. Zugelassen vom
DIBt Berlin unter der Nummer Z-19.15-202. FTZ
Spezifikation 736 53 FS 1/07.88.

Folgende Anforderungen werden an die Kabelabschottungen
gestellt:
Feuerwiderstandsklasse S90 nach DIN 4102
Zugelassen für Kabel aller Art ohne Begrenzung des
Kabeldurchmessers sowie für Kabelbündel.
Die Abschottung muss zu 100% belegbar sein. Sie darf
nicht überbelegbar sein.
Zugelassen für Leerohre mit und ohne Kabelbelegung bis
zu einem Durchmesser von 63 mm sowie Leerrohrbündel.
Die Kabeldurchmesser dürfen auch in Leerrohren nicht
begrenzt sein.
Einseitige Abdichtung zugelassen, auch ohne
Mineralwolle
Keine Abstandsvorschriften zwischen Kabeln oder
Leerrohren.
Nachweis über die Schallschutzeigenschaften.
Einfache und absolut staubfreie Nachrüstung möglich
Einbau und Instandsetzung ohne zulassungsgebundene
Spezial-Brandschutzbaustoffe (z.B. Brandschutzkitt).
Im Brandfall dürfen durch die Abschottung keine
zusätzlichen toxischen Gase entstehen.
Aussenmaße 280 x 110 mm, liefern und inkl.
Kennzeichnung und allen erforderlichen Materialien und
Nebenarbeiten montieren
Menge: 2,000 St
Zuordnung: 444

**2.7.14 Kabelabschottungen in Gehäuse 380 x 110 mm**
Feuerbeständige Abschottungen von Kabeldurchführungen
in Decken und Wänden nach DIN 4102 S90, bestehend aus
einem verzinkten Stahlblechgehäuse, ausgekleidet mit im
Brandfall aufschäumendem Brandschutzmittel.
Die Kabelabschottung ist als fertiges Bauelement zu
liefern und einzumörteln. Rauchgasabdichtung mit
stirnseitigen Abdeckkappen oder Schaumstopfen. Beide
werden grob zugeschnitten und in die Restöffnungen
eingesetzt. Verbleibende Öffnungen sind mit elastischem
Dichtstoff (z.B. Silikon, Acryl,...) oder EasyFoam-
Brandschutzmontageschaum rauchgasdicht zu verschließen. Zugelassen vom
DIBt Berlin unter der Nummer Z-19.15-202. FTZ
Spezifikation 736 53 FS 1/07.88.

Folgende Anforderungen werden an die Kabelabschottungen
gestellt:
Feuerwiderstandsklasse S90 nach DIN 4102
Zugelassen für Kabel aller Art ohne Begrenzung des
Kabeldurchmessers sowie für Kabelbündel.
Die Abschottung muss zu 100% belegbar sein. Sie darf
nicht überbelegbar sein.
Zugelassen für Leerohre mit und ohne Kabelbelegung bis
zu einem Durchmesser von 63 mm sowie Leerrohrbündel.
Die Kabeldurchmesser dürfen auch in Leerrohren nicht
begrenzt sein.
Einseitige Abdichtung zugelassen, auch ohne
Mineralwolle
Keine Abstandsvorschriften zwischen Kabeln oder
Leerrohren.
Nachweis über die Schallschutzeigenschaften.
Einfache und absolut staubfreie Nachrüstung möglich
Einbau und Instandsetzung ohne zulassungsgebundene
Spezial-Brandschutzbaustoffe (z.B. Brandschutzkitt).
Im Brandfall dürfen durch die Abschottung keine
zusätzlichen toxischen Gase entstehen.
Aussenmaße 380 x 110 mm, liefern und inkl.
Kennzeichnung und allen erforderlichen Materialien und
Nebenarbeiten montieren.
Menge: 1,000 St
Zuordnung: 444

**2.7.15 Brandschott bis 0,01 m²**
Schott zur brandschutztechnischen Abschottung von
Kabel- und Leitungsdurchführungen in Wänden oder
Decken,
bis 0,01 m².
Lieferung und fachgerechte Ausführung einer
dauerhaften, geprüften und bauaufsichtlich zugelassenen
Brandschutz- und Rauchabschlussabschottung nach
anerkannten Regeln der Technik. Die Abschottung ist in
Massivwänden, -decken sowie leichten Trennwänden zur
Herstellung von Brand- und Rauchschutzabschlüssen um
Kabel-, Rohr- oder Kombidurchführungen auszuführen
entsprechend den bauaufsichtlichen Zulassungen und
Prüfzeugnissen des Herstellers.

Die Leistung umfasst:
- Lieferung sämtlicher Systemkomponenten
  (Mineralfaserplatte, Beschichtungen, Dichtmassen
etc.),
- Vorbereitung der Öffnung und fachgerechter Einbau,
- brandschutztechnisch korrektes Verschließen der
Kabel-
  und Leitungsdurchführung,
- dauerhafte, zugelassene Kennzeichnung des Schotts,
- Erstellung der erforderlichen Dokumentation,
- sowie alle notwendigen Nebenleistungen.

Feuerwiderstandsklasse gemäß Zulassung, mindestens S 90
nach DIN 4102-9, für nachträgliche Leitungs- und
Leerrohrdurchführugen geeignet
Menge: 3,000 St
Zuordnung: 444

**2.7.16 Brandschott bis 0,02 m²**
Schott zur brandschutztechnischen Abschottung von
Kabel- und Leitungsdurchführungen in Wänden oder
Decken,
bis 0,02 m².
Lieferung und fachgerechte Ausführung einer
dauerhaften, geprüften und bauaufsichtlich zugelassenen
Brandschutz- und Rauchabschlussabschottung nach
anerkannten Regeln der Technik. Die Abschottung ist in
Massivwänden, -decken sowie leichten Trennwänden zur
Herstellung von Brand- und Rauchschutzabschlüssen um
Kabel-, Rohr- oder Kombidurchführungen auszuführen
entsprechend den bauaufsichtlichen Zulassungen und
Prüfzeugnissen des Herstellers.

Die Leistung umfasst:
- Lieferung sämtlicher Systemkomponenten
  (Mineralfaserplatte, Beschichtungen, Dichtmassen
etc.),
- Vorbereitung der Öffnung und fachgerechter Einbau,
- brandschutztechnisch korrektes Verschließen der
Kabel-
  und Leitungsdurchführung,
- dauerhafte, zugelassene Kennzeichnung des Schotts,
- Erstellung der erforderlichen Dokumentation,
- sowie alle notwendigen Nebenleistungen.

Feuerwiderstandsklasse gemäß Zulassung, mindestens EI
90
Menge: 4,000 St
Zuordnung: 444

**2.7.17 Brandschott bis 0,03 m²**
Schott zur brandschutztechnischen Abschottung von
Kabel- und Leitungsdurchführungen in Wänden oder
Decken,
bis 0,03 m².
Lieferung und fachgerechte Ausführung einer
dauerhaften, geprüften und bauaufsichtlich zugelassenen
Brandschutz- und Rauchabschlussabschottung nach
anerkannten Regeln der Technik. Die Abschottung ist in
Massivwänden, -decken sowie leichten Trennwänden zur
Herstellung von Brand- und Rauchschutzabschlüssen um
Kabel-, Rohr- oder Kombidurchführungen auszuführen
entsprechend den bauaufsichtlichen Zulassungen und
Prüfzeugnissen des Herstellers.

Die Leistung umfasst:
- Lieferung sämtlicher Systemkomponenten
  (Mineralfaserplatte, Beschichtungen, Dichtmassen
etc.),
- Vorbereitung der Öffnung und fachgerechter Einbau,
- brandschutztechnisch korrektes Verschließen der
Kabel-
  und Leitungsdurchführung,
- dauerhafte, zugelassene Kennzeichnung des Schotts,
- Erstellung der erforderlichen Dokumentation,
- sowie alle notwendigen Nebenleistungen.

Feuerwiderstandsklasse gemäß Zulassung, mindestens EI
90
Menge: 2,000 St
Zuordnung: 444

**2.7.18 Brandschott bis 0,04 m²**
Schott zur brandschutztechnischen Abschottung von
Kabel- und Leitungsdurchführungen in Wänden oder
Decken,
bis 0,04 m².

Lieferung und fachgerechte Ausführung einer
dauerhaften, geprüften und bauaufsichtlich zugelassenen
Brandschutz- und Rauchabschlussabschottung nach
anerkannten Regeln der Technik. Die Abschottung ist in
Massivwänden, -decken sowie leichten Trennwänden zur
Herstellung von Brand- und Rauchschutzabschlüssen um
Kabel-, Rohr- oder Kombidurchführungen auszuführen
entsprechend den bauaufsichtlichen Zulassungen und
Prüfzeugnissen des Herstellers.

Die Leistung umfasst:
- Lieferung sämtlicher Systemkomponenten
  (Mineralfaserplatte, Beschichtungen, Dichtmassen
etc.),
- Vorbereitung der Öffnung und fachgerechter Einbau,
- brandschutztechnisch korrektes Verschließen der
Kabel-
  und Leitungsdurchführung,
- dauerhafte, zugelassene Kennzeichnung des Schotts,
- Erstellung der erforderlichen Dokumentation,
- sowie alle notwendigen Nebenleistungen.

Feuerwiderstandsklasse gemäß Zulassung, mindestens EI
90
Menge: 12,000 St
Zuordnung: 444

**2.7.19 Brandschott bis 0,05 m²**
Schott zur brandschutztechnischen Abschottung von
Kabel- und Leitungsdurchführungen in Wänden oder
Decken,
bis 0,05 m².
Lieferung und fachgerechte Ausführung einer
dauerhaften, geprüften und bauaufsichtlich zugelassenen
Brandschutz- und Rauchabschlussabschottung nach
anerkannten Regeln der Technik. Die Abschottung ist in
Massivwänden, -decken sowie leichten Trennwänden zur
Herstellung von Brand- und Rauchschutzabschlüssen um
Kabel-, Rohr- oder Kombidurchführungen auszuführen
entsprechend den bauaufsichtlichen Zulassungen und
Prüfzeugnissen des Herstellers.

Die Leistung umfasst:
- Lieferung sämtlicher Systemkomponenten
  (Mineralfaserplatte, Beschichtungen, Dichtmassen
etc.),
- Vorbereitung der Öffnung und fachgerechter Einbau,
- brandschutztechnisch korrektes Verschließen der
Kabel-
  und Leitungsdurchführung,
- dauerhafte, zugelassene Kennzeichnung des Schotts,
- Erstellung der erforderlichen Dokumentation,
- sowie alle notwendigen Nebenleistungen.

Feuerwiderstandsklasse gemäß Zulassung, mindestens EI
90
Menge: 2,000 St
Zuordnung: 444

**2.7.20 Brandschott bis 0,06 m²**
Schott zur brandschutztechnischen Abschottung von
Kabel- und Leitungsdurchführungen in Wänden oder
Decken,
bis 0,06 m².
Lieferung und fachgerechte Ausführung einer
dauerhaften, geprüften und bauaufsichtlich zugelassenen
Brandschutz- und Rauchabschlussabschottung nach
anerkannten Regeln der Technik. Die Abschottung ist in
Massivwänden, -decken sowie leichten Trennwänden zur
Herstellung von Brand- und Rauchschutzabschlüssen um
Kabel-, Rohr- oder Kombidurchführungen auszuführen
entsprechend den bauaufsichtlichen Zulassungen und
Prüfzeugnissen des Herstellers.

Die Leistung umfasst:
- Lieferung sämtlicher Systemkomponenten
  (Mineralfaserplatte, Beschichtungen, Dichtmassen
etc.),
- Vorbereitung der Öffnung und fachgerechter Einbau,
- brandschutztechnisch korrektes Verschließen der
Kabel-
  und Leitungsdurchführung,
- dauerhafte, zugelassene Kennzeichnung des Schotts,
- Erstellung der erforderlichen Dokumentation,
- sowie alle notwendigen Nebenleistungen.

Feuerwiderstandsklasse gemäß Zulassung, mindestens EI
90
Menge: 4,000 St
Zuordnung: 444

**2.7.21 Brandschott bis 0,08 m²**
Schott zur brandschutztechnischen Abschottung von
Kabel- und Leitungsdurchführungen in Wänden oder
Decken,
bis 0,08 m².
Lieferung und fachgerechte Ausführung einer
dauerhaften, geprüften und bauaufsichtlich zugelassenen
Brandschutz- und Rauchabschlussabschottung nach
anerkannten Regeln der Technik. Die Abschottung ist in
Massivwänden, -decken sowie leichten Trennwänden zur
Herstellung von Brand- und Rauchschutzabschlüssen um
Kabel-, Rohr- oder Kombidurchführungen auszuführen
entsprechend den bauaufsichtlichen Zulassungen und
Prüfzeugnissen des Herstellers.

Die Leistung umfasst:
- Lieferung sämtlicher Systemkomponenten
  (Mineralfaserplatte, Beschichtungen, Dichtmassen
etc.),
- Vorbereitung der Öffnung und fachgerechter Einbau,
- brandschutztechnisch korrektes Verschließen der
Kabel-
  und Leitungsdurchführung,
- dauerhafte, zugelassene Kennzeichnung des Schotts,
- Erstellung der erforderlichen Dokumentation,
- sowie alle notwendigen Nebenleistungen.

Feuerwiderstandsklasse gemäß Zulassung, mindestens EI
90
Menge: 2,000 St
Zuordnung: 444

**2.7.22 Brandschutzmasse**
Brandschutzmasse Kartusche, aufschäumend und
spachtelfähig in Kartuschenform liefern und incl. aller
erforderlichen Nebenarbeiten zum Abdichten von
Kabeldurchführungen für einzelne Kabel und Leitungen
durch Decken und Wände incl. Erstellung einer glatten,
malerfertigen Oberfläche verarbeiten
Menge: 12,000 St
Zuordnung: 444

**2.7.23 Dokumentation Brandschott**
Dokumentation der Brandschotte. Es sind alle erstellten
Brandschotte anhand eines Fotos zu dokumentieren. Die
Brandschotte sind zu nummerieren, in einen
Grundrissplan einzutragen und auf Papier und USB-Stick
in 1-facher Ausfertigung zu übergeben.
Menge: 1,000 Psch
Zuordnung: 449

#### Titel 2.8 Bau-Stromversorgung

*Hinweis*
Sicherstellung der kompletten Baustromversorgung für
die Ausbaugewerke, Sicherheitsbaubeleuchtung und der
allgemeinen Baubeleuchtung während der Baumassnahme,
komplett mit allen erforderlichen Leistungen mit
Baustromverteilern, Zwischenverkabelungen,
Beleuchtungsanlagen inkl. aller Zu- und Ableitungen.
Anklemmarbeiten und PA sowie der notwendigen,
regelmäßigen Überprüfungen, Auf- und Abbauarbeiten,
Leitungsbrücken sowie allen Nebenarbeiten und
Kleinmaterial und Zubehör und anschliessender Demontage
und Wiederherstellung des Originalzustandes.
Sämtliche notwendigen Prüfungen während des Betriebs
und deren Dokumentation sind mit einzukalkulieren.

Für die Kalkulation ist von einer Bauzeit von ca. 19
Monaten
auszugehen.
Als Ausführungszeitraum gilt der Zeitraum vom
31.08.2026 bis 28.03.2028 anzusetzen.

*Hinweis*
Hinweistext Baustromanlagen
Eine funktionsfähige Baustromanlage ist auf der
Baustelle bereits vollständig errichtet und in Betrieb.

Diese Baustromanlage ist zur weiteren Nutzung, zum
Betrieb sowie zur ordnungsgemäßen Wartung und
Verkehrssicherung während der Bauzeit zu übernehmen.

Vor Übernahme ist der ordnungsgemäße Zustand der
Baustromanlage zu prüfen. Etwaige Mängel oder
Anpassungserfordernisse sind dem Auftraggeber
unverzüglich schriftlich anzuzeigen.
Mit der Übernahme gehen Betrieb, Beaufsichtigung,
Wartung sowie die Einhaltung aller einschlägigen
Vorschriften (u. a. VDE, DGUV) auf die Elektrofirma
über.

**2.8.01 Übernahme der Baustromanlage**
Ordnungsgemäße Übernahme der bestehenden
Baustromanlage.

Umfasst sind insbesondere:

- Abstimmung des Übergabetermins mit der Elektrofirma
- Gemeinsame Begehung und Sichtprüfung der
  Baustromanlage
- Übernahme der verbleibenden
  Baustromverteiler ( 2 Stück ), Zuleitungen,
Absicherungen
  und Schutzorgane
- Übernahme der Baustellenbeleuchtung,
  Lichtschlauchsystem, Länge 25 m ( 3 Stück )
- Übernahme der Lichtsteuerung, Kabel, etc.

Alle für die Übergabe notwendigen organisatorischen und
technischen Leistungen inkl. Unterlagen.
Menge: 1,000 Psch
Zuordnung: 491

**2.8.02 Baustromverteiler aufstellen und anschliessen**
Bauseits vorhandenen Baustromverteiler (Leistung bis 44
kVA, Abmessungen ca. 700 × 710 × 400 mm [H × B × T],
Untergestellhöhe ca. 350 mm) auf der Baustelle
aufstellen.

Leistungsumfang:

Abholung des vorhandenen Baustromverteilers am Standort
Gymnasium Geretsried.
Transport zur Baustelle Realschule Wolfratshausen.
Aufstellen am vorgesehenen Standort gemäß Vorgaben des
Auftraggebers.
Anschluss des Baustromverteilers einschließlich aller
hierfür erforderlichen Nebenleistungen (inkl. Erdung,
Netzanschluss, Verdrahtungen, Absicherung gemäß VDE-
Vorschriften).
Betriebsfertige Installation inklusive:

Erstprüfung nach DIN VDE 0100-600 / DIN VDE 0105-100
Messungen und Dokumentation
Erstellung eines Mess- und Prüfprotokolls
Anbringen einer aktuellen Prüfplakette
Übergabe an den Auftraggeber in betriebsfertigem
Zustand.
Menge: 4,000 St
Zuordnung: 491

**2.8.03 Auf-/Abbau Umsetzen eines Baustromverteilers**
Umsetzen eines Baustromverteilers 44 kVA oder des
Baustellenkranverteilers mit deren Zuleitungen,
komplett inkl. aller erforderlichen Nebenleistungen wie
Abklemmen, Aufnehmen und Vertragen des Verteilers auf
der Baustelles sowie Aufnehmen und Umverlegen des
Zuleitungskabels jeweils zum neuen Standort, wieder
anschliessen der Anlagen, Inbetriebnahme mit
Funktionsprüfung und Messung, Dokumentation und
Prüfprotokoll mit Plakette.
Die Leistung ist mehrmals während des gesamten
Bauzeitraumes auf Abruf zu erbringen. Die Abruffrist
beträgt 3 Werktage, d. h. drei Werktage nach
Information durch den Auftraggeber hat der
Auftragnehmer die Leistung (Umsetzen des Verteilers)
betriebsfertig zu erbringen
Menge: 18,000 St
Zuordnung: 491

**2.8.04 Baustellenkleinverteiler**
Robuster Kunststoff-Mobilverteiler Schutzart IP44 nach
neuester Baustromverteilernorm,  für Innen- wie
Außenbereiche bestehend aus massivem und qualitativ
hochwertigem PE Kunststoffgehäuse für widrige
Einsatzumgebungen als staub- und spritzwassergeschützte
Mobilverteiler mit hoher Schlag- und
Kerbschlagzähigkeit, hoher Wärmestabilität,
Durchschlagfestigkeit, Witterungs- und UV-
Beständigkeit, Abriebfestigkeit und guter Beständigkeit
gegen Chemikalien

Technische Daten:
CEE-Steckdosen:  1 x 32 A, 5 p, 400 V
  1 x 16 A, 5 p, 400 V
Schutzkontaktsteckdosen:  6 Stück
Fehlerstromschutzschalter:  1 x 63 A, 4 p, 0,03 A
Leitungsschutzschalter:  1 x 16 A/C, 3 p,
  6 x 16 A/C, 1 p,
Zuleitung:  H07RN-F 5G4 mit CEE-  Stecker 32 A, 5
p, 400 V,  Länge ca. 2 m

liefern und betriebsfertig angeschlossen aufstellen
Menge: 2,000 St
Zuordnung: 491

**2.8.05 Baustellenbeleuchtung, Lichtschlauchsystem 25 m**
Baustellenbeleuchtung mit einem Lichtschlauchsystem,
Länge 25 m.

Technische Ausführung:

- Lichtschlauch, Länge 25 m
- Systemeffizienz ca. 125 lm/W
- Lichtstrom ca. 37.500 lm
- Leistungsaufnahme 300 W
- Lichtfarbe 6.000 K (tageslichtweiß)
- 100 % Lichtleistung unmittelbar nach dem Einschalten
- Schutzart: IP65 (Lichtschlauch)
- Stoß- und vibrationsfest, geeignet für
Baustelleneinsatz

Liefer- und Montageumfang:

- Lieferung des kompletten Lichtschlauchsystems
- Bereitstellen und Verlegen eines ca. 40 m langen
  Anschlusskabels H07RN-F 3 x 2,5 qmm
- Einbau der erforderlichen Klemmkästen sowie aller
Neben-
  und Befestigungsmaterialien
- Fachgerechte Montage, Ausrichtung und Befestigung der
  Beleuchtung entsprechend den gültigen ASR-Vorgaben
- Anschluss- und Klemmarbeiten bis zum bauseitigen
  Baustrom-Beleuchtungsverteilers
- Integration der Beleuchtung in die vorhandene
  Zeitschaltuhrsteuerung des Baustromverteilers
- Funktionsprüfung und betriebsfertige Übergabe
- Demontage und Rückbau nach Fertigstellung der
Arbeiten
  einschließlich Kabel, Befestigungen und Zubehör

Baustellenbeleuchtung für Baubereich einrichten,
liefern, montieren und betriebsfertig anschließen.
Bereitstellung und Installation eines
Lichtschlauchsystems zur Ausleuchtung gemäß ASR A3.4
"Beleuchtung" in Arbeits- und Verkehrsbereichen.
Menge: 2,000 St
Zuordnung: 491

**2.8.06 Umverlegung Baubeleuchtung**
Umverlegung während der Bauzeit nach Vorgabe der
Bauleitung inkl. aller Nebenleistungen betriebsfertig
montieren, Ausleuchtung nach ASR. Die Baubeleuchtung
ist über die Zeitschaltuhr des Baustrom-
Beleuchtungsverteilers aus zu versorgen.
Menge: 2,000 St
Zuordnung: 491

**2.8.07 Gummischlauchleitung H07RN-F 5 G 6 SW**
Gummischlauchleitung 5x6 mm² in Teillängen zur
Verlängerung der Anschlussleitung der Stromversorgung
eines Baustromverteilers, als Bauprovisorium  verlegen
und betriebsfertig incl. aller Nebenleistungen
anschliessen und nach Beendigung der Bauarbeiten
abbauen und an den Bauherrn übergeben
Menge: 160,000 m
Zuordnung: 491

**2.8.08 Gummischlauchleitung H07RN-F 5 G 16 SW**
Gummischlauchleitung 5x16 mm² in Teillängen zur
Verlängerung der Anschlussleitung der Stromversorgung
eines Baustromverteilers, als Bauprovisorium  verlegen
und betriebsfertig incl. aller Nebenleistungen
anschliessen und nach Beendigung der Bauarbeiten
abbauen und an den Bauherrn übergeben
Menge: 90,000 m
Zuordnung: 491

**2.8.09 Gummischlauchleitung H07RN-F 5 G 35 SW**
Schwere Gummischlauchleitung 5 x 35 mm² in Teillängen
zur Verlängerung der Anschlussleitung der
Stromversorgung eines Baustromverteilers, als
Bauprovisorium  verlegen und betriebsfertig incl. aller
Nebenleistungen anschliessen und nach Beendigung der
Bauarbeiten abbauen und an den Bauherrn übergeben
Menge: 60,000 m
Zuordnung: 491

**2.8.10 Baustellenkabel 30 m, H07BQ-F- 5 G 6 fertig konfektioniert**
Baustellensicherheitskabel, Länge 30 Meter, fertig
konfektioniert mit CEE-Stecker und Kupplung 32 A, 5-
polig, inkl. Phasenumschalter, orange, 5x6 mm² zur
Stromversorgung eines mobilen Baustellenkleinverteilers
oder ähnlich, in Teillängen liefern und verlegen und
betriebsfertig incl. aller Nebenleistungen mit CEE-
Verbinder konfektionieren
Menge: 2,000 St
Zuordnung: 491

**2.8.11 CEE-Verbindung 16A 5p**
CEE-Verbindung 16A  5-polig an vorhandenes Gummikabel
anschließen, einschließlich Kleinmaterial,
betriebsfertig konfektioniert und montiert liefern
Menge: 2,000 St
Zuordnung: 491

**2.8.12 CEE-Verbindung 32A 5p**
CEE-Verbindung 32A  5-polig an vorhandenes Gummikabel
anschließen, einschließlich Kleinmaterial,
betriebsfertig konfektioniert und montiert liefern
Menge: 2,000 St
Zuordnung: 491

**2.8.13 CEE-Verbindung 63A 5p**
CEE-Verbindung 63A  5-polig an vorhandenes Gummikabel
anschließen, einschließlich Kleinmaterial,
betriebsfertig konfektioniert und montiert liefern
Menge: 2,000 St
Zuordnung: 491

**2.8.14 Anschluss an Unterverteilung**
Provisorischer Anschluss eines Gummikabels 5x16 qmm zur
Baustromversorgung an einen neuen Unterverteiler, inkl.
Umverlegung des Baustromkabels, Klemm- und
Zugentlastung und allen erforderlichen Nebenarbeiten
Menge: 2,000 St
Zuordnung: 491

**2.8.15 Monatliche Prüfung Baustromanlage**
Monatliche Prüfung und Wartung der kompletten,
gelieferten oder aufgestellten Baustromanlage.
Der Betrieb, Inspektion, Wartung und Störbehebung der
gesamten Baustromanlage umfasst sämtliche Maßnahmen zur
Durchführung eines geordneten Betriebes der
Baustromversorgung der Anlage/Einrichtung
entsprechend DIN VDE 0105 Teil 1 und UVV BGV A2.
Der Betrieb umfasst im wesentlichen die Durchführung
der betriebsmäßig erforderlichen Schaltungen und
arbeitstäglichen Prüfungen (RCD) sowie monatliche
Messungen der Schutzmaßnahmen entsprechend BGV A2.
Während der Bauphase muss die gesamte Baustromanlage
den jeweiligen Erfordernissen infolge des
Baufortschrittes entsprechend angepaßt werden, d.h. es
müssen Erweiterungen, Ergänzungen, Umlegungen,
Umsetzungen und Modifikationen an der Baustromanlage
durchgeführt werden.
Die gesamte Baustromanlage ist in regelmäßigen
Abständen durch den AN zu kontrollieren und zu warten,
um  Stör- bzw. Ausfälle der Stromversorgung und somit
Stillstandszeiten auf der Baustelle auszuschließen.
Die Prüfungen sind zu dokumentieren und dem SiGeKo
monatlich auszuhändigen.
Der AN ist verpflichtet, Schäden und Störungen an der
Baustromanlage unverzüglich durch Fachpersonal zu
beheben, so dass die Gesamtanlage jederzeit den
Vorschriften entspricht und die Funktionsfähigkeit
sichergestellt ist.
Im Rahmen von Betrieb, Inspektion, Wartung und
Störbehebung sind u.a. folgende Arbeiten durchzuführen:

-  Prüfung der Funktionsfähigkeit der Gesamtanlagen
-  Prüfung von Fehlerstrom-Schutzeinrichtungen
-  Prüfung von Kabel- und Kabelanschlüssen
-  Prüfung der Kabel- und Leitungsanlagen auf
  Beschädigungen oder Isolationsfehler
-  Prüfung von Befestigungen
-  Prüfung der Steckverbinder und Klemmstellen
-  Entfernen von Verschmutzungen
-  Durchführung von Messungen mit Meßprotokollen
-  Behebung von Korrosion
Menge: 19,000 Mon
Zuordnung: 491

#### Titel 2.9 Potentialausgleich und Erdung

*Hinweis*
Allgemeines
Beim Erstellen des Potentialausgleiches ist besonders
darauf zu achten, dass die Bildung von Schleifen
vermieden wird. Die Ausführung hat äußerst sorgfältig
zu erfolgen, um Streu- bzw. Störspannungen im Hause zu
vermeiden. Naßbereiche, Bäder und Duschen sowie
technische Anlagenteile sind in den PA einzubeziehen.
Alle Anlagen sind in den PA einzubeziehen.
Alle Verschraubungen sind selbstsichernd auszuführen.

Die Erdungsanlagen sind nach den Vorschriften des VDEW
und der DIN VDE-Richtlinien zu errichten.
Klein- und Befestigungsmaterial ist einzukalkulieren.

**2.9.01 Potentialausgleichschiene**
Potentialausgleichschiene aus Stahl, verzinkt, nach VDE
0609, mit schraubbarer Abdeckhaube, plombierbar,
komplett mit Zubehör, Beschriftung, Kleinmaterial und
kontaktsicheren Klemmen liefern betriebsfertig
verklemmt montieren
Menge: 2,000 St
Zuordnung: 446

**2.9.02 Potentialausgleichslitze**
Potentialausgleichslitze, flexibel, Länge 30 cm, incl.
Kabelklemmschuhen und Befestigungsmaterial zum
Überbrücken von Lüftungskanälen, Kabelrinnen, etc.
liefern und betriebsfertig montieren
Menge: 28,000 St
Zuordnung: 446

**2.9.03 Erdungsrohrschelle NW 30**
Erdungsrohrschelle für Wasser-, Heizungs- und sonstige
Metallkonstruktionen, mit Klemmschrauben  zum Anschluß
von Leitungen bis 16 qmm, incl. Befestigungmat. und
Muttern, komplett liefern und montieren für Rohre bis
NW 30 mm
Menge: 9,000 St
Zuordnung: 446

**2.9.04 Erdungsrohrschelle NW 60**
Erdungsrohrschelle für Wasser-, Heizungs- und sonstige
Metallkonstruktionen, mit Klemmschrauben  zum Anschluß
von Leitungen bis 16 qmm, incl. Befestigungmat. und
Muttern, komplett liefern und montieren für Rohre bis
NW 60 mm
Menge: 9,000 St
Zuordnung: 446

**2.9.05 Erdungsrohrschelle NW 100**
Erdungsrohrschelle für Wasser-, Heizungs- und sonstige
Metallkonstruktionen, mit Klemmschrauben  zum Anschluß
von Leitungen bis 16 qmm, incl. Befestigungmat. und
Muttern, komplett liefern und montieren für Rohre bis
NW 100 mm
Menge: 3,000 St
Zuordnung: 446

**2.9.06 Anschluß von metallenen Teilen**
Anschluß von metallenen Teilen für den zusätzlichen
Potentialausgleich mit selbstsichernden
Edelstahlschrauben und allem erforderlichen Zubehörs
Menge: 36,000 St
Zuordnung: 446

**2.9.07 Potentialausgleichsanschluß Duschraum**
Potentialausgleichsanschluß  Duschraum, mit 3
Duschplätzen
incl. Anschluss,  Ablauf oder anderen metallenen
Teilen, nach Vorschrift VDE, komplett mit Erdungsdraht,
Klemmen, Schrauben, Beilagscheiben und Zubehör, liefern
und montieren
Menge: 2,000 St
Zuordnung: 446

**2.9.08 PVC-Aderleitung H07V-U 1x4**
PVC-Aderleitung nach VDE 0281 mit allem Klein- und
Befestigungmaterial, in Leerrohren, in
Kunststoffkabelkanälen, in und unter Putz, im Mauerwerk
mit Stemmarbeiten, liefern und betriebsfertig verlegen
als  H07V-U 1 x 4 qmm
Menge: 280,000 m
Zuordnung: 446

**2.9.09 PVC-Aderleitung H07V-U 1x 6**
PVC-Aderleitung nach VDE 0281 mit allem Klein- und
Befestigungmaterial,  in und unter Putz, im Mauerwerk
oder im Bodenaufbau, mit Stemmarbeiten, liefern und
betriebsfertig verlegen als  H07V-U 1 x 6 qmm
Menge: 420,000 m
Zuordnung: 446

**2.9.10 Meßtechnische Überprüfung Pot-Ausgleich**
Meßtechnische Überprüfung nach DIN EN 0185 als Nachweis
der Funktionsfähigkeit des Potentialausgleichs inkl.
Überprüfung des Erdübergangswiderstandes und Erstellung
eines Prüfprotokolls einschließlich der
Revisionszeichnungen
in 3-facher Ausfertigung
Menge: 1,000 Psch
Zuordnung: 449

#### Titel 2.10 EDV- und FM-Netzwerk

*Hinweis*
Allgemeines
EDV- und FM-Verkabelung
Das EDV-Datennetz ist sternförmig strukturiert
aufzubauen.
Die Einhaltung der Grenzwerte ist sicherzustellen.
Für alle Anschlußpunkte ist ein Meßprotokoll zu
erstellen.
Die Bauteile für den 19 Zoll-Schrank sind in ein
vorhandenes Rack einzubauen.

**2.10.01 Kabelabfangschiene**
Kabelabfangschiene für vorstehenden LAN-Schrank oder
Rack, liefern und betriebsfertig incl.
Befestigungsmaterial und Zubehör montieren
Menge: 1,000 St
Zuordnung: 457

**2.10.02 Patchpanel Cat 6 24 Ports**
EDV- Patchpanel, Klasse E, Cat. 6, geschirmt, mit
einzeln geschirmten 24 RJ45 Buchsen diensteneutral bzw.
nach Bauherrnvorgabe fertig verklemmt und aufgelegt,
liefern und incl. Messprotokoll, farbigen Codiersets
dauerhafter Beschriftung pro Port und allem
erforderlichen Zubehörs betriebsfertig in vorhandenen
Verteilerschrank oder Rack einbauen
Menge: 3,000 St
Zuordnung: 457

**2.10.03 Rangierpanel**
Rangierpanel,  19" in 1 HE Ausführung, komplett aus
Metall, allem erforderlichen Zubehörs betriebsfertig in
vorhandenen Verteilerschrank oder Rack einbauen
Menge: 3,000 St
Zuordnung: 457

**2.10.04 6-fach-Schuko-Steckdosenleiste mit ÜSS**
230 V-Schiene mit Überspannungsschutz und 6
Schukosteckdosen komplett incl. Verdrahtung und allem
erforderlichen Zubehör, passend zu vorstehenden
Verteilerschränken liefern und betriebsfertig montieren
Menge: 1,000 St
Zuordnung: 457

**2.10.05 FM-Kleinverteiler a.P. bis 60 DA**
Liefern, montieren und betriebsfertig herstellen eines
Fernmelde-Kleinverteilers zur Wandmontage (Aufputz),
geeignet zur Aufnahme von bis zu 6 Anschlussleisten à
10 Doppeladern und für maximal 60 aufgelegte
Doppeladern.

Inkl. Montagewanne, Anschlussleisten, sämtlichem
Befestigungs- und Kleinmaterial, fachgerechtem
Auflegen, Beschalten, Kennzeichnen sowie
ordnungsgemäßer Kabelführung.

Mit Erstellung und Übergabe einer Anschluss- und
Belegungsdokumentation.

Ausführung: Wandverteiler, Aufputz
Schutzart: IP40
Farbe: grau
Abmessungen ca. 330 × 200 × 125 mm
Menge: 2,000 St
Zuordnung: 457

**2.10.06 FM-Kleinverteiler a.P. bis 100 DA**
Liefern, montieren und betriebsfertig herstellen eines
Fernmelde-Kleinverteilers zur Wandmontage (Aufputz),
geeignet zur Aufnahme von bis zu 6 Anschlussleisten à
10 Doppeladern und für maximal 100 aufgelegte
Doppeladern.

Inkl. Montagewanne, Anschlussleisten, sämtlichem
Befestigungs- und Kleinmaterial, fachgerechtem
Auflegen, Beschalten, Kennzeichnen sowie
ordnungsgemäßer Kabelführung.

Mit Erstellung und Übergabe einer Anschluss- und
Belegungsdokumentation.

Ausführung: Wandverteiler, Aufputz
Schutzart: IP40
Farbe: grau
Abmessungen ca. 330 × 330 × 125 mm
Menge: 1,000 St
Zuordnung: 457

**2.10.07 EDV-Datendose Cat 6, 1x RJ45 8-polig**
Datenanschlußdose als EDV-Anschlußdose UAE Cat 6 oder
Telefonanschlussdose geschirmt, mit einer
Anschlußmöglichkeiten RJ 45 8/8, diensteneutral belegt
nach Anforderung des Bauherrn, komplett jeweils
passender Zentralscheibe in der Farbe reinweiss,
glänzend aus dem Programm der Flächenschalter mit
anteiligem reinweissen Abdeckrahmen
Menge: 5,000 St
Zuordnung: 457

**2.10.08 EDV-Datendose Cat 6, 2x RJ45 8-polig**
Datenanschlußdose als EDV-Anschlußdose UAE Cat 6 oder
Telefonanschlussdose geschirmt, mit zwei
Anschlußmöglichkeiten RJ 45 8/8, diensteneutral belegt
nach Anforderung des Bauherrn, komplett jeweils
passender Zentralscheibe in der Farbe reinweiss,
glänzend aus dem Programm Flächenschalter mit
anteiligem reinweissen Abdeckrahmen

angebotenes Fabrikat:
'.............................................'

angebotener Typ:
'.............................................'
Menge: 22,000 St
Zuordnung: 457

**2.10.09 1-fach Aufputz-Gehäuse**
1-fach Aufputz-Gehäuse für Einsätze und Zentralscheiben
mit Abdeckrahmen, passend zum Schalterprogramm liefern
und inkl. aller Nebenleistungen und Kleinmaterial
montieren
Menge: 15,000 St
Zuordnung: 444

**2.10.10 2-fach Aufputz-Gehäuse**
2-fach Aufputz-Gehäuse für Einsätze und Zentralscheiben
mit Abdeckrahmen, passend zum Schalterprogramm liefern
und inkl. aller Nebenleistungen und Kleinmaterial
montieren
Menge: 2,000 St
Zuordnung: 444

**2.10.11 FM-Datenkabel nach IBM Cat 7**
FM-Datenkabel nach IBM Categorie 7a, Klasse F, S/STP
100
Ohm, für hochbitratige Übertragungen wie ATM oder
Fastethernet bis 1200 MHz, liefern und betriebsfertig
in
Kabelkanälen, Rohren, etc. verlegen als  Twistet Pair
4x2xAWG22, 1GHz MHz CAT.7a Erschwerniszuschläge für
Arbeiten in den vorhandenen Zwischendecken und
Fädelungsarbeiten durch Leuchtenöffnungen oder wegen
technisch hoher Installationsdichte sind mit
einzukalkulieren und werden nicht extra vergütet

angebotenes Fabrikat:
'.............................................'

angebotener Typ:
'.............................................'
Menge: 3460,000 m
Zuordnung: 457

**2.10.12 Messung EDV-Netz**
Messung einer fertig verlegten Datenkabellänge inkl.
der angeschlossenen Datenports der Datenverkabelung,
insbesondere Return Loss, Equal Level Far end Cross
Talk sowie Wellenwiderstand, Laufzeitverzögerung,
Gleichstromwiderstand, NEXT, Dämpfung,
Rückflußdämpfung, Schirmwiderstand, Echoantwort,
Kontinuität von Leitern, Leerlauf und Kurzschluß.
Nachweis der Einhaltung der Grenzwerte nach Klasse E
der DIN 50173-2000 bzw. ANSI/TIA/EIA-TSB-67,
Meßprotokoll und Kabelliste erstellen
Menge: 49,000 St
Zuordnung: 457

**2.10.13 LWL-Kabel 4 Fasern A/I-DQ(ZN)BH OM4**
Universalkabel Multimode A/I-DQ(ZN)BH 4G50/125 OM4 für
LAN Backbones als Verbindungskabel zwischen Haupt- und
Etagenverteiler, halogenfrei, metallfrei, liefern und
in Teillängen betriebsfertig in Kabelkanälen, Rohren,
auf Kabelwannen, an Steigetrassen, etc. verlegen als
Breakout-Kabel mit 4 Fasern 50/125
Menge: 540,000 m
Zuordnung: 457

*Hinweis*
FTTO Komponenten 19" Einbauten

**2.10.14 Glasfaserspleissbox incl. 48 Duplex-Port-LWL Frontplatte**
19" LWL-Patchpanel, ausziehbar, 2 HE, bestückt
mit 48  LC Duplexkupplungen OM4  9/125µm
Staubschutz: Shutter
Mit 96 aufgesteckten und ca. 0,8 m
abgestrippten Pigtails, 2 m lang eingelegt in
Kassette. Patchfeld aus verwindungssteifen,
verzinkten Stahlblech. Farbe: RAL 7035
(lichtgrau).

Die LWL LC Duplexkupplungen sind incl. allem
erforderlichen Zubehörs, für Vor-Ort-Konfektionierung,
mit Kabelschutzkomponenten, mit funktionsfertigem
Spleiss, inkl. protokollierter Messung komplett mit
Kleinmaterial und allen erforderlichen Nebenleistungen
betriebsfertig zu liefern und zu herzustellen, inkl.
allen Pigtails, absetzen, einlegen, anstecken, liefern
und betriebsfertig mit Klein- und Befestigungsmaterial
in Verteilerschrank oder Rack betriebsfertig montieren.
Menge: 1,000 St
Zuordnung: 457

*Hinweis*
FTTO Komponenten

**2.10.15 Montage 7-Port Ethernet 10G Mirco Switch PoE++**
Nur Montage des unten beschriebenen Gerätes.

10G Uplinks (IEEE 802.3ae) 2x 1/10G Uplink für maximale
Performance und Flexibilität im FTTO-Netzwerk 2.5/5G
Downlink (IEEE 802.3bz) Multi Gigabit Port, optimiert
für den Betrieb von Wi-Fi 6-Netzwerken PoE++ PSE Local
Port (IEEE 802.3bt) Downlink mit bis zu 60W-PoE-
Versorgung IT-Sicherheit  Featureset für hohes Maß an
IT-Sicherheit Kompaktes Einbauformat M45 Kompaktes M45-
Format zur einfachen und baukonformen Installation
Lüfterloses Design Keine Geräuschemission zum Einsatz
im Arbeitsplatzbereich Docker Virtualization
Environment Integriertes Docker System zur freien
Programmierung von Sonderfunktionen Standardisierte
Netzwerkredundanz (ERPS nach G.8032v2) Featureset für
besondere Redundanztopologien im FTTO-Netzwerk .

Eigenschaften:
10 Gigabit Ethernet Switch
Lüfterloser 10 Gigabit Ethernet Switch
Layer-2+ Store-and-forward, Full Wire-Speed, Nonblocking Max. 16K MAC Adressen, Automatisches Learning
und Aging Jumbo Frames (max. 10KBytes)

Netzwerk-Management
Unterstützung gängiger Management Standards
Web Manager (HTTPS, HTTP, Custom Certificates)
Industriestandard CLI via SSH, Telnet
Konsolenschnittstelle
SNMP v1/v2c/v3 Transport Security Model (TSM)
Software-Integration  als zentrale Management Lösung
für die Konfiguration von Netzwerken und Geräten
Docker-Virtualisierungsumgebung für kundenspezifische
Automatisierung

Security
Wählbare User Authentifizierungs Modi: Local DB,
RADIUS, TACACS+
Zugriffsberechtigungen konfigurierbar für Benutzer und
Gruppen
Portbasierte Netzwerkzugriffs steuerung
o MAC Locking
o MAC via RADIUS, IEEE 802.1X
o IEEE 802.1X Supplicant, incl. MD5, PEAP, PEAP-MSCHAP
v2, TTLS, TLS v1.2/v1.3
Access Control Lists
Storm Control
DHCP Snooping, ARP Inspection, PPPoE Snooping

Redundanz
Spanning Tree: STP, RSTP, MSTP
Ethernet Ring Protection Switching (ERPS), G.8032 v2
Redundant Ring Protocol

Firmware-Management
Update via Web UI, FTP, FTPS
Import und Export von Konfigurationen Power-over-
Ethernet (PoE+/++)
4x IEEE 802.3af/at PoE+ PSE (max. 30 W/Port)
1x IEEE 802.3af/at/bt PoE++ PSE (max. 60 W)
Maximales PoE-Budget: 120 W

Anschlüsse Uplink
2x SFP/SFP+ slot, 1/10GBase-X Downlink
1x RJ-45 Port, 1/2.5/5GBase-T Local Ports
4x RJ-45 Port, 10/100/1000Base-T Power Supply
3-polige Schraub-/Steckklemme für massiven Draht oder
flexible Litze
Zusätzliche Erdung (PE) über 6,3 mm Flachstecker
Konsolen-Anschluss
USB-C-Anschluss

Stromversorgung
Eingang 50..57 VDC (54 VDC typ.)
Leistungsauf nahme Typ. 13 W (ohne PoE) max. 135 W
(inkl. PoE) (volle Leistungsabgabe nur unter geeigneten
Installations bedingungen)
Anschluss 3-polige Schraub-/Steck klemme, PE/-/+
Erdung (FE) 6,3 mm Flachstecker

Montage
Snap-In-Montage 45 mm (ohne Schraubbefestigung)
Horizontale Montage, vertikale Anordnung möglich
Kompatibel mit gängigen Elektro installationssystemen
mit Adapter rahmen

Abmessungen und Montage
Abmessungen 90 mm x 45 mm x 62 mm (B x T x H, ohne
Anschlüsse)
Montagetiefe 35 mm
Gewicht ca. 280 g
Montage Horizontal, vertikale Anordnung möglich

Bauteil wird durch Bauherr bereitgestellt, anzubieten
ist lediglich die Montage. Die Programmierung und
Konfiguration erfolgt durch die IT-Fachfirma (NUR
MONTAGE!).

Einbau inklusive bereitgestelltem Zubehör für jeweilige
Einbausituation, Beschriftung in vorhandener
Mediensäule, Brüstungskanal, Möbel, Aufputzgehäuse.
Menge: 7,000 St
Zuordnung: 457

**2.10.16 Montage Schaltnetzteil für PoE+ Micro Switch**
Nur Montage.

Passend zu  vorstehendem Micro Switch.

Ausgelegt für  Micro Switches und Desktop Switches mit
PoE PSE Funktion
Eingangsspannung: 115..230 VAC
Wechselspannungsindikator LED
Ausgangsspannung: 54 VDC
Ausgang voll geregelt und geschützt
Überspannungs- und Überlastschutz
DC-Ausgangsanschluss: festes Kabel mit Mini-Combicon-
Stecker
Kabellängen: 1m
Kein Geräusch und kein mechanischer Verschleiß durch
lüfterlosen Betrieb
Montagefreie Anwendung
Schutzisolation
Schwarzes Kunststoffgehäuse
65 W DC Ausgangsleistung für Micro Switches und für
Desktop Switches mit PoE PSE-Funktion gemäß IEEE
802.3af/at
Euro Connector am AC-Eingang

Bauteil wird durch Bauherr bereitgestellt, anzubieten
ist lediglich die Montage (NUR MONTAGE !).

Betriebsfertig angeschlossen in vorhandener
Mediensäule, Brüstungskanal, Möbel einbauen.
Menge: 7,000 St
Zuordnung: 457

**2.10.17 Kompakt-Spleissbox Teilnehmeranschluss AP 2xLC Duplex**
LWL-Kompakt-Spleißbox zur Aufnahme von Spleißkassetten,
oder Spleißkassetten und Verteilerplatten.
Pulverbeschichtetes Metallgehäuse mit abschließbarem
Klappdeckel;
Montagelöcher zur Wandbefestigung;
Dichtungsleisten für ankommende und herausgeführte
Kabel auf den Gehäuseseiten integriert;
Kabelbinderbefestigungen im Gehäuse integriert;
Mind. 1 Schraubbolzen mit Rändelmutter zur
werkzeuglosen Montage von Spleißkassetten und/oder
Verteilerplatte;
Verteilerplatten mit Montageausschnitten für für ST,
SC, SC-Duplex, LC-Duplex, LC-Quad und E2000 verfügbar;
Frontseitiger Laserwarnhinweis;

Anforderungen:
Gehäuse:
- Maße: max. 265 x 150 mm (HxB)
- Befestigungsraster: 160 x 120 x 6mm (HxBxd)
- Tiefe: max. 55mm
- Schutzklasse: mind. IP30
- Material: Stahlblech, pulverbeschichtet
- Farbe: lichtgrau, RAL 7035

Liefern und komplett inkl. aller notwendigen
Zubehörteile, fertig bestückt mit 2 x LCD-Kupplungen
(die LWL LCD Kupplung ist incl. allem erforderlichen
Zubehörs, für Vor-Ort-Konfektionierung, mit
Kabelschutzkomponenten, mit funktionsfertigem Spleiss,
inkl. protokollierter Messung komplett mit
Kleinmaterial und allen erforderlichen Nebenleistungen
betriebsfertig liefern, herzustellen,) inkl. allen
Pigtails, absetzen, einlegen, anstecken, liefern und
betriebsfertig mit Klein- und Befestigungsmaterial zu
montieren.

angebotenes Fabrikat  :
' ....................................'

angebotener  Typ :
' ....................................'
Menge: 7,000 St
Zuordnung: 457

**2.10.18 LWL Duplex-Patchkabel LC-LC, Multimode 1m**
LC-LC Duplex LWL Patchkabel 50/125µm OM4

- Glasfaser Patchkabel mit halogenfreiem Kabelmantel
Farbe
  erikaviolett
- geringe Steckerdämpfung
- farblich kodierte Knickschutztüllen (rot/schwarz)
- beidseitig hochwertige LC duplex Stecker
konfektioniert
- ein Duplexclip montiert und ein Weiterer beiliegend,
um
  Kabel als 1:1 oder cross-over zu nutzen
- geeignet für 10Gbit Ethernet

Technische Daten:
Kabeltyp:  Glasfaser LWL duplex Patchkabel I-
V(ZN)H 2x1G50/125µm OM4 LSZH (halogenfrei)
LWL Faser:  multimode 50/125µm  OM4
LWL-Stecker A:  LC/PC duplex
LWL-Stecker B:  LC/PC duplex
Anwendung:  LWL Lichtwellenleiter multimode OM4
Anschlusskabel zwischen LC Duplex Ports

Betriebsfertig liefern, verlegen und anschließen.
Menge: 6,000 St
Zuordnung: 457

**2.10.19 LWL Duplex-Patchkabel LC-LC, Multimode 5m**
LC-LC Duplex LWL Patchkabel 50/125µm OM4

- Glasfaser Patchkabel mit halogenfreiem Kabelmantel
Farbe
  erikaviolett
- geringe Steckerdämpfung
- farblich kodierte Knickschutztüllen (rot/schwarz)
- beidseitig hochwertige LC duplex Stecker
konfektioniert
- ein Duplexclip montiert und ein Weiterer beiliegend,
um
  Kabel als 1:1 oder cross-over zu nutzen
- geeignet für 10Gbit Ethernet

Technische Daten:
Kabeltyp:  Glasfaser LWL duplex Patchkabel I-
V(ZN)H 2x1G50/125µm OM4 LSZH (halogenfrei)
LWL Faser:  multimode 50/125µm  OM4
LWL-Stecker A:  LC/PC duplex
LWL-Stecker B:  LC/PC duplex
Anwendung:  LWL Lichtwellenleiter multimode OM4
Anschlusskabel zwischen LC Duplex Ports

Betriebsfertig liefern, verlegen und anschließen.
Menge: 1,000 St
Zuordnung: 457

**2.10.20 LWL Duplex-Patchkabel LC-LC, Multimode 10m**
LC-LC Duplex LWL Patchkabel 50/125µm OM4

- Glasfaser Patchkabel mit halogenfreiem Kabelmantel
Farbe
  erikaviolett
- geringe Steckerdämpfung
- farblich kodierte Knickschutztüllen (rot/schwarz)
- beidseitig hochwertige LC duplex Stecker
konfektioniert
- ein Duplexclip montiert und ein Weiterer beiliegend,
um
  Kabel als 1:1 oder cross-over zu nutzen
- geeignet für 10Gbit Ethernet

Technische Daten:
Kabeltyp:  Glasfaser LWL duplex Patchkabel I-
V(ZN)H 2x1G50/125µm OM4 LSZH (halogenfrei)
LWL Faser:  multimode 50/125µm  OM4
LWL-Stecker A:  LC/PC duplex
LWL-Stecker B:  LC/PC duplex
Anwendung:  LWL Lichtwellenleiter multimode OM4
Anschlusskabel zwischen LC Duplex Ports

Betriebsfertig liefern, verlegen und anschließen.
Menge: 1,000 St
Zuordnung: 457

*Hinweis*
Vor-Ort-Konfektionierung
Die folgenden Positionen sind für Vor-Ort-
Konfektionierung von LWL-Leitungen bei besonderem
Bedarf.
Grundsätzlich sind die Spleiss-Arbeiten und
Meßprotokolle in den Einheitspreisen der Spleissboxen
wie in den jeweiligen Positionen beschrieben enthalten.

**2.10.21 LWL Kupplung Duplex inkl. Einbau/Spleiss**
LWL LC Kupplung inkl. allem erforderlichen Zubehörs,
für Vor-Ort-Konfektionierung, mit
Kabelschutzkomponenten, funktionsfertiger Spleiss,
komplett mit Kleinmaterial und allen erforderlichen
Nebenleistungen betriebsfertig liefern, spleißen,
montieren und herstellen
Menge: 7,000 St
Zuordnung: 457

**2.10.22 LC Stecker Multimode (OM4) Duplex**
Faserkategorie Multimode (OM4)
Produkttyp Feldinstallierbare Stecker
Technologie Kein Kleben und Polieren
RoHS Frei von gefährlichen Substanzen gemäß RoHS 2011/
65/EU Umgebungsbedingungen
Temperaturbereich, Betrieb -40 °C bis 75 °C
Design - Stecker Steckertyp LC
Ferrulenmaterial Keramik
Mechanische Eigenschaften - Stecker
Nominaler Faseraußendurchmesser 125 µm
Zugkraft für ummanteltes Kabel 44 N
Dauerhaltbarkeit = 0,2 dB Änderung, 500 Steckzyklen,
FOTP-21
Zugkraft 900 µm Kabel 4,9 N (1,1 lb), Veränderung = 0,2
dB, FOTP-6

Liefern, betriebsfertig angeschlossen und konfiguriert
montieren.

angebotenes Fabrikat  :
' ....................................'

angebotener  Typ :
' ....................................'
Menge: 7,000 St
Zuordnung: 457

**2.10.23 LWL ODTR-Messung**
Protokollierte Messung, Meßprotokoll und Kabelliste
erstellen
Menge: 7,000 St
Zuordnung: 457

**2.10.24 HDMI-Übertragungsset (Transmitter/Receiver) über HDBaseT 3.0**
Liefern und montieren eines HDMI-Übertragungssets
bestehend aus Transmitter und Receiver zur
unkomprimierten Übertragung von HDMI-Signalen über
strukturierte Verkabelung.
Das System überträgt HDMI-Videosignale mit einer
Auflösung bis 4K@60 Hz (4:4:4) über eine Distanz von
bis zu 100 m mittels CAT6A/CAT7-Kabel unter Nutzung der
HDBaseT-3.0-Technologie, ohne Signalkomprimierung.

Unterstützt werden zusätzlich:

- HDMI 2.0 mit einer Bandbreite bis 18 Gbit/s
- HDR10(+), Dolby Vision und HLG
- HDCP 2.2, inkl. HDCP-Bypass
- USB 2.0 High-Speed-Übertragung, umschaltbar zwischen
Host- und Device-Profil
- Audio De-Embedding sowie eARC/ARC (enhanced / Audio
Return Channel)
- Durchleitung von IR- und RS-232-Steuersignalen
- Parallele Übertragung von Gigabit-Ethernet über
dasselbe CATx-Kabel
- HDMI-Loop-Out am Transmitter

Die Spannungsversorgung erfolgt über Power over Cable
(PoC), bidirektional, sodass nur ein Netzteil
erforderlich ist.

Leistungsumfang:

- Lieferung aller erforderlichen Komponenten
- Fachgerechte Montage
- Anschluss und Inbetriebnahme
- Funktionsprüfung
- Übergabe in betriebsfertigem Zustand

angebotenes Fabrikat:
'.............................................'

angebotener Typ:
'.............................................'
Menge: 6,000 St
Zuordnung: 455

**2.10.25 HDBaseT-Matrixsystem**
4×1 HDBaseT-Matrixsystem für HDMI-Signalverteilung.
Lieferung und betriebsfertige Montage einer 19"-
HDBaseT-Matrix zur Umschaltung von mindestens 3 HDMI-
Einspeisepunkten auf einen Projektor.

Technische Anforderungen:

- Mind. 4 HDMI Eingänge
- 1 HDBaseT Ausgang
- 4K/60 Hz kompatibel
- HDCP 2.x
- EDID-Management
- Integrierte Audio-De-Embedding-Funktion
- 19"-Rackmontage

- Lieferung aller erforderlichen Komponenten
- Fachgerechte Montage
- Anschluss und Inbetriebnahme
- Funktionsprüfung
- Übergabe in betriebsfertigem Zustand

angebotenes Fabrikat:
'.............................................'

angebotener Typ:
'.............................................'
Menge: 1,000 St
Zuordnung: 454

**2.10.26 HDBaseT-Wandtransmitter**
HDMI-Wandanschluss mit integriertem HDBaseT-
Transmitter.
Lieferung und betriebsfertige Montage eines Unterputz-
HDMI-Anschlussfeldes mit integriertem HDBaseT-
Transmitter.

Anforderungen:

- HDMI 2.0 Eingang
- Übertragung über CAT6a
- Reichweite bis 100 m
- HDCP-kompatibel
- Hohlwandmontage

- Lieferung aller erforderlichen Komponenten
incl. Hohlwandmontagekasten
- Fachgerechte Montage
- Anschluss und Inbetriebnahme
- Funktionsprüfung
- Übergabe in betriebsfertigem Zustand

angebotenes Fabrikat:
'.............................................'

angebotener Typ:
'.............................................'
Menge: 3,000 St
Zuordnung: 454

**2.10.27 HDBaseT-Receiver**
HDBaseT-Receiver zur Signalwandlung auf HDMI.
Lieferung und betriebsfertige Montage eines HDBaseT-
Receivers

Anforderungen:

- CAT6a Eingang
- HDMI Ausgang
- 4K kompatibel
- Montage in Projektornähe

- Lieferung aller erforderlichen Komponenten
- Fachgerechte Montage
- Anschluss und Inbetriebnahme
- Funktionsprüfung
- Übergabe in betriebsfertigem Zustand

angebotenes Fabrikat:
'.............................................'

angebotener Typ:
'.............................................'
Menge: 1,000 St
Zuordnung: 454

**2.10.28 HDMI Kabel, Länge 2 m**
Liefern eines HDMI-Kabels für die Signalübertragung
zwischen Projektor und Quellgeräten. Das Kabel muss für
hochauflösende Bild- und Tonsignale geeignet sein.

Technische Anforderungen:

- Länge: 2?m
- HDMI-Version: mindestens 2.0 oder höher
- Auflösung: unterstützt mindestens WUXGA (1920 × 1200)
und 4K @ 60?Hz
- HDCP-kompatibel
- Geeignet für digitale Audio- und Videoübertragung
- Stecker: vergoldet, robust, rutschfest
- Kabelqualität: abgeschirmt, bruchfest, flexibel
- CE-konform und RoHS-konform

Montage und Inbetriebnahme:

- Lieferung des Kabels betriebsfertig
- liefern und inkl. aller erforderlichen
Nebenleistungen betriebsfertig in Kabelkanälen, Rohren,
in Deckenhohlräumen fädeln, etc. verlegen

Angebotenes Fabrikat: Belkin / KabelDirekt oder
gleichwertig
Type: HDMI 2.0, 2?m
Menge: 7,000 St
Zuordnung: 455

**2.10.29 HDMI Kabel, Länge 5 m**
Liefern eines HDMI-Kabels für die Signalübertragung
zwischen Projektor und Quellgeräten. Das Kabel muss für
hochauflösende Bild- und Tonsignale geeignet sein.

Technische Anforderungen:

- Länge: 5?m
- HDMI-Version: mindestens 2.0 oder höher
- Auflösung: unterstützt mindestens WUXGA (1920 × 1200)
und 4K @ 60?Hz
- HDCP-kompatibel
- Geeignet für digitale Audio- und Videoübertragung
- Stecker: vergoldet, robust, rutschfest
- Kabelqualität: abgeschirmt, bruchfest, flexibel
- CE-konform und RoHS-konform

Montage und Inbetriebnahme:

- Lieferung des Kabels betriebsfertig
- liefern und inkl. aller erforderlichen
Nebenleistungen betriebsfertig in Kabelkanälen, Rohren,
in Deckenhohlräumen fädeln, etc. verlegen

Verpackung und technische Dokumentation
Angebotenes Fabrikat: Belkin / KabelDirekt oder
gleichwertig
Type: HDMI 2.0, 5?m
Menge: 7,000 St
Zuordnung: 455

**2.10.30 USB 2.0-Kabels, Typ A, Länge 2 m**
Liefern eines USB-Kabels für die Verbindung von
Projektor, PC oder Peripheriegeräten im Lehrerzimmer
oder Veranstaltungsraum. Das Kabel muss für
Datenübertragung gemäß USB 2.0-Standard geeignet sein.

Technische Anforderungen:

- USB-Version: 2.0
- Stecker: Typ A - Typ A
- Länge: 2?m
- Datenübertragungsrate: bis zu 480?Mbit/s
- Kabelqualität: abgeschirmt, bruchfest, flexibel
- CE- und RoHS-konform
- Geeignet für den dauerhaften Einsatz in Schul- und
Veranstaltungsräumen

Montage und Inbetriebnahme:

- Lieferung des Kabels betriebsfertig
- liefern und inkl. aller erforderlichen
Nebenleistungen betriebsfertig in Kabelkanälen, Rohren,
in Deckenhohlräumen fädeln, etc. verlegen

Verpackung und technische Dokumentation
Angebotenes Fabrikat: Belkin / KabelDirekt oder
gleichwertig
Type: USB 2.0, Typ A, 2?m
Menge: 7,000 St
Zuordnung: 455

**2.10.31 USB 2.0-Kabels, Typ A, Länge 5 m**
Liefern eines USB-Kabels für die Verbindung von
Projektor, PC oder Peripheriegeräten im Lehrerzimmer
oder Veranstaltungsraum. Das Kabel muss für
Datenübertragung gemäß USB 2.0-Standard geeignet sein.

Technische Anforderungen:

- USB-Version: 2.0
- Stecker: Typ A - Typ A
- Länge: 5?m
- Datenübertragungsrate: bis zu 480?Mbit/s
- Kabelqualität: abgeschirmt, bruchfest, flexibel
- CE- und RoHS-konform
- Geeignet für den dauerhaften Einsatz in Schul- und
Veranstaltungsräumen

Montage und Inbetriebnahme:

- Lieferung des Kabels betriebsfertig
- liefern und inkl. aller erforderlichen
Nebenleistungen betriebsfertig in Kabelkanälen, Rohren,
in Deckenhohlräumen fädeln, etc. verlegen

Verpackung und technische Dokumentation
Angebotenes Fabrikat: Belkin / KabelDirekt oder
gleichwertig
Type: USB 2.0, Typ A, 5?m
Menge: 7,000 St
Zuordnung: 455

#### Titel 2.11 Beleuchtungsanlagen

*Hinweis*
Beleuchtungsanlagenvorbemerkung
Sämtliche Leuchten sind komplett betriebsbereit, incl.
der erforderlichen Leuchtmittel, der Vorschaltgeräte,
allem Klein- und Befestigungsmaterial sowie unter
Berücksichtigung von Montagehöhen bis ca. 6,50 m
anzubieten.

Bei allen Leuchten ist das betriebsfertige Liefern und
Montieren mit allen erforderlichen Arbeiten
einzukalkulieren. Dazu gehören auch Klemmen,
Befestigungsmaterial, Verschraubungen und Abdichtungen
in der jeweiligen Leuchtenschutzart. Vorhaltekosten für
notwendige Arbeitsmittel, Werkzeuge, Staffeleien,
Leitern, Gerüste für Montagehöhe bis 6,50 Meter,
Bohrmaschinen, Sägen, etc. ist in den Einheitspreis
einzukalkulieren.

Die Deckenbaldachine, Stahlseilbefestigungen und
sonstiges Kleinmaterial ist an die jeweilige Deckenform
anzupassen. Baldachine sind, falls gefordert, auf
Gärung zu schneiden und nach Anweisung der Bauleitung
auszurichten.

Alle Leuchten und Leuchtmittel müssen den allgemeinen
Regeln der Technik und der VDE-Vorschriften
entsprechen. Zum Nachweis der Sicherheit müssen die
Leuchten das VDE-Zeichen tragen. Nach Aufforderung ist
die VDE-Prüfbescheinigung des Leuchtenherstellers
vorzulegen. Zudem ist nachzuweisen, dass der Rückgang
des Leuchtenlichtstromes bei LED (LED-Degradation) in
Bezug auf die Lebensdauer (50.000h) den Kennwert L 80%
, laut Vorgabe ZVEI, nicht unterschreitet.
Bei Abweichungen ist die Beleuchtungsanlage in Form von
Neuberechnung der lichttechnischen Eigenschaften mit
entsprechend angepassten LED Wartungsfaktor
nachzuweisen. Der Nachweis ist dem Angebot beizufügen.
Die Leuchten sind mit allen zum sicheren Betrieb
benötigten elektrischen Betriebsmitteln (Klemmen,
Verdrahtung usw.) zu kalkulieren. In den
Einheitspreisen sind
auch Kosten für Hilfsmittel (Spezialwerkzeug,
Handschuhe u.
a.) sowie die ordnungsgemäße Montage (ohne Risse,
Lackbeschädigungen und Fingerabdrücke an
Reflexionsteilen) zu berücksichtigen.
Vor Bestellung der Leuchten ist Rücksprache mit der
Bauleitung bzgl. einer Leuchtenbemusterung zu halten.
Die angebotenen Leuchten verstehen sich einschl.
systemgebundenen Zubehör, Leuchtmittel, montiert und
betriebsfertig angeschlossen.

Alle Leuchten sind einmal zu bemustern, das heißt, von
jedem Leuchtentyp ist ein Stück funktionsfähig bestückt
und angeschlossen an eine festzulegende Stelle zu
montieren und nach Besichtigung durch die Bauherrschaft
wieder zu demontieren. Das Erstellen von Einführungen
in die Leuchte und das entsprechend der
Leuchtenschutzart geforderte Verschließen ist mit
einzukalkulieren.

**2.11.01 Lichtkanal, abgependelt, di/id weiß prism. 7307 mm**
Lichtkanal abgependelt, di/id weiß BAP 7307 mm
LED HO 4000K 225.2W DALI CRI90,
Fertigung lt. Freigabezeichnung inkl. Stromschiene
inkl. Zenit S Doppel Einsatz, inkl. Endkappen
Leuchtmittel LED HO, Farbwiedergabeindex CRI90
Risikogruppe RG1 IEC 62471, MacAdam 3
melanopic ratio = 0,638
Abmessung LxBxH: 7307 x 44 x 82 mm
Oberfläche/Farbe pulverbeschichtet
RAL9016 weiß Feinstruktur matt
Material: Aluminium
Optik BAP-Raster 'silver matte'
Diffusor Polycarbonat transparent (id)
Leuchtverhältnis (direkt : indirekt) = 49:51
IP20, Anschluss 230V 50/60Hz
inkl. Konverter DALI
inkl. Seilabhängungen 1500 mm mit
Schnellspanner / Einspeisung transparent
1750 mm und Aufbaubaldachin in weiß
(LxBxH: 90x60x25 mm)
Gewicht 15,3 kg
bestehend aus:
3 St. 3-Phasen EB-Schiene weiß 1100 mm
7307 mm Gehäuseprofil weiß
1 St. Linienverbinder paarweise
900 mm Blindabdeckung weiß
900 mm Durchgangsverdrahtung Blindteil
2 St. Endkappe weiß
1 St. Anschlussklemme 7-polig für Dimmung
4 St. LED Einsatz BAP 1115 mm
5 St. Kabelset
1 St. 2-fach Strahler
1 St. Einspeisung transp. 5x0,75² 1750 mm
5 St. Seilabhängung 2000 mm einzeln
liefern und betriebsfertig angeschlossen montieren
inkl. Nebenleistungen und allem erforderlichen Zubehörs

angebotenes Fabrikat:
'.............................................'

angebotener Typ:
'.............................................'
Menge: 6,000 St
Zuordnung: 445

**2.11.02 Lichtkanal, abgependelt, di/id weiß prism. 7307 mm inkl. Sensor**
Lichtkanal abgependelt, di/id weiß BAP 7307 mm inkl.
Sensor
LED HO 4000 K 225.2W DALI CRI90, Fertigung lt.
Freigabezeichnung,
inkl. Präsenz- und Tageslichtsensor
inkl. Stromschiene
inkl. Zenit S Doppel Einsatz
inkl. Endkappen
Leuchtmittel LED HO
Farbwiedergabeindex CRI90
Risikogruppe RG1 IEC 62471
MacAdam 3
melanopic ratio = 0,638
Abmessung L x B x H: 7307 x 44 x 82 mm
Oberfläche/Farbe pulverbeschichtet
RAL9016 weiß Feinstruktur matt
Material: Aluminium
Optik BAP-Raster 'silver matte'
Diffusor Polycarbonat transparent (id)
Leuchtverhältnis (direkt : indirekt) = 49:51
IP20, Anschluss 230V 50/60Hz, inkl. Konverter DALI
inkl. Seilabhängungen 1500 mm mit
Schnellspanner / Einspeisung transparent
1750 mm und Aufbaubaldachin in weiß
( L x B x H: 90 x 60 x 25 mm ), Gewicht 15,3 kg
bestehend aus:
2 St. DALI Sensor
3 St. 3-Phasen EB-Schiene weiß 1100 mm
7307 mm Gehäuseprofil weiß
1 St. Linienverbinder paarweise
900 mm Blindabdeckung weiß
900 mm Durchgangsverdrahtung Blindteil
2 St. Endkappe weiß
1 St. Anschlussklemme 7-polig für Dimmung
4 St. 1115 mm LED Einsatz BAP
5 St. Kabelset
1 St. 2-fach Strahler
1 St. Einspeisung transp. 5x0,75² 1750 mm
5 St. Seilabhängung 2000 mm einzeln
liefern und betriebsfertig angeschlossen montieren
inkl. Nebenleistungen und allem erforderlichen Zubehörs

angebotenes Fabrikat:
'.............................................'

angebotener Typ:
'.............................................'
Menge: 12,000 St
Zuordnung: 445

**2.11.03 Ballwurfsichere Einbauleuchte, weiß sat. 14334 mm, 34657 lm**
Ballwurfsichere Einbauleuchte,  weiß sat. 14334 mm
LED HO 4000 K 278.6W 34657lm DALI CRI80
inkl. Endkappen, inkl. Ballwurfischere Bügel
Leuchtmittel LED HO, Farbwiedergabeindex CRI80
Risikogruppe RG0 IEC 62471
MacAdam 3
UGR25 DIN EN 12464-1.2021-11
melanopic ratio = 0,69
Abmessung L x B x H: 14334 x 86 x 82 mm
Ausschnitt L x B x ET: 14325 x 77 x 90 mm
Oberfläche/Farbe pulverbeschichtet
RAL9016 weiß Feinstruktur matt
Material: Aluminium
Optik Diffusor Polycarbonat satiniert
Schutzart IP40 / Schutzklasse I
Anschluss 230V 50/60Hz, inkl. Konverter DALI
2 Einbaubügel, Gewicht 47,6 kg
bestehend aus:
17 St. Montagebügel
14334 mm Gehäuseprofil Einbau weiß
3 St. Linienverbinder paarweise
14334 mm Diffusor PC satiniert
2 St. Endkappe Einbau weiß
1 St. Anschlussklemme 7-polig für Dimmung
1 St. LED inset HO di 843mm DALI 840/940
6 St. LED inset HO di 2243mm DALI 840/940
7 St. DV-Verbinder-Kabelset
15 St. Profilbügel ballwurfsicher weiß
Menge: 9,000 St
Zuordnung: 445

**2.11.04 Aufbauleuchte di/id weiß sat. Ø 420 mm**
Aufbauleuchte di/id weiß sat. Ø 420mm, LED LO 4000K
11,5W 1788lm DALI, mit indirektem Lichtanteil (Aura)
Schattenfuge von 19 mm, Leuchtmittel LED LO
Farbwiedergabeindex Ra80
Risikogruppe RG0 IEC 62471
MacAdam 3
UGR22 DIN EN 12464-1.2021-11
melanopic ratio = 0,659
Abmessung DM x H: 420 x 65mm
Oberfläche/Farbe, Material: Aluminium
Oberfläche pulverbeschichtet RAL9016 weiß
Feinstruktur matt, Optik Diffusor PMMA satiniert
Diffusor PMMA satiniert (id), Schutzart IP50 /
Schutzklasse I
Anschluss 230V 50/60Hz inkl. Konverter DALI
Gewicht 2.7 kg, liefern und betriebsfertig
angeschlossen montieren inkl. Nebenleistungen und allem
erforderlichen Zubehörs

angebotenes Fabrikat:
'.............................................'

angebotener Typ:
'.............................................'
Menge: 1,000 St
Zuordnung: 445

**2.11.05 Einbaudownlight Ø 230 mm, ballwurfsicher, 5200 lm**
LED-Einbaudownlight, Gehäuse Aluminium-Druckguss als
Kühlkörper ausgelegt.
Abdeckring Aluminium-Druckguss pulverbeschichtet.
Serienmäßig mit Gore Protective Vents Membranventil zur
Kondenswasservermeidung.
Leuchte hält die hohe Schutzart auch einbauraumseitig
in der Zwischendecke ein (gilt nicht für Betriebsgerät,
IP 20). Geschlossene Ausführung.
Abdeckung Einscheiben-Sicherheitsglas (ESG) klar.
Viersegment-Facettenreflektor Aluminium mattiert mit
hochglänzender Lichtmischkammer. MultiLumen:
Einstellbarkeit des Leuchtenlichstroms in verschiedenen
Stufen.
Beste Farbwiedergabe Ra>90. Werkzeugloser Einbau durch
Federbefestigung. Inklusive angeschlossenem
Betriebsgerät in separater Gerätebox. Mit
Verbindungsleitung L 250 mm.
Standardmäßig für Durchgangsverdrahtung geeignet.
Ballwurfsicher nach DIN 18032-3.

Farbe: leuchtenweiß
Durchmesser: 230 mm
Höhe: 3 mm
Einbaudurchmesser: 210 mm
Deckenstärke: 1-20 mm
Einbauhöhe: 111 mm
Einbauhöhe Leuchte: 111 mm
Gewicht: 1.94 kg
Lichtquelle: LED
Sockel: ohne Sockel
Farbtemperatur: 4000K
Farbwiedergabeindex: 92
Farbtoleranz (McAdam): 2 SDCM
Lebensdauer Lichtquelle: 50000 h (L90/B50)
Bemessungsleistung: 12 W
Bemessungsleuchtenlichtstrom: 1700 lm
Ausstrahlwinkel Down: 91°
Blendungsbewertungsindex RUG (4H 8H): 19.9
Systemeffizienz: 142 lm/W
Bemessungsleistung 2: 19 W
Bemessungsleuchtenlichtstrom 2: 2750 lm
Ausstrahlwinkel Down 2: 91°
Blendungsbewertungsindex RUG (4H 8H) 2: 21.5
Leuchtenlichtausbeute 2: 145 lm/W
Bemessungsleistung 3: 27 W
Bemessungsleuchtenlichtstrom 3: 3600 lm
Ausstrahlwinkel Down 3: 91°
Blendungsbewertungsindex RUG (4H 8H) 3: 22.5
Leuchtenlichtausbeute 3: 133 lm/W
Bemessungsleistung 4: 41 W
Bemessungsleuchtenlichtstrom 4: 5200 lm
Ausstrahlwinkel Down 4: 91°
Blendungsbewertungsindex RUG (4H 8H) 4: 23.8
Leuchtenlichtausbeute 4: 127 lm/W
Lichtaustritt: direkt
Lichtverteilung: symmetrisch
Betriebsgerät: Konverter dimmbar DALI
Spannung: 220 - 240 V / 50 Hz, 60 Hz
Leistungsfaktor: 0.9
Schutzklasse: II
Leuchten an Sicherung B10A: 18
Leuchten an Sicherung B16A: 30
Leuchten an Sicherung C10A: 23
Leuchten an Sicherung C16A: 36
Einschaltstrom / Einschaltzeit: 50 A / 10 µs
Rippelstrom / Flicker: 4 %
Klirrfaktor (THD): 10 %
Schutzart: IP 65
Umgebungstemperatur: 5 °C bis + 35 °C
Schlagschutz: IK07
Glühdrahtprüfung: 850 °C
Sicherheitszeichen: Ballwurfsicher DIN 18032-3
liefern und in Deckenausschnitt betriebsfertig
angeschlossen einbauen und montieren inkl.
Nebenleistungen und allem erforderlichen Zubehörs

angebotenes Fabrikat:
'.............................................'

angebotener Typ:
'.............................................'
Menge: 16,000 St
Zuordnung: 445

**2.11.06 Einbaudownlight Ø 213 mm, 2600 lm**
Einbaudownlight, Gehäuse Stahlblech pulverbeschichtet.
Leuchtenrahmen Aluminium pulverbeschichtet. Lightguide
und Diffusor aus vergilbungsfreiem PMMA opal matt. LED
Backlight-Technologie für eine homogene Ausleuchtung
der gesamten lichtabgebenden Fläche. MultiColour:
Farbtemperatur 3000 K oder 4000 K mit Schaltelement
individuell einstellbar. Werkseitig 4000 K eingestellt.
MultiLumen: Einstellbarkeit des Leuchtenlichtstroms in
4 Stufen. Werkseitig Stufe 2 eingestellt. Geeignet für
Deckeneinbau. Deckenbefestigung mit Federsystem.
Geeignet für direkte Abdeckung mit
Wärmedämmungsmaterial (gilt nur für die unteren
Lumenstufen). Inklusive Betriebsgerät extern über
Steckverbindung, Verbindungsleitung 250 mm.
Standardmäßig für Durchgangsverdrahtung geeignet.
Anbaugehäuse als Zubehör für alle Größen.

Farbe: weiß
Durchmesser: 213 mm
Höhe: 2 mm
Einbaudurchmesser: 200 mm
Deckenstärke: 1-20 mm
Einbauhöhe: 60 mm
Einbauhöhe Leuchte: 40 mm
Gewicht: 640 g
Lichtquelle: LED
Sockel: ohne Sockel
Farbtemperatur: 3000K, 4000K
Farbwiedergabeindex: 80
Farbtoleranz (McAdam): 5 SDCM
Lebensdauer Lichtquelle: 100000 h (L80/B50)
Bemessungsleistung: 10 W
Bemessungsleuchtenlichtstrom: 1300 lm
Ausstrahlwinkel Down: 110°
Blendungsbewertungsindex RUG (4H 8H): 26.7
Systemeffizienz: 130 lm/W
Bemessungsleistung 2: 13 W
Bemessungsleuchtenlichtstrom 2: 1750 lm
Ausstrahlwinkel Down 2: 110°
Blendungsbewertungsindex RUG (4H 8H) 2: 27.7
Leuchtenlichtausbeute 2: 135 lm/W
Bemessungsleistung 3: 16 W
Bemessungsleuchtenlichtstrom 3: 2200 lm
Ausstrahlwinkel Down 3: 110°
Blendungsbewertungsindex RUG (4H 8H) 3: 28.5
Leuchtenlichtausbeute 3: 138 lm/W
Bemessungsleistung 4: 19 W
Bemessungsleuchtenlichtstrom 4: 2600 lm
Ausstrahlwinkel Down 4: 110°
Blendungsbewertungsindex RUG (4H 8H) 4: 29.1
Leuchtenlichtausbeute 4: 137 lm/W
Lichtaustritt: direkt
Lichtverteilung: symmetrisch
Betriebsgerät: Konverter dimmbar DALI
Spannung: 220 - 240 V / 50 Hz, 60 Hz
Leistungsfaktor: 0.9
Schutzklasse: II
Leuchten an Sicherung B10A: 40
Leuchten an Sicherung B16A: 64
Leuchten an Sicherung C10A: 40
Leuchten an Sicherung C16A: 64
Einschaltstrom / Einschaltzeit: 5.22 A / 366 µs
Rippelstrom / Flicker: 3 %
Klirrfaktor (THD): 11 %
Schutzart: IP 54
Umgebungstemperatur: 5 °C bis + 35 °C
Schlagschutz: IK03
Glühdrahtprüfung: 650 °C
Sicherheitszeichen: Einbauleuchte nicht bedecken!
liefern und in Deckenausschnitt betriebsfertig
angeschlossen einbauen und montieren inkl.
Nebenleistungen und allem erforderlichen Zubehörs

angebotenes Fabrikat:
'.............................................'

angebotener Typ:
'.............................................'
Menge: 36,000 St
Zuordnung: 445

**2.11.07 Einbaudownlight Ø 162 mm**
Einbaudownlight Ø 162 mm, weiß,
LED HO 4000K 28W 2627lm 60° DALI CRI90
Leuchtmittel LED HO
Farbwiedergabeindex CRI90
UGR19 DIN EN 12464-1.2021-11
Abmessung für Deckenstärke 1 - 25 mm
DM x H: 162 x 100mm
Ausschnitt DM x ET: 150 x150 mm
Oberfläche/Farbe Gehäuse/Rahmen weiß matt,
Sekundärreflektor silber matt, Optik Ausstrahlwinkel:
60°
Schutzart Risikogruppe RG1 IEC 62471,
IP54 / Schutzklasse III, Anschluss 230V/AC
inkl. Konverter DALI, Gewicht 0,9 kg,
liefern und in Deckenausschnitt betriebsfertig
angeschlossen einbauen und montieren inkl.
Nebenleistungen und allem erforderlichen Zubehörs

angebotenes Fabrikat:
'.............................................'

angebotener Typ:
'.............................................'
Menge: 4,000 St
Zuordnung: 445

**2.11.08 Einlegeleuchte 62,5 mit Rahmen**
Einlegeleuchte, weiß, IP20, 23-36W LED 4000K 3670lm
Farbwiedergabeindex CRI80, Oberfläche weiß
Material: Aluminium
PMMA microprisma
MacAdam 4, UGR 19
geeignet für Deckeneinbausysteme mit Raster:
625x625mm
LxBxH: 620x620x9mm
Schutzart: IP20
Anschluss: 600-900mA/DC 36,9-
41,5V/DC,Schutzklasse III
Lebensdauer: 50.000h
liefern und betriebsfertig angeschlossen einbauen und
montieren inkl. Nebenleistungen und allem
erforderlichen Zubehörs

angebotenes Fabrikat:
'.............................................'

angebotener Typ:
'.............................................'
Menge: 2,000 St
Zuordnung: 445

**2.11.09 Anbaurahmen für Einlegeleuchte 62,5**
Anbaurahmen für die Deckenmontage, mit vorsehender
Leuchte, aus Stahlblech, weiß pulverbeschichtet
(ähnlich RAL 9016). Maße (L x B): ca. 625 mm x 625 mm,
H = 60 mm.
Für einen deckenbündigen Anbau, liefern und inkl. aller
Nebenleistungen betriebsfertig montieren.
Menge: 2,000 St
Zuordnung: 445

**2.11.10 Konverter IP20 max. 43W 800 mA**
Konverter IP20 max. 43W 800mA mit NFC programmiert, 27-
54V/DC, Dali2, switchDIM
inkl. Zugentlastung, Programmierung über NFC in 1mA-
Schritten
LxBxH: 160x82x34mm
Schutzart: IP20
Anschlussleistung: max. 48,6W
Anschluss: 198-264V/AC, 176-
270V/DC,Schutzklasse II
Lebensdauer: bis zu 75.000 h
passend zu vorstehender Einlegeleuchte liefern und
betriebsfertig angeschlossen montieren inkl.
Nebenleistungen und allem erforderlichen Zubehörs
Menge: 2,000 St
Zuordnung: 445

**2.11.11 FR-Wannenleuchte**
Wannenleuchte 33-60W LED 4000K, 4950-9000lm 120°
Farbwiedergabeindex CRI80
Lichtstrom einstellbar
inkl V2A-Edelstahlclips
für Durchgangsverdrahtung vorbereitet
Material: PC Gehäuse
PC Diffusor
MacAdam 4
LxBxH: 1570x85x70mm
Schutzart: IP65 IK08
Anschluss: 220-240V/AC,Schutzklasse II
Lebensdauer: L80 B20 50000h
liefern und betriebsfertig angeschlossen montieren
inkl. Nebenleistungen und allem erforderlichen Zubehörs
Menge: 18,000 St
Zuordnung: 445

**2.11.12 Wandleuchte, IP65, 1800 lm, DALI**
Wandleuchte zur Akzentuierung von Fassaden und
normgerechter Ausleuchtung von Wegen und Flächen.
Anbauleuchte für die Wandmontage. Einfache Montage über
separate Montageplatte mit Langlöchern zum Ausrichten.
Mit robustem, wetterfestem Gehäuse.
Mit Durchgangsverdrahtung 5 x 1,5 - 2,5 mm2.
Mit asymmetrisch mittelbreit strahlender
Lichtstärkeverteilung.
Lichtstärkeverteilung: direkt/indirekt
Material Reflektor: PMMA-Abdeckung
Verringerte Lichtverschmutzung durch angewinkelte LED-
Platine (6°).
Montageplatte und Leuchtengehäuse aus Aluminium-
Druckguss.
Ohne sichtbare Schrauben für einen hohen ästhetischen
Designanspruch.
anthrazit, (ähnlich DB 703)
Montageort: Wand ohne Einbauöffnung
Mit elektronischem Betriebsgerät, digital dimmbar
(DALI)
DALI-2-Standard (EN 62386)
Betriebsgerät gemäß Ökodesign-Anforderungen
austauschbar.
Stoßspannungsfestigkeit Differential Mode / Common
Mode: 1 kV / 2 kV.
Mittlere Bemessungslebensdauer L90 (tq 25 °C) = 50.000
h.
Lichtquelle gemäß Ökodesign-Anforderungen austauschbar.
Leuchtenlichtstrom und Lichtfarbe fest eingestellt.
Bemessungslichtstrom 1800 lm,
Bemessungsleistung 16.5 W,
maximale Leuchten-Lichtausbeute 109 lm/W.
Leistungsfaktor ? > 0,95,
Farbwiedergabeindex: Ra > 80
Lichtfarbe: warmweiß
Farbtemperatur: 3000 K
Farborttoleranz (initial MacAdam) = 3 SDCM
Maße (L x B x H): 154 mm x 131 mm x 130 mm.
Schutzklasse (DIN EN 61140): I
Schutzart (DIN EN 60529): IP65
Gewicht: 2.2 kg.
inkl. aller erforderlichen Nebenleistungen, Zubehör und
Kleinmaterial betriebsfertig angeschlossen an der
Fassade montieren.

angebotenes Fabrikat:
'.............................................'

angebotener Typ:
'.............................................'
Menge: 6,000 St
Zuordnung: 445

**2.11.13 LED-Flutlichtstrahler für Flächenbeleuchtung**
LED-Flutlichtstrahler für Flächenbeleuchtung.
Montagebügel aus Aluminiumdruckguss. Der stabile
Montagebügel mit 3 Bohrungen ermöglicht neben einer 2-
Punkt-Befestigung auch eine zentrale 1-Punkt-
Befestigung.
Mit asymmetrisch mittelbreit strahlender
Lichtstärkeverteilung.
Lichtstärkeverteilung: direkt
Material Reflektor: PMMA
Leuchtenkörper und Abschlussscheibenträger aus
Aluminiumdruckguss. Abschlussscheibe aus planem
Einscheibensicherheitsglas im Trägerrahmen befestigt.
Leuchtenkörper (Primärfarbe) und Haltebügel
(Zusatzfarbe) farblich abgesetzt.
anthrazit / silbergrau, (ähnlich DB 703 / RAL 9006)
Ballwurfsicher gemäß DIN 18032-3.,
Mit elektronischem Betriebsgerät, digital dimmbar
(DALI)
DALI-2-Standard (EN 62386)
Betriebsgerät gemäß Ökodesign-Anforderungen
austauschbar.
Stoßspannungsfestigkeit Differential Mode / Common
Mode: 6 kV / 10 kV.
Mittlere Bemessungslebensdauer LCLO (tq 25 °C) =
100.000 h.
Leuchtenlichtstrom und Lichtfarbe fest eingestellt, mit
Lichtstromkonstanthaltung am Ende der Lebensdauer (CLO)
.
Bemessungslichtstrom 10000 lm,
Bemessungsleistung 70 W,
maximale Leuchten-Lichtausbeute 143 lm/W.
Leistungsfaktor ? > 0,95,
Farbwiedergabeindex: Ra > 70
Lichtfarbe: warmweiß
Farbtemperatur: 3000 K
Farborttoleranz (initial MacAdam) = 5 SDCM
Maße (L x B): 503 mm x 390 mm, Höhe 240 mm.
Schutzklasse (DIN EN 61140): I
Schutzart (DIN EN 60529): IP66
Gewicht: 8.0 kg.
ENEC zertifiziert

inkl. aller erforderlichen Nebenleistungen, Zubehör und
Kleinmaterial betriebsfertig angeschlossen an der
Fassade in einer Höhe von ca. 5,50 m montieren.

angebotenes Fabrikat:
'.............................................'

angebotener Typ:
'.............................................'
Menge: 4,000 St
Zuordnung: 445

**2.11.14 Montageplatte für Außenstrahler an WDVS-Fassade**
Liefern und montieren einer Montageplatte zur Aufnahme
eines Außenstrahlers auf einer Fassade mit
Wärmedämmverbundsystem.

Ausführung:

- Montageplatte aus Aluminium oder Edelstahl
- Abmessung ca. 200 × 200 mm
- Materialstärke mindestens 4 mm
- Bohrbild passend zum Strahlerbügel
- Befestigung über thermisch getrennte
Abstandsbefestigung  im tragenden Untergrund

Leistungsumfang:

- Lieferung Montageplatte
- Befestigung mit zugelassenem Abstandsmontagesystem
- Abdichtung Fassadendurchdringungen
- Ausrichten der Platte
Menge: 4,000 St
Zuordnung: 445

**2.11.15 Befestigung LED-Außenstrahler**
Befestigung LED-Außenstrahler an Fassade mit
Wärmedämmverbundsystem.
Liefern und herstellen einer wärmebrückenarmen
Befestigung zur Montage eines LED-Außenstrahlers an
einer gedämmten Außenfassade mit
Wärmedämmverbundsystem.
Ausführung als thermisch getrennte Abstandsmontage mit
Lastabtragung in den tragenden Untergrund.

Leistungsumfang:
Herstellen der Bohrungen durch Putzschicht und
Dämmstoff
Einbau eines zugelassenen Abstandsmontagesystems für
WDVS
Verankerung im tragenden Untergrund mittels
Injektionsmörtel gemäß bauaufsichtlicher Zulassung
Einbau von Siebhülsen bei Lochsteinmauerwerk
Abdichtung der Fassadendurchdringung dauerhaft
witterungsbeständig
Montage und Ausrichten des Strahlers über vorhandenen
Montagebügel
Lieferung sämtlicher Befestigungsmittel und
Kleinmaterial

Technische Anforderungen:

Dämmstoffdicke: 180 - 240 mm
Gewindestange: M12
Anzahl Befestigungspunkte: 2 Stück je Strahler
geeigneter Injektionsmörtel für Beton, Vollstein oder
Lochstein
Außenbereich geeignet (korrosionsgeschützt)
Menge: 4,000 St
Zuordnung: 445

#### Titel 2.12 Sicherheitsbeleuchtung

*Hinweis*
Für das Gebäude ist eine Sicherheitsbeleuchtungsanlage,
bestehend aus einem LPS-System gemäß DIN EN 50171 zur
Versorgung von Sicherheits- und
Rettungszeichenleuchten, vorgesehen. Die
Sicherheitsbeleuchtung ist gemäß VDE 0108-100, DIN VDE
0100-560, DIN EN 50272, DGUV V3, DIN EN 1838, DIN 4844
und DIN EN 60598 (jeweils neusten Fassung) anzubieten
und zu errichten.
Hinsichtlich der Unterbringung, Installation, Belüftung
und der Schutzmaßnahmen sind die einschlägigen
Vorschriften der EltBauVO, MLAR und DIN EN 50272
(jeweils neusten Fassung) zu beachten.
Leuchten für die Sicherheitsbeleuchtung sind rot zu
kennzeichnen. In unmittelbarer Nähe der Brennstellen
sind Stromkreisbezeichnungsschilder anzubringen. Diese
sind in die Einheitspreise mit einzurechnen.
Rettungszeichenleuchten sind in Dauerschaltung
auszuführen. Alle weiteren Leuchten werden in
Bereitschaftsschaltung vorgesehen. Das System muss die
Möglichkeit bieten, Leuchten der Allgemeinbeleuchtung
in die Sicherheitsbeleuchtung mit zu integrieren.
Systeme mit 24V Ausgangsspannung sind daher nicht
zugelassen.
In den Unterverteilungen der Allgemeinbeleuchtung ist
die Netzspannung durch Netzwächter (optional BUS-
Netzwächter) zu überwachen. Die selektive Zuschaltung
einzelner Bereiche muss bei Ausfall der
Allgemeinbeleuchtung gewährleistet sein.
Der Betriebszustand der Sicherheitsbeleuchtung ist an
eine ständig besetzte Stelle optisch und akustisch zu
melden und über Bus-System mit allen weiteren, bereits
vorhandenen LPS-Systemen, Fabrikat Luxon,  zu
vernetzen.

**2.12.01 Gruppenbatteriesystem 8 Kreise**
Gruppenbatteriesystem zur Versorgung von max. 160
Sicherheits- und Rettungszeichenleuchten, mit
integrierter Überwachungselektronik in Dauer- und
Bereitschaftsschaltung gem. DIN VDE 0108-100, DIN EN 50171 und DIN
EN IEC 62485-2.

Die Versorgungsspannung im Notbetrieb wird aus einer
wartungsfreien, verschlossenen Batterieanlage
gewonnen, welche über ein Batterie-Management-System
kontinuierlich auf Ladezustand und Funktionssicherheit überwacht wird. Der Notbetrieb wird durch
einen internen Netzwächter ausgelöst, der das speisende
Netz überwacht. Zusätzlich ist ein Phasenwächtereingang
inklusive Leitungsüberwachung für externe Phasenwächter
vorhanden. Die Leitungsüberwachung kann wahlweise über
eine Stromschleife oder einen 3 adrigen Anschluss
erfolgen.

Hinsichtlich der Unterbringung und der Belüftung sind
die einschlägigen Vorschriften wie DIN VDE 0108-100,
DIN VDE 0100-560, DIN EN IEC 62485-2, EltBauVO sowie
der (M)LAR in der jeweils gültigen Fassung zu
berücksichtigen.

Mit automatischer Prüfvorrichtung für
Einzelleuchtenüberwachung und individueller Zustands-
und Namensanzeige pro Leuchte und Stromkreis in
Verbindung mit systemgebundenen Überwachungsbaustein
ohne zusätzliche Datenleitung.
Zur Konfiguration der Gesamtanlage mit Zustandsanzeige
jeder Leuchte ist ein 7-Zoll-Touchscreen-Farbdisplay
eingebaut. Eine Intuitive Bedienung und Menüführung
über Touch-Display muss gewährleitet sein.

Der Mischbetrieb aller Schaltungsarten innerhalb eines
Stromkreises und die Steuerung jeder einzelnen Leuchte
muss möglich sein. Die Auswahl der Betriebsarten
Bereitschaftslicht oder Dauerlicht durch
Schiebeschalter oder Codierschalter am
Überwachungsmodul oder EVG ist nicht erlaubt.

Das Einbinden von externen BUS-Komponenten (z.B. BUS-
Meldetableau, BUS-Netzwächter, IO-Module) muss möglich
sein.

Sämtliche adressierte Baugruppen werden vom System
automatisch erkannt. Die systemgebundenen Leuchten
werden mittels Suchfunktion vom Zentralsystem
automatisch erkannt.

Nennbetriebsdauer: 1h / 3h / 8h
Ausgangskreise: 8 Kreise auf Doppelklemmen 2,5mm²
(max. 3A je Kreis)
  programmierbar für Mischbetrieb,  Einzelleuchten-
oder  Stromkreisüberwachung
Netzanschluß:  230V/400V AC 50Hz, 1-/3-phasig auf
Doppelklemmen 2,5mm²
Vorsicherung:  min. 16A gG
Ausgangsspannung: 220V DC +25/-20%
Ausgangsleistung: 870W/1h - 380W/3h - 159W/8h (inkl.
 25% Alterungsreserve)
Batteriespannung: 216V
Batterien (inkl.):  18 wartungsfreie, verschlossene
AGM-Batterien

Bedienteil:  7" Touchscreen-Farbdisplay
Schnittstellen:  4x USB, 1x LAN (integrierter
Webserver), 1x HDMI, 2 BUS-  Anschlüsse für externe
Module,
  Modbus IP
Tableau Anschluß: 24V DC
Schalteingänge:  8 frei programmierbare Eingänge
(3x230V AC, 2x24-230V AC/DC, 3x  potentialfrei)
Ausgänge:  8 frei programmierbare
  Relaisausgänge
Gehäuse:  Stahlblech Kombigehäuse als  Wandschrank
mit Batteriefächern,
  Leitungseinführung von oben,
  Türanschlag rechts
Abmessungen (HxBxT): 800 x 600 x 180mm
Schutzart:  IP 20 (optional IP54)
Schutzklasse:  I
Umgebungstemparatur: -10°C bis +35°C
Gewicht:  72,5 kg (inkl. Batterie)
Farbe:  RAL 7035

Lieferung und betriebsfertige Montage des kompletten
Notlichtsystems, anschlussfertig auf eine zentrale
Klemmleiste verdrahtet, inkl. aller Anklemmarbeiten,
Parametrierung und Programmierung und Nebenleistungen

angebotenes Fabrikat:
'.............................................'

angebotener Typ:
'.............................................'
Menge: 2,000 St
Zuordnung: 445

**2.12.02 E30-Gehäuse für Gruppenbatteriesystem**
E30-Gehäuse für Gruppenbatteriesystem
mit hoher mechanischer und chemischer Beständigkeit.

- Allgemeine bauaufsichtliche Zulassung
- Integriertes Belüftungssystem
- Türbänder aus Edelstahl
- Tür aushängbar zur Gewichtsreduzierung bei Transport
und
  Montage
- Tür in den Korpus einschlagend, Öffnungswinkel ca.
180°
- 2-Punkt-Türverriegelung über Schwenkhebel mit
  Doppelbartzylinder (austauschbar gegen
  Hausschließanlage)
- Umlaufende Brandschutzdichtung, im Brandfall
selbsttätig
  aufschäumend

Funktionserhalt:  > 30min.
Masse (HxBxT):  1.078 x 838 x 334 mm
Schutzart:  entsprechend IP 54
Schutzklasse:  II
Leergewicht:  ca. 139 kg

liefern und inkl. aller Nebenleistungen betriebsfertig
montieren.
Menge: 2,000 St
Zuordnung: 445

**2.12.03 Dreiphasenüberwachung**
BUS-Netz-Wächter als busfähiger Netzwächter für Ein-,
Zwei- und Dreiphasennetze zur Verwendung für
vorgenanntes Gruppenbatteriesystem und überwacht die
Netzphasen
auf Unterspannung, Ausfall und Phasenverschiebung (bei
DS-Netzen)

Versorgungsspannung:  24V DC (7-28V)
Montageart:  Hutschienenmontage
Teilungseinheiten: 2

liefern und incl. aller Nebenleistungen betriebsfertig
montieren
Menge: 2,000 St
Zuordnung: 445

**2.12.04 Rettungszeichenleuchte Deckenanbau**
Rettungszeichenleuchte Deckenanbau nach DIN EN 60598-1/
2-22 und DIN EN 1838 zur
Verwendung in Sicherheitsbeleuchtungsanlagen gemäß DIN
VDE 0108-100 und DIN EN 50172.

Gehäuse aus Stahlblech, pulverbeschichtet in weiß.
Ausführung als Displayleuchte mit  unterseitigen
Lichtaustrittsfenstern.

Zum Betrieb der LED-Leiste kommt ein
Konstantstromversorgungsgerät zum Einsatz,
welches folgende Spezifikationen erfüllt:
- 230V AC/DC zugelassene Netzsicherung
- Inrushcurrent max. 10 A
- Spannungsfestigkeit (Surge) mind. 2kV

Erkennungsweite: 23 Meter

Leuchtmittel:  2W LED-Leiste
  LED-Leiste austauschbar
Lichtstrom:  260lm
Netzanschlussleistung: 5,5VA
  6VA (mit Überwachungsbaustein)
Batterie-Stromaufnahme: 14mA
Anschlussspannung: 230V 50/60Hz
  220V DC +25/-20%
Anschlussklemmen: 3 x 2,5mm² für Doppelbelegung
Gehäuse/Farbe: Stahlblech / weiß
Abmessungen (BxHxT): 265 x 143 x 60 mm
Montageart:  Deckenmontage
Schutzart:  IP40
Schutzklasse:  I
Temperaturbereich: -10°C bis +40°C

komplett liefern, montieren und betriebsfertig
anschließen.

angebotenes Fabrikat:
'.............................................'

angebotener Typ:
'.............................................'
Menge: 2,000 St
Zuordnung: 445

**2.12.05 Rettungszeichenleuchte Deckeneinbau**
Rettungszeichenleuchte Deckeneinbau nach DIN EN 60598-
1/2-22 und DIN EN 1838 zur Verwendung
in Sicherheitsbeleuchtungsanlagen gemäß DIN VDE 0108-
100 und DIN EN 50172.

Gehäuse aus Stahlblech, pulverbeschichtet in weiß.
Ausführung als Scheibenleuchte mit 10 mm
dicker Lichtlenkscheibe und austauschbaren
Piktogrammen.

Zum Betrieb der LED-Leiste kommt ein
Konstantstromversorgungsgerät zum Einsatz, welches
folgende Spezifikationen erfüllt:
- 230V AC/DC zugelassene Netzsicherung
- Inrushcurrent max. 10 A
- Spannungsfestigkeit (Surge) mind. 2kV

Erkennungsweite: 23 Meter
Leuchtmittel:  2W LED-Leiste
  LED-Leiste austauschbar
Lichtstrom:  260lm
Netzanschlussleistung: 5,5VA
  6VA (mit Überwachungsbaustein)
Batterie-Stromaufnahme: 14mA
Anschlussspannung: 230V 50/60Hz
  220V DC +25/-20%
Anschlussklemmen: 3 x 2,5mm² für Doppelbelegung
Gehäuse/Farbe: Stahlblech / weiß
Abmessungen (BxHxT): 325 x 201 x 74 mm
Deckenausschnitt: min. 308 x 60 mm / max. 314x65 mm
Montageart:  Deckeneinbaumontage
Schutzart:  IP40
Schutzklasse:  I
Temperaturbereich: -10°C bis +40°C

komplett liefern, montieren und betriebsfertig
anschließen.

angebotenes Fabrikat:
'.............................................'

angebotener Typ:
'.............................................'
Menge: 5,000 St
Zuordnung: 445

**2.12.06 Rettungszeichenleuchte Wandanbau**
Rettungszeichenleuchte Wandanbau nach DIN EN 60598-1/2-
22 und DIN EN 1838 zur
Verwendung in Sicherheitsbeleuchtungsanlagen gemäß DIN
VDE 0108-100 und DIN EN 50172.

Gehäuse aus Stahlblech, pulverbeschichtet in weiß.
Ausführung als Displayleuchte mit unterseitigen
Lichtaustrittsfenstern.

Zum Betrieb der LED-Leiste kommt ein
Konstantstromversorgungsgerät zum Einsatz,
welches folgende Spezifikationen erfüllt:
- 230V AC/DC zugelassene Netzsicherung
- Inrushcurrent max. 10 A
- Spannungsfestigkeit (Surge) mind. 2kV

Erkennungsweite: 23 Meter

Leuchtmittel:  2W LED-Leiste
  LED-Leiste austauschbar
Lichtstrom:  260lm
Netzanschlussleistung: 5,5VA
  6VA (mit Überwachungsbaustein)
Batterie-Stromaufnahme: 14mA
Anschlussspannung: 230V 50/60Hz
  220V DC +25/-20%
Anschlussklemmen: 3 x 2,5mm² für Doppelbelegung
Gehäuse/Farbe: Stahlblech / weiß
Abmessungen (BxHxT): 265 x 143 x 60 mm
Montageart:  Wandmontage
Schutzart:  IP40
Schutzklasse:  I
Temperaturbereich: -10°C bis +40°C

komplett liefern, montieren und betriebsfertig
anschließen.

angebotenes Fabrikat:
'.............................................'

angebotener Typ:
'.............................................'
Menge: 2,000 St
Zuordnung: 445

**2.12.07 Rettungszeichenleuchte Wandanbau, ballwurfsicher**
Rettungszeichenleuchte Wandanbau nach DIN EN 60598-1/2-
22 und DIN EN 1838 zur
Verwendung in Sicherheitsbeleuchtungsanlagen gemäß DIN
VDE 0108-100 und DIN EN 50172.

Polycarbonat-Gehäuse mit längsprismenstrukturierter,
klarer Leuchtenhaube inklusive Piktogrammfolienset (3-
teilig) zur Wandmontage. Die Leuchte ist Ballwurfsicher
gemäß DIN 18032-3, entspricht dem IFS (International
Food Standard) und ist chlorresistent.

Zum Betrieb der LED-Leiste kommt ein Konstantstrom-
Versorgungsgerät zum Einsatz, welches folgende
Spezifikation erfüllt:
- 230V AC/DC zugelassene Netzsicherung
- Inrushcurrent max. 10 A
- Spannungsfestigkeit (Surge) mind. 2kV

Erkennunsweite: 23 Meter

Leuchtmittel:  1,5W LED-Leiste
  LED-Leiste austauschbar
Lichtstrom:  190lm
Netzanschlussleistung: 5VA
  5,5VA (mit Überwachungsbaustein)
Batterie-Stromaufnahme: 12mA
Anschlussspannung: 230V 50/60Hz
  220V DC +25/-20%
Anschlussklemmen: 3 x 2,5mm² für Doppelbelegung
Gehäuse/Farbe: Polycarbonat / weiß (Leuchtenhaube
klar)
Abmessungen (BxHxT): 370 x 140 x 90 mm
Montageart:  Wandmontage
Schutzart:  IP65
Schutzklasse:  II
Temperaturbereich: -10°C bis +40°C

komplett liefern, montieren und betriebsfertig
anschließen.

angebotenes Fabrikat:
'.............................................'

angebotener Typ:
'.............................................'
Menge: 2,000 St
Zuordnung: 445

**2.12.08 Rettungszeichenleuchte IP54**
Rettungszeichenleuchte nach DIN EN 60598-1/2-22 und DIN
EN 1838 zur Verwendung in
Sicherheitsbeleuchtungsanlagen gemäß DIN VDE 0108-100
und DIN EN 50172.

Formschöne, moderne IP54 Rettungszeichenleuchte aus
weißem Polycarbonat mit klarer Haube und einfacher,
schraubenloser Montage durch Klick-System.
Leuchte für einseitige Piktogramm-Bestückung zur
Wandmontage.

Zum Betrieb der LED-Leiste kommt ein
Konstantstromversorgungsgerät zum Einsatz, welches
folgende Spezifikationen erfüllt:
- 230V AC/DC zugelassene Netzsicherung
- Inrushcurrent max. 10 A
- Spannungsfestigkeit (Surge) mind. 2kV

Erkennunsweite:  23 Meter
Leuchtmittel:  1W LED-Leiste
  LED-Leiste austauschbar
Netzanschlussleistung:  4,5VA
  5VA (mit  Überwachungsbaustein)
Batterie-Stromaufnahme: 11mA
Anschlussspannung:  230V 50/60Hz
  220V DC +25/-20%
Anschlussklemmen:  2 x 2,5mm² für  Doppelbelegung
Gehäuse/Farbe:  Polycarbonat / weiß
Abmessungen (BxHxT):  243 x 139 x 54 mm
Montageart:  Wandmontage
Schutzart:  IP54
Schutzklasse:  II
Temperaturbereich:  -10°C bis +40°C

komplett liefern, montieren und betriebsfertig
anschließen.

angebotenes Fabrikat:
'.............................................'

angebotener Typ:
'.............................................'
Menge: 2,000 St
Zuordnung: 445

**2.12.09 Einbaurahmen**
Wandeinbaurahmen, Maße ca. ( B xHxT) 261x157x9 mm,
passend für vorstehende Rettungszeichenleuchte liefern
und inkl. aller Nebenleistungen betriebsfertig
montieren.
Menge: 2,000 St
Zuordnung: 445

**2.12.10 Ballschutzkorb**
Ballwurfschutzkorb, Maße ca. ( BxHxT ) 306 x 261 x 87
mm,
liefern und inkl. aller Nebenleistungen montieren.
Menge: 2,000 St
Zuordnung: 445

**2.12.11 Rettungszeichenleuchte Wand oder Deckenanbau**
Rettungszeichenleuchte Wand oder Deckenanbau nach DIN
EN 60598-1/2-22 und DIN EN 1838 zur Verwendung
in Sicherheitsbeleuchtungsanlagen gemäß DIN VDE 0108-
100 und DIN EN 50172.

Gehäuse aus Stahlblech, pulverbeschichtet in weiß.
Ausführung als Scheibenleuchte mit 10 mm dicker
Lichtlenkscheibe und austauschbaren Piktogrammen.

Zum Betrieb der LED-Leiste kommt ein
Konstantstromversorgungsgerät zum Einsatz, welches
folgende Spezifikationen erfüllt:
- 230V AC/DC zugelassene Netzsicherung
- Inrushcurrent max. 10 A
- Spannungsfestigkeit (Surge) mind. 2kV

Erkennungsweite: 23 Meter
Leuchtmittel:  2W LED-Leiste
  LED-Leiste austauschbar
Lichtstrom:  260lm
Netzanschlussleistung: 5,5VA, 6VA
Batterie-Stromaufnahme: 14mA
Anschlussspannung: 230V 50/60Hz
  220V DC +25/-20%
Anschlussklemmen: 3 x 2,5mm² für Doppelbelegung
Gehäuse/Farbe: Stahlblech / weiß
Abmessungen (BxHxT): 274 x 213 x 46 mm
Montageart:  Wand /Deckenmontage
Schutzart:  IP40
Schutzklasse:  I
Temperaturbereich: -10°C bis +40°C

komplett liefern, montieren und betriebsfertig
anschließen.

angebotenes Fabrikat:
'.............................................'

angebotener Typ:
'.............................................'
Menge: 2,000 St
Zuordnung: 445

**2.12.12 Rettungszeichenleuchte Deckeneinbau**
Rettungszeichenleuchte Deckeneinbau nach DIN EN 60598-
1/2-22 und DIN EN 1838 zur Verwendung
in Sicherheitsbeleuchtungsanlagen gemäß DIN VDE 0108-
100 und DIN EN 50172.

Gehäuse aus Stahlblech, pulverbeschichtet in weiß.
Ausführung als Scheibenleuchte mit 10 mm dicker
Lichtlenkscheibe und austauschbaren Piktogrammen.

Zum Betrieb der LED-Leiste kommt ein
Konstantstromversorgungsgerät zum Einsatz, welches
folgende Spezifikationen erfüllt:
- 230V AC/DC zugelassene Netzsicherung
- Inrushcurrent max. 10 A
- Spannungsfestigkeit (Surge) mind. 2kV

Erkennungsweite: 23 Meter
Leuchtmittel:  2W LED-Leiste
  LED-Leiste austauschbar
Lichtstrom:  260lm
Netzanschlussleistung: 5,5VA
  6VA (mit Überwachungsbaustein)
Batterie-Stromaufnahme: 14mA
Anschlussspannung: 230V 50/60Hz
  220V DC +25/-20%
Anschlussklemmen: 3 x 2,5mm² für Doppelbelegung
Gehäuse/Farbe: Stahlblech / weiß
Abmessungen (BxHxT): 325 x 201 x 74 mm
Deckenausschnitt: min. 308 x 60 mm / max. 314x65 mm
Montageart:  Deckeneinbaumontage
Schutzart:  IP40
Schutzklasse:  I
Temperaturbereich: -10°C bis +40°C

komplett liefern, montieren und betriebsfertig
anschließen.

angebotenes Fabrikat:
'.............................................'

angebotener Typ:
'.............................................'
Menge: 2,000 St
Zuordnung: 445

**2.12.13 Sicherheitsleuchte Deckenanbau**
Sicherheitsleuchte Deckenanbau nach DIN EN 60598-1/2-22
und DIN EN 1838 zur Verwendung in
Sicherheitsbeleuchtungsanlagen gemäß DIN VDE 0108-100
und DIN EN 50172.

Flache, runde Sicherheitsleuchte aus Polycarbonat. Zur
Senkung der Wartungskosten verfügt die Leuchte über
einen schraubenlosen Leuchtenverschluss mit
Einrastmechanismus. Ausführung mit gegossener
Acryloptik zur Flächenausleuchtung durch kreisförmige
Lichtlenkcharakteristik.

Zum Betrieb der eingebauten LED kommt ein
Konstantstromversorgungsgerät zum Einsatz,
welches folgende Spezifikationen erfüllt:
- 230V AC/DC zugelassene Netzsicherung
- Inrushcurrent max. 10 A
- Spannungsfestigkeit (Surge) mind. 2kV

Leuchtmittel:  3W LED
Lichtstrom:  240lm
Netzanschlussleistung:  6VA
Batterie-Stromaufnahme: 15mA
Anschlussspannung:  230V 50/60Hz
  220V DC +25/-20%
Schaltungsart:  Bereitschaftsschaltung
Anschlussklemmen:  2 x 2,5mm² für  Doppelbelegung
Gehäuse/Farbe:  Polycarbonat / weiß
Abmessungen (ØxH):  131 x 38 mm
Montageart:  Deckenaufbaumontage
Schutzart:  IP40
Schutzklasse:  II
Temperaturbereich:  -10°C bis +40°C

komplett liefern, montieren und betriebsfertig
anschließen.

angebotenes Fabrikat:
'.............................................'

angebotener Typ:
'.............................................'
Menge: 2,000 St
Zuordnung: 445

**2.12.14 Sicherheitsleuchte Deckeneinbau**
Sicherheitsleuchte Deckeneinbau nach DIN EN 60598-1/2-
22 und DIN EN 1838 zur Verwendung in
Sicherheitsbeleuchtungsanlagen gemäß DIN VDE 0108-100
und DIN EN 50172.

Annähernd deckenbündige Einbau-Sicherheitsleuchte mit
rundem Kopf aus weißem Polycarbonat mit zusätzlichem
Aluminium-Druckguss Kühlkörper. Die Leuchte ist mit
einer Hochleistungs-LED und gegossener Acryloptik zur
Flächenausleuchtung ausgestattet. Zusätzlich wird eine
Acryloptik zur Fluchtwegausleuchtung mitgeliefert.
Optional ist ein quadratischer Abdeckrahmen erhältlich.

Zum Betrieb der eingebauten LED kommt ein
Konstantstromversorgungsgerät zum Einsatz,
welches folgende Spezifikationen erfüllt:
- 230V AC/DC zugelassene Netzsicherung
- Inrushcurrent max. 10 A
- Spannungsfestigkeit (Surge) mind. 2kV

Leuchtmittel:  3W LED, austauschbar
Lichtstrom:  240lm
Netzanschlussleistung: 6VA
  6,5VA (mit Überwachungsbaustein)
Batterie-Stromaufnahme: 15mA
Anschlussspannung: 230V 50/60Hz
  220V DC +25/-20%
Schaltungsart:  Dauer-/Bereitschaftsschaltung
Anschlussklemmen: 2 x 2,5mm² für Doppelbelegung
Gehäuse/Farbe: Polycarbonat / weiß
Abmessungen:
- Leuchte (ØxH): 80 x 47 mm
- Container (BxHxT): 157 x 30 x 41mm
Deckenausschnitt: Ø 68mm
Montageart:  Deckeneinbaumontage
Schutzart:  IP40 (Container IP20)
Schutzklasse:  II
Temperaturbereich: -10°C bis +40°C

komplett liefern, montieren und betriebsfertig
anschließen.

angebotenes Fabrikat:
'.............................................'

angebotener Typ:
'.............................................'
Menge: 10,000 St
Zuordnung: 445

**2.12.15 Ballwurfsichere Sicherheitsleuchte**
Sicherheitsleuchte nach DIN EN 60598-1/2-22 und DIN EN
1838 zur Verwendung in Sicherheitsbeleuchtungsanlagen
gemäß DIN VDE 0108-100 und DIN EN 50172.

Sehr robuste, ballwurfsichere Sicherheitsleuchte aus
weißem Polycarbonat mit Schutzart IP65.
Kabeleinführung ins Leuchtengehäuse hinten und
seitlich. Schraubenloser Leuchten-Verschluss durch
Einrastmechanismus. Ausführung mit 2 Hochleistungs-LED
und gegossenen Acryloptiken zur Flächenausleuchtung.
Optional mit IP65-Membran Druckausgleichsventil.

Zum Betrieb der eingebauten LEDs kommt ein
Konstantstromversorgungsgerät zum Einsatz, welches
folgende Spezifikationen erfüllt:
- 230V AC/DC zugelassene Netzsicherung
- Inrushcurrent max. 10 A
- Spannungsfestigkeit (Surge) mind. 2kV

Leuchtmittel:  2 x 3W LED
  LED´s austauschbar
Lichtstrom:  480lm
Netzanschlussleistung:  10VA
  10,5VA (mit Überwachungsbaustein)
Batterie-Stromaufnahme: 25mA
Anschlussspannung:  230V 50/60Hz
  220V DC +25/-20%
Anschlussklemmen:  2 x 2,5mm²für  Doppelbelegung
Gehäuse/Farbe:  Polycarbonat / weiß
Abmessungen (BxHxT):  176 x 49 x 176 mm
Montageart:  Deckenmontage
Schutzart:  IP65
Schutzklasse:  II
Temperaturbereich:  -20°C bis +40°C
  -10°C bis +40°C (mit  Überwachungsbaustein)

komplett liefern, montieren und betriebsfertig
anschließen.

angebotenes Fabrikat:
'.............................................'

angebotener Typ:
'.............................................'
Menge: 19,000 St
Zuordnung: 445

**2.12.16 Wandleuchte IP65**
Sicherheitsleuchte Wandanbau nach DIN EN 60598-1/2-22
und DIN EN 1838 zur Verwendung in
Sicherheitsbeleuchtungsanlagen gemäß DIN VDE 0108-100
und DIN EN 50172.

Witterungsfestes Aluminium-Druckgussgehäuse mit
Sicherheitsglasscheibe, eingedichtet mit Silikon.
Kabeleinführung in Leuchtengehäuse von hinten und unten
möglich. Ausführung mit zwei Hochleistungs-LEDs und
gegossenen Acryloptiken zur Flächenausleuchtung durch
kreisförmige Lichtlenkcharakteristik.
Serienmäßig mit IP65-Membran-Druckausgleichsventil zur
Verwendung im Außenbereich.

Zum Betrieb der eingebauten LEDs kommt ein
Konstantstromversorgungsgerät zum Einsatz,
welches folgende Spezifikationen erfüllt:
- 230V AC/DC zugelassene Netzsicherung
- Inrushcurrent max. 10 A
- Spannungsfestigkeit (Surge) mind. 2kV

Leuchtmittel:  2 x 3W LED
  LED´s austauschbar
Lichtstrom:  480lm
Netzanschlussleistung: 10VA
  10,5VA (mit Überwachungsbaustein)
Batterie-Stromaufnahme: 25mA
Anschlussspannung: 230V 50/60Hz
  220V DC +25/-20%
Anschlussklemmen: 3 x 2,5mm²für Doppelbelegung
Gehäuse/Farbe: Aluminium-Druckguss / weiß
Abmessungen (BxHxT): 190 x 190 x 115 mm
Montageart:  Wandmontage
Schutzart:  IP65
Schutzklasse:  I
Temperaturbereich: -20°C bis +40°C
  -10°C bis +40°C (mit  Überwachungsbaustein)

komplett liefern, montieren und betriebsfertig
anschließen.

angebotenes Fabrikat:
'.............................................'

angebotener Typ:
'.............................................'
Menge: 6,000 St
Zuordnung: 445

**2.12.17 Kennzeichnungsschild für Notleuchte**
Kennzeichnungsschild für Notleuchte, dauerhaft neben
oder auf der Leuchte befestigt als rotes, graviertes
Bezeichnungsschild mit weiss hinterlegter Schrift,
Grösse nach Erfordernis, liefern und betriebsfertig
montieren.
Die Beschriftung ist mit gleicher Logik aufzubauen wie
die Anzeige im zentralen Überwachungsgerät.
Menge: 55,000 St
Zuordnung: 445

**2.12.18 Zielortprogrammierung, je Leuchte**
Eingabe der Leuchtenzielorte-Texte in Verbindung mit
der Einweisung und Grundprogrammierung, nach Vorgabe
des Installateurs mittels einer detaillierten
Aufstellung.
Menge: 55,000 St
Zuordnung: 445

**2.12.19 Inbetriebnahme und Einweisung**
Inbetriebnahme der Sicherheitsbeleuchtung mit
Gruppenbatterie mit folgenden Leistungen:
- Kontrolle der Installation der automatischen
Prüfeinrichtung.
- Programmierung der Anlagen-, Überwachungs-
  und Steuerungsparameter
- Eingabe der Leuchtenzielorte
- Einbindung der SiBe-Gruppenbatteriezentrale in
  das Gesamtsystem
- Identifizierung der Leuchten / Geräte
- Kontrolle der Funktion der Sicherheitsbeleuchtung
- Erstellung eines Inbetriebnahmeprotokolls
- Einweisung des Bedienpersonals
- Bestätigung der Einweisung
In den Inbetriebnahmekosten sind alle Nebenkosten mit
einzukalkulieren.
Menge: 1,000 Psch
Zuordnung: 445

**2.12.20 Sachverständigenabnahme**
Abnahme der Sicherheitsbeleuchtungsanlage mit dem
Sachverständigen. Erstellung und Klärung aller
benötigten Dokumente und die Zurverfügungstellung eines
sach- und ortskundigen Technikers. Übergabe der
erforderlichen Dokumentation. Abnahmeprüfung der
kompletten Sicherheitsbeleuchtungsanlage, durch einen
staatlich anerkannten und verantwortlichen
Sachverständigen nach SV-Bau, komplett incl. der
Erstellung aller erforderlicher Unterlagen,
Dokumentationen, Abnahmeprotokollen, Bestätigung der
Mängelfreiheit, Terminkoordination, Abstimmung der
Werkplanung im Vorfeld mit den jeweils zuständigen,
abnehmenden Stellen sowie der Nebenarbeiten und
Helfergestellung bei der Abnahmeprüfung.
Der prüfende Sachverständige muss alle baurechtlich
erforderlichen Zulassungen haben!
Menge: 1,000 Psch
Zuordnung: 449

#### Titel 2.13 Medientechnik

*Hinweis*
Die Medientechnik ist betriebsfertig angeschlossen,
eingerichtet sowie nach Kundenvorgaben programmiert und
parametriert zu liefern und zu montieren.
In den Einheitspreisen der Position sind sämtliche
Nebenleistungen und Zubehör zu berücksichtigen und
einzukalkulieren, insbesondere:

- Kleinmaterialien, Befestigungstechnik und Zubehör
- Transport bis zur Verwendungsstelle
- Anpassung der Geräte und Bauteile an die örtlichen
Gegebenheiten
- Fachgerechte Entsorgung des Verpackungsmaterials
- Konfektionierungsmaterial, Kabelbinder, Anschluss-
und - Verbindungskabel, Netzteile
- Alle erforderlichen Softwarebestandteile,
Dauerlizenzen, Datenträger, Handbücher und
Bedienungsanleitungen

Einrichtung und Inbetriebnahme der Anlagen gemäß
Kundenvorgaben

**2.13.01 Laser-Projektor Sporthalle, mind. 8.000 ANSI-Lumen**
Liefern, montieren, betriebsfertig anschließen,
konfigurieren und einrichten eines professionellen
3LCD- oder DLP-Laser-Installationsprojektors für den
dauerhaften Veranstaltungsbetrieb in einer Mehrzweck- /
Sporthalle.

Technische Mindestanforderungen:

- Lichtleistung: mindestens 8.000 ANSI-Lumen (Weiß- und
Farbhelligkeit)
- Native Auflösung: mindestens WUXGA (1920 × 1200
Pixel)
- Laser-Lichtquelle mit einer Lebensdauer von = 20.000
Betriebsstunden
- Motorischer Lens Shift horizontal und vertikal
- Für Wechselobjektive geeignet
- Netzwerkfähig (LAN, optional Steuerprotokolle wie
PJLink)
- Geräuschpegel: = 40 dB(A) im Normalbetrieb
- Dauerbetriebstauglich für Veranstaltungsbetrieb
- 360°-Installationsfähigkeit (freie
Montageausrichtung)

Schnittstellen / Ausstattung:

- HDMI (HDCP-kompatibel)
- HDBaseT oder vergleichbare Signalübertragung
- RS-232C und/oder USB-Service-Schnittstelle
- Steuerung über Netzwerkprotokolle

Montage und Inbetriebnahme:

- Fachgerechte Montage an der vorhandenen
Tragkonstruktion
- Mechanische Justage auf die vorhandene Leinwandfläche
- Elektrischer Anschluss an die bereitgestellte
Stromversorgung
- Einbindung in vorhandenes Signal- und Datennetz
- Grundeinstellung von Geometrie, Fokus, Lens Shift und
Bildparametern
- Durchführung eines Funktionsprobelaufs
- Übergabe im betriebsfertigen Zustand

Lieferumfang:

- Projektor inkl. Netzanschlussleitung und Abdeckungen
- Firmware-Update auf aktuellen Stand
- Betriebsanleitung und Dokumentation in deutscher
Sprache

Angebotenes Fabrikat:
........................................

Type:
.........................................
Menge: 1,000 St
Zuordnung: 455

**2.13.02 Wechselobjektiv**
Liefern, montieren und betriebsfertig einstellen eines
kompatiblen Wechselobjektivs für den angebotenen
Projektor.

Technische Anforderungen:

- Projektionsabstand: geeignet für ca.  7 - 10 m
- Bildbreite: ca. 4,5 m
- Motorischer Zoom und Fokus zur flexiblen Anpassung
der Bildgröße und Schärfe
- Kompatibilität: Passend zum in der Projektorposition
angebotenen Gerät
- Hochwertige Optik für scharfe, homogene Projektion
über die gesamte Bildfläche
- Einfache Montage und Justage ohne Ausbau des
Projektors
- Dauerbetriebstauglich für Veranstaltungsbetrieb

Montage und Inbetriebnahme:

- Fachgerechte Befestigung am Projektor
- Mechanische und optische Justage auf die vorhandene
Leinwandfläche
- Funktionsprüfung: Zoom, Fokus, Lens Shift
- Übergabe im betriebsfertigen Zustand

Lieferumfang:
- Objektiv inkl. aller erforderlichen Halterungen,
Abdeckungen und Montagematerial
- Dokumentation / Handbuch in deutscher Sprache

Angebotenes Fabrikat:
........................................

Type:
.........................................
Menge: 1,000 St
Zuordnung: 455

**2.13.03 Projektor-Deckenlift**
Lieferung und Montage eines Projektor-Deckenlift zur
Aufnahme eine Videoprojektors für den Einsatz in einer
Sporthalle.

Technische Anforderungen:

- Tragfähigkeit: = 40 kg, geeignet für professionelle
Projektoren und Zubehör
- max. Hubweg: 1200 mm, stufenlos oder in definierbaren
Positionen
- Lift geeignet für den Einbau oberhalb einer
ballwursicheren Sporthallendecke mit Aufahrfuntion
durch die Deckenöffnung.

Lieferung einschleißlich:

- Anschluss an 230 V Stromversorgung.
- Steuerung Auf/Ab (z.B. Schlüsseltaster oder
Steuerkontakt)
- Anschlussklemmen für Steuerung
- Montage und Funktionsprüfung

Angebotenes Fabrikat:
........................................

Type:
.........................................
Menge: 1,000 St
Zuordnung: 455

**2.13.04 Montagekonstruktion Hallendecke Deckenlift**
Herstellung und Montage einer Tragkonstruktion zur
Befestigung des Projektor-Deckenlifts an der tragenden
Stahlbetondecke der Sporthalle,

Deckenaufbau:

ca. 11 cm ballwurfsichere Decke
ca. 50 cm Installationshohlraum
ca. 7 cm Dämmung
ca. 11 cm Stahlbetondecke

Montagekonstruktion bestehend aus:

- Gewindestangen M10/M12
- Montageschienen oder Traversen zur Lastverteilung
- zugelassene Betondübel / Schwerlastanker
- Justierelemente zur exakten Ausrichtung des Lifts

Auslegung der Kostruktion für eine Gesamtlast von
mind. 100 kg einschließlich Sicherheitszuschlag

- Montagehöhe ca. 6,20 m
- Abstimmung der Montage mit dem Deckenbauer
- Integration einer Abdeckung vom Deckenbauer für eine
bündige Deckenfläche
- Der Einbau ist so auszuführen, das die
ballwurfsichere Funktion der Decke nicht beeinträchtigt
wird

Lieferung und Montage einschließlich aller
Befestigungs- und Kleinmateralien.
Menge: 1,000 St
Zuordnung: 455

**2.13.05 Deckeneinbau-Projektionsleinwand Sporthalle**
Liefern und betriebsfertig montieren einer
motorisierten Projektionsleinwand für Deckeneinbau in
der Sporthalle.
Leinwand muss für den Einsatz in Sporthallen geeignet
sein, schwingungsarme Konstruktion, kein selbständiges
Ausfahren bei Balltreffern.

Technische Anforderungen

Abmessungen:
- Sichtbare Bildfläche: 4.500 mm × 2.850 mm
- Bildformat: 16:10
- Oberer schwarzer Vorlauf (Black Drop): ca. 1.250 mm
- Seitliche und untere Maskierung: schwarz, mind. 50 mm
- Gesamtausfahrhöhe: ca. 4.100 mm

Projektionstuch:
- PVC-beschichtetes Projektionstuch
- Gainfaktor ca. 1,0-1,2
- Diffus reflektierend
- Rückseite lichtundurchlässig (schwarze Beschichtung)
- Schwer entflammbar nach mindestens DIN 4102-B1 oder
EN 13501-1

Welle & Planlage:
- Großdimensionierte Aluminium-Wickelwelle
(durchbiegungsarm)
- Beschwerungsstab aus Aluminium, pulverbeschichtet
- Seitliche Tuchspannung (Tab-Tension-System) zur
Sicherstellung optimaler Planlage bei 4,50 m Breite

Gehäuse:
- Stahl- oder Aluminiumgehäuse für Deckeneinbau
- Revisionsöffnung von unten
- Pulverbeschichtet (RAL nach Wahl, standardmäßig weiß)
Inkl. Montagewinkel und Einbauzubehör

Motor & Steuerung:
- Rohrmotor 230 V, wartungsfrei
- Endlageneinstellung elektronisch oder mechanisch
Geräuscharm

KNX-Ansteuerung:
- Anbindung über KNX-Jalousieaktor oder integriertes
KNX-Gateway

Funktionen:
- AUF / AB / STOP
- Ansteuerung über Gebäudeleittechnik
- Positionsrückmeldung (optional)

Inklusive Parametrierung und Inbetriebnahme.

Angebotenes Fabrikat:
........................................

Type:
.........................................
Menge: 1,000 St
Zuordnung: 455

**2.13.06 Montagekonstruktion Hallendecke Projektionsleinwand**
Herstellung und Montage einer Tragkonstruktion zur
Befestigung der Projektionsleinwand an der tragenden
Stahlbetondecke der Sporthalle,

Deckenaufbau:

ca. 11 cm ballwurfsichere Decke
ca. 50 cm Installationshohlraum
ca. 7 cm Dämmung
ca. 11 cm Stahlbetondecke

Montagekonstruktion bestehend aus:

- Gewindestangen M10/M12
- Montageschienen oder Traversen zur Lastverteilung
- zugelassene Betondübel / Schwerlastanker
- Justierelemente zur exakten Ausrichtung des Lifts

Auslegung der Kostruktion für eine Gesamtlast von
mind. 120 kg einschließlich Sicherheitszuschlag

- Montagehöhe ca. 6,20 m
- Abstimmung der Montage mit dem Deckenbauer
- bündige Integration des Leinwandgehäuses in die
Deckenfläche
- Der Einbau ist so auszuführen, das die
ballwurfsichere Funktion der Decke nicht beeinträchtigt
wird

Lieferung und Montage einschließlich aller
Befestigungs- und Kleinmateralien.
Menge: 1,000 St
Zuordnung: 455

**2.13.07 Technische Abstimmung Projektor / Beschallungsanlage**
Technische Abstimmung Projektor / Beschallungsanlage -
Sporthalle.

Gewerkübergreifende technische Abstimmung zwischen
Elektrofirma und ELA-Firma (Beschallungsanlage) vor
Ausführung.

Leistungsumfang umfasst insbesondere:

- Prüfung und Abstimmung der technischen Komponenten
beider Gewerke
- Abstimmung der erforderlichen Schnittstellen (Audio,
Steuerung, ggf. Netzwerk)
- Festlegung der Signalführung und Anschlussart
- Abstimmung der erforderlichen Verkabelung
(Kabeltypen, Querschnitte, Anschlussorte)
- Abstimmung der Montage- und Installationsorte
- Klärung der Verantwortlichkeiten an den
Schnittstellen

Die Abstimmung ist schriftlich zu dokumentieren.
Die Leistung ist vor Beginn der Montagearbeiten
durchzuführen.
Menge: 1,000 Psch
Zuordnung: 455

**2.13.08 Inbetriebnahme Medientechnik**
Gemeinsame Inbetriebnahme und Abstimmung des Projektors
 mit der Beschallungsanlage / ELA-Anlage (Lieferung und
Montage durch ELA-Firma) in der Sporthalle.

Leistungsumfang umfasst insbesondere:

- Terminabstimmung und Koordination beider Gewerke
- Teilnahme an einem gemeinsamen Inbetriebnahmetermin
vor Ort
- Funktionsprüfung der Schnittstellen (Audio-
Signalübertragung, Steuerung, ggf. Netzwerk- bzw.
Medienanschlüsse)
- Einpegelung und Abstimmung der Audioübertragung vom
Projektor zur Beschallungsanlage
- Durchführung von Testläufen (Bild und Ton)
- Protokollierte Funktionsprüfung
Menge: 1,000 Psch
Zuordnung: 455

**2.13.09 Einweisung und Übergabe**
Einweisung der  Anlage mit folgenden Leistungen:

- Einweisung des Betriebspersonals der Schule
  (Hausmeister, Lehrkräfte, etc.)
- Erstellen eines Einweisungs- und Übergabeprotokolls
Menge: 1,000 Psch
Zuordnung: 455

#### Titel 2.14 Dokumentation, Regiearbeiten, Sonstiges

*Hinweis*
Dokumentation und Abnahme
Die Dokumentation ist gemäß der Beschreibung in den
technischen Vorbemerkungen und der
Positionsbeschreibung zu liefern.
Auf der Basis der Ausführungspläne und der Angaben des
Ingenieurbüros hat der Auftragnehmer seine Werk- und
Montagepläne anzufertigen. Diese Pläne sind so
rechtzeitig zu erstellen, dass keine Behinderungen
durch
Lieferzeiten entstehen können.
Diese Werk- und Montagepläne muß der Auftragnehmer für
alle Anlagenteile rechtzeitig vor Bestell- bzw.
Montagebeginn zur Freigabe beim Ingenieurbüro vorlegen.
Anlagen, welche ohne freigegebene Werk- und
Montagepläne erstellt werden, werden nicht abgenommen,
sofern sie nicht im Sinne des Auftraggebers ausgeführt
sind.
Vor der endgültigen Fertigstellung der
Bestandsunterlagen ist ein Vorabzug zur Korrektur dem
Ingenieurbüro vorzulegen. Die zur Abrechnung
notwendigen und zuerstellenden Aufmaßzeichnungen,
Abrechnungspläne und sonstigen Mengen- und
Leistungsdokumentationen sowie das Bautagebuch sind dem
Ingenieurbüro laufend und spätestens zur Prüfung der
Schlußrechnung vorzulegen. Diese zur Prüfung zwingend
notwendigen Unterlagen sind Bestandteil der prüffähigen
Schlußrechnung. Dies ist in die Einheitspreise mit
einzukalkulieren.

**2.14.01 Meß- und Abnahmeprüfung SVBau**
Meß- und Abnahmeprüfung der gesamten elektrotechnischen
und sicherheitstechnischen Anlagen, insbesondere

- der Elektrounterverteiler
- der allgemeinen Elektroinstallation
- der Brandschutzmaßnahmen

und aller sonstigen wartungs- und prüfpflichtigen
Anlagen,
etc. durch einen staatlich anerkannten Sachverständigen
nach SVBau, komplett incl. der Erstellung aller
erforderlicher Unterlagen und Einzelbescheinigungen,
insbesondere der Anlage 16 nach SPrüfV/PrüfVBau,
Dokumentationen, Abnahmeprotokollen, inkl. Beseitung
aller festgestellten Mängel, Bestätigung der
Mängelfreiheit, Terminkoordination, Abstimmung der
Werkplanung im Vorfeld mit den jeweils zuständigen
abnehmenden Stellen sowie der Nebenarbeiten und
Helfergestellung bei der Abnahmeprüfung.
Menge: 1,000 Psch
Zuordnung: 449

**2.14.02 Einweisung Elektroinstallation allgemein**
Einweisung des Nutzers und der Hausmeister in die
Bedienung des Lichtregelungssystems.
Die Einweisung ist zu protokollieren.
Menge: 1,000 Psch
Zuordnung: 449

**2.14.03 Garantiebescheinigung für LED-Leuchten**
Für alle LED-Leuchten in diesem LV ist eine 5-jährige
Garantiebescheinigung des jeweiligen Herstellers
vorzulegen. Diese Garantiebescheinigung ist durch den
AN beim jeweiligen Hersteller zu beantragen und muss
alle Produktmängel und damit verbundene Leistungen und
Montagearbeiten während des Gewährleistungszeitraumes
abdecken.
Menge: 1,000 Psch
Zuordnung: 445

**2.14.04 Gewährleistungsverlängerung**
für alle vom AN gelieferten elektronischen Bauteile im
Sinne von  § 13 Abs. 4 VOB/B auf die im
Leistungsverzeichnis oder Bauvertrag festgelegte
Gewährleistungszeit ohne Abschluss eines
Wartungsvertrages.
Anzugeben ist eine Pauschale für den Austausch dieser
defekten oder mangelhaften elektronischen Bauteile
inkl. der erforderlichen Nebenarbeiten innerhalb des
kompletten vereinbarten Gewährleistungszeitraumes falls
es sich bei dem Defekt tatsächlich um einen Mangel
handelt.
Eine Gewährleistungspflicht besteht nicht, wenn der
Ausfall des Bauteiles auf normalem Verschleiß und/oder
auf unsachgemäßer Behandlung beruht.
Menge: 1,000 Psch
Zuordnung: 449

**2.14.05 Vorbereitung der Bestandsunterlagen**
Übernahme der vorhandenen Bestandsunterlagen der
vorhergehenden Bautrakte in digitaler Form, Einlesen
der Unterlagen in das Programm des AN und Vorbereitung
der Unterlagen zur weiteren Bearbeitung. Die Unterlagen
werden in den Datenformaten DWG, DXF, PDF, Word, Excel,
KNX-Dateien und weiteren üblichen Standardformaten
übergeben. Bie den Unterlagen handelt es sich um
Grundriss- und Installationspläne, Verteilerpläne,
Schemen und weitere für das elektrotechnischn Gewerk
übliche Unterlagen. Die Pläne und Unterlagen sind vor
Ort nochmals auf Richtigkeit zu prüfen. Hierzu sind
Begehungen und Besichtigungen der Bestandsanlagen vor
Ort durchzuführen. Insbesondere die NSHV-Anlagen, die
Unterverteilungen, die EDV-Netze und die Trassensystem
sind aufzunehmen und in die künftige
Bestandsdokumentation(siehe nachfolgende Position) zu
integrieren. Die Anknüpfpunkte und Anbindepunkte an den
Bestand sind hier besonders zu beachten.
Menge: 1,000 Psch
Zuordnung: 449

**2.14.06 Bestandsunterlagen**
Anfertigen von Unterlagen gemäß DIN 40719, Teil 5,
der VDE 0100 und DIN VDE 0108 während der Bauphase als
Werk- und Montagepläne, Werkstattzeichnungen,
Berechnungen, etc. sowie Fortschreibung der Unterlagen
und Einarbeitung von Änderungen und anschließende
Zusammenfassung als Bestandsunterlagen in einfacher
Ausfertigung, abgeheftet in
DIN A4 Ordnern und auf CD-ROM  mit Inhaltsverzeichnis
und Register wie in den Vorbemerkungen unter
"Dokumentation" beschrieben bestehend aus:
  Messprotokoll VDE 0100
  Erdungs- und PA-Meßung
  Prüfungs- und Abnahmeunterlagen gemäß
  DIN VDE 0108
  komplette KNX-Dokumentation
  alle KNX-Dateien in bearbeitbarer Form (ETS)
  TÜV-Abnahmeprotokoll
  Bestätigung über die Mängelfreiheit
  Prüf- und Wartungsbuch
  Fachunternehmererklärung
  Einweisungsbescheinigungen
  Nachweis über Schulungen des Personals
  Bestandspläne im Maßstab 1 : 50
  Kabellisten und Verteilerpläne
  FM-Rangierverteilerpläne
  Aufbauzeichnungen und Detailskizzen
  Nachweis über verwendete Bauteile
  Bedienungs- und Wartungsanleitungen
  Gerätebeschreibung der Hersteller
  Gerätelisten incl. Herstellerangaben
  USB-Stick mit den vollständigen Bestandsplänen
  und Dokumentationen (Pläne im Datenformat DXF
  und DWG), Textdateien im Word-DOC Format
  Lieferantenliste
  Wartungsbuch

Alle Dokumente müssen bearbeitbar sein und dürfen nicht
geschützt sein. Zudem müssen alle Unterlagen und
Dateien so aufbereitet sein, dass die Haustechnik oder
Drittfirmen mit marktüblicher Software darauf Zugriff
hat und die Daten bearbeiten und ändern können.
Menge: 1,000 Psch
Zuordnung: 449

*Hinweis*
Regiearbeiten
Während der vereinbarten Ausführungsfrist und bis 6
Monate nach erfolgreicher Schlußabnahme gilt folgender
Stundenverrechnungssatz für nachträglich durch den
Bauherrn beauftragte Leistungen.
Der Stundensatz ist als durchschnittlicher
Verrechnungssatz für eine volle Arbeitsstunde für alle
Monteure (Meister, Obermonteur, Helfer, Lehrling, etc.)
anzugeben. Alle Kosten wie Auslösen,
Fahrkostenvergütungen, Wegepauschalen, Sonn- und
Feiertagszuschläge, etc. sind mit einzukalkulieren.
Die Beauftragung der vollen nachstehenden Stundenzahlen
sind nicht verbindlich, sondern wird direkt vor Ort je
Bedarf und nach Arbeitsanfall beauftragt.

Grundsätzlich sind Regieleistungen vor
Ausführungsbeginn bei der Fachbauleitung schriftlich
anzukündigen und freigeben zu lassen.
Nicht schriftlich angekündigte Arbeiten werden nicht
anerkannt.

Der Nachweis der erbrachten Leistung ist mit Datum und
fortlaufender Nummerierung innerhalb von 6 Werktagen
bei der Bauleitung vorzulegen.
Nicht rechtzeitig vorgelegte Regienachweise werden
nicht anerkannt.

**2.14.07 Meisterstunde**
Meister-, Fernmeldetechikermeister-, IT-
Spezialistenstunde
(Elektrofachausbildung "Meisterschule" incl.
bestandener Abschlußprüfung und Berufserfahrung nach
Abschluss der Ausbildung muß auf Nachfrage nachgewiesen
werden)
Menge: 20,000 Std
Zuordnung: 449

**2.14.08 Obermonteur**
Obermonteur-, Fernmeldetechniker-, EDV-Technikerstunde
(Elektrofachausbildung inkl. bestandener
Abschlußprüfung und 6 Jahre Berufserfahrung nach
Abschluss der Ausbildung muß auf Nachfrage nachgewiesen
werden)
Menge: 30,000 Std
Zuordnung: 449

**2.14.09 Monteurstunde**
Monteur-, Fernmeldemonteurstunde (Elektrofachausbildung
inkl. bestandener Abschlußprüfung muß auf Nachfrage
nachgewiesen werden)
Menge: 30,000 Std
Zuordnung: 449

**2.14.10 Helfer**
Elektrohelferstunde
(Elektrofachausbildung und Berufserfahrung muß auf
Nachfrage nachgewiesen werden)
Menge: 30,000 Std
Zuordnung: 449

### Kapitel 3 Bestand Paket P0 BA 3.2

*Hinweis*
Der Auftragnehmer (AN) hat sämtliche erforderlichen
Arbeiten vollständig auszuführen. Alle hierfür
notwendigen Abstimmungen sind rechtzeitig und
eigenverantwortlich mit dem Betreiber der Realschule
Wolfratshausen sowie mit dem zuständigen
Versorgungsunternehmen vorzunehmen.

Freischaltungen und Schalthandlungen dürfen
ausschließlich durch hierzu berechtigte Personen
durchgeführt werden. Diese sind sorgfältig zu planen,
mit allen Beteiligten abzustimmen und nachvollziehbar
zu dokumentieren.

Bei der Kalkulation ist zu berücksichtigen, dass die
Arbeiten im Bestand und während des laufenden Betriebs
ausgeführt werden.

Der Auftragnehmer (AN) wird ausdrücklich darauf
hingewiesen, dass sich aus der Ausführung der
Leistungen im in Betrieb befindlichen Bestand sowie aus
der Durchführung der Arbeiten in terminlich kurzen,
unterbrochenen und nicht zusammenhängenden
Zeitabschnitten keine zusätzlichen Vergütungsansprüche
ergeben. Sämtliche hieraus resultierenden Aufwendungen
sind vollständig in die Kalkulation einzubeziehen.

#### Titel 3.1 Elektrounterverteilungen

*Hinweis*
Verteilereinbaugeräte einbauen
Sämtliche nachfolgenden Schalt- und Steuergeräte sind
betriebsfertig verschient und verdrahtet auf
schraubenlosen Zu- und Abgangsklemmen mit PE- und
Nullleitertrennklemme, komplett mit Kleinmaterial auf
der Baustelle oder in der Werkstatt betriebsfertig in
eine neue oder bestehende Elektrounterverteilung
einzubauen und anzuschließen.
Das Öffnen der Abdeckungen, die notwendigen
Verdrahtungen im Verteiler und die Dokumentation nach
Abschluss der Arbeiten ist in die EP einzukalkulieren.

Abdeckungen, Schottungen, Verdrahtungsmaterial,
schraubenlose Reihenklemmen pro REG und Einbauzubehör
ist in die nachstehenden Geräteeinheitspreise mit
einzukalkulieren.

**3.1.01 FI-LS 0,03 A, 16 A/B**
Kombinierter LS-Fehlerstrom-Schutzschalter, 1-pol.-
geschützt und 2-pol.-schaltend, (1P+N) nach DIN 0664,
pulsstromsensitiv, stoßstromfest bis 250 A,
Kurzschlußfestigkeit 6 kA, Nennspannung 230/400 V - 50/
60Hz, B-Charakteristik, Nennfehlerstrom 30 mA,
Nennstrom 16 A, inkl. Klemmensatz liefern und
betriebsfertig angeschlossen montieren
Menge: 32,000 St
Zuordnung: 443

**3.1.02 FI-LS 0,03 A, 3x16 A/B**
Kombinierter LS-Fehlerstrom-Schutzschalter, 3-pol.-
geschützt und 4-pol.-schaltend, (3P+N) nach DIN 0664,
pulsstromsensitiv, stoßstromfest bis 250 A,
Kurzschlußfestigkeit 6 kA, Nennspannung 230/400 V - 50/
60Hz, B-Charakteristik, Nennfehlerstrom 30 mA,
Nennstrom 16 A, inkl. Klemmensatz liefern und
betriebsfertig angeschlossen montieren
Menge: 2,000 St
Zuordnung: 443

**3.1.03 Lasttrennschalter D02 3-polig**
Neozed-Einbausicherungslasttrennschalter D02 3-polig
mit Schalterfunktion, bestückbar bis 63 A, Nennspannung
230/400V, komplett bestückt mit Sicherungseinsatz bis
63 A, incl. Unterteil, Paßhülsen, Schaltsperre,
Phasenschiene und Adapter, Schraubkappen, incl.
Reihenklemmensatz und sonstigem Zubehör, als Schalter-
Sicherungseinheit liefern und betriebsfertig
angeschlossen montieren.
Menge: 2,000 St
Zuordnung: 443

**3.1.04 Hauptschalter, 63 A, 4-polig**
Hauptschalter, als 4 - pol. Lasttrennschalter mit
Griff, nach DIN EN 60669-1 Nennspannung 230/400 V -50/
60Hz,
Nennstrom 63 A liefern und betriebsfertig
inkl.Verdrahtungssatz und allem erforderlichen Zubehörs
und Nebenleistungen einbauen
Menge: 2,000 St
Zuordnung: 443

**3.1.05 Schaltschütz 20A, 2-polig**
Schaltschütz 20A, 2-polig, für Hutschienenbefestigung,
Steuerspannung 24 V oder 230 V, Ausführung als Öffner
oder Schließer, komplett inkl. Klemmensatz, Verdrahtung
und Zubehör
Menge: 2,000 St
Zuordnung: 443

**3.1.06 Schaltschütz 63A, 400 V, 4-polig**
Schaltschütz 63A, 400 V, 4-polig, Steuerspannung 24 V,
Ausführung als Öffner oder Schliesser, für
Hutschienenbefestigung, inkl. Reihenklemmensatz und
sonstigem Zubehör liefern und betriebsfertig
angeschlossen montieren
Menge: 2,000 St
Zuordnung: 443

**3.1.07 Überspannungsableiter Typ 1 + 2**
Kombi-Ableiter für TN-S-Systeme mit 230 / 400 V
Nennspannung.
 Typ 1 + Typ 2 auf Funkenstreckenbasis
  Nichtausblasende Funkenstreckentechnologie mit nur 1
TE /
  Pol ermöglicht kompakte, platzsparende Ausführung
  Erfüllt Mindestanforderungen an das
  Blitzstromableitvermögen nach VDE 0100-534
  Ermöglicht kompakten Blitzschutzpotentialausgleich
  inklusive Endgeräteschutz
  Ableitvermögen bis 50 kA (10/350 µs)
  Funktions- / Defektanzeige durch grün-rote Markierung
im
  Sichtfenster
  Hohes Folgestromlöschvermögen (Ifi = 25 kAeff)

Spezifikationen:
SPD nach EN 61643-11 / ... IEC 61643-11: Typ 1 + Typ 2
/ Class I + Class II
Energetisch koordinierte Schutzwirkung zum Endgerät (=
5 m): Typ 1 + Typ 2 + Typ 3
Nennspannung AC (UN): 230 / 400 V (50 / 60 Hz)
Höchste Dauerspannung (UC): 255 V (50 / 60 Hz)
Blitzstoßstrom (10/350 µs) [L1+L2+L3+N-PE] (Itotal): 50
kA
Spezifische Energie [L1+L2+L3+N-PE] (W/R): 625,00 kJ/
Ohm
Blitzstoßstrom (10/350 µs) [L, N-PE] (Iimp): 12,5 kA
Spezifische Energie [L,N-PE] (W/R): 39,06 kJ/Ohm
Nennableitstoßstrom (8/20 µs) [L-N]/[N-PE] (In): 12,5 /
50 kA
Schutzpegel [L-N]/[N-PE] (UP): = 1,5 / = 1,5 kV
Folgestromlöschfähigkeit AC (Ifi): 25 kAeff
Folgestrombegrenzung / Selektivität: Nichtauslösen
einer 35 A gG Sicherung bis 25 kAeff (prosp.)
Ansprechzeit (tA): = 100 ns
Max. netzseitiger Überstromschutz: 160 A gG
TOV-Spannung [L-N] (UT) - Charakteristik : 440 V / 120
min. - Festigkeit
Betriebstemperaturbereich (TU): -40 °C ... +80 °C
Funktions- / Defektanzeige: grün / rot
Anzahl der Ports: 1
Anschlussquerschnitt (L1, L2, L3, N, PE, 9) (min.): 1,5
mm² ein- / feindrähtig
Anschlussquerschnitt (L1, L2, L3, N, PE, 9) (max.): 35
mm² mehrdrähtig / 25 mm² feindrähtig
Montage auf: 35 mm Hutschiene nach EN 60715
Gehäusewerkstoff: Thermoplast, Farbe rot, UL 94 V-0
Einbauort: Innenraum
Schutzart: IP 20
Einbaumaße: 4 TE, DIN 43880
Zulassungen: KEMA, VDE, UL
Gewicht: 525 g
liefern und in betriebsfertig einbauen und montieren
Menge: 2,000 St
Zuordnung: 446

**3.1.08 Beschriftung Reiheneinbaugeräte**
Eindeutige, dauerhafte und gut lesbare Beschriftung
direkt am Reiheneinbaugerät inklusive Material,
Fertigung, Montage und Funktionskontrolle.
Beschriftungstext max. 24 Zeichen/Ziffern
Menge: 44,000 St
Zuordnung: 443

#### Titel 3.2 KNX-Geräte

*Hinweis*
KNX-Reiheneinbaugeräte und Aktoren
Es ist ein KNX-System vorgesehen.
Die angebotenen Geräte sind komplett betriebsfertig
verdrahtet und
nach Kundenwunsch programmiert und adressiert zu
liefern.
Das angebotene System ist in das KNX-System der Schule
zu integrieren.

Bei der Abnahme der KNX-Anlage sind die vollständigen
und aktuellen Daten
der Programmierung (ETS-Datenbanken,
Herstellerdatenbanken, Tableau-Dateien,
Visualisierungsdateien, etc.) in gedruckter Form und
auf CD-ROM in einfacher Ausfertigung den
Bestandsunterlagen beizufügen.

Die Installationsgeräte sind als Reiheneinbaugeräte
oder als Bediengeräte, Geräte für die
Zwischendeckenmontage (z.B. bei den Leuchten) oder
passend zum jeweiligen Schalterprogramm in der Farbe
reinweiß
incl. allen erforderlichen Abdeckungen, aller Zu- und
Abgangsklemmen, betriebsfertig verdrahtet und
verklemmt, Klemm- und Programmierarbeiten
zu liefern.

Es ist einzukalkulieren, dass während der Bauzeit,
insbesondere gegen Ende der Baumaßnahme, verschiedene
Teilbereiche des KNX-Systems für den provisorischen
Betrieb zu programmieren sind.

Alles erforderliche Material, Kleinmaterial,
Abdeckungen, Klemmen, Rangiermaterial, etc. sowie
sonstige erforderliche Nebenleistungen sind
einzukalkulieren.

**3.2.01 Schalt-/Jalousieaktor 16/8-fach KNX 16A**
KNX Schaltaktor 16fach / 8fach Jalousieaktor, KNX Data
Secure, Hutschienenmontage, Einbaubreite 144mm (8 TE),
Systemkomponenten mit KNX Schnittstelle, 16 Kanäle;
Versorgungsspannung: 21  32 V, KNX-Bus; Schutzart:
IP20; 3000 W; Vernetzung: Ja; Farbe: Grau; EMC
Zertifikat,
komplett mit Adressierung, Parametrierung und
Programmierung nach Kundenvorgaben, incl. aller
erforderlichen Zubehörteile, Kleinmaterials und
notwendigen Nebenleistungen liefern und betriebsfertig
montieren
Menge: 2,000 St
Zuordnung: 444

**3.2.02 Beschriftung Reiheneinbaugeräte**
Eindeutige, dauerhafte und gut lesbare Beschriftung
direkt am Reiheneinbaugerät inklusive Material,
Fertigung, Montage und Funktionskontrolle.
Beschriftungstext max.  24 Zeichen/Ziffern
Menge: 2,000 St
Zuordnung: 443

*Hinweis*
Programmierungsarbeiten KNX
Generell ist in den Gerätepreis aller angebotenen
Geräte und Systemkomponenten die Parametrierung,
Adressierung und die Programmierung sowie die Anpassung
der jeweiligen Produktapplikationen und
Funktionsmodulen mit einzukalkulieren.
Nachstehend sind ausschliesslich Sonderprogrammierungen
und zusätzliche, nachträgliche
Umprogrammierungsarbeiten auf Grund von geänderten
Vorgaben nach erfolgreicher und vom Bauherrn
abgenommener Grundprogrammierung anzubieten.

**3.2.03 Erstellung der Anwendungsprogramme**
Erstellung der Anwendungsprogramme, Lasten- und
Pflichtenhefte, Filtertabellen und aller notwendigen
Nebenleistungen für die Inbetriebnahme der KNX-Anlage
sowie Vorlage der Unterlagen beim Planungsbüro zur
Freigabe vor Ausführungsbeginn
Menge: 1,000 Psch
Zuordnung: 444

**3.2.04 Technikerstunde Programmierer**
Technikerstunde für Anpassungsprogrammierungen der
verschiedenen Gewerke (z.B. Anbindung an den Bestand,
Medientechnik, Beleuchtungsanlage Dali, etc.), eine
mehrjährige Erfahrung bei Bussystemen muss auf
Nachfrage nachgewiesen werden.
Die hier angebotenen Leistungen sind für besondere
Anwendungsfälle, die derzeit noch nicht definiert sind.
Die Stunden sind vor Anfall im Einzelfall mit der
Bauleitung abzustimmen und schriftlich anzukündigen.
Menge: 4,000 Std.
Zuordnung: 444

**3.2.05 Dokumentation der KNX-Anlage**
Erstellung einer Dokumentation des KNX-Systems auf DVD/
CD-ROM mit
Hilfe der ETS im folgenden Umfang:
-Lageplan mit eingezeichneten EIB-Geräten
-Topologiedarstellung des Bussystems
-Geräteliste mit eingestellten Parametern
-Gruppenadressenübersicht
-Ansichtszeichnung der KNX-Geräte in den Verteilungen
-KNX-Programmierung
und alle weiteren durch den AN erstellten KNX/
objektspezifischen Programmierungen und Datensätze
Menge: 1,000 Psch
Zuordnung: 449

#### Titel 3.3 Kabel und Leitungen

*Hinweis*
Niederspannungs- und FM-Verkabelung
In die Verlegepreise sind alle erforderlichen Arbeiten
mit einzukalkulieren, wie beispielsweise das Verlegen
in
Teillängen, das Absetzen und Einführen in alle Geräte,
Verlege- und Befestigungsmaterial je nach Verlageart,
Verlegezubehör und Hilfsmittel wie Kabelabroller, etc.,
das dauerhafte Beschriften der Kabelenden, so dass eine
eindeutige Zuordnung auch zu einem späteren Zeitpunkt
der Installationsarbeiten noch möglich ist, das
Hochbinden und Schützen der Leitungen vor Verschmutzung
und Beschädigung durch andere Gewerke und sonstige
übliche Arbeiten. Grundsätzlich gilt für alle Kabel und
Leitungen die Lieferung in Teillängen.
Die Mehraufwendungen für die Installation im Bestand
für Fädelarbeiten durch Leuchtenöffnungen oder über
Reviklappen ist bereits in die Einheitspreise mit
einzukalkulieren und wird nicht gesondert vergütet.
Die Montagehöhen gehen auf bis zu fünf Meter über
Fertigfußboden. Notwendige Arbeitshilfsmittel und
Hebezeuge sind bei der Kalkulation der Einheitspreise
dieses Titels einzukalkulieren und zu berücksichtigen.

*Hinweis*
Verlegearten von Kabel und Leitungen
a)  Verlegung nachstehender Kabel und Leitungen
  in Teillängen einziehen in vorhandene Rohre, in
  Hohlwände, GK-Wände, Deckenkonstruktionen, in
  Kabelkanäle, auf Kabelrinnen, Fädelung durch
  vorhandene Leuchtenöffnungen oder Revi-Klappen
etc.
  einschl.  aller erforderlichen Hilfsmittel,
Beschriftungen,
  Klein- und Befestigungsmaterial

**3.3.01 NYM 3 x 1,5 qmm**
Kunststoffmantelleitung nach DIN 0250, liefern,
einziehen und betriebsfertig verlegen als NYM-J 3 x 1,5
qmm, Erschwerniszuschläge für Arbeiten in den
vorhandenen Zwischendecken und Fädelungsarbeiten durch
Leuchtenöffnungen oder wegen technisch hoher
Installationsdichte sind mit einzukalkulieren und
werden nicht extra vergütet.
Menge: 210,000 m
Zuordnung: 444

**3.3.02 NYM 5 x 1,5 qmm**
Kunststoffmantelleitung nach DIN 0250, liefern,
einziehen und betriebsfertig verlegen als NYM-J 5 x 1,5
qmm,
Erschwerniszuschläge für Arbeiten in den vorhandenen
Zwischendecken und Fädelungsarbeiten durch
Leuchtenöffnungen oder wegen technisch hoher
Installationsdichte sind mit einzukalkulieren und
werden nicht extra vergütet.
Menge: 160,000 m
Zuordnung: 444

**3.3.03 NYM 7 x 1,5 qmm**
Kunststoffmantelleitung nach DIN 0250, liefern,
einziehen und betriebsfertig verlegen als NYM-J 7 x 1,5
qmm,
Erschwerniszuschläge für Arbeiten in den vorhandenen
Zwischendecken und Fädelungsarbeiten durch
Leuchtenöffnungen oder wegen technisch hoher
Installationsdichte sind mit einzukalkulieren und
werden nicht extra vergütet.
Menge: 36,000 m
Zuordnung: 444

**3.3.04 NYM 3 x 2,5 qmm**
Kunststoffmantelleitung nach DIN 0250, liefern,
einziehen und betriebsfertig verlegen als NYM-J 3 x 2,5
qmm,
Erschwerniszuschläge für Arbeiten in den vorhandenen
Zwischendecken und Fädelungsarbeiten durch
Leuchtenöffnungen oder wegen technisch hoher
Installationsdichte sind mit einzukalkulieren und
werden nicht extra vergütet.
Menge: 230,000 m
Zuordnung: 444

**3.3.05 NYM 5 x 2,5 qmm**
Kunststoffmantelleitung nach DIN 0250, liefern,
einziehen und betriebsfertig verlegen als NYM-J 5 x 2,5
qmm,
Erschwerniszuschläge für Arbeiten in den vorhandenen
Zwischendecken und Fädelungsarbeiten durch
Leuchtenöffnungen oder wegen technisch hoher
Installationsdichte sind mit einzukalkulieren und
werden nicht extra vergütet.
Menge: 56,000 m
Zuordnung: 444

**3.3.06 NYM 5 x 10 qmm**
Starkstromkabel nach DIN 0276, mit allem Klein- und
Befestigungsmaterial, auf oder im Mauerwerk, in
Kabelkanal oder Gitterrinne oder in Rohr einziehen,
liefern und betriebsfertig montieren, als NYM 5 x 10
qmm
Menge: 55,000 m
Zuordnung: 444

**3.3.07 Jalousiezuleitung 5x1,5 qmm**
Gummischlauchleitung nach DIN 0282 in Teillängen als
Jalousiezuleitung, mit allem Klein- und
Befestigungsmaterial in und unter Putz, in Leerrohre
oder Kabelkanäle oder auf Holzkonstruktionen, liefern
und betriebsfertig verlegen als H07RN-F 5x1,5 qmm,
Erschwerniszuschläge für Arbeiten in den vorhandenen
Zwischendecken und Fädelungsarbeiten durch
Leuchtenöffnungen oder wegen technisch hoher
Installationsdichte sind mit einzukalkulieren und
werden nicht extra vergütet
Menge: 186,000 m
Zuordnung: 444

**3.3.08 Ölflex 5 x 2,5 qmm gemischt**
Starkstromkabel, mit allem Klein- und
Befestigungsmaterial, mit Abstandsschellen, auf
Kabelrinnen in Leerrohre oder in vorhandenen
Kabelgraben einziehen, liefern und betriebsfertig
montieren, als Ölflex 5 x 2,5 qmm
Menge: 24,000 m
Zuordnung: 444

*Hinweis*
Fernmeldekabel
Vorbemerkungen siehe oben, des Weiteren ist die
räumliche Trennung zu Starkstromleitungen nach VDE
unbedingt einzuhalten.

*Hinweis*
Verlegearten von Fernmeldeleitungen
a)  Einziehen in vorhandene Rohre, in Hohlwände,
  Deckenkonstruktionen, in Kabelkanäle, auf
  Kabelpritschen, inkl. Fädelarbeiten durch
  Leuchtenöffnungen oder Reviklappen einschl. aller
  erforderlichen Hilfsmittel,
  Klein- und Befestigungsmaterial

**3.3.09 FM-Installationsleitung J-Y(ST)Y 4x2x0,8**
FM-Installationsleitung nach DIN VDE 0815 in Teillängen
liefern und betriebsfertig verlegen als J-Y(ST)Y
4x2x0,8 qmm. Erschwerniszuschläge für Arbeiten in den
vorhandenen Zwischendecken und Fädelungsarbeiten durch
Leuchtenöffnungen oder wegen technisch hoher
Installationsdichte sind mit einzukalkulieren und
werden nicht extra vergütet.
Menge: 170,000 m
Zuordnung: 457

**3.3.10 KNX-Busleitung grün**
Busleitung YCY mit Aufdruck Instabus YCY 2x2x0.8 qmm
liefern und betriebsfertig installiert auf Kabelrinnen,
in Leerrohre oder Hohlwände eingezogen, in oder auf
Putz in Teillängen montieren. Erschwerniszuschläge für
Arbeiten in den vorhandenen Zwischendecken und
Fädelungsarbeiten durch Leuchtenöffnungen oder wegen
technisch hoher Installationsdichte sind mit
einzukalkulieren und werden nicht extra vergütet.
Menge: 145,000 m
Zuordnung: 444

**3.3.11 Brandmeldeleitung J-Y(ST)Y 2x2x0,8 rot**
FM-Installationsleitung als Brandmeldeleitung nach DIN
VDE 0815 in Teillängen liefern und  betriebsfertig
verlegen, Farbe rot mit Aufschrift gemäß behördlicher
Auflagen als
J-Y(ST)Y 2x2x0,8 rot. Erschwerniszuschläge für Arbeiten
in den vorhandenen Zwischendecken und Fädelungsarbeiten
durch Leuchtenöffnungen oder wegen technisch hoher
Installationsdichte sind mit einzukalkulieren und
werden nicht extra vergütet.
Menge: 240,000 m
Zuordnung: 456

**3.3.12 Lautsprecherkabel 2x2,5 qmm, geschirmt**
Lautsprecherkabel 2 x 2,5 qmm, geschirmt, liefern und
betriebsfertig in Kabelkanälen, Rohren, etc. verlegen
Menge: 48,000 m
Zuordnung: 454

#### Titel 3.4 Verlegesysteme

*Hinweis*
Allgemeines zu Verlegesysteme
Verlegesysteme, Leerrohre, Kabelrinnen
Zu den nachstehenden Einbauteilen ist in die
Verlegepreise alles erforderliche Zubehör, alle
Nebenarbeiten und Kleinmaterial wie Abstandhalter,
Verputzdeckel, Befestigungsmaterial, Bohrungen und
Rohreinführungen in Dosen, Tüllen, Muffen, Krümmer,
Wand- und Deckenübergänge, Gegenlager, sonstiges
Kleinmaterial und sonstige notwendige Arbeiten mit in
den Angebotspreis einzukalkulieren.
Ebenfalls mit Einzukalkulieren sind Stemm- und
Schlitzarbeiten sowie das Erstellen der erforderlichen
Ausschnitte und Bohrungen in Hohlwänden oder
Holzkonstruktionen.
In jedes Leerrohr ist, falls erforderlich, ein Zugdraht
einzuziehen. Vor den Verputz- bzw. den
Estrichverlegearbeiten sind die Leerrohre auf
Durchgängigkeit zu prüfen. Die Leerrohre sind mit
geeignetem Befestigungsmaterial zu befestigen.
Gipspflaster und Hakennägel sind nicht zugelassen.
Die Wandauslaßschiffchen sind mit der Spitze nach oben
zu setzen. In die Dosenpreise sind alle erforderlichen
Kleinteile wie  z. B. Leerrohradaptertüllen, etc. mit
einzukalkulieren. Rohre an Wänden, auf dem Rohboden
oder an der Decke sind grundsätzlich parallel zu
verlegen. Eine diagonale oder schräge Rohrführung im
Raum ist nicht zugelassen.

Das Befestigen der Dosen und Rohre und deren Schutz vor
Beschädigung bei den Verputzarbeiten, Dosenabdeckungen,
etc. ist mit einzukalkulieren.

Die Montagehöhen gehen auf bis zu fünf Meter über
Fertigfußboden. Notwendige Arbeitshilfsmittel und
Hebezeuge sind bei der Kalkulation der Einheitspreise
dieses Titels einzukalkulieren und zu berücksichtigen.

Die Klassifizierung der Leerrohre ist nach DIN EN 50086
verbindlich festgelegt.
Die Einhaltung der dort geforderten Werte ist zwingend
vorgeschrieben und per Nachweis zu erbringen.

*Hinweis*
a) Kabelkanäle

**3.4.01 Kanal 20 x 20 mm**
Kunststoff-Leitungskanal komplett mit Ober- und
Unterteil, einschl. Klein- und Befestigungsmaterial,
anteiligen Endplatten liefern und in Teillängen
verlegen, reinweiß
Menge: 4,000 m
Zuordnung: 444

**3.4.02 Brüstungskanal PVC 70170**
Brüstungskanal PVC, Breite 170 mm, Tiefe 68 mm,
komplett bestehend aus allen erforderlichen
Ausschnitten für Einbauten sowie anteiligen Endplatten,
Innen- und Aussenecken, Schnittkaschierungen,
Trennstegen, in verkehrsweiss oder Standardfarbe
lichtgrau nach Wahl des Bauherrn, in Teillängen an der
Wand waagrecht oder senkrecht inkl. Ober- und
Unterteilen, Wandanschlußblenden, Kabelkanalklammern,
etc., einschl. Klein- und Befestigungsmaterial,
Kupplungen, Systemträgern, Max. Leitungsbelegung Ø 11
mm - Füllgrad 0.5 mit/ohne Geräteeinbau :22 / 38
liefern und in Teillängen verlegen
Menge: 12,000 m
Zuordnung: 444

**3.4.03 Brüstungskanal PVC 70210**
Brüstungskanal PVC, Breite 210 mm, Tiefe 68 mm,
komplett bestehend aus allen erforderlichen
Ausschnitten für Einbauten sowie anteiligen Endplatten,
Innen- und Aussenecken, Schnittkaschierungen,
Trennstegen, in verkehrsweiss oder Standardfarbe
lichtgrau nach Wahl des Bauherrn, in Teillängen an der
Wand waagrecht oder senkrecht inkl. Ober- und
Unterteilen, Wandanschlußblenden, Kabelkanalklammern,
etc., einschl. Klein- und Befestigungsmaterial,
Kupplungen, Systemträgern, Max. Leitungsbelegung Ø 11
mm - Füllgrad 0.5 mit/ohne Geräteeinbau :31 / 47
liefern und in Teillängen verlegen
Menge: 40,000 m
Zuordnung: 444

*Hinweis*
b) Gerätedosen
Ortbetongerätedosen sind grundsätzlich vor der Montage
mit dem Statiker abzustimmen.
Nach erfolgter Montage ist mit dem Statiker vor Ort
eine Freigabe der Installation rechtzeitig vor dem
Betonieren einzuholen.
Die Koordination und Abstimmung mit dem Statiker und
der Baufirma muß selbstständig durch den AN erfolgen.
Die Freigabe durch den Statiker ist dem Ingenieurbüro
schriftlich zu bescheinigen. Dieser Aufwand ist in die
Einheitspreise mit einzubeziehen.

**3.4.04 Geräteeinbaudose BK**
Geräteeinbaudose für Brüstungskanal, mit aufklappbarem
Unterteil, Zugentlastung,  incl. allem Zubehör, etc.,
liefern und betriebsfertig einbauen
Menge: 84,000 St
Zuordnung: 444

**3.4.05 Geräteeinbaudose BK 2-fach**
Geräteeinbaudose für Brüstungskanal 2-fach, mit
aufklappbarem Unterteil, Zugentlastung,  incl. allem
Zubehör, etc., liefern und betriebsfertig einbauen
Menge: 14,000 St
Zuordnung: 444

**3.4.06 Hohlwandschalterdose**
Schalterdose für Hohlwandmontage, incl. allem Zubehör,
Bohrarbeiten, Klemmen,  etc. liefern und betriebsfertig
einbauen
Menge: 6,000 St
Zuordnung: 444

**3.4.07 Hohlwandabzweigschalterdose**
Schalterabzweigdose für Hohlwandmontage, halogenfrei,
incl. allem Zubehör, Bohrarbeiten,  etc. liefern und
betriebsfertig einbauen
Menge: 22,000 St
Zuordnung: 444

**3.4.08 Luftdichtmanschetten bis Ø 11 mm**
Luftdichtungsmanschetten für luftdichte Ausführung,
dauerhaftes Abdichten bei Durchdringungen von Leitungen
oder Rohren durch luftdichte Schichten / extrem starke
Klebekraft, Verarbeitungstemperatur ab -5° C,
Temperaturbeständigkeit von -30° C bis +90° C, im
Bereich
der Durchführung bis 120° C, UV-beständig, halogenfrei,
Leitungsmanschette Ø  bis 11 mm liefern und inkl. aller
Nebenleistungen betriebsfertig montieren
Menge: 10,000 St
Zuordnung: 444

**3.4.09 Kunststoffdeckel mit Schraubbefestigung**
Kunststoffdeckel mit Schraubbefestigung, Farbe weiß,
für Montage auf Schalterdose liefern und betriebsfertig
montieren
Menge: 4,000 St
Zuordnung: 444

*Hinweis*
c) Großdosen und Kästen

**3.4.10 Feuchtraumabzweigkasten ca. 90x90x55 mm**
Feuchtraumabzweigkasten mit  Deckel, inkl. Klemmen und
Zubehör, fertig beschriftet, Abmessungen: 90x90x55mm
liefern und inkl. aller Nebenleistungen betriebsfertig
montieren
Menge: 12,000 St
Zuordnung: 444

**3.4.11 Verbindungsdose**
Verbindungsdose Mini, Maße ca. 89 x 43 x 37 mm (bxlxh)
nach DIN EN 60670 (VDE 0606), 10 Einführungen,
2 Bodeneinführungen, geeignet für beengte
Installationsumgebungen wie abgehängte Decken und
Kabelkanäle, komplett mit Lochwerkzeug und
Verschlussstopfen, mit außenliegenden
Befestigungsstellen grau, incl. allem Zubehör,
Kabeleinführungen, Befestigungsmaterial, Klemmen bis
5x2,5 qmm und Beschriftung mit Stromkreis und Ziel
liefern und betriebsfertig montieren
Menge: 26,000 St
Zuordnung: 444

*Hinweis*
d) Kabeltragsysteme
In nachstehende Positionen sind alle notwendigen
Zubehörteile, Kleinmaterial, Befestigungsmaterial,
Verbindungselemente, Schrauben, Trennstege,
Metalldübel, Erdungsmaterial, Trennstege, Wandausleger,
Deckenhängestiele, Gewindestangen, Kantenschutzkeder,
C-Profilschienen, alle notwendigen Nebenleistungen wie
Ablängen von Metallteilen, Korrosionsschutzmassnahmen
und alle sonstigen erforderlichen Leistungen mit
einzukalkulieren.
Insbesondere ist darauf zu achten, dass die Hängestiele
bzw. die Befestigungsmaterialien kürzestmöglich
abgeschnitten werden und mit einem Stoßschutz
ausgerüstet sind.

**3.4.12 Kabelrinne 400/60**
Kabelrinne feuerverzinkt, mittelschwere Ausführung,
komplett mit allem systemgebundenen
Verbindungsmaterial, anteiligen Formstücken für Höhen-
und Richtungsänderungen, Abzweigen und Endstücken
liefern und betriebsfertig unterhalb der Decke oder an
der Wand, zwischen den Unterzügen, an der Rippendecke,
komplett mit allen Halterungen und Abhängern, Auslegern
und Zubehör,
Breite: 400 mm
Höhe: 60 mm
Befestigungsabstand < 0,6 Meter, Abhängehöhe 10 bis 30
cm nach Anforderung, Traglast bis 1,5 kN/m, zwischen H-
L-S-Trassen, in Zwischendecken, in Teillängen montieren
incl. allem Klein- und Verbindungsmaterial,
Potentialausgleich, Kantenschutz und erforderlichem
Zubehörs
Menge: 5,000 m
Zuordnung: 444

**3.4.13 Trennsteg TSG**
Trennsteg, passend für vorstehende Kabelrinnen komplett
in Teillängen liefern und incl. allem erforderlichen
Zubehörs, Klein- und Befestigungsmaterial
betriebsfertig einbauen und montieren
Menge: 5,000 m
Zuordnung: 444

**3.4.14 Sammelhalter, Metall 15**
Sammelhalterung für Kabel und Leitungen
(15 Leitungen NYM 3x1,5 qmm) liefern und incl.
Befestigungsmaterialien und Schrauben und allem
erforderlichen Zubehörs und Nebenarbeiten liefern und
fachgerecht montieren
Menge: 112,000 St
Zuordnung: 444

**3.4.15 Sammelhalter, Metall 30**
Sammelhalterung für Kabel und Leitungen
(30 Leitungen NYM 3x1,5 qmm) liefern und incl.
Befestigungsmaterialien und Schrauben und allem
erforderlichen Zubehörs und Nebenarbeiten liefern und
fachgerecht montieren
Menge: 30,000 St
Zuordnung: 444

**3.4.16 Kabelklammer für 8 Leitungen**
Kabelklammer für Kabel und Leitungen (8 Leitungen NYM
3x1,5 qmm) liefern und incl. Befestigungsmaterialien
und Schrauben, allem erforderlichen Zubehörs und
Nebenarbeiten liefern und fachgerecht montieren
Menge: 120,000 St
Zuordnung: 444

**3.4.17 Mediensäule Klassenzimmer Typ 2**
Mediensäule zur Montage an der Wand zur Aufnahme von
Elektroinstallationskomponenten mit folgenden
Eigenschaften:

  Bemessungsstrom <= 63A
  Bemessungsspannung 230/400V AC
  Schutzart IP30
  Schutzklasse I
  Stoßfestigkeitsgrad IK10

Materialspezifikation:

Türen und Blenden aus Stahlblech, Materialstärke mind.
1,5 mm, Pulverbeschichtung nach RAL Standard,
Farbton RAL 9016,
Seitenwände aus Aluminium, Pulverbeschichtung nach RAL
Standard, Farbton RAL 9016
Rückwand aus Stahlblech, Materialstärke mind. 1 mm

Aufbau der Mediensäule:

Zwei seitliche Kabelverzugsräume zur vertikal raumhoch
getrennten Führung von Starkstrom- und
Fernmeldeleitungen, mit durchgehender Öffnung für die
horizontale Ausleitung von Kabel und Leitungen in den
mittigen Geräteeinbau- und Installationsraum, Zuführung
der bauseitigen Leitungen von Oben / Unten und über die
gesamte Höhe der Rückseite möglich.

Maße ca. H = 3000 mm, B = 430 mm, T = 180 mm

Längenausgleich unten:
1x Sockelblende H=100mm

Feld 1 - Blende für Installationsgeräte
Blende fest montiert/verschraubt, Höhe ca. 300 mm, mit
bis zu 6 Bohrungen 68 mm für die Aufnahme von
Hohlwanddosen und Blende mit Lüftungsschlitz
Maße ca. 300 x 30 mm

Feld 2 - Multimediafeld:
Blende fest montiert/verschraubt, Höhe ca. 500 mm,
mit Lochgitter und Hutschiene zur Aufnahme von
Reiheneinbaugeräten
Blende mit Lüftungsschlitz Maße ca. 300 x 30 mm

Feld 3 - Blende für Installationsgeräte
Blende fest montiert/verschraubt, Höhe ca. 300 mm, mit
bis zu 3 Bohrungen 68 mm für die Aufnahme von
Hohlwanddosen

Feld 5 - Montagefeld mit Elektrounterverteiler 72 PLE
mit Türe, ca. Höhe 1100 mm,  mit Magnetzuhaltung allen
Beschlägen und Bändern, Türen sind mit einem
Riegelschloss für einen Schließzylinder vorbereitet,
Türanschlag links oder rechts.
Die Verteilung ist komplett verschient auf
Abgangs-/Durchgangsklemmen verdrahtet mit allem
erforderlichen Zubehör, sämtlichen Tragsystemen,
Modulsystemen, Abdeckungen und sonstigem Zubehör nach
Vorgabe fertig bestückt zu liefern und betriebsfertig
angeschlossen zu montieren.

Feld 6 - Akustik/-Multimediafeld:
1x Blende H=300mm mit kreisförmiger Perforation
1x Universallautsprecherhalter

Feld 7 - Blende für Uhr
1x Blende H=300 mm mit Ausstanzung d=23 mm als
Kabelauslass zur Montage einer Nebenuhr

Längenausgleich oben:
1 x Längenausgleich oben mit Verstellbereich bis 300 mm
zum flexiblen Höhenausgleich
Blende mit Lüftungsschlitz Maße ca. 300 x 30 mm

Weitere Systemkomponenten:
  1x Kabelabfangschiene als C-Profil
  3x Kabelabfangschienen als T-Profil
  20x flexibel positionierbare Kabelrückhalteklammern
zur
  seitlichen Leitungsführung und Leitungsordnung
  2x Magnethalter in starker Ausführung je Tür
  2x Erdungsbolzen M6
  2x Bohrungen mit M20 Kabeltüllen links und rechts im
  oberen Bereich des Seitenprofils zur seitlichen
  Leitungseinführung
  2x senkrecht durchgehende Montagespuren im
Seitenprofil
  zur stufenlosen Befestigung und Positionierung
  von verschiedenen Montageplatten und Geräteträgern
  Der Erdungsanschluss erfolgt mittels beigelegtem
  Erdungskit
  Versteifungswinkel zur Formstabilität

Inkl. aller Abstimmungsgespräche, Erstellung einer
Ausführungszeichnung mit Werk- und Montageplanung zur
Freigabe, Anschlussarbeiten, etc. liefern und inkl.
aller Nebenleistungen betriebsfertig montieren.
Menge: 2,000 St
Zuordnung: 444

#### Titel 3.5 Installationsgeräte

*Hinweis*
Installationsgeräte
Alle Installationsgeräte sind mit Betätigung,
Abdeckung, Zentralscheiben, Beschriftung, anteiligem
Rahmen, als Einzelmontage oder Kombination zu liefern,
zu montieren
und betriebsfertig anzuschließen.
Insbesondere ist darauf zu achten, dass das verwendete
Schaltermaterial bruchsicher ist. Steckdosen sind
grundsätzlich mit Kindersicherung auszurüsten.
Alle Geräte sind mit Schraubbefestigung einzubauen.
Es ist darauf zu achten, dass ein einheitliches
Programm durchgängig durch alle Systeme (AP, UP, FR
etc.) angeboten wird und auszuführen ist.

*Hinweis*
Unterputzinstallationsgerät, komplett incl.
Klemmarbeiten und anteiligen Abdeckrahmen mit
Beschriftungsfeld, Zentralscheiben, Klein- und
Befestigungsmaterial, Schraubbefestigung, Klemmen etc.
und Zubehör
liefern und betriebsfertig angeschlossen montieren
Farbe reinweiss glänzend

quadratisch, eckig in der Ausführung als:

**3.5.01 Kontrollschalter**
Kontrollschalter, komplett mit Lampe, nach Richtlinie
der Arbeitsstättenverordnung angeschlossen komplett mit
Abdeckungen, Rahmenanteil und Zubehör sowie allen
erforderlichen Klemmarbeiten, Nebenleistungen Klein-
und Befestigungsmaterial liefern und betriebsfertig
montieren
Menge: 2,000 St
Zuordnung: 444

**3.5.02 Wipp-Taster/Tastschalter**
Wipp-Taster oder Wipp-Tastschalter nach Erfordernis, 10
A komplett mit Abdeckungen, Rahmenanteil und Zubehör
sowie allen erforderlichen Klemmarbeiten,
Nebenleistungen Klein- und Befestigungsmaterial liefern
und betriebsfertig montieren
Menge: 4,000 St
Zuordnung: 444

**3.5.03 Wipptaster mit LED**
Wipptaster mit LED nach ASR, als Universaltaster mit
Schriftfeld, 1-polig, 10 A komplett mit Abdeckungen,
Rahmenanteil und Zubehör sowie allen erforderlichen
Klemmarbeiten, Nebenleistungen Klein- und
Befestigungsmaterial liefern und betriebsfertig
montieren
Menge: 8,000 St
Zuordnung: 444

**3.5.04 Raumthermostat Behördenmodell**
Raumtemperaturregler, 5 °C bis +30 °C
Liefern und betriebsfertig montieren eines
Raumtemperaturreglers zur Einzelraum-Temperaturregelung
im Bereich von 5 °C bis +30 °C.

Ausführung:
Klasse des Temperaturreglers: 1
Nennspannung: wahlweise 230 V AC oder 12-24 V AC/DC
Nennstrom: 5 A (bei 230 V Ausführung)

Geeignet zur Ansteuerung von Heizkreisen
Gerät einschließlich Rahmen und Abdeckung in Ausführung
als Behördenmodell, passend zum vorhandenen
Schalterprogramm.
Einschließlich aller erforderlichen Klemmarbeiten der
Heizkreise sowie Nebenarbeiten.
Liefern, montieren, anschließen und betriebsfertig
übergeben.
Menge: 2,000 St
Zuordnung: 444

**3.5.05 Blindabdeckung**
Blindabdeckung mit Rahmen und Zubehör liefern und
betriebsfertig montieren
Menge: 4,000 St
Zuordnung: 444

**3.5.06 Schuko-Steckdose KiSi**
Schuko-Steckdose mit erhöhtem Berührungsschutz komplett
mit Abdeckungen, Rahmenanteil und Zubehör sowie allen
erforderlichen Klemmarbeiten, Nebenleistungen Klein-
und Befestigungsmaterial liefern und betriebsfertig
montieren
Menge: 82,000 St
Zuordnung: 444

**3.5.07 Mehrpreis Rahmen mit Beschriftungsfeld**
Mehrpreis Rahmen mit Beschriftungsfeld, inkl.
Beschriftung mit Text, Schriftart und Farbe nach
Vorgabe Bauherr
Menge: 62,000 St
Zuordnung: 444

**3.5.08 UP CEE Steckdose, 3-polig 16 A**
CEE Steckdose, 3-polig, 230 V mit Klappdeckel, 16 A,
komplett mit Abdeckungen, Dichtung, Zentralscheibe,
Geräteeinsatz, Rahmen und Zubehör  sowie allen
erforderlichen Klemmarbeiten, Nebenleistungen Klein-
und Befestigungsmaterial liefern und betriebsfertig
montieren
Menge: 2,000 St
Zuordnung: 444

**3.5.09 Geräteanschlußdose**
Geräteanschlußdose, 5-polig, bis 4 qmm, komplett mit
Einsatz und Abdeckung, Farbe weiss, liefern und
betriebsfertig montieren
Menge: 2,000 St
Zuordnung: 444

**3.5.10 Abdeckhaube mit Schrägauslass**
Abdeckhaube mit Schrägauslass für Kabelausführungen mit
Rahmen und Zubehör liefern und betriebsfertig montieren
Menge: 2,000 St
Zuordnung: 444

**3.5.11 Schlüsselschalter/-taster PZ**
Schlüsselschalter/-taster mit drei PZ-Schlüsseln,
komplett mit Abdeckungen, Rahmenanteil und Zubehör
sowie allen erforderlichen Klemmarbeiten,
Nebenleistungen Klein- und Befestigungsmaterial liefern
und betriebsfertig montieren
Menge: 4,000 St
Zuordnung: 444

**3.5.12 Lautsprecher-Anschlußdose 1-fach**
Lautsprecher-Anschlußdose 1-fach, für
Schraubbefestigung, frontseitger Anschluß durch
Steckklemmen, rot/schwarz gekennzeichnet, komplett mit
Zubehör, anteiligem Rahmen und Geräteeinsatz liefern
und betriebsfertig passend zum Schalterprogramm
montieren
Menge: 4,000 St
Zuordnung: 454

**3.5.13 Lautsprecher-Anschlußdose 2-fach**
Lautsprecher-Anschlußdose 2-fach, für
Schraubbefestigung, frontseitger Anschluß durch
Steckklemmen, rot/schwarz gekennzeichnet, komplett mit
Zubehör, anteiligem Rahmen und Geräteeinsatz liefern
und betriebsfertig passend zum Schalterprogramm
montieren
Menge: 2,000 St
Zuordnung: 454

*Hinweis*
Aufputzinstallationsgerät
  Aufputzputzinstallationsgerät, wassergeschützt, als
  Einzel- oder Kombinationsgerät, komplett incl.
  Klemmarbeiten und erforderlichem Klein- und
  Befestigungsmaterial,
  Klemmen etc. und Zubehör liefern und betriebsfertig
  angeschlossen montieren

**3.5.14 FR-AP Doppelsteckdosenkombination**
Menge: 2,000 St
Zuordnung: 444

#### Titel 3.6 Technische Anschlüsse, etc.

*Hinweis*
Anschluss bauseitiger Geräte
Der Anschluß bauseits beigestellter Geräte beinhaltet
das Absetzen der Leitung, das Auflegen und die
Herstellung der Zugentlastung von starren oder
flexiblen Kabeln und Leitungen, sowie Kleinmaterial,
Verschraubungen und sonstiges notwendiges Zubehör.
Die Überprüfung der Anschlußbelegung, des Drehsinnes
und aller technisch relevanten Daten ist mit
einzukalkulieren.

**3.6.01 Kabelanschluß 5 x 2,5 qmm**
Kabelanschluß bis 5 x 2,5qmm an eine vorhandene
Klemmstelle inkl. allem erforderlichen Zubehör
Menge: 2,000 St
Zuordnung: 444

**3.6.02 Anschluss Fensterantrieb oder Jalousie inkl. Steckverbindung**
Anschluß eines bauseitigen Fensterantriebes oder einer
Jalousie in Abstimmung mit dem Lieferanten, gemeinsame
Inbetriebnahme und Funktionskontrolle, insbesondere
Abstimmung der Endabschaltungen und sonstigen
technischen Notwendigkeiten komplett inkl. Lieferung
der erforderlichen Steckverbindung (Stecker und
Kupplung) und aller sonstigen Nebenleistungen
betriebsfertig anschliessen
Menge: 10,000 St
Zuordnung: 444

#### Titel 3.7 Sonstige Leistungen

*Hinweis*
Allgemeines
Die für Leitungs-, Kabel oder Leerrohrdurchführungen
erforderlichen Bohrungen bis 21 mm Durchmesser durch
Beton- oder Ziegelmauerwerk, in
Filigranplattenelementen, etc. stellen keine
vergütungspflichtigen Leistungen dar, weil sie in die
weiter oben beschriebenen Verlegepreise ausdrücklich
mit einzukalkulieren sind.

**3.7.01 Bohrungen 40 bis 80 mm**
Bohrungen 40 bis 80 mm, durch bis zu 30 cm starkes
Beton- oder Ziegelmauerwerk herstellen
Menge: 4,000 St
Zuordnung: 444

**3.7.02 Bohrung 100 mm, als Kernbohrung bis zu 30 cm**
Bohrung bis 100 mm, als Kernbohrung waagrecht oder
senkrecht, durch bis zu 30 cm starken Beton herstellen
Menge: 4,000 St
Zuordnung: 444

**3.7.03 Bohrung 100 mm, als Kernbohrung bis zu 40 cm**
Bohrung bis 100 mm, als Kernbohrung waagrecht oder
senkrecht, durch bis zu 40 cm starken Beton herstellen
Menge: 2,000 St
Zuordnung: 444

**3.7.04 Bohrung 100 mm, als Kernbohrung bis zu 60 cm**
Bohrung bis 100 mm, als Kernbohrung waagrecht oder
senkrecht, durch bis zu 60 cm starken Beton herstellen
Menge: 2,000 St
Zuordnung: 444

**3.7.05 Kernbohrkosten Einzelbohrung**
Kostenpauschale für die Durchführung einer einzelnen
Kernbohrung als Mehrpreis zu vorstehenden Positionen
für alle allgemeinen Kosten wie Richtzeiten, Fahr- und
Standzeiten sowie Koordination und Abstimmungsaufwand.
Die Position ist nur für eine einzeln beauftragte
Kernbohrung abrechenbar.
Menge: 2,000 St
Zuordnung: 444

**3.7.06 Dach- und Wanddurchführung**
Dach- und Wanddurchführung ca. Ø 25 mm erstellen
zur wasserdichten Durchführung von Kabel und Leitungen
an Fassadenelementen liefern und incl. der
erforderlichen Bohrungen, Abdichtungen, Klein- und
Befestigungsmaterial, allem notwendigen Zubehör und
Nebenarbeiten liefern und betriebsfertig montieren.
Menge: 10,000 St
Zuordnung: 444

**3.7.07 Bohrungen Ø 68 mm Gipskarton**
Dosenbohrung  Ø 68 mm in GK, oder Rasterdedecke für
Kabelauslässe, Kabelfädelarbeiten, etc.  inkl. aller
erforderlichen Nebenleistungen
Menge: 8,000 St
Zuordnung: 444

*Hinweis*
Brandschotte
Alle Brandschotte sind in zugelassener Bauart
auszuführen. Es ist immer die geforderte
Brandschutzklasse des entsprechendes Bauteils zu
errichten. Bei jedem Brandschott ist ein entsprechendes
Hinweisschild mit Datum, Name des Errichters, Art und
Ausführung des Schotts, Feuerwiderstandsdauer,
Zulassungsnummer, etc. dauerhaft befestigt und gut
lesbar anzubringen.
Jedes Schott ist nach der Fertigstellung zu
fotografieren.

**3.7.08 Brandschott bis 0,01 m²**
Schott zur brandschutztechnischen Abschottung von
Kabel- und Leitungsdurchführungen in Wänden oder
Decken,
bis 0,01 m².
Lieferung und fachgerechte Ausführung einer
dauerhaften, geprüften und bauaufsichtlich zugelassenen
Brandschutz- und Rauchabschlussabschottung nach
anerkannten Regeln der Technik. Die Abschottung ist in
Massivwänden, -decken sowie leichten Trennwänden zur
Herstellung von Brand- und Rauchschutzabschlüssen um
Kabel-, Rohr- oder Kombidurchführungen auszuführen
entsprechend den bauaufsichtlichen Zulassungen und
Prüfzeugnissen des Herstellers.

Die Leistung umfasst:
- Lieferung sämtlicher Systemkomponenten
  (Mineralfaserplatte, Beschichtungen, Dichtmassen
etc.),
- Vorbereitung der Öffnung und fachgerechter Einbau,
- brandschutztechnisch korrektes Verschließen der
Kabel-
  und Leitungsdurchführung,
- dauerhafte, zugelassene Kennzeichnung des Schotts,
- Erstellung der erforderlichen Dokumentation,
- sowie alle notwendigen Nebenleistungen.

Feuerwiderstandsklasse gemäß Zulassung, mindestens EI
90
nach DIN 4102-9, für nachträgliche Leitungs- und
Leerrohrdurchführugen geeignet
Menge: 6,000 St
Zuordnung: 444

**3.7.09 Dokumentation Brandschott**
Dokumentation der Brandschotte. Es sind alle erstellten
Brandschotte anhand eines Fotos zu dokumentieren. Die
Brandschotte sind zu nummerieren, in einen
Grundrissplan einzutragen und auf Papier und DVD in
einfacher Ausfertigung zu übergeben.
Menge: 1,000 Psch
Zuordnung: 449

#### Titel 3.8 EDV- und FM-Netzwerk

*Hinweis*
Allgemeines
EDV- und FM-Verkabelung
Das EDV-Datennetz ist sternförmig strukturiert
aufzubauen.
Die Einhaltung der Grenzwerte ist sicherzustellen.
Für alle Anschlußpunkte ist ein Meßprotokoll zu
erstellen.
Die Bauteile für den 19 Zoll-Schrank sind in ein
vorhandenes Rack einzubauen.

**3.8.01 EDV-Datendose Cat 6, 1x RJ45 8-polig**
Datenanschlußdose als EDV-Anschlußdose UAE Cat 6 oder
Telefonanschlussdose geschirmt, mit einer
Anschlußmöglichkeiten RJ 45 8/8, diensteneutral belegt
nach Anforderung des Bauherrn, komplett jeweils
passender Zentralscheibe in der Farbe reinweiss,
glänzend aus dem Programm der Flächenschalter mit
anteiligem reinweissen Abdeckrahmen
Menge: 2,000 St
Zuordnung: 457

**3.8.02 EDV-Datendose Cat 6, 2x RJ45 8-polig**
Datenanschlußdose als EDV-Anschlußdose UAE Cat 6 oder
Telefonanschlussdose geschirmt, mit zwei
Anschlußmöglichkeiten RJ 45 8/8, diensteneutral belegt
nach Anforderung des Bauherrn, komplett jeweils
passender Zentralscheibe in der Farbe reinweiss,
glänzend aus dem Programm der Flächenschalter mit
anteiligem reinweissen Abdeckrahmen

angebotenes Fabrikat:
'.............................................'

angebotener Typ:
'.............................................'
Menge: 2,000 St
Zuordnung: 457

**3.8.03 1-fach Aufputz-Gehäuse**
1-fach Aufputz-Gehäuse für Einsätze und Zentralscheiben
mit Abdeckrahmen, passend zum Schalterprogramm liefern
und inkl. aller Nebenleistungen und Kleinmaterial
montieren
Menge: 2,000 St
Zuordnung: 444

**3.8.04 2-fach Aufputz-Gehäuse**
2-fach Aufputz-Gehäuse für Einsätze und Zentralscheiben
mit Abdeckrahmen, passend zum Schalterprogramm liefern
und inkl. aller Nebenleistungen und Kleinmaterial
montieren
Menge: 2,000 St
Zuordnung: 444

**3.8.05 FM-Datenkabel nach IBM Cat 7**
FM-Datenkabel nach IBM Categorie 7a, Klasse F, S/STP
100
Ohm, für hochbitratige Übertragungen wie ATM oder
Fastethernet bis 1200 MHz, liefern und betriebsfertig
in
Kabelkanälen, Rohren, etc. verlegen als  Twistet Pair
4x2xAWG22, 1GHz MHz CAT.7a Erschwerniszuschläge für
Arbeiten in den vorhandenen Zwischendecken und
Fädelungsarbeiten durch Leuchtenöffnungen oder wegen
technisch hoher Installationsdichte sind mit
einzukalkulieren und werden nicht extra vergütet

angebotenes Fabrikat:
'.............................................'

angebotener Typ:
'.............................................'
Menge: 480,000 m
Zuordnung: 457

**3.8.06 Messung EDV-Netz**
Messung einer fertig verlegten Datenkabellänge inkl.
der angeschlossenen Datenports der Datenverkabelung,
insbesondere Return Loss, Equal Level Far end Cross
Talk sowie Wellenwiderstand, Laufzeitverzögerung,
Gleichstromwiderstand, NEXT, Dämpfung,
Rückflußdämpfung, Schirmwiderstand, Echoantwort,
Kontinuität von Leitern, Leerlauf und Kurzschluß.
Nachweis der Einhaltung der Grenzwerte nach Klasse E
der DIN 50173-2000 bzw. ANSI/TIA/EIA-TSB-67,
Meßprotokoll und Kabelliste erstellen
Menge: 6,000 St
Zuordnung: 457

**3.8.07 LWL-Kabel 2x12 Fasern A/I-DQ(ZN)BH OM4**
Universalkabel multimode A/I-DQ(ZN)BH 2x12G50/125 OM4
für LAN Backbones als Verbindungskabel zwischen Haupt-
und Etagenverteiler, halogenfrei, metallfrei, liefern
und in Teillängen betriebsfertig in Kabelkanälen,
Rohren, auf Kabelwannen, an Steigetrassen, etc.
verlegen als Breakout-Kabel mit 24 Fasern 50/125
Menge: 155,000 m
Zuordnung: 457

*Hinweis*
FTTO Komponenten 19" Einbauten

**3.8.08 Glasfaserspleissbox incl. 24 Duplex-Port-LWL Frontplatte**
19" LWL-Patchpanel, ausziehbar, 1 HE, bestückt
mit 24 LC Duplexkupplungen OM4 9/125µm
Staubschutz: Shutter
Mit  48 aufgesteckten und ca. 0,8 m
abgestrippten Pigtails, 2 m lang eingelegt in
Kassette. Patchfeld aus verwindungssteifen,
verzinkten Stahlblech. Farbe: RAL 7035 (lichtgrau).

Die LWL LC Duplexkupplungen sind incl. allem
erforderlichen Zubehörs, für Vor-Ort-Konfektionierung,
mit Kabelschutzkomponenten, mit funktionsfertigem
Spleiss, inkl. protokollierter Messung komplett mit
Kleinmaterial und allen erforderlichen Nebenleistungen
betriebsfertig zu liefern und zu herzustellen, inkl.
allen Pigtails, absetzen, einlegen, anstecken, liefern
und betriebsfertig mit Klein- und Befestigungsmaterial
in Verteilerschrank oder Rack betriebsfertig montieren.
Menge: 1,000 St
Zuordnung: 457

*Hinweis*
FTTO Komponenten

**3.8.09 Montage 7-Port Ethernet 10G Mirco Switch PoE++**
Nur Montage des unten beschriebenen Gerätes.

10G Uplinks (IEEE 802.3ae) 2x 1/10G Uplink für maximale
Performance und Flexibilität im FTTO-Netzwerk 2.5/5G
Downlink (IEEE 802.3bz) Multi Gigabit Port, optimiert
für den Betrieb von Wi-Fi 6-Netzwerken PoE++ PSE Local
Port (IEEE 802.3bt) Downlink mit bis zu 60W-PoE-
Versorgung IT-Sicherheit  Featureset für hohes Maß an
IT-Sicherheit Kompaktes Einbauformat M45 Kompaktes M45-
Format zur einfachen und baukonformen Installation
Lüfterloses Design Keine Geräuschemission zum Einsatz
im Arbeitsplatzbereich Docker Virtualization
Environment Integriertes Docker System zur freien
Programmierung von Sonderfunktionen Standardisierte
Netzwerkredundanz (ERPS nach G.8032v2) Featureset für
besondere Redundanztopologien im FTTO-Netzwerk .

Eigenschaften:
10 Gigabit Ethernet Switch
Lüfterloser 10 Gigabit Ethernet Switch
Layer-2+ Store-and-forward, Full Wire-Speed, Nonblocking Max. 16K MAC Adressen, Automatisches Learning
und Aging Jumbo Frames (max. 10KBytes)

Netzwerk-Management
Unterstützung gängiger Management Standards
Web Manager (HTTPS, HTTP, Custom Certificates)
Industriestandard CLI via SSH, Telnet
Konsolenschnittstelle
SNMP v1/v2c/v3 Transport Security Model (TSM)
Software-Integration  als zentrale Management Lösung
für die Konfiguration von Netzwerken und Geräten
Docker-Virtualisierungsumgebung für kundenspezifische
Automatisierung

Security
Wählbare User Authentifizierungs Modi: Local DB,
RADIUS, TACACS+
Zugriffsberechtigungen konfigurierbar für Benutzer und
Gruppen
Portbasierte Netzwerkzugriffs steuerung
o MAC Locking
o MAC via RADIUS, IEEE 802.1X
o IEEE 802.1X Supplicant, incl. MD5, PEAP, PEAP-MSCHAP
v2, TTLS, TLS v1.2/v1.3
Access Control Lists
Storm Control
DHCP Snooping, ARP Inspection, PPPoE Snooping

Redundanz
Spanning Tree: STP, RSTP, MSTP
Ethernet Ring Protection Switching (ERPS), G.8032 v2
Redundant Ring Protocol

Firmware-Management
Update via Web UI, FTP, FTPS
Import und Export von Konfigurationen Power-over-
Ethernet (PoE+/++)
4x IEEE 802.3af/at PoE+ PSE (max. 30 W/Port)
1x IEEE 802.3af/at/bt PoE++ PSE (max. 60 W)
Maximales PoE-Budget: 120 W

Anschlüsse Uplink
2x SFP/SFP+ slot, 1/10GBase-X Downlink
1x RJ-45 Port, 1/2.5/5GBase-T Local Ports
4x RJ-45 Port, 10/100/1000Base-T Power Supply
3-polige Schraub-/Steckklemme für massiven Draht oder
flexible Litze
Zusätzliche Erdung (PE) über 6,3 mm Flachstecker
Konsolen-Anschluss
USB-C-Anschluss

Stromversorgung
Eingang 50..57 VDC (54 VDC typ.)
Leistungsauf nahme Typ. 13 W (ohne PoE) max. 135 W
(inkl. PoE) (volle Leistungsabgabe nur unter geeigneten
Installations bedingungen)
Anschluss 3-polige Schraub-/Steck klemme, PE/-/+
Erdung (FE) 6,3 mm Flachstecker

Montage
Snap-In-Montage 45 mm (ohne Schraubbefestigung)
Horizontale Montage, vertikale Anordnung möglich
Kompatibel mit gängigen Elektro installationssystemen
mit Adapter rahmen

Abmessungen und Montage
Abmessungen 90 mm x 45 mm x 62 mm (B x T x H, ohne
Anschlüsse)
Montagetiefe 35 mm
Gewicht ca. 280 g
Montage Horizontal, vertikale Anordnung möglich

Bauteil wird durch Bauherr bereitgestellt, anzubieten
ist lediglich die Montage. Die Programmierung und
Konfiguration erfolgt durch die IT-Fachfirma (NUR
MONTAGE!).

Einbau inklusive bereitgestelltem Zubehör für jeweilige
Einbausituation, Beschriftung in vorhandener
Mediensäule, Brüstungskanal, Möbel, Aufputzgehäuse.
Menge: 14,000 St
Zuordnung: 457

**3.8.10 Montage Schaltnetzteil für PoE+ Micro Switch**
Passend zu  vorstehendem Micro Switch.

Ausgelegt für  Micro Switches und Desktop Switches mit
PoE PSE Funktion
Eingangsspannung: 115..230 VAC
Wechselspannungsindikator LED
Ausgangsspannung: 54 VDC
Ausgang voll geregelt und geschützt
Überspannungs- und Überlastschutz
DC-Ausgangsanschluss: festes Kabel mit Mini-Combicon-
Stecker
Kabellängen: 1m
Kein Geräusch und kein mechanischer Verschleiß durch
lüfterlosen Betrieb
Montagefreie Anwendung
Schutzisolation
Schwarzes Kunststoffgehäuse
65 W DC Ausgangsleistung für Micro Switches und für
Desktop Switches mit PoE PSE-Funktion gemäß IEEE
802.3af/at
Euro Connector am AC-Eingang

Bauteil wird durch Bauherr bereitgestellt, anzubieten
ist lediglich die Montage (NUR MONTAGE !).

Betriebsfertig angeschlossen in vorhandener
Mediensäule, Brüstungskanal, Möbel einbauen.
Menge: 14,000 St
Zuordnung: 457

**3.8.11 Kompakt-Spleißbox Teilnehmeranschluss AP 12xLC Duplex**
LWL Kompakt Spleißbox 12xLC Duplex, Ausführung: Duplex,
Kupplung: LC, Anzahl Kupplungen: 12, Material:
 Stahlblech,
Schutzgrad: IP20, Gehäusefarbe: RAL7035 - lichtgrau

Mechanische Eigenschaften
- Gehäuse: Vollmetall lackiert lichtgrau
- Ausstattung: abschließbarer Deckel
- Frontplatte: mit montierten LC Duplex Kupplungen
- Beschriftung: teilweise Nummern als Siebdruck
- Zugentlastung: über Kabelbinder am Blechboden
- Maße (HxBxT): 265 x 150 x 55mm

Thermische Eigenschaften
- Betriebstemperatur: -20/+80°C

Liefern und komplett inkl. aller notwendigen
Zubehörteile, fertig bestückt mit 12 x LCD-Kupplungen,
(die LWL LCD Kupplung ist incl. allem erforderlichen
Zubehörs, für Vor-Ort-Konfektionierung, mit
Kabelschutzkomponenten, mit funktionsfertigem Spleiss,
inkl. protokollierter Messung komplett mit
Kleinmaterial und allen erforderlichen Nebenleistungen
betriebsfertig liefern, herzustellen) inkl. allen
Pigtails, absetzen, einlegen, anstecken, liefern und
betriebsfertig mit Klein- und Befestigungsmaterial zu
montieren.
Menge: 2,000 St
Zuordnung: 457

**3.8.12 LWL Duplex-Patchkabel LC-LC, Multimode 5m**
LC-LC Duplex LWL Patchkabel 50/125µm OM4

- Glasfaser Patchkabel mit halogenfreiem Kabelmantel
Farbe
  erikaviolett
- geringe Steckerdämpfung
- farblich kodierte Knickschutztüllen (rot/schwarz)
- beidseitig hochwertige LC duplex Stecker
konfektioniert
- ein Duplexclip montiert und ein Weiterer beiliegend,
um
  Kabel als 1:1 oder cross-over zu nutzen
- geeignet für 10Gbit Ethernet

Technische Daten:
Kabeltyp:  Glasfaser LWL duplex Patchkabel I-
V(ZN)H 2x1G50/125µm OM4 LSZH (halogenfrei)
LWL Faser:  multimode 50/125µm  OM4
LWL-Stecker A:  LC/PC duplex
LWL-Stecker B:  LC/PC duplex
Anwendung:  LWL Lichtwellenleiter multimode OM4
Anschlusskabel zwischen LC Duplex Ports

Betriebsfertig liefern, verlegen und anschließen.
Menge: 2,000 St
Zuordnung: 457

**3.8.13 LWL Duplex-Patchkabel LC-LC, Multimode 15m**
LC-LC Duplex LWL Patchkabel 50/125µm OM4

- Glasfaser Patchkabel mit halogenfreiem Kabelmantel
Farbe
  erikaviolett
- geringe Steckerdämpfung
- farblich kodierte Knickschutztüllen (rot/schwarz)
- beidseitig hochwertige LC duplex Stecker
konfektioniert
- ein Duplexclip montiert und ein Weiterer beiliegend,
um
  Kabel als 1:1 oder cross-over zu nutzen
- geeignet für 10Gbit Ethernet

Technische Daten:
Kabeltyp:  Glasfaser LWL duplex Patchkabel I-
V(ZN)H 2x1G50/125µm OM4 LSZH (halogenfrei)
LWL Faser:  multimode 50/125µm  OM4
LWL-Stecker A:  LC/PC duplex
LWL-Stecker B:  LC/PC duplex
Anwendung:  LWL Lichtwellenleiter multimode OM4
Anschlusskabel zwischen LC Duplex Ports

Betriebsfertig liefern, verlegen und anschließen.
Menge: 2,000 St
Zuordnung: 457

**3.8.14 LWL Duplex-Patchkabel LC-LC, Multimode 20m**
LC-LC Duplex LWL Patchkabel 50/125µm OM4

- Glasfaser Patchkabel mit halogenfreiem Kabelmantel
Farbe
  erikaviolett
- geringe Steckerdämpfung
- farblich kodierte Knickschutztüllen (rot/schwarz)
- beidseitig hochwertige LC duplex Stecker
konfektioniert
- ein Duplexclip montiert und ein Weiterer beiliegend,
um
  Kabel als 1:1 oder cross-over zu nutzen
- geeignet für 10Gbit Ethernet

Technische Daten:
Kabeltyp:  Glasfaser LWL duplex Patchkabel I-
V(ZN)H 2x1G50/125µm OM4 LSZH (halogenfrei)
LWL Faser:  multimode 50/125µm  OM4
LWL-Stecker A:  LC/PC duplex
LWL-Stecker B:  LC/PC duplex
Anwendung:  LWL Lichtwellenleiter multimode OM4
Anschlusskabel zwischen LC Duplex Ports

Betriebsfertig liefern, verlegen und anschließen.
Menge: 8,000 St
Zuordnung: 457

**3.8.15 LWL Duplex-Patchkabel LC-LC, Multimode 30m**
LC-LC Duplex LWL Patchkabel 50/125µm OM4

- Glasfaser Patchkabel mit halogenfreiem Kabelmantel
Farbe
  erikaviolett
- geringe Steckerdämpfung
- farblich kodierte Knickschutztüllen (rot/schwarz)
- beidseitig hochwertige LC duplex Stecker
konfektioniert
- ein Duplexclip montiert und ein Weiterer beiliegend,
um
  Kabel als 1:1 oder cross-over zu nutzen
- geeignet für 10Gbit Ethernet

Technische Daten:
Kabeltyp:  Glasfaser LWL duplex Patchkabel I-
V(ZN)H 2x1G50/125µm OM4 LSZH (halogenfrei)
LWL Faser:  multimode 50/125µm  OM4
LWL-Stecker A:  LC/PC duplex
LWL-Stecker B:  LC/PC duplex
Anwendung:  LWL Lichtwellenleiter multimode OM4
Anschlusskabel zwischen LC Duplex Ports

Betriebsfertig liefern, verlegen und anschließen.
Menge: 2,000 St
Zuordnung: 457

*Hinweis*
Vor-Ort-Konfektionierung
Die folgenden Positionen sind für Vor-Ort-
Konfektionierung von LWL-Leitungen bei besonderem
Bedarf.
Grundsätzlich sind die Spleiss-Arbeiten und
Meßprotokolle in den Einheitspreisen der Spleissboxen
wie in den jeweiligen Positionen beschrieben enthalten.

**3.8.16 LWL Kupplung Duplex inkl. Einbau/Spleiss**
LWL LC Kupplung inkl. allem erforderlichen Zubehörs,
für Vor-Ort-Konfektionierung, mit
Kabelschutzkomponenten, funktionsfertiger Spleiss,
komplett mit Kleinmaterial und allen erforderlichen
Nebenleistungen betriebsfertig liefern, spleißen,
montieren und herstellen
Menge: 14,000 St
Zuordnung: 457

**3.8.17 LC Stecker Multimode (OM4) Duplex**
Faserkategorie Multimode (OM4)
Produkttyp Feldinstallierbare Stecker
Technologie Kein Kleben und Polieren
RoHS Frei von gefährlichen Substanzen gemäß RoHS 2011/
65/EU Umgebungsbedingungen
Temperaturbereich, Betrieb -40 °C bis 75 °C
Design - Stecker Steckertyp LC
Ferrulenmaterial Keramik
Mechanische Eigenschaften - Stecker
Nominaler Faseraußendurchmesser 125 µm
Zugkraft für ummanteltes Kabel 44 N
Dauerhaltbarkeit = 0,2 dB Änderung, 500 Steckzyklen,
FOTP-21
Zugkraft 900 µm Kabel 4,9 N (1,1 lb), Veränderung = 0,2
dB, FOTP-6

Liefern, betriebsfertig angeschlossen und konfiguriert
montieren.

angebotenes Fabrikat  :
' ....................................'

angebotener  Typ :
' ....................................'
Menge: 14,000 St
Zuordnung: 457

**3.8.18 LWL ODTR-Messung**
Protokollierte Messung, Meßprotokoll und Kabelliste
erstellen
Menge: 14,000 St
Zuordnung: 457

**3.8.19 HDMI-Übertragungsset (Transmitter/Receiver) über HDBaseT 3.0**
Liefern und montieren eines HDMI-Übertragungssets
bestehend aus Transmitter und Receiver zur
unkomprimierten Übertragung von HDMI-Signalen über
strukturierte Verkabelung.
Das System überträgt HDMI-Videosignale mit einer
Auflösung bis 4K@60 Hz (4:4:4) über eine Distanz von
bis zu 100 m mittels CAT6A/CAT7-Kabel unter Nutzung der
HDBaseT-3.0-Technologie, ohne Signalkomprimierung.

Unterstützt werden zusätzlich:

- HDMI 2.0 mit einer Bandbreite bis 18 Gbit/s
- HDR10(+), Dolby Vision und HLG
- HDCP 2.2, inkl. HDCP-Bypass
- USB 2.0 High-Speed-Übertragung, umschaltbar zwischen
  Host- und Device-Profil
- Audio De-Embedding sowie eARC/ARC (enhanced / Audio
  Return Channel)
- Durchleitung von IR- und RS-232-Steuersignalen
- Parallele Übertragung von Gigabit-Ethernet über
dasselbe
  CATx-Kabel
- HDMI-Loop-Out am Transmitter

Die Spannungsversorgung erfolgt über Power over Cable
(PoC), bidirektional, sodass nur ein Netzteil
erforderlich ist.

Leistungsumfang:

- Lieferung aller erforderlichen Komponenten
- Fachgerechte Montage
- Anschluss und Inbetriebnahme
- Funktionsprüfung
- Übergabe in betriebsfertigem Zustand

angebotenes Fabrikat:
'.............................................'

angebotener Typ:
'.............................................'
Menge: 2,000 St
Zuordnung: 455

**3.8.20 HDMI Kabel, Länge 2 m**
Liefern eines HDMI-Kabels für die Signalübertragung
zwischen Projektor und Quellgeräten. Das Kabel muss für
hochauflösende Bild- und Tonsignale geeignet sein.

Technische Anforderungen:

- Länge: 2?m
- HDMI-Version: mindestens 2.0 oder höher
- Auflösung: unterstützt mindestens WUXGA (1920 × 1200)
und 4K @ 60?Hz
- HDCP-kompatibel
- Geeignet für digitale Audio- und Videoübertragung
- Stecker: vergoldet, robust, rutschfest
- Kabelqualität: abgeschirmt, bruchfest, flexibel
- CE-konform und RoHS-konform

Montage und Inbetriebnahme:

- Lieferung des Kabels betriebsfertig
- liefern und inkl. aller erforderlichen
Nebenleistungen betriebsfertig in Kabelkanälen, Rohren,
in Deckenhohlräumen fädeln, etc. verlegen

Angebotenes Fabrikat: Belkin / KabelDirekt oder
gleichwertig
Type: HDMI 2.0, 2?m
Menge: 2,000 St
Zuordnung: 455

**3.8.21 HDMI Kabel, Länge 5 m**
Liefern eines HDMI-Kabels für die Signalübertragung
zwischen Projektor und Quellgeräten. Das Kabel muss für
hochauflösende Bild- und Tonsignale geeignet sein.

Technische Anforderungen:

- Länge: 5?m
- HDMI-Version: mindestens 2.0 oder höher
- Auflösung: unterstützt mindestens WUXGA (1920 × 1200)
und 4K @ 60?Hz
- HDCP-kompatibel
- Geeignet für digitale Audio- und Videoübertragung
- Stecker: vergoldet, robust, rutschfest
- Kabelqualität: abgeschirmt, bruchfest, flexibel
- CE-konform und RoHS-konform

Montage und Inbetriebnahme:

- Lieferung des Kabels betriebsfertig
- liefern und inkl. aller erforderlichen
Nebenleistungen betriebsfertig in Kabelkanälen, Rohren,
in Deckenhohlräumen fädeln, etc. verlegen

Verpackung und technische Dokumentation
Angebotenes Fabrikat: Belkin / KabelDirekt oder
gleichwertig
Type: HDMI 2.0, 5?m
Menge: 2,000 St
Zuordnung: 455

**3.8.22 USB 2.0-Kabels, Typ A, Länge 2 m**
Liefern eines USB-Kabels für die Verbindung von
Projektor, PC oder Peripheriegeräten im Lehrerzimmer
oder Veranstaltungsraum. Das Kabel muss für
Datenübertragung gemäß USB 2.0-Standard geeignet sein.

Technische Anforderungen:

- USB-Version: 2.0
- Stecker: Typ A - Typ A
- Länge: 2?m
- Datenübertragungsrate: bis zu 480?Mbit/s
- Kabelqualität: abgeschirmt, bruchfest, flexibel
- CE- und RoHS-konform
- Geeignet für den dauerhaften Einsatz in Schul- und
Veranstaltungsräumen

Montage und Inbetriebnahme:

- Lieferung des Kabels betriebsfertig
- liefern und inkl. aller erforderlichen
Nebenleistungen betriebsfertig in Kabelkanälen, Rohren,
in Deckenhohlräumen fädeln, etc. verlegen

Verpackung und technische Dokumentation
Angebotenes Fabrikat: Belkin / KabelDirekt oder
gleichwertig
Type: USB 2.0, Typ A, 2?m
Menge: 2,000 St
Zuordnung: 455

**3.8.23 USB 2.0-Kabels, Typ A, Länge 5 m**
Liefern eines USB-Kabels für die Verbindung von
Projektor, PC oder Peripheriegeräten im Lehrerzimmer
oder Veranstaltungsraum. Das Kabel muss für
Datenübertragung gemäß USB 2.0-Standard geeignet sein.

Technische Anforderungen:

- USB-Version: 2.0
- Stecker: Typ A - Typ A
- Länge: 5?m
- Datenübertragungsrate: bis zu 480?Mbit/s
- Kabelqualität: abgeschirmt, bruchfest, flexibel
- CE- und RoHS-konform
- Geeignet für den dauerhaften Einsatz in Schul- und
Veranstaltungsräumen

Montage und Inbetriebnahme:

- Lieferung des Kabels betriebsfertig
- liefern und inkl. aller erforderlichen
Nebenleistungen betriebsfertig in Kabelkanälen, Rohren,
in Deckenhohlräumen fädeln, etc. verlegen

Verpackung und technische Dokumentation
Angebotenes Fabrikat: Belkin / KabelDirekt oder
gleichwertig
Type: USB 2.0, Typ A, 5?m
Menge: 2,000 St
Zuordnung: 455

*Hinweis*
Regiearbeiten Umbau Bestandsverteiler
Während der vereinbarten Ausführungsfrist und bis 6
Monate nach erfolgreicher Schlußabnahme gilt folgender
Stundenverrechnungssatz für nachträglich durch den
Bauherrn beauftragte Leistungen.
Der Stundensatz ist als durchschnittlicher
Verrechnungssatz für eine volle Arbeitsstunde für alle
Monteure (Meister, Obermonteur, Helfer, Lehrling, etc.)
anzugeben. Alle Kosten wie Auslösen, Fahrkostenvergütungen, Wegepauschalen, Sonn- und Feiertagszuschläge, etc. sind mit einzukalkulieren.
Die Beauftragung der vollen nachstehenden Stundenzahlen
sind nicht verbindlich, sondern wird direkt vor Ort je
Bedarf und nach Arbeitsanfall beauftragt.

Grundsätzlich sind Regieleistungen vor
Ausführungsbeginn bei der Fachbauleitung schriftlich
anzukündigen und freigeben zu lassen.
Nicht schriftlich angekündigte Arbeiten werden nicht
anerkannt.

Der Nachweis der erbrachten Leistung ist mit Datum und
fortlaufender Nummerierung innerhalb von 6 Werktagen
bei der Bauleitung vorzulegen.
Nicht rechtzeitig vorgelegte Regienachweise werden
nicht anerkannt.

**3.8.24 Obermonteur**
Obermonteur-, Fernmeldetechniker-, EDV-Technikerstunde
(Elektrofachausbildung incl. bestandener
Abschlussprüfung und 6 Jahre Berufserfahrung nach
Abschluss der Ausbildung muss auf Nachfrage
nachgewiesen
werden)
Menge: 5,000 Std
Zuordnung: 449

#### Titel 3.9 Beleuchtungsanlagen

*Hinweis*
Beleuchtungsanlagenvorbemerkung
Sämtliche Leuchten sind komplett betriebsbereit, incl.
der erforderlichen Leuchtmittel, der Vorschaltgeräte,
allem Klein- und Befestigungsmaterial sowie unter
Berücksichtigung von Montagehöhen bis ca. 5,50 m
anzubieten.

Bei allen Leuchten ist das betriebsfertige Liefern und
Montieren mit allen erforderlichen Arbeiten
einzukalkulieren. Dazu gehören auch Klemmen,
Befestigungsmaterial, Verschraubungen und Abdichtungen
in der jeweiligen Leuchtenschutzart. Vorhaltekosten für
notwendige Arbeitsmittel, Werkzeuge, Staffeleien,
Leitern, Gerüste für Montagehöhe bis 6,50 Meter,
Bohrmaschinen, Sägen, etc. ist in den Einheitspreis
einzukalkulieren.

Die Deckenbaldachine, Stahlseilbefestigungen und
sonstiges Kleinmaterial ist an die jeweilige Deckenform
anzupassen. Baldachine sind, falls gefordert, auf
Gärung zu schneiden und nach Anweisung der Bauleitung
auszurichten.

Alle Leuchten und Leuchtmittel müssen den allgemeinen
Regeln der Technik und der VDE-Vorschriften
entsprechen. Zum Nachweis der Sicherheit müssen die
Leuchten das VDE-Zeichen tragen. Nach Aufforderung ist
die VDE-Prüfbescheinigung des Leuchtenherstellers
vorzulegen. Zudem ist nachzuweisen, dass der Rückgang
des Leuchtenlichtstromes bei LED (LED-Degradation) in
Bezug auf die Lebensdauer (50.000h) den Kennwert L 80%
, laut Vorgabe ZVEI, nicht unterschreitet.
Bei Abweichungen ist die Beleuchtungsanlage in Form von
Neuberechnung der lichttechnischen Eigenschaften mit
entsprechend angepassten LED Wartungsfaktor
nachzuweisen. Der Nachweis ist dem Angebot beizufügen.
Die Leuchten sind mit allen zum sicheren Betrieb
benötigten elektrischen Betriebsmitteln (Klemmen,
Verdrahtung usw.) zu kalkulieren. In den
Einheitspreisen sind
auch Kosten für Hilfsmittel (Spezialwerkzeug,
Handschuhe u.
a.) sowie die ordnungsgemäße Montage (ohne Risse,
Lackbeschädigungen und Fingerabdrücke an
Reflexionsteilen) zu berücksichtigen.
Vor Bestellung der Leuchten ist Rücksprache mit der
Bauleitung bzgl. einer Leuchtenbemusterung zu halten.
Die angebotenen Leuchten verstehen sich einschl.
systemgebundenen Zubehör, Leuchtmittel, montiert und
betriebsfertig angeschlossen.

Alle Leuchten sind einmal zu bemustern, das heißt, von
jedem Leuchtentyp ist ein Stück funktionsfähig bestückt
und angeschlossen an eine festzulegende Stelle zu
montieren und nach Besichtigung durch die Bauherrschaft
wieder zu demontieren. Das Erstellen von Einführungen
in die Leuchte und das entsprechend der
Leuchtenschutzart geforderte Verschließen ist mit
einzukalkulieren.

**3.9.01 Aufbaulichtkanal, asymmetrisch, 4498mm, LED 4000K 96W**
Aufbaulichtkanal, weiß asymmetrisch. 4498mm, LED 4000K
96W, 9483 lm DALI, inkl. Endkappen
Leuchtmittel LED
Farbwiedergabeindex CRI80
Risikogruppe RG0 IEC 62471
MacAdam 3
melanopic ratio = 0,69
Abmessung LxBxH: 4498x44x70mm
Oberfläche/Farbe pulverbeschichtet
RAL9016 weiß Feinstruktur matt
Material: Aluminium
Optik asymmetrischer Reflektor, Diffusor
Polycarbonat transparent
Schutzart IP20 / Schutzklasse I
Anschluss 230V 50/60Hz
inkl. Konverter DALI,
liefern und betriebsfertig angeschlossen montieren
inkl. Nebenleistungen und allem erforderlichen Zubehörs

angebotenes Fabrikat:
'.............................................'

angebotener Typ:
'.............................................'
Menge: 2,000 St
Zuordnung: 445

**3.9.02 Einlegeleuchte 62,5 mit Rahmen**
Einlegeleuchte, weiß, IP20, 23-36W LED 4000K 3670lm
Farbwiedergabeindex CRI80, Oberfläche weiß
Material: Aluminium
PMMA microprisma
MacAdam 4, UGR 19
geeignet für Deckeneinbausysteme mit Raster:
625x625mm
LxBxH: 620x620x9mm
Schutzart: IP20
Anschluss: 600-900mA/DC 36,9-
41,5V/DC,Schutzklasse III
Lebensdauer: 50.000h
liefern und betriebsfertig angeschlossen einbauen und
montieren inkl. Nebenleistungen und allem
erforderlichen Zubehörs

angebotenes Fabrikat:
'.............................................'

angebotener Typ:
'.............................................'
Menge: 24,000 St
Zuordnung: 445

**3.9.03 Konverter IP20 max. 43W 800mA**
Konverter IP20 max. 43W 800mA mit NFC programmiert, 27-
54V/DC, Dali2, switchDIM
inkl. Zugentlastung, Programmierung über NFC in 1mA-
Schritten
LxBxH: 160x82x34mm
Schutzart: IP20
Anschlussleistung: max. 48,6W
Anschluss: 198-264V/AC, 176-
270V/DC,Schutzklasse II
Lebensdauer: bis zu 75.000 h
passend zu vorstehender Einlegeleuchte liefern und
betriebsfertig angeschlossen montieren inkl.
Nebenleistungen und allem erforderlichen Zubehörs
Menge: 24,000 St
Zuordnung: 445

#### Titel 3.10 Demontage und Wiedermontage

*Hinweis*
In den Umbaubereichen sind vorhandene
Elektroinstallationsanlagen, wie Leuchten,
Leuchtenzuleitungen, Beamer u. ä., teilweise zu
demontieren.

Es handelt sich um Demontagearbeiten in zwei
Informatikräumen. Angrenzende Räume werden für den
laufenden Schulbetrieb genutzt. Entsprechende
Rücksichtnahme, Koordination und Schutzmaßnahmen sind
zu berücksichtigen und in die Einheitspreise
einzukalkulieren.

Leuchtmittel, insbesondere schadstoffhaltige Produkte
wie Leuchtstoffröhren oder Energiesparlampen, sind
zerstörungsfrei zu demontieren und fachgerecht sowie
getrennt zu entsorgen.

Bauteile, die an den Bauherrn zu übergeben sind, werden
in den jeweiligen Positionen gesondert ausgewiesen.
Diese sind mit äußerster Sorgfalt zu demontieren, zu
kennzeichnen und bis zur Übergabe geschützt zu lagern.

*Hinweis*
Demontagen Elektro
Es sind im gesamten Baustellenbereich die Leuchten zu
demontieren. FM-Geräte, Installationsgeräte,
Verlegesysteme, Unterverteiler und Leitungen sind
soweit sie nicht mehr benötigt werden oder defekt sind,
ebenfalls zu demontieren.

Alle in Abstimmung mit der Bauleitung festgelegten
Elektro-Bauteile bzw. Leitungen sind komplett zu
demontieren einschl. Nebenarbeiten und gehen in das
Eigentum des Auftragnehmers über. Einzelne Geräte, die
vor der Demontage mit der BL festzulegen sind, sind
sorgfältig und fachgerecht zu demontieren und dem
Betriebspersonal des Nutzers zu übergeben. Das vom
Nutzer unterschriebene Übergabeprotokoll gilt für diese
Geräte als Aufmaß-Grundlage. Die Begehungen zur
Festlegung der zu übergebenden Bauteile sind vom AN
rechtzeitig vor Beginn der Arbeiten zu initieren.

Die Teile und Anlagen sind vorschriftsmäßig zu erfassen
und fachgerecht zu entsorgen. Vor Beginn der Arbeiten
ist über die sichtbaren Teile ein Aufmaß zu erstellen.
Demontierte Leitungs- und Kabelmaterialien sind zur
Erstellung der Aufmaße im oder vor dem Gebäude
auszulegen und nach Erstellen der Aufmaße umgehend von
der Baustelle zu entfernen.

Eine Abrechnung der Positionen von Anlagen und Teilen,
welche durch den AN entsorgt werden müssen, erfolgt
erst nach Vorlage der betreffenden
Entsorgungsnachweise.

Die Demontage und Entsorgung ist gemäß Abfallsatzung
des Landkreises Bad Tölz - Wolfratshausen
durchzuführen.
Die Bescheinigungen über die ordnungsgemäße Entsorgung
sind dem Bauherrn vorzulegen.

In die Einheitspreise sind alle Leistungen
einzukalkulieren, die vom Auftragnehmer zu erbringen
sind, wie Demontage, Transport aus dem Haus in etwaige
Container und Trennung des Materials. Der Abtransport
und die evtl. Zwischenlagerung sowie die Gebühren oder
Kosten, die für das unmittelbare Entsorgen der
demontierten Bauteile erhoben werden, sind bei den
durch den AN abzutransportierenden Teilen und Anlagen
einzukalkulieren.

Freischalten vor Demontage
Durch den AN sind sämtliche Anlagen selbständig und
eigenverantwortlich freizuschalten und die
Freischaltung zu überprüfen.

Es sind alle Leistungen einzukalkulieren, die vom
Auftragnehmer zu erbringen sind, wie fachgerechte
Demontage ohne Zerstörung angrenzender
Bereiche oder Anlagen/Teile, Abtransport/Übergabe,
evtl. Zwischenlagerung und Trennung des Materials.

**3.10.01 Demontage von Leuchtstoff-Leuchten**
Demontage von Leuchtstoff-Leuchten bis 1600 mm Länge in
verschiedenen Größen in Aufbauausführung, als
Pendelleuchten, als Lichtbänder oder als Einzelleuchten
(ein- und zweiflammig) einschl. Leuchtmittel, Raster
oder Wanne, Vorschaltgeräte, Zuleitungen, Deckenpendel
und Baldachine sowie aller Anschlussleitungen aus dem
Bestand demontieren und fachgerecht entsorgen inkl.
aller Nebenleistungen
Menge: 22,000 St
Zuordnung: 494

**3.10.02 Demontage Starkstrom-Installationsgeräte a.P./u.P.**
Außerbetriebsetzung, Demontage und fachgerechte
Entsorgung eines vorhandenen Installationsgerätes
komplett incl. Abdeckung,  Rahmen, Gerätedose,etc.
komplett incl. aller erforderlichen Hilfsmittel,
Starkstrom-Installationsgeräte auf- oder unter-Putz
demontieren (Schalter, Steckdosen, Dimmer, Taster,
Thermostat, Bewegungsmelder, Präsenzmelder,
Jalousieschalter, CEE-Steckdosen, usw.).
Die offenen Kabelenden sind zu beschriften und für die
Verklemmung der neuen Installationsgeräte
vorzubereiten.
Menge: 74,000 St
Zuordnung: 494

**3.10.03 Demontage Schwachstrom-Installationsgeräte a.P./u.P**
Außerbetriebsetzung, Demontage und fachgerechte
Entsorgung  komplett incl. Abdeckung,  Rahmen,
Gerätedose, etc. komplett incl. aller erforderlichen
Hilfsmittel, Schwachstrom-Installationsgeräte auf- oder
unter-Putz,  fachgerecht demontieren (Druckknopfmelder,
Rauchmelder,  EDV-Dosen, Alarmsirenen, Bewegungsmelder,
Haltemagnet, Türbedienfeld, FM-Kleinverteiler,
Telefondosen, Lautstärkesteller, Beameranschlussdosen,
Antennendosen, HDMI-Dosen, Mediensteuerungen, usw.
Menge: 22,000 St
Zuordnung: 494

**3.10.04 Demontage Elektroverteiler mit REG**
Demontage eines bestückten AP-Unterverteilers mit 48
PLE,
(ca. 1 Fehlerstromsschutzschalter, 1
Überspannungsschutz, 2 Relais/Schütze ca. 14 LS-
Schalter), Maße ca. 650 x 310 x 110 mm,
Ausserbetriebsetzung der Anlage, Abklemmen aller Kabel
und Leitungen, fachgerechte Entsorgung der Bauteile,
komplett inkl. aller erforderlichen Nebenleistungen
Menge: 2,000 St
Zuordnung: 494

**3.10.05 Demontage Beamer**
Außerbetriebsetzung, Demontage und Übergabe an den
Bauherrn eines Beamers komplett incl. Decken- oder
Wandhalterung, Demontage der Anschlussleitungen, etc.
komplett incl. aller erforderlichen Hilfsmittel und
erforderlichen Nebenleistungen.
Menge: 2,000 St
Zuordnung: 455

**3.10.06 Wiedermontage Beamer**
Wiedermontage eines vorhandenen Beamers inkl. zuvor
demontierter Decken- oder Wandhalterung.
Leistungsumfang umfasst die fachgerechte Montage des
Beamers am vorgesehenen Montageort, die Befestigung der
Halterung, den Wiederanschluss sämtlicher
Anschlussleitungen (z. B. Strom, Signal-/
Datenleitungen), die Inbetriebnahme sowie die
Funktions- und Bildprüfung.
Inkl. erforderlicher Justage (Ausrichtung, Bildlage),
Befestigungs- und Kleinmaterial sowie aller notwendigen
Hilfsmittel und Nebenleistungen.
Menge: 2,000 St
Zuordnung: 455

**3.10.07 Demontage Access-Point**
Demontage eines Access-Point mit Außerbetriebsetzung,
Demontage aller Anschlusskabel, Reinigung und Übergabe
an den Bauherrn zur Einlagerung, komplett inkl. aller
erforderlichen Nebenleistungen
Menge: 7,000 St
Zuordnung: 457

**3.10.08 Montage Access-Point**
Montage eines Access Points am vorgesehenen Montageort.
Leistungsumfang umfasst die fachgerechte Montage des
Gerätes inkl. Befestigung an Decke oder Wand, den
Anschluss sämtlicher Anschlusskabel (z. B.
Datenleitung/PoE), die Inbetriebnahme sowie eine
Funktionsprüfung.
Inkl. erforderlicher Befestigungs- und
Kleinmaterialien, Justage, Kennzeichnung sowie aller
notwendigen Hilfsmittel und Nebenleistungen.
Menge: 7,000 St
Zuordnung: 457

*Hinweis*
Demontagen von Kabelträgersystemen
Kabelrinnen und sonstige Trägersysteme fachgerecht
demontieren, aus dem Bestand entfernen und fachgerecht
entsorgen, die Teile sind auseinanderzuschrauben bzw.
von den Wänden und Decken abzuschrauben. Alle
erforderlichen Nebenleistungen sind zu erbringen. Der
verbleibende Bestand ist zu schützen.

**3.10.09 Demontage Kunststoffverlegesysteme**
Demontage von Verlegesystemen aus Kunststoff in
Teillängen wie Leerrohren bis ca. 63 mm, Kabelkanäle
ca. 20x20 mm bis ca. 60x150mm, etc. und fachgerechte
Entsorgung  aus dem Bestand. Die Verlegesysteme sind
inkl. der anfallenden Kleinteile zu demontieren und
fachgerecht zu entfernen.
In Bereichen, in denen eine Demontage nur nach
zerstörenden Arbeiten an der Bausubstanz möglich sind,
erfolgt dies in im Zuge von eventuell in diesen
Bereichen durchzuführenden baulichen Arbeiten.
Auf die besonderen Aufwendungen für Demontagen in
bestehenden engen Steigschächten oder anderen beengten
Räumen und Trassen wird explizit hingewiesen, eine
zusätzliche Vergütung zu den Leistungspositionen
hierfür erfolgt nicht.
Menge: 26,000 m
Zuordnung: 494

**3.10.10 Demontage Stahlblechverlegesysteme**
Demontage von Verlegesystemen aus Stahlblech in
Teillängen, wie UP-Brüstungskanälen, AP-
Brüstungskanälen, Kabelkanäle bis ca. 80x230mm, etc.
und fachgerechte Entsorgung  aus dem Bestand. Die
Verlegesysteme sind inkl. der anfallenden Kleinteile zu
demontieren und fachgerecht zu entfernen.
In Bereichen, in denen eine Demontage nur nach
zerstörenden Arbeiten an der Bausubstanz möglich sind,
erfolgt dies in im Zuge von eventuell in diesen
Bereichen durchzuführenden baulichen Arbeiten.
Auf die besonderen Aufwendungen für Demontagen in
bestehenden engen Steigschächten oder anderen beengten
Räumen und Trassen wird explizit hingewiesen, eine
zusätzliche Vergütung zu den Leistungspositionen
hierfür erfolgt nicht.
Menge: 14,000 m
Zuordnung: 494

**3.10.11 Demontage belegter Kunststoffverlegesysteme**
Demontage von Verlegesystemen aus Kunststoff mit Inhalt
wie Leerrohren bis ca. 110 mm, Kabelkanäle bis ca.
60x200mm, etc. und fachgerechte Entsorgung  aus dem
Bestand. Die Verlegesysteme sind inkl. der sich darin
befindenden Kabel und Leitungen, den dort eingebauten
Installationsgeräten und Dosen, dem zugehörigem
Befestigungs- und Verbindungsmaterials inkl. der
anfallenden Kleinteile zu demontieren und mit den
Kabeln und Leitungen fachgerecht in Teillängen zu
entfernen.
In Bereichen, in denen eine Demontage nur nach
zerstörenden Arbeiten an der Bausubstanz möglich sind,
erfolgt dies in im Zuge von eventuell in diesen
Bereichen durchzuführenden baulichen Arbeiten.
Auf die besonderen Aufwendungen für Demontagen in
bestehenden engen Steigschächten oder anderen beengten
Räumen und Trassen wird explizit hingewiesen, eine
zusätzliche Vergütung zu den Leistungspositionen
hierfür erfolgt nicht.
Menge: 46,000 m
Zuordnung: 494

**3.10.12 Demontage belegter Stahlblechverlegesysteme**
Demontage von Verlegesystemen aus Stahlblech mit
Inhalt, wie UP-Brüstungskanälen, AP-Brüstungskanälen,
Kabelkanäle bis ca. 80x230mm, Kabelrinnen bis 300 mm,
etc. und fachgerechte Entsorgung  aus dem Bestand. Die
Verlegesysteme sind inkl. der sich darin befindenden
Kabel und Leitungen, den dort eingebauten
Installationsgeräten und Dosen, dem zugehörigem
Befestigungs- und Verbindungsmaterials inkl. der
anfallenden Kleinteile zu demontieren und mit den
Kabeln und Leitungen fachgerecht in Teillängen zu
entfernen.
In Bereichen, in denen eine Demontage nur nach
zerstörenden Arbeiten an der Bausubstanz möglich sind,
erfolgt dies in im Zuge von eventuell in diesen
Bereichen durchzuführenden baulichen Arbeiten.
Menge: 8,000 m
Zuordnung: 494

*Hinweis*
Demontage Kabel und Leitungen
Demontage und fachgerechte Entsorgung von Leitungen und
Kabeln aus dem Bestand in Zwischendecken und
Zwischenwänden aus Gipskarton, Holz oder Mauerwerk
Die Leitungen sind soweit möglich zu demontieren und
aus u.P.- oder a.P.- Rohren auszuziehen, aus den
Kabeltrassen, Kabelrinnen, Steigeleitern oder sonstigen
Verlegesystemen Zwischendecken und Hohlwänden zu
entfernen.
In die Einheitspreise ist die Demontage von
Kabelhalterungen, Kabelbügel, Schellen, Nagelschellen,
Lochband und sonstigem Befestigungs- und
Verlegematerial anteilig mit einzukalkulieren.
Es sind alle Leitungen nach Absprache mit der BL zu
demontieren. Vor der Demontage sind die Leitungen
freizuschalten.
In Bereichen, in denen eine Demontage nur nach
zerstörenden Arbeiten an der Bausubstanz möglich sind,
erfolgt dies in im Zuge von eventuell in diesen
Bereichen durchzuführenden baulichen Arbeiten. In
Bereichen, in denen keine baulichen Abrisse
durchgeführt werden, sind Leitungen nur soweit möglich
zu demontieren, wenn dies durch die Bauleitung nicht
anders angeordnet wird.
Auf die besonderen Aufwendungen für Demontagen in
bestehenden engen Steigschächten oder anderen beengten
Räumen und Trassen wird explizit hingewiesen, eine
zusätzliche Vergütung zu den Leistungspositionen
hierfür erfolgt nicht.

**3.10.13 Demontage Kabel/Leitungen bis 5 x 2,5 qmm**
Niederspannungskabel und -leitungen mit 2 bis 5 Adern
als einzelne Mantelleitungen oder als Einzeldrähte wie
beschrieben demontieren und inkl. aller zugehörigen
Kleinteile, Befestigungsmaterialien wie Kabelklammern,
Nagelschellen, Bindedrähte und Kabelbinder etc. sowie
aller erforderlichen Nebenleistungen abtransportieren
und fachgerecht entsorgen
Menge: 320,000 m
Zuordnung: 494

**3.10.14 Demontage Signalleitungen bis zu 8 Adernpaare**
Demontage von einzelnen Signalleitungen und EDV-
Datenkabel bis zu 8 Adernpaare wie beschrieben
demontieren und inkl. aller zugehörigen Kleinteile,
Befestigungsmaterialien wie Kabelklammern,
Nagelschellen, Bindedrähte und Kabelbinder etc. sowie
aller erforderlichen Nebenleistungen abtransprotieren
und fachgerecht entsorgen
Menge: 270,000 m
Zuordnung: 494

**3.10.15 Demontage von Kabelbündeln bis 10 Kabel**
Demontage und Ausfädelung von in der Zwischendecke oder
auf Rinnen lose verlegten oder geringfügig befestigten
kompletten Kabelbündeln bestehend aus bis zu 10
Einzelkabeln oder -leitungen nach Demontage der GK-
Deckenplatten oder Deckenverkleidungssysteme durch das
Abbruchunternehmen. Die Kabel und Leitungen sind
insgesamt zu entfernen und der EP für die Demontage ist
als Kabelbündel bestehend aus bis zu 10 Kabel komplett
meterweise zu kalkulieren. Das Kabelbündel besteht aus
einzelnen Mantelleitungen oder Fernmeldeleitungen mit
einen Durchmesser bis ca. 14 mm. Demontage wie
beschrieben und inkl. aller zugehörigen Kleinteile,
Befestigungsmaterialien  sowie aller erforderlichen
Nebenleistungen abtransprotieren und fachgerecht
entsorgen.
Menge: 18,000 m
Zuordnung: 494

**3.10.16 Demontage Aktivlautsprecher**
Demontage und fachgerechte Einlagerung eines an der
Decke oder an der Wand montierten Aktivlautsprechers,
komplett mit Demontage der Halterung und allen
Anschlussleitungen, reinigen der Bauteile und Übergabe
zur Einlagerung an die Bauherrschaft
Menge: 4,000 St
Zuordnung: 455

**3.10.17 Wiedermontage von Aktivlautsprechern**
Die Leistung umfasst die fachgerechte Wiedermontage
eines zuvor demontierten Aktivlautsprechers,
einschließlich Halterung und aller Anschlussleitungen,
wie sie zuvor eingelagert und gereinigt wurden.
Leistungsumfang:

Montage des Aktivlautsprechers an der vorgesehenen
Position (Decke oder Wand)
Montage der zugehörigen Halterung und
Befestigungsmaterialien
Anschluss aller Leitungen entsprechend der vorherigen
Installation
Überprüfung der elektrischen und mechanischen Funktion
Menge: 4,000 St
Zuordnung: 455

**3.10.18 Demontage Lautsprecher**
Demontage und fachgerechte Einlagerung eines an der
Decke oder an der Wand montierten Lautsprechers,
komplett mit Demontage der Halterung und allen
Anschlussleitungen, reinigen der Bauteile und Übergabe
zur Einlagerung an die Bauherrschaft
Menge: 2,000 St
Zuordnung: 454

**3.10.19 Wiedermontage von Lautsprechern**
Die Leistung umfasst die fachgerechte Wiedermontage
eines zuvor demontierten Lautsprechers, einschließlich
Halterung und aller Anschlussleitungen, wie sie zuvor
eingelagert und gereinigt wurden.
Leistungsumfang:

Montage des Aktivlautsprechers an der vorgesehenen
Position (Decke oder Wand)
Montage der zugehörigen Halterung und
Befestigungsmaterialien
Anschluss aller Leitungen entsprechend der vorherigen
Installation
Überprüfung der elektrischen und mechanischen Funktion
Menge: 2,000 St
Zuordnung: 454

*Hinweis*
Sonstige Demontagearbeiten
Grundsätzlich sind Regieleistungen für
Demontagearbeiten oder Provisorien vor
Ausführungsbeginn mit der Fachbauleitung schriftlich
abzustimmen und freigeben zu lassen.

Nicht schriftlich abgestimmte Arbeiten werden nicht
anerkannt.

Der Nachweis der erbrachten Leistung ist mit Datum und
fortlaufender Nummerierung innerhalb von 6 Werktagen
bei der Bauleitung vorzulegen.

**3.10.20 Freischaltung**
Herstellen der Spannungsfreiheit in den jeweiligen
Baustellenbereichen und Dokumentation.
Gegebenenfalls Kennzeichnung von sich noch in Betrieb
befindlichen Anlagenteilen.
Menge: 5,000 St
Zuordnung: 494

**3.10.21 Obermonteurstunde**
Obermonteur-, Fernmeldetechniker-, EDV-Technikerstunde
(Elektrofachausbildung inkl. bestandener
Abschlußprüfung und 6 Jahre Berufserfahrung nach
Abschluss der Ausbildung muß auf Nachfrage nachgewiesen
werden)
Menge: 5,000 Std
Zuordnung: 498

**3.10.22 Monteurstunde**
Monteur-, Fernmeldemonteurstunde (Elektrofachausbildung
inkl. bestandener Abschlußprüfung muß auf Nachfrage
nachgewiesen werden)
Menge: 10,000 Std
Zuordnung: 498

**3.10.23 Helferstunde**
Helferstunde für Hilfskraft zur Demontage und
Ausserbetriebsetzung von Anlagenteilen
Menge: 10,000 Std
Zuordnung: 498

#### Titel 3.11 Dokumentation, Regiearbeiten, Sonstiges

*Hinweis*
Dokumentation und Abnahme
Die Dokumentation ist gemäß der Beschreibung in den
technischen Vorbemerkungen und der
Positionsbeschreibung zu liefern.
Auf der Basis der Ausführungspläne und der Angaben des
Ingenieurbüros hat der Auftragnehmer seine Werk- und
Montagepläne anzufertigen. Diese Pläne sind so
rechtzeitig zu erstellen, dass keine Behinderungen
durch
Lieferzeiten entstehen können.
Diese Werk- und Montagepläne muß der Auftragnehmer für
alle Anlagenteile rechtzeitig vor Bestell- bzw.
Montagebeginn zur Freigabe beim Ingenieurbüro vorlegen.
Anlagen, welche ohne freigegebene Werk- und
Montagepläne erstellt werden, werden nicht abgenommen,
sofern sie nicht im Sinne des Auftraggebers ausgeführt
sind.
Vor der endgültigen Fertigstellung der
Bestandsunterlagen ist ein Vorabzug zur Korrektur dem
Ingenieurbüro vorzulegen. Die zur Abrechnung
notwendigen und zu erstellenden Aufmaßzeichnungen,
Abrechnungspläne und sonstigen Mengen- und
Leistungsdokumentationen sowie das Bautagebuch sind dem
Ingenieurbüro laufend und spätestens zur Prüfung der
Schlußrechnung vorzulegen. Diese zur Prüfung zwingend
notwendigen Unterlagen sind Bestandteil der prüffähigen
Schlußrechnung. Dies ist in die Einheitspreise mit
einzukalkulieren.

**3.11.01 Garantiebescheinigung für LED-Leuchten**
Für alle LED-Leuchten in diesem LV ist eine 5-jährige
Garantiebescheinigung des jeweiligen Herstellers
vorzulegen. Diese Garantiebescheinigung ist durch den
AN beim jeweiligen Hersteller zu beantragen und muss
alle Produktmängel und damit verbundene Leistungen und
Montagearbeiten während des Gewährleistungszeitraumes
abdecken.
Menge: 1,000 Psch
Zuordnung: 445

**3.11.02 Gewährleistungsverlängerung**
für alle vom AN gelieferten elektronischen Bauteile im
Sinne von  § 13 Abs. 4 VOB/B auf die im
Leistungsverzeichnis oder Bauvertrag festgelegte
Gewährleistungszeit ohne Abschluss eines
Wartungsvertrages.
Anzugeben ist eine Pauschale für den Austausch dieser
defekten oder mangelhaften elektronischen Bauteile
inkl. der erforderlichen Nebenarbeiten innerhalb des
kompletten vereinbarten Gewährleistungszeitraumes falls
es sich bei dem Defekt tatsächlich um einen Mangel
handelt.
Eine Gewährleistungspflicht besteht nicht, wenn der
Ausfall des Bauteiles auf normalem Verschleiß und/oder
auf unsachgemäßer Behandlung beruht.
Menge: 1,000 Psch
Zuordnung: 449

**3.11.03 Vorbereitung der Bestandsunterlagen**
Übernahme der vorhandenen Bestandsunterlagen der
vorhergehenden Bautrakte in digitaler Form, Einlesen
der Unterlagen in das Programm des AN und Vorbereitung
der Unterlagen zur weiteren Bearbeitung. Die Unterlagen
werden in den Datenformaten DWG, DXF, PDF, Word, Excel,
KNX-Dateien und weiteren üblichen Standardformaten
übergeben. Bie den Unterlagen handelt es sich um
Grundriss- und Installationspläne, Verteilerpläne,
Schemen und weitere für das elektrotechnischn Gewerk
übliche Unterlagen. Die Pläne und Unterlagen sind vor
Ort nochmals auf Richtigkeit zu prüfen. Hierzu sind
Begehungen und Besichtigungen der Bestandsanlagen vor
Ort durchzuführen. Insbesondere die NSHV-Anlagen, die
Unterverteilungen, die EDV-Netze und die Trassensystem
sind aufzunehmen und in die künftige
Bestandsdokumentation(siehe nachfolgende Position) zu
integrieren. Die Anknüpfpunkte und Anbindepunkte an den
Bestand sin hier besonders zu beachten.
Menge: 1,000 Psch
Zuordnung: 449

**3.11.04 Bestandsunterlagen**
Anfertigen von Unterlagen gemäß DIN 40719, Teil 5,
der VDE 0100 und DIN VDE 0108 während der Bauphase als
Werk- und Montagepläne, Werkstattzeichnungen,
Berechnungen, etc. sowie Fortschreibung der Unterlagen
und Einarbeitung von Änderungen und anschließende
Zusammenfassung als Bestandsunterlagen in einfacher
Ausfertigung, abgeheftet in
DIN A4 Ordnern und auf CD-ROM  mit Inhaltsverzeichnis
und Register wie in den Vorbemerkungen unter
"Dokumentation" beschrieben bestehend aus:
  Messprotokoll VDE 0100
  Erdungs- und PA-Meßung
  Prüfungs- und Abnahmeunterlagen gemäß
  DIN VDE 0108
  komplette KNX-Dokumentation
  alle KNX-Dateien in bearbeitbarer Form (ETS)
  TÜV-Abnahmeprotokoll
  Bestätigung über die Mängelfreiheit
  Prüf- und Wartungsbuch
  Fachunternehmererklärung
  Einweisungsbescheinigungen
  Nachweis über Schulungen des Personals
  Bestandspläne im Maßstab 1 : 50
  Kabellisten aller gezogenen Kabel und Leitungen
  Verteilerpläne allpolig
  FM-Rangierverteilerpläne
  Verteileraufbauten und Ansichten
  Schemen und Übersichten aller Anlagen
  Hauptleitungspläne mit Netzberechnung
  Aufbauzeichnungen und Detailskizzen
  Nachweis über verwendete Bauteile
  Bedienungs- und Wartungsanleitungen
  Gerätebeschreibung der Hersteller
  Gerätelisten incl. Herstellerangaben
  DVD oder USB-Stick-ROM mit den vollständigen
  Bestandsplänen und Dokumentationen (Pläne im
  Datenformat DXF
  und DWG), Textdateien im Word-DOC Format
  Lieferantenliste
  Wartungsbuch

Alle Dokumente müssen bearbeitbar sein und dürfen nicht
geschützt sein. Zudem müssen alle Unterlagen und
Dateien so aufbereitet sein, dass die Haustechnik oder
Drittfirmen mit marktüblicher Software darauf Zugriff
hat und die Daten bearbeiten und ändern können.
Menge: 1,000 Psch
Zuordnung: 449

*Hinweis*
Regiearbeiten
Während der vereinbarten Ausführungsfrist und bis 6
Monate nach erfolgreicher Schlußabnahme gilt folgender
Stundenverrechnungssatz für nachträglich durch den
Bauherrn beauftragte Leistungen.
Der Stundensatz ist als durchschnittlicher
Verrechnungssatz für eine volle Arbeitsstunde für alle
Monteure (Meister, Obermonteur, Helfer, Lehrling, etc.)
anzugeben. Alle Kosten wie Auslösen,
Fahrkostenvergütungen, Wegepauschalen, Sonn- und
Feiertagszuschläge, etc. sind mit einzukalkulieren.
Die Beauftragung der vollen nachstehenden Stundenzahlen
sind nicht verbindlich, sondern wird direkt vor Ort je
Bedarf und nach Arbeitsanfall beauftragt.

Grundsätzlich sind Regieleistungen vor
Ausführungsbeginn bei der Fachbauleitung schriftlich
anzukündigen und freigeben zu lassen.
Nicht schriftlich angekündigte Arbeiten werden nicht
anerkannt.

Der Nachweis der erbrachten Leistung ist mit Datum und
fortlaufender Nummerierung innerhalb von 6 Werktagen
bei der Bauleitung vorzulegen.
Nicht rechtzeitig vorgelegte Regienachweise werden
nicht anerkannt.

**3.11.05 Meisterstunde**
Meister-, Fernmeldetechikermeister-, IT-
Spezialistenstunde
(Elektrofachausbildung "Meisterschule" incl.
bestandener Abschlußprüfung und Berufserfahrung nach
Abschluss der Ausbildung muß auf Nachfrage nachgewiesen
werden)
Menge: 5,000 Std
Zuordnung: 449

**3.11.06 Obermonteur**
Obermonteur-, Fernmeldetechniker-, EDV-Technikerstunde
(Elektrofachausbildung inkl. bestandener
Abschlußprüfung und 6 Jahre Berufserfahrung nach
Abschluss der Ausbildung muß auf Nachfrage nachgewiesen
werden)
Menge: 10,000 Std
Zuordnung: 449

**3.11.07 Monteurstunde**
Monteur-, Fernmeldemonteurstunde (Elektrofachausbildung
inkl. bestandener Abschlußprüfung muß auf Nachfrage
nachgewiesen werden)
Menge: 10,000 Std
Zuordnung: 449

### Kapitel 4 Bestand Paket P2 BA 3.2

*Hinweis*
Der Auftragnehmer (AN) hat sämtliche erforderlichen
Arbeiten vollständig auszuführen. Alle hierfür
notwendigen Abstimmungen sind rechtzeitig und
eigenverantwortlich mit dem Betreiber der Realschule
Wolfratshausen sowie mit dem zuständigen
Versorgungsunternehmen vorzunehmen.

Freischaltungen und Schalthandlungen dürfen
ausschließlich durch hierzu berechtigte Personen
durchgeführt werden. Diese sind sorgfältig zu planen,
mit allen Beteiligten abzustimmen und nachvollziehbar
zu dokumentieren.

Bei der Kalkulation ist zu berücksichtigen, dass die
Arbeiten im Bestand und während des laufenden Betriebs
ausgeführt werden.

Der Auftragnehmer (AN) wird ausdrücklich darauf
hingewiesen, dass sich aus der Ausführung der
Leistungen im in Betrieb befindlichen Bestand sowie aus
der Durchführung der Arbeiten in terminlich kurzen,
unterbrochenen und nicht zusammenhängenden
Zeitabschnitten keine zusätzlichen Vergütungsansprüche
ergeben. Sämtliche hieraus resultierenden Aufwendungen
sind vollständig in die Kalkulation einzubeziehen.

#### Titel 4.1 Elektrounterverteilungen

*Hinweis: Hinweistext*
Verteilung nach den "zusätzlichen Vertragsbedingungen
für NS-Verteiler" und "NS-Schaltanlagen" in der
beiliegenden Version in den angeführten Größen und
Ausstattungen.

Die Verteilungen sind komplett betriebsbereit zu
erstellen. Hierzu gehört auch der fertige Anschluß
aller Leitungen am Verteiler. Dieser ist in die
Einheitspreise einzurechnen.

Es sind nach den Installationsplänen und
Verteilerlisten durch den AN die Stromlaufpläne
einschl. Verteileransichten zu erstellen und zur
Freigabe vorzulegen. Die Vorlage muß so rechtzeitig
erfolgen, dass unter Berücksichtigung einer Prüfzeit
von 10 Werktagen und einer einmaligen Überarbeitung die
Ausführungsfristen nicht beeinträchtigt werden.

Es ist ein einheitliches Fabrikat  für die Einbaugeräte
zu liefern.

angebotenes Fabrikat:
'...............................................'

**4.1.01 Standschrank 432 PLE, 275 mm tief**
Standschrank als typgeprüfte Niederspannung-
Schaltgerätekombination (TSK) nach DIN VDE 0660/Teil
500, Innenraumaufstellung, Komplett verdrahtet,
Schutzart Außen IP54, Schutzart Innen IP30, aus
Stahlblech 1,5mm, mit Tür
Innenausbau mit Modulsystemfeldern, nach DIN 43870,
Betriebsmittel nach DIN 43880, DIN VDE 0660/ Teil 107,
Berührungschutzabdeckungen aus GFK (selbstverlöschend)
Verschmutzungsgrad 3, Überspannungskategorie IV,
Schutzklasse I, geerdet, incl.
Schutzleiterverbindungen, Pulverbeschichtung RAL 7032,
Leitungseinführung durch Flansch für
Kabelverschraubungen
Türöffnungswinkel in Fluchtrichtung mindestens 130 Grad
3-Punkt-Stangenverschluß, Schloßbetätigung mit
Schwenkhebel-Schrankgriffverschluß inkl.
Profilhalbzylinder und drei Schlüssel, komplett mit
Kabelabfangschienen stufenlos tiefenverstellbar, inkl.
Transportösen
Verteilerbeschriftung mit Formaturstreifen graviert,
selbstklebend, Farbe schwarz
mit Bodenbefestigung

angebotenes Fabrikat und Typ:
'..................................'

komplett ausgebaut mit

 1x Sammelschienensystem nach Erfordernis
 1x PE/N Schiene CU
 Verteilereinbautragsystem incl. Hutschienen und
Zubehör für REB, Klemmen, etc.
 Montagewannen für Fernmeldetechnik incl.
 Abschottungen und Zubehör
 Traversen, Verbindungsmaterial, Kleinteile
 Abdeckungen und Feldern
 Plantasche Metall
 Kabelabfangschienen
 untere Verschlussteile

Abmessungen: H: 1950mm, B: 800 mm, T: 275mm
( incl. Sockel )

Die Verteilung ist komplett verschient auf
Abgangsklemmen verdrahtet mit allem erforderlichen
Zubehör, sämtlichen Tragsystemen, Modulsystemen,
Abdeckungen und sonstigem Zubehör nach Vorgabe fertig
bestückt zu liefern und betriebsfertig angeschlossen am
vorgesehenen Aufstellungsort zu montieren.
Schutzmaßnahmen und Transport während der Bauzeit sind
einzukalkulieren
Menge: 1,000 St
Zuordnung: 443

**4.1.02 Kleinverteiler IP65 72 PLE**
Stromkreisverteiler, Aufputz, 4x18 Platzeinheiten
Schutzklasse II, Schutzart IP65, IK 09
Stromkreisverteiler, Montageart: Aufputz, für den
Innenbereich, mit Tür, geltende Normen: DIN EN 60670-1;
VDE 0606-1, DIN EN 60670-24; VDE 0606-24,
Glühdrahtfestigkeit 750°C, in RAL 7035, Gehäuse aus
Polystyrol, Transparente einflüglige Tür, Tür aus
Thermoplast, in RAL PETROLBLAU, mit Schnappverschluss,
Türöffnungswinkel 180 Grad, Türanschlag rechts oder
links, Leitungseinführung oben über Vorprägungen, unten
über Vorprägungen, seitlich über Vorprägungen,
Abdeckungen aus Kunststoff, unverlierbaren Schrauben,
mit N/PE Quick-Steckklemme, Geräteträger herausnehmbar,

Breite: 430 mm
Höhe: 735 mm
Montageart: Aufputzmontage
Platzeinheiten (PLE): 72
Rastereinheiten (RE): 4
Schutzart: IP65
Schutzklasse: II (schutzisoliert)
Tiefe: 155 mm

Die Verteilung ist gemäß den geltenden DIN VDE-
Bestimmungen komplett zusammengebaut zu  liefern und
inkl. aller Nebenleistungen betriebsfertig
angeschlossen zu montieren
Menge: 1,000 St
Zuordnung: 443

*Hinweis*
Verteilereinbaugeräte einbauen
Sämtliche nachfolgenden Schalt- und Steuergeräte sind
betriebsfertig verschient und verdrahtet auf
schraubenlosen Zu- und Abgangsklemmen mit PE- und
Nullleitertrennklemme, komplett mit Kleinmaterial auf
der Baustelle oder in der Werkstatt betriebsfertig in
eine neue oder bestehende Elektrounterverteilung
einzubauen und anzuschließen.
Das Öffnen der Abdeckungen, die notwendigen
Verdrahtungen im Verteiler und die Dokumentation nach
Abschluss der Arbeiten ist in die EP einzukalkulieren.

Abdeckungen, Schottungen, Verdrahtungsmaterial,
schraubenlose Reihenklemmen pro REG und Einbauzubehör
ist in die nachstehenden Geräteeinheitspreise mit
einzukalkulieren.

**4.1.03 LS 10 A/B**
Leitungsschutzschalter, 1-pol., nach DIN 0641,
Nennspannung 230/400V, Nennschaltvermögen 6 kA,
B-Auslösecharakteristik, mit Schnappbefestigung, incl.
Reihenklemmensatz Nennstrom 10 A
liefern und betriebsfertig angeschlossen montieren
Menge: 12,000 St
Zuordnung: 443

**4.1.04 LS 16 A/B**
Leitungsschutzschalter, 1-pol., nach DIN 0641,
Nennspannung 230/400V, Nennschaltvermögen 6 kA,
B-Auslösecharakteristik, mit Schnappbefestigung, incl.
Reihenklemmensatz Nennstrom 16 A
liefern und betriebsfertig angeschlossen montieren
Menge: 16,000 St
Zuordnung: 443

**4.1.05 LS 16 A/C**
Leitungsschutzschalter, 1-pol., nach DIN 0641,
Nennspannung 230/400V, Nennschaltvermögen 6 kA,
C-Auslösecharakteristik, mit Schnappbefestigung, incl.
Reihenklemmensatz Nennstrom 16 A
liefern und betriebsfertig angeschlossen montieren
Menge: 3,000 St
Zuordnung: 443

**4.1.06 LS 3x16 A/B**
Leitungsschutzschalter, 3-pol., nach DIN 0641,
Nennspannung 230/400V, Nennschaltvermögen 6 kA,
B-Auslösecharakteristik, mit Schnappbefestigung, incl.
Reihenklemmensatz Nennstrom 16 A
liefern und betriebsfertig angeschlossen montieren
Menge: 2,000 St
Zuordnung: 443

**4.1.07 LS 3x16 A/C**
Leitungsschutzschalter, 3-pol., nach DIN 0641,
Nennspannung 230/400V, Nennschaltvermögen 6 kA,
C-Auslösecharakteristik, mit Schnappbefestigung, incl.
Reihenklemmensatz Nennstrom 16 A
liefern und betriebsfertig angeschlossen montieren
Menge: 1,000 St
Zuordnung: 443

**4.1.08 FI-LS 0,03 A, 10 A/B**
Kombinierter LS-Fehlerstrom-Schutzschalter, 1-pol.-
geschützt und 2-pol.-schaltend, (1P+N) nach DIN 0664,
pulsstromsensitiv, stoßstromfest bis 250 A,
Kurzschlußfestigkeit 6 kA, Nennspannung 230/400 V - 50/
60Hz, B-Charakteristik, Nennfehlerstrom 30 mA,
Nennstrom 10 A, inkl. Klemmensatz liefern und
betriebsfertig angeschlossen montieren
Menge: 6,000 St
Zuordnung: 443

**4.1.09 FI-LS 0,03 A, 16 A/B**
Kombinierter LS-Fehlerstrom-Schutzschalter, 1-pol.-
geschützt und 2-pol.-schaltend, (1P+N) nach DIN 0664,
pulsstromsensitiv, stoßstromfest bis 250 A,
Kurzschlußfestigkeit 6 kA, Nennspannung 230/400 V - 50/
60Hz, B-Charakteristik, Nennfehlerstrom 30 mA,
Nennstrom 16 A, inkl. Klemmensatz liefern und
betriebsfertig angeschlossen montieren
Menge: 154,000 St
Zuordnung: 443

**4.1.10 FI-LS 0,03 A, 16 A/C**
Kombinierter LS-Fehlerstrom-Schutzschalter, 1-pol.-
geschützt und 2-pol.-schaltend, (1P+N) nach DIN 0664,
pulsstromsensitiv, stoßstromfest bis 250 A,
Kurzschlußfestigkeit 6 kA, Nennspannung 230/400 V - 50/
60Hz, C-Charakteristik, Nennfehlerstrom 30 mA,
Nennstrom 16 A, inkl. Klemmensatz liefern und
betriebsfertig angeschlossen montieren
Menge: 2,000 St
Zuordnung: 443

**4.1.11 FI-LS 0,03 A, 3x16 A/B**
Kombinierter LS-Fehlerstrom-Schutzschalter, 3-pol.-
geschützt und 4-pol.-schaltend, (3P+N) nach DIN 0664,
pulsstromsensitiv, stoßstromfest bis 250 A,
Kurzschlußfestigkeit 6 kA, Nennspannung 230/400 V - 50/
60Hz, B-Charakteristik, Nennfehlerstrom 30 mA,
Nennstrom 16 A, inkl. Klemmensatz liefern und
betriebsfertig angeschlossen montieren
Menge: 28,000 St
Zuordnung: 443

**4.1.12 FI-LS 0,03 A, 3x16 A/C**
Kombinierter LS-Fehlerstrom-Schutzschalter, 3-pol.-
geschützt und 4-pol.-schaltend, (3P+N) nach DIN 0664,
pulsstromsensitiv, stoßstromfest bis 250 A,
Kurzschlußfestigkeit 6 kA, Nennspannung 230/400 V - 50/
60Hz, C-Charakteristik, Nennfehlerstrom 30 mA,
Nennstrom 16 A, inkl. Klemmensatz liefern und
betriebsfertig angeschlossen montieren
Menge: 1,000 St
Zuordnung: 443

**4.1.13 FI-LS 0,03 A, 3x32 A/C**
Kombinierter LS-Fehlerstrom-Schutzschalter, 3-pol.-
geschützt und 4-pol.-schaltend, (3P+N) nach DIN 0664,
pulsstromsensitiv, stoßstromfest bis 250 A,
Kurzschlußfestigkeit 6 kA, Nennspannung 230/400 V - 50/
60Hz, C-Charakteristik, Nennfehlerstrom 30 mA,
Nennstrom 32 A, inkl. Klemmensatz liefern und
betriebsfertig angeschlossen montieren
Menge: 1,000 St
Zuordnung: 443

**4.1.14 FI 0,03 A, 40 A**
Fehlerstrom-Schutzschalter, 4-pol., nach DIN 0664,
pulsstromsensitiv, stoßstromfest bis 250 A,
Kurzschlußfestigkeit 10kA, Nennspannung 230/400 V -
50/60Hz, Nennfehlerstrom 30 mA, Nennstrom 40A liefern
und betriebsfertig angeschlossen montieren.
Menge: 2,000 St
Zuordnung: 443

**4.1.15 FI 0,03 A, 63 A**
Fehlerstrom-Schutzschalter, 4-pol., nach DIN 0664,
pulsstromsensitiv, stoßstromfest bis 250 A,
Kurzschlußfestigkeit 10kA, Nennspannung 230/400 V -
50/60Hz, Nennfehlerstrom 30 mA, Nennstrom 63A liefern
und betriebsfertig angeschlossen montieren.
Menge: 1,000 St
Zuordnung: 443

**4.1.16 Lasttrennschalter D02 3-polig**
Neozed-Einbausicherungslasttrennschalter D02 3-polig
mit Schalterfunktion, bestückbar bis 63 A, Nennspannung
230/400V, komplett bestückt mit Sicherungseinsatz bis
63 A, incl. Unterteil, Paßhülsen, Schaltsperre,
Phasenschiene und Adapter, Schraubkappen, incl.
Reihenklemmensatz und sonstigem Zubehör, als Schalter-
Sicherungseinheit liefern und betriebsfertig
angeschlossen montieren.
Menge: 16,000 St
Zuordnung: 443

**4.1.17 Lasttrennschalter NH00**
Niederspannungs-Schaltgerät NH00
inkl. entsprechenden 3 Stück NH-Sicherungselementen
mit unabhängigem Sprungantrieb für DIN Sicherungen NH
00  bis 160A
Gebrauchskategorie min. AC22B
Bemessungsbetriebsspannung 690 V AC
Kurzschlusseinschaltvermögen 100 kA,
Schutzart IP 41, 3- polig, abschließbar,
für Kabelanschluss mit DIN-Kabelschuh
mit Kabelabdeckung für nachträglichen
Berührungsschutzaufbau

liefern und inkl. der passenden Sicherungselemente NH00
mit dem  jeweils erforderlichen Nennstrom
betriebsfertig verdrahtet und angeschlossen einbauen
inkl. aller Nebenleistungen und Zubehörs montieren
Menge: 12,000 St
Zuordnung: 443

**4.1.18 Hauptschalter, 63 A, 4-polig**
Hauptschalter, als 4 - pol. Lasttrennschalter mit
Griff, nach DIN EN 60669-1 Nennspannung 230/400 V -50/
60Hz,
Nennstrom 63 A liefern und betriebsfertig
inkl.Verdrahtungssatz und allem erforderlichen Zubehörs
und Nebenleistungen einbauen
Menge: 31,000 St
Zuordnung: 443

**4.1.19 Hauptschalter, 125 A, 4-polig**
Hauptschalter, als 4 - pol. Lasttrennschalter mit
Griff, nach DIN EN 60669-1 Nennspannung 230/400 V -50/
60Hz,
Nennstrom 125 A liefern und betriebsfertig
inkl.Verdrahtungssatz und allem erforderlichen Zubehörs
und Nebenleistungen einbauen
Menge: 1,000 St
Zuordnung: 443

**4.1.20 Hilfskontakt**
Hilfskontakt als Öffner, Schliesser oder Wechsler zum
Anbau an einen vorstehend beschriebenen LS-Schalter,
FI-LS-Schalter oder FI-Schalter komplett inkl. allem
erforderlichen Zubehörs liefern und betriebsfertig
angeschlossen montieren
Menge: 4,000 St
Zuordnung: 443

**4.1.21 Schaltschütz 20A, 2-polig**
Schaltschütz 20A, 2-polig, für Hutschienenbefestigung,
Steuerspannung 24 V oder 230 V, Ausführung als Öffner
oder Schließer, komplett inkl. Klemmensatz, Verdrahtung
und Zubehör
Menge: 1,000 St
Zuordnung: 443

**4.1.22 Schaltschütz 63A, 400 V, 4-polig**
Schaltschütz 63A, 400 V, 4-polig, Steuerspannung 24 V,
Ausführung als Öffner oder Schliesser, für
Hutschienenbefestigung, inkl. Reihenklemmensatz und
sonstigem Zubehör liefern und betriebsfertig
angeschlossen montieren
Menge: 4,000 St
Zuordnung: 443

**4.1.23 Überspannungsableiter Typ 1 + 2**
Kombi-Ableiter für TN-S-Systeme mit 230 / 400 V
Nennspannung.
 Typ 1 + Typ 2 auf Funkenstreckenbasis
  Nichtausblasende Funkenstreckentechnologie mit nur 1
TE /
  Pol ermöglicht kompakte, platzsparende Ausführung
  Erfüllt Mindestanforderungen an das
  Blitzstromableitvermögen nach VDE 0100-534
  Ermöglicht kompakten Blitzschutzpotentialausgleich
  inklusive Endgeräteschutz
  Ableitvermögen bis 50 kA (10/350 µs)
  Funktions- / Defektanzeige durch grün-rote Markierung
im
  Sichtfenster
  Hohes Folgestromlöschvermögen (Ifi = 25 kAeff)

Spezifikationen:
SPD nach EN 61643-11 / ... IEC 61643-11: Typ 1 + Typ 2
/ Class I + Class II
Energetisch koordinierte Schutzwirkung zum Endgerät (=
5 m): Typ 1 + Typ 2 + Typ 3
Nennspannung AC (UN): 230 / 400 V (50 / 60 Hz)
Höchste Dauerspannung (UC): 255 V (50 / 60 Hz)
Blitzstoßstrom (10/350 µs) [L1+L2+L3+N-PE] (Itotal): 50
kA
Spezifische Energie [L1+L2+L3+N-PE] (W/R): 625,00 kJ/
Ohm
Blitzstoßstrom (10/350 µs) [L, N-PE] (Iimp): 12,5 kA
Spezifische Energie [L,N-PE] (W/R): 39,06 kJ/Ohm
Nennableitstoßstrom (8/20 µs) [L-N]/[N-PE] (In): 12,5 /
50 kA
Schutzpegel [L-N]/[N-PE] (UP): = 1,5 / = 1,5 kV
Folgestromlöschfähigkeit AC (Ifi): 25 kAeff
Folgestrombegrenzung / Selektivität: Nichtauslösen
einer 35 A gG Sicherung bis 25 kAeff (prosp.)
Ansprechzeit (tA): = 100 ns
Max. netzseitiger Überstromschutz: 160 A gG
TOV-Spannung [L-N] (UT) - Charakteristik : 440 V / 120
min. - Festigkeit
Betriebstemperaturbereich (TU): -40 °C ... +80 °C
Funktions- / Defektanzeige: grün / rot
Anzahl der Ports: 1
Anschlussquerschnitt (L1, L2, L3, N, PE, 9) (min.): 1,5
mm² ein- / feindrähtig
Anschlussquerschnitt (L1, L2, L3, N, PE, 9) (max.): 35
mm² mehrdrähtig / 25 mm² feindrähtig
Montage auf: 35 mm Hutschiene nach EN 60715
Gehäusewerkstoff: Thermoplast, Farbe rot, UL 94 V-0
Einbauort: Innenraum
Schutzart: IP 20
Einbaumaße: 4 TE, DIN 43880
Zulassungen: KEMA, VDE, UL
Gewicht: 525 g
liefern und in betriebsfertig einbauen und montieren
Menge: 1,000 St
Zuordnung: 446

**4.1.24 Überspannungsableiter Typ 2**
4-poliger, modularer, steckbarer Überspannungs-Ableiter
für 230/400 V TN-S-Systeme, Breite 4TE
Ableiter Typ 2 nach EN 61643-11
Defektanzeige
Höchste Dauerspannung: 275 V ac
Schutzpegel: <= 1,5 kV
Nennableitstoßstrom: 20 kA
Kurzschlußfestigkeit: 50 kAeff
Energetische Koordination nach DIN EN 62305-4
liefern und in eine Verteilung betriebsfertig einbauen
und montieren
Menge: 31,000 St
Zuordnung: 446

**4.1.25 LSA-plus Klemmleiste 20 DA**
LSA-plus Klemmleiste 20 DA, für Wannenmontage, incl.
Beschriftung, liefern und incl. der notwendigen Klemm-
und Rangierarbeiten  Verteiler betriebsfertig
angeschlossen mit allem notwendigen Montagezubhör
einbauen, für nachträgliche Leitungen liefern und in
vorhandenen Verteiler betriebsfertig nachrüsten und
montieren
Menge: 8,000 St
Zuordnung: 457

**4.1.26 Beschriftung Reiheneinbaugeräte**
Eindeutige, dauerhafte und gut lesbare Beschriftung
direkt am Reiheneinbaugerät inklusive Material,
Fertigung, Montage und Funktionskontrolle.
Beschriftungstext max.  24 Zeichen/Ziffern
Menge: 322,000 St
Zuordnung: 443

#### Titel 4.2 KNX-Geräte

*Hinweis*
KNX-Reiheneinbaugeräte und Aktoren
Es ist ein KNX-System vorgesehen.
Die angebotenen Geräte sind komplett betriebsfertig
verdrahtet und
nach Kundenwunsch programmiert und adressiert zu
liefern.
Das angebotene System ist in das KNX-System der Schule
zu integrieren.

Bei der Abnahme der KNX-Anlage sind die vollständigen
und
aktuellen Daten der Programmierung (ETS-Datenbanken,
Herstellerdatenbanken, Tableau-Dateien,
Visualisierungsdateien, etc.)
in gedruckter Form und auf CD-ROM in einfacher
Ausfertigung den Bestandsunterlagen beizufügen.

Die Installationsgeräte sind als Reiheneinbaugeräte
oder als Bediengeräte, Geräte für die
Zwischendeckenmontage (z.B. bei den Leuchten) oder
passend zum jeweiligen Schalterprogramm in der Farbe
reinweiß
incl. allen erforderlichen Abdeckungen, aller Zu- und
Abgangsklemmen, betriebsfertig verdrahtet und
verklemmt, Klemm- und Programmierarbeiten
zu liefern.

Es ist einzukalkulieren, dass während der Bauzeit,
insbesondere gegen Ende der Baumaßnahme, verschiedene
Teilbereiche des KNX-Systems für den provisorischen
Betrieb zu programmieren sind.

Alles erforderliche Material, Kleinmaterial,
Abdeckungen, Klemmen, Rangiermaterial, etc. sowie
sonstige erforderliche Nebenleistungen sind
einzukalkulieren.

**4.2.01 640 mA Spannungsversorgung**
640 mA Spannungsversorgung EIB/KNX; mit integrierter
Drossel wird die Buslinie von der KNX-
Spannungsversorgung entkoppelt; mit Resetfunktion (20
Sek.); Anschluss der Spannungsversorgung 30 V DC über
Busklemme; zusätzlicher Hilfsspannungsanschluss 30 V
DC, komplett mit Adressierung, Parametrierung und
Programmierung nach Kundenvorgaben, incl. aller
erforderlichen Zubehörteile, Kleinmaterials und
notwendigen Nebenleistungen, Zu- und Abgangsklemmen,
interner Verdrahtung, liefern und betriebsfertig
montieren
Menge: 2,000 St
Zuordnung: 444

**4.2.02 Datenschnittstelle**
USB Schnittstelle EIB/KNX; Anschluss an den PC erfolgt
über USB Stecker; Reiheneinbaugehäuse 2 TLE, komplett
mit Adressierung, Parametrierung und Programmierung
nach Kundenvorgaben, incl. aller erforderlichen
Zubehörteile, Kleinmaterials und notwendigen
Nebenleistungen, Zu- und Abgangsklemmen, interner
Verdrahtung, liefern und betriebsfertig montieren
Menge: 2,000 St
Zuordnung: 444

**4.2.03 Linienkoppler**
Linienkoppler KNX; Busanschlussklemmen für Hauptlinie
und untergeordnete Linie. Galvanische Trennung der
Linien. Innerhalb der Linie als Linienverstärker
(Repeater) einsetzbar. 2 TLE, komplett mit
Adressierung, Parametrierung und Programmierung nach
Kundenvorgaben, incl. aller erforderlichen
Zubehörteile, Kleinmaterials und notwendigen
Nebenleistungen, Zu- und Abgangsklemmen, interner
Verdrahtung, liefern und betriebsfertig montieren
Menge: 2,000 St
Zuordnung: 444

**4.2.04 Binäreingang 6-fach universal**
Binäreingang 6-fach, universal, REG, KNX DIN-
Hutschienenmontage, 6TE Binäreingang universal modular
zum Anschluss an Signalgeber (z.B. konventionelle
Schalter, Taster, Alarmgeber usw.). Jeder Eingang kann
entweder an 24 V AC/DC - 230 V AC oder aber als
potentialfreier Eingang genutzt werden. Gerät mit
sperrbarer Handbedienung zur Ermöglichung der Testung
der Busfunktion unabhängig von der Eingängen. Die
Funktion der LED Anzeige kann parametriert werden.
Durch die Netzausfallüberwachung ist eine
Unterscheidung zwischen offenem Eingang und
Spannungsausfall durch die Angabe eines
Referenzeinganges möglich. Die Eingangssignale werden
unabhängig voneinander in die entsprechenden
Bustelegramme umgesetzt.
Funktionen: Beleuchtungs-, Jalousie-, Rollladen- und/
oder Heizungssteuerung, Zählfunktionen, und Szenenabruf
sind für jeden Eingang frei definierbar, komplett mit
Adressierung, Parametrierung und Programmierung nach
Kundenvorgaben, incl. aller erforderlichen
Zubehörteile, Kleinmaterials und notwendigen
Nebenleistungen liefern und betriebsfertig montieren
Menge: 1,000 St
Zuordnung: 444

**4.2.05 Schalt-/Jalousieaktor 4/2-fach KNX 16A, C-Last**
Schalt-/Jalousieaktor 4/2 als REG mit 4 TE, 16A/C je
Kanal zum Schalten einer unabhängigen Last je
Aktorkanal oder Ansteuerung eines Jalousieantriebes
über je zwei Aktorkanäle, beliebiger Mixbetrieb aus
Antriebs- und Schaltfunktionen. Reiheneinbaugerät mit
integriertem Busankoppler, QuickConnect Steckklemmen
für KNX Busanschluss, Last-/Schaltanschlüsse und
Beschriftungsfeld. Bedientaste für Handbetrieb je
Ausgang mit Status-LED (Einflächenbedienung),
Schiebeschalter Auto/Hand und beleuchtete Programmier-
Taste.
Funktionen: Steuerungsmöglichkeiten der Schaltkanäle
für EIN/AUS, Zeitschalterfunktion mit
Ausschaltvorwarnung und Zwangssteuerung mit der
jeweiligen Statusanzeige. Automatikfunktion de-/
aktivierbar und Lastabwurf durch Kanalabschaltung mit
der höchsten Priorität möglich. 64 Szenenfunktionen pro
Kanal einstellbar. Rollladen-/Jalousiefunktion im Auf-/
Ab-Betrieb mit Lamellenwinkelverstellung,
Positionierungsfunktion und Lamellenverstellung für
Jalousie in Prozent-Parametrierung. Statusobjekte für
die Position der Lamellen in Prozent und der oberen/
unteren Endlage. Zwangssteuerung mit Statusanzeige und
3 Alarmobjekte mit unterschiedlicher
Prioritätssteuerung. 64 Szenenfunktionen pro Kanal und
einstellbarer Sonnenschutzfunktion.
Nennstrom :16 A
Montageart :REG
Betriebsspannung über Bus :21.32 V DC
Frequenz :50/60 Hz
230 V LED-Lampen :18 x 23 W
Energiesparlampen :20 x 23 W
230 V Glüh- und Halogenlampen :2300 W
Leistung Energiesparlampen :18x23W
konventionelle Trafos :1600 VA
Elektronische Trafos :1200 W
Leuchtstofflampen mit EVG :20 x 36 W
Leuchtstofflampen parallelkompensiert :1500 W /200 µF
Betriebstemperatur :-5.45 °C
Leiterquerschnitt (flexibel) :0,75.2,5 mm²
Leiterquerschnitt (starr) :0,75.2,5 mm²
Breite Reiheneinbaugerät (REG) :4 TE
Leuchtstofflampen unkompensiert :1200 W
komplett mit Adressierung, Parametrierung und
Programmierung nach Kundenvorgaben, incl. aller
erforderlichen Zubehörteile, Kleinmaterials und
notwendigen Nebenleistungen liefern und betriebsfertig
montieren
Menge: 2,000 St
Zuordnung: 444

**4.2.06 Schalt-/Jalousieaktor 6/3-fach KNX 16A, C-Last**
Schalt-/Jalousieaktor 6/3 als REG mit 4 TE, 16A/C je
Kanal zum Schalten einer unabhängigen Last je
Aktorkanal oder Ansteuerung eines Jalousieantriebes
über je zwei Aktorkanäle, beliebiger Mixbetrieb aus
Antriebs- und Schaltfunktionen. Reiheneinbaugerät mit
integriertem Busankoppler, QuickConnect Steckklemmen
für KNX Busanschluss, Last-/Schaltanschlüsse und
Beschriftungsfeld. Bedientaste für Handbetrieb je
Ausgang mit Status-LED (Einflächenbedienung),
Schiebeschalter Auto/Hand und beleuchtete Programmier-
Taste.
Funktionen: Steuerungsmöglichkeiten der Schaltkanäle
für EIN/AUS, Zeitschalterfunktion mit
Ausschaltvorwarnung und Zwangssteuerung mit der
jeweiligen Statusanzeige. Automatikfunktion de-/
aktivierbar und Lastabwurf durch Kanalabschaltung mit
der höchsten Priorität möglich. 64 Szenenfunktionen pro
Kanal einstellbar. Rollladen-/Jalousiefunktion im Auf-/
Ab-Betrieb mit Lamellenwinkelverstellung,
Positionierungsfunktion und Lamellenverstellung für
Jalousie in Prozent-Parametrierung. Statusobjekte für
die Position der Lamellen in Prozent und der oberen/
unteren Endlage. Zwangssteuerung mit Statusanzeige und
3 Alarmobjekte mit unterschiedlicher
Prioritätssteuerung. 64 Szenenfunktionen pro Kanal und
einstellbarer Sonnenschutzfunktion.
Nennstrom :16 A
Montageart :REG
Betriebsspannung über Bus :21.32 V DC
Frequenz :50/60 Hz
230 V LED-Lampen :18 x 23 W
Energiesparlampen :20 x 23 W
230 V Glüh- und Halogenlampen :2300 W
Leistung Energiesparlampen :18x23W
konventionelle Trafos :1600 VA
Elektronische Trafos :1200 W
Leuchtstofflampen mit EVG :20 x 36 W
Leuchtstofflampen parallelkompensiert :1500 W /200 µF
Betriebstemperatur :-5.45 °C
Leiterquerschnitt (flexibel) :0,75.2,5 mm²
Leiterquerschnitt (starr) :0,75.2,5 mm²
Breite Reiheneinbaugerät (REG) :4 TE
Leuchtstofflampen unkompensiert :1200 W
komplett mit Adressierung, Parametrierung und
Programmierung nach Kundenvorgaben, incl. aller
erforderlichen Zubehörteile, Kleinmaterials und
notwendigen Nebenleistungen liefern und betriebsfertig
montieren
Menge: 2,000 St
Zuordnung: 444

**4.2.07 Schalt-/Jalousieaktor 8/4-fach KNX 16A, C-Last**
Schalt-/Jalousieaktor 8/4 als REG mit 4 TE, 16A/C je
Kanal zum Schalten einer unabhängigen Last je
Aktorkanal oder Ansteuerung eines Jalousieantriebes
über je zwei Aktorkanäle, beliebiger Mixbetrieb aus
Antriebs- und Schaltfunktionen. Reiheneinbaugerät mit
integriertem Busankoppler, QuickConnect Steckklemmen
für KNX Busanschluss, Last-/Schaltanschlüsse und
Beschriftungsfeld. Bedientaste für Handbetrieb je
Ausgang mit Status-LED (Einflächenbedienung),
Schiebeschalter Auto/Hand und beleuchtete Programmier-
Taste.
Funktionen: Steuerungsmöglichkeiten der Schaltkanäle
für EIN/AUS, Zeitschalterfunktion mit
Ausschaltvorwarnung und Zwangssteuerung mit der
jeweiligen Statusanzeige. Automatikfunktion de-/
aktivierbar und Lastabwurf durch Kanalabschaltung mit
der höchsten Priorität möglich. 64 Szenenfunktionen pro
Kanal einstellbar. Rollladen-/Jalousiefunktion im Auf-/
Ab-Betrieb mit Lamellenwinkelverstellung,
Positionierungsfunktion und Lamellenverstellung für
Jalousie in Prozent-Parametrierung. Statusobjekte für
die Position der Lamellen in Prozent und der oberen/
unteren Endlage. Zwangssteuerung mit Statusanzeige und
3 Alarmobjekte mit unterschiedlicher
Prioritätssteuerung. 64 Szenenfunktionen pro Kanal und
einstellbarer Sonnenschutzfunktion.
Nennstrom :16 A
Montageart :REG
Betriebsspannung über Bus :21.32 V DC
Frequenz :50/60 Hz
230 V LED-Lampen :18 x 23 W
Energiesparlampen :20 x 23 W
230 V Glüh- und Halogenlampen :2300 W
Leistung Energiesparlampen :18x23W
konventionelle Trafos :1600 VA
Elektronische Trafos :1200 W
Leuchtstofflampen mit EVG :20 x 36 W
Leuchtstofflampen parallelkompensiert :1500 W /200 µF
Betriebstemperatur :-5.45 °C
Leiterquerschnitt (flexibel) :0,75.2,5 mm²
Leiterquerschnitt (starr) :0,75.2,5 mm²
Breite Reiheneinbaugerät (REG) :4 TE
Leuchtstofflampen unkompensiert :1200 W
komplett mit Adressierung, Parametrierung und
Programmierung nach Kundenvorgaben, incl. aller
erforderlichen Zubehörteile, Kleinmaterials und
notwendigen Nebenleistungen liefern und betriebsfertig
montieren
Menge: 2,000 St
Zuordnung: 444

**4.2.08 Schalt-/Jalousieaktor 16/8-fach KNX 16A**
KNX Schaltaktor 16fach / 8fach Jalousieaktor, KNX Data
Secure, Hutschienenmontage, Einbaubreite 144mm (8 TE),
Systemkomponenten mit KNX Schnittstelle, 16 Kanäle;
Versorgungsspannung: 21  32 V, KNX-Bus; Schutzart:
IP20; 3000 W; Vernetzung: Ja; Farbe: Grau; EMC
Zertifikat,
komplett mit Adressierung, Parametrierung und
Programmierung nach Kundenvorgaben, incl. aller
erforderlichen Zubehörteile, Kleinmaterials und
notwendigen Nebenleistungen liefern und betriebsfertig
montieren
Menge: 20,000 St
Zuordnung: 444

**4.2.09 DALI-Gateway**
DALI-Gateway als Schnittstelle zwischen der KNX/EIB
Installation und der digitalen DALI Beleuchtungsanlage.
Das DALI-Gateway ermöglicht das Schalten und Dimmen von
maximal 64 Leuchten mit DALI-Betriebsgerät (z.B. EVG).
Montage auf DIN-Hutschiene.
Funktionen:
Steuerung von max. 64 DALI-Teilnehmern in max. 32
Gruppen.
Handbetätigung der Gruppen unabhängig vom Bus (auch
Baustellenbetrieb mit Broadcast-Steuerung).
Rückmeldungen von DALI-Fehlerstatus oder -Kurzschluss
und Meldung von Ausfall der Versorgungsspannung.
Rückmeldungen lassen sich nach Busspannungswiederkehr
verzögern, Zentrale Schaltfunktion, aktive oder passive
(Objekt auslesbar) zyklische Rückmeldefunktion,
Rückmeldungen lassen sich nach Busspannungswiederkehr
verzögern Einstellung der Helligkeitsgrenzwerte
möglich,
Dimmverhalten parametrierbar, Soft-Einschalt- oder
Soft-Ausschalt-Funktion, Sperrfunktion oder alternativ
Zwangsstellungsfunktion für jede Gruppe parametrierbar.
Bei Sperrfunktion ist das Blinken von Leuchtengruppen
möglich.
Zeitfunktionen (Ein-, Ausschaltverzögerung,
Treppenlichtfunktion - auch mit Vorwarnfunktion).
Einbeziehung der Gruppen in bis zu 16 Lichtszenen
möglich.
Reaktionen bei Busspannungsausfall und -wiederkehr für
jede Gruppe einstellbar komplett mit Adressierung,
Parametrierung und Programmierung nach Kundenvorgaben,
inkl. aller erforderlichen Zubehörteile, Kleinmaterials
und notwendigen Nebenleistungen liefern und
betriebsfertig montieren
Menge: 6,000 St
Zuordnung: 444

**4.2.10 Beschriftung Reiheneinbaugeräte**
Eindeutige, dauerhafte und gut lesbare Beschriftung
direkt am Reiheneinbaugerät inklusive Material,
Fertigung, Montage und Funktionskontrolle.
Beschriftungstext max.  24 Zeichen/Ziffern
Menge: 39,000 St
Zuordnung: 443

**4.2.11 Tasterbusankoppler UP 1-fach Einpunktbedienung**
Tasterbusankoppler UP 1-fach mit Einpunktbedienung und
Status LED für die Funktionen Schalten und Tasten,
komplett mit Einsatz, Abdeckung, Wippe und Rahmen,
incl. betriebsfertiger Lieferung, Montage, Festlegung
der Busstruktur, Funktionsliste, Eingabe der
Geräteadresse und Geräteparameter, Programmierung,
Software, Inbetriebnahme und Dokumentation, passend zum
Schalterprogramm, inkl. anteiligem Rahmen und allem
notwendigem Zubehör liefern und betriebsfertig
montieren
Menge: 2,000 St
Zuordnung: 444

**4.2.12 Tasterbusankoppler UP 1-fach Zweipunktbedienung**
Tasterbusankoppler UP 1-fach mit Zweipunktbedienung und
Status LED für die Funktionen Schalten (Tasten),
Jalousien, Dimmen, komplett mit Einsatz, Abdeckung,
Wippe und Rahmen, incl. betriebsfertiger Lieferung,
Montage, Festlegung der Busstruktur, Funktionsliste,
Eingabe der Geräteadresse und Geräteparameter,
Programmierung, Software, Inbetriebnahme und
Dokumentation, passend zum Schalterprogramm, inkl.
anteiligem Rahmen und allem notwendigem Zubehör liefern
und betriebsfertig montieren
Menge: 26,000 St
Zuordnung: 444

**4.2.13 Tasterbusankoppler UP 2-fach mit Einpunktbedienung**
Tasterbusankoppler UP 2-fach mit Einpunktbedienung für
die Funktionen Schalten (Tasten), Jalousie, Dimmen,
komplett mit Einsatz, Abdeckung, Wippe und Rahmen,
incl. betriebsfertiger Lieferung, Montage, Festlegung
der Busstruktur, Funktionsliste, Eingabe der
Geräteadresse und Geräteparameter, Programmierung,
Software, Inbetriebnahme und Dokumentation,  passend
zum Schalterprogramm, inkl. anteiligem Rahmen und allem
notwendigem Zubehör liefern und betriebsfertig
montieren
Menge: 2,000 St
Zuordnung: 444

**4.2.14 Jalousieaktor für Schalterdose**
1-fach-Jalousieaktor KNX zur Steuerung von Jalousie-
oder Markisenmotoren, inkl. Busklemmen, Nennspannung
230 V, 2 Ausgänge für Jalousie Umschaltkontakte/
Schließer potentialgebunden, Lastart Jalousiemotor
Nennstrom bis 3 A als Schalterdoseneinbaugerät liefern
und  komplett mit Adressierung, Anschluss des
Jalousietasters, der Netzleitung  und der
Jalousielastleitung inkl. Parametrierung und
Programmierung nach Kundenvorgaben, sowie aller
erforderlichen Zubehörteile, Kleinmaterials und
notwendigen Nebenleistungen betriebsfertig eingebaut
montieren
Menge: 2,000 St
Zuordnung: 444

**4.2.15 Tastsensor 1/2-fach, Multifunktion**
Tastsensor 1/2-fach, Multifunktion, mit
Beschriftungsfeld. Unterstützung der KNX-Funktionen
durch innovatives Farbkonzept (gelb=Beleuchtung,
blau=Jalousie, orange=RTR, magenta=Szene und
weiß=neutral/keine Funktionszuordnung) oder
Standardbeleuchtung rot/grün. Tasterfunktion: Schalten
/ Dimmen / Jalousie /Wert senden / Lichtszenen u.a.
Transparenter Beschriftungsbogen mit Standardsymbolen
in der Lieferung enthalten. Inkl. 10 Logikkanälen
(Lichtszenenaktor, Sequenzaktor, Logikgatter etc.),
komplett mit Busankoppler, Abdeckung, Wippe und Rahmen,
incl. betriebsfertiger Lieferung, Montage, Festlegung
der Busstruktur, Funktionsliste, Eingabe der
Geräteadresse und Geräteparameter, Programmierung,
Software, Inbetriebnahme und Dokumentation, passend zum
Schalterprogramm, inkl. anteiligem Rahmen und allem
notwendigem Zubehör liefern und betriebsfertig
montieren
Menge: 3,000 St
Zuordnung: 444

**4.2.16 Tastsensor 2/4-fach, Multifunktion**
Tastsensor 2/4-fach, Multifunktion, mit
Beschriftungsfeld. Unterstützung der KNX-Funktionen
durch innovatives Farbkonzept (gelb=Beleuchtung,
blau=Jalousie, orange=RTR, magenta=Szene und
weiß=neutral/keine Funktionszuordnung) oder
Standardbeleuchtung rot/grün. Tasterfunktion: Schalten
/ Dimmen / Jalousie /Wert senden / Lichtszenen u.a.
Transparenter Beschriftungsbogen mit Standardsymbolen
in der Lieferung enthalten. Inkl. 10 Logikkanälen
(Lichtszenenaktor, Sequenzaktor, Logikgatter etc.),
komplett mit Busankoppler, Abdeckung, Wippe und Rahmen,
incl. betriebsfertiger Lieferung, Montage, Festlegung
der Busstruktur, Funktionsliste, Eingabe der
Geräteadresse und Geräteparameter, Programmierung,
Software, Inbetriebnahme und Dokumentation, passend zum
Schalterprogramm, inkl. anteiligem Rahmen und allem
notwendigem Zubehör liefern und betriebsfertig
montieren
Menge: 28,000 St
Zuordnung: 444

**4.2.17 Tastsensor 4/8-fach, Multifunktion**
Tastsensor 4/8-fach, Multifunktion, Unterstützung der
KNX-Funktionen durch innovatives Farbkonzept
(gelb=Beleuchtung, blau=Jalousie, orange=RTR,
magenta=Szene und weiß=neutral/keine
Funktionszuordnung) oder Standardbeleuchtung rot/grün.
Tasterfunktion: Schalten / Dimmen / Jalousie /Wert
senden / Lichtszenen u.a. Transparenter
Beschriftungsbogen mit Standardsymbolen in der
Lieferung enthalten. Inkl. 10 Logikkanälen
(Lichtszenenaktor, Sequenzaktor, Logikgatter etc.),
komplett mit Busankoppler, Abdeckung, Wippe und Rahmen,
incl. betriebsfertiger Lieferung, Montage, Festlegung
der Busstruktur, Funktionsliste, Eingabe der
Geräteadresse und Geräteparameter, Programmierung,
Software, Inbetriebnahme und Dokumentation, passend zum
Schalterprogramm, inkl. anteiligem Rahmen und allem
notwendigem Zubehör liefern und betriebsfertig
montieren
Menge: 30,000 St
Zuordnung: 444

**4.2.18 Tasterschnittstelle 2-fach**
2-fach u.P. Universalschnittstelle, das Gerät hat 2
Kanäle, die durch Auswahl im Anwendungsprogramm als
Eingang
oder Ausgang parametriert werden können. Mittels
steckbaren Anschlussleitungen können konventionelle
Taster, potenzialfreie Kontakte oder Leuchtdioden
angeschlossen werden. Die Kontaktabfragespannung für
die Kontakte und
die Speisespannung für LEDs werden vom Gerät zur
Verfügung gestellt. Vorwiderstände für externe
Leuchtdioden sind im Gerät integriert.  Die Universal-
Schnittstelle wird Unterputz in eine Geräte-
Verbindungsdose 60 mm eingelegt.

Funktionen:
- Unterstützung von KNX Data Secure
- Schalten von Lasten (1- oder 2-Tasten-Bedienung)
- Bedienung von Jalousien und Rollläden (1- oder 2-
Tasten-
  Bedienung)
- Schalten und Dimmen von Beleuchtung (1- oder 2-
Tasten-
  Bedienung)
- Steuerung und Speicherung von Lichtszenen
- Werte senden bei Einfach- oder Mehrfachbetätigung
(z. B.
  Temperaturwert)
- Auslesen von Störmeldern
- Erstellung von individuellen Schaltfolgen (1- oder 2-
Tasten-
  Bedienung)
- Zählen von Impulsen und Betätigungen
- LED-Ansteuerung
- Logikfunktionen (Und, Oder, Exklusiv Oder)
Ein-/Ausgänge 2, parametrierbar
Abfragespannung 20 V gepulst
Eingangsstrom 0,5 mA
Versorgungsspannung 3,3 V DC
Ausgangsstrom max. 2 mA, über Vorwiderstand begrenzt
Anschluss 4 Leitungen ca. 30 cm lang, steckbar
verlängerbar auf max. 10 m
KNX-Busanschluss schraubenlose Busanschlussklemme
Schutzart IP 20, DIN EN 60 529
Montage Geräte-Verbindungsdose 60 mm
Abmessungen (H x B x T) 39 x 40 x 12 mm

komplett mit Adressierung, Parametrierung und
Programmierung nach Kundenvorgaben, incl. aller
erforderlichen Zubehörteile, Kleinmaterials und
notwendigen Nebenleistungen betriebsfertig montieren.
Menge: 16,000 St
Zuordnung: 444

**4.2.19 Tasterschnittstelle 4-fach**
4-fach u.P. Universalschnittstelle, das Gerät hat 4
Kanäle, die durch Auswahl im Anwendungsprogramm als
Eingang
oder Ausgang parametriert werden können. Mittels
steckbaren Anschlussleitungen können konventionelle
Taster, potenzialfreie Kontakte oder Leuchtdioden
angeschlossen werden. Die Kontaktabfragespannung für
die Kontakte und
die Speisespannung für LEDs werden vom Gerät zur
Verfügung gestellt. Vorwiderstände für externe
Leuchtdioden sind im Gerät integriert.  Die Universal-
Schnittstelle wird Unterputz in eine Geräte-
Verbindungsdose 60 mm eingelegt.

Funktionen:
- Unterstützung von KNX Data Secure
- Schalten von Lasten (1- oder 2-Tasten-Bedienung)
- Bedienung von Jalousien und Rollläden (1- oder 2-
Tasten-
  Bedienung)
- Schalten und Dimmen von Beleuchtung (1- oder 2-
Tasten-
  Bedienung)
- Steuerung und Speicherung von Lichtszenen
-  Werte senden bei Einfach- oder Mehrfachbetätigung
(z. B.
  Temperaturwert)
- Auslesen von Störmeldern
- Erstellung von individuellen Schaltfolgen (1- oder 2-
Tasten-
  Bedienung)
- Zählen von Impulsen und Betätigungen
- LED-Ansteuerung
- Logikfunktionen (Und, Oder, Exklusiv Oder)
Ein-/Ausgänge 4, parametrierbar, Abfragespannung 20 V
gepulst, Eingangsstrom 0,5 mA,
Versorgungsspannung 3,3 V DC
Ausgangsstrom max. 2 mA, über Vorwiderstand begrenzt
Anschluss 6 Leitungen ca. 30 cm lang, steckbar
verlängerbar auf max. 10 m
KNX-Busanschluss schraubenlose Busanschlussklemme
Schutzart IP 20, DIN EN 60 529
Montage Geräte-Verbindungsdose 60 mm
Abmessungen (H x B x T) 39 x 40 x 12 mm

komplett mit Adressierung, Parametrierung und
Programmierung nach Kundenvorgaben, incl. aller
erforderlichen Zubehörteile, Kleinmaterials und
notwendigen Nebenleistungen betriebsfertig montieren.
Menge: 11,000 St
Zuordnung: 444

**4.2.20 Tasterankopplung 2-fach**
Tasterankopplung 2-fach mit integriertem Busankoppler
mit LED Kontrolllicht 24 V KNX, Zum Kontaktieren von
konv. 1-fach Wippen mit Mittelstellung. Zum Einsatz in
FR-AP-Gehäusen. Busanschluss erfolgt über die
beiliegende Busklemme, komplett mit Adressierung,
Parametrierung und Programmierung nach Kundenvorgaben,
incl. aller erforderlichen Zubehörteile, Kleinmaterials
und notwendigen Nebenleistungen betriebsfertig
montieren.
Menge: 3,000 St
Zuordnung: 444

**4.2.21 KNX-Passiv Infrarot für Wand, Decke Bewegungsmelder**
Passiv Infrarot, für Wand, Decke, Ecke, 2 x Licht,1 X
HLK, Bewegungsmelder im Innen- und Außenbereich mit KNX
Schnittstelle, 2 Kanäle; Erfassungsbereich 300 °, mit
1360 Schaltzonen, zusätzlicher Unterkriechschutz,
mechanische Reichweiteneinstellung, Reichweite von 2 -
20 m in 3 Richtungen (je 100 °) einstellbar, geeignet
für Montagehöhe 2,00  5,00 m; optionale Montagehöhe 2
m, Reichweite Radial: r = 4 m (42 m²), Reichweite
Tangential: r = 20 m (1047 m²), Lichtmessung 2  1000
lx; Teachfunktion, Schutzart: IP54; Zeiteinstellung: 60
s  255 Min.; optionales Hauptlicht 0 - 100 %, KNX-
Funktionen: Lichtausgang 2x, Präsenz-Ausgang,
Helligkeitswert, Konstantlichtregelung,
Grundlichtfunktion, Dämmerungsschalter, Nahfeld,
Einzelpyroauswertung, Logikgatter, Vernetzung: Ja;
Einstellung via: ETS-Software, Fernbedienung, Bus,
Smart Remote; Vernetzung via KNX-Bus; Art der
Vernetzung: Master/Master, Master/Slave; Farbe:
Anthrazit; RAL-Farbe: 7016; Abmessungen (L x B x H):
172 x 113 x 144 mm; VDE Zertifikat; Inklusive
Eckwandhalter und Fernbedienung,
inkl. betriebsfertiger Lieferung, Montage, Festlegung
der Busstruktur, Funktionsliste, Eingabe der
Geräteadresse und Geräteparameter, Programmierung,
Software, Inbetriebnahme und Dokumentation
Menge: 2,000 St
Zuordnung: 444

**4.2.22 KNX-Passiv Infrarot Bewegungsmelder**
Passiv Infrarot Bewegungsmelder im Innen- und
Außenbereich mit KNX Schnittstelle, Vernetzung via KNX-
Bus, Erfassungsbereich 300 °, zusätzlicher
Unterkriechschutz, mechanische Reichweiteneinstellung,
Reichweite von 2 - 20 m in 3 Richtungen (je 100 °)
einstellbar, geeignet für Montagehöhe 2  5,00 m,
optionale Montagehöhe 2 m, Reichweite Radial: r = 4 m
(42 m²), Reichweite Tangential: r = 20 m (1047 m²),
Lichtmessung 2  1000 lx, Teachfunktion, optionales
Hauptlicht 0 - 100 %, KNX-Funktionen: Lichtausgang 2x,
Präsenz-Ausgang, Helligkeitswert,
Konstantlichtregelung, Grundlichtfunktion,
Dämmerungsschalter, Nahfeld, Einzelpyroauswertung,
Logikgatter, Vernetzung via KNX-Bus, Einstellungen via
ETS-Software, Fernbedienung, Bus und Smart Remote; Art
der Vernetzung: Master/Master, Master/Slave;
Umgebungstemperatur: -20  50 °C; Farbe: Schwarz; RAL-
Farbe: 9005; Abmessungen (L x B x H): 128 x 114 x 74
mm; Inklusive Eckwandhalter, inkl. betriebsfertiger
Lieferung, Montage, Festlegung der Busstruktur,
Funktionsliste, Eingabe der Geräteadresse und
Geräteparameter, Programmierung, Software,
Inbetriebnahme und Dokumentation
Menge: 1,000 St
Zuordnung: 444

**4.2.23 KNX-Passiv Infrarot Präsenzmelder für die Deckenmontage**
Passiv Infrarot - Präsenzmelder für die Deckenmontage
Unterputz im Innenbereich mit KNX Schnittstelle, 4
Kanäle; Erfassungsbereich quadratisch 360 °,
zusätzlicher Unterkriechschutz, elektronische
Reichweiteneinstellung, geeignet für Montagehöhe 2,50
10,00 m; optionale Montagehöhe 2,8 m, Reichweite
Präsenz: 9 x 9 m (81 m²), Reichweite Radial: 9 x 9 m
(81 m²), Reichweite Tangential: 24 x 24 m (576 m²),
Lichtmessung 2  2000 lx; Teachfunktion,
Versorgungsspannung: 30 V, KNX-Bus; Schutzart: IP20;
Zeiteinstellung: 10 s  1092 Min.; optionales Hauptlicht
0 - 100 %, KNX-Funktionen: Behaglichkeit,
Dämmerungsschalter, Einzelpyroauswertung,
Grundlichtfunktion, Helligkeitswert, HLK-Ausgang,
Konstantlichtregelung, Lichtausgang 4x, Luftfeuchte-
Ausgang, Präsenz-Ausgang, Tag- / Nachtfunktion,
Taupunkt, Temperatur-Ausgang, Logikgatter, Vernetzung:
Ja; Einstellungen via Bus, ETS-Software, App, Potis und
Connect Bluetooth Mesh; Vernetzung via KNX-Bus
Bluetooth Mesh Connect; Farbe: Weiß; RAL-Farbe: 9003;
Abmessungen (L x B x H): 67 x 103 x 103 mm, inkl.
betriebsfertiger Lieferung, Montage, Erstellung des
notwendigen Deckenausschnitts,  Festlegung der
Busstruktur, Funktionsliste, Eingabe der Geräteadresse
und Geräteparameter, Programmierung, Software,
Inbetriebnahme und Dokumentation
Menge: 5,000 St
Zuordnung: 444

**4.2.24 KNX-Passiv Infrarot Gang-Bewegungsmelder für die Decke**
Passiv Infrarot, 2 x Licht,1 X HLK, Gang-
Bewegungsmelder für die Deckenmontage Unterputz im
Innenbereich mit KNX Schnittstelle, 4 Kanäle;
Erfassungsbereich Gang 23 x 6 m; mit 280 Schaltzonen,
zusätzlicher Unterkriechschutz, geeignet für
Montagehöhe 2,50  5,00 m; optionale Montagehöhe 2,5 m,
Reichweite Radial: 12 x 6 m (72 m²), Reichweite
Tangential: 23 x 6 m (138 m²), Lichtmessung 2  1000 lx;
Teachfunktion, Versorgungsspannung: KNX-Bus; Schutzart:
IP20; Zeiteinstellung: 5 s  15 Min.; optionales
Hauptlicht 0 - 100 %, KNX-Funktionen:
Dämmerungsschalter, Grundlichtfunktion,
Helligkeitswert, HLK-Ausgang, Konstantlichtregelung,
Lichtausgang 2x, Präsenz-Ausgang, Tag- / Nachtfunktion,
Logikgatter, Vernetzung: Ja; Einstellung via: ETS-
Software, Fernbedienung, Bus, Smart Remote; Vernetzung
via KNX-Bus; Art der Vernetzung: Master/Slave; Farbe:
Weiß; RAL-Farbe: 9003; Abmessungen (L x B x H): 78 x 94
x 94 mm, Abmessungen (Ø x H): 124 x 78 mm,
inkl. betriebsfertiger Lieferung, Montage, Erstellung
des notwendigen Deckenausschnitts,  Festlegung der
Busstruktur, Funktionsliste, Eingabe der Geräteadresse
und Geräteparameter, Programmierung, Software,
Inbetriebnahme und Dokumentation
Menge: 4,000 St
Zuordnung: 444

**4.2.25 KNX-Passiv Infrarot Präsensmelder für die Decke**
Passiv Infrarot, 2 x Licht,1 X HLK, Bewegungs- und
Präsenzmelder für die Deckenmontage Unterputz im
Innenbereich mit KNX Schnittstelle, 2 Kanäle;
Erfassungsbereich rund 360 °, mit 492 Schaltzonen,
zusätzlicher Unterkriechschutz, geeignet für
Montagehöhe 2  4 m; optionale Montagehöhe 2,8 m,
Reichweite Präsenz: Ø 6 m (28 m²), Reichweite Radial: Ø
4.5 m (16 m²), Reichweite Tangential: Ø 8 m (50 m²),
Lichtmessung 2  800 lx; Teachfunktion, Schutzart: IP20;
Zeiteinstellung: 10 s  1092 Min.; KNX-Funktionen:
Helligkeitswert, Lichtausgang 2x,
Konstantlichtregelung, Dämmerungsschalter,
Grundlichtfunktion, HLK-Ausgang, Logikgatter, Präsenz-
Ausgang, Sabotageschutz, Tag- / Nachtfunktion,
Vernetzung: Ja; Einstellung via: Smart Remote, ETS-
Software, Bus; Vernetzung via Kabel; Art der
Vernetzung: Master/Master; Farbe: Weiß; RAL-Farbe:
9010; Abmessungen (L x B x H): 69 x 109 x 109 mm,
Abmessungen (Ø x H): 109 x 69 mm
inkl. betriebsfertiger Lieferung, Montage, Erstellung
des notwendigen Deckenausschnitts,  Festlegung der
Busstruktur, Funktionsliste, Eingabe der Geräteadresse
und Geräteparameter, Programmierung, Software,
Inbetriebnahme und Dokumentation
Menge: 3,000 St
Zuordnung: 444

**4.2.26 Aufputz-Gehäuse für Präsenzmelder**
Aufputz-Gehäuse für vorgenannte Präsenzmelder liefern
und inkl. aller Nebenleistungen und Kleinmaterial
montieren
Menge: 6,000 St
Zuordnung: 444

*Hinweis*
Programmierungsarbeiten KNX
Generell ist in den Gerätepreis aller angebotenen
Geräte und Systemkomponenten die Parametrierung,
Adressierung und die Programmierung sowie die Anpassung
der jeweiligen Produktapplikationen und
Funktionsmodulen mit einzukalkulieren.
Nachstehend sind ausschliesslich Sonderprogrammierungen
und zusätzliche, nachträgliche
Umprogrammierungsarbeiten auf Grund von geänderten
Vorgaben nach erfolgreicher und vom Bauherrn
abgenommener Grundprogrammierung anzubieten.

**4.2.27 Erstellung der Anwendungsprogramme**
Erstellung der Anwendungsprogramme, Lasten- und
Pflichtenhefte, Filtertabellen und aller notwendigen
Nebenleistungen für die Inbetriebnahme der KNX-Anlage
sowie Vorlage der Unterlagen beim Planungsbüro zur
Freigabe vor Ausführungsbeginn
Menge: 1,000 Psch
Zuordnung: 444

**4.2.28 Technikerstunde Programmierer**
Technikerstunde für Anpassungsprogrammierungen der
verschiedenen Gewerke (z.B. Anbindung an den Bestand,
Medientechnik, Beleuchtungsanlage Dali, etc.), eine
mehrjährige Erfahrung bei Bussystemen muss auf
Nachfrage nachgewiesen werden.
Die hier angebotenen Leistungen sind für besondere
Anwendungsfälle, die derzeit noch nicht definiert sind.
Die Stunden sind vor Anfall im Einzelfall mit der
Bauleitung abzustimmen und schriftlich anzukündigen.
Menge: 30,000 Std.
Zuordnung: 444

**4.2.29 Dokumentation der KNX-Anlage**
Erstellung einer Dokumentation des KNX-Systems auf DVD/
CD-ROM mit
Hilfe der ETS im folgenden Umfang:
-Lageplan mit eingezeichneten EIB-Geräten
-Topologiedarstellung des Bussystems
-Geräteliste mit eingestellten Parametern
-Gruppenadressenübersicht
-Ansichtszeichnung der KNX-Geräte in den Verteilungen
-KNX-Programmierung
und alle weiteren durch den AN erstellten KNX/
objektspezifischen Programmierungen und Datensätze
Menge: 1,000 Psch
Zuordnung: 449

#### Titel 4.3 Kabel und Leitungen

*Hinweis*
Niederspannungs- und FM-Verkabelung
In die Verlegepreise sind alle erforderlichen Arbeiten
mit einzukalkulieren, wie beispielsweise das Verlegen
in
Teillängen, das Absetzen und Einführen in alle Geräte,
Verlege- und Befestigungsmaterial je nach Verlageart,
Verlegezubehör und Hilfsmittel wie Kabelabroller, etc.,
das dauerhafte Beschriften der Kabelenden, so dass eine
eindeutige Zuordnung auch zu einem späteren Zeitpunkt
der Installationsarbeiten noch möglich ist, das
Hochbinden und Schützen der Leitungen vor Verschmutzung
und Beschädigung durch andere Gewerke und sonstige
übliche Arbeiten. Grundsätzlich gilt für alle Kabel und
Leitungen die Lieferung in Teillängen.
Die Mehraufwendungen für die Installation im Bestand
für Fädelarbeiten durch Leuchtenöffnungen oder über
Reviklappen ist bereits in die Einheitspreise mit
einzukalkulieren und wird nicht gesondert vergütet.
Die Montagehöhen gehen auf bis zu fünf Meter über
Fertigfußboden. Notwendige Arbeitshilfsmittel und
Hebezeuge sind bei der Kalkulation der Einheitspreise
dieses Titels einzukalkulieren und zu berücksichtigen.

*Hinweis*
Verlegearten von Kabel und Leitungen
a)  Verlegung nachstehender Kabel und Leitungen
  in Teillängen einziehen in vorhandene Rohre, in
  Hohlwände, GK-Wände, Deckenkonstruktionen, in
  Kabelkanäle, auf Kabelrinnen, Fädelung durch
  vorhandene Leuchtenöffnungen oder Revi-Klappen
etc.
  einschl.  aller erforderlichen Hilfsmittel,
Beschriftungen,
  Klein- und Befestigungsmaterial

**4.3.01 NYM 3 x 1,5 qmm**
Kunststoffmantelleitung nach DIN 0250, liefern,
einziehen und betriebsfertig verlegen als NYM-J 3 x 1,5
qmm, Erschwerniszuschläge für Arbeiten in den
vorhandenen Zwischendecken und Fädelungsarbeiten durch
Leuchtenöffnungen oder wegen technisch hoher
Installationsdichte sind mit einzukalkulieren und
werden nicht extra vergütet.
Menge: 1250,000 m
Zuordnung: 444

**4.3.02 NYM 5 x 1,5 qmm**
Kunststoffmantelleitung nach DIN 0250, liefern,
einziehen und betriebsfertig verlegen als NYM-J 5 x 1,5
qmm
Erschwerniszuschläge für Arbeiten in den vorhandenen
Zwischendecken und Fädelungsarbeiten durch
Leuchtenöffnungen oder wegen technisch hoher
Installationsdichte sind mit einzukalkulieren und
werden nicht extra vergütet.
Menge: 1860,000 m
Zuordnung: 444

**4.3.03 NYM 7 x 1,5 qmm**
Kunststoffmantelleitung nach DIN 0250, liefern,
einziehen und betriebsfertig verlegen als NYM-J 7 x 1,5
qmm
Erschwerniszuschläge für Arbeiten in den vorhandenen
Zwischendecken und Fädelungsarbeiten durch
Leuchtenöffnungen oder wegen technisch hoher
Installationsdichte sind mit einzukalkulieren und
werden nicht extra vergütet.
Menge: 260,000 m
Zuordnung: 444

**4.3.04 NYM 3 x 2,5 qmm**
Kunststoffmantelleitung nach DIN 0250, liefern,
einziehen und betriebsfertig verlegen als NYM-J 3 x 2,5
qmm
Erschwerniszuschläge für Arbeiten in den vorhandenen
Zwischendecken und Fädelungsarbeiten durch
Leuchtenöffnungen oder wegen technisch hoher
Installationsdichte sind mit einzukalkulieren und
werden nicht extra vergütet.
Menge: 1840,000 m
Zuordnung: 444

**4.3.05 NYM 5 x 2,5 qmm**
Kunststoffmantelleitung nach DIN 0250, liefern,
einziehen und betriebsfertig verlegen als NYM-J 5 x 2,5
qmm
Erschwerniszuschläge für Arbeiten in den vorhandenen
Zwischendecken und Fädelungsarbeiten durch
Leuchtenöffnungen oder wegen technisch hoher
Installationsdichte sind mit einzukalkulieren und
werden nicht extra vergütet.
Menge: 640,000 m
Zuordnung: 444

**4.3.06 NYM 1 x 6 qmm**
Kunststoffmantelleitung nach DIN 0250, liefern,
einziehen und betriebsfertig verlegen als NYM-J 1 x 6
qmm Erschwerniszuschläge für Arbeiten in den
vorhandenen Zwischendecken und Fädelungsarbeiten durch
Leuchtenöffnungen oder wegen technisch hoher
Installationsdichte sind mit einzukalkulieren und
werden nicht extra vergütet.
Menge: 450,000 m
Zuordnung: 444

**4.3.07 NYM 1 x 16 qmm**
Kunststoffmantelleitung nach DIN 0250, liefern,
einziehen und betriebsfertig verlegen als NYM-J 1 x 16
qmm Erschwerniszuschläge für Arbeiten in den
vorhandenen Zwischendecken und Fädelungsarbeiten durch
Leuchtenöffnungen oder wegen technisch hoher
Installationsdichte sind mit einzukalkulieren und
werden nicht extra vergütet.
Menge: 170,000 m
Zuordnung: 444

**4.3.08 NYM 5 x 4 qmm**
Kunststoffmantelleitung nach DIN 0250, liefern,
einziehen und betriebsfertig verlegen als NYM-J 5 x 4
qmm
Menge: 85,000 m
Zuordnung: 444

**4.3.09 NYM 5 x 10 qmm**
Starkstromkabel nach DIN 0276, mit allem Klein- und
Befestigungsmaterial, auf oder im Mauerwerk, in
Kabelkanal oder Gitterrinne oder in Rohr einziehen,
liefern und betriebsfertig montieren, als NYM 5 x 10
qmm
Menge: 490,000 m
Zuordnung: 444

**4.3.10 NYM 5 x 16 qmm**
Starkstromkabel nach DIN 0276, mit allem Klein- und
Befestigungsmaterial, auf oder im Mauerwerk, in
Kabelkanal oder Gitterrinne oder in Rohr einziehen,
liefern und betriebsfertig montieren, als NYM 5 x 16
qmm
Menge: 30,000 m
Zuordnung: 444

**4.3.11 NYM 5 x 25 qmm**
Starkstromkabel nach DIN 0276, mit allem Klein- und
Befestigungsmaterial, auf oder im Mauerwerk, in
Kabelkanal oder Gitterrinne oder in Rohr einziehen,
liefern und betriebsfertig montieren, als NYM 5 x 25
qmm
Menge: 22,000 m
Zuordnung: 444

**4.3.12 Jalousiezuleitung 5x1,5 qmm**
Gummischlauchleitung nach DIN 0282 in Teillängen als
Jalousiezuleitung, mit allem Klein- und
Befestigungsmaterial in und unter Putz, in Leerrohre
oder Kabelkanäle oder auf Holzkonstruktionen, liefern
und betriebsfertig verlegen als H07RN-F 5x1,5 qmm
Erschwerniszuschläge für Arbeiten in den vorhandenen
Zwischendecken und Fädelungsarbeiten durch
Leuchtenöffnungen oder wegen technisch hoher
Installationsdichte sind mit einzukalkulieren und
werden nicht extra vergütet
Menge: 2140,000 m
Zuordnung: 444

**4.3.13 Ölflex 3 x 1,5 qmm gemischt**
Starkstromkabel, mit allem Klein- und
Befestigungsmaterial, mit Abstandsschellen, auf
Kabelrinnen in Leerrohre oder in vorhandenen
Kabelgraben einziehen, liefern und betriebsfertig
montieren,
als Ölflex 140 H05VV5-F 3 x 1,5 qmm
Menge: 240,000 m
Zuordnung: 444

**4.3.14 Ölflex 5 x 1,5 qmm gemischt**
Starkstromkabel, mit allem Klein- und
Befestigungsmaterial, mit Abstandsschellen, auf
Kabelrinnen in Leerrohre oder in vorhandenen
Kabelgraben einziehen, liefern und betriebsfertig
montieren, als Ölflex 5 x 1,5 qmm
Menge: 120,000 m
Zuordnung: 444

**4.3.15 Ölflex 3 x 2,5 qmm gemischt**
Starkstromkabel, mit allem Klein- und
Befestigungsmaterial, mit Abstandsschellen, auf
Kabelrinnen in Leerrohre oder in vorhandenen
Kabelgraben einziehen, liefern und betriebsfertig
montieren, als Ölflex 140 H05VV5-F 3 x 2,5 qmm
Menge: 760,000 m
Zuordnung: 444

**4.3.16 Ölflex 5 x 2,5 qmm gemischt**
Starkstromkabel, mit allem Klein- und
Befestigungsmaterial, mit Abstandsschellen, auf
Kabelrinnen in Leerrohre oder in vorhandenen
Kabelgraben einziehen, liefern und betriebsfertig
montieren, als Ölflex 5 x 2,5 qmm
Menge: 760,000 m
Zuordnung: 444

*Hinweis*
Fernmeldekabel
Vorbemerkungen siehe oben, des Weiteren ist die
räumliche Trennung zu Starkstromleitungen nach VDE
unbedingt einzuhalten.

*Hinweis*
Verlegearten von Fernmeldeleitungen
a)  Einziehen in vorhandene Rohre, in Hohlwände,
  Deckenkonstruktionen, in Kabelkanäle, auf
  Kabelpritschen, inkl. Fädelarbeiten durch
  Leuchtenöffnungen oder Reviklappen einschl. aller
  erforderlichen Hilfsmittel,
  Klein- und Befestigungsmaterial

**4.3.17 FM-Installationsleitung J-Y(ST)Y 4x2x0,6**
FM-Installationsleitung nach DIN VDE 0815 in Teillängen
liefern und betriebsfertig verlegen als J-Y(ST)Y
4x2x0,6 qmm.
Erschwerniszuschläge für Arbeiten in den vorhandenen
Zwischendecken und Fädelungsarbeiten durch
Leuchtenöffnungen oder wegen technisch hoher
Installationsdichte sind mit einzukalkulieren und
werden nicht extra vergütet.
Menge: 340,000 m
Zuordnung: 457

**4.3.18 FM-Installationsleitung J-Y(ST)Y 2x2x0,8**
FM-Installationsleitung nach DIN VDE 0815 in Teillängen
liefern und betriebsfertig verlegen als J-Y(ST)Y
2x2x0,8 qmm. Erschwerniszuschläge für Arbeiten in den
vorhandenen Zwischendecken und Fädelungsarbeiten durch
Leuchtenöffnungen oder wegen technisch hoher
Installationsdichte sind mit einzukalkulieren und
werden nicht extra vergütet.
Menge: 780,000 m
Zuordnung: 457

**4.3.19 FM-Installationsleitung J-Y(ST)Y 4x2x0,8**
FM-Installationsleitung nach DIN VDE 0815 in Teillängen
liefern und betriebsfertig verlegen als J-Y(ST)Y
4x2x0,8 qmm. Erschwerniszuschläge für Arbeiten in den
vorhandenen Zwischendecken und Fädelungsarbeiten durch
Leuchtenöffnungen oder wegen technisch hoher
Installationsdichte sind mit einzukalkulieren und
werden nicht extra vergütet.
Menge: 2870,000 m
Zuordnung: 457

**4.3.20 FM-Installationsleitung J-Y(ST)Y 10x2x0,8**
FM-Installationsleitung nach DIN VDE 0815 in Teillängen
liefern und betriebsfertig verlegen als J-Y(ST)Y
10x2x0,8 qmm. Erschwerniszuschläge für Arbeiten in den
vorhandenen Zwischendecken und Fädelungsarbeiten durch
Leuchtenöffnungen oder wegen technisch hoher
Installationsdichte sind mit einzukalkulieren und
werden nicht extra vergütet.
Menge: 140,000 m
Zuordnung: 457

**4.3.21 KNX-Busleitung grün**
Busleitung YCY mit Aufdruck Instabus YCY 2x2x0.8 qmm
liefern und betriebsfertig installiert auf Kabelrinnen,
in Leerrohre oder Hohlwände eingezogen, in oder auf
Putz in Teillängen montieren Erschwerniszuschläge für
Arbeiten in den vorhandenen Zwischendecken und
Fädelungsarbeiten durch Leuchtenöffnungen oder wegen
technisch hoher Installationsdichte sind mit
einzukalkulieren und werden nicht extra vergütet.
Menge: 1840,000 m
Zuordnung: 444

**4.3.22 Brandmeldeleitung J-Y(ST)Y 2x2x0,8 rot**
FM-Installationsleitung als Brandmeldeleitung nach DIN
VDE 0815 in Teillängen liefern und  betriebsfertig
verlegen, Farbe rot mit Aufschrift gemäß behördlicher
Auflagen als J-Y(ST)Y 2x2x0,8 rot. Erschwerniszuschläge
für Arbeiten in den vorhandenen Zwischendecken und
Fädelungsarbeiten durch Leuchtenöffnungen oder wegen
technisch hoher Installationsdichte sind mit
einzukalkulieren und werden nicht extra vergütet.
Menge: 960,000 m
Zuordnung: 456

**4.3.23 Brandmeldeleitung J-Y(ST)Y 4x2x0,8 rot**
FM-Installationsleitung als Brandmeldeleitung nach DIN
VDE 0815 in Teillängen liefern und  betriebsfertig
verlegen, Farbe rot mit Aufschrift gemäß behördlicher
Auflagen als
J-Y(ST)Y 4x2x0,8 rot. Erschwerniszuschläge für Arbeiten
in den vorhandenen Zwischendecken und Fädelungsarbeiten
durch Leuchtenöffnungen oder wegen technisch hoher
Installationsdichte sind mit einzukalkulieren und
werden nicht extra vergütet.
Menge: 160,000 m
Zuordnung: 456

**4.3.24 Steuerkabel LiYCY(TP) 2 x 2 x 0,75 qmm**
Steuerleitung als feindrähtige/mehrdrähtige (0,34 mm²)
Litze aus blanken Kupferdrähten, Aderisolation aus PVC
Kupfergeflecht, verzinnt, Außenmantel aus PVC,
in Anlehnung an VDE 0812. Flammwidrig nach IEC 60332-1-
2 liefern, einziehen und in technisch hoch
installierten Bereichen betriebsfertig verlegen
als LiYCY(TP)  2 x 2 x 0,75 qmm
Menge: 230,000 m
Zuordnung: 444

**4.3.25 Steuerkabel LiYCY(TP) 4 x 2 x 0,75 qmm**
Steuerleitung als feindrähtige/mehrdrähtige (0,34 mm²)
Litze aus blanken Kupferdrähten, Aderisolation aus PVC
Kupfergeflecht, verzinnt, Außenmantel aus PVC,
in Anlehnung an VDE 0812. Flammwidrig nach IEC 60332-1-
2 liefern, einziehen und in technisch hoch
installierten Bereichen betriebsfertig verlegen
als LiYCY(TP)  4 x 2 x 0,75 qmm
Menge: 260,000 m
Zuordnung: 444

**4.3.26 Steuerkabel LiYCY(TP) 2 x 1 qmm**
Steuerleitung als feindrähtige/mehrdrähtige (0,34 mm²)
Litze aus blanken Kupferdrähten, Aderisolation aus PVC
Kupfergeflecht, verzinnt, Außenmantel aus PVC,
in Anlehnung an VDE 0812. Flammwidrig nach IEC 60332-1-
2 liefern, einziehen und in technisch hoch
installierten Bereichen betriebsfertig verlegen
als LiYCY(TP)  2 x 1 qmm
Menge: 110,000 m
Zuordnung: 444

**4.3.27 Steuerkabel LiYCY(TP) 3 x 1 qmm**
Steuerleitung als feindrähtige/mehrdrähtige (0,34 mm²)
Litze aus blanken Kupferdrähten, Aderisolation aus PVC
Kupfergeflecht, verzinnt, Außenmantel aus PVC,
in Anlehnung an VDE 0812. Flammwidrig nach IEC 60332-1-
2 liefern, einziehen und in technisch hoch
installierten Bereichen betriebsfertig verlegen
als LiYCY(TP)  3 x 1 qmm
Menge: 85,000 m
Zuordnung: 444

**4.3.28 Steuerkabel 2YSLCY-J 4x1,5 qmm**
Steuer- oder Motoranschlussleitung, für die Übertragung
schwacher 2YSLCY (TP) Litze aus blanken Kupferdrähten
Aderisolation aus Polyethylene (PE), 1. Abschirmung mit
Aluminium, 2. Abschirmgeflecht aus verzinnten Cu-
Drähten, Außenmantel aus PVC liefern, einziehen und in
technisch hoch installierten Bereichen betriebsfertig
verlegen
als 2YSLCY-J 4x1,5 qmm
Menge: 230,000 m
Zuordnung: 444

**4.3.29 Lautsprecherkabel 2x2,5 qmm, geschirmt**
Lautsprecherkabel 2 x 2,5 qmm, geschirmt, liefern und
betriebsfertig in Kabelkanälen, Rohren, etc. verlegen
Menge: 140,000 m
Zuordnung: 454

*Hinweis*
Kabel und Leitungen mit Funktionserhalt
Vorbemerkungen siehe oben, des Weiteren sind die
Verlegerichtlinien für Kabel und Leitungen mit
Funktionserhalt im Brandfall genau einzuhalten.
Alle notwendigen Maßnahmen, Befestigungsmaterial, etc.
ist in den jeweiligen Verlegepreis mit einzukalkulieren

Die Vorschriften und Richtlinien der DIN 4102 und der
DIN VDE 0108 sind verbindlich einzuhalten.

*Hinweis*
Verlegearten von Kabel und Leitungen mit
Funktionserhalt
Liefern und Verlegen von Kabeln mit Funktionserhalt
incl. des erforderlichen Verlegematerials wie
Befestigungsbügel, Hutschienen, Langwannen, Dübel,
als Einzelverlegung mit systemgeprüften und
zugelassenem Verlegematerial, etc. in Teillängen

**4.3.30 NHXHX E30/90 3x2,5 qmm**
Halogenfreies Sicherheitskabel nach DIN VDE 0266 mit
verbessertem Verhalten im Brandfall und integriertem
Funktionserhalt nach DIN 4102, Teil 12 liefern und in
Teillängen betriebsfertig verlegen auf systemgebundene
Kabelrinnen, Kabelpritschen, Kabelleitern,
Gitterrinnen, Hängeschellen oder in Stahlpanzerrohr
einziehen, als (N)HXHX-E30/90 3x2,5 qmm
Menge: 84,000 m
Zuordnung: 444

**4.3.31 Brandmeldeleitung in E30 JE-H(ST)H 2x2x0,8, rot**
FM-Installationsleitung als Brandmeldeleitung nach DIN
VDE 0815 in Teillängen liefern und in Teillängen
betriebsfertig verlegen auf systemgebundene
Kabelrinnen, Kabelpritschen, Kabelleitern,
Gitterrinnen, Hängeschellen oder in Stahlpanzerrohr
einziehen, Farbe rot mit Aufschrift gemäß behördlicher
Auflagen als E30 JE-H(ST)H 2x2x0,8 qmm, rot
Menge: 180,000 m
Zuordnung: 456

**4.3.32 FM-Leitung E60/90 JE-H(St)H 4x2x0,8**
Halogenfreies Fernmelde-Sicherheitskabel nach DIN VDE
0815 mit verbessertem Verhalten im Brandfall und
integriertem Funktionserhalt nach DIN 4102, Teil 12
liefern und in Teillängen betriebsfertig verlegen auf
systemgebundene Kabelrinnen, Kabelpritschen,
Kabelleitern, Gitterrinnen, Hängeschellen oder in
Stahlpanzerrohr einziehen, als JE-H(ST)H E60/90 4x2x0,8
qmm
Menge: 140,000 m
Zuordnung: 456

#### Titel 4.4 Verlegesysteme

*Hinweis*
Allgemeines zu Verlegesysteme
Verlegesysteme, Leerrohre, Kabelrinnen
Zu den nachstehenden Einbauteilen ist in die
Verlegepreise alles erforderliche Zubehör, alle
Nebenarbeiten und Kleinmaterial wie Abstandhalter,
Verputzdeckel, Befestigungsmaterial, Bohrungen und
Rohreinführungen in Dosen, Tüllen, Muffen, Krümmer,
Wand- und Deckenübergänge, Gegenlager, sonstiges
Kleinmaterial und sonstige notwendige Arbeiten mit in
den Angebotspreis einzukalkulieren.
Ebenfalls mit Einzukalkulieren sind Stemm- und
Schlitzarbeiten sowie das Erstellen der erforderlichen
Ausschnitte und Bohrungen in Hohlwänden oder
Holzkonstruktionen.
In jedes Leerrohr ist, falls erforderlich, ein Zugdraht
einzuziehen. Vor den Verputz- bzw. den
Estrichverlegearbeiten sind die Leerrohre auf
Durchgängigkeit zu prüfen. Die Leerrohre sind mit
geeignetem Befestigungsmaterial zu befestigen.
Gipspflaster und Hakennägel sind nicht zugelassen.
Die Wandauslaßschiffchen sind mit der Spitze nach oben
zu setzen. In die Dosenpreise sind alle erforderlichen
Kleinteile wie  z. B. Leerrohradaptertüllen, etc. mit
einzukalkulieren. Rohre an Wänden, auf dem Rohboden
oder an der Decke sind grundsätzlich parallel zu
verlegen. Eine diagonale oder schräge Rohrführung im
Raum ist nicht zugelassen.

Das Befestigen der Dosen und Rohre und deren Schutz vor
Beschädigung bei den Verputzarbeiten, Dosenabdeckungen,
etc. ist mit einzukalkulieren.

Die Montagehöhen gehen auf bis zu fünf Meter über
Fertigfußboden. Notwendige Arbeitshilfsmittel und
Hebezeuge sind bei der Kalkulation der Einheitspreise
dieses Titels einzukalkulieren und zu berücksichtigen.

Die Klassifizierung der Leerrohre ist nach DIN EN 50086
verbindlich festgelegt.
Die Einhaltung der dort geforderten Werte ist zwingend
vorgeschrieben und per Nachweis zu erbringen.

*Hinweis*
a) Leerrohre

**4.4.01 3341 EN 20**
Kunststoffpanzerrohr, flexibel, nach DIN 0605,
Klassifizierung 3341, aus Spezialkunststoff,
flammwidrig und selbstverlöschend, einschl. allem
Verbindungsmat. liefern und komplett verzugssicher auf
oder im Mauerwerk, im Beton, im Bodenaufbau, etc.,
befestigt verlegen mit einer Nennweite von 20 mm
Menge: 230,000 m
Zuordnung: 444

**4.4.02 3341 EN 25**
Kunststoffpanzerrohr, flexibel, nach DIN 0605,
Klassifizierung 3341, aus Spezialkunststoff,
flammwidrig und selbstverlöschend, einschl. allem
Verbindungsmat. liefern und komplett verzugssicher auf
oder im Mauerwerk, im Beton, im Bodenaufbau, etc.,
befestigt verlegen mit einer Nennweite von 25 mm
Menge: 340,000 m
Zuordnung: 444

**4.4.03 3341 EN 32**
Kunststoffpanzerrohr, flexibel, nach DIN 0605,
Klassifizierung 3341, aus Spezialkunststoff,
flammwidrig und selbstverlöschend, einschl. allem
Verbindungsmat. liefern und komplett verzugssicher auf
oder im Mauerwerk, im Beton, im Bodenaufbau, etc.,
befestigt verlegen mit einer Nennweite von 32 mm
Menge: 45,000 m
Zuordnung: 444

**4.4.04 3341 EN 50**
Kunststoffpanzerrohr, flexibel, nach DIN 0605,
Klassifizierung 3341, aus Spezialkunststoff,
flammwidrig und selbstverlöschend, einschl. allem
Verbindungsmat. liefern und komplett verzugssicher auf
oder im Mauerwerk, im Beton, im Bodenaufbau, etc.,
befestigt verlegen mit einer Nennweite von 50 mm
Menge: 60,000 m
Zuordnung: 444

**4.4.05 2232 EN 25 Ziegelmauerwerk**
Kunststoffpanzerrohr, flexibel, nach DIN 0605,
halogenfrei, Klassifizierung 2232, aus Polyfine,
selbstverlöschend, einschl. allem Verbindungsmat.
liefern und mit Erstellen des erforderlichen
Mauerschlitzes in altverputztem Ziegelmauerwerk
verzugssicher befestigt verlegen mit einer
Nennweite von 25 mm
Menge: 65,000 m
Zuordnung: 444

**4.4.06 2232 EN 20-F-H0 Hohlwand**
Kunststoffpanzerrohr, flexibel,  Klassifizierung 2232,
flammwidrig und halogenfrei, selbstverlöschend, in der
Hohlwand (Gipskarton oder Holz) oder im Deckenaufbau,
einschl. allem Verbindungsmat. und allen erforderlichen
Verlegearbeiten wie z.B. das Durchführen durch die
Ständerkonstruktion incl. Bohrungen etc. liefern und
verzugssicher befestigt verlegen mit einer Nennweite
von 20 mm
Menge: 110,000 m
Zuordnung: 444

**4.4.07 3341 starr EN 16-F**
Kunststoffstangenrohr starr, nach DIN 0605 aus Hart-
PVC,
mittelschwer, glatt, Klassifizierung 3341, flammwidrig,
einschließlich Abstandsschellen, Befestigungsmaterial,
Steckmuffen, etc. auf Putz fachgerecht waagrecht oder
senkrecht betriebsfertig verlegt mit einer Nennweite
von
16 mm
Menge: 85,000 m
Zuordnung: 444

**4.4.08 33411 starr EN 25-F**
Isolierstoffrohr starr, nach DIN 0605 aus Hart-PVC,
mittelschwer, glatt, Klassifizierung 33411,
flammwidrig, einschließlich Abstandschellen,
Befestigungsmaterial, Spezialdübeln für Wärmedämmung,
Steckmuffen, etc. auf Mauerwerk fachgerecht waagrecht
oder senkrecht betriebsfertig verlegt mit einer
Nennweite von 25 mm
Menge: 70,000 m
Zuordnung: 444

**4.4.09 Aluminiumrohr mit Gewinde EN 16**
Aluminiumrohr mit Gewinde,  nach EN 61386-1, mit
Gewindeenden nach DIN EN 60423, für den mechanischen
Schutz von Kabel und Leitungen, mit gratfreier
Innenwand, einschließlich Abstandschellen,
Befestigungsmaterial, Steckmuffen, etc. auf Putz
fachgerecht waagrecht oder senkrecht betriebsfertig
verlegt mit einer Nennweite
von 16 mm
Menge: 25,000 m
Zuordnung: 444

**4.4.10 Aluminiumrohr mit Gewinde EN 20**
Aluminiumrohr mit Gewinde, nach EN 61386-1, mit
Gewindeenden nach DIN EN 60423, für den mechanischen
Schutz von Kabel und Leitungen, mit gratfreier
Innenwand, einschließlich Abstandschellen,
Befestigungsmaterial, Steckmuffen, etc. auf Putz
fachgerecht waagrecht oder senkrecht betriebsfertig
verlegt mit einer Nennweite
von 20 mm
Menge: 80,000 m
Zuordnung: 444

**4.4.11 Aluminiumrohr mit Gewinde EN 32**
Aluminiumrohr mit Gewinde, nach EN 61386-1, mit
Gewindeenden nach DIN EN 60423, für den mechanischen
Schutz von Kabel und Leitungen, mit gratfreier
Innenwand, einschließlich Abstandschellen,
Befestigungsmaterial, Steckmuffen, etc. auf Putz
fachgerecht waagrecht oder senkrecht betriebsfertig
verlegt mit einer Nennweite
von 32 mm
Menge: 16,000 m
Zuordnung: 444

**4.4.12 PG-Kabelverschraubung PG 11- PG 16**
Kabelverschraubung aus Polyamid, IP 68, grau, mit
angespritzten Dichtrippen, liefern und betriebsfertig
incl. Erstellung der erforderlichen Bohrung mit Gewinde
in Kabelkanal, Gewinde metrisch oder nach Bedarf, etc.,
montieren
Menge: 35,000 St
Zuordnung: 444

**4.4.13 PG-Kabelverschraubung PG 21 - PG 29**
Kabelverschraubung aus Polyamid, IP 68, grau, mit
angespritzten Dichtrippen, liefern und betriebsfertig
incl. Erstellung der erforderlichen Bohrung mit Gewinde
in Kabelkanal, Gewinde metrisch oder nach Bedarf, etc.,
montieren
Menge: 40,000 St
Zuordnung: 444

*Hinweis*
b) Kabelkanäle

**4.4.14 Kanal 20 x 20 mm**
Kunststoff-Leitungskanal komplett mit Ober- und
Unterteil, einschl. Klein- und Befestigungsmaterial,
anteiligen Endplatten liefern und in Teillängen
verlegen, reinweiß
Menge: 28,000 m
Zuordnung: 444

**4.4.15 Kanal 40 x 40 mm**
Kunststoff-Leitungskanal komplett mit Ober- und
Unterteil, einschl. Klein- und Befestigungsmaterial,
anteiligen Formstücken, Endplatten und Winkel
liefern und in Teillängen verlegen, reinweiß
Menge: 32,000 m
Zuordnung: 444

**4.4.16 Kanal 60 x 60 mm**
Kunststoff-Leitungskanal komplett mit Ober- und
Unterteil, einschl. Klein- und Befestigungsmaterial,
anteiligen Formstücken, Endplatten und Winkel
liefern und in Teillängen verlegen, reinweiß
Menge: 28,000 m
Zuordnung: 444

**4.4.17 Kanal 60 x 110 mm**
Kunststoff-Leitungskanal komplett mit Ober- und
Unterteil, einschl. Klein- und Befestigungsmaterial,
anteiligen Formstücken, Endplatten und Winkel
liefern und in Teillängen verlegen, reinweiß
Menge: 16,000 m
Zuordnung: 444

**4.4.18 Brüstungskanal PVC 70170**
Brüstungskanal PVC, Breite 170 mm, Tiefe 68 mm,
komplett bestehend aus allen erforderlichen
Ausschnitten für Einbauten sowie anteiligen Endplatten,
Innen- und Aussenecken, Schnittkaschierungen,
Trennstegen, in verkehrsweiss oder Standardfarbe
lichtgrau nach Wahl des Bauherrn, in Teillängen an der
Wand waagrecht oder senkrecht inkl. Ober- und
Unterteilen, Wandanschlußblenden, Kabelkanalklammern,
etc., einschl. Klein- und Befestigungsmaterial,
Kupplungen, Systemträgern, Max. Leitungsbelegung Ø 11
mm - Füllgrad 0.5 mit/ohne Geräteeinbau :22 / 38
liefern und in Teillängen verlegen
Menge: 78,000 m
Zuordnung: 444

**4.4.19 Brüstungskanal PVC 70210**
,Brüstungskanal PVC, Breite 210 mm, Tiefe 68 mm,
komplett bestehend aus allen erforderlichen
Ausschnitten für Einbauten sowie anteiligen Endplatten,
Innen- und Aussenecken, Schnittkaschierungen,
Trennstegen, in verkehrsweiss oder Standardfarbe
lichtgrau nach Wahl des Bauherrn, in Teillängen an der
Wand waagrecht oder senkrecht inkl. Ober- und
Unterteilen, Wandanschlußblenden, Kabelkanalklammern,
etc., einschl. Klein- und Befestigungsmaterial,
Kupplungen, Systemträgern, Max. Leitungsbelegung Ø 11
mm - Füllgrad 0.5 mit/ohne Geräteeinbau :31 / 47
liefern und in Teillängen verlegen
Menge: 16,000 m
Zuordnung: 444

*Hinweis*
c) Gerätedosen
Ortbetongerätedosen sind grundsätzlich vor der Montage
mit dem Statiker abzustimmen.
Nach erfolgter Montage ist mit dem Statiker vor Ort
eine Freigabe der Installation rechtzeitig vor dem
Betonieren einzuholen.
Die Koordination und Abstimmung mit dem Statiker und
der Baufirma muß selbstständig durch den AN erfolgen.
Die Freigabe durch den Statiker ist dem Ingenieurbüro
schriftlich zu bescheinigen. Dieser Aufwand ist in die
Einheitspreise mit einzubeziehen.

**4.4.20 Geräteeinbaudose BK**
Geräteeinbaudose für Brüstungskanal, mit aufklappbarem
Unterteil, Zugentlastung,  incl. allem Zubehör, etc.,
liefern und betriebsfertig einbauen
Menge: 75,000 St
Zuordnung: 444

**4.4.21 Geräteeinbaudose BK 2-fach**
Geräteeinbaudose für Brüstungskanal 2-fach, mit
aufklappbarem Unterteil, Zugentlastung,  incl. allem
Zubehör, etc., liefern und betriebsfertig einbauen
Menge: 12,000 St
Zuordnung: 444

**4.4.22 Schalterabzweigdose in Betonwand stemmen**
Schalterabzweigdose nach DIN 49073, incl. allem
Zubehör, incl. Stemmarbeiten in verputzter Betonwand,
Aufstockringen, Putzdosendeckel,  Klemmen,
Befestigungsmaterial, etc. liefern und betriebsfertig
einbauen
Menge: 4,000 St
Zuordnung: 444

**4.4.23 Schalterdose**
Schalterdose nach DIN 49073, incl. allem Zubehör, in
verputzter Ziegelwand, komplett mit Fräsarbeiten,
Aufstockringen, Putzdosendeckel, Klemmen, freilegen
nach Putzarbeiten,  etc. mit Zementmörtel setzen, mit 4
Schraubdomen und 2 Spreizkrallenfeldern Maße nach DIN
49073, Tiefe 46 mm, Einbauöffnung 60 mm
Rohreinführungen M20  liefern und betriebsfertig
montieren
Menge: 18,000 St
Zuordnung: 444

**4.4.24 Abzweigschalterdose tief**
Abzweigschalterdose nach DIN 49073, incl. allem
Zubehör, in verputztem Ziegelmauerwerk komplett mit
Fräsarbeiten  Aufstockringen, Putzdosendeckel, Klemmen,
freilegen nach Putzarbeiten,  etc. mit Zementmörtel
setzen,  mit 4 Schraubdomen und 2 Spreizkrallenfeldern
Maße nach DIN 49073, Tiefe 66 mm, Einbauöffnung 60 mm,
Rohreinführungen M20 liefern und betriebsfertig
einbauen
Menge: 34,000 St
Zuordnung: 444

**4.4.25 Hohlwandschalterdose**
Schalterdose für Hohlwandmontage, incl. allem Zubehör,
Bohrarbeiten, Klemmen,  etc. liefern und betriebsfertig
einbauen
Menge: 48,000 St
Zuordnung: 444

**4.4.26 Hohlwandabzweigschalterdose**
Schalterabzweigdose für Hohlwandmontage, halogenfrei,
incl. allem Zubehör, Bohrarbeiten,  etc. liefern und
betriebsfertig einbauen
Menge: 285,000 St
Zuordnung: 444

**4.4.27 Luftdichtmanschetten bis Ø 11 mm**
Luftdichtungsmanschetten für luftdichte Ausführung,
dauerhaftes Abdichten bei Durchdringungen von Leitungen
oder Rohren durch luftdichte Schichten / extrem starke
Klebekraft, Verarbeitungstemperatur ab -5° C,
Temperaturbeständigkeit von -30° C bis +90° C, im
Bereich
der Durchführung bis 120° C, UV-beständig, halogenfrei,
Leitungsmanschette Ø  bis 11 mm liefern und inkl. aller
Nebenleistungen betriebsfertig montieren
Menge: 120,000 St
Zuordnung: 444

**4.4.28 Kunststoffdeckel mit Schraubbefestigung**
Kunststoffdeckel mit Schraubbefestigung, Farbe weiß,
für Montage auf Schalterdose liefern und betriebsfertig
montieren
Menge: 44,000 St
Zuordnung: 444

*Hinweis*
d) Großdosen und Kästen

**4.4.29 Feuchtraumabzweigkasten ca. 85x45x40 mm**
Feuchtraumabzweigkasten mit  Deckel, inkl. Klemmen und
Zubehör, Abmessungen: 85x45x40mm
liefern und inkl. aller Nebenleistungen,
Beschriftungen, etc. betriebsfertig montieren
Menge: 38,000 St
Zuordnung: 444

**4.4.30 Feuchtraumabzweigkasten ca. 90x90x55 mm**
Feuchtraumabzweigkasten mit  Deckel, inkl. Klemmen und
Zubehör, fertig beschriftet, Abmessungen: 90x90x55mm
liefern und inkl. aller Nebenleistungen betriebsfertig
montieren
Menge: 46,000 St
Zuordnung: 444

**4.4.31 Klemmkasten in E30 mit Klemmen bis 5x2,5**
Klemmkasten E30 Aufputz mit  Deckel, inkl. Klemmen und
Zubehör, mit E30 Zulassung, Schutzart IP54,
liefern und inkl. aller Nebenleistungen betriebsfertig
montieren
Menge: 2,000 St
Zuordnung: 444

**4.4.32 Verbindungsdose**
Verbindungsdose Mini, Maße ca. 89 x 43 x 37 mm (bxlxh)
nach DIN EN 60670 (VDE 0606), 10 Einführungen, 2
Bodeneinführungen, geeignet für beengte
Installationsumgebungen wie abgehängte Decken und
Kabelkanäle, komplett mit Lochwerkzeug und
Verschlussstopfen, mit außenliegenden
Befestigungsstellen grau, incl. allem Zubehör,
Kabeleinführungen, Befestigungsmaterial, Klemmen bis
5x2,5 qmm und Beschriftung mit Stromkreis und Ziel
liefern und betriebsfertig montieren
Menge: 26,000 St
Zuordnung: 444

**4.4.33 System-Geräteträger 160-240 mm, mit Multi-Geräte-Einsatz**
System-Geräteträger 160-240 mm, mit Multi-Geräte-
Einsatz, für Isolierstärken 160-240 mm, für die
mechanisch sichere und wärmebrückenfreie Installation
in gedämmten Außenwänden, System-Geräteträger aus
Kunststoff, mit Dämmung, wärmebrückenfreie Ausführung
nach DIN 18015-5, für die Installation in gedämmten
Außenwänden,
mit Multi-Geräteeinsatz, variabler Einbau von
Gerätekombinationen 1-fach bis 3-fach, Dämmstärke
einstellbar 160-240 mm, in 10 mm Schritten
Schutzart IP 20 nach DIN EN 60529, flammwidrig nach DIN
EN 60695 bis 850° C, halogenfrei nach DIN VDE 0604-2-
100, für die Installation in gedämmten Fassaden,
inklusive 2 Schlagdübeln zur Befestigung, für 2 Rohre
M20/M25,
liefern und inkl. aller Nebenleistungen betriebsfertig
montieren
Menge: 1,000 St
Zuordnung: 444

**4.4.34 System-Geräteträger 160-240 mm, mit universeller Montageplatte**
System-Geräteträger 160-240 mm, mit universeller
Montageplatte, für Isolierstärken 160-240 mm, für die
mechanisch sichere und wärmebrückenfreie Installation
in gedämmten Außenwänden, System-Geräteträger aus
Kunststoff, mit Dämmung, wärmebrückenfreie Ausführung
nach DIN 18015-5, für die Installation in gedämmten
Außenwänden, universelle Anschraubfläche 220x110 mm für
Anbaugeräte, Dämmstärke einstellbar 160-240 mm, in 10
mm Schritten, Schutzart IP 20 nach DIN EN 60529,
flammwidrig nach DIN EN 60695 bis 850° C, halogenfrei
nach DIN VDE 0604-2-100, für die Installation in
gedämmten Fassaden, inklusive 2 Schlagdübeln zur
Befestigung, für 2 Rohre M20/M25, liefern und inkl.
aller Nebenleistungen betriebsfertig montieren
Menge: 4,000 St
Zuordnung: 444

**4.4.35 Teleskop-Geräteträger, für Isolierstärke 80 - 200 mm**
Teleskop-Geräteträger für die mechanisch sichere und
wärmebrückenfreie Installation in gedämmten
Außenwänden,
Teleskop-Geräteträger aus Kunststoff, wärmebrückenfreie
Ausführung nach DIN 18015-5, für die Installation in
gedämmten Außenwänden, Montagefläche 120x120 mm für
Anbaugeräte, Gewichtsbelastung bei Wand- oder
Deckenanbau 50 N (5kg), Dämmstärke einstellbar 80 - 200
mm, mit Maßangaben auf Trägerarm, flammwidrig nach DIN
EN 60695 bis 650° C, halogenfrei nach DIN VDE 0604-2-
100, für die Installation in gedämmten Fassaden, für
Rohre M20 und NYM-Leitungen (3 x 1,5 mm², 5 x 1,5 mm²
bzw. 3 x 2,5 mm², 5 x 2,5 mm² bzw. 5 x 7,5 mm²,
Kleinspannung)
Gerätebefestigung mit selbstformenden Schrauben,
Durchmesser 3,2 - 4 mm, liefern und inkl. aller
Nebenleistungen betriebsfertig montieren
Menge: 12,000 St
Zuordnung: 444

**4.4.36 Teleskop-Gerätedose, für Isolierstärke 80 - 200 mm**
Teleskop-Gerätedose für die mechanisch sichere und
wärmebrückenfreie Installation in gedämmten
Außenwänden,
Teleskop-Gerätedose aus Kunststoff, wärmebrückenfreie
Ausführung nach DIN 18015-5, für die Installation in
gedämmten Außenwänden, Maße Gerätedose ( L x B x T) 68
x 70 x 50 mm, mit ausbrechbaren Seitenwänden zum
Verbinden mit Kombi-Gerätedosen (1159-62), Dämmstärke
einstellbar 80-200 mm, mit Maßangaben auf Trägerarm,
flammwidrig nach DIN EN 60695 bis 650° C, halogenfrei
nach DIN VDE 0604-2-100, für die Installation in
gedämmten Fassaden für Rohre M20 und NYM-Leitungen (3 x
1,5 mm², 5 x 1,5 mm² bzw. 3 x 2,5 mm², 5 x 2,5 mm² bzw.
5 x 7,5 mm², Kleinspannung), mit 2 Schraubdomen,
liefern und inkl. aller Nebenleistungen betriebsfertig
montieren
Menge: 4,000 St
Zuordnung: 444

*Hinweis*
e) Kabeltragsysteme
In nachstehende Positionen sind alle notwendigen
Zubehörteile, Kleinmaterial, Befestigungsmaterial,
Verbindungselemente, Schrauben, Trennstege,
Metalldübel, Erdungsmaterial, Trennstege, Wandausleger,
Deckenhängestiele, Gewindestangen, Kantenschutzkeder,
C-Profilschienen, alle notwendigen Nebenleistungen wie
Ablängen von Metallteilen, Korrosionsschutzmassnahmen
und alle sonstigen erforderlichen Leistungen mit
einzukalkulieren.
Insbesondere ist darauf zu achten, dass die Hängestiele
bzw. die Befestigungsmaterialien kürzestmöglich
abgeschnitten werden und mit einem Stoßschutz
ausgerüstet sind.

**4.4.37 Kabelrinne 200/60**
Kabelrinne feuerverzinkt, mittelschwere Ausführung,
komplett mit allem systemgebundenen
Verbindungsmaterial, anteiligen Formstücken für Höhen-
und Richtungsänderungen, Abzweigen und Endstücken
liefern und betriebsfertig unterhalb der Decke oder an
der Wand, zwischen den Unterzügen, an der Rippendecke,
komplett mit allen Halterungen und Abhängern, Auslegern
und Zubehör,
Breite: 200 mm
Höhe: 60 mm
Befestigungsabstand < 0,6 Meter, Abhängehöhe 10 bis 30
cm nach Anforderung, Traglast bis 1,5 kN/m, zwischen H-
L-S-Trassen, in Zwischendecken, in Teillängen montieren
incl. allem Klein- und Verbindungsmaterial,
Potentialausgleich, Kantenschutz und erforderlichem
Zubehörs
Menge: 8,000 m
Zuordnung: 444

**4.4.38 Kabelrinne 300/60**
Kabelrinne feuerverzinkt, mittelschwere Ausführung,
komplett mit allem systemgebundenen
Verbindungsmaterial, anteiligen Formstücken für Höhen-
und Richtungsänderungen, Abzweigen und Endstücken
liefern und betriebsfertig unterhalb der Decke oder an
der Wand, zwischen den Unterzügen, an der Rippendecke,
komplett mit allen Halterungen und Abhängern, Auslegern
und Zubehör,
Breite: 300 mm
Höhe: 60 mm
Befestigungsabstand < 0,6 Meter, Abhängehöhe 10 bis 30
cm nach Anforderung, Traglast bis 1,5 kN/m, zwischen H-
L-S-Trassen, in Zwischendecken, in Teillängen montieren
incl. allem Klein- und Verbindungsmaterial,
Potentialausgleich, Kantenschutz und erforderlichem
Zubehörs
Menge: 12,000 m
Zuordnung: 444

**4.4.39 Kabelrinne 400/60**
Kabelrinne feuerverzinkt, mittelschwere Ausführung,
komplett mit allem systemgebundenen
Verbindungsmaterial, anteiligen Formstücken für Höhen-
und Richtungsänderungen, Abzweigen und Endstücken
liefern und betriebsfertig unterhalb der Decke oder an
der Wand, zwischen den Unterzügen, an der Rippendecke,
komplett mit allen Halterungen und Abhängern, Auslegern
und Zubehör,
Breite: 400 mm
Höhe: 60 mm
Befestigungsabstand < 0,6 Meter, Abhängehöhe 10 bis 30
cm nach Anforderung, Traglast bis 1,5 kN/m, zwischen H-
L-S-Trassen, in Zwischendecken, in Teillängen montieren
incl. allem Klein- und Verbindungsmaterial,
Potentialausgleich, Kantenschutz und erforderlichem
Zubehörs
Menge: 6,000 m
Zuordnung: 444

**4.4.40 Trennsteg TSG**
Trennsteg, passend für vorstehende Kabelrinnen komplett
in Teillängen liefern und incl. allem erforderlichen
Zubehörs, Klein- und Befestigungsmaterial
betriebsfertig einbauen und montieren
Menge: 26,000 m
Zuordnung: 444

**4.4.41 C-Profilschiene 46/24**
C-Profilschine, feuerverzinkte Ausführung, komplett in
Teillängen liefern  incl. allem erforderlichen
Zubehörs, Dübel und Schrauben, Klein- und
Befestigungsmaterial sowie allen erforderlichen
Nebenarbeiten betriebsfertig einbauen und montieren
Menge: 14,000 m
Zuordnung: 444

**4.4.42 Steigleiter 400 mm**
Steigleiter schwere Ausführung,  zur vertikalen
Leitungsverlegung, aus feuerverz. Holmen und Sprossen,
Sprossenabstand 300 mm, kompl, einschl. allem
systemgebundenen Zubehör und Befestigungsmaterial,
Montage an Mauerwerk, Beton oder Trockenbauwand als:
Steigleiter 400 mm in Teillängen liefern und inkl.
Zubehör betriebsfertig montieren
Menge: 8,000 m
Zuordnung: 444

**4.4.43 Bügelschelle, Spannbereich 8 - 28 mm**
Bügelschelle, Spannbereich 8 - 28 mm je nach
Erfordernis zur Befestigung von Kabeln an vorstehenden
C-Profilschienen und Steigeleitern liefern und
betriebsfertig incl. Klein- und Befestigungsmaterial
montieren
Menge: 140,000 St
Zuordnung: 444

**4.4.44 Bügelschelle, Spannbereich 28 - 64 mm**
Bügelschelle, Spannbereich 28 - 64 mm je nach
Erfordernis zur Befestigung von Kabeln an vorstehenden
C-Profilschienen und Steigeleitern liefern und
betriebsfertig incl. Klein- und Befestigungsmaterial
montieren
Menge: 110,000 St
Zuordnung: 444

**4.4.45 Bügelschelle, Spannbereich 64 - 100 mm**
Bügelschelle, Spannbereich 64 - 100 mm je nach
erfordernis zur Befestigung von Kabeln an vorstehenden
C-Profilschienen und Steigeleitern liefern und
betriebsfertig incl. Klein- und Befestigungsmaterial
montieren
Menge: 34,000 St
Zuordnung: 444

**4.4.46 Sammelhalter, Metall 15**
Sammelhalterung für Kabel und Leitungen
(15 Leitungen NYM 3x1,5 qmm) liefern und incl.
Befestigungsmaterialien und Schrauben und allem
erforderlichen Zubehörs und Nebenarbeiten liefern und
fachgerecht montieren
Menge: 1540,000 St
Zuordnung: 444

**4.4.47 Sammelhalter, Metall 30**
Sammelhalterung für Kabel und Leitungen
(30 Leitungen NYM 3x1,5 qmm) liefern und incl.
Befestigungsmaterialien und Schrauben und allem
erforderlichen Zubehörs und Nebenarbeiten liefern und
fachgerecht montieren
Menge: 580,000 St
Zuordnung: 444

**4.4.48 Sammelhalter, Metall 70**
Sammelhalterung für Kabel und Leitungen
(70 Leitungen NYM 3x1,5 qmm) liefern und incl.
Befestigungsmaterialien und Schrauben und allem
erforderlichen Zubehörs und Nebenarbeiten liefern und
fachgerecht montieren
Menge: 90,000 St
Zuordnung: 444

**4.4.49 Sammelhalter für 20 Leitungen**
Sammelhalterung für Kabel und Leitungen
(20 Leitungen NYM 3x1,5 qmm) liefern und incl.
Befestigungsmaterialien und Schrauben und allem
erforderlichen Zubehörs und Nebenarbeiten liefern und
fachgerecht montieren
Menge: 240,000 St
Zuordnung: 444

**4.4.50 Sammelhalter für 40 Leitungen**
Sammelhalterung für Kabel und Leitungen
(40 Leitungen NYM 3x1,5 qmm) liefern und incl.
Befestigungsmaterialien und Schrauben und allem
erforderlichen Zubehörs und Nebenarbeiten liefern und
fachgerecht montieren
Menge: 180,000 St
Zuordnung: 444

**4.4.51 Kabelklammer für 8 Leitungen**
Kabelklammer für Kabel und Leitungen (8 Leitungen NYM
3x1,5 qmm) liefern und incl. Befestigungsmaterialien
und Schrauben, allem erforderlichen Zubehörs und
Nebenarbeiten liefern und fachgerecht montieren
Menge: 460,000 St
Zuordnung: 444

**4.4.52 Kabelklammer für 16 Leitungen**
Kabelklammer für Kabel und Leitungen (16 Leitungen NYM
3x1,5 qmm) liefern und incl. Befestigungsmaterialien
und Schrauben, allem erforderlichen Zubehörs und
Nebenarbeiten liefern und fachgerecht montieren
Menge: 320,000 St
Zuordnung: 444

**4.4.53 Stahlkonstruktion**
Stahlkonstruktion, bestehend aus Winkelprofilen,
Gewindestangen, Blechen, incl. Bohrungen, Gewinden,
Schrauben und Muttern, und allem Zubehör incl.
Korrosionsschutzlackierung und Endlackierung in einer
RAL-Farbe als Sonderkonstruktion für eine Halterung,
Kabelführung, Verkleidung, etc.
Anzugeben ist ein Gesamtpreis pro Kilogramm Stahl incl.
aller erforderlichen Bearbeitungsmaßnahmen, Erstellung
von Montagezeichnungen sowie Lieferung und Einbau auf
der Baustelle
Menge: 40,000 kg
Zuordnung: 444

**4.4.54 Mediensäule Klassenzimmer Typ 1**
Mediensäule zur Montage an der Wand zur Aufnahme von
Elektroinstallationskomponenten mit folgenden
Eigenschaften:

  Bemessungsstrom <= 63A
  Bemessungsspannung 230/400V AC
  Schutzart IP30
  Schutzklasse I
  Stoßfestigkeitsgrad IK10

Materialspezifikation:

Türen und Blenden aus Stahlblech, Materialstärke mind.
1,5 mm, Pulverbeschichtung nach RAL Standard,
Farbton RAL 9016,
Seitenwände aus Aluminium, Pulverbeschichtung nach RAL
Standard, Farbton RAL 9016
Rückwand aus Stahlblech, Materialstärke mind. 1 mm

Aufbau der Mediensäule:

Zwei seitliche Kabelverzugsräume zur vertikal raumhoch
getrennten Führung von Starkstrom- und
Fernmeldeleitungen, mit durchgehender Öffnung für die
horizontale Ausleitung von Kabel und Leitungen in den
mittigen Geräteeinbau- und Installationsraum, Zuführung
der bauseitigen Leitungen von Oben / Unten und über die
gesamte Höhe der Rückseite möglich.

Maße ca. H = 3200 mm, B = 430 mm, T = 180 mm

Längenausgleich unten:
1x Sockelblende H=100mm

Feld 1 - Blende für Installationsgeräte
Blende fest montiert/verschraubt, Höhe ca. 300 mm, mit
bis zu 6 Bohrungen 68 mm für die Aufnahme von
Hohlwanddosen und Blende mit Lüftungsschlitz
Maße ca. 300 x 30 mm

Feld 2 - Multimediafeld:
Blende fest montiert/verschraubt, Höhe ca. 500 mm,
mit Lochgitter und Hutschiene zur Aufnahme von
Reiheneinbaugeräten
Blende mit Lüftungsschlitz Maße ca. 300 x 30 mm

Feld 3 - Blende für Installationsgeräte
Blende fest montiert/verschraubt, Höhe ca. 300 mm, mit
bis zu 3 Bohrungen 68 mm für die Aufnahme von
Hohlwanddosen

Feld 5 - Montagefeld mit Elektrounterverteiler 72 PLE
mit Türe, ca. Höhe 1100 mm,  mit Magnetzuhaltung allen
Beschlägen und Bändern, Türen sind mit einem
Riegelschloss für einen Schließzylinder vorbereitet,
Türanschlag links oder rechts.
Die Verteilung ist komplett verschient auf
Abgangs-/Durchgangsklemmen verdrahtet mit allem
erforderlichen Zubehör, sämtlichen Tragsystemen,
Modulsystemen, Abdeckungen und sonstigem Zubehör nach
Vorgabe fertig bestückt zu liefern und betriebsfertig
angeschlossen zu montieren.

Feld 6 - Akustik/-Multimediafeld:
1x Blende H=300mm mit kreisförmiger Perforation
1x Universallautsprecherhalter

Feld 7 - Blende für Uhr
1x Blende H=300 mm mit Ausstanzung d=23 mm als
Kabelauslass zur Montage einer Nebenuhr

Längenausgleich oben:
1 x Längenausgleich oben mit Verstellbereich bis 500 mm
zum flexiblen Höhenausgleich
Blende mit Lüftungsschlitz Maße ca. 300 x 30 mm
Blende für Dachschräge von 20° bis 30°

Weitere Systemkomponenten:
  1x Kabelabfangschiene als C-Profil
  3x Kabelabfangschienen als T-Profil
  20x flexibel positionierbare Kabelrückhalteklammern
zur
  seitlichen Leitungsführung und Leitungsordnung
  2x Magnethalter in starker Ausführung je Tür
  2x Erdungsbolzen M6
  2x Bohrungen mit M20 Kabeltüllen links und rechts im
  oberen Bereich des Seitenprofils zur seitlichen
  Leitungseinführung
  2x senkrecht durchgehende Montagespuren im
Seitenprofil
  zur stufenlosen Befestigung und Positionierung
  von verschiedenen Montageplatten und Geräteträgern
  Der Erdungsanschluss erfolgt mittels beigelegtem
  Erdungskit
  Versteifungswinkel zur Formstabilität

Inkl. aller Abstimmungsgespräche, Erstellung einer
Ausführungszeichnung mit Werk- und Montageplanung zur
Freigabe, Anschlussarbeiten, etc. liefern und inkl.
aller Nebenleistungen betriebsfertig montieren.
Menge: 2,000 St
Zuordnung: 444

**4.4.55 Mediensäule Klassenzimmer Typ 3**
Mediensäule zur Montage an der Wand zur Aufnahme von
Elektroinstallationskomponenten mit folgenden
Eigenschaften:

  Bemessungsstrom <= 63A
  Bemessungsspannung 230/400V AC
  Schutzart IP30
  Schutzklasse I
  Stoßfestigkeitsgrad IK10

Materialspezifikation:

Türen und Blenden aus Stahlblech, Materialstärke mind.
1,5 mm, Pulverbeschichtung nach RAL Standard,
Farbton RAL 9016,
Seitenwände aus Aluminium, Pulverbeschichtung nach RAL
Standard, Farbton RAL 9016
Rückwand aus Stahlblech, Materialstärke mind. 1 mm

Aufbau der Mediensäule:

Zwei seitliche Kabelverzugsräume zur vertikal raumhoch
getrennten Führung von Starkstrom- und
Fernmeldeleitungen, mit durchgehender Öffnung für die
horizontale Ausleitung von Kabel und Leitungen in den
mittigen Geräteeinbau- und Installationsraum, Zuführung
der bauseitigen Leitungen von Oben / Unten und über die
gesamte Höhe der Rückseite möglich.

Maße ca. H = 3200 mm, B = 430 mm, T = 180 mm

Längenausgleich unten:
1x Sockelblende H=100mm

Feld 1 - Blende für Installationsgeräte
Blende fest montiert/verschraubt, Höhe ca. 300 mm, mit
bis zu 6 Bohrungen 68 mm für die Aufnahme von
Hohlwanddosen und Blende mit Lüftungsschlitz
Maße ca. 300 x 30 mm

Feld 2 - Multimediafeld:
Blende fest montiert/verschraubt, Höhe ca. 500 mm,
mit Lochgitter und Hutschiene zur Aufnahme von
Reiheneinbaugeräten
Blende mit Lüftungsschlitz Maße ca. 300 x 30 mm

Feld 3 - Blende für Installationsgeräte
Blende fest montiert/verschraubt, Höhe ca. 300 mm, mit
bis zu 3 Bohrungen 68 mm für die Aufnahme von
Hohlwanddosen

Feld 5 - Montagefeld mit Elektrounterverteiler 72 PLE
mit Türe, ca. Höhe 1100 mm,  mit Magnetzuhaltung allen
Beschlägen und Bändern, Türen sind mit einem
Riegelschloss für einen Schließzylinder vorbereitet,
Türanschlag links oder rechts.
Die Verteilung ist komplett verschient auf
Abgangs-/Durchgangsklemmen verdrahtet mit allem
erforderlichen Zubehör, sämtlichen Tragsystemen,
Modulsystemen, Abdeckungen und sonstigem Zubehör nach
Vorgabe fertig bestückt zu liefern und betriebsfertig
angeschlossen zu montieren.

Feld 6 - Akustik/-Multimediafeld:
1x Blende H=300mm mit kreisförmiger Perforation
1x Universallautsprecherhalter

Feld 7 - Leerblende
1x Blende H=300 mm

Längenausgleich oben:
1 x Längenausgleich oben mit Verstellbereich bis 500 mm
zum flexiblen Höhenausgleich
Blende mit Lüftungsschlitz Maße ca. 300 x 30 mm

Weitere Systemkomponenten:
  1x Kabelabfangschiene als C-Profil
  3x Kabelabfangschienen als T-Profil
  20x flexibel positionierbare Kabelrückhalteklammern
zur
  seitlichen Leitungsführung und Leitungsordnung
  2x Magnethalter in starker Ausführung je Tür
  2x Erdungsbolzen M6
  2x Bohrungen mit M20 Kabeltüllen links und rechts im
  oberen Bereich des Seitenprofils zur seitlichen
 Leitungseinführung
  2x senkrecht durchgehende Montagespuren im
Seitenprofil
  zur stufenlosen Befestigung und Positionierung
  von verschiedenen Montageplatten und Geräteträgern
  Der Erdungsanschluss erfolgt mittels beigelegtem
  Erdungskit
  Versteifungswinkel zur Formstabilität

Inkl. aller Abstimmungsgespräche, Erstellung einer
Ausführungszeichnung mit Werk- und Montageplanung zur
Freigabe, Anschlussarbeiten, etc. liefern und inkl.
aller Nebenleistungen betriebsfertig montieren.
Menge: 11,000 St
Zuordnung: 444

**4.4.56 Mediensäule Klassenzimmer Typ 4**
Mediensäule zur Montage an der Wand zur Aufnahme von
Elektroinstallationskomponenten mit folgenden
Eigenschaften:

  Bemessungsstrom <= 63A
  Bemessungsspannung 230/400V AC
  Schutzart IP30
  Schutzklasse I
  Stoßfestigkeitsgrad IK10

Materialspezifikation:

Türen und Blenden aus Stahlblech, Materialstärke mind.
1,5 mm, Pulverbeschichtung nach RAL Standard,
Farbton RAL 9016,
Seitenwände aus Aluminium, Pulverbeschichtung nach RAL
Standard, Farbton RAL 9016
Rückwand aus Stahlblech, Materialstärke mind. 1 mm

Aufbau der Mediensäule:

Zwei seitliche Kabelverzugsräume zur vertikal raumhoch
getrennten Führung von Starkstrom- und
Fernmeldeleitungen, mit durchgehender Öffnung für die
horizontale Ausleitung von Kabel und Leitungen in den
mittigen Geräteeinbau- und Installationsraum, Zuführung
der bauseitigen Leitungen von Oben / Unten und über die
gesamte Höhe der Rückseite möglich.

Maße ca. H = 2700 mm, B = 430 mm, T = 180 mm

Längenausgleich unten:
1x Sockelblende H=100mm

Feld 1 - Blende für Installationsgeräte
Blende fest montiert/verschraubt, Höhe ca. 300 mm, mit
bis zu 6 Bohrungen 68 mm für die Aufnahme von
Hohlwanddosen und Blende mit Lüftungsschlitz
Maße ca. 300 x 30 mm

Feld 2 - Multimediafeld:
Blende fest montiert/verschraubt, Höhe ca. 500 mm,
mit Lochgitter und Hutschiene zur Aufnahme von
Reiheneinbaugeräten
Blende mit Lüftungsschlitz Maße ca. 300 x 30 mm

Feld 3 - Blende für Installationsgeräte
Blende fest montiert/verschraubt, Höhe ca. 300 mm, mit
bis zu 3 Bohrungen 68 mm für die Aufnahme von
Hohlwanddosen

Feld 5 - Montagefeld mit Elektrounterverteiler 72 PLE
mit Türe, ca. Höhe 1100 mm,  mit Magnetzuhaltung allen
Beschlägen und Bändern, Türen sind mit einem
Riegelschloss für einen Schließzylinder vorbereitet,
Türanschlag links oder rechts.
Die Verteilung ist komplett verschient auf
Abgangs-/Durchgangsklemmen verdrahtet mit allem
erforderlichen Zubehör, sämtlichen Tragsystemen,
Modulsystemen, Abdeckungen und sonstigem Zubehör nach
Vorgabe fertig bestückt zu liefern und betriebsfertig
angeschlossen zu montieren.

Feld 6 - Leerblende
1x Blende H=ca. 160 mm

Längenausgleich oben:
1 x Längenausgleich oben mit Verstellbereich bis 500 mm
zum flexiblen Höhenausgleich
Blende mit Lüftungsschlitz Maße ca. 300 x 30 mm
Blende für Dachschräge von 20° bis 30°

Weitere Systemkomponenten:
  1x Kabelabfangschiene als C-Profil
  3x Kabelabfangschienen als T-Profil
  20x flexibel positionierbare Kabelrückhalteklammern
zur
  seitlichen Leitungsführung und Leitungsordnung
  2x Magnethalter in starker Ausführung je Tür
  2x Erdungsbolzen M6
  2x Bohrungen mit M20 Kabeltüllen links und rechts im
  oberen Bereich des Seitenprofils zur seitlichen
  Leitungseinführung
  2x senkrecht durchgehende Montagespuren im
Seitenprofil
  zur stufenlosen Befestigung und Positionierung
  von verschiedenen Montageplatten und Geräteträgern
  Der Erdungsanschluss erfolgt mittels beigelegtem
  Erdungskit
  Versteifungswinkel zur Formstabilität

Inkl. aller Abstimmungsgespräche, Erstellung einer
Ausführungszeichnung mit Werk- und Montageplanung zur
Freigabe, Anschlussarbeiten, etc. liefern und inkl.
aller Nebenleistungen betriebsfertig montieren.
Menge: 6,000 St
Zuordnung: 444

**4.4.57 Mediensäule Klassenzimmer Typ 5**
Mediensäule zur Montage an der Wand zur Aufnahme von
Elektroinstallationskomponenten mit folgenden
Eigenschaften:

  Bemessungsstrom <= 63A
  Bemessungsspannung 230/400V AC
  Schutzart IP30
  Schutzklasse I
  Stoßfestigkeitsgrad IK10

Materialspezifikation:

Türen und Blenden aus Stahlblech, Materialstärke mind.
1,5 mm, Pulverbeschichtung nach RAL Standard,
Farbton RAL 9016,
Seitenwände aus Aluminium, Pulverbeschichtung nach RAL
Standard, Farbton RAL 9016
Rückwand aus Stahlblech, Materialstärke mind. 1 mm

Aufbau der Mediensäule:

Zwei seitliche Kabelverzugsräume zur vertikal raumhoch
getrennten Führung von Starkstrom- und
Fernmeldeleitungen, mit durchgehender Öffnung für die
horizontale Ausleitung von Kabel und Leitungen in den
mittigen Geräteeinbau- und Installationsraum, Zuführung
der bauseitigen Leitungen von Oben / Unten und über die
gesamte Höhe der Rückseite möglich.

Maße ca. H = 3000 mm, B = 430 mm, T = 180 mm

Längenausgleich unten:
1x Sockelblende H=100mm

Feld 1 - Blende für Installationsgeräte
Blende fest montiert/verschraubt, Höhe ca. 300 mm, mit
bis zu 6 Bohrungen 68 mm für die Aufnahme von
Hohlwanddosen und Blende mit Lüftungsschlitz
Maße ca. 300 x 30 mm

Feld 2 - Multimediafeld:
Blende fest montiert/verschraubt, Höhe ca. 500 mm,
mit Lochgitter und Hutschiene zur Aufnahme von
Reiheneinbaugeräten
Blende mit Lüftungsschlitz Maße ca. 300 x 30 mm

Feld 3 - Blende für Installationsgeräte
Blende fest montiert/verschraubt, Höhe ca. 300 mm, mit
bis zu 3 Bohrungen 68 mm für die Aufnahme von
Hohlwanddosen

Feld 5 - Montagefeld mit Elektrounterverteiler 72 PLE
mit Türe, ca. Höhe 1100 mm,  mit Magnetzuhaltung allen
Beschlägen und Bändern, Türen sind mit einem
Riegelschloss für einen Schließzylinder vorbereitet,
Türanschlag links oder rechts.
Die Verteilung ist komplett verschient auf
Abgangs-/Durchgangsklemmen verdrahtet mit allem
erforderlichen Zubehör, sämtlichen Tragsystemen,
Modulsystemen, Abdeckungen und sonstigem Zubehör nach
Vorgabe fertig bestückt zu liefern und betriebsfertig
angeschlossen zu montieren.

Feld 6 - Leerblende
1x Blende H=300 mm

Feld 7 - Leerblende
1x Blende H=300 mm

Längenausgleich oben:
1 x Längenausgleich oben mit Verstellbereich bis 300 mm
zum flexiblen Höhenausgleich
Blende mit Lüftungsschlitz Maße ca. 300 x 30 mm

Weitere Systemkomponenten:
  1x Kabelabfangschiene als C-Profil
  3x Kabelabfangschienen als T-Profil
  20x flexibel positionierbare Kabelrückhalteklammern
zur
  seitlichen Leitungsführung und Leitungsordnung
  2x Magnethalter in starker Ausführung je Tür
  2x Erdungsbolzen M6
  2x Bohrungen mit M20 Kabeltüllen links und rechts im
  oberen Bereich des Seitenprofils zur seitlichen
  Leitungseinführung
  2x senkrecht durchgehende Montagespuren im
Seitenprofil
  zur stufenlosen Befestigung und Positionierung
  von verschiedenen Montageplatten und Geräteträgern
  Der Erdungsanschluss erfolgt mittels beigelegtem
  Erdungskit
  Versteifungswinkel zur Formstabilität

Inkl. aller Abstimmungsgespräche, Erstellung einer
Ausführungszeichnung mit Werk- und Montageplanung zur
Freigabe, Anschlussarbeiten, etc. liefern und inkl.
aller Nebenleistungen betriebsfertig montieren.
Menge: 4,000 St
Zuordnung: 444

**4.4.58 Mediensäule Klassenzimmer Typ 6**
Mediensäule zur Montage an der Wand zur Aufnahme von
Elektroinstallationskomponenten mit folgenden
Eigenschaften:

  Bemessungsstrom <= 63A
  Bemessungsspannung 230/400V AC
  Schutzart IP30
  Schutzklasse I
  Stoßfestigkeitsgrad IK10

Materialspezifikation:

Türen und Blenden aus Stahlblech, Materialstärke mind.
1,5 mm, Pulverbeschichtung nach RAL Standard,
Farbton RAL 9016,
Seitenwände aus Aluminium, Pulverbeschichtung nach RAL
Standard, Farbton RAL 9016
Rückwand aus Stahlblech, Materialstärke mind. 1 mm

Aufbau der Mediensäule:

Zwei seitliche Kabelverzugsräume zur vertikal raumhoch
getrennten Führung von Starkstrom- und
Fernmeldeleitungen, mit durchgehender Öffnung für die
horizontale Ausleitung von Kabel und Leitungen in den
mittigen Geräteeinbau- und Installationsraum, Zuführung
der bauseitigen Leitungen von Oben / Unten und über die
gesamte Höhe der Rückseite möglich.

Maße ca. H = 2500 mm, B = 430 mm, T = 180 mm

Längenausgleich unten:
1x Sockelblende H=100mm

Feld 1 - Blende für Installationsgeräte
Blende fest montiert/verschraubt, Höhe ca. 300 mm, mit
bis zu 6 Bohrungen 68 mm für die Aufnahme von
Hohlwanddosen und Blende mit Lüftungsschlitz
Maße ca. 300 x 30 mm

Feld 2 - Multimediafeld:
Blende fest montiert/verschraubt, Höhe ca. 500 mm,
mit Lochgitter und Hutschiene zur Aufnahme von
Reiheneinbaugeräten
Blende mit Lüftungsschlitz Maße ca. 300 x 30 mm

Feld 3 - Blende für Installationsgeräte
Blende fest montiert/verschraubt, Höhe ca. 300 mm, mit
bis zu 3 Bohrungen 68 mm für die Aufnahme von
Hohlwanddosen

Feld 5 - Montagefeld mit Elektrounterverteiler 72 PLE
mit Türe, ca. Höhe 1100 mm,  mit Magnetzuhaltung allen
Beschlägen und Bändern, Türen sind mit einem
Riegelschloss für einen Schließzylinder vorbereitet,
Türanschlag links oder rechts.
Die Verteilung ist komplett verschient auf
Abgangs-/Durchgangsklemmen verdrahtet mit allem
erforderlichen Zubehör, sämtlichen Tragsystemen,
Modulsystemen, Abdeckungen und sonstigem Zubehör nach
Vorgabe fertig bestückt zu liefern und betriebsfertig
angeschlossen zu montieren.

Längenausgleich oben:
1 x Längenausgleich oben mit Verstellbereich bis 300 mm
zum flexiblen Höhenausgleich
Blende mit Lüftungsschlitz Maße ca. 300 x 30 mm

Weitere Systemkomponenten:
  1x Kabelabfangschiene als C-Profil
  3x Kabelabfangschienen als T-Profil
  20x flexibel positionierbare Kabelrückhalteklammern
zur
  seitlichen Leitungsführung und Leitungsordnung
  2x Magnethalter in starker Ausführung je Tür
  2x Erdungsbolzen M6
  2x Bohrungen mit M20 Kabeltüllen links und rechts im
  oberen Bereich des Seitenprofils zur seitlichen
  Leitungseinführung
  2x senkrecht durchgehende Montagespuren im
Seitenprofil
  zur stufenlosen Befestigung und Positionierung
  von verschiedenen Montageplatten und Geräteträgern
  Der Erdungsanschluss erfolgt mittels beigelegtem
  Erdungskit
  Versteifungswinkel zur Formstabilität

Inkl. aller Abstimmungsgespräche, Erstellung einer
Ausführungszeichnung mit Werk- und Montageplanung zur
Freigabe, Anschlussarbeiten, etc. liefern und inkl.
aller Nebenleistungen betriebsfertig montieren.
Menge: 5,000 St
Zuordnung: 444

**4.4.59 Mediensäule Klassenzimmer Typ 7**
Mediensäule zur Montage an der Wand zur Aufnahme von
Elektroinstallationskomponenten mit folgenden
Eigenschaften:

  Bemessungsstrom <= 63A
  Bemessungsspannung 230/400V AC
  Schutzart IP30
  Schutzklasse I
  Stoßfestigkeitsgrad IK10

Materialspezifikation:

Türen und Blenden aus Stahlblech, Materialstärke mind.
1,5 mm, Pulverbeschichtung nach RAL Standard,
Farbton RAL 9016,
Seitenwände aus Aluminium, Pulverbeschichtung nach RAL
Standard, Farbton RAL 9016
Rückwand aus Stahlblech, Materialstärke mind. 1 mm

Aufbau der Mediensäule:

Zwei seitliche Kabelverzugsräume zur vertikal raumhoch
getrennten Führung von Starkstrom- und
Fernmeldeleitungen, mit durchgehender Öffnung für die
horizontale Ausleitung von Kabel und Leitungen in den
mittigen Geräteeinbau- und Installationsraum, Zuführung
der bauseitigen Leitungen von Oben / Unten und über die
gesamte Höhe der Rückseite möglich.

Maße ca. H = 2700 mm, B = 430 mm, T = 180 mm

Längenausgleich unten:
1x Sockelblende H=100mm

Feld 1 - Blende für Installationsgeräte
Blende fest montiert/verschraubt, Höhe ca. 300 mm, mit
bis zu 6 Bohrungen 68 mm für die Aufnahme von
Hohlwanddosen und Blende mit Lüftungsschlitz
Maße ca. 300 x 30 mm

Feld 2 - Multimediafeld:
Blende fest montiert/verschraubt, Höhe ca. 500 mm,
mit Lochgitter und Hutschiene zur Aufnahme von
Reiheneinbaugeräten
Blende mit Lüftungsschlitz Maße ca. 300 x 30 mm

Feld 3 - Blende für Installationsgeräte
Blende fest montiert/verschraubt, Höhe ca. 300 mm, mit
bis zu 3 Bohrungen 68 mm für die Aufnahme von
Hohlwanddosen.

Feld 5 - Montagefeld mit Elektrounterverteiler 72 PLE
mit Türe, ca. Höhe 1100 mm,  mit Magnetzuhaltung allen
Beschlägen und Bändern, Türen sind mit einem
Riegelschloss für einen Schließzylinder vorbereitet,
Türanschlag links oder rechts.
Die Verteilung ist komplett verschient auf
Abgangs-/Durchgangsklemmen verdrahtet mit allem
erforderlichen Zubehör, sämtlichen Tragsystemen,
Modulsystemen, Abdeckungen und sonstigem Zubehör nach
Vorgabe fertig bestückt zu liefern und betriebsfertig
angeschlossen zu montieren.

Feld 6 - Blende für Uhr
1x Blende H=300 mm mit Ausstanzung d=23 mm als
Kabelauslass zur Montage einer Nebenuhr

Längenausgleich oben:
1 x Längenausgleich oben mit Verstellbereich bis 300 mm
zum flexiblen Höhenausgleich
Blende mit Lüftungsschlitz Maße ca. 300 x 30 mm

Weitere Systemkomponenten:
  1x Kabelabfangschiene als C-Profil
  3x Kabelabfangschienen als T-Profil
  20x flexibel positionierbare Kabelrückhalteklammern
zur
  seitlichen Leitungsführung und Leitungsordnung
  2x Magnethalter in starker Ausführung je Tür
  2x Erdungsbolzen M6
  2x Bohrungen mit M20 Kabeltüllen links und rechts im
  oberen Bereich des Seitenprofils zur seitlichen
  Leitungseinführung
  2x senkrecht durchgehende Montagespuren im
Seitenprofil
  zur stufenlosen Befestigung und Positionierung
  von verschiedenen Montageplatten und Geräteträgern
  Der Erdungsanschluss erfolgt mittels beigelegtem
  Erdungskit
  Versteifungswinkel zur Formstabilität

Inkl. aller Abstimmungsgespräche, Erstellung einer
Ausführungszeichnung mit Werk- und Montageplanung zur
Freigabe, Anschlussarbeiten, etc. liefern und inkl.
aller Nebenleistungen betriebsfertig montieren.
Menge: 1,000 St
Zuordnung: 444

#### Titel 4.5 Installationsgeräte

*Hinweis*
Installationsgeräte
Alle Installationsgeräte sind mit Betätigung,
Abdeckung, Zentralscheiben, Beschriftung, anteiligem
Rahmen, als Einzelmontage oder Kombination zu liefern,
zu montieren
und betriebsfertig anzuschließen.
Insbesondere ist darauf zu achten, dass das verwendete
Schaltermaterial bruchsicher ist. Steckdosen sind
grundsätzlich mit Kindersicherung auszurüsten.
Alle Geräte sind mit Schraubbefestigung einzubauen.
Es ist darauf zu achten, dass ein einheitliches
Programm durchgängig durch alle Systeme (AP, UP, FR
etc.) angeboten wird und auszuführen ist.

*Hinweis*
Unterputzinstallationsgerät, komplett incl.
Klemmarbeiten und anteiligen Abdeckrahmen mit
Beschriftungsfeld, Zentralscheiben, Klein- und
Befestigungsmaterial, Schraubbefestigung, Klemmen etc.
und Zubehör
liefern und betriebsfertig angeschlossen montieren
Farbe reinweiss glänzend

quadratisch, eckig in der Ausführung als:

**4.5.01 Universaltastschalter**
Universalschalter als Tastschalter für Aus- und
Wechselschaltung komplett mit Abdeckungen, Rahmenanteil
und Zubehör sowie allen erforderlichen Klemmarbeiten,
Nebenleistungen Klein- und Befestigungsmaterial liefern
und betriebsfertig montieren
Menge: 8,000 St
Zuordnung: 444

**4.5.02 Serientastschalter**
Serienschalter als Zweifachtastschalter, komplett mit
Abdeckungen, Rahmenanteil und Zubehör sowie allen
erforderlichen Klemmarbeiten, Nebenleistungen Klein-
und Befestigungsmaterial liefern und betriebsfertig
montieren
Menge: 4,000 St
Zuordnung: 444

**4.5.03 Kontrollschalter**
Kontrollschalter, komplett mit Lampe, nach Richtlinie
der Arbeitsstättenverordnung angeschlossen komplett mit
Abdeckungen, Rahmenanteil und Zubehör sowie allen
erforderlichen Klemmarbeiten, Nebenleistungen Klein-
und Befestigungsmaterial liefern und betriebsfertig
montieren
Menge: 32,000 St
Zuordnung: 444

**4.5.04 Wipp-Taster/Tastschalter**
Wipp-Taster oder Wipp-Tastschalter nach Erfordernis, 10
A komplett mit Abdeckungen, Rahmenanteil und Zubehör
sowie allen erforderlichen Klemmarbeiten,
Nebenleistungen Klein- und Befestigungsmaterial liefern
und betriebsfertig montieren
Menge: 18,000 St
Zuordnung: 444

**4.5.05 Wipptaster mit LED**
Wipptaster mit LED nach ASR, als Universaltaster mit
Schriftfeld, 1-polig, 10 A komplett mit Abdeckungen,
Rahmenanteil und Zubehör sowie allen erforderlichen
Klemmarbeiten, Nebenleistungen Klein- und
Befestigungsmaterial liefern und betriebsfertig
montieren
Menge: 8,000 St
Zuordnung: 444

**4.5.06 Jalousietaster/-schalter**
Jalousietaster/-schalter mit aufgedruckten
Pfeilsymbolen  komplett mit Abdeckungen und Zubehör
Menge: 4,000 St
Zuordnung: 444

**4.5.07 Blindabdeckung**
Blindabdeckung mit Rahmen und Zubehör liefern und
betriebsfertig montieren
Menge: 18,000 St
Zuordnung: 444

**4.5.08 Schuko-Steckdose KiSi**
Schuko-Steckdose mit erhöhtem Berührungsschutz komplett
mit Abdeckungen, Rahmenanteil und Zubehör sowie allen
erforderlichen Klemmarbeiten, Nebenleistungen Klein-
und Befestigungsmaterial liefern und betriebsfertig
montieren
Menge: 156,000 St
Zuordnung: 444

**4.5.09 FR-UP Schuko-Steckdose**
FR-UP Schuko-Steckdose mit erhöhtem Berührungsschutz
komplett mit Abdeckungen, Dichtung, Zentralscheibe,
Geräteeinsatz, Rahmenanteil und Zubehör  sowie allen
erforderlichen Klemmarbeiten, Nebenleistungen Klein-
und Befestigungsmaterial liefern und betriebsfertig
montieren
Menge: 6,000 St
Zuordnung: 444

**4.5.10 Mehrpreis Rahmen mit Beschriftungsfeld**
Mehrpreis Rahmen mit Beschriftungsfeld, inkl.
Beschriftung mit Text, Schriftart und Farbe nach
Vorgabe Bauherr
Menge: 128,000 St
Zuordnung: 444

**4.5.11 UP CEE Steckdose, 3-polig 16 A**
CEE Steckdose, 3-polig, 230 V mit Klappdeckel, 16 A,
komplett mit Abdeckungen, Dichtung, Zentralscheibe,
Geräteeinsatz, Rahmen und Zubehör  sowie allen
erforderlichen Klemmarbeiten, Nebenleistungen Klein-
und Befestigungsmaterial liefern und betriebsfertig
montieren
Menge: 3,000 St
Zuordnung: 444

**4.5.12 FR-UP CEE-Anschlußdose, 5-polig, 16 A UP**
FR-UP CEE-Anschlußdose mit Klappdeckel, 5-polig,
16 A, in wassergeschützter Unterputzausführung,
IP 44 komplett mit Abdeckungen, Dichtung,
Zentralscheibe, Geräteeinsatz, Rahmen und Zubehör
sowie allen erforderlichen Klemmarbeiten,
Nebenleistungen Klein- und Befestigungsmaterial liefern
und betriebsfertig montieren
Menge: 1,000 St
Zuordnung: 444

**4.5.13 FR-AP CEE-Steckdose, 5-polig, 16 A**
CEE-Kragensteckdose, 5-polig, 16 A, 230/400 V, für
Aufputzmontage, inkl. allen erforderlichen
Klemmarbeiten, Nebenleistungen Klein- und
Befestigungsmaterial liefern und betriebsfertig
montieren
Menge: 2,000 St
Zuordnung: 444

**4.5.14 FR-AP CEE-Steckdose, 5-polig, 32 A**
CEE-Kragensteckdose, 5-polig, 32 A, 230/400 V, für
Aufputzmontage, inkl. allen erforderlichen
Klemmarbeiten, Nebenleistungen Klein- und
Befestigungsmaterial liefern und betriebsfertig
montieren
Menge: 1,000 St
Zuordnung: 444

**4.5.15 Geräteanschlußdose**
Geräteanschlußdose, 5-polig, bis 4 qmm, komplett mit
Einsatz und Abdeckung, Farbe weiss, liefern und
betriebsfertig montieren
Menge: 8,000 St
Zuordnung: 444

**4.5.16 Abdeckhaube mit Schrägauslass**
Abdeckhaube mit Schrägauslass für Kabelausführungen mit
Rahmen und Zubehör liefern und betriebsfertig montieren
Menge: 29,000 St
Zuordnung: 444

**4.5.17 Lautsprecher-Anschlußdose 1-fach**
Lautsprecher-Anschlußdose 1-fach, für
Schraubbefestigung, frontseitger Anschluß durch
Steckklemmen, rot/schwarz gekennzeichnet, komplett mit
Zubehör, anteiligem Rahmen und Geräteeinsatz liefern
und betriebsfertig passend zum Schalterprogramm
montieren
Menge: 6,000 St
Zuordnung: 454

**4.5.18 Lautsprecher-Anschlußdose 2-fach**
Lautsprecher-Anschlußdose 2-fach, für
Schraubbefestigung, frontseitger Anschluß durch
Steckklemmen, rot/schwarz gekennzeichnet, komplett mit
Zubehör, anteiligem Rahmen und Geräteeinsatz liefern
und betriebsfertig passend zum Schalterprogramm
montieren
Menge: 3,000 St
Zuordnung: 454

*Hinweis*
Aufputzinstallationsgerät
  Aufputzputzinstallationsgerät, wassergeschützt, als
  Einzel- oder Kombinationsgerät, komplett incl.
  Klemmarbeiten und erforderlichem Klein- und
  Befestigungsmaterial,
  Klemmen etc. und Zubehör liefern und betriebsfertig
  angeschlossen montieren

**4.5.19 FR-AP Universalschalter/Taster**
Menge: 4,000 St
Zuordnung: 444

**4.5.20 FR-AP Universalschalter/Taster-Steckdosenkombi**
FR-AP Universalschalter/Taster-Steckdosenkombination
Menge: 2,000 St
Zuordnung: 444

**4.5.21 FR-AP Doppelsteckdosenkombination**
Menge: 34,000 St
Zuordnung: 444

**4.5.22 FR-AP Schuko-Steckdose**
FR-AP Schuko-Steckdose mit Kindersicherung
Menge: 14,000 St
Zuordnung: 444

#### Titel 4.6 Technische Anschlüsse, etc.

*Hinweis*
Anschluss bauseitiger Geräte
Der Anschluß bauseits beigestellter Geräte beinhaltet
das Absetzen der Leitung, das Auflegen und die
Herstellung der Zugentlastung von starren oder
flexiblen Kabeln und Leitungen, sowie Kleinmaterial,
Verschraubungen und sonstiges notwendiges Zubehör.
Die Überprüfung der Anschlußbelegung, des Drehsinnes
und aller technisch relevanten Daten ist mit
einzukalkulieren.

**4.6.01 Kabelanschluß 3 x 1,5 qmm**
Kabelanschluß 3 x 1,5 qmm an eine vorhandene
Klemmstelle inkl. allem erforderlichen Zubehör
Menge: 16,000 St
Zuordnung: 444

**4.6.02 Kabelanschluß 5 x 2,5 qmm**
Kabelanschluß bis 5 x 2,5qmm an eine vorhandene
Klemmstelle inkl. allem erforderlichen Zubehör
Menge: 8,000 St
Zuordnung: 444

**4.6.03 2 DA Absetzen und Auflegen auf LSA+ Leisten**
Absetzen und Auflegen auf LSA+ Leisten von Leitungen
I-Y(St)Y 2x2x0,6 bis 0,8
Menge: 56,000 St
Zuordnung: 457

**4.6.04 4 DA Absetzen und Auflegen auf LSA+ Leisten**
Absetzen und Auflegen auf LSA+ Leisten von Leitungen
I-Y(St)Y 4x2x0,6 bis 0,8
Menge: 28,000 St
Zuordnung: 457

**4.6.05 10 DA Absetzen und Auflegen auf LSA+ Leisten**
Absetzen und Auflegen auf LSA+ Leisten von Leitungen
I-Y(St)Y 10x2x0,6 bis 0,8
Menge: 6,000 St
Zuordnung: 457

**4.6.06 Rangieren pro Doppelader (DA)**
Rangieren pro Doppelader (DA) für Steuerleitungen
komplett betriebsfertig
Menge: 45,000 St.
Zuordnung: 457

**4.6.07 Anschluß und Verkabelung von Fühlern und Feldgeräten**
Anschluß, Montage und Verkabelung von bauseits
gelieferten Aussenfühlern, Reglern, etc. mit allen
erforderlichen Rangier-, Montage- und Klemmarbeiten,
Kabeln und Leitungen, Verlegesystemen, Klein- und
Befestigungsmaterial
Menge: 8,000 St
Zuordnung: 444

**4.6.08 Anschluss Fensterantrieb oder Jalousie inkl. Steckverbindung**
Anschluß eines bauseitigen Fensterantriebes oder einer
Jalousie in Abstimmung mit dem Lieferanten, gemeinsame
Inbetriebnahme und Funktionskontrolle, insbesondere
Abstimmung der Endabschaltungen und sonstigen
technischen Notwendigkeiten komplett inkl. Lieferung
der erforderlichen Steckverbindung (Stecker und
Kupplung) und aller sonstigen Nebenleistungen
betriebsfertig anschliessen
Menge: 115,000 St
Zuordnung: 444

#### Titel 4.7 Sonstige Leistungen

*Hinweis*
Allgemeines
Die für Leitungs-, Kabel oder Leerrohrdurchführungen
erforderlichen Bohrungen bis 21 mm Durchmesser durch
Beton- oder Ziegelmauerwerk, in
Filigranplattenelementen, etc. stellen keine
vergütungspflichtigen Leistungen dar, weil sie in die
weiter oben beschriebenen Verlegepreise ausdrücklich
mit einzukalkulieren sind.

**4.7.01 Bohrungen 40 bis 80 mm**
Bohrungen 40 bis 80 mm, durch bis zu 30 cm starkes
Beton- oder Ziegelmauerwerk herstellen
Menge: 52,000 St
Zuordnung: 444

**4.7.02 Bohrungen größer 21 mm bis 40 mm in Beton**
Bohrungen größer 21 mm bis 40 mm, durch bis zu 36 cm
starkes Mauerwerk oder Beton herstellen
Menge: 48,000 St
Zuordnung: 444

**4.7.03 Bohrung 100 mm, als Kernbohrung bis zu 30 cm**
Bohrung bis 100 mm, als Kernbohrung waagrecht oder
senkrecht, durch bis zu 30 cm starken Beton herstellen
Menge: 38,000 St
Zuordnung: 444

**4.7.04 Bohrung 100 mm, als Kernbohrung bis zu 40 cm**
Bohrung bis 100 mm, als Kernbohrung waagrecht oder
senkrecht, durch bis zu 40 cm starken Beton herstellen
Menge: 8,000 St
Zuordnung: 444

**4.7.05 Bohrung 100 mm, als Kernbohrung bis zu 60 cm**
Bohrung bis 100 mm, als Kernbohrung waagrecht oder
senkrecht, durch bis zu 60 cm starken Beton herstellen
Menge: 2,000 St
Zuordnung: 444

**4.7.06 Bohrung 150 mm, als Kernbohrung bis zu 30 cm**
Bohrung bis 150 mm, als Kernbohrung waagrecht oder
senkrecht, durch bis zu 30 cm starken Beton herstellen
Menge: 6,000 St
Zuordnung: 444

**4.7.07 Bohrung 200 mm, als Kernbohrung bis zu 30 cm**
Bohrung bis 200 mm, als Kernbohrung waagrecht oder
senkrecht, durch bis zu 36 cm starken Beton herstellen
Menge: 2,000 St
Zuordnung: 444

**4.7.08 Kernbohrkosten Einzelbohrung**
Kostenpauschale für die Durchführung einer einzelnen
Kernbohrung als Mehrpreis zu vorstehenden Positionen
für alle allgemeinen Kosten wie Richtzeiten, Fahr- und
Standzeiten sowie Koordination und Abstimmungsaufwand.
Die Position ist nur für eine einzeln beauftragte
Kernbohrung abrechenbar.
Menge: 8,000 St
Zuordnung: 444

**4.7.09 Dach- und Wanddurchführung**
Dach- und Wanddurchführung ca. Ø 25 mm erstellen
zur wasserdichten Durchführung von Kabel und Leitungen
an Fassadenelementen liefern und incl. der
erforderlichen Bohrungen, Abdichtungen, Klein- und
Befestigungsmaterial, allem notwendigen Zubehör und
Nebenarbeiten liefern und betriebsfertig montieren.
Menge: 120,000 St
Zuordnung: 444

**4.7.10 Bohrungen Ø 68 mm Gipskarton**
Dosenbohrung  Ø 68 mm in GK, oder Rasterdedecke für
Kabelauslässe, Kabelfädelarbeiten, etc.  inkl. aller
erforderlichen Nebenleistungen
Menge: 140,000 St
Zuordnung: 444

**4.7.11 Schallschutzschottung bis 0,01 m²**
Schottung eines erstellten Wanddurchbruches, welcher
mit Elektrokabeln belegt ist, mit Mineralwolle zur
Verbesserung der akustischen Eigenschaften komplett
inkl. aller erforderlichen Nebenleistungen, Schottgröße
10 x 10 cm, oder Ø 10 cm
Menge: 18,000 St
Zuordnung: 444

**4.7.12 Schallschutzschottung bis 0,02 m²**
Schottung eines erstellten Wanddurchbruches, welcher
mit Elektrokabeln belegt ist, mit Mineralwolle zur
Verbesserung der akustischen Eigenschaften komplett
inkl. aller erforderlichen Nebenleistungen, Schottgröße
20 x 10 cm oder Ø 15 cm
Menge: 12,000 St
Zuordnung: 444

**4.7.13 Schallschutzschottung bis 0,04 m²**
Schottung eines erstellten Wanddurchbruches, welcher
mit Elektrokabeln belegt ist, mit Mineralwolle zur
Verbesserung der akustischen Eigenschaften komplett
inkl. aller erforderlichen Nebenleistungen, Schottgröße
20 x 20 cm
Menge: 8,000 St
Zuordnung: 444

**4.7.14 Demontage und Wiedermontage von Rasterdeckenelementen**
Rasterdeckenelemente aus Mineralfaser, Format ca. 62,5
× 62,5 cm, in bestehender abgehängter Rasterdecke eines
Klassenzimmers fachgerecht aufnehmen, zwischenlagern,
schützen und nach Abschluss des Kabelverzugs wieder
einsetzen.

Die Arbeiten erfolgen abschnittsweise nach Erfordernis
des Kabelverzugs. Beschädigte oder verlorene Elemente
sind durch den Auftragnehmer gleichwertig zu ersetzen.

Leistungsumfang beinhaltet insbesondere:

- Vorsichtiges Herausnehmen der Deckenelemente
- Saubere, geordnete Zwischenlagerung im Raum
- Schutz der Elemente vor Verschmutzung und
Beschädigung
- Wiedereinlegen und Ausrichten der Elemente nach
  Abschluss der Arbeiten
- Kontrolle auf Ebenheit, Fugengenauigkeit und sicheren
Sitz
- Arbeiten erfolgen während des laufenden Schulbetriebs
  unter besonderer Rücksichtnahme auf Sauberkeit und
  Sicherheit.
Menge: 510,000 St
Zuordnung: 444

**4.7.15 Mehrkosten Kabelverzug bis 5x2,5 qmm in bestehender Rasterdecke**
Mehrkosten für das Führen, Verlegen und Ordnen von
Kabeln und Leitungen mit einem Kabelquerschitt von bis
zu 5 x 2,5 qmm oberhalb einer bestehenden abgehängten
Rasterdecke im Zuge von Umbau- bzw. Nachrüstarbeiten.
Die Leistung erfolgt abschnittsweise unter beengten
Platzverhältnissen.

Die Mehrkosten beinhalten insbesondere:

-Erschwerte Montagebedingungen in bestehender
 Rasterdecke
-Zusätzlicher Zeitaufwand für Einfädeln, Sortieren und
 Ausrichten der Kabel
-Rücksichtnahme auf bestehende Installationen
Menge: 4800,000 m
Zuordnung: 444

**4.7.16 Mehrkosten Kabelverzug bis 5x10 qmm in bestehender Rasterdecke**
Mehrkosten für das Führen, Verlegen und Ordnen von
Kabeln und Leitungen mit einem Kabelquerschitt von bis
zu 5 x 10 qmm oberhalb einer bestehenden abgehängten
Rasterdecke im Zuge von Umbau- bzw. Nachrüstarbeiten.
Die Leistung erfolgt abschnittsweise unter beengten
Platzverhältnissen.

Die Mehrkosten beinhalten insbesondere:

-Erschwerte Montagebedingungen in bestehender
 Rasterdecke
-Zusätzlicher Zeitaufwand für Einfädeln, Sortieren und
 Ausrichten der Kabel
-Rücksichtnahme auf bestehende Installationen
Menge: 420,000 m
Zuordnung: 444

**4.7.17 Mehrkosten Kabelverzug bis 5x16 qmm in bestehender Rasterdecke**
Mehrkosten für das Führen, Verlegen und Ordnen von
Kabeln und Leitungen mit einem Kabelquerschitt von bis
zu 5 x 16 qmm oberhalb einer bestehenden abgehängten
Rasterdecke im Zuge von Umbau- bzw. Nachrüstarbeiten.
Die Leistung erfolgt abschnittsweise unter beengten
Platzverhältnissen.

Die Mehrkosten beinhalten insbesondere:

-Erschwerte Montagebedingungen in bestehender
 Rasterdecke
-Zusätzlicher Zeitaufwand für Einfädeln, Sortieren und
 Ausrichten der Kabel
-Rücksichtnahme auf bestehende Installationen
Menge: 15,000 m
Zuordnung: 444

**4.7.18 Schutzabdeckung**
Fachgerechte Abdeckung von Böden und
Einrichtungsgegenständen in Teilflächen mit
Staubschutzfolie oder Malerflies, komplett inkl. Auf-
und Abbau, fachgerechte Entsorgung und aller sonstigen
Nebenleistungen, Zuschnitt, Klebefolie, Kleinmaterial
und Zubehör
Menge: 120,000 m2
Zuordnung: 444

*Hinweis*
Sonstige Anpassungsarbeiten
Grundsätzlich sind Regieleistungen für
Demontagearbeiten oder Provisorien vor
Ausführungsbeginn mit der Fachbauleitung schriftlich
abzustimmen und freigeben zu lassen.

Nicht schriftlich abgestimmte Arbeiten werden nicht
anerkannt.

Der Nachweis der erbrachten Leistung ist mit Datum und
fortlaufender Nummerierung innerhalb von 6 Werktagen
bei der Bauleitung vorzulegen.

**4.7.19 Obermonteur**
Obermonteur-, Fernmeldetechniker-, EDV-Technikerstunde
(Elektrofachausbildung incl. bestandener
Abschlussprüfung und 6 Jahre Berufserfahrung nach
Abschluss der Ausbildung muss auf Nachfrage
nachgewiesen
werden)
Menge: 20,000 Std
Zuordnung: 498

**4.7.20 Monteurstunde**
Monteur-, Fernmeldemonteurstunde (Elektrofachausbildung
inkl. bestandener Abschlußprüfung muß auf Nachfrage
nachgewiesen werden)
Menge: 30,000 Std
Zuordnung: 498

**4.7.21 Helferstunde**
Helferstunde für Hilfskraft zur Demontage und
Ausserbetriebsetzung von Anlagenteilen
Menge: 30,000 Std
Zuordnung: 498

**4.7.22 Kabelsucharbeiten und Zuordnungen**
Monteur-, Fernmeldemonteurstunde oder Lohngruppe 5 für
Kabelsucharbeiten und Zuordnung von bestehenden Kabel-
und Leitungsanlagen, Messung, Prüfung und
Dokumentation, Heraussuchen Beschriften und Zuordnen
von Kabeln und Leitungen inkl. Nebenarbeiten und
Montagematerial
Menge: 30,000 Std
Zuordnung: 498

**4.7.23 Gestellung eines Rollgerüstes**
Tageweise Gestellung eines Rollgerüstes für
Montagehöhen bis ca. 5,00 Meter, während der Roh- und
der Endmontage im Bereich der Sheed-Dächer, komplett
incl. aller erforderlichen Nebenleistungen wie An- und
Abtransport, raumweiser Auf- und Abbau, Unterhalt und
sonstigen Maßnahmen.
(Maximale Rollenlast auf dem Boden höchstens ca. 150
kg), Abrechnungsgrundlage Werktage.
Menge: 30,000 Tage
Zuordnung: 492

*Hinweis*
Brandschotte
Alle Brandschotte sind in zugelassener Bauart
auszuführen. Es ist immer die geforderte
Brandschutzklasse des entsprechendes Bauteils zu
errichten. Bei jedem Brandschott ist ein entsprechendes
Hinweisschild mit Datum, Name des Errichters, Art und
Ausführung des Schotts, Feuerwiderstandsdauer,
Zulassungsnummer, etc. dauerhaft befestigt und gut
lesbar anzubringen.
Jedes Schott ist nach der Fertigstellung zu
fotografieren.

**4.7.24 Kabelabschottungen in Gehäuse 280 x 110 mm**
Feuerbeständige Abschottungen von Kabeldurchführungen
in Decken und Wänden nach DIN 4102 S90, bestehend aus
einem verzinkten Stahlblechgehäuse, ausgekleidet mit im
Brandfall aufschäumendem Brandschutzmittel.
Die Kabelabschottung ist als fertiges Bauelement zu
liefern und einzumörteln. Rauchgasabdichtung mit
stirnseitigen Abdeckkappen oder Schaumstopfen. Beide
werden grob zugeschnitten und in die Restöffnungen
eingesetzt. Verbleibende Öffnungen sind mit elastischem
Dichtstoff (z.B. Silikon, Acryl,...) oder EasyFoam-
Brandschutzmontageschaum rauchgasdicht zu verschließen. Zugelassen vom
DIBt Berlin unter der Nummer Z-19.15-202. FTZ
Spezifikation 736 53 FS 1/07.88.

Folgende Anforderungen werden an die Kabelabschottungen
gestellt:
Feuerwiderstandsklasse S90 nach DIN 4102
Zugelassen für Kabel aller Art ohne Begrenzung des
Kabeldurchmessers sowie für Kabelbündel.
Die Abschottung muss zu 100% belegbar sein. Sie darf
nicht überbelegbar sein.
Zugelassen für Leerohre mit und ohne Kabelbelegung bis
zu einem Durchmesser von 63 mm sowie Leerrohrbündel.
Die Kabeldurchmesser dürfen auch in Leerrohren nicht
begrenzt sein.
Einseitige Abdichtung zugelassen, auch ohne
Mineralwolle
Keine Abstandsvorschriften zwischen Kabeln oder
Leerrohren.
Nachweis über die Schallschutzeigenschaften.
Einfache und absolut staubfreie Nachrüstung möglich
Einbau und Instandsetzung ohne zulassungsgebundene
Spezial-Brandschutzbaustoffe (z.B. Brandschutzkitt).
Im Brandfall dürfen durch die Abschottung keine
zusätzlichen toxischen Gase entstehen.
Aussenmaße 280 x 110 mm, liefern und inkl.
Kennzeichnung und allen erforderlichen Materialien und
Nebenarbeiten montieren
Menge: 1,000 St
Zuordnung: 444

**4.7.25 Kabelabschottungen in Gehäuse 380 x 110 mm**
Feuerbeständige Abschottungen von Kabeldurchführungen
in Decken und Wänden nach DIN 4102 S90, bestehend aus
einem verzinkten Stahlblechgehäuse, ausgekleidet mit im
Brandfall aufschäumendem Brandschutzmittel.
Die Kabelabschottung ist als fertiges Bauelement zu
liefern und einzumörteln. Rauchgasabdichtung mit
stirnseitigen Abdeckkappen oder Schaumstopfen. Beide
werden grob zugeschnitten und in die Restöffnungen
eingesetzt. Verbleibende Öffnungen sind mit elastischem
Dichtstoff (z.B. Silikon, Acryl,...) oder EasyFoam-
Brandschutzmontageschaum rauchgasdicht zu verschließen. Zugelassen vom
DIBt Berlin unter der Nummer Z-19.15-202. FTZ
Spezifikation 736 53 FS 1/07.88.

Folgende Anforderungen werden an die Kabelabschottungen
gestellt:
Feuerwiderstandsklasse S90 nach DIN 4102
Zugelassen für Kabel aller Art ohne Begrenzung des
Kabeldurchmessers sowie für Kabelbündel.
Die Abschottung muss zu 100% belegbar sein. Sie darf
nicht überbelegbar sein.
Zugelassen für Leerohre mit und ohne Kabelbelegung bis
zu einem Durchmesser von 63 mm sowie Leerrohrbündel.
Die Kabeldurchmesser dürfen auch in Leerrohren nicht
begrenzt sein.
Einseitige Abdichtung zugelassen, auch ohne
Mineralwolle
Keine Abstandsvorschriften zwischen Kabeln oder
Leerrohren.
Nachweis über die Schallschutzeigenschaften.
Einfache und absolut staubfreie Nachrüstung möglich
Einbau und Instandsetzung ohne zulassungsgebundene
Spezial-Brandschutzbaustoffe (z.B. Brandschutzkitt).
Im Brandfall dürfen durch die Abschottung keine
zusätzlichen toxischen Gase entstehen.
Aussenmaße 380 x 110 mm, liefern und inkl.
Kennzeichnung und allen erforderlichen Materialien und
Nebenarbeiten montieren.
Menge: 2,000 St
Zuordnung: 444

**4.7.26 Brandschott bis 0,01 m²**
Schott zur brandschutztechnischen Abschottung von
Kabel- und Leitungsdurchführungen in Wänden oder
Decken,
bis 0,01 m².
Lieferung und fachgerechte Ausführung einer
dauerhaften, geprüften und bauaufsichtlich zugelassenen
Brandschutz- und Rauchabschlussabschottung nach
anerkannten Regeln der Technik. Die Abschottung ist in
Massivwänden, -decken sowie leichten Trennwänden zur
Herstellung von Brand- und Rauchschutzabschlüssen um
Kabel-, Rohr- oder Kombidurchführungen auszuführen
entsprechend den bauaufsichtlichen Zulassungen und
Prüfzeugnissen des Herstellers.

Die Leistung umfasst:
- Lieferung sämtlicher Systemkomponenten
  (Mineralfaserplatte, Beschichtungen, Dichtmassen
etc.),
- Vorbereitung der Öffnung und fachgerechter Einbau,
- brandschutztechnisch korrektes Verschließen der
Kabel-
  und Leitungsdurchführung,
- dauerhafte, zugelassene Kennzeichnung des Schotts,
- Erstellung der erforderlichen Dokumentation,
- sowie alle notwendigen Nebenleistungen.

Feuerwiderstandsklasse gemäß Zulassung, mindestens EI
90
nach DIN 4102-9, für nachträgliche Leitungs- und
Leerrohrdurchführugen geeignet
Menge: 48,000 St
Zuordnung: 444

**4.7.27 Brandschott bis 0,02 m²**
Schott zur brandschutztechnischen Abschottung von
Kabel- und Leitungsdurchführungen in Wänden oder
Decken,
bis 0,02 m².
Lieferung und fachgerechte Ausführung einer
dauerhaften, geprüften und bauaufsichtlich zugelassenen
Brandschutz- und Rauchabschlussabschottung nach
anerkannten Regeln der Technik. Die Abschottung ist in
Massivwänden, -decken sowie leichten Trennwänden zur
Herstellung von Brand- und Rauchschutzabschlüssen um
Kabel-, Rohr- oder Kombidurchführungen auszuführen
entsprechend den bauaufsichtlichen Zulassungen und
Prüfzeugnissen des Herstellers.

Die Leistung umfasst:
- Lieferung sämtlicher Systemkomponenten
  (Mineralfaserplatte, Beschichtungen, Dichtmassen
etc.),
- Vorbereitung der Öffnung und fachgerechter Einbau,
- brandschutztechnisch korrektes Verschließen der
Kabel-
  und Leitungsdurchführung,
- dauerhafte, zugelassene Kennzeichnung des Schotts,
- Erstellung der erforderlichen Dokumentation,
- sowie alle notwendigen Nebenleistungen.

Feuerwiderstandsklasse gemäß Zulassung, mindestens EI
90
Menge: 6,000 St
Zuordnung: 444

**4.7.28 Brandschott bis 0,03 m²**
Schott zur brandschutztechnischen Abschottung von
Kabel- und Leitungsdurchführungen in Wänden oder
Decken,
bis 0,03 m².
Lieferung und fachgerechte Ausführung einer
dauerhaften, geprüften und bauaufsichtlich zugelassenen
Brandschutz- und Rauchabschlussabschottung nach
anerkannten Regeln der Technik. Die Abschottung ist in
Massivwänden, -decken sowie leichten Trennwänden zur
Herstellung von Brand- und Rauchschutzabschlüssen um
Kabel-, Rohr- oder Kombidurchführungen auszuführen
entsprechend den bauaufsichtlichen Zulassungen und
Prüfzeugnissen des Herstellers.

Die Leistung umfasst:
- Lieferung sämtlicher Systemkomponenten
  (Mineralfaserplatte, Beschichtungen, Dichtmassen
etc.),
- Vorbereitung der Öffnung und fachgerechter Einbau,
- brandschutztechnisch korrektes Verschließen der
Kabel-
  und Leitungsdurchführung,
- dauerhafte, zugelassene Kennzeichnung des Schotts,
- Erstellung der erforderlichen Dokumentation,
- sowie alle notwendigen Nebenleistungen.

Feuerwiderstandsklasse gemäß Zulassung, mindestens EI
90
Menge: 6,000 St
Zuordnung: 444

**4.7.29 Brandschott bis 0,04 m²**
Schott zur brandschutztechnischen Abschottung von
Kabel- und Leitungsdurchführungen in Wänden oder
Decken,
bis 0,04 m².
Lieferung und fachgerechte Ausführung einer
dauerhaften, geprüften und bauaufsichtlich zugelassenen
Brandschutz- und Rauchabschlussabschottung nach
anerkannten Regeln der Technik. Die Abschottung ist in
Massivwänden, -decken sowie leichten Trennwänden zur
Herstellung von Brand- und Rauchschutzabschlüssen um
Kabel-, Rohr- oder Kombidurchführungen auszuführen
entsprechend den bauaufsichtlichen Zulassungen und
Prüfzeugnissen des Herstellers.

Die Leistung umfasst:
- Lieferung sämtlicher Systemkomponenten
  (Mineralfaserplatte, Beschichtungen, Dichtmassen
etc.),
- Vorbereitung der Öffnung und fachgerechter Einbau,
- brandschutztechnisch korrektes Verschließen der
Kabel-
  und Leitungsdurchführung,
- dauerhafte, zugelassene Kennzeichnung des Schotts,
- Erstellung der erforderlichen Dokumentation,
- sowie alle notwendigen Nebenleistungen.

Feuerwiderstandsklasse gemäß Zulassung, mindestens EI
90
Menge: 2,000 St
Zuordnung: 444

**4.7.30 Brandschott bis 0,05 m²**
Schott zur brandschutztechnischen Abschottung von
Kabel- und Leitungsdurchführungen in Wänden oder
Decken,
bis 0,05 m².
Lieferung und fachgerechte Ausführung einer
dauerhaften, geprüften und bauaufsichtlich zugelassenen
Brandschutz- und Rauchabschlussabschottung nach
anerkannten Regeln der Technik. Die Abschottung ist in
Massivwänden, -decken sowie leichten Trennwänden zur
Herstellung von Brand- und Rauchschutzabschlüssen um
Kabel-, Rohr- oder Kombidurchführungen auszuführen
entsprechend den bauaufsichtlichen Zulassungen und
Prüfzeugnissen des Herstellers.

Die Leistung umfasst:
- Lieferung sämtlicher Systemkomponenten
  (Mineralfaserplatte, Beschichtungen, Dichtmassen
etc.),
- Vorbereitung der Öffnung und fachgerechter Einbau,
- brandschutztechnisch korrektes Verschließen der
Kabel-
  und Leitungsdurchführung,
- dauerhafte, zugelassene Kennzeichnung des Schotts,
- Erstellung der erforderlichen Dokumentation,
- sowie alle notwendigen Nebenleistungen.

Feuerwiderstandsklasse gemäß Zulassung, mindestens EI
90
Menge: 2,000 St
Zuordnung: 444

**4.7.31 Brandschott bis 0,06 m²**
Schott zur brandschutztechnischen Abschottung von
Kabel- und Leitungsdurchführungen in Wänden oder
Decken,
bis 0,06 m².
Lieferung und fachgerechte Ausführung einer
dauerhaften, geprüften und bauaufsichtlich zugelassenen
Brandschutz- und Rauchabschlussabschottung nach
anerkannten Regeln der Technik. Die Abschottung ist in
Massivwänden, -decken sowie leichten Trennwänden zur
Herstellung von Brand- und Rauchschutzabschlüssen um
Kabel-, Rohr- oder Kombidurchführungen auszuführen
entsprechend den bauaufsichtlichen Zulassungen und
Prüfzeugnissen des Herstellers.

Die Leistung umfasst:
- Lieferung sämtlicher Systemkomponenten
  (Mineralfaserplatte, Beschichtungen, Dichtmassen
etc.),
- Vorbereitung der Öffnung und fachgerechter Einbau,
- brandschutztechnisch korrektes Verschließen der
Kabel-
  und Leitungsdurchführung,
- dauerhafte, zugelassene Kennzeichnung des Schotts,
- Erstellung der erforderlichen Dokumentation,
- sowie alle notwendigen Nebenleistungen.

Feuerwiderstandsklasse gemäß Zulassung, mindestens EI
90
Menge: 3,000 St
Zuordnung: 444

**4.7.32 Brandschott bis 0,08 m²**
Schott zur brandschutztechnischen Abschottung von
Kabel- und Leitungsdurchführungen in Wänden oder
Decken,
bis 0,08 m².
Lieferung und fachgerechte Ausführung einer
dauerhaften, geprüften und bauaufsichtlich zugelassenen
Brandschutz- und Rauchabschlussabschottung nach
anerkannten Regeln der Technik. Die Abschottung ist in
Massivwänden, -decken sowie leichten Trennwänden zur
Herstellung von Brand- und Rauchschutzabschlüssen um
Kabel-, Rohr- oder Kombidurchführungen auszuführen
entsprechend den bauaufsichtlichen Zulassungen und
Prüfzeugnissen des Herstellers.

Die Leistung umfasst:
- Lieferung sämtlicher Systemkomponenten
  (Mineralfaserplatte, Beschichtungen, Dichtmassen
etc.),
- Vorbereitung der Öffnung und fachgerechter Einbau,
- brandschutztechnisch korrektes Verschließen der
Kabel-
  und Leitungsdurchführung,
- dauerhafte, zugelassene Kennzeichnung des Schotts,
- Erstellung der erforderlichen Dokumentation,
- sowie alle notwendigen Nebenleistungen.

Feuerwiderstandsklasse gemäß Zulassung, mindestens EI
90
Menge: 2,000 St
Zuordnung: 444

**4.7.33 Kabelkanal I30, 100 x 80 mm**
Brandschutzkanal aus Metall mit intumeszierender
Innenbeschichtung zur brandsicheren Verlegung von
Kabeln und Leitungen in Flucht- und Rettungswegen.
Geprüft und zugelassen als Installationskanal I30-I120
gemäß DIN 4102-11. Kapselt die Brandlasten über den
klassifizierten Zeitraum, verhindert die
Brandweiterleitung und schützt Flucht- und Rettungswege
vor den Auswirkungen eines Kabelbrandes. Direkte Wand-
und Deckenmontage, Montage unterhalb von Systemböden
und auf Tragsystemen. Es dürfen ausschließlich
zugelassene vorkonfektionierte Formteile verwendet
werden. Sichere Verbindung von Kanalunterteil und
abnehmbarem Deckel durch integrierte Rastklammern.
Werkzeugloses, mehrfaches Montieren und Demontieren des
Deckels. Potentialausgleich über Rastklammern.
Innenliegender Verbinder mit zusätzlicher Abdichtung
von innen nach außen. Kein elektrischer Funktionserhalt
nach DIN 4102 Teil 12!
Werkstoff: Stahl
Oberfläche: pulverbeschichtet
Breite: 100 mm
Höhe: 80 mm
Innenhöhe: 74 mm
Innenbreite: 94 mm
Anzahl der beflammbaren Seiten: 4

inkl. aller erforderlichen Nebenarbeiten, Klein- und
Befestigungsmaterial, allem systemgebundenen Zubehörs
wie Formteilen (pro lfm ist ein Formteil
einzukalkulieren), Abschlussstücken, verschraubtem
Deckel, Kabelausführungen, Muffen und Versatzstücke
betriebsfertig in Teillängen montieren.
Die erschwerte Montage im Bereich der bestehenden
Decken und Rohrleitungstrassen ist mit
einzukalkulieren.

angebotenes Fabrikat und Typ:
'.....................................'
Menge: 5,000 m
Zuordnung: 444

**4.7.34 Kabelkanal I30, 200 x 120 mm**
Brandschutzkanal aus Metall mit intumeszierender
Innenbeschichtung zur brandsicheren Verlegung von
Kabeln und Leitungen in Flucht- und Rettungswegen.
Geprüft und zugelassen als Installationskanal I30-I120
gemäß DIN 4102-11. Kapselt die Brandlasten über den
klassifizierten Zeitraum, verhindert die
Brandweiterleitung und schützt Flucht- und Rettungswege
vor den Auswirkungen eines Kabelbrandes. Direkte Wand-
und Deckenmontage, Montage unterhalb von Systemböden
und auf Tragsystemen. Es dürfen ausschließlich
zugelassene vorkonfektionierte Formteile verwendet
werden. Sichere Verbindung von Kanalunterteil und
abnehmbarem Deckel durch integrierte Rastklammern.
Werkzeugloses, mehrfaches Montieren und Demontieren des
Deckels. Potentialausgleich über Rastklammern.
Innenliegender Verbinder mit zusätzlicher Abdichtung
von innen nach außen. Kein elektrischer Funktionserhalt
nach DIN 4102 Teil 12!
Werkstoff: Stahl
Oberfläche: pulverbeschichtet
Breite: 200 mm
Höhe: 120 mm
Innenhöhe: 114 mm
Innenbreite: 194 mm
Anzahl der beflammbaren Seiten: 4

inkl. aller erforderlichen Nebenarbeiten, Klein- und
Befestigungsmaterial, allem systemgebundenen Zubehörs
wie Formteilen (pro lfm ist ein Formteil
einzukalkulieren), Abschlussstücken, verschraubtem
Deckel, Kabelausführungen, Muffen und Versatzstücke
betriebsfertig in Teillängen montieren.
Die erschwerte Montage im Bereich der bestehenden
Decken und Rohrleitungstrassen ist mit
einzukalkulieren.

angebotenes Fabrikat und Typ:
'.....................................'
Menge: 12,000 m
Zuordnung: 444

**4.7.35 Brandschutzmasse**
Brandschutzmasse Kartusche, aufschäumend und
spachtelfähig in Kartuschenform liefern und incl. aller
erforderlichen Nebenarbeiten zum Abdichten von
Kabeldurchführungen für einzelne Kabel und Leitungen
durch Decken und Wände incl. Erstellung einer glatten,
malerfertigen Oberfläche verarbeiten
Menge: 24,000 St
Zuordnung: 444

**4.7.36 Provisorische Brandschotts / Brandschutzkissen**
Liefern, montieren, warten und nach Abschluss der
Bauphase fachgerecht entfernen von vorübergehenden
Brandschotts zur Abdichtung von Durchführungen
elektrischer Leitungen, Kabelbündel und Rohrleitungen
in Wänden, Decken und Böden. Die Brandschotts sind als
Brandschutzkissen aus nichtbrennbaren, zertifizierten
Materialien auszuführen und für wiederholte Montage
geeignet.

Anwendungsbereich:

- Temporäre Abdichtung von Elektroinstallationen
während der Rohbau- und Ausbauphase
- Schutz gegen Rauch- und Flammenausbreitung nach DIN
EN 1366-3 / EN 13501-2 oder gleichwertiger Norm
- Flexible Anpassung an unterschiedliche
Kabeldurchmesser und Kabelbündel

Technische Anforderungen:

- Material: nichtbrennbar, formstabil, wiederverwendbar
- Feuerwiderstand: mindestens EI 90

Einfache Montage ohne Beschädigung der Baukonstruktion
Montage und Demontage durch qualifiziertes Fachpersonal
Lieferumfang inkl. Halte- und Befestigungssystem

Besondere Hinweise:

Brandschotts während der gesamten Bauphase wirksam
erhalten
Nach Fertigstellung der Rohbauarbeiten die
Brandschutzkissen fachgerecht entfernen, lagern oder
entsorgen

Größe bis 0,01 m²
Menge: 4,000 St
Zuordnung: 444

**4.7.37 Provisorische Brandschotts / Brandschutzkissen**
Liefern, montieren, warten und nach Abschluss der
Bauphase fachgerecht entfernen von vorübergehenden
Brandschotts zur Abdichtung von Durchführungen
elektrischer Leitungen, Kabelbündel und Rohrleitungen
in Wänden, Decken und Böden. Die Brandschotts sind als
Brandschutzkissen aus nichtbrennbaren, zertifizierten
Materialien auszuführen und für wiederholte Montage
geeignet.

Anwendungsbereich:

- Temporäre Abdichtung von Elektroinstallationen
während der Rohbau- und Ausbauphase
- Schutz gegen Rauch- und Flammenausbreitung nach DIN
EN 1366-3 / EN 13501-2 oder gleichwertiger Norm
- Flexible Anpassung an unterschiedliche
Kabeldurchmesser und Kabelbündel

Technische Anforderungen:

- Material: nichtbrennbar, formstabil, wiederverwendbar
- Feuerwiderstand: mindestens EI 90

Einfache Montage ohne Beschädigung der Baukonstruktion
Montage und Demontage durch qualifiziertes Fachpersonal
Lieferumfang inkl. Halte- und Befestigungssystem

Besondere Hinweise:

Brandschotts während der gesamten Bauphase wirksam
erhalten
Nach Fertigstellung der Rohbauarbeiten die
Brandschutzkissen fachgerecht entfernen, lagern oder
entsorgen

Größe bis 0,02 m²
Menge: 2,000 St
Zuordnung: 444

**4.7.38 Dokumentation Brandschott**
Dokumentation der Brandschotte. Es sind alle erstellten
Brandschotte anhand eines Fotos zu dokumentieren. Die
Brandschotte sind zu nummerieren, in einen
Grundrissplan einzutragen und auf Papier und DVD in
einfacher Ausfertigung zu übergeben.
Menge: 1,000 Psch
Zuordnung: 449

#### Titel 4.8 Bau-Stromversorgung

*Hinweis*
Sicherstellung der kompletten Baustromversorgung
während der Baumassnahme, komplett mit allen
erforderlichen Leistungen mit Baustromverteilern,
Zwischenverkabelungen, Beleuchtungsanlagen inkl. aller
Zu- und Ableitungen. Anklemmarbeiten und PA sowie der
notwendigen, regelmäßigen Überprüfungen, Auf- und
Abbauarbeiten, Leitungsbrücken sowie allen
Nebenarbeiten und Kleinmaterial und Zubehör und
anschliessender Demontage und Wiederherstellung des
Originalzustandes.
Sämtliche notwendigen Prüfungen während des Betriebs
und deren Dokumentation sind mit einzukalkulieren.

Für die Kalkulation ist von einer Bauzeit von ca. 12
Monaten auszugehen.
Als Ausführungszeitraum gilt der Zeitraum vom
03.04.2028 bis einschließlich 30.04.2029 anzusetzen.

**4.8.01 Auf-/Abbau Umsetzen eines Baustromverteilers**
Umsetzen eines Baustromverteilers 44 kVA oder des
Baustellenkranverteilers mit deren Zuleitungen,
komplett inkl. aller erforderlichen Nebenleistungen wie
Abklemmen, Aufnehmen und Vertragen des Verteilers auf
der Baustelles sowie Aufnehmen und Umverlegen des
Zuleitungskabels jeweils zum neuen Standort, wieder
anschliessen der Anlagen, Inbetriebnahme mit
Funktionsprüfung und Messung, Dokumentation und
Prüfprotokoll mit Plakette.
Die Leistung ist mehrmals während des gesamten
Bauzeitraumes auf Abruf zu erbringen. Die Abruffrist
beträgt 3 Werktage, d. h. drei Werktage nach
Information durch den Auftraggeber hat der
Auftragnehmer die Leistung (Umsetzen des Verteilers)
betriebsfertig zu erbringen
Menge: 8,000 St
Zuordnung: 491

**4.8.02 Umverlegung Baubeleuchtung**
Umverlegung während der Bauzeit nach Vorgabe der
Bauleitung inkl. aller Nebenleistungen betriebsfertig
montieren, Ausleuchtung nach ASR. Die Baubeleuchtung
ist über die Zeitschaltuhr des Baustrom-
Beleuchtungsverteilers aus zu versorgen.
Menge: 2,000 St
Zuordnung: 491

**4.8.03 Gummischlauchleitung H07RN-F 5 G 6 SW**
Gummischlauchleitung 5x6 mm² in Teillängen zur
Verlängerung der Anschlussleitung der Stromversorgung
eines Baustromverteilers, als Bauprovisorium  verlegen
und betriebsfertig incl. aller Nebenleistungen
anschliessen und nach Beendigung der Bauarbeiten
abbauen und an den Bauherrn übergeben
Menge: 80,000 m
Zuordnung: 491

**4.8.04 Gummischlauchleitung H07RN-F 5 G 16 SW**
Gummischlauchleitung 5x16 mm² in Teillängen zur
Verlängerung der Anschlussleitung der Stromversorgung
eines Baustromverteilers, als Bauprovisorium  verlegen
und betriebsfertig incl. aller Nebenleistungen
anschliessen und nach Beendigung der Bauarbeiten
abbauen und an den Bauherrn übergeben
Menge: 110,000 m
Zuordnung: 491

**4.8.05 CEE-Verbindung 16A 5p**
CEE-Verbindung 16A  5-polig an vorhandenes Gummikabel
anschließen, einschließlich Kleinmaterial,
betriebsfertig konfektioniert und montiert liefern
Menge: 2,000 St
Zuordnung: 491

**4.8.06 CEE-Verbindung 32A 5p**
CEE-Verbindung 32A  5-polig an vorhandenes Gummikabel
anschließen, einschließlich Kleinmaterial,
betriebsfertig konfektioniert und montiert liefern
Menge: 2,000 St
Zuordnung: 491

**4.8.07 Anschluss an Hauptverteiler**
Provisorischer Anschluss eines Gummikabels 5 x 35 qmm
zur Baustromversorgung an die NSHV oder einen
vergleichbaren Unterverteilers, inkl. Klemm- und
Zugentlastung und allen erforderlichen Nebenarbeiten
Menge: 1,000 St
Zuordnung: 491

**4.8.08 Monatliche Prüfung Baustromanlage**
Monatliche Prüfung und Wartung der kompletten,
gelieferten oder aufgestellten Baustromanlagen.
Der Betrieb, Inspektion, Wartung und Störbehebung der
gesamten Baustromanlage umfasst sämtliche Maßnahmen zur
Durchführung eines geordneten Betriebes der
Baustromversorgung der Anlage/Einrichtung
entsprechend DIN VDE 0105 Teil 1 und UVV BGV A2.
Der Betrieb umfasst im wesentlichen die Durchführung
der betriebsmäßig erforderlichen Schaltungen und
arbeitstäglichen Prüfungen (RCD) sowie monatliche
Messungen der Schutzmaßnahmen entsprechend BGV A2.
Während der Bauphase muss die gesamte Baustromanlage
den jeweiligen Erfordernissen infolge des
Baufortschrittes entsprechend angepaßt werden, d.h. es
müssen Erweiterungen, Ergänzungen, Umlegungen,
Umsetzungen und Modifikationen an der Baustromanlage
durchgeführt werden.
Die gesamte Baustromanlage sowie die
Baustellenbeleuchtung ist in regelmäßigen
Abständen durch den AN zu kontrollieren und zu warten,
um  Stör- bzw. Ausfälle der Stromversorgung und somit
Stillstandszeiten auf der Baustelle auszuschließen.
Die Prüfungen sind zu dokumentieren und dem SiGeKo
monatlich auszuhändigen.
Der AN ist verpflichtet, Schäden und Störungen an der
Baustromanlage unverzüglich durch Fachpersonal zu
beheben, so dass die Gesamtanlage jederzeit den
Vorschriften entspricht und die Funktionsfähigkeit
sichergestellt ist.
Im Rahmen von Betrieb, Inspektion, Wartung und
Störbehebung sind u.a. folgende Arbeiten durchzuführen:

-  Prüfung der Funktionsfähigkeit der Gesamtanlagen
-  Prüfung von Fehlerstrom-Schutzeinrichtungen
-  Prüfung von Kabel- und Kabelanschlüssen
-  Prüfung der Kabel- und Leitungsanlagen auf
  Beschädigungen oder Isolationsfehler
-  Prüfung von Befestigungen
-  Prüfung  von Leuchten
-  Prüfung der Steckverbinder und Klemmstellen
-  Entfernen von Verschmutzungen
-  Durchführung von Messungen mit Meßprotokollen
-  Behebung von Korrosion
Menge: 12,000 Mon
Zuordnung: 491

**4.8.09 Abbau der Baustromanlage**
Abbau der kompletten, betriebsbereit installierten
Baustromanlage nach Abschluss der Bauarbeiten.
Leistungsumfang umfasst insbesondere:

Fachgerechter Abbau von
ca. 6 Baustromverteilern,
ca. 2 Baustellen-Kleinverteilern,
ca. 50 m Lichtschlauchsystem als Baustellenbeleuchtung
Trennen aller elektrischen Anschlüsse und Leitungen
Sicheres Außerbetriebnehmen der Anlage
Sortieren aller Anlagenteile,  Aufrollen aller Kabel,
etc.

Übergabe der Baustromanlage an den Bauherrn:

Entsorgung nicht wiederverwendbarer Materialien gemäß
den geltenden Vorschriften
Alle Arbeiten sind durch eine elektrotechnisch
befähigte Fachkraft auszuführen.
Die Leistung beinhaltet sämtliche Nebenleistungen,
Geräte und  Werkzeuge.
Menge: 1,000 Psch
Zuordnung: 491

#### Titel 4.9 Potentialausgleich und Erdung

*Hinweis*
Allgemeines
Beim Erstellen des Potentialausgleiches ist besonders
darauf zu achten, dass die Bildung von Schleifen
vermieden wird. Die Ausführung hat äußerst sorgfältig
zu erfolgen, um Streu- bzw. Störspannungen im Hause zu
vermeiden. Naßbereiche, Bäder und Duschen sowie
technische Anlagenteile sind in den PA einzubeziehen.
Alle Anlagen sind in den PA einzubeziehen.
Alle Verschraubungen sind selbstsichernd auszuführen.

Die Erdungsanlagen sind nach den Vorschriften des VDEW
und der DIN VDE-Richtlinien zu errichten.
Klein- und Befestigungsmaterial ist einzukalkulieren.

**4.9.01 Potentialausgleichschiene**
Potentialausgleichschiene aus Stahl, verzinkt, nach VDE
0609, mit schraubbarer Abdeckhaube, plombierbar,
komplett mit Zubehör, Beschriftung, Kleinmaterial und
kontaktsicheren Klemmen liefern betriebsfertig
verklemmt montieren
Menge: 2,000 St
Zuordnung: 446

**4.9.02 Potentialausgleichslitze**
Potentialausgleichslitze, flexibel, Länge 30 cm, incl.
Kabelklemmschuhen und Befestigungsmaterial zum
Überbrücken von Lüftungskanälen, Kabelrinnen, etc.
liefern und betriebsfertig montieren
Menge: 24,000 St
Zuordnung: 446

**4.9.03 Erdungsrohrschelle NW 30**
Erdungsrohrschelle für Wasser-, Heizungs- und sonstige
Metallkonstruktionen, mit Klemmschrauben  zum Anschluß
von Leitungen bis 16 qmm, incl. Befestigungmat. und
Muttern, komplett liefern und montieren für Rohre bis
NW 30 mm
Menge: 6,000 St
Zuordnung: 446

**4.9.04 Erdungsrohrschelle NW 60**
Erdungsrohrschelle für Wasser-, Heizungs- und sonstige
Metallkonstruktionen, mit Klemmschrauben  zum Anschluß
von Leitungen bis 16 qmm, incl. Befestigungmat. und
Muttern, komplett liefern und montieren für Rohre bis
NW 60 mm
Menge: 6,000 St
Zuordnung: 446

**4.9.05 Erdungsrohrschelle NW 100**
Erdungsrohrschelle für Wasser-, Heizungs- und sonstige
Metallkonstruktionen, mit Klemmschrauben  zum Anschluß
von Leitungen bis 16 qmm, incl. Befestigungmat. und
Muttern, komplett liefern und montieren für Rohre bis
NW 100 mm
Menge: 3,000 St
Zuordnung: 446

**4.9.06 Anschluß von metallenen Teilen**
Anschluß von metallenen Teilen für den zusätzlichen
Potentialausgleich mit selbstsichernden
Edelstahlschrauben und allem erforderlichen Zubehörs
Menge: 38,000 St
Zuordnung: 446

**4.9.07 PVC-Aderleitung H07V-U 1x4**
PVC-Aderleitung nach VDE 0281 mit allem Klein- und
Befestigungmaterial, in Leerrohren, in
Kunststoffkabelkanälen, in und unter Putz, im Mauerwerk
mit Stemmarbeiten, liefern und betriebsfertig verlegen
als  H07V-U 1 x 4 qmm
Menge: 240,000 m
Zuordnung: 446

**4.9.08 PVC-Aderleitung H07V-U 1x 6**
PVC-Aderleitung nach VDE 0281 mit allem Klein- und
Befestigungmaterial,  in und unter Putz, im Mauerwerk
oder im Bodenaufbau, mit Stemmarbeiten, liefern und
betriebsfertig verlegen als  H07V-U 1 x 6 qmm
Menge: 360,000 m
Zuordnung: 446

**4.9.09 Meßtechnische Überprüfung Pot-Ausgleich**
Meßtechnische Überprüfung nach DIN EN 0185 als Nachweis
der Funktionsfähigkeit des Potentialausgleichs inkl.
Überprüfung des Erdübergangswiderstandes und Erstellung
eines Prüfprotokolls einschließlich der
Revisionszeichnungen
in 3-facher Ausfertigung
Menge: 1,000 Psch
Zuordnung: 449

#### Titel 4.10 EDV- und FM-Netzwerk

*Hinweis*
Allgemeines
EDV- und FM-Verkabelung
Das EDV-Datennetz ist sternförmig strukturiert
aufzubauen.
Die Einhaltung der Grenzwerte ist sicherzustellen.
Für alle Anschlußpunkte ist ein Meßprotokoll zu
erstellen.
Die Bauteile für den 19 Zoll-Schrank sind in ein
vorhandenes Rack einzubauen.

**4.10.01 Netzwerkschrank 19-Zoll 43 HE, 800mm tief 800mm breit**
19-Zoll-EDV-Verteilerschrank, zur Aufnahme von
Patchfeldern, HxBxT ca.2000x800x800 mm, 43 HE.

1x  Grundgestell mit seitlicher 25 mm Rasterlochung
4x  482,6 mm (19") Lochwinkel mit frontseitiger
  Vierkantlochung für die Aufnahme von
Käfigmuttern
  gemäß IEC 297 d EIA
1x  Fronttür, Sichttür, innenliegend, mit 1-Punkt-
  Verriegelung (Vorreiber), Schwenkhebel und
  Schließung EK333 (austauschbar gegen DIN
  Profilhalbzylinder 30/10)
1x  Rücktür, geschlossen, innenliegend, mit 1-Punkt-
  Verriegelung (Vorreiber), Schwenkhebel mit
  Schließung EK333 (austauschbar gegen DIN
  Profilhalbzylinder 30/10)
2x  Seitenwände, verschraubt, innenliegend
1x  Dach mit Kabeleinführungen hinten (mit
  Bürstenleiste) und seitlich, Vorlaserungen
für bis zu 6
  Lüfter
1x  Boden mit Kabeleinführungen, 19" Ebene komplett
  offen, seitlich vorgelasert
4x  Nivellierfüße M10x60 mm, mit Kunststofffuß,
  Sechskant SW27
1x  zentraler Erdungsbolzen

liefern und betriebsfertig incl. aller Nebenleistungen
montieren

angebotenes Fabrikat  :
' ....................................'

angebotener  Typ :
' ....................................'
Menge: 1,000 St
Zuordnung: 457

**4.10.02 Kabelabfangschiene**
Kabelabfangschiene für vorstehenden LAN-Schrank oder
Rack, liefern und betriebsfertig incl.
Befestigungsmaterial und Zubehör montieren
Menge: 2,000 St
Zuordnung: 457

**4.10.03 Patchpanel Cat 6 24 Ports**
EDV- Patchpanel, Klasse E, Cat. 6, geschirmt, mit
einzeln geschirmten 24 RJ45 Buchsen diensteneutral bzw.
nach Bauherrnvorgabe fertig verklemmt und aufgelegt,
liefern und incl. Messprotokoll, farbigen Codiersets
dauerhafter Beschriftung pro Port und allem
erforderlichen Zubehörs betriebsfertig in vorhandenen
Verteilerschrank oder Rack einbauen
Menge: 4,000 St
Zuordnung: 457

**4.10.04 Rangierpanel**
Rangierpanel,  19" in 1 HE Ausführung, komplett aus
Metall, allem erforderlichen Zubehörs betriebsfertig in
vorhandenen Verteilerschrank oder Rack einbauen
Menge: 8,000 St
Zuordnung: 457

**4.10.05 6-fach-Schuko-Steckdosenleiste mit ÜSS**
230 V-Schiene mit Überspannungsschutz und 6
Schukosteckdosen komplett incl. Verdrahtung und allem
erforderlichen Zubehör, passend zu vorstehenden
Verteilerschränken liefern und betriebsfertig montieren
Menge: 1,000 St
Zuordnung: 457

**4.10.06 FM-Kleinverteiler a.P. bis 60 DA**
Liefern, montieren und betriebsfertig herstellen eines
Fernmelde-Kleinverteilers zur Wandmontage (Aufputz),
geeignet zur Aufnahme von bis zu 6 Anschlussleisten à
10 Doppeladern und für maximal 60 aufgelegte
Doppeladern.

Inkl. Montagewanne, Anschlussleisten, sämtlichem
Befestigungs- und Kleinmaterial, fachgerechtem
Auflegen, Beschalten, Kennzeichnen sowie
ordnungsgemäßer Kabelführung.

Mit Erstellung und Übergabe einer Anschluss- und
Belegungsdokumentation.

Ausführung: Wandverteiler, Aufputz
Schutzart: IP40
Farbe: grau
Abmessungen ca. 330 × 200 × 125 mm
Menge: 2,000 St
Zuordnung: 457

**4.10.07 FM-Kleinverteiler a.P. bis 100 DA**
Liefern, montieren und betriebsfertig herstellen eines
Fernmelde-Kleinverteilers zur Wandmontage (Aufputz),
geeignet zur Aufnahme von bis zu 6 Anschlussleisten à
10 Doppeladern und für maximal 100 aufgelegte
Doppeladern.

Inkl. Montagewanne, Anschlussleisten, sämtlichem
Befestigungs- und Kleinmaterial, fachgerechtem
Auflegen, Beschalten, Kennzeichnen sowie
ordnungsgemäßer Kabelführung.

Mit Erstellung und Übergabe einer Anschluss- und
Belegungsdokumentation.

Ausführung: Wandverteiler, Aufputz
Schutzart: IP40
Farbe: grau
Abmessungen ca. 330 × 330 × 125 mm
Menge: 1,000 St
Zuordnung: 457

**4.10.08 EDV-Datendose Cat 6, 1x RJ45 8-polig**
Datenanschlußdose als EDV-Anschlußdose UAE Cat 6 oder
Telefonanschlussdose geschirmt, mit einer
Anschlußmöglichkeiten RJ 45 8/8, diensteneutral belegt
nach Anforderung des Bauherrn, komplett jeweils
passender Zentralscheibe in der Farbe reinweiss,
glänzend aus dem Programm der Flächenschalter mit
anteiligem reinweissen Abdeckrahmen
Menge: 36,000 St
Zuordnung: 457

**4.10.09 EDV-Datendose Cat 6, 2x RJ45 8-polig**
Datenanschlußdose als EDV-Anschlußdose UAE Cat 6 oder
Telefonanschlussdose geschirmt, mit zwei
Anschlußmöglichkeiten RJ 45 8/8, diensteneutral belegt
nach Anforderung des Bauherrn, komplett jeweils
passender Zentralscheibe in der Farbe reinweiss,
glänzend aus dem Programm Flächenschalter mit
anteiligem reinweissen Abdeckrahmen

angebotenes Fabrikat:
'.............................................'

angebotener Typ:
'.............................................'
Menge: 6,000 St
Zuordnung: 457

**4.10.10 1-fach Aufputz-Gehäuse**
1-fach Aufputz-Gehäuse für Einsätze und Zentralscheiben
mit Abdeckrahmen, passend zum Schalterprogramm liefern
und inkl. aller Nebenleistungen und Kleinmaterial
montieren
Menge: 12,000 St
Zuordnung: 444

**4.10.11 2-fach Aufputz-Gehäuse**
2-fach Aufputz-Gehäuse für Einsätze und Zentralscheiben
mit Abdeckrahmen, passend zum Schalterprogramm liefern
und inkl. aller Nebenleistungen und Kleinmaterial
montieren
Menge: 4,000 St
Zuordnung: 444

**4.10.12 FM-Datenkabel nach IBM Cat 7**
FM-Datenkabel nach IBM Categorie 7a, Klasse F, S/STP
100
Ohm, für hochbitratige Übertragungen wie ATM oder
Fastethernet bis 1200 MHz, liefern und betriebsfertig
in
Kabelkanälen, Rohren, etc. verlegen als  Twistet Pair
4x2xAWG22, 1GHz MHz CAT.7a Erschwerniszuschläge für
Arbeiten in den vorhandenen Zwischendecken und
Fädelungsarbeiten durch Leuchtenöffnungen oder wegen
technisch hoher Installationsdichte sind mit
einzukalkulieren und werden nicht extra vergütet

angebotenes Fabrikat:
'.............................................'

angebotener Typ:
'.............................................'
Menge: 2860,000 m
Zuordnung: 457

**4.10.13 Messung EDV-Netz**
Messung einer fertig verlegten Datenkabellänge inkl.
der angeschlossenen Datenports der Datenverkabelung,
insbesondere Return Loss, Equal Level Far end Cross
Talk sowie Wellenwiderstand, Laufzeitverzögerung,
Gleichstromwiderstand, NEXT, Dämpfung,
Rückflußdämpfung, Schirmwiderstand, Echoantwort,
Kontinuität von Leitern, Leerlauf und Kurzschluß.
Nachweis der Einhaltung der Grenzwerte nach Klasse E
der DIN 50173-2000 bzw. ANSI/TIA/EIA-TSB-67,
Meßprotokoll und Kabelliste erstellen
Menge: 48,000 St
Zuordnung: 457

**4.10.14 LWL-Kabel 4 Fasern A/I-DQ(ZN)BH OM4**
Universalkabel Multimode A/I-DQ(ZN)BH 4G50/125 OM4 für
LAN Backbones als Verbindungskabel zwischen Haupt- und
Etagenverteiler, halogenfrei, metallfrei, liefern und
in Teillängen betriebsfertig in Kabelkanälen, Rohren,
auf Kabelwannen, an Steigetrassen, etc. verlegen als
Breakout-Kabel mit 4 Fasern 50/125
Menge: 2380,000 m
Zuordnung: 457

**4.10.15 LWL-Kabel 12 Fasern U-DQ(ZN)BH 1x12 OM4CCCT3.0 OM4**
Bezeichnung: U-DQ(ZN)BH 1x12 OM4CCCT3.0 OM4
ClearCurveTyp:012TEU-13198A2G-Dca
Äußerst biegsame Multimode-Glasfaser mit verbessertern
Makrobiegeeigenschaften. Ausgelegt auf enge Biegungen
und anspruchsvolle Streckenverläufe.

Anzahl der Fasern: 12
Ader-Art:verseilte Bündelader
Faser-Anzahl je Ader: 12
Faserart: Multimode 50/125
Kategorie: OM4
Mit Zugentlastung: ja
Bewehrung: ja
Mit Nagetierschutz: ja
Mantel-Farbe: schwarz
Kabel längswasserdicht: ja
Kabel querwasserdicht: nein
Kabel metallfrei: ja
Brandverhaltensklasse nach EN 13501-6:Dca
Rauchentwicklungsklasse nach EN 13501-6:s2
Abtropfverhaltensklasse nach EN 13501-6:d2
Säureentwicklungsklasse nach EN 13501-6:a1
Halogenfrei nach EN 60754-1/2:ja
Flammwidrig: nach IEC/EN 60332-1-2
Funktionserhalt: ohne
Raucharm nach EN 61034-2:ja
Außendurchmesser ca.:6,6 mm
Als Verbindungskabel zwischen Haupt- und
Klassenraumverteiler, halogenfrei, metallfrei, liefern
und in Teillängen betriebsfertig in Kabelkanälen,
Rohren, auf Kabelwannen, an Steigetrassen, etc.
verlegen als Breakout-Kabel mit 12 Fasern 50/125.
Menge: 45,000 m
Zuordnung: 457

**4.10.16 LWL-Kabel 4x12 Fasern A/I-DQ(ZN)BH OM4**
Universalkabel multimode A/I-DQ(ZN)BH 4x12G50/125 OM4
für LAN Backbones als Verbindungskabel zwischen Haupt-
und Etagenverteiler, halogenfrei, metallfrei, liefern
und in Teillängen betriebsfertig in Kabelkanälen,
Rohren, auf Kabelwannen, an Steigetrassen, etc.
verlegen als Breakout-Kabel mit 48 Fasern 50/125
Menge: 240,000 m
Zuordnung: 457

**4.10.17 LWL-Erdkabel 12 Fasern A-DQ(ZN)B2Y 12G50/125µm OM4 Multimode**
Außenkabel, metallfrei, längswasserdicht,
Nagetierschutz, UV-beständig, Mantel PE (schwarz)
VDE-Bezeichnung: A-DQ(ZN)B2Y
Standards:
Längswasserdicht: IEC-60794-1-2
Übertragung: IEC 60793, ITU-T G651
Verkabelung: ISO11801, EN 50173
Temperaturbereiche:
Betrieb: -20°C ~ 70°C
Transport/Lagerung: -40°C ~ 70°C
Installation: -10°C ~ 50°C

Alls Verbindungskabel  liefern und in Teillängen
betriebsfertig in Kabelkanälen, Rohren, auf
Kabelwannen, an Steigetrassen, etc. verlegen als
Breakout-Kabel mit 12 Fasern 50/125
Menge: 85,000 m
Zuordnung: 457

*Hinweis*
FTTO Komponenten 19" Einbauten

**4.10.18 Glasfaserspleissbox incl. 24 Duplex-Port-LWL Frontplatte**
19" LWL-Patchpanel, ausziehbar, 1 HE, bestückt
mit 24 LC Duplexkupplungen OM4 9/125µm
Staubschutz: Shutter
Mit  48 aufgesteckten und ca. 0,8 m
abgestrippten Pigtails, 2 m lang eingelegt in
Kassette. Patchfeld aus verwindungssteifen,
verzinkten Stahlblech. Farbe: RAL 7035
(lichtgrau).

Die LWL LC Duplexkupplungen sind incl. allem
erforderlichen Zubehörs, für Vor-Ort-Konfektionierung,
mit Kabelschutzkomponenten, mit funktionsfertigem
Spleiss, inkl. protokollierter Messung komplett mit
Kleinmaterial und allen erforderlichen Nebenleistungen
betriebsfertig zu liefern und zu herzustellen, inkl.
allen Pigtails, absetzen, einlegen, anstecken, liefern
und betriebsfertig mit Klein- und Befestigungsmaterial
in Verteilerschrank oder Rack betriebsfertig montieren.
Menge: 1,000 St
Zuordnung: 457

**4.10.19 Glasfaserspleissbox incl. 48 Duplex-Port-LWL Frontplatte**
19" LWL-Patchpanel, ausziehbar, 2 HE, bestückt
mit 48  LC Duplexkupplungen OM4  9/125µm
Staubschutz: Shutter
Mit 96 aufgesteckten und ca. 0,8 m
abgestrippten Pigtails, 2 m lang eingelegt in
Kassette. Patchfeld aus verwindungssteifen,
verzinkten Stahlblech. Farbe: RAL 7035
(lichtgrau).

Die LWL LC Duplexkupplungen sind incl. allem
erforderlichen Zubehörs, für Vor-Ort-Konfektionierung,
mit Kabelschutzkomponenten, mit funktionsfertigem
Spleiss, inkl. protokollierter Messung komplett mit
Kleinmaterial und allen erforderlichen Nebenleistungen
betriebsfertig zu liefern und zu herzustellen, inkl.
allen Pigtails, absetzen, einlegen, anstecken, liefern
und betriebsfertig mit Klein- und Befestigungsmaterial
in Verteilerschrank oder Rack betriebsfertig montieren.
Menge: 6,000 St
Zuordnung: 457

*Hinweis*
FTTO Komponenten

**4.10.20 Montage 7-Port Ethernet 10G Mirco Switch PoE++**
Nur Montage des unten beschriebenen Gerätes.

10G Uplinks (IEEE 802.3ae) 2x 1/10G Uplink für maximale
Performance und Flexibilität im FTTO-Netzwerk 2.5/5G
Downlink (IEEE 802.3bz) Multi Gigabit Port, optimiert
für den Betrieb von Wi-Fi 6-Netzwerken PoE++ PSE Local
Port (IEEE 802.3bt) Downlink mit bis zu 60W-PoE-
Versorgung IT-Sicherheit  Featureset für hohes Maß an
IT-Sicherheit Kompaktes Einbauformat M45 Kompaktes M45-
Format zur einfachen und baukonformen Installation
Lüfterloses Design Keine Geräuschemission zum Einsatz
im Arbeitsplatzbereich Docker Virtualization
Environment Integriertes Docker System zur freien
Programmierung von Sonderfunktionen Standardisierte
Netzwerkredundanz (ERPS nach G.8032v2) Featureset für
besondere Redundanztopologien im FTTO-Netzwerk .

Eigenschaften:
10 Gigabit Ethernet Switch
Lüfterloser 10 Gigabit Ethernet Switch
Layer-2+ Store-and-forward, Full Wire-Speed, Nonblocking Max. 16K MAC Adressen, Automatisches Learning
und Aging Jumbo Frames (max. 10KBytes)

Netzwerk-Management
Unterstützung gängiger Management Standards
Web Manager (HTTPS, HTTP, Custom Certificates)
Industriestandard CLI via SSH, Telnet
Konsolenschnittstelle
SNMP v1/v2c/v3 Transport Security Model (TSM)
Software-Integration  als zentrale Management Lösung
für die Konfiguration von Netzwerken und Geräten
Docker-Virtualisierungsumgebung für kundenspezifische
Automatisierung

Security
Wählbare User Authentifizierungs Modi: Local DB,
RADIUS, TACACS+
Zugriffsberechtigungen konfigurierbar für Benutzer und
Gruppen
Portbasierte Netzwerkzugriffs steuerung
o MAC Locking
o MAC via RADIUS, IEEE 802.1X
o IEEE 802.1X Supplicant, incl. MD5, PEAP, PEAP-MSCHAP
v2, TTLS, TLS v1.2/v1.3
Access Control Lists
Storm Control
DHCP Snooping, ARP Inspection, PPPoE Snooping

Redundanz
Spanning Tree: STP, RSTP, MSTP
Ethernet Ring Protection Switching (ERPS), G.8032 v2
Redundant Ring Protocol

Firmware-Management
Update via Web UI, FTP, FTPS
Import und Export von Konfigurationen Power-over-
Ethernet (PoE+/++)
4x IEEE 802.3af/at PoE+ PSE (max. 30 W/Port)
1x IEEE 802.3af/at/bt PoE++ PSE (max. 60 W)
Maximales PoE-Budget: 120 W

Anschlüsse Uplink
2x SFP/SFP+ slot, 1/10GBase-X Downlink
1x RJ-45 Port, 1/2.5/5GBase-T Local Ports
4x RJ-45 Port, 10/100/1000Base-T Power Supply
3-polige Schraub-/Steckklemme für massiven Draht oder
flexible Litze
Zusätzliche Erdung (PE) über 6,3 mm Flachstecker
Konsolen-Anschluss
USB-C-Anschluss

Stromversorgung
Eingang 50..57 VDC (54 VDC typ.)
Leistungsauf nahme Typ. 13 W (ohne PoE) max. 135 W
(inkl. PoE) (volle Leistungsabgabe nur unter geeigneten
Installations bedingungen)
Anschluss 3-polige Schraub-/Steck klemme, PE/-/+
Erdung (FE) 6,3 mm Flachstecker

Montage
Snap-In-Montage 45 mm (ohne Schraubbefestigung)
Horizontale Montage, vertikale Anordnung möglich
Kompatibel mit gängigen Elektro installationssystemen
mit Adapter rahmen

Abmessungen und Montage
Abmessungen 90 mm x 45 mm x 62 mm (B x T x H, ohne
Anschlüsse)
Montagetiefe 35 mm
Gewicht ca. 280 g
Montage Horizontal, vertikale Anordnung möglich

Bauteil wird durch Bauherr bereitgestellt, anzubieten
ist lediglich die Montage. Die Programmierung und
Konfiguration erfolgt durch die IT-Fachfirma (NUR
MONTAGE!).

Einbau inklusive bereitgestelltem Zubehör für jeweilige
Einbausituation, Beschriftung in vorhandener
Mediensäule, Brüstungskanal, Möbel, Aufputzgehäuse.
Menge: 30,000 St
Zuordnung: 457

**4.10.21 Montage Schaltnetzteil für PoE+ Micro Switch**
Passend zu  vorstehendem Micro Switch.

Ausgelegt für  Micro Switches und Desktop Switches mit
PoE PSE Funktion
Eingangsspannung: 115..230 VAC
Wechselspannungsindikator LED
Ausgangsspannung: 54 VDC
Ausgang voll geregelt und geschützt
Überspannungs- und Überlastschutz
DC-Ausgangsanschluss: festes Kabel mit Mini-Combicon-
Stecker
Kabellängen: 1m
Kein Geräusch und kein mechanischer Verschleiß durch
lüfterlosen Betrieb
Montagefreie Anwendung
Schutzisolation
Schwarzes Kunststoffgehäuse
65 W DC Ausgangsleistung für Micro Switches und für
Desktop Switches mit PoE PSE-Funktion gemäß IEEE
802.3af/at
Euro Connector am AC-Eingang

Bauteil wird durch Bauherr bereitgestellt, anzubieten
ist lediglich die Montage (NUR MONTAGE !).

Betriebsfertig angeschlossen in vorhandener
Mediensäule, Brüstungskanal, Möbel einbauen.
Menge: 30,000 St
Zuordnung: 457

**4.10.22 Kompakt-Spleißbox Teilnehmeranschluss AP 2xLC Duplex**
LWL-Kompakt-Spleißbox zur Aufnahme von Spleißkassetten,
oder Spleißkassetten und Verteilerplatten.
Pulverbeschichtetes Metallgehäuse mit abschließbarem
Klappdeckel;
Montagelöcher zur Wandbefestigung;
Dichtungsleisten für ankommende und herausgeführte
Kabel auf den Gehäuseseiten integriert;
Kabelbinderbefestigungen im Gehäuse integriert;
Mind. 1 Schraubbolzen mit Rändelmutter zur
werkzeuglosen Montage von Spleißkassetten und/oder
Verteilerplatte;
Verteilerplatten mit Montageausschnitten für für ST,
SC, SC-Duplex, LC-Duplex, LC-Quad und E2000 verfügbar;
Frontseitiger Laserwarnhinweis;

Anforderungen:
Gehäuse:
- Maße: max. 265 x 150 mm (HxB)
- Befestigungsraster: 160 x 120 x 6mm (HxBxd)
- Tiefe: max. 55mm
- Schutzklasse: mind. IP30
- Material: Stahlblech, pulverbeschichtet
- Farbe: lichtgrau, RAL 7035

Liefern und komplett inkl. aller notwendigen
Zubehörteile, fertig bestückt mit 2 x LCD-Kupplungen
(die LWL LCD Kupplung ist incl. allem erforderlichen
Zubehörs, für Vor-Ort-Konfektionierung, mit
Kabelschutzkomponenten, mit funktionsfertigem Spleiss,
inkl. protokollierter Messung komplett mit
Kleinmaterial und allen erforderlichen Nebenleistungen
betriebsfertig liefern, herzustellen,) inkl. allen
Pigtails, absetzen, einlegen, anstecken, liefern und
betriebsfertig mit Klein- und Befestigungsmaterial zu
montieren.

angebotenes Fabrikat  :
' ....................................'

angebotener  Typ :
' ....................................'
Menge: 30,000 St
Zuordnung: 457

**4.10.23 LWL Duplex-Patchkabel LC-LC, Multimode 1m**
LC-LC Duplex LWL Patchkabel 50/125µm OM4

- Glasfaser Patchkabel mit halogenfreiem Kabelmantel
Farbe
  erikaviolett
- geringe Steckerdämpfung
- farblich kodierte Knickschutztüllen (rot/schwarz)
- beidseitig hochwertige LC duplex Stecker
konfektioniert
- ein Duplexclip montiert und ein Weiterer beiliegend,
um
  Kabel als 1:1 oder cross-over zu nutzen
- geeignet für 10Gbit Ethernet

Technische Daten:
Kabeltyp:  Glasfaser LWL duplex Patchkabel I-
V(ZN)H 2x1G50/125µm OM4 LSZH (halogenfrei)
LWL Faser:  multimode 50/125µm  OM4
LWL-Stecker A:  LC/PC duplex
LWL-Stecker B:  LC/PC duplex
Anwendung:  LWL Lichtwellenleiter multimode OM4
Anschlusskabel zwischen LC Duplex Ports

Betriebsfertig liefern, verlegen und anschließen.
Menge: 29,000 St
Zuordnung: 457

**4.10.24 LWL Duplex-Patchkabel LC-LC, Multimode 2m**
LC-LC Duplex LWL Patchkabel 50/125µm OM4

- Glasfaser Patchkabel mit halogenfreiem Kabelmantel
Farbe
  erikaviolett
- geringe Steckerdämpfung
- farblich kodierte Knickschutztüllen (rot/schwarz)
- beidseitig hochwertige LC duplex Stecker
konfektioniert
- ein Duplexclip montiert und ein Weiterer beiliegend,
um
  Kabel als 1:1 oder cross-over zu nutzen
- geeignet für 10Gbit Ethernet

Technische Daten:
Kabeltyp:  Glasfaser LWL duplex Patchkabel I-
V(ZN)H 2x1G50/125µm OM4 LSZH (halogenfrei)
LWL Faser:  multimode 50/125µm  OM4
LWL-Stecker A:  LC/PC duplex
LWL-Stecker B:  LC/PC duplex
Anwendung:  LWL Lichtwellenleiter multimode OM4
Anschlusskabel zwischen LC Duplex Ports

Betriebsfertig liefern, verlegen und anschließen.
Menge: 2,000 St
Zuordnung: 457

**4.10.25 LWL Duplex-Patchkabel LC-LC, Multimode 3m**
LC-LC Duplex LWL Patchkabel 50/125µm OM4

- Glasfaser Patchkabel mit halogenfreiem Kabelmantel
Farbe
  erikaviolett
- geringe Steckerdämpfung
- farblich kodierte Knickschutztüllen (rot/schwarz)
- beidseitig hochwertige LC duplex Stecker
konfektioniert
- ein Duplexclip montiert und ein Weiterer beiliegend,
um
  Kabel als 1:1 oder cross-over zu nutzen
- geeignet für 10Gbit Ethernet

Technische Daten:
Kabeltyp:  Glasfaser LWL duplex Patchkabel I-
V(ZN)H 2x1G50/125µm OM4 LSZH (halogenfrei)
LWL Faser:  multimode 50/125µm  OM4
LWL-Stecker A:  LC/PC duplex
LWL-Stecker B:  LC/PC duplex
Anwendung:  LWL Lichtwellenleiter multimode OM4
Anschlusskabel zwischen LC Duplex Ports

Betriebsfertig liefern, verlegen und anschließen.
Menge: 1,000 St
Zuordnung: 457

**4.10.26 LWL Duplex-Patchkabel LC-LC, Multimode 5m**
LC-LC Duplex LWL Patchkabel 50/125µm OM4

- Glasfaser Patchkabel mit halogenfreiem Kabelmantel
Farbe
  erikaviolett
- geringe Steckerdämpfung
- farblich kodierte Knickschutztüllen (rot/schwarz)
- beidseitig hochwertige LC duplex Stecker
konfektioniert
- ein Duplexclip montiert und ein Weiterer beiliegend,
um
  Kabel als 1:1 oder cross-over zu nutzen
- geeignet für 10Gbit Ethernet

Technische Daten:
Kabeltyp:  Glasfaser LWL duplex Patchkabel I-
V(ZN)H 2x1G50/125µm OM4 LSZH (halogenfrei)
LWL Faser:  multimode 50/125µm  OM4
LWL-Stecker A:  LC/PC duplex
LWL-Stecker B:  LC/PC duplex
Anwendung:  LWL Lichtwellenleiter multimode OM4
Anschlusskabel zwischen LC Duplex Ports

Betriebsfertig liefern, verlegen und anschließen.
Menge: 4,000 St
Zuordnung: 457

**4.10.27 LWL Duplex-Patchkabel LC-LC, Multimode 10m**
LC-LC Duplex LWL Patchkabel 50/125µm OM4

- Glasfaser Patchkabel mit halogenfreiem Kabelmantel
Farbe
  erikaviolett
- geringe Steckerdämpfung
- farblich kodierte Knickschutztüllen (rot/schwarz)
- beidseitig hochwertige LC duplex Stecker
konfektioniert
- ein Duplexclip montiert und ein Weiterer beiliegend,
um
  Kabel als 1:1 oder cross-over zu nutzen
- geeignet für 10Gbit Ethernet

Technische Daten:
Kabeltyp:  Glasfaser LWL duplex Patchkabel I-
V(ZN)H 2x1G50/125µm OM4 LSZH (halogenfrei)
LWL Faser:  multimode 50/125µm  OM4
LWL-Stecker A:  LC/PC duplex
LWL-Stecker B:  LC/PC duplex
Anwendung:  LWL Lichtwellenleiter multimode OM4
Anschlusskabel zwischen LC Duplex Ports

Betriebsfertig liefern, verlegen und anschließen.
Menge: 3,000 St
Zuordnung: 457

**4.10.28 LWL Duplex-Patchkabel LC-LC, Multimode 15m**
LC-LC Duplex LWL Patchkabel 50/125µm OM4

- Glasfaser Patchkabel mit halogenfreiem Kabelmantel
Farbe
  erikaviolett
- geringe Steckerdämpfung
- farblich kodierte Knickschutztüllen (rot/schwarz)
- beidseitig hochwertige LC duplex Stecker
konfektioniert
- ein Duplexclip montiert und ein Weiterer beiliegend,
um
  Kabel als 1:1 oder cross-over zu nutzen
- geeignet für 10Gbit Ethernet

Technische Daten:
Kabeltyp:  Glasfaser LWL duplex Patchkabel I-
V(ZN)H 2x1G50/125µm OM4 LSZH (halogenfrei)
LWL Faser:  multimode 50/125µm  OM4
LWL-Stecker A:  LC/PC duplex
LWL-Stecker B:  LC/PC duplex
Anwendung:  LWL Lichtwellenleiter multimode OM4
Anschlusskabel zwischen LC Duplex Ports

Betriebsfertig liefern, verlegen und anschließen.
Menge: 1,000 St
Zuordnung: 457

**4.10.29 LWL Duplex-Patchkabel LC-LC, Multimode 20m**
LC-LC Duplex LWL Patchkabel 50/125µm OM4

- Glasfaser Patchkabel mit halogenfreiem Kabelmantel
Farbe
  erikaviolett
- geringe Steckerdämpfung
- farblich kodierte Knickschutztüllen (rot/schwarz)
- beidseitig hochwertige LC duplex Stecker
konfektioniert
- ein Duplexclip montiert und ein Weiterer beiliegend,
um
  Kabel als 1:1 oder cross-over zu nutzen
- geeignet für 10Gbit Ethernet

Technische Daten:
Kabeltyp:  Glasfaser LWL duplex Patchkabel I-
V(ZN)H 2x1G50/125µm OM4 LSZH (halogenfrei)
LWL Faser:  multimode 50/125µm  OM4
LWL-Stecker A:  LC/PC duplex
LWL-Stecker B:  LC/PC duplex
Anwendung:  LWL Lichtwellenleiter multimode OM4
Anschlusskabel zwischen LC Duplex Ports

Betriebsfertig liefern, verlegen und anschließen.
Menge: 2,000 St
Zuordnung: 457

**4.10.30 LWL Duplex-Patchkabel LC-LC, Multimode 30m**
LC-LC Duplex LWL Patchkabel 50/125µm OM4

- Glasfaser Patchkabel mit halogenfreiem Kabelmantel
Farbe
  erikaviolett
- geringe Steckerdämpfung
- farblich kodierte Knickschutztüllen (rot/schwarz)
- beidseitig hochwertige LC duplex Stecker
konfektioniert
- ein Duplexclip montiert und ein Weiterer beiliegend,
um
  Kabel als 1:1 oder cross-over zu nutzen
- geeignet für 10Gbit Ethernet

Technische Daten:
Kabeltyp:  Glasfaser LWL duplex Patchkabel I-
V(ZN)H 2x1G50/125µm OM4 LSZH (halogenfrei)
LWL Faser:  multimode 50/125µm  OM4
LWL-Stecker A:  LC/PC duplex
LWL-Stecker B:  LC/PC duplex
Anwendung:  LWL Lichtwellenleiter multimode OM4
Anschlusskabel zwischen LC Duplex Ports

Betriebsfertig liefern, verlegen und anschließen.
Menge: 1,000 St
Zuordnung: 457

*Hinweis*
Vor-Ort-Konfektionierung
Die folgenden Positionen sind für Vor-Ort-
Konfektionierung von LWL-Leitungen bei besonderem
Bedarf.
Grundsätzlich sind die Spleiss-Arbeiten und
Meßprotokolle in den Einheitspreisen der Spleissboxen
wie in den jeweiligen Positionen beschrieben enthalten.

**4.10.31 LWL Kupplung Duplex inkl. Einbau/Spleiss**
LWL LC Kupplung inkl. allem erforderlichen Zubehörs,
für Vor-Ort-Konfektionierung, mit
Kabelschutzkomponenten, funktionsfertiger Spleiss,
komplett mit Kleinmaterial und allen erforderlichen
Nebenleistungen betriebsfertig liefern, spleißen,
montieren und herstellen
Menge: 16,000 St
Zuordnung: 457

**4.10.32 LC Stecker Multimode (OM4) Duplex**
Faserkategorie Multimode (OM4)
Produkttyp Feldinstallierbare Stecker
Technologie Kein Kleben und Polieren
RoHS Frei von gefährlichen Substanzen gemäß RoHS 2011/
65/EU Umgebungsbedingungen
Temperaturbereich, Betrieb -40 °C bis 75 °C
Design - Stecker Steckertyp LC
Ferrulenmaterial Keramik
Mechanische Eigenschaften - Stecker
Nominaler Faseraußendurchmesser 125 µm
Zugkraft für ummanteltes Kabel 44 N
Dauerhaltbarkeit = 0,2 dB Änderung, 500 Steckzyklen,
FOTP-21
Zugkraft 900 µm Kabel 4,9 N (1,1 lb), Veränderung = 0,2
dB, FOTP-6

Liefern, betriebsfertig angeschlossen und konfiguriert
montieren.

angebotenes Fabrikat  :
' ....................................'

angebotener  Typ :
' ....................................'
Menge: 16,000 St
Zuordnung: 457

**4.10.33 LWL ODTR-Messung**
Protokollierte Messung, Meßprotokoll und Kabelliste
erstellen
Menge: 16,000 St
Zuordnung: 457

**4.10.34 HDMI-Übertragungsset (Transmitter/Receiver) über HDBaseT 3.0**
Liefern und montieren eines HDMI-Übertragungssets
bestehend aus Transmitter und Receiver zur
unkomprimierten Übertragung von HDMI-Signalen über
strukturierte Verkabelung.
Das System überträgt HDMI-Videosignale mit einer
Auflösung bis 4K@60 Hz (4:4:4) über eine Distanz von
bis zu 100 m mittels CAT6A/CAT7-Kabel unter Nutzung der
HDBaseT-3.0-Technologie, ohne Signalkomprimierung.

Unterstützt werden zusätzlich:

- HDMI 2.0 mit einer Bandbreite bis 18 Gbit/s
- HDR10(+), Dolby Vision und HLG
- HDCP 2.2, inkl. HDCP-Bypass
- USB 2.0 High-Speed-Übertragung, umschaltbar zwischen
Host- und Device-Profil
- Audio De-Embedding sowie eARC/ARC (enhanced / Audio
Return Channel)
- Durchleitung von IR- und RS-232-Steuersignalen
- Parallele Übertragung von Gigabit-Ethernet über
dasselbe CATx-Kabel
- HDMI-Loop-Out am Transmitter

Die Spannungsversorgung erfolgt über Power over Cable
(PoC), bidirektional, sodass nur ein Netzteil
erforderlich ist.

Leistungsumfang:

- Lieferung aller erforderlichen Komponenten
- Fachgerechte Montage
- Anschluss und Inbetriebnahme
- Funktionsprüfung
- Übergabe in betriebsfertigem Zustand

angebotenes Fabrikat:
'.............................................'

angebotener Typ:
'.............................................'
Menge: 3,000 St
Zuordnung: 455

**4.10.35 HDMI Kabel, Länge 2 m**
Liefern eines HDMI-Kabels für die Signalübertragung
zwischen Projektor und Quellgeräten. Das Kabel muss für
hochauflösende Bild- und Tonsignale geeignet sein.

Technische Anforderungen:

- Länge: 2?m
- HDMI-Version: mindestens 2.0 oder höher
- Auflösung: unterstützt mindestens WUXGA (1920 × 1200)
und 4K @ 60?Hz
- HDCP-kompatibel
- Geeignet für digitale Audio- und Videoübertragung
- Stecker: vergoldet, robust, rutschfest
- Kabelqualität: abgeschirmt, bruchfest, flexibel
- CE-konform und RoHS-konform

Montage und Inbetriebnahme:

- Lieferung des Kabels betriebsfertig
- liefern und inkl. aller erforderlichen
Nebenleistungen betriebsfertig in Kabelkanälen, Rohren,
in Deckenhohlräumen fädeln, etc. verlegen

Angebotenes Fabrikat: Belkin / KabelDirekt oder
gleichwertig
Type: HDMI 2.0, 2?m
Menge: 3,000 St
Zuordnung: 455

**4.10.36 HDMI Kabel, Länge 5 m**
Liefern eines HDMI-Kabels für die Signalübertragung
zwischen Projektor und Quellgeräten. Das Kabel muss für
hochauflösende Bild- und Tonsignale geeignet sein.

Technische Anforderungen:

- Länge: 5?m
- HDMI-Version: mindestens 2.0 oder höher
- Auflösung: unterstützt mindestens WUXGA (1920 × 1200)
und 4K @ 60?Hz
- HDCP-kompatibel
- Geeignet für digitale Audio- und Videoübertragung
- Stecker: vergoldet, robust, rutschfest
- Kabelqualität: abgeschirmt, bruchfest, flexibel
- CE-konform und RoHS-konform

Montage und Inbetriebnahme:

- Lieferung des Kabels betriebsfertig
- liefern und inkl. aller erforderlichen
Nebenleistungen betriebsfertig in Kabelkanälen, Rohren,
in Deckenhohlräumen fädeln, etc. verlegen

Verpackung und technische Dokumentation
Angebotenes Fabrikat: Belkin / KabelDirekt oder
gleichwertig
Type: HDMI 2.0, 5?m
Menge: 3,000 St
Zuordnung: 455

**4.10.37 USB 2.0-Kabels, Typ A, Länge 2 m**
Liefern eines USB-Kabels für die Verbindung von
Projektor, PC oder Peripheriegeräten im Lehrerzimmer
oder Veranstaltungsraum. Das Kabel muss für
Datenübertragung gemäß USB 2.0-Standard geeignet sein.

Technische Anforderungen:

- USB-Version: 2.0
- Stecker: Typ A - Typ A
- Länge: 2?m
- Datenübertragungsrate: bis zu 480?Mbit/s
- Kabelqualität: abgeschirmt, bruchfest, flexibel
- CE- und RoHS-konform
- Geeignet für den dauerhaften Einsatz in Schul- und
Veranstaltungsräumen

Montage und Inbetriebnahme:

- Lieferung des Kabels betriebsfertig
- liefern und inkl. aller erforderlichen
Nebenleistungen betriebsfertig in Kabelkanälen, Rohren,
in Deckenhohlräumen fädeln, etc. verlegen

Verpackung und technische Dokumentation
Angebotenes Fabrikat: Belkin / KabelDirekt oder
gleichwertig
Type: USB 2.0, Typ A, 2?m
Menge: 3,000 St
Zuordnung: 455

**4.10.38 USB 2.0-Kabels, Typ A, Länge 5 m**
Liefern eines USB-Kabels für die Verbindung von
Projektor, PC oder Peripheriegeräten im Lehrerzimmer
oder Veranstaltungsraum. Das Kabel muss für
Datenübertragung gemäß USB 2.0-Standard geeignet sein.

Technische Anforderungen:

- USB-Version: 2.0
- Stecker: Typ A - Typ A
- Länge: 5?m
- Datenübertragungsrate: bis zu 480?Mbit/s
- Kabelqualität: abgeschirmt, bruchfest, flexibel
- CE- und RoHS-konform
- Geeignet für den dauerhaften Einsatz in Schul- und
Veranstaltungsräumen

Montage und Inbetriebnahme:

- Lieferung des Kabels betriebsfertig
- liefern und inkl. aller erforderlichen
Nebenleistungen betriebsfertig in Kabelkanälen, Rohren,
in Deckenhohlräumen fädeln, etc. verlegen

Verpackung und technische Dokumentation
Angebotenes Fabrikat: Belkin / KabelDirekt oder
gleichwertig
Type: USB 2.0, Typ A, 5?m
Menge: 3,000 St
Zuordnung: 455

*Hinweis*
Regiearbeiten Umbau Bestandsverteiler
Während der vereinbarten Ausführungsfrist und bis 6
Monate nach erfolgreicher Schlußabnahme gilt folgender
Stundenverrechnungssatz für nachträglich durch den
Bauherrn beauftragte Leistungen.
Der Stundensatz ist als durchschnittlicher
Verrechnungssatz für eine volle Arbeitsstunde für alle
Monteure (Meister, Obermonteur, Helfer, Lehrling, etc.)
anzugeben. Alle Kosten wie Auslösen, Fahrkostenvergütungen, Wegepauschalen, Sonn- und Feiertagszuschläge, etc. sind mit einzukalkulieren.
Die Beauftragung der vollen nachstehenden Stundenzahlen
sind nicht verbindlich, sondern wird direkt vor Ort je
Bedarf und nach Arbeitsanfall beauftragt.

Grundsätzlich sind Regieleistungen vor
Ausführungsbeginn bei der Fachbauleitung schriftlich
anzukündigen und freigeben zu lassen.
Nicht schriftlich angekündigte Arbeiten werden nicht
anerkannt.

Der Nachweis der erbrachten Leistung ist mit Datum und
fortlaufender Nummerierung innerhalb von 6 Werktagen
bei der Bauleitung vorzulegen.
Nicht rechtzeitig vorgelegte Regienachweise werden
nicht anerkannt.

**4.10.39 Obermonteur**
Obermonteur-, Fernmeldetechniker-, EDV-Technikerstunde
(Elektrofachausbildung incl. bestandener
Abschlussprüfung und 6 Jahre Berufserfahrung nach
Abschluss der Ausbildung muss auf Nachfrage
nachgewiesen
werden)
Menge: 10,000 Std
Zuordnung: 449

#### Titel 4.11 Beleuchtungsanlagen

*Hinweis*
Beleuchtungsanlagenvorbemerkung
Sämtliche Leuchten sind komplett betriebsbereit, incl.
der erforderlichen Leuchtmittel, der Vorschaltgeräte,
allem Klein- und Befestigungsmaterial sowie unter
Berücksichtigung von Montagehöhen bis ca. 5,50 m
anzubieten.

Bei allen Leuchten ist das betriebsfertige Liefern und
Montieren mit allen erforderlichen Arbeiten
einzukalkulieren. Dazu gehören auch Klemmen,
Befestigungsmaterial, Verschraubungen und Abdichtungen
in der jeweiligen Leuchtenschutzart. Vorhaltekosten für
notwendige Arbeitsmittel, Werkzeuge, Staffeleien,
Leitern, Gerüste für Montagehöhe bis 6,50 Meter,
Bohrmaschinen, Sägen, etc. ist in den Einheitspreis
einzukalkulieren.

Die Deckenbaldachine, Stahlseilbefestigungen und
sonstiges Kleinmaterial ist an die jeweilige Deckenform
anzupassen. Baldachine sind, falls gefordert, auf
Gärung zu schneiden und nach Anweisung der Bauleitung
auszurichten.

Alle Leuchten und Leuchtmittel müssen den allgemeinen
Regeln der Technik und der VDE-Vorschriften
entsprechen. Zum Nachweis der Sicherheit müssen die
Leuchten das VDE-Zeichen tragen. Nach Aufforderung ist
die VDE-Prüfbescheinigung des Leuchtenherstellers
vorzulegen. Zudem ist nachzuweisen, dass der Rückgang
des Leuchtenlichtstromes bei LED (LED-Degradation) in
Bezug auf die Lebensdauer (50.000h) den Kennwert L 80%
, laut Vorgabe ZVEI, nicht unterschreitet.
Bei Abweichungen ist die Beleuchtungsanlage in Form von
Neuberechnung der lichttechnischen Eigenschaften mit
entsprechend angepassten LED Wartungsfaktor
nachzuweisen. Der Nachweis ist dem Angebot beizufügen.
Die Leuchten sind mit allen zum sicheren Betrieb
benötigten elektrischen Betriebsmitteln (Klemmen,
Verdrahtung usw.) zu kalkulieren. In den
Einheitspreisen sind
auch Kosten für Hilfsmittel (Spezialwerkzeug,
Handschuhe u.
a.) sowie die ordnungsgemäße Montage (ohne Risse,
Lackbeschädigungen und Fingerabdrücke an
Reflexionsteilen) zu berücksichtigen.
Vor Bestellung der Leuchten ist Rücksprache mit der
Bauleitung bzgl. einer Leuchtenbemusterung zu halten.
Die angebotenen Leuchten verstehen sich einschl.
systemgebundenen Zubehör, Leuchtmittel, montiert und
betriebsfertig angeschlossen.

Alle Leuchten sind einmal zu bemustern, das heißt, von
jedem Leuchtentyp ist ein Stück funktionsfähig bestückt
und angeschlossen an eine festzulegende Stelle zu
montieren und nach Besichtigung durch die Bauherrschaft
wieder zu demontieren. Das Erstellen von Einführungen
in die Leuchte und das entsprechend der
Leuchtenschutzart geforderte Verschließen ist mit
einzukalkulieren.

**4.11.01 Lichtkanal, abgependelt, di/id weiß prism. 7307 mm**
Lichtkanal abgependelt, di/id weiß BAP 7307 mm
LED HO 4000K 225.2W DALI CRI90,
Fertigung lt. Freigabezeichnung inkl. Stromschiene
inkl. Zenit S Doppel Einsatz, inkl. Endkappen
Leuchtmittel LED HO, Farbwiedergabeindex CRI90
Risikogruppe RG1 IEC 62471, MacAdam 3
melanopic ratio = 0,638
Abmessung LxBxH: 7307 x 44 x 82 mm
Oberfläche/Farbe pulverbeschichtet
RAL9016 weiß Feinstruktur matt
Material: Aluminium
Optik BAP-Raster 'silver matte'
Diffusor Polycarbonat transparent (id)
Leuchtverhältnis (direkt : indirekt) = 49:51
IP20, Anschluss 230V 50/60Hz
inkl. Konverter DALI
inkl. Seilabhängungen 1500 mm mit
Schnellspanner / Einspeisung transparent
1750 mm und Aufbaubaldachin in weiß
(LxBxH: 90x60x25 mm)
Gewicht 15,3 kg
bestehend aus:
3 St. 3-Phasen EB-Schiene weiß 1100 mm
7307 mm Gehäuseprofil weiß
1 St. Linienverbinder paarweise
900 mm Blindabdeckung weiß
900 mm Durchgangsverdrahtung Blindteil
2 St. Endkappe weiß
1 St. Anschlussklemme 7-polig für Dimmung
4 St. LED Einsatz BAP 1115 mm
5 St. Kabelset
1 St. 2-fach Strahler
1 St. Einspeisung transp. 5x0,75² 1750 mm
5 St. Seilabhängung 2000 mm einzeln
liefern und betriebsfertig angeschlossen montieren
inkl. Nebenleistungen und allem erforderlichen Zubehörs

angebotenes Fabrikat:
'.............................................'

angebotener Typ:
'.............................................'
Menge: 3,000 St
Zuordnung: 445

**4.11.02 Lichtkanal, abgependelt, di/id weiß prism. 7307 mm inkl. Sensor**
Lichtkanal abgependelt, di/id weiß BAP 7307 mm inkl.
Sensor
LED HO 4000 K 225.2W DALI CRI90, Fertigung lt.
Freigabezeichnung,
inkl. Präsenz- und Tageslichtsensor
inkl. Stromschiene
inkl. Zenit S Doppel Einsatz
inkl. Endkappen
Leuchtmittel LED HO
Farbwiedergabeindex CRI90
Risikogruppe RG1 IEC 62471
MacAdam 3
melanopic ratio = 0,638
Abmessung L x B x H: 7307 x 44 x 82 mm
Oberfläche/Farbe pulverbeschichtet
RAL9016 weiß Feinstruktur matt
Material: Aluminium
Optik BAP-Raster 'silver matte'
Diffusor Polycarbonat transparent (id)
Leuchtverhältnis (direkt : indirekt) = 49:51
IP20, Anschluss 230V 50/60Hz, inkl. Konverter DALI
inkl. Seilabhängungen 1500 mm mit
Schnellspanner / Einspeisung transparent
1750 mm und Aufbaubaldachin in weiß
( L x B x H: 90 x 60 x 25 mm ), Gewicht 15,3 kg
bestehend aus:
2 St. DALI Sensor
3 St. 3-Phasen EB-Schiene weiß 1100 mm
7307 mm Gehäuseprofil weiß
1 St. Linienverbinder paarweise
900 mm Blindabdeckung weiß
900 mm Durchgangsverdrahtung Blindteil
2 St. Endkappe weiß
1 St. Anschlussklemme 7-polig für Dimmung
4 St. 1115 mm LED Einsatz BAP
5 St. Kabelset
1 St. 2-fach Strahler
1 St. Einspeisung transp. 5x0,75² 1750 mm
5 St. Seilabhängung 2000 mm einzeln
liefern und betriebsfertig angeschlossen montieren
inkl. Nebenleistungen und allem erforderlichen Zubehörs

angebotenes Fabrikat:
'.............................................'

angebotener Typ:
'.............................................'
Menge: 6,000 St
Zuordnung: 445

**4.11.03 Aufbaulichtkanal, asymmetrisch, 4498mm, LED 4000K 96W**
Aufbaulichtkanal, weiß asymmetrisch. 4498mm, LED 4000K
96W, 9483 lm DALI, inkl. Endkappen
Leuchtmittel LED
Farbwiedergabeindex CRI80
Risikogruppe RG0 IEC 62471
MacAdam 3
melanopic ratio = 0,69
Abmessung LxBxH: 4498x44x70mm
Oberfläche/Farbe pulverbeschichtet
RAL9016 weiß Feinstruktur matt
Material: Aluminium
Optik asymmetrischer Reflektor, Diffusor
Polycarbonat transparent
Schutzart IP20 / Schutzklasse I
Anschluss 230V 50/60Hz
inkl. Konverter DALI,
liefern und betriebsfertig angeschlossen montieren
inkl. Nebenleistungen und allem erforderlichen Zubehörs

angebotenes Fabrikat:
'.............................................'

angebotener Typ:
'.............................................'
Menge: 1,000 St
Zuordnung: 445

**4.11.04 LED-Anbauleuchte IP54 mit opaler Abdeckung**
LED-Anbauleuchte IP54 mit opaler Abdeckung.Leuchten
Leistung: 35,7 W, DALI steuerbare Leuchte mit LED-
Konverter. LED-Lebensdauer 100000 h bis zu einem
Lichtstromrückgang auf 90 % des Anfangswertes.
Farborttoleranz (initial MacAdam): 3. Leuchten
Lichtstrom: 4590 lm, Leuchten Lichtausbeute: 129 lm/
W.Farbwiedergabe Ra > 80, Farbtemperatur 4000 K.
Integrierter LED-Modul ESD-Schutz. Gehäuse aus
vorlackiertem, profilliertem Stahlblech, weiß,
gespritze Abdeckung aus opalem Polymethylmethacrylate.
Hochwertige umlaufend geschäumte hydrophobierte
Dichtung aus Polyurethan; spezielle Kabelführung für
IP54; Montage mittels beiliegenden Schlitzscheiben und
Distanzstück. Zulässige Umgebungstemperatur: -20°C bis
+25°C. Leuchte halogenfrei verdrahtet. Hinweis: Bei
Anwendung in chemisch belasteten Umgebungsatmosphären
oder im Aussenraum bitte um Rücksprache mit Ihrem
Berater. Abmessungen: 1520 x 120 x 91 mm; Gewicht: 4,1
kg,
liefern und betriebsfertig angeschlossen montieren
inkl. Nebenleistungen und allem erforderlichen Zubehörs

angebotenes Fabrikat:
'.............................................'

angebotener Typ:
'.............................................'
Menge: 4,000 St
Zuordnung: 445

**4.11.05 Decken- und Wandleuchte, IP65**
Decken- und Wandleuchte. Freistrahlendes Licht. LED,
54,4 W Leuchten-Anschlussleistung, Leuchten-Lichtstrom
3419 lm, Farbtemperatur 3000 K. Farbwiedergabeindex
(CRI) > 80. Mit austauschbarem LED-Modul mit einer
mittleren Bemessungslebensdauer von > 200.000
Betriebsstunden (L80B50 bei ta = 25 °C). Mit LED-
Netzteil, DALI-steuerbar, 220-240 V, 0/50-60 Hz.
Schutzart IP 65. Ballwurfsicher. Leuchte aus
Aluminiumguss, Aluminium und Edelstahl, Farbe Grafit.
Sicherheitsglas weiß. Reflektoroberfläche aus
eloxiertem Reinstaluminium. 2 Leitungsverschraubungen
mit Zugentlastung zur Durchverdrahtung der
Netzanschlussleitung von ø 7,5-10,8 mm, max. 5 G 1,5
qmm. Abmessungen: 1505 x 60 x 105 mm,
liefern und betriebsfertig angeschlossen montieren
inkl. Nebenleistungen und allem erforderlichen Zubehörs

angebotenes Fabrikat:
'.............................................'

angebotener Typ:
'.............................................'
Menge: 4,000 St
Zuordnung: 445

**4.11.06 Einlegeleuchte 62,5 mit Rahmen**
Einlegeleuchte, weiß, IP20, 23-36W LED 4000K 3670lm
Farbwiedergabeindex CRI80, Oberfläche weiß
Material: Aluminium
PMMA microprisma
MacAdam 4, UGR 19
geeignet für Deckeneinbausysteme mit Raster:
625x625mm
LxBxH: 620x620x9mm
Schutzart: IP20
Anschluss: 600-900mA/DC 36,9-
41,5V/DC,Schutzklasse III
Lebensdauer: 50.000h
liefern und betriebsfertig angeschlossen einbauen und
montieren inkl. Nebenleistungen und allem
erforderlichen Zubehörs

angebotenes Fabrikat:
'.............................................'

angebotener Typ:
'.............................................'
Menge: 16,000 St
Zuordnung: 445

**4.11.07 Konverter IP20 max. 43W 800mA**
Konverter IP20 max. 43W 800mA mit NFC programmiert, 27-
54V/DC, Dali2, switchDIM
inkl. Zugentlastung, Programmierung über NFC in 1mA-
Schritten
LxBxH: 160x82x34mm
Schutzart: IP20
Anschlussleistung: max. 48,6W
Anschluss: 198-264V/AC, 176-
270V/DC,Schutzklasse II
Lebensdauer: bis zu 75.000 h
passend zu vorstehender Einlegeleuchte liefern und
betriebsfertig angeschlossen montieren inkl.
Nebenleistungen und allem erforderlichen Zubehörs
Menge: 16,000 St
Zuordnung: 445

**4.11.08 FR-Wannenleuchte**
Wannenleuchte 33-60W LED 4000K, 4950-9000lm 120°
Farbwiedergabeindex CRI80
Lichtstrom einstellbar
inkl V2A-Edelstahlclips
für Durchgangsverdrahtung vorbereitet
Material: PC Gehäuse
PC Diffusor
MacAdam 4
LxBxH: 1570x85x70mm
Schutzart: IP65 IK08
Anschluss: 220-240V/AC,Schutzklasse II
Lebensdauer: L80 B20 50000h
liefern und betriebsfertig angeschlossen montieren
inkl. Nebenleistungen und allem erforderlichen Zubehörs
Menge: 6,000 St
Zuordnung: 445

**4.11.09 Wandleuchte, IP65, 1800 lm, DALI**
Wandleuchte zur Akzentuierung von Fassaden und
normgerechter Ausleuchtung von Wegen und Flächen.
Anbauleuchte für die Wandmontage. Einfache Montage über
separate Montageplatte mit Langlöchern zum Ausrichten.
Mit robustem, wetterfestem Gehäuse.
Mit Durchgangsverdrahtung 5 x 1,5 - 2,5 mm2.
Mit asymmetrisch mittelbreit strahlender
Lichtstärkeverteilung.
Lichtstärkeverteilung: direkt/indirekt
Material Reflektor: PMMA-Abdeckung
Verringerte Lichtverschmutzung durch angewinkelte LED-
Platine (6°).
Montageplatte und Leuchtengehäuse aus Aluminium-
Druckguss.
Ohne sichtbare Schrauben für einen hohen ästhetischen
Designanspruch.
anthrazit, (ähnlich DB 703)
Montageort: Wand ohne Einbauöffnung
Mit elektronischem Betriebsgerät, digital dimmbar
(DALI)
DALI-2-Standard (EN 62386)
Betriebsgerät gemäß Ökodesign-Anforderungen
austauschbar.
Stoßspannungsfestigkeit Differential Mode / Common
Mode: 1 kV / 2 kV.
Mittlere Bemessungslebensdauer L90 (tq 25 °C) = 50.000
h.
Lichtquelle gemäß Ökodesign-Anforderungen austauschbar.
Leuchtenlichtstrom und Lichtfarbe fest eingestellt.
Bemessungslichtstrom 1800 lm,
Bemessungsleistung 16.5 W,
maximale Leuchten-Lichtausbeute 109 lm/W.
Leistungsfaktor ? > 0,95,
Farbwiedergabeindex: Ra > 80
Lichtfarbe: warmweiß
Farbtemperatur: 3000 K
Farborttoleranz (initial MacAdam) = 3 SDCM
Maße (L x B x H): 154 mm x 131 mm x 130 mm.
Schutzklasse (DIN EN 61140): I
Schutzart (DIN EN 60529): IP65
Gewicht: 2.2 kg.
inkl. aller erforderlichen Nebenleistungen, Zubehör und
Kleinmaterial betriebsfertig angeschlossen an der
Fassade montieren.

angebotenes Fabrikat:
'.............................................'

angebotener Typ:
'.............................................'
Menge: 9,000 St
Zuordnung: 445

**4.11.10 LED-Flutlichtstrahler für Flächenbeleuchtung**
LED-Flutlichtstrahler für Flächenbeleuchtung.
Montagebügel aus Aluminiumdruckguss. Der stabile
Montagebügel mit 3 Bohrungen ermöglicht neben einer 2-
Punkt-Befestigung auch eine zentrale 1-Punkt-
Befestigung.
Mit asymmetrisch mittelbreit strahlender
Lichtstärkeverteilung.
Lichtstärkeverteilung: direkt
Material Reflektor: PMMA
Leuchtenkörper und Abschlussscheibenträger aus
Aluminiumdruckguss. Abschlussscheibe aus planem
Einscheibensicherheitsglas im Trägerrahmen befestigt.
Leuchtenkörper (Primärfarbe) und Haltebügel
(Zusatzfarbe) farblich abgesetzt.
anthrazit / silbergrau, (ähnlich DB 703 / RAL 9006)
Ballwurfsicher gemäß DIN 18032-3.,
Mit elektronischem Betriebsgerät, digital dimmbar
(DALI)
DALI-2-Standard (EN 62386)
Betriebsgerät gemäß Ökodesign-Anforderungen
austauschbar.
Stoßspannungsfestigkeit Differential Mode / Common
Mode: 6 kV / 10 kV.
Mittlere Bemessungslebensdauer LCLO (tq 25 °C) =
100.000 h.
Leuchtenlichtstrom und Lichtfarbe fest eingestellt, mit
Lichtstromkonstanthaltung am Ende der Lebensdauer (CLO)
.
Bemessungslichtstrom 10000 lm,
Bemessungsleistung 70 W,
maximale Leuchten-Lichtausbeute 143 lm/W.
Leistungsfaktor ? > 0,95,
Farbwiedergabeindex: Ra > 70
Lichtfarbe: warmweiß
Farbtemperatur: 3000 K
Farborttoleranz (initial MacAdam) = 5 SDCM
Maße (L x B): 503 mm x 390 mm, Höhe 240 mm.
Schutzklasse (DIN EN 61140): I
Schutzart (DIN EN 60529): IP66
Gewicht: 8.0 kg.
ENEC zertifiziert

inkl. aller erforderlichen Nebenleistungen, Zubehör und
Kleinmaterial betriebsfertig angeschlossen an der
Fassade in einer Höhe von ca. 5,50 m montieren.

angebotenes Fabrikat:
'.............................................'

angebotener Typ:
'.............................................'
Menge: 5,000 St
Zuordnung: 445

**4.11.11 Montageplatte für Außenstrahler an WDVS-Fassade**
Liefern und montieren einer Montageplatte zur Aufnahme
eines Außenstrahlers auf einer Fassade mit
Wärmedämmverbundsystem.

Ausführung:

- Montageplatte aus Aluminium oder Edelstahl
- Abmessung ca. 200 × 200 mm
- Materialstärke mindestens 4 mm
- Bohrbild passend zum Strahlerbügel
- Befestigung über thermisch getrennte
Abstandsbefestigung  im tragenden Untergrund

Leistungsumfang:

- Lieferung Montageplatte
- Befestigung mit zugelassenem Abstandsmontagesystem
- Abdichtung Fassadendurchdringungen
- Ausrichten der Platte
Menge: 5,000 St
Zuordnung: 445

**4.11.12 Befestigung LED-Außenstrahler**
Befestigung LED-Außenstrahler an Fassade mit
Wärmedämmverbundsystem.
Liefern und herstellen einer wärmebrückenarmen
Befestigung zur Montage eines LED-Außenstrahlers an
einer gedämmten Außenfassade mit
Wärmedämmverbundsystem.
Ausführung als thermisch getrennte Abstandsmontage mit
Lastabtragung in den tragenden Untergrund.

Leistungsumfang:
Herstellen der Bohrungen durch Putzschicht und
Dämmstoff
Einbau eines zugelassenen Abstandsmontagesystems für
WDVS
Verankerung im tragenden Untergrund mittels
Injektionsmörtel gemäß bauaufsichtlicher Zulassung
Einbau von Siebhülsen bei Lochsteinmauerwerk
Abdichtung der Fassadendurchdringung dauerhaft
witterungsbeständig
Montage und Ausrichten des Strahlers über vorhandenen
Montagebügel
Lieferung sämtlicher Befestigungsmittel und
Kleinmaterial

Technische Anforderungen:

Dämmstoffdicke: 180 - 240 mm
Gewindestange: M12
Anzahl Befestigungspunkte: 2 Stück je Strahler
geeigneter Injektionsmörtel für Beton, Vollstein oder
Lochstein
Außenbereich geeignet (korrosionsgeschützt)
Menge: 5,000 St
Zuordnung: 445

#### Titel 4.12 Demontage und Wiedermontage

*Hinweis*
In den Umbaubereichen sind vorhandene
Elektroinstallationsanlagen, wie Leuchten,
Leuchtenzuleitungen, Beamer u. Ä., teilweise zu
demontieren.

Es handelt sich überwiegend um partielle
Demontagearbeiten in Klassenzimmern, die während des
laufenden Schulbetriebs genutzt werden. Entsprechende
Rücksichtnahme, Koordination und Schutzmaßnahmen sind
zu berücksichtigen und in die Einheitspreise
einzukalkulieren.

Leuchtmittel, insbesondere schadstoffhaltige Produkte
wie Leuchtstoffröhren oder Energiesparlampen, sind
zerstörungsfrei zu demontieren und fachgerecht sowie
getrennt zu entsorgen.

Bauteile, die an den Bauherrn zu übergeben sind, werden
in den jeweiligen Positionen gesondert ausgewiesen.
Diese sind mit äußerster Sorgfalt zu demontieren, zu
kennzeichnen und bis zur Übergabe geschützt zu lagern.

*Hinweis*
Demontagen Elektro
Es sind im gesamten Baustellenbereich die Leuchten zu
demontieren. FM-Geräte, Installationsgeräte,
Verlegesysteme, Unterverteiler und Leitungen sind
soweit sie nicht mehr benötigt werden oder defekt sind,
ebenfalls zu demontieren.

Alle in Abstimmung mit der Bauleitung festgelegten
Elektro-Bauteile bzw. Leitungen sind komplett zu
demontieren einschl. Nebenarbeiten und gehen in das
Eigentum des Auftragnehmers über. Einzelne Geräte, die
vor der Demontage mit der BL festzulegen sind, sind
sorgfältig und fachgerecht zu demontieren und dem
Betriebspersonal des Nutzers zu übergeben. Das vom
Nutzer unterschriebene Übergabeprotokoll gilt für diese
Geräte als Aufmaß-Grundlage. Die Begehungen zur
Festlegung der zu übergebenden Bauteile sind vom AN
rechtzeitig vor Beginn der Arbeiten zu initieren.

Die Teile und Anlagen sind vorschriftsmäßig zu erfassen
und fachgerecht zu entsorgen. Vor Beginn der Arbeiten
ist über die sichtbaren Teile ein Aufmaß zu erstellen.
Demontierte Leitungs- und Kabelmaterialien sind zur
Erstellung der Aufmaße im oder vor dem Gebäude
auszulegen und nach Erstellen der Aufmaße umgehend von
der Baustelle zu entfernen.

Eine Abrechnung der Positionen von Anlagen und Teilen,
welche durch den AN entsorgt werden müssen, erfolgt
erst nach Vorlage der betreffenden
Entsorgungsnachweise.

Die Demontage und Entsorgung ist gemäß Abfallsatzung
des Landkreises Bad Tölz - Wolfratshausen
durchzuführen.
Die Bescheinigungen über die ordnungsgemäße Entsorgung
sind dem Bauherrn vorzulegen.

In die Einheitspreise sind alle Leistungen
einzukalkulieren, die vom Auftragnehmer zu erbringen
sind, wie Demontage, Transport aus dem Haus in etwaige
Container und Trennung des Materials. Der Abtransport
und die evtl. Zwischenlagerung sowie die Gebühren oder
Kosten, die für das unmittelbare Entsorgen der
demontierten Bauteile erhoben werden, sind bei den
durch den AN abzutransportierenden Teilen und Anlagen
einzukalkulieren.

Freischalten vor Demontage
Durch den AN sind sämtliche Anlagen selbständig und
eigenverantwortlich freizuschalten und die
Freischaltung zu überprüfen.

Es sind alle Leistungen einzukalkulieren, die vom
Auftragnehmer zu erbringen sind, wie fachgerechte
Demontage ohne Zerstörung angrenzender
Bereiche oder Anlagen/Teile, Abtransport/Übergabe,
evtl. Zwischenlagerung und Trennung des Materials.

**4.12.01 Demontage / Wiedermontage Lichtkanal, Länge ca. 3900 mm**
Abgependelten Lichtkanal zur vorübergehenden Entfernung
im Zuge der Baumaßnahme demontieren.
Der Leistungsumfang umfasst die fachgerechte
vollständige Demontage des abgepndelten Lichtkanals
inklusive Abhängern und Deckenbefestigungen. Dem
trennen der elektrischen Anschlüsse (Versorgungsleitung
sowie DALI-KNX-Bus), dem Kennzeichnen und Einlagern in
den Räumlichkeiten der Schule sowie die vollständige
Wiedermontage nach Abschluss der Arbeiten.
Die Wiedermontage beinhaltet das erneute Abpendeln und
Ausrichten des Lichtkanals, die Verwendung geeigneter
Befestigungs- und Montagematerialien, den fachgerechten
Wiederanschluss aller elektrischen Leitungen, die
Justage, Inbetriebnahme sowie eine Funktions- und
Steuerungsprüfung der DALI-KNX-Ansteuerung.
Alle Arbeiten sind gemäß den geltenden Normen,
Sicherheitsvorschriften und Herstellerrichtlinien
auszuführen.
Maße des Lichtkanals ca. 3.900 x 60 x 80 mm (LxBxH).
Menge: 13,000 St
Zuordnung: 494

**4.12.02 Demontage / Wiedermontage Lichtkanal, Länge ca. 2900 mm**
Abgependelten Lichtkanal zur vorübergehenden Entfernung
im Zuge der Baumaßnahme demontieren.
Der Leistungsumfang umfasst die fachgerechte
vollständige Demontage des abgepndelten Lichtkanals
inklusive Abhängern und Deckenbefestigungen. Dem
trennen der elektrischen Anschlüsse (Versorgungsleitung
sowie DALI-KNX-Bus), dem Kennzeichnen und Einlagern in
den Räumlichkeiten der Schule sowie die vollständige
Wiedermontage nach Abschluss der Arbeiten.
Die Wiedermontage beinhaltet das erneute Abpendeln und
Ausrichten des Lichtkanals, die Verwendung geeigneter
Befestigungs- und Montagematerialien, den fachgerechten
Wiederanschluss aller elektrischen Leitungen, die
Justage, Inbetriebnahme sowie eine Funktions- und
Steuerungsprüfung der DALI-KNX-Ansteuerung.
Alle Arbeiten sind gemäß den geltenden Normen,
Sicherheitsvorschriften und Herstellerrichtlinien
auszuführen.
Maße des Lichtkanals ca. 2.900 x 60 x 80 mm (LxBxH).
Menge: 12,000 St
Zuordnung: 494

**4.12.03 Demontage von Leuchtstoff-Leuchten**
Demontage von Leuchtstoff-Leuchten bis 1600 mm Länge in
verschiedenen Größen in Einbau- oder in
Aufbauausführung, als Pendelleuchten, als Lichtbänder
oder als Einzelleuchten (ein- und zweiflammig) einschl.
Leuchtmittel, Raster oder Wanne, Vorschaltgeräte,
Zuleitungen, Deckenpendel und Baldachine sowie aller
Anschlussleitungen aus dem Bestand demontieren und
fachgerecht entsorgen inkl. aller Nebenleistungen
Menge: 4,000 St
Zuordnung: 494

**4.12.04 Demontage von quadratischen Leuchtstoff-Leuchten**
Demontage von Leuchtstoff-Leuchten in der Größe ca.
60x60 cm Länge in Einbau- oder in Aufbauausführung,
einschl. Leuchtmittel, Raster oder Wanne,
Vorschaltgeräte und Anschlussleitungen aus dem Bestand
demontieren und fachgerecht entsorgen inkl. aller
Nebenleistungen
Menge: 2,000 St
Zuordnung: 494

**4.12.05 Demontage von runden Leuchtstoff-Leuchten**
Demontage von runden Leuchtstoff-Leuchten bis 300 mm
Durchmesser in verschiedenen Größen in Einbau- oder in
Aufbauausführung (ein- und zweiflammig) einschl.
Leuchtmittel, Vorschaltgerät und Anschlussleitungen aus
dem Bestand demontieren und fachgerecht entsorgen inkl.
aller Nebenleistungen
Menge: 4,000 St
Zuordnung: 494

**4.12.06 Demontage von Strahlern**
Demontage von Auf- oder Einbaustrahlern  in
verschiedenen Größen einschl. Leuchtmittel und
Anschlussleitungen aus dem Bestand demontieren und
fachgerecht entsorgen inkl. aller Nebenleistungen
Menge: 5,000 St
Zuordnung: 494

**4.12.07 Demontage von Rettungszeichenleuchten**
Demontage und Außerbetriebsetzung von
Rettungszeichenleuchten aus dem Bestand, Reinigung und
Übergabe an den Bauherrn
Menge: 2,000 St
Zuordnung: 494

**4.12.08 Demontage von Bereitschaftsleuchten**
Demontage und Außerbetriebsetzung von
Bereitschaftsleuchten aus dem Bestand, Reinigung und
Übergabe an den Bauherrn
Menge: 3,000 St
Zuordnung: 494

**4.12.09 Demontage von AP-Putz-Klemmstellen**
Demontage und fachgerechte Entsorgung von Auf-Putz-
Klemmkästen und Verteilerdosen, Material Stahlblech
oder Kunststoff in verschiedenen Größen, rund oder
eckig, bestückt mit Klemmen, Abgängen, etc. inkl.
Abklemmen und Freischalten genutzt als Durchgangs- /
Zugkasten für die
Deckenrohrtrassen, einschl. allen Nebenarbeiten
Menge: 28,000 St
Zuordnung: 494

**4.12.10 Demontage Starkstrom-Installationsgeräte a.P./u.P.**
Außerbetriebsetzung, Demontage und fachgerechte
Entsorgung eines vorhandenen Installationsgerätes
komplett incl. Abdeckung,  Rahmen, Gerätedose,etc.
komplett incl. aller erforderlichen Hilfsmittel,
Starkstrom-Installationsgeräte auf- oder unter-Putz
demontieren (Schalter, Steckdosen, Dimmer, Taster,
Thermostat, Bewegungsmelder, Präsenzmelder,
Jalousieschalter, CEE-Steckdosen, usw.).
Die offenen Kabelenden sind zu beschriften und für die
Verklemmung der neuen Installationsgeräte
vorzubereiten.
Menge: 154,000 St
Zuordnung: 494

**4.12.11 Demontage Schwachstrom-Installationsgeräte a.P./u.P**
Außerbetriebsetzung, Demontage und fachgerechte
Entsorgung  komplett incl. Abdeckung,  Rahmen,
Gerätedose, etc. komplett incl. aller erforderlichen
Hilfsmittel, Schwachstrom-Installationsgeräte auf- oder
unter-Putz,  fachgerecht demontieren (Druckknopfmelder,
Rauchmelder,  EDV-Dosen, Alarmsirenen, Bewegungsmelder,
Haltemagnet, Türbedienfeld, FM-Kleinverteiler,
Telefondosen, Lautstärkesteller, Beameranschlussdosen,
Antennendosen, HDMI-Dosen, Mediensteuerungen, usw.
Menge: 124,000 St
Zuordnung: 494

**4.12.12 Demontage / Wiedermontage KNX Taster bis 8-fach**
Demontage eines vorhandenen KNX-Tasters bis 8-fach
inkl. Abnahme der Abdeckung und des Geräteeinsatzes.
Fachgerechtes Abklemmen der KNX-Busleitung,
Kennzeichnen der Anschlüsse sowie sicheres Verpacken
und Einlagern zur Wiederverwendung.
Anschließende Wiedermontage des KNX-Tasters inkl.
erneuter Befestigung, fachgerechtem Wiederanschluss der
Busleitung, Montage der Abdeckung sowie Inbetriebnahme
und Funktionsprüfung.
Menge: 35,000 St
Zuordnung: 494

**4.12.13 Demontage / Wiedermontage KNX Präsenzmelder**
Demontage eines vorhandenen KNX-Präsenzmelders inkl.
Abnahme der Abdeckung und des Geräteeinsatzes.
Fachgerechtes Abklemmen der KNX-Busleitung,
Kennzeichnen der Anschlüsse sowie sicheres Verpacken
und Einlagern zur Wiederverwendung.
Anschließende Wiedermontage des KNX-Präsenzmelders
inkl. erneuter Befestigung, fachgerechtem
Wiederanschluss der Busleitung, Montage der Abdeckung
sowie Inbetriebnahme und Funktionsprüfung.
Menge: 13,000 St
Zuordnung: 494

**4.12.14 Demontage Kleinverteiler mit REG**
Demontage eines bestückten AP-Stahlblech-
Kleinverteilers, (ca. 6 Schraubsicherungen, ca. 20 LS-
Schalter), Größe ca. 350x500mm, Ausserbetriebsetzung
der Anlage, Abklemmen aller Kabel und Leitungen,
fachgerechte Entsorgung der Bauteile, komplett inkl.
aller erforderlichen Nebenleistungen
Menge: 2,000 St
Zuordnung: 494

**4.12.15 Demontage Elektrobereichsverteiler mit REG**
Demontage eines bestückten Stahlblech-Unterverteilers
(ca. 18 Schraubsicherungen, ca. 80 LS-Schalter), Größe
ca. 800x1400mm, Ausserbetriebsetzung der Anlage,
Abklemmen aller Kabel und Leitungen, fachgerechte
Entsorgung der Bauteile, komplett inkl. aller
erforderlichen Nebenleistungen
Menge: 1,000 St
Zuordnung: 494

**4.12.16 Demontage Beamer**
Außerbetriebsetzung, Demontage und Übergabe an den
Bauherrn eines Beamers komplett incl. Decken- oder
Wandhalterung, Demontage der Anschlussleitungen, etc.
komplett incl. aller erforderlichen Hilfsmittel und
erforderlichen Nebenleistungen.
Menge: 6,000 St
Zuordnung: 494

**4.12.17 Wiedermontage Beamer**
Wiedermontage eines vorhandenen Beamers inkl. zuvor
demontierter Decken- oder Wandhalterung.
Leistungsumfang umfasst die fachgerechte Montage des
Beamers am vorgesehenen Montageort, die Befestigung der
Halterung, den Wiederanschluss sämtlicher
Anschlussleitungen (z. B. Strom, Signal-/
Datenleitungen), die Inbetriebnahme sowie die
Funktions- und Bildprüfung.
Inkl. erforderlicher Justage (Ausrichtung, Bildlage),
Befestigungs- und Kleinmaterial sowie aller notwendigen
Hilfsmittel und Nebenleistungen.
Menge: 6,000 St
Zuordnung: 494

**4.12.18 Demontage Access-Point**
Demontage eines Access-Point mit Außerbetriebsetzung,
Demontage aller Anschlusskabel, Reinigung und Übergabe
an den Bauherrn zur Einlagerung, komplett inkl. aller
erforderlichen Nebenleistungen
Menge: 7,000 St
Zuordnung: 494

**4.12.19 Montage Access-Point**
Montage eines Access Points am vorgesehenen Montageort.
Leistungsumfang umfasst die fachgerechte Montage des
Gerätes inkl. Befestigung an Decke oder Wand, den
Anschluss sämtlicher Anschlusskabel (z. B.
Datenleitung/PoE), die Inbetriebnahme sowie eine
Funktionsprüfung.
Inkl. erforderlicher Befestigungs- und
Kleinmaterialien, Justage, Kennzeichnung sowie aller
notwendigen Hilfsmittel und Nebenleistungen.
Menge: 7,000 St
Zuordnung: 494

**4.12.20 Demontage Uhr**
Demontage und fachgerechte Einlagerung einer an der
Decke oder an der Wand montierten Uhr bis 50 cm
Durchmesser, komplett mit Demontage der Halterung und
allen Anschlussleitungen, reinigen der Bauteile und
Übergabe zur Einlagerung an die Bauherrschaft
Menge: 7,000 St
Zuordnung: 494

**4.12.21 Wiedermontage Uhr**
Wiedermontage einer zuvor demontierten Uhr (Decken-
oder Wandmontage, Durchmesser bis 50 cm) am
vorgesehenen Montageort.
Leistungsumfang umfasst die fachgerechte Montage der
Halterung, die Befestigung der Uhr, den Wiederanschluss
aller elektrischen Leitungen, die Justage / Ausrichtung
sowie die Funktionsprüfung.
Inkl. aller erforderlichen Befestigungs- und
Kleinmaterialien, Hilfsmittel, Reinigungsmaßnahmen bei
der Montage sowie sämtlicher erforderlicher
Nebenleistungen.
Menge: 7,000 St
Zuordnung: 494

*Hinweis*
Demontagen von Kabelträgersystemen
Kabelrinnen und sonstige Trägersysteme fachgerecht
demontieren, aus dem Bestand entfernen und fachgerecht
entsorgen, die Teile sind auseinanderzuschrauben bzw.
von den Wänden und Decken abzuschrauben. Alle
erforderlichen Nebenleistungen sind zu erbringen. Der
verbleibende Bestand ist zu schützen.

**4.12.22 Stahlkonstruktion (z.B. Kabelbefestigungsschienen)**
Demontage von Stahlkonstruktion  (z.B.
Kabelbefestigungs-schienen oder anderes) auf Anweisung
der Bauleitung demontieren, einschließlich
Befestigungsteile und sonstigem Zubehörs, Ausbringung
und fachgerechte Entsorgung und aller erforderlichen
Nebenarbeiten (eine Waage ist vom AN zum Aufmaß zur
Verfügung zustellen)
Menge: 30,000 kg
Zuordnung: 494

**4.12.23 Demontage Kunststoffverlegesysteme**
Demontage von Verlegesystemen aus Kunststoff in
Teillängen wie Leerrohren bis ca. 63 mm, Kabelkanäle
ca. 20x20 mm bis ca. 60x150mm, etc. und fachgerechte
Entsorgung  aus dem Bestand. Die Verlegesysteme sind
inkl. der anfallenden Kleinteile zu demontieren und
fachgerecht zu entfernen.
In Bereichen, in denen eine Demontage nur nach
zerstörenden Arbeiten an der Bausubstanz möglich sind,
erfolgt dies in im Zuge von eventuell in diesen
Bereichen durchzuführenden baulichen Arbeiten.
Auf die besonderen Aufwendungen für Demontagen in
bestehenden engen Steigschächten oder anderen beengten
Räumen und Trassen wird explizit hingewiesen, eine
zusätzliche Vergütung zu den Leistungspositionen
hierfür erfolgt nicht.
Menge: 48,000 m
Zuordnung: 494

**4.12.24 Demontage belegter BR-Kanäle mit Installationgeräten**
Demontage BR-Kanal (senkrecht, Länge ca. 3 m,  170 x 70
mm) inklusive aller Einbauten:

1 x Kontrollschalter
1 x KNX-Taster bis 8-fach
2 x Datendosen 2-fach
3 x Steckdosen 230V

Sichern aller Leitungen für die erneute Nutzung,
Beschriftung der Leitungen entsprechend der Zuordnung.
Reinigung der demontierten Installationsgeräte.
Einlagerung der Geräte für die spätere
Wiederverwendung.
Der BR-Kanal ist fachgerecht zu entsorgen.
Menge: 22,000 St
Zuordnung: 494

**4.12.25 Demontage Stahlblechverlegesysteme**
Demontage von Verlegesystemen aus Stahlblech in
Teillängen, wie UP-Brüstungskanälen, AP-
Brüstungskanälen, Kabelkanäle bis ca. 80x230mm, etc.
und fachgerechte Entsorgung  aus dem Bestand. Die
Verlegesysteme sind inkl. der anfallenden Kleinteile zu
demontieren und fachgerecht zu entfernen.
In Bereichen, in denen eine Demontage nur nach
zerstörenden Arbeiten an der Bausubstanz möglich sind,
erfolgt dies in im Zuge von eventuell in diesen
Bereichen durchzuführenden baulichen Arbeiten.
Auf die besonderen Aufwendungen für Demontagen in
bestehenden engen Steigschächten oder anderen beengten
Räumen und Trassen wird explizit hingewiesen, eine
zusätzliche Vergütung zu den Leistungspositionen
hierfür erfolgt nicht.
Menge: 14,000 m
Zuordnung: 494

**4.12.26 Demontage belegter Kunststoffverlegesysteme**
Demontage von Verlegesystemen aus Kunststoff mit Inhalt
wie Leerrohren bis ca. 110 mm, Kabelkanäle bis ca.
60x200mm, etc. und fachgerechte Entsorgung  aus dem
Bestand. Die Verlegesysteme sind inkl. der sich darin
befindenden Kabel und Leitungen, den dort eingebauten
Installationsgeräten und Dosen, dem zugehörigem
Befestigungs- und Verbindungsmaterials inkl. der
anfallenden Kleinteile zu demontieren und mit den
Kabeln und Leitungen fachgerecht in Teillängen zu
entfernen.
In Bereichen, in denen eine Demontage nur nach
zerstörenden Arbeiten an der Bausubstanz möglich sind,
erfolgt dies in im Zuge von eventuell in diesen
Bereichen durchzuführenden baulichen Arbeiten.
Auf die besonderen Aufwendungen für Demontagen in
bestehenden engen Steigschächten oder anderen beengten
Räumen und Trassen wird explizit hingewiesen, eine
zusätzliche Vergütung zu den Leistungspositionen
hierfür erfolgt nicht.
Menge: 38,000 m
Zuordnung: 494

**4.12.27 Demontage belegter Stahlblechverlegesysteme**
Demontage von Verlegesystemen aus Stahlblech mit
Inhalt, wie UP-Brüstungskanälen, AP-Brüstungskanälen,
Kabelkanäle bis ca. 80x230mm, Kabelrinnen bis 300 mm,
etc. und fachgerechte Entsorgung  aus dem Bestand. Die
Verlegesysteme sind inkl. der sich darin befindenden
Kabel und Leitungen, den dort eingebauten
Installationsgeräten und Dosen, dem zugehörigem
Befestigungs- und Verbindungsmaterials inkl. der
anfallenden Kleinteile zu demontieren und mit den
Kabeln und Leitungen fachgerecht in Teillängen zu
entfernen.
In Bereichen, in denen eine Demontage nur nach
zerstörenden Arbeiten an der Bausubstanz möglich sind,
erfolgt dies in im Zuge von eventuell in diesen
Bereichen durchzuführenden baulichen Arbeiten.
Menge: 24,000 m
Zuordnung: 494

*Hinweis*
Demontage Kabel und Leitungen
Demontage und fachgerechte Entsorgung von Leitungen und
Kabeln aus dem Bestand in Zwischendecken und
Zwischenwänden aus Gipskarton, Holz oder Mauerwerk
Die Leitungen sind soweit möglich zu demontieren und
aus u.P.- oder a.P.- Rohren auszuziehen, aus den
Kabeltrassen, Kabelrinnen, Steigeleitern oder sonstigen
Verlegesystemen Zwischendecken und Hohlwänden zu
entfernen.
In die Einheitspreise ist die Demontage von
Kabelhalterungen, Kabelbügel, Schellen, Nagelschellen,
Lochband und sonstigem Befestigungs- und
Verlegematerial anteilig mit einzukalkulieren.
Es sind alle Leitungen nach Absprache mit der BL zu
demontieren. Vor der Demontage sind die Leitungen
freizuschalten.
In Bereichen, in denen eine Demontage nur nach
zerstörenden Arbeiten an der Bausubstanz möglich sind,
erfolgt dies in im Zuge von eventuell in diesen
Bereichen durchzuführenden baulichen Arbeiten. In
Bereichen, in denen keine baulichen Abrisse
durchgeführt werden, sind Leitungen nur soweit möglich
zu demontieren, wenn dies durch die Bauleitung nicht
anders angeordnet wird.
Auf die besonderen Aufwendungen für Demontagen in
bestehenden engen Steigschächten oder anderen beengten
Räumen und Trassen wird explizit hingewiesen, eine
zusätzliche Vergütung zu den Leistungspositionen
hierfür erfolgt nicht.

**4.12.28 Demontage Kabel/Leitungen bis 5 x 2,5 qmm**
Niederspannungskabel und -leitungen mit 2 bis 5 Adern
als einzelne Mantelleitungen oder als Einzeldrähte wie
beschrieben demontieren und inkl. aller zugehörigen
Kleinteile, Befestigungsmaterialien wie Kabelklammern,
Nagelschellen, Bindedrähte und Kabelbinder etc. sowie
aller erforderlichen Nebenleistungen abtransportieren
und fachgerecht entsorgen
Menge: 2360,000 m
Zuordnung: 494

**4.12.29 Demontage Kabel/Leitungen 4 - 16 qmm, 2 bis 5 Adern**
Demontage von einzelnen Kabel/Leitungen 4-16qmm, 2 bis
5 Adern (2x4qmm - 5 x 16qmm) wie beschrieben
demontieren und inkl. aller zugehörigen Kleinteile,
Befestigungsmaterialien wie Kabelklammern,
Nagelschellen, Bindedrähte und Kabelbinder etc. sowie
aller erforderlichen Nebenleistungen abtransportieren
und fachgerecht entsorgen
Menge: 34,000 m
Zuordnung: 494

**4.12.30 Demontage Kabel/Leitungen 25 - 70 qmm, bis 5 Adern**
Demontage von einzelnen Kabel/Leitungen 25 - 70 qmm,
bis 5 Adern (25 qmm - 70 qmm) wie beschrieben
demontieren und inkl. aller zugehörigen Kleinteile,
Befestigungsmaterialien wie Kabelklammern,
Nagelschellen, Bindedrähte und Kabelbinder etc. sowie
aller erforderlichen Nebenleistungen abtransportieren
und fachgerecht entsorgen
Menge: 18,000 m
Zuordnung: 494

**4.12.31 Demontage Signalleitungen bis zu 8 Adernpaare**
Demontage von einzelnen Signalleitungen und EDV-
Datenkabel bis zu 8 Adernpaare wie beschrieben
demontieren und inkl. aller zugehörigen Kleinteile,
Befestigungsmaterialien wie Kabelklammern,
Nagelschellen, Bindedrähte und Kabelbinder etc. sowie
aller erforderlichen Nebenleistungen abtransprotieren
und fachgerecht entsorgen
Menge: 1580,000 m
Zuordnung: 494

**4.12.32 Demontage von Kabelbündeln bis 10 Kabel**
Demontage und Ausfädelung von in der Zwischendecke oder
auf Rinnen lose verlegten oder geringfügig befestigten
kompletten Kabelbündeln bestehend aus bis zu 10
Einzelkabeln oder -leitungen nach Demontage der GK-
Deckenplatten oder Deckenverkleidungssysteme durch das
Abbruchunternehmen. Die Kabel und Leitungen sind
insgesamt zu entfernen und der EP für die Demontage ist
als Kabelbündel bestehend aus bis zu 10 Kabel komplett
meterweise zu kalkulieren. Das Kabelbündel besteht aus
einzelnen Mantelleitungen oder Fernmeldeleitungen mit
einen Durchmesser bis ca. 14 mm. Demontage wie
beschrieben und inkl. aller zugehörigen Kleinteile,
Befestigungsmaterialien  sowie aller erforderlichen
Nebenleistungen abtransprotieren und fachgerecht
entsorgen.
Menge: 36,000 m
Zuordnung: 494

**4.12.33 Demontage von Kabelbündeln bis 30 Kabel**
Demontage und Ausfädelung von in der Zwischendecke oder
auf Rinnen lose verlegten oder geringfügig befestigten
kompletten Kabelbündeln bestehend aus bis zu 30
Einzelkabeln oder -leitungen nach Demontage der GK-
Deckenplatten oder Deckenverkleidungssysteme durch das
Abbruchunternehmen. Die Kabel und Leitungen sind
insgesamt zu entfernen und der EP für die Demontage ist
als Kabelbündel bestehend aus bis zu 30 Kabel komplett
meterweise zu kalkulieren. Das Kabelbündel besteht aus
einzelnen Mantelleitungen oder Fernmeldeleitungen mit
einen Durchmesser bis ca. 14 mm. Demontage wie
beschrieben und inkl. aller zugehörigen Kleinteile,
Befestigungsmaterialien  sowie aller erforderlichen
Nebenleistungen abtransprotieren und fachgerecht
entsorgen
Menge: 42,000 m
Zuordnung: 494

**4.12.34 Demontage Aktivlautsprecher**
Demontage und fachgerechte Einlagerung eines an der
Decke oder an der Wand montierten Aktivlautsprechers,
komplett mit Demontage der Halterung und allen
Anschlussleitungen, reinigen der Bauteile und Übergabe
zur Einlagerung an die Bauherrschaft
Menge: 10,000 St
Zuordnung: 494

**4.12.35 Wiedermontage von Aktivlautsprechern**
Die Leistung umfasst die fachgerechte Wiedermontage
eines zuvor demontierten Aktivlautsprechers,
einschließlich Halterung und aller Anschlussleitungen,
wie sie zuvor eingelagert und gereinigt wurden.
Leistungsumfang:

Montage des Aktivlautsprechers an der vorgesehenen
Position (Decke oder Wand)
Montage der zugehörigen Halterung und
Befestigungsmaterialien
Anschluss aller Leitungen entsprechend der vorherigen
Installation
Überprüfung der elektrischen und mechanischen Funktion
Menge: 10,000 St
Zuordnung: 494

**4.12.36 Demontage Lautsprecher**
Demontage und fachgerechte Einlagerung eines an der
Decke oder an der Wand montierten Lautsprechers,
komplett mit Demontage der Halterung und allen
Anschlussleitungen, reinigen der Bauteile und Übergabe
zur Einlagerung an die Bauherrschaft
Menge: 22,000 St
Zuordnung: 494

**4.12.37 Wiedermontage von Lautsprechern**
Die Leistung umfasst die fachgerechte Wiedermontage
eines zuvor demontierten Lautsprechers, einschließlich
Halterung und aller Anschlussleitungen, wie sie zuvor
eingelagert und gereinigt wurden.
Leistungsumfang:

Montage des Aktivlautsprechers an der vorgesehenen
Position (Decke oder Wand)
Montage der zugehörigen Halterung und
Befestigungsmaterialien
Anschluss aller Leitungen entsprechend der vorherigen
Installation
Überprüfung der elektrischen und mechanischen Funktion
Menge: 22,000 St
Zuordnung: 494

**4.12.38 Demontage Aussenlautsprecher**
Demontage eines an der Wand in ca. 5 Meter Höhe
montierten Trichterlautsprechers, komplett mit
Demontage aller zugehörigen Kleinteile und
Anschlussleitungen, Befestigungsmaterialien sowie aller
erforderlichen Nebenleistungen abtransportieren und
fachgerecht entsorgen
Menge: 5,000 St
Zuordnung: 494

**4.12.39 Demontage Kabelabschottung S 90 0,051 bis 0,1 qm**
Demontage Brandschutz- Weichschottungen
Abbau und fachgerechte Entsorgung und ggf. Säuberung
der Aussparung als Vorbereitung zur Einbringung eines
neuen Schotts. Es ist davon auszugehen, dass im Gebäude
zum Teil noch Schottungen mit alter Mineralwolle (alter
KMF) verbaut sind. Die Arbeiten müssen durch den AN
eigenverantwortlich, daher unter Berücksichtigung der
TRGS 521, erfolgen, einschl. der Erstellung der
notwendigen Gefährdungsbeurteilung vor Ausführung der
Arbeiten;
es wird davon ausgegangen, dass es sich bei allen
Brandschottungen um Expositionskategorie 1 handelt.
Die entsprechenden Vorsichtsmaßnahmen sind daher
grundsätzlich zu treffen, außer bei zweifelsfreier
Feststellung, dass es sich um keine Schadstoffe gem.
TRGS 521 handelt (wenn z.B. Gebäudeteile oder
Brandschottungen erst nach Inkrafttreten des Verbots
der Verwendung dieser
Schadstoffe errichtet und hergestellt wurden).
Demontage als Kabelabschottung S 90 0,051 bis 0,1 qm.
Menge: 8,000 St
Zuordnung: 494

*Hinweis*
Sonstige Demontagearbeiten
Grundsätzlich sind Regieleistungen für
Demontagearbeiten oder Provisorien vor
Ausführungsbeginn mit der Fachbauleitung schriftlich
abzustimmen und freigeben zu lassen.

Nicht schriftlich abgestimmte Arbeiten werden nicht
anerkannt.

Der Nachweis der erbrachten Leistung ist mit Datum und
fortlaufender Nummerierung innerhalb von 6 Werktagen
bei der Bauleitung vorzulegen.

**4.12.40 Freischaltung**
Herstellen der Spannungsfreiheit in den jeweiligen
Baustellenbereichen und Dokumentation.
Gegebenenfalls Kennzeichnung von sich noch in Betrieb
befindlichen Anlagenteilen.
Menge: 5,000 St
Zuordnung: 494

**4.12.41 Obermonteurstunde**
Obermonteur-, Fernmeldetechniker-, EDV-Technikerstunde
(Elektrofachausbildung inkl. bestandener
Abschlußprüfung und 6 Jahre Berufserfahrung nach
Abschluss der Ausbildung muß auf Nachfrage nachgewiesen
werden)
Menge: 10,000 Std
Zuordnung: 498

**4.12.42 Monteurstunde**
Monteur-, Fernmeldemonteurstunde (Elektrofachausbildung
inkl. bestandener Abschlußprüfung muß auf Nachfrage
nachgewiesen werden)
Menge: 20,000 Std
Zuordnung: 498

**4.12.43 Helferstunde**
Helferstunde für Hilfskraft zur Demontage und
Ausserbetriebsetzung von Anlagenteilen
Menge: 20,000 Std
Zuordnung: 498

#### Titel 4.13 Dokumentation, Regiearbeiten, Sonstiges

*Hinweis*
Dokumentation und Abnahme
Die Dokumentation ist gemäß der Beschreibung in den
technischen Vorbemerkungen und der
Positionsbeschreibung zu liefern.
Auf der Basis der Ausführungspläne und der Angaben des
Ingenieurbüros hat der Auftragnehmer seine Werk- und
Montagepläne anzufertigen. Diese Pläne sind so
rechtzeitig zu erstellen, daß keine Behinderungen durch
Lieferzeiten entstehen können.
Diese Werk- und Montagepläne muß der Auftragnehmer für
alle Anlagenteile rechtzeitig vor Bestell- bzw.
Montagebeginn zur Freigabe beim Ingenieurbüro vorlegen.
Anlagen, welche ohne freigegebene Werk- und
Montagepläne erstellt werden, werden nicht abgenommen,
sofern sie nicht im Sinne des Auftraggebers ausgeführt
sind.
Vor der endgültigen Fertigstellung der
Bestandsunterlagen ist ein Vorabzug zur Korrektur dem
Ingenieurbüro vorzulegen. Die zur Abrechnung
notwendigen und zu erstellenden Aufmaßzeichnungen,
Abrechnungspläne und sonstigen Mengen- und
Leistungsdokumentationen sowie das Bautagebuch sind dem
Ingenieurbüro laufend und spätestens zur Prüfung der
Schlußrechnung vorzulegen. Diese zur Prüfung zwingend
notwendigen Unterlagen sind Bestandteil der prüffähigen
Schlußrechnung. Dies ist in die Einheitspreise mit
einzukalkulieren.

**4.13.01 Meß- und Abnahmeprüfung SVBau**
Meß- und Abnahmeprüfung der gesamten elektrotechnischen
Anlagen, insbesondere

- der Elektrounterverteiler
- der allgemeinen Elektroinstallation
- der Brandschutzmaßnahmen

und aller sonstigen wartungs- und prüfpflichtigen
Anlagen,
etc. durch einen staatlich anerkannten Sachverständigen
nach SVBau, komplett incl. der Erstellung aller
erforderlicher Unterlagen und Einzelbescheinigungen,
insbesondere der Anlage 16 nach SPrüfV/PrüfVBau,
Dokumentationen, Abnahmeprotokollen, inkl. Beseitung
aller festgestellten Mängel, Bestätigung der
Mängelfreiheit, Terminkoordination, Abstimmung der
Werkplanung im Vorfeld mit den jeweils zuständigen
abnehmenden Stellen sowie der Nebenarbeiten und
Helfergestellung bei der Abnahmeprüfung
Menge: 1,000 Psch
Zuordnung: 449

**4.13.02 Einweisung Elektroinstallation allgemein**
Einweisung des Nutzers und Hausmeisters in die
Bedienung des Lichtregelungssystems. Die Einweisung ist
zu protokollieren.
Menge: 1,000 Psch
Zuordnung: 449

**4.13.03 Garantiebescheinigung für LED-Leuchten**
Für alle LED-Leuchten in diesem LV ist eine 5-jährige
Garantiebescheinigung des jeweiligen Herstellers
vorzulegen. Diese Garantiebescheinigung ist durch den
AN beim jeweiligen Hersteller zu beantragen und muss
alle Produktmängel und damit verbundene Leistungen und
Montagearbeiten während des Gewährleistungszeitraumes
abdecken.
Menge: 1,000 Psch
Zuordnung: 445

**4.13.04 Gewährleistungsverlängerung**
für alle vom AN gelieferten elektronischen Bauteile im
Sinne von  § 13 Abs. 4 VOB/B auf die im
Leistungsverzeichnis oder Bauvertrag festgelegte
Gewährleistungszeit ohne Abschluss eines
Wartungsvertrages.
Anzugeben ist eine Pauschale für den Austausch dieser
defekten oder mangelhaften elektronischen Bauteile
inkl. der erforderlichen Nebenarbeiten innerhalb des
kompletten vereinbarten Gewährleistungszeitraumes falls
es sich bei dem Defekt tatsächlich um einen Mangel
handelt.
Eine Gewährleistungspflicht besteht nicht, wenn der
Ausfall des Bauteiles auf normalem Verschleiß und/oder
auf unsachgemäßer Behandlung beruht.
Menge: 1,000 Psch
Zuordnung: 449

**4.13.05 Vorbereitung der Bestandsunterlagen**
Übernahme der vorhandenen Bestandsunterlagen der
vorhergehenden Bautrakte in digitaler Form, Einlesen
der Unterlagen in das Programm des AN und Vorbereitung
der Unterlagen zur weiteren Bearbeitung. Die Unterlagen
werden in den Datenformaten DWG, DXF, PDF, Word, Excel,
KNX-Dateien und weiteren üblichen Standardformaten
übergeben. Bie den Unterlagen handelt es sich um
Grundriss- und Installationspläne, Verteilerpläne,
Schemen und weitere für das elektrotechnischn Gewerk
übliche Unterlagen. Die Pläne und Unterlagen sind vor
Ort nochmals auf Richtigkeit zu prüfen. Hierzu sind
Begehungen und Besichtigungen der Bestandsanlagen vor
Ort durchzuführen. Insbesondere die NSHV-Anlagen, die
Unterverteilungen, die EDV-Netze und die Trassensystem
sind aufzunehmen und in die künftige
Bestandsdokumentation(siehe nachfolgende Position) zu
integrieren. Die Anknüpfpunkte und Anbindepunkte an den
Bestand sin hier besonders zu beachten.
Menge: 1,000 Psch
Zuordnung: 449

**4.13.06 Bestandsunterlagen**
Anfertigen von Unterlagen gemäß DIN 40719, Teil 5,
der VDE 0100 und DIN VDE 0108 während der Bauphase als
Werk- und Montagepläne, Werkstattzeichnungen,
Berechnungen, etc. sowie Fortschreibung der Unterlagen
und Einarbeitung von Änderungen und anschließende
Zusammenfassung als Bestandsunterlagen in einfacher
Ausfertigung, abgeheftet in
DIN A4 Ordnern und auf CD-ROM  mit Inhaltsverzeichnis
und Register wie in den Vorbemerkungen unter
"Dokumentation" beschrieben bestehend aus:
  Messprotokoll VDE 0100
  Erdungs- und PA-Meßung
  Prüfungs- und Abnahmeunterlagen gemäß
  DIN VDE 0108
  komplette KNX-Dokumentation
  alle KNX-Dateien in bearbeitbarer Form (ETS)
  TÜV-Abnahmeprotokoll
  Bestätigung über die Mängelfreiheit
  Prüf- und Wartungsbuch
  Fachunternehmererklärung
  Einweisungsbescheinigungen
  Nachweis über Schulungen des Personals
  Bestandspläne im Maßstab 1 : 50
  Kabellisten aller gezogenen Kabel und Leitungen
  Verteilerpläne allpolig
  FM-Rangierverteilerpläne
  Verteileraufbauten und Ansichten
  Schemen und Übersichten aller Anlagen
  Hauptleitungspläne mit Netzberechnung
  Aufbauzeichnungen und Detailskizzen
  Nachweis über verwendete Bauteile
  Bedienungs- und Wartungsanleitungen
  Gerätebeschreibung der Hersteller
  Gerätelisten incl. Herstellerangaben
  DVD oder USB-Stick-ROM mit den vollständigen
  Bestandsplänen und Dokumentationen (Pläne im
  Datenformat DXF
  und DWG), Textdateien im Word-DOC Format
  Lieferantenliste
  Wartungsbuch

Alle Dokumente müssen bearbeitbar sein und dürfen nicht
geschützt sein. Zudem müssen alle Unterlagen und
Dateien so aufbereitet sein, dass die Haustechnik oder
Drittfirmen mit marktüblicher Software darauf Zugriff
hat und die Daten bearbeiten und ändern können.
Menge: 1,000 Psch
Zuordnung: 449

*Hinweis*
Regiearbeiten
Während der vereinbarten Ausführungsfrist und bis 6
Monate nach erfolgreicher Schlußabnahme gilt folgender
Stundenverrechnungssatz für nachträglich durch den
Bauherrn beauftragte Leistungen.
Der Stundensatz ist als durchschnittlicher
Verrechnungssatz für eine volle Arbeitsstunde für alle
Monteure (Meister, Obermonteur, Helfer, Lehrling, etc.)
anzugeben. Alle Kosten wie Auslösen,
Fahrkostenvergütungen, Wegepauschalen, Sonn- und
Feiertagszuschläge, etc. sind mit einzukalkulieren.
Die Beauftragung der vollen nachstehenden Stundenzahlen
sind nicht verbindlich, sondern wird direkt vor Ort je
Bedarf und nach Arbeitsanfall beauftragt.

Grundsätzlich sind Regieleistungen vor
Ausführungsbeginn bei der Fachbauleitung schriftlich
anzukündigen und freigeben zu lassen.
Nicht schriftlich angekündigte Arbeiten werden nicht
anerkannt.

Der Nachweis der erbrachten Leistung ist mit Datum und
fortlaufender Nummerierung innerhalb von 6 Werktagen
bei der Bauleitung vorzulegen.
Nicht rechtzeitig vorgelegte Regienachweise werden
nicht anerkannt.

**4.13.07 Meisterstunde**
Meister-, Fernmeldetechikermeister-, IT-
Spezialistenstunde
(Elektrofachausbildung "Meisterschule" incl.
bestandener Abschlußprüfung und Berufserfahrung nach
Abschluss der Ausbildung muß auf Nachfrage nachgewiesen
werden)
Menge: 20,000 Std
Zuordnung: 449

**4.13.08 Obermonteur**
Obermonteur-, Fernmeldetechniker-, EDV-Technikerstunde
(Elektrofachausbildung inkl. bestandener
Abschlußprüfung und 6 Jahre Berufserfahrung nach
Abschluss der Ausbildung muß auf Nachfrage nachgewiesen
werden)
Menge: 40,000 Std
Zuordnung: 449

**4.13.09 Monteurstunde**
Monteur-, Fernmeldemonteurstunde (Elektrofachausbildung
inkl. bestandener Abschlußprüfung muß auf Nachfrage
nachgewiesen werden)
Menge: 40,000 Std
Zuordnung: 449

### Kapitel 5 Wartungsarbeiten

#### Titel 5.1 Wartungsvertrag Sicherheitsbeleuchtungsanlage

*Hinweis*
Pauschale für alle notwendigen Wartungs- und
Prüfarbeiten für die Sicherheitsbeleuchtungsanlagen mit
allen erforderlichen Arbeiten  komplett incl. aller
wiederkehrenden Prüfungen.
Beseitigung von Störungen und Mängeln auch außerhalb
der turnusmäßigen Wartungsintervalle.
In die Kostenpauschale sind ferner miteinzukalkulieren:
Austausch von dem natürlichen Verschleiß unterliegenden
Bauteilen, Fahrt- und Nebenkosten, Erstellen der
Revisionsberichte, Führen der Prüf- und Wartungsbücher,
Aktualisierung der Bestandsunterlagen bei technischen
Änderungen und Ergänzungen, Ausstellung der
Prüfprotokolle und Nachweise.

Die Wartungskosten gehen in die Angebotswertung.

*Hinweis*
Die Funktionsfähigkeit dieser
Sicherheitsbeleuchtungsanlage ist im Fall einer Gefahr
entscheidend für die Rettung von Menschenleben.

Aus diesem Grund ist der Betreiber nach DIN VDE 0108,
Abs. 9 (Sicherheitsversorgung in baulichen Anlagen für
Menschenansammlungen) und AFB. J7 (Allgemeine
Bedingungen für die Feuerversicherung) zur Erhaltung
einer ständigem Funktionsbereitschaft verpflichtet.
Um eine fachgerechte Überprüfung der
Sicherheitsbeleuchtungsanlage inkl. der geforderten
Betriebsdauerprüfung zu gewährleisten, wird der
Abschluss eines Wartungsvertrages empfohlen.

**5.1.01 Servicestundensatz SiBe**
Stundensatz für notwendige außergewöhnliche
Instandsetzungs-, Service-, Änderungs- und
Ergänzungsarbeiten sowie Prüfarbeiten während der
Laufzeit des Wartungsvertrages für die komplette
Sicherheitsbeleuchtungsanlage, für mögliche Änderungen,
Erweiterungen, Beseitigung von Störungen auch außerhalb
der turnusmäßigen Wartungsintervalle und normalen
Geschäftszeiten innerhalb kürzester Zeit, d.h.
spätestens 24 Stunden nach Meldung.
In den Stundensatz sind ferner miteinzukalkulieren:
 Fahrt- und Nebenkosten, Erstellen der
Revisionsberichte,
 Führen der Prüf- und Wartungsbücher,
 Aktuallisierung der Bestandsunterlagen
 Auslösen und sonstige Nebenkosten
 Kosten für Arbeiten nicht vor Ort (Fernwartung/
Fernservice)

Bei der Kalkulation des Stundensatzes ist grundsätzlich
zu berücksichtigen, daß diese Leistungen
ausschliesslich bei Bedarf und nur für den Einzelfall
beauftragt werden.
Es kann deshalb bei Nichtbeauftragung kein
Schadenersatz oder entgangener Gewinn geltend gemacht
werden.
Menge: 10,000 Std
Zuordnung: 499

**5.1.02 Jährliche Wartungsvertragskosten Si-Be**
Instandhaltungsvertrag für vorgenannte
Sicherheitsbeleuchtungsanlagen während der
Gewährleistung:

Es sind pro Jahr zu kalkulieren:

- Sichtkontrolle der Anlagen, der Batterien und des
  Aufstellungsortes
- Überprüfung der Umgebungsbedingungen (Temperatur,
  Belüftung etc.)
- Funktionsprüfung der Anlage und der einzelnen
  Funktionsbaugruppen
- Überprüfung der Anlagenparameter und eventuelle
  Anpassung.
- Überprüfung der Ladeeinrichtung
- Reinigung / Entstaubung der Anlagen
- Reinigung der Batterieanlage
- Überprüfen und Fetten der Batteriepole und Verbinder
  sofern erforderlich.
- Betriebsdauertest mit Messung der Batterie-Block bzw.
  Zellenspannungen
- Nachfüllen von demineralisiertem Wasser (sofern
  erforderlich)
- Auslesen des Fehlerspeichers (sofern vorhanden)
- Aktualisierung des Prüfbuchs und anbringen einer
  Prüfplakette
- Ausarbeitung eines detaillierten Prüfberichtes
- Die Wartung schließt den Austausch mechanischer
  und elektrischer Kleinteile wie z.B. Schrauben,
Muttern,
  Sicherungen, etc. ein
- Die Wartung schließt allgemeines Verbrauchsmaterial,
wie
  z.B. demineralisiertes Wasser, Polfett, etc. ein

Inkl. Fahrtkosten, Dokumentation und aller anfallenden
Nebenkosten.

Nach Störungsmeldung durch den Betreiber sichert die
Instandhaltungsfirma eine Aufnahme der Arbeiten für die
Störungsbeseitigung innerhalb 4 Stunden zu.

Als Einheitspreis anzugeben ist die Kostenpauschale für
das 1. Jahr nach Fertigstellung und Abnahme
Menge: 1,000 St
Zuordnung: 499

**5.1.03 Jährliche Wartungsvertragskosten Si-Be**
wie vor, nur als Einheitspreis anzugeben ist die
Kostenpauschale für das 2. Jahr nach Fertigstellung und
Abnahme
Menge: 1,000 St
Zuordnung: 499

**5.1.04 Jährliche Wartungsvertragskosten Si-Be**
wie vor, nur als Einheitspreis anzugeben ist die
Kostenpauschale für das 3. Jahr nach Fertigstellung und
Abnahme
Menge: 1,000 St
Zuordnung: 499

**5.1.05 Jährliche Wartungsvertragskosten Si-Be**
wie vor, nur als Einheitspreis anzugeben ist die
Kostenpauschale für das 4. Jahr nach Fertigstellung und
Abnahme
Menge: 1,000 St
Zuordnung: 499

**5.1.06 Jährliche Wartungsvertragskosten Si-Be**
wie vor, nur als Einheitspreis anzugeben ist die
Kostenpauschale für das 5. Jahr nach Fertigstellung und
Abnahme
Menge: 1,000 St
Zuordnung: 499

#### Titel 5.2 Wartungsvertrag Rauchabzugsanlage

*Hinweis*
Pauschale für alle notwendigen Wartungs- und
Prüfarbeiten für die Rauchabzugsanlage mit allen
erforderlichen Arbeiten  komplett incl. aller
wiederkehrenden Prüfungen.
Beseitigung von Störungen und Mängeln auch außerhalb
der turnusmäßigen Wartungsintervalle.
In die Kostenpauschale sind ferner miteinzukalkulieren:
Austausch von dem natürlichen Verschleiß unterliegenden
Bauteilen, Fahrt- und Nebenkosten, Erstellen der
Revisionsberichte, Führen der Prüf- und Wartungsbücher,
Aktualisierung der Bestandsunterlagen bei technischen
Änderungen und Ergänzungen, Ausstellung der
Prüfprotokolle und Nachweise.

Die Wartungskosten gehen in die Angebotswertung.

*Hinweis*
Die Funktionsfähigkeit der Rauchabzugsanlage ist im
Fall einer Gefahr entscheidend für die Rettung von
Menschenleben.

Aus diesem Grund ist der Betreiber nach AFB. J7
(Allgemeine Bedingungen für die Feuerversicherung) zur
Erhaltung einer ständigem Funktionsbereitschaft
verpflichtet.
Um eine fachgerechte Überprüfung der Rauchabzugsanlage
zu gewährleisten, wird der Abschluss eines
Wartungsvertrages empfohlen.

Gemäß DIN 18232 Teil 2 Abs. 7.2 sowie VDE 0833 Teil 1
Abs. 54.2 und 5.3.4 für Gefahrenmeldeanlagen; den VDS-
Richtlinen 3/93 Beiblatt 3010, der Muster-Bauverordnung
Mai 1990 und den Herstellerrichtlinein ist die Anlage
einmal im Jahr auf einwandfreie Funktion zu überprüfen.

Die Prüfung durch einen Sachkundigen  gem. SPrüV hat
alle 3 Jahre zu erfolgen.

**5.2.01 Servicestundensatz Rauchabzugsanlage**
Stundensatz für notwendige außergewöhnliche
Instandsetzungs-, Service-, Änderungs- und
Ergänzungsarbeiten sowie Prüfarbeiten während der
Laufzeit des Wartungsvertrages für die komplette
Rauchabzugsanlage, für mögliche Änderungen,
Erweiterungen, Beseitigung von Störungen auch außerhalb
der turnusmäßigen Wartungsintervalle und normalen
Geschäftszeiten innerhalb kürzester Zeit, d.h.
spätestens 24 Stunden nach Meldung.
In den Stundensatz sind ferner miteinzukalkulieren:
 Fahrt- und Nebenkosten, Erstellen der
Revisionsberichte,
 Führen der Prüf- und Wartungsbücher,
 Aktuallisierung der Bestandsunterlagen
 Auslösen und sonstige Nebenkosten
 Kosten für Arbeiten nicht vor Ort (Fernwartung/
Fernservice)

Bei der Kalkulation des Stundensatzes ist grundsätzlich
zu berücksichtigen, daß diese Leistungen
ausschliesslich bei Bedarf und nur für den Einzelfall
beauftragt werden.
Es kann deshalb bei Nichtbeauftragung kein
Schadenersatz oder entgangener Gewinn geltend gemacht
werden.
Menge: 5,000 h
Zuordnung: 499

**5.2.02 Jährliche Wartungsvertragskosten Rauchabzugsanlage**
Inspektion und Wartung einer Rauchabzugsanlage für das
1. Jahr nach Fertigstellung und Abnahme
Menge: 1,000 St
Zuordnung: 499

**5.2.03 Jährliche Wartungsvertragskosten Rauchabzugsanlage**
Inspektion und Wartung einer Rauchabzugsanlage für das
2. Jahr nach Fertigstellung und Abnahme
Menge: 1,000 St
Zuordnung: 499

**5.2.04 Jährliche Wartungsvertragskosten Rauchabzugsanlage**
Inspektion und Wartung einer Rauchabzugsanlage für das
3. Jahr nach Fertigstellung und Abnahme
Menge: 1,000 Jahr
Zuordnung: 499

**5.2.05 Jährliche Wartungsvertragskosten Rauchabzugsanlage**
Inspektion und Wartung einer Rauchabzugsanlage für das
4. Jahr nach Fertigstellung und Abnahme
Menge: 1,000 Jahr
Zuordnung: 499

**5.2.06 Jährliche Wartungsvertragskosten Rauchabzugsanlage**
Inspektion und Wartung einer Rauchabzugsanlage für das
5. Jahr nach Fertigstellung und Abnahme
Menge: 1,000 Jahr
Zuordnung: 499

USt %: 19,00
